# Erweiterungsbau
Angebotsaufforderung (GAEB DA XML 3.3, DA83)
Projekt: 05886
Währung: EUR
Bieterkommentare zugelassen: ja
Vergabeart: Offenes Verfahren
Auftraggeber: BBR Dienstsitz Berlin, Bundesamt für Bauwesen und Raumordnung, Straße des 17. Juni 112, 10623 Berlin, D, Telefon 030-18 401 0; Vergabenummer: 1114-26
Erstellt mit: GXML Toolbox V3.3 R20230829, iTWO_64 V25.0.772, 01.07.2026

## ALLGEMEINE VORBEMERKUNGEN
ALLGEMEINE VORBEMERKUNGEN

1. Abkürzungsverzeichnis

AG:  Auftraggeber
AGH:  Abgeordnetenhaus
AKS:  Anlagenkennzeichnungssystem
AN:  Auftragnehmer
AT:  Arbeitstage
BBR:  Bundesamt für Bauwesen und
  Raumordnung
BE:  Baustelleneinrichtung
BEW:  Berliner Energie und Wärme GmbH
BMUKN:  Bundesministerium für Umwelt,
  Klimaschutz, Naturschutz und nukleare
  Sicherheit
BlmA:  Bundesanstalt für Immobilienaufgaben
BNB:  Bewertungssystem Nachhaltiges Bauen
BR:  Bundesrat
BRA:  Bundesrat, Anbau mit Besucherzentrum
BWS:  Bemessungswasserstand
COC:  Chain of Custody (COC: Produkt-,
  Überwachungs- oder Handelskette)
DHHN:  Deutsches Haupthöhennetz
FSC:  Forest Stewardship Council (FSC:
  System zur Zertifizierung nachhaltiger
  Forstwirtschaft)
GefStoffV:  Gefahrstoffverordnung
i. d. R.:  in der Regel
LDL:  Logistikdienstleister
LV:  Leistungsverzeichnis
LOG:  Lieferverkehrssteuerung/Logistik
MGB:  Martin-Gropius-Bau, Müllgroßbehälter
NHN:  Normalhöhennull
NU:  Nachunternehmer
OÜ:  Objektüberwachung
ÖPNV:  Öffentlicher Personennahverkehr
PEFC:  Program for the Endorsement of Forest
  Certification Schemes (PEFC:
  Zertifizierungssystem für nachhaltige
  Waldbewirtschaftung)
PKMS:  Projekt-Kommunikations-Management-
  System
SDL:  Sicherheitsdienstleister
SiGeKo:  Sicherheits- und
  Gesundheitsschutzkoordinator
TDK:  Turmdrehkran
VOB:  Vergabe- und Vertragsordnung für
  Bauleistungen
WBVB:  Weitere Besondere  Vertragsbedingungen
WMP:  Werk- und Montageplanung
zeHGW:  zu erwartender höchster
  Grundwasserstand
zeMHGW:  zu erwartender mittlerer höchster
  Grundwasserstand
ZUKO:  Zugangskontrolle

Mögliche kombinierte Abrechnungseinheiten:

ma:  Meter x Jahre
md:  Meter x Tage
mh:  Meter x Stunde
mMt:  Meter x Monate
mWo:  Meter x Wochen
m²d:  Quadratmeter x Tage
m²Mt:  Quadratmeter x Monate
m²Wo:  Quadratmeter x Wochen
m³Mt:  Kubikmeter x Monate
m³Wo:  Kubikmeter x Wochen
St:  Stück
h:  Stunde
Std:  Stück x Tage
Sth:  Stück x Stunden
StMt:  Stück x Monate
StWo:  Stück x Wochen
td:  Tonne x Tage
tMt:  Tonne x Monate

2. Projektbeschreibung
Die Bundesanstalt für Immobilienaufgaben (BImA) als Bauherrin, vertreten durch das Bundesamt für Bauwesen und Raumordnung (BBR) plant die Errichtung eines Erweiterungsbaus des Bundesministeriums für Umwelt, Klimaschutz, Naturschutz und nukleare Sicherheit (BMUKN) in Berlin-Mitte.

Bei dem zu bebauenden Grundstück handelt es sich um ein bundeseigenes Grundstück mit einer Gesamtfläche von 12.527 m². Es wird im Norden durch die Erna-Berger-Straße, im Westen durch das Bestandsgebäude des BMUKN, der BEW-Kälteerzeugungsanlage und der Stresemannstraße, im Süden durch die Niederkirchnerstraße und im Osten durch das Berliner Abgeordnetenhaus begrenzt.

Die Berliner S-Bahn verläuft in einem Tunnel unterhalb der Stresemannstraße parallel zum Bauteil B. Die Baugrube und das Untergeschoss wurden dementsprechend geplant, d.h. ohne Eingriff in den öffentlichen Straßenraum. Durch den Bestand des Nord-Süd-S-Bahn-Tunnels ist die Befahrbarkeit der Stresemannstraße mit Schwertransportern begrenzt; gleiches gilt sinngemäß auch für das Aufstellen von mobilen Kränen auf Straßenniveau oberhalb des Tunnels.

Das zu errichtende Gebäude hat eine BGF von 53.115 m², davon 7.240 m² unterirdisch und 45.875 m² oberirdisch.
Der Neubau verfügt über ein Untergeschoss, Erdgeschoss und sechs Obergeschosse.

Der Erweiterungsbau des BMUKN besteht aus zwei Gebäuden, Bauteil A und Bauteil B, welche über eine Brücke miteinander verbunden sind. Eine weitere Brücke dient als Übergang vom Bauteil A zum Bestandsgebäude des BMUKN.

Anschrift:  Stresemannstr./Erna-Berger-Str.,
  10117 Berlin

Neben der vorrangigen Verwaltungsnutzung des Erweiterungsbaus durch das BMUKN sind außerdem Büroflächen für die Nutzung durch weitere Bundesministerien und für das Abgeordnetenhaus von Berlin, sowie Bereiche für das Facility Management der BImA vorgesehen.

3. Parallel laufende Baumaßnahmen
BRA - Bundesrat, Anbau mit Besucherzentrum:
Auf dem Grundstück Leipziger Straße 2 in Berlin-Mitte wird an das bestehende Bundesratsgebäude ein Anbau mit Besucherzentrum realisiert.

Die Verkehrsführung auf der Baustelle BMUKN erfolgt zum Teil unter gemeinsamer Nutzung mit dem BV BRA und ist je Bauphase verschieden. Sie ist gemeinsam mit der Baumaßnahme Bundesrat Anbau abgestimmt worden (siehe Baulogistikhandbuch).

4. Schnittstelle zu anderen Gewerken
Aufgrund der Größe und Komplexität des Bauvorhabens sind die nachfolgend benannten Schnittstellen zu anderen Gewerken mit besonderem Augenmerk zu betrachten:

Rohbauarbeiten:
Die Rohbauarbeiten beginnen vor den hier ausgeschriebenen Arbeiten und sind bis auf Restleitungen im Dach- und Attikabereich zum Baubeginn Holzbau abgeschlossen.  Abschließenden Rohbauarbeiten, Mauerarbeiten, etc. laufen dann nach. Es kommt daher zu Parallelitäten zwischen den Arbeiten des AN Rohbau und des AN Holzbau.

Dacharbeiten:
Nach Fertigstellung des Rohbaus und des Holzbaus beginnen die Dachabdichtungsarbeiten des AN Dacharbeiten.

Baustelleneinrichtung:
Die Anpassung der bauseitigen Baustelleneinrichtung an den entsprechenden Bautenstand und die hiermit in Verbindung stehenden Abhängigkeiten erfolgt fortlaufend.

Baulogistik:
Die Schnittstelle zur Baulogistik besteht im Containermanagement, der Logistik der Bauabfallentsorgung, der Lieferverkehrssteuerung, dem Flächenmanagement sowie der Etagenlogistik.

Stahlbauarbeiten:
Die Stahlbauarbeiten (Brücken) beginnen parallel mit hier ausgeschriebenen Arbeiten. Es kommt daher zu Parallelitäten zwischen den Arbeiten des AN Holzbau/ Fassade und des AN Stahlbau.

Gerüstbauarbeiten:
Parallel mit den Holzbauarbeiten werden die Fassadengerüste errichtet.

5. Baulogistikhandbuch
Das vorliegende Baulogistikhandbuch ist für alle am Bau Projektbeteiligten bestimmt und wird zusammen mit der Baustellenordnung Vertragsbestandteil sämtlicher Bau- und Lieferverträge.

Bei der Einbindung von Nachunternehmern (NU) ist der Auftragnehmer (AN) dazu verpflichtet, die Logistikbedingungen weiterzugeben. Die Weitergabe der Logistikbedingungen ist dem Logistikdienstleister (LDL) mit Benennung des NU anzuzeigen.

Ein die Logistik betreffender Ansprechpartner ist durch jeden AN schriftlich, mit Unterschrift, dem LDL zu benennen.

Der AN und deren NU sind verpflichtet den Erhalt und die Kenntnisnahme der Logistikbedingungen schriftlich, mit Unterschrift und Stempel, dem LDL zu bestätigen.

6. Regelarbeitszeiten des Bauvorhabens
Für die Arbeitszeiten auf der Baustelle gelten grundsätzlich die gesetzlichen Vorschriften. Die Arbeit an Sonn- und Feiertagen ist zunächst nicht vorgesehen. Die Arbeitszeit ist darüber hinaus grundsätzlich mit der Objektüberwachung abzustimmen.

Die Öffnungszeiten der Zugangskontrollstellen sind wie folgt festgelegt:

Montag bis Freitag, 7:00 Uhr bis 18:00 Uhr

Außerhalb dieser Baustellenöffnungszeiten ist das Arbeiten und Betreten der Baustelle nur in besonders begründeten Fällen mit einer schriftlichen Antragstellung durch den betreffenden AN mit zwei Wochen Vorlauf und schriftlicher Genehmigung des AG möglich. Samstagsarbeit ist auf Antrag möglich.

Einschränkungen für lärmintensive Arbeiten bestehen während der Plenarsitzung des Abgeordnetenhaus Berlin (AGH) und des Bundesrates (BR), sowie während der Ausschusswoche des BR.

- siehe auch Baulogistikhandbuch, Pkt. 1.4 -

7. Zugang und Sicherheitsüberprüfung
7.1 Verkehrsführung
- siehe Baulogistikhandbuch, Pkt. 2.1 -
7.2 Verkehrsführung in den Bauphasen
- siehe Baulogistikhandbuch, Pkt. 2.2 -

7.3 Zutritt und Zugangskontrollen
Für den Zugang zur Baustelle sind Zugangskontrollstellen an den Eingängen eingerichtet worden. Aufgrund der erhöhten Sicherheitsstufe des Bundesrates und des BMUKN erfolgt für die Mitarbeiter eine Sicherheitsüberprüfung durch das BKA über
ein Antragsformular, welches mit einer Vorlaufzeit von 1 Woche beim Logistikdienstleister des BV BRA eingereicht wird.

Der Personenzugang und die Baustellenausweiserstellung befinden sich mit Beginn der Arbeiten in der Zugangskontrollstelle an der Niederkirchnerstraße, Tor 1. Ein zusätzliches Drehkreuz für Personen mit Baustellenausweis befindet sich an der Zugangskontrollstelle in der Erna-Berger-Straße, Tor 2. Mit Beginn der Rohbauarbeiten werden weitere Zugangskontrollstellen eingerichtet.

Das Betreten der Baustelle ist nur über den Zugangskontrollstellen oder die aufgestellten Drehkreuze erlaubt.

Angaben durch die beteiligten Auftragnehmer:
Der AN und von ihm mit der Durchführung von Bauleistungen beauftragte NU sowie deren beauftragte Folgeunternehmen haben der OÜ eine Liste der vorgesehenen Arbeitnehmer vor Antritt der Tätigkeiten (mindestens 10 AT im Voraus) zu übergeben. Jedes Unternehmen hat eine eigene Personalliste auszufüllen. Nachunternehmer müssen getrennt gemeldet werden. Das Unternehmen bestätigt mit der Unterschrift auf der Anmeldung, dass alle Personen, welche auf dem Bauvorhaben eingesetzt werden, ordnungsgemäß bei dem Antragsteller angestellt sind. Neue Arbeitnehmer sind nachzumelden. Arbeitnehmer, die nicht mehr auf der Baustelle tätig sind, müssen unverzüglich abgemeldet werden.

Gemäß Baustellenordnung ist das Tragen von Arbeitsschutzschuhen (S3), Schutzhelmen und Warnwesten auf der gesamten Baustelle Pflicht.
Zur Unterscheidung der Baustellenmitarbeiter sind durch das BV BRA gelbe Warnwesten und durch das BV BMU_ERW Warnwesten in der Farbe Orange zu tragen.

- siehe auch Baulogistikhandbuch, Pkt. 2.3 -

7.4 Baustellenausweis
Die Baustelle kann nur mit einem gültigen Baustellenausweis betreten oder verlassen werden. Der Baustellenausweis ist während des Aufenthalts auf der Baustelle ständig mitzuführen und bei Kontrollen dem SDL vorzuzeigen. Der Baustellenausweis wird nach Abgabe der erforderlichen Unterlagen in der Zugangskontrolle erstellt und übergeben.

Der AN hat zusätzlich alle notwendigen Unterlagen seiner Arbeitnehmer in Kopie zur Verfügung zu stellen. Die Kopien werden zum Nachweis der korrekten Anmeldung vom SDL aufbewahrt. Zur Beantragung eines Baustellenausweises ist eine Firmenzugehörigkeit zu einem befugten Unternehmen nachzuweisen (Anlagen 9 und 10 des Baulogistikhandbuches).

Folgende Unterlagen sind einzureichen/vorzulegen:

Kopie Ausweis (Personalausweis oder Reisepass)
Aufenthalts- und Arbeitserlaubnis (wenn erforderlich)
Sozialversicherungsnachweis (Sozialversicherungsausweis oder Krankenversichertenkarte)

Mit der Erstellung des Ausweises erfasst der SDL folgende Daten:

Name
Vorname
Firmenname
Auftraggeber
Sozialversicherungsnummer o. ä.

Im Rahmen des Gesamtkonzeptes kann es notwendig sein, dass weitere Daten erfasst werden müssen. In jedem Fall erfolgt die Einhaltung des Bundesdatenschutzgesetzes.
Die Erstausstellung der Baustellenausweise je Arbeitnehmer sind für den AN kostenfrei.

- siehe auch Baulogistikhandbuch, Pkt. 2.4 -

7.5 Besucherausweis
- siehe Baulogistikhandbuch, Pkt. 2.5 -

7.6 Ausweisverlust/Nutzung
- siehe Baulogistikhandbuch, Pkt. 2.6 -

7.7 Bewachung
- siehe Baulogistikhandbuch, Pkt. 2.7 -

8. Lieferverkehrssteuerung

8.1 Online-Avisierungssystem
Für die Lieferverkehrssteuerung wird ein Online-Avisierungssystem, eine internetbasierende Plattform, durch den LDL ab der Phase Rohbau bereitgestellt. Die genauere Beschreibung ist der Anlage 4 des Baulogistikhandbuches - Online-Avisierung zu entnehmen.

Der AN hat die Möglichkeit, sich über das System bezüglich der eigenen Avisierungen zu informieren. Es liegt in der Verantwortung des beauftragten AN alle NUs oder Beteiligte über durch sie selbst veranlasste Avisierungsvorgänge zu informieren, um einen reibungslosen Ablauf zu gewährleisten.

- siehe auch Baulogistikhandbuch, Pkt. 3.1 -

8.2 Anmeldung von Baustellentransporten
Es wird darauf hingewiesen, dass aufgrund der begrenzt zur Verfügung stehenden Lagerflächen, eine genaue Planung der Transport- und Anlieferverkehre unabdingbar ist. Hierfür wird die Nutzung eines Avisierungstools erforderlich.

- siehe auch Baulogistikhandbuch, Pkt. 3.2 -

8.3 Voraussetzung für die Anfahrt/Einfahrt zur Baustraße
Für die Einfahrt auf das Baustellengelände muss der AN bzw. der von ihm beauftragte Transportunternehmer im Besitz einer vom SDL/LDL bestätigten Avisierung sein.

Die Einfahrtreihenfolge bzw. die Bestätigung der Transporte wird unter Beachtung der Priorität des Transportes und der aktuellen Situation auf der Baustelle durch den SDL/LDL festgelegt.

- siehe auch Baulogistikhandbuch, Pkt. 3.3 -

8.4 Verkehrsüberwachung und Kontrollen
- siehe Baulogistikhandbuch, Pkt. 3.4 -

8.5 Stapler- und Hubwagennutzung
Zum Entladen und Transportieren von palettiertem Material bis zu 1 t/Palette werden seitens des LDL ein Stapler und 3 Hubwagen vorgehalten. Die Staplernutzung wird mit der
Transportanmeldung über das Onlineavisierungssystem beim zuständigen LDL angemeldet. Dieser benennt für die Bedienung einen eingewiesenen Staplerführer. Der Staplerführer ist für das Entladen des Materials verantwortlich.

Der Weitertransport von der Umschlagfläche zur Lagerfläche/zum Verbringungsort ist Sache des AN. Hierfür kann der Transport per Stapler über ein Formular (Anlage 7 des Baulogistikhandbuches - Staplernutzung) angemeldet werden.

Ist die Nutzung des Staplers zum gewünschten Zeitpunkt nicht möglich oder der Stapler nicht verfügbar, werden dem AN seitens des LDL Alternativen angeboten. Aus der zeitlichen Verschiebung kann der AN keine Behinderungen oder sonstige Forderungen gegenüber dem LDL geltend machen.

Die Verrechnung der Staplernutzung erfolgt direkt über den LDL 25 €/0,15 h netto.

Die Verrechnung der Hubwagennutzung erfolgt direkt über den LDL 10 €/4 h netto.

- siehe auch Baulogistikhandbuch, Pkt. 3.5 -

9. Baustellenverkehr
- siehe Baulogistikhandbuch, Pkt. 4 -

10. Flächenmanagement

10.1 Materialmengen
Der AN hat die Materialien entsprechend dem Baufortschritt anzuliefern und zu verbauen.

- siehe auch Baulogistikhandbuch, Pkt. 5.1 -

10.2 Zwischenlagerung von Materiallieferungen
Die Zwischenlagerung von Materiallieferungen hat nur auf den vom LDL zugewiesenen Lagerflächen oder in den Arbeitsbereichen des AN zu erfolgen.

Hinweis:
Beachtung der Traglasten in und außerhalb des Gebäudes in Abstimmung mit der OÜ!

Baustraßen und Entladezonen dürfen nicht als Lagerflächen genutzt werden.

Schüttgüter dürfen ausschließlich nur in Silos, Containern o.ä. auf den zugewiesenen Flächen gelagert werden.

Zur Vermeidung einer Ansammlung von Brandlasten im Baukörper ist der AN verpflichtet, Pfandpaletten nur in der ihm zugewiesenen Fläche außerhalb des Gebäudes bis zu einer
Maximalmenge von 1 m³ zu lagern. Der AN ist verpflichtet den Abtransport seiner Pfandpaletten im Rahmen eines Abtransportes über die Lieferverkehrssteuerung zu organisieren. Die Flucht- und Rettungswege sind stets freizuhalten. Hier kann der LDL ohne gesonderte Aufforderung oder Fristsetzung die Beräumung zu Lasten des AN veranlassen.

- siehe auch Baulogistikhandbuch, Pkt. 5.2 -

10.3 Permanente Logistikflächen
Mit permanenten Logistikflächen werden die Lagerflächen innerhalb der Baustelle bezeichnet, die den am Bauvorhaben beteiligten Unternehmen nicht direkt zur Verfügung stehen, wie z.B. Baustraßen, Containerstellflächen, etc. Die temporäre Nutzung der Flächen kann jedoch bei dem LDL beantragt werden. Die Übergabe dieser Flächen ist immer an ein direktes Ereignis gebunden und zeitlich begrenzt. Eine dauerhafte Nutzung dieser Flächen ist somit ausgeschlossen. Erfolgt die Beräumung der Flächen nicht innerhalb des vorgegebenen Zeitfensters ist die OÜ bzw. der LDL berechtigt, die Beräumung der Fläche zu veranlassen.

- siehe auch Baulogistikhandbuch, Pkt. 5.3 -

10.4 Lagerflächen
Mit Lagerflächen werden die Flächen bezeichnet, die den am Bauvorhaben beteiligten Unternehmen direkt zur Verfügung gestellt werden können. In begründeten Fällen kann
das Recht auf Nutzung der überlassenen Lagerfläche entzogen werden. In diesem Fall ist die Lagerfläche nach Aufforderung durch den LDL zu beräumen.

Lagerflächen werden in den Bauphasen je nach Flächenverfügbarkeit auf der Baustelle eingerichtet. Aufgrund der geböschten Baugrube kann während dieser Bauphase nur wenig Lagerfläche zur Verfügung gestellt werden. Erst nach Verfüllung der Baugrube stehen weitere Lagerflächen zur Verfügung. Des Weiteren können Lagerflächen in der Phase
Ausbau in Bereichen des Erdgeschosses eingerichtet werden. Die Zuweisung erfolgt über den LDL.

Bis einschließlich der Phase 5.2 stehen Umschlag- und Lagerflächen im Bereich des BV BMU_ERW dem BV BRA zur Verfügung. Diese sind für das BV BRA freizuhalten und die
Zugänglichkeit zu gewährleisten.

Generell können Materialanlieferungen nur in solchem Umfang vorgenommen werden, wie es die abgestimmten Lagermöglichkeiten vor Ort in den vorgegebenen Bereichen zulassen und soweit die Materialien unverzüglich verarbeitet werden können.

Anmeldung von Lagerflächen
Die Beantragung von Flächen erfolgt über Abstimmung mit der OÜ (Größe der Fläche) und direkter Vorortbegehung mit dem zuständigen LDL (Verortung auf dem Baufeld).

- siehe auch Baulogistikhandbuch, Pkt. 5.4 -

10.5 Gefahrstofflagerung
Der LDL richtet bei Bedarf im Rahmen der Baustelleneinrichtung ein Gefahrstofflager ein.
Bevor Gefahrstoffe eingesetzt werden, ist zu prüfen, ob entsprechende Ersatzstoffe bei gleicher Qualitätsanforderung zum Einsatz kommen können. Diese Prüfungen sind dem
SiGeKo auf Verlangen vorzulegen. Beim Umgang mit Gefahrstoffen sind die Betriebsanweisungen auf der Baustelle vorzuhalten. Der Umgang und die Lagerung von Gefahrstoffen sind gemäß den Angaben aus den Sicherheitsdatenblättern vorzunehmen und mit dem SiGeKo abzustimmen. Beim Umfüllen von Originalgebinden in andere Behälter müssen diese wie die Originalgebinde gekennzeichnet sein. Das
Sicherheitsdatenblatt muss immer zur Verfügung stehen und bei einem evtl. Unfall dem/der Verunfallten mitgegeben werden.

- siehe auch Baulogistikhandbuch, Pkt. 5.5 -

11. Etagenlogistik (Bauaufzüge, Transportbühnen, Krane)
Durch den AN Rohbau werden Kräne gemäß Baulogistikhandbuch errichtet. Diese können zur Montage des Holz- und Stahlbaus in Abstimmung mit dem Rohbauer verwendet werden. Eine ununterbrochene Nutzung der Kräne ist aber insbesondere in den Phasen der Überschneidung der Ausführung mit dem Rohbau nicht möglich. Sondermontagen siehe LV

- siehe auch Baulogistikhandbuch, Pkt. 6 -

12. Entsorgungs- und Reinigungslogistik

12.1 Entsorgung
Der LDL übernimmt mit Beginn der Rohbauarbeiten eine übergeordnete Entsorgungs- und Reinigungslogistik.

Folgende Baustellenabfälle, die aus der Bautätigkeit des AN stammen sind über den AG zu entsorgen:

Bauschutt recyclebar, Kantenlänge < 0,8 m
Holz AI, AII, AIII
Gipsabfälle (Gipsbauelementen, Gipskartonplatten)
Gemischte Baustellenabfälle, ohne mineralische Abfälle (z.B. Gips, Beton)
Papier, Pappe, Kartonagen (sauber)
Folie (sortenrein, sauber)
Metalle aller Art
Mineralwolle nicht kontaminiert (KMF)
EPS (Expandierter Polystyrolschaum)/XPS (Extrudierter Polystyrolschaum)
Bitumengemische, Dachpappe teerfrei

Die Entsorgung wird unter Berücksichtigung der öffentlich-rechtlichen Bestimmungen nach dem Kreislaufwirtschafts- und Abfallgesetz durchgeführt.

Der AN ist verpflichtet, für die oben genannten, auf dem Baustellengelände anfallenden Baustellenabfälle und Verpackungsmaterialien die Entsorgungsleistungen des AG in Anspruch zu nehmen. Die Einbindung eigener Entsorgungsunternehmen ist aufgrund der beengten Platzverhältnisse der Baustelle untersagt. Das Mitbringen von Baustellenabfällen, welche nicht durch eine Bautätigkeit vor Ort angefallen sind, ist verboten.

Die Entsorgung von Sonderabfällen zählt nicht zum geschuldeten Leistungsumfang des AG. Sonderabfälle sind solche Abfälle, die nicht mit dem normalen Baustellenabfall (siehe vorgenannte Aufzählung) entsorgt werden können und/oder von denen eine Gefahr für die Umwelt oder für die Öffentlichkeit ausgeht. Eine konkrete Zuordnung von Sonderabfällen ist der Anlage 5 des Baulogistikhandbuches - Abfalldeklarierung, zu entnehmen.

- siehe auch Baulogistikhandbuch, Pkt. 7.1 -

12.2 Abfälle aus Rückbauarbeiten/gemischte nicht sortierte Baustellenabfälle
Die Entsorgungsleistung von Baustellenabfällen aus:

Schlechtleistungen (z.B. Rückbau aufgrund mangelhafter Leistung)
Materialfehllieferungen oder zu viel bestelltem Material, welches nicht abgeholt wird
Material, das aufgrund von Witterungsschäden zu Abfall deklariert wird sowie
Baumischabfall aus Rückbauarbeiten

zählen nicht zu dem geschuldeten Leistungsumfang des AG und des LDL.

- siehe auch Baulogistikhandbuch, Pkt. 7.2 -

12.3 Entsorgungsprinzip
Alle beauftragten AN ab Bauphase Rohbau führen vor Beginn ihrer Arbeiten mit dem Entsorgungsdienstleister ein Beratungsgespräch. In diesem wird mit dem benannten Ansprechpartner des jeweiligen Unternehmens, siehe Anlage 1 des Baulogistikhandbuches - Ablauf, Abfallfraktionen,
gewünschte Behälter und Sonderwünsche besprochen.

Der Entsorgungsdienstleister stellt den Gewerken am Wertstoffhof geeignete rollbare Müllgroßbehälter für die getrennte Entsorgung bereit. Für den Transport der fraktionierten Abfälle bis zur Übergabe am Wertstoffhof sowie für die Reinigung des Arbeitsplatzes ist das verursachende Gewerk verantwortlich.

Leistungen des LDL:

Einrichten und Betreiben von einem zentralen Wertstoffhof im Bereich der BE, westlich der NEA
Bereitstellung von MGB mit einem Fassungsvermögen von 660 - 770 Litern mit einer Nutzlast von über 1,0 t
Transport der angefallenen Baustellenabfälle ab Übergabepunkt (Wertstoffhof) zur Verwertung und Entsorgung
Endsortierung und Entsorgung der Abfallfraktionen im Wertstoffhof
Abfalldokumentationen gemäß den gesetzlichen Bestimmungen

Leistungen und Pflichten des AN:

tägliche Reinigung der Arbeitsbereiche sowie zugewiesenen Flächen
tägliche Abfallsammlung und täglicher Abfalltransport aus den Arbeitsbereichen bis hin zum Wertstoffhof
sortenreine Befüllung der MGB nach Abfallfraktionen
Schutz von Material und Werkzeug durch erkennbare räumliche Trennung zu Abfällen
Beseitigung von anhaftenden Verschmutzungen
Sammlung, Transport und Abholung von Paletten und kabelfreien Kabeltrommeln auf Pfandbasis
Freihaltung von Flucht- und Rettungswegen sowie Logistikwegen
Entsorgung und Beräumung von Abfällen aus Rückbauarbeiten

Abrechnung:
Die anfallenden Entsorgungsleistungen von Abfällen aus dem Bereich des AN entsprechend dem Punkt 4.1.11 und 4.1.12 DIN 18299, die normalerweise Nebenleistungen gemäß VOB C sind, erfolgen durch den AG. Dies ist bei der Kalkulation des
AN zu berücksichtigen. Zur Orientierung und Ermittlung des Anteils dieser Leistung an der Gesamtleistung sind dem Logistikhandbuch übliche Verrechnungssätze beigelegt,
siehe Anlage 6.

- siehe auch Baulogistikhandbuch, Pkt. 7.3 -

12.4 Reinigung

Reinigungspflicht des AN:

Es besteht für alle am Bau beteiligten Unternehmen eine permanente Reinigungspflicht. Dies bedeutet, dass entstehender Abfall arbeitstäglich zu beräumen und der Arbeitsplatz besenrein zu hinterlassen ist.
Der Abfall ist vom AN direkt nach der Entstehung von den MGB in die Abfallsammelstellen zu füllen. Der AN trägt die Verantwortung für den in seinem Arbeitsbereich gefundenen Abfall bzw. Verunreinigungen. Es ist daher unerlässlich von anderen Unternehmen zu verlangen, den Arbeitsbereich besenrein zu hinterlassen. Kommen diese der Pflicht nicht nach, ist es angeraten, unverzüglich den LDL zu informieren.
Die Reinigungspflicht erstreckt sich auch auf Hohlräume. Der LDL kann in diesem Zusammenhang jederzeit verlangen, vor dem Verschluss die Hohlräume kontrollieren zu lassen. Die Kosten der Reinigung gehen jeweils zu Lasten dessen, der als letzter den Hohlraum geöffnet oder geschlossen hat bzw. hier als letzter tätig war.
Das Abstellen von Abfall und Verpackungen im Treppenhaus ist grundsätzlich verboten (Fluchtweg).

Überwachung der Reinigungspflicht
Die LDL führt täglich Rundgänge zur Überwachung der durchgeführten Reinigungen durch. Bei Nichteinhaltung der Reinigungspflicht, werden Mängelberichte erstellt. Diese
werden unter Hinweis auf Art und Ort des Mangels dokumentiert. Der LDL wird, wenn möglich, den Verursacher namentlich bezeichnen. Ein Exemplar des Mängelberichts wird
der OÜ zur Weiterleitung an den Verursacher ausgehändigt. Ein Dokument verbleibt beim LDL als Beleg, der bei evtl. erforderlichen Ersatzvornahmen Grundlage einer Abrechnung
wird.

Binnen 12 Stunden nach der Erstellung des Mängelberichtes ist der Mangel seitens des AN vollständig abzustellen. Dies bedeutet, dass die bezeichnete Fläche und somit der ganze Arbeitsbereich in besenreinen Zustand zu versetzen ist.

Bei Gefahr im Verzug, z.B. bei Versperrung von Fluchtwegen oder Logistikwegen wird ohne Vorankündigung und Frist zu Lasten des im direkten Vertragsverhältnis zum AG stehenden Unternehmens der Missstand beseitigt.

Ersatzvornahme
Wird der Mangel nicht in der vorgeschriebenen Zeit beräumt und gereinigt, wird der Entsorgungsdienstleister den beanstandeten Arbeitsbereich vollständig reinigen und nach
der Preisliste des Baulogistikhandbuches (Anlage 3) zu Lasten des Verantwortlichen abrechnen.

Sorgfaltspflicht des AN
Das Rauchen und Essen in den Gebäuden ist außerhalb der dafür ausgewiesenen Flächen verboten; erlaubt ist das Trinken alkoholfreier Getränke. Die Einhaltung der Sauberkeit ist vom AN durchzusetzen und wird vom LDL überwacht.

Sollte es zu Fäkalienverschmutzungen im Gebäude oder der Baustelleneinrichtung kommen, wird der Verursacher umgehend unwiderruflich von der Baustelle verwiesen und hat
zusätzlich zu seiner Schadenersatzpflicht eine Strafe pro Vorfall zu tragen.

- siehe auch Baulogistikhandbuch, Pkt. 7.4 -

13. Baustromverteilung- und Versorgung

13.1 Allgemein
Durch den AG oder dessen beauftragtes Unternehmen wird eine gewerkübergreifende Baustromverteilung und -versorgung nach Konzept eingerichtet und vorgehalten. Alle Kosten der Baustromversorgung (Bereitstellung/Verbrauch) werden durch den AG getragen.

- siehe auch Baulogistikhandbuch, Pkt. 8.1 -

13.2 Bauseitige Leistungen
Leistungen im Rahmen der Baustromverteilung sind:
Bereitstellung Trafostation und entsprechender Haupt- und Unterverteilungsstationen für Kleinverbraucher inkl. Stromlieferung wie folgt:

Trafokompaktstationen bauseits (Erna-Berger-Straße)
Hauptverteiler ebenerdig, außerhalb des Gebäudes
Unterverteiler oder Kleinverteiler im Gebäude je Bauteil
Antransport, Montage und Vorhaltung der gesamten Anlage
Netzbetreiberkosten
tägliche FI-Prüfung der Baustromverteiler
monatliche Sicherheitsüberprüfung der Baustromversorgung
Baustromelektriker, Notfall- und Bereitschaftsdienst im Störfall
Beleuchtung der Treppenhäuser, Flure und Fluchtwege

Leistungen im Rahmen der Baustromversorgung sind:

flexible Bereitstellung von Mengen und Leistungen entsprechend den Abnahmeverhältnissen der Baustelle
Versorgungssicherheit auf der Basis der netztechnischen Bedingungen des örtlichen Netzbetreibers als Energieversorger
Vorhaltung, Unterhaltung und laufende Überprüfung der zentralen Messeinrichtung

- siehe auch Baulogistikhandbuch, Pkt. 8.2 -

13.3 Leistungen und Pflichten des AN
Für die notwendige Versorgung von Großverbräuchen, wie Krananlagen etc., sind die erforderlichen Kabel durch den AN selbst zu verlegen und beidseitig anzuschließen. Entsprechende Abgänge werden in den Hauptverteilungen durch den AG zur Verfügung gestellt.
Für die notwendige Bereitstellung von Baustrom in seinen Arbeitsbereichen ab Unterverteilerstation hat der AN selbst zu sorgen. Gültige Arbeitsschutz- und Sicherheitsrichtlinien sind zwingend einzuhalten.
Es sind nur Baustromkabel und -anschlüsse mit geprüfter Sicherheit zu verwenden. Es sind nur Kabel mit aktuellem Prüfdatum oder lesbarem Herstellerdatum zu verwenden.
Es sind alle Kabelverbindungen in Wandhalterungen zu verlegen. Das Herumliegen von Kabel auf dem Boden ist verboten.
Es sind nur geprüfte und zugelassene Geräte mit Schutzart IP 43/44 oder besser IP 65 zu verwenden; Kabeltrommeln müssen mindestens Schutzart H07 aufweisen.
Es dürfen keine Kaskadenschaltungen (z.B. 32 A auf 16 A) vorgenommen werden.
Der AN hat auf eine direkte Verbindung Arbeitsgerät- Kabel- Baustromverteilung zu achten.
Der AN nutzt den jeweils nächstliegenden Baustromverteiler.
Baustromverteilungen sind vom AN witterungsbedingt verschlossen zu halten.
Kabelzuführungen werden vom AN immer unterhalb des Kastens und nicht durch die Tür (Quetschgefahr) durchgeführt.
Der AN hat dafür Sorge zu tragen, dass kein Material auf die verlegten Kabel abgelegt wird.

Jeder Erst-Nutzer (AN) eines Baustromverteilers hat arbeitstäglich, bevor ein Verbraucher eingesteckt wird, die Prüftaste des/der RCD’s zu betätigen. Bei einwandfreier Funktion ist der RCD anschließend wieder einzuschalten. Die Prüfung ist in das anhängende Prüfbuch mit „Firma, Name, Datum, Uhrzeit und Unterschrift“ einzutragen. Störungen sind der OÜ unverzüglich zu melden. Der Verteiler darf bei vorliegender Störung nicht mehr benutzt werden. Sollte die Prüfung durch den/die Nutzer nicht durchgeführt worden
sein, werden alle an den Verteiler angeschlossenen Verbraucher abgezogen. Schäden, die dadurch entstehen, gehen zu Lasten des AN bzw. Nutzers.

- siehe auch Baulogistikhandbuch, Pkt. 8.3 -

14. Bauwasserversorgung

14.1 Allgemein
Durch ein vom AG beauftragten AN wird eine gewerkübergreifende Bauwasserversorgung eingerichtet und vorgehalten. Die Kosten der Bauwasserversorgung (Bereitstellung/Verbrauch) werden durch den AG übernommen.

- siehe auch Baulogistikhandbuch, Pkt. 9.1 -

14.2 Bauseitige Leistungen
Leistungen im Rahmen der Bauwasserversorgung und Abwasserentsorgung sind:

Bereitstellung von Bauwasseranschlüssen und Bauwasser im Bereich der Baustelleneinrichtungsflächen, ebenerdig außerhalb des Gebäudes
Bauwasserlieferung

- siehe auch Baulogistikhandbuch, Pkt. 9.2 -

14.3 Leistungen und Pflichten des AN
Für die notwendige Bereitstellung von Bauwasser in seinen Arbeitsbereichen hat der AN ab den Übergabepunkten des AG selbst zu sorgen. Für Schäden, die aufgrund von Undichtigkeiten etc. der von ihm eingesetzten Schläuche und Anschlüsse entstehen, haftet der AN.

- siehe auch Baulogistikhandbuch, Pkt. 9.2 -

15. Straßenreinigung
Jegliche Beschädigungen und Verschmutzungen von öffentlichen oder privaten Straßen durch Baustellenverkehre oder Lieferanten sind zu vermeiden bzw. unverzüglich zu beseitigen.

Der AN ist für die Reinigung der Baustraßen und der öffentlichen Straßen verantwortlich insofern er der Verursacher ist. Verunreinigungen insbesondere des öffentlichen Straßenlandes sind umgehend zu beseitigen. Hierzu kann der AN auch durch den AG aufgefordert werden. Führt der AN eine erforderliche Reinigung auch nach Aufforderung nicht durch, wird diese zu Lasten des AN ohne weitere
Aufforderung durch den AG veranlasst.

- siehe auch Baulogistikhandbuch, Pkt. 10 -

16. Winterdienst
Der Winterdienst wird durch den AG auf den Baustraßen, Zuwegungen zum Baukörper, den Containeranlagen und den anliegenden öffentlichen Gehwegen organisiert und vorgehalten. Alle weiteren erforderlichen Leistungen zur Schaffung winterfester Arbeitsplätze, einschließlich der Räum- und Streuarbeiten sowie die Beheizung in den Arbeitsbereichen der jeweiligen AN/NU, liegen in deren alleiniger Verantwortung.

- siehe auch Baulogistikhandbuch, Pkt. 11 -

17. Verwaltung Containeranlagen

17.1 Tagesunterkünfte und Bürocontainer
Durch den AG wird eine begrenzte Anzahl an ausgestatteten Aufenthalts- und Umkleideräumen für das Baustellenpersonal (Standardcontainer ca. 2,50 x 6,00 m) kostenfrei zur Verfügung gestellt.

Die Container auf der Baustelle dienen nur dem unmittelbaren Personal vor Ort als Büro und Tagesunterkunft.

Die LDL prüft die Verfügbarkeit von Containerräumen nach Anmeldung des Bedarfs durch den AN und verwaltet die vergebenen Container vom Einzug bis zu dessen Auszug.

Für die Bauleitungen der jeweiligen AN werden auf Anfrage Bürocontainer in geringer Anzahl zur Verfügung gestellt. Die Vergabe der Container kann nur nach Verfügbarkeit erfolgen.

Das Aufstellen von eigenen Containern vonseiten des AN ist untersagt.

Der Abschluss von Telefon- und DSL-Dienstleistungsverträgen ist Sache des AN.

In Zeiten, in denen Tagesunterkünfte und Bürocontainer nicht besetzt sind, sind Türen und Fenster geschlossen zu halten. Mitgebrachte, eigene elektrische Geräte dürfen nur betrieben werden, wenn sie ein gültiges VDE-Prüfzeichen tragen und frei von technischen Mängeln sind. Bei Verlassen der Container sind alle elektrischen Geräte von der Netzspannung zu trennen sowie Beleuchtungen auszuschalten.

Veränderungen an Containern sind nicht gestattet bzw. müssen vom Betreiber genehmigt werden.

Übernachtungen/Schlafräume auf dem Baugrundstück und auf den BE-Flächen sind nicht zulässig.

- siehe auch Baulogistikhandbuch, Pkt. 12.1 -

17.2 Magazin- und Materialcontainer
Durch den AG wird ab der Phase Rohbau eine begrenzte Anzahl an Materialcontainern kostenfrei zur Verfügung gestellt.

Die Aufstellung AN-eigener oder über das Betreibermodell angemieteten Magazin- und Materialcontainer kann nur auf den durch den LDL zugewiesenen Flächen ab der Phase Rohbau innerhalb des Baufeldes erfolgen. Während der Phase Baugrube kann der AN eigenständig die Magazincontainer innerhalb des Baufeldes verorten.

Die ersatzweise Vergabe verschließbarer Räume kann in Einzelfällen durch die OÜ erfolgen. Ein Anspruch des AN auf die Bereitstellung verschließbarer Räume besteht nicht.

Die Lagerung von Gefahrstoffen gemäß Gefahrstoffverordnung (GefStoffV) in den Magazin- und Materialcontainern bzw. Räumen ist grundsätzlich nur mit ausdrücklicher Genehmigung der OÜ bzw. des SiGeKo zulässig. Die Einhaltung der einschlägigen Vorschriften ist Sache des AN/NU. Darüber hinaus sind die Regelungen im Sicherheits- und Gesundheitsschutzplan sowie der Baustellenordnung zu beachten.

- siehe auch Baulogistikhandbuch, Pkt. 12.2 -

17.3 Bedarfsanmeldung
Auf Basis des Baufristenplanes hat der AN sein Personaleinsatzkonzept vorzulegen. Auf dieser Grundlage ist der Containerbedarf spätestens 4 Wochen nach Auftragsvergabe beim AG und LDL anzumelden und im Einzelnen durch die Kapazitätsplanung nachvollziehbar darzustellen.

Büro- und Tagesunterkunftscontainer werden nachfolgendem Berechnungsschlüssel gestellt:

Die Belegung eines Tagesunterkunftscontainers ist mit gleichzeitig bis zu 8 Personen des Baustellenpersonals vorgesehen. Soweit der AN keinen kompletten Container belegt, kann der AG anordnen, dass die Nutzung gemeinsam mit anderen AN erfolgt.
Einzelbürocontainer sind mit mindestens 2 Personen zu besetzen, Doppelbürocontainer mit mindestens 3 Personen. Sollte allein aus innerbetrieblichen Gründen des AN ein Mehrbedarf an Containern bestehen, so hat der AN für die Deckung des Bedarfs eigenverantwortlich und auf eigene Kosten zu sorgen. In diesen Fällen hat der AN auch keinen Anspruch auf Zuteilung weiterer Container oder Flächen innerhalb des Baufeldes für die Aufstellung eigener Container.
Der AN hat ebenso keinen Anspruch auf Zuweisung bestimmter und/oder benachbarter Container. Aufgrund der sich in Abhängigkeit des Baufortschritts verändernden Personalstärke auf der Baustelle, können dem AN während des Ausführungszeitraumes auch andere und/oder anzahlmäßig mehr/weniger Container zugewiesen werden.
Mitarbeiter, welche zeitweise bzw. nicht mehr auf der Baustelle tätig sind, sind umgehend dem LDL mitzuteilen, um die Containerbelegung neu vergeben zu können.

- siehe auch Baulogistikhandbuch, Pkt. 12.3 -

17.4 Vergabe und Rücknahme/Reinigung
Die Zuweisung der Container erfolgt durch den LDL. Der Bezug und die Räumung der Container haben sukzessive an den tatsächlichen Bedarf angepasst zu erfolgen.

Die Räume werden möbliert durch den LDL übergeben. Die Übergabe/Zustandsfeststellung wird in einem Protokoll dokumentiert. Umbauten jeglicher Art an den bereitgestellten
Containern durch die AN sind nicht zulässig. Die Kosten für Verlust oder die Beseitigung von Beschädigungen, die aus unsachgemäßer Nutzung resultieren, sind vom AN zu tragen. Eine Zweckentfremdung der Tagesunterkünfte jeglicher Art (z.B. Nachtlager, Wohnunterkunft etc.) ist nicht gestattet.

Die regelmäßige Reinigung der gesamten Containeranlage erfolgt vonseiten des AG.

Dem AG oder seinen Vertretern ist zum Zwecke der Kontrolle auf Ordnung und Sicherheit auf Verlangen jederzeit im Beisein des AN Zutritt zu den Unterkünften zu gewähren.

Sämtliche Container sind an den Zugangstüren zu beschriften (Name und Anschrift AN, Ansprechpartner und Telefonnummer).

Für die Einhaltung der einschlägigen Brandschutzvorschriften, Arbeitsstättenrichtlinien und sonstiger Vorschriften in den von ihm genutzten Einrichtungen, ist allein der AN verantwortlich. Eine Bewachung der Container durch den Sicherheitsdienst/SDL erfolgt nicht. Für Einbruchdiebstähle und Beschädigungen an Einrichtungen und Ausrüstungen
haftet der AG nicht.

- siehe auch Baulogistikhandbuch, Pkt. 12.4 -

17.5 Sanitär- und Sanitätscontainer
Der AG stellt Sanitärcontainer auf der Baustelle zur Verfügung.

Die Einrichtung einer medizinischen Notfallversorgung zur Ersten Hilfe (Sanitätscontainer o.ä.) erfolgt durch den AG.

- siehe auch Baulogistikhandbuch, Pkt. 12.5  -

18. SiGeKo/Baustellenordnung
Der SiGeKo ist durch den AG beauftragt. Die vom SiGeKo erstellte Baustellenordnung ist durch den AN zu unterschreiben und wird Vertragsbestandteil. Die Belehrung der eigenen Mitarbeiter ist durch den AN vor Beginn der Arbeiten und später im monatlichen Turnus durchzuführen und gegenüber dem SiGeKo nachzuweisen.
Bei Bedarf hat der AN an einem wöchentlichen Rundgang mit dem SiGeKo teilzunehmen.
Die Arbeitsschutzmaßnahmen sowie der vom SiGeKo aufgestellte Sicherheits- und Gesundheitsschutzplan sind einzuhalten.

Die Gerüstbreite ist so herzustellen, dass in allen Bauzuständen (also auch bei temporärer Materiallagerung) stets eine Öffnungsbreite auf dem Gerüst von min. 20 cm gewährleistet werden kann. Andernfalls kann ein Gerüst nicht mehr als Arbeitsgerüst, sondern nur noch als Schutzgerüst angesehen werden.

Die sanitären Anlagen müssen gemäß der Arbeitsstättenverordnung (und unter möglicherweise geltenden COVID-Restriktionen) stets der auf dem Baufeld anwesenden Personenzahl entsprechend ausgelegt sein. Eine stetige Überprüfung ist dabei ebenso sicherzustellen, wie die ggf. notwendigen Anpassungen unbedingt rechtzeitig zu veranlassen sind.

19. Firmen-Projekthandbuch
Das Firmen-Projekthandbuch (FPHB) gibt einen Überblick über die Projektstrukturen sowie darüber, wie bzw. in welchen Unterlagen die wesentlichen ablauforganisatorischen Prozesse geregelt sind. Die Regelungen der VOB bleiben davon unberührt und sind weiterhin verbindlich anzuwenden.

20. Projektkommunikations- und Managementsystem (PKMS)

Die Umsetzung der Vorgaben hinsichtlich der Nutzung des PKMS sind in die Einheitspreise einzukalkulieren und werden nicht gesondert vergütet.

20.1 Zweck des PKMS
Die Bauherrenschaft (BImA/BBR) hat als internetbasiertes Projektkommunikationssystem (PKMS), den Projektraum CDE ENTERPRISE, des Anbieters Thinkproject! als digitale Lösung zur Verwaltung von projektbezogenen Informationen eingeführt. Über die bloße Bereitstellung hinaus werden Transaktionen  nachvollziehbar und die Informationen mittels Metadaten kategorisierbar. Neben der hohen Effizienz eines zentralen Datenraums, der sämtliche Projektinformationen enthält, wird dadurch eine gemeinschaftliche Arbeitskultur gefördert.

Ziel des PKMS ist es, einen fokussierten, kontinuierlichen Kommunikationsfluss sicherzustellen, der die effektive Zusammenarbeit aller Projektbeteiligten, eine vollständige Projektkommunikation, sowie eine Projektdokumentation ermöglicht.

Neue Pläne und Dokumente werden durch die Planungsbeteiligten in das System eingestellt. Mit Upload einer
oder mehrerer Dateien ist es zwingend erforderlich, eine Benachrichtigung per E-Mail an die Projektbeteiligten
zu versenden.

Über das PKMS sollen nur mit der PL BBR und der PS abgestimmte Dokumente eingestellt werden. Das PKMS dient in erster Linie nicht dazu, Arbeitsstände zwischen den Projektbeteiligten abzustimmen. Die PS stellt
außerdem alle relevanten Unterlagen über das PKMS zur Verfügung.

20.2 Zugang zum PKMS
Die Anmeldung eines Zugangs zum PKMS erfolgt durch alle Projektbeteiligten selbst mit dem entsprechenden Anmeldebogen. Alle Projektbeteiligten erhalten individuelle Zugänge (Name, Passwort) für den Projektraum.

Der Zugang zum PKMS erfolgt über einen Link.

20.3 Zugriffsrechte und Dokumentationsstruktur
Die Betreuung des PKMS erfolgt vorrangig durch die Projektsteuerung. Der Aufbau des PKMS entspricht hinsichtlich Struktur und Berechtigungen der Projektorganisation und den Vorgaben der Projektleitung. Notwendige Anpassungen des PKMS bezüglich der Dateistruktur sind bei der Projektsteuerung anzufragen.

Für planungsrelevante Unterlagen sind Dateinamenskonventionen vorgegeben, die durch die
Planungsbeteiligten einzuhalten sind. Dies beinhaltet sowohl die Bezeichnung von Dokumenten, als auch die Bezeichnung der Pläne und Modelldateien nach vorgegebenem Modellnummernschema in Umsetzung des
AKS - Allgemeinen Kennzeichnungssystems der Dokumentationsrichtlinie des BBR. Die Benennung von
Plänen und Modelldaten erfolgt einheitlich gemäß Kapitel 2 der DRL. Die DRL kann unter folgendem Link
abgerufen werden:

https://www.bbr.bund.de/BBR/DE/Service/Baufachliche-Regelungen/Dokurichtlinien/DRL_02-2008/_Standardartikel_DRL_02-2008.html?nn=2558448

Die Benennung von Dokumenten erfolgt einheitlich entsprechend der nachfolgenden Bezeichnung:

Bsp.: 200311_BMU_ERW_[Kürzel Erstellende: z.B. BBR oder HI]_Dokumentenname

20.4 Mängel- und Restleistungen
Zur Abarbeitung sämtlicher, zukünftig erfasster Mängel- und Restleistungspunkte wird als Kommunikationsplattform zwischen dem AN und der OÜ die internetbasierte Anwendung Planradar festgelegt. Dazu erfolgt vor Ausführungsbeginn des AN eine individuelle Einladung inkl. Kurzeinweisung durch die OÜ.

## ALLGEMEINE BAUBESCHREIBUNG
ALLGEMEINE BAUBESCHREIBUNG

1. Baukörper, Geschosse, Maße
Der Erweiterungsbau des BMUKN besteht aus zwei Gebäuden, Bauteil A und Bauteil B, welche über eine Brücke miteinander verbunden sind. Eine weitere Brücke dient als Übergang vom Bauteil A zum Bestandsgebäude des BMUKN.

Der Erweiterungsbau verfügt über ein Untergeschoss, Erdgeschoss und sechs Obergeschosse. Der Bau gliedert sich in folgende Gebäudeteile:

Bauteil A erstreckt sich zwischen der nördlichen Erna-Berger-Straße und der südlichen Niederkirchnerstraße.

Bauteil B schließt den Blockrand an der Stresemannstraße im Südwesten und der Niederkirchnerstraße im Süden und ist vom Nachbargebäude (Energiezentrale der BEW
AG) und im Bereich der Brückenanbindung an Bauteil A durch eine Brandwand getrennt.

Brücke Süd verbindet die Bauteile A und B parallel zur Niederkirchnerstraße im 2. bis 6.OG. Darunter verläuft die notwendige Zufahrt zum BEW-Gebäude und für die Feuerwehr.

Die Brücke Nord verbindet Bauteil A (2.OG) mit dem Bestandsgebäude des BMUKN (2.OG).

Bauteil A ist mit einer Vollunterkellerung, Bauteil B mit einer Teilunterkellerung geplant.

Das Fußbodenniveau des Erdgeschosses (OKFF) ist mit einer Höhe von +34,70 m ü. NHN (DHHN2016) = 0,00 m festgelegt.
Die Regelgeschosshöhen des Gebäudes betragen von OK Rohfußboden zu OK Rohdecke im Untergeschoss 3,82/4,42/4,17 und 5,22m, im Erdgeschoss 4,37 m und in den Obergeschossen 3,35m.

Die Gebäudehöhen der Bauteile sind wie folgt geplant:

Bauteil A: OK Attika +25,40 m ü. OKFF EG
Bauteil B: OK Attika +25,79 m ü. OKFF EG

2. Eingänge, Erschließung
Der Erweiterungsbau verfügt über einen öffentlichen Eingang an der Niederkirchnerstraße, einen Eingang an der Erna-Berger-Straße, vorrangig für die Nutzer des Gebäudes, und einen dritten Eingang im Osten für die Beschäftigten des Abgeordnetenhauses. Das Untergeschoss wird über eine PKW- und Fahrradrampe von der Erna-Berger-Straße aus erschlossen.

Die Eingangsbereiche Nord und Süd werden durch eine Magistrale im Erdgeschoss verbunden, die als zentraler
horizontaler Verteiler des Gebäudes dient. An ihr liegen die vertikalen Erschließungskerne inklusive des Atriums als Zugänge zu den Büroetagen sowie den gemeinschaftlichen Nutzungen wie Kantine, Konferenzbereich mit Sitzungssaal, Ausstellungsflächen, Bibliothek etc.

3. Nutzungen
Das Untergeschoss beherbergt vorrangig Technik-, Lager-, Archiv- und Umkleideräume sowie Stellplätze für Fahrräder und PKW.

Im Erdgeschoss befinden sich überwiegend Nutzflächen für eine hausinterne Bibliothek, eine öffentlich zugängliche Kantine mit dazugehöriger Küche, ein Ausgabenbereich und ein zweigeschossiger Gastraum, Veranstaltungs-, Videokonferenz-, Schulungs- und Besprechungsräume, eine Magistrale sowie Erschließungs- und Lagerflächen.

Die Regelgeschosse des 1. bis 6. Obergeschosses sind für die Büronutzung, inkl. aller hierfür erforderlichen Ergänzungsfunktionen, ausgelegt.

Auf dem Dach über dem 6. Obergeschoss befinden sich größtenteils PV-Anlagen und Gartenflächen, die über einen Weg entlang der östlichen Seite miteinander verbunden und durch die Erschließungskerne im Norden und im Süden erreichbar sind.

4. Tragkonstruktion
Der Erweiterungsbau wird als fugenloses Stahlbetonskelett in Ortbeton mit Flachdecken und Stützen, den Innenwänden der Aufzugs- und Treppenhauskerne und einzelnen Wandscheiben im Außenwandbereich errichtet. Das Stahlbetontragwerk wird durch Decken und eine tragende Stützen-Riegel-Fassade in Holz ergänzt.

5. Gründung/Außenwände, Untergeschoss
Sohle und Außenwände des Untergeschosses werden als druckwasserdichte WU-Beton-Konstruktion in monolithischer wasserundurchlässiger Bauweise ("WU-Wanne"), in Kombination mit dem Einsatz eines Frischbetonverbundsystems, hergestellt.

Die Gründung im Bauteil A wird auf einer elastisch gegründeten Bodenplatte und im Bauteil B mit einer Pfahlgründung umgesetzt. Ergänzend dazu sind im Bauteil A (Nord-West-Giebel und Süd-Giebel) lokale Tiefgründungen mittels Pfahlgründung bzw. Schlitzwand vorgesehen.

6. Außenwände, Fassaden
Die Fassade des Erdgeschosses ist sowohl im Bauteil A als auch im Bauteil B mit Naturstein bekleidet. Der Wandaufbau ist massiv. Am Nord- und Südeingang des Bauteils A ersetzt eine Pfosten-Riegel-Fassade mit vollverglaster Vorhangfassade die Natursteinbekleidung. Diese reicht an der Südfassade bis in das 1.OG.

Die Fassade im Bereich der Obergeschosse des Bauteils A besteht aus einer vorgehängten Elementfassade mit Fenstern (Öffnungs- und Lüftungsflügel), Brüstungspaneelen, vorgesetzten Gesims- und Sonnenschutzkonstruktionen und teilweiser PV-Modul-Bekleidung.

Die Fassade im Bereich der Obergeschosse des Bauteils B besteht aus einer vorgehängten Lochfassade in Holzrahmen-Bauweise mit Fenstern (Öffnungs- und Lüftungsflügel) und PV-Modul-Bekleidung.

7. Innenwände
Die Gebäude erhalten tragende Wände und Stützen aus Stahlbeton. Nichttragende Wände sind als Trockenbau- und Mauerwerkswände vorgesehen.

8. Decken
Die Deckenkonstruktionen über dem Untergeschoss sowie dem Erdgeschoss sind als Flachdecken aus Stahlbeton vorgesehen. In diesen Decken befinden sich mitunter auch einbetonierte haustechnische Installationen.

Der Einsatz der Holzbauweise im Tragwerk konzentriert sich auf die Obergeschosse und hier insbesondere auf die Deckenbereiche mit Büronutzung und büroähnlicher Nutzung entlang der Fassaden sowie auf die Fassadenstützen.
In den Mittelzonen der Obergeschosse sind Flachdecken in Stahlbetonbauweise auf Stahlbetonstützen geplant. Die Stahlbetondecken werden in den 3-hüftigen Bereichen auch über die Flurbereiche gezogen.

Bodenbeläge und Deckenbekleidungen variieren entsprechend der Nutzungsanforderungen der Räume.

Die zulässige Nutzlast der Bodenplatte sowie der Stahlbetondecken beträgt 5 kN/m2, im Bereich der Holzdecken beträgt diese 3 kN/m2. In Teilbereichen sind in Abhängigkeit der geplanten Nutzung davon abweichende Nutzlasten geplant.

9. Dächer
Die Dächer sind als gefällelose Warmdächer geplant. Der Dachaufbau beinhaltet eine Regenwasser-Retentionsschicht und ist extensiv und in Teilflächen intensiv begrünt. In Teilbereichen ist die Dachfläche mit Photovoltaik-Paneelen ausgestattet.

## BNB-ZERTIFIZIERUNG
BNB-ZERTIFIZIERUNG

1. Allgemeine Vorbemerkungen
Für o.g. Gebäude wird eine BNB-Zertifizierung, sowie eine Zertifizierung der Außenanlagen, angestrebt.
Dies bedingt hohe ökologische Anforderungen an die verwendeten Materialien sowie an den Bauprozess.

Es dürfen nur Materialien verwendet werden, die hinsichtlich Gewinnung, Transport, Verarbeitung, Nutzung und Entsorgung eine hohe Gesundheits- und Umweltverträglichkeit aufweisen. Des Weiteren sind Materialien und Produkte vorzuziehen, die eine hohe Dauerhaftigkeit aufweisen und gut recycelt werden können. Nutz-Oberflächen sollen leicht zu reinigen sein. Baubiologische Anforderungen werden im Folgenden detailliert aufgeführt.

Schadstoffarme Bauprodukte
Zur Sicherstellung einer hohen Innenraumluftqualität sind ein maximaler VOC-Gehalt in der Raumluft von 300 µg/m³ und ein maximaler Formaldehydgehalt von 30 µg/m³ in allen ständigen Arbeitsräumen einzuhalten. Bei allen im Innenraum eingesetzten Produkten ist auf geringstmögliche VOC- und Formaldehydemissionen zu achten. Die ordnungsgemäße Umsetzung wird während des Bauprozesses durch die Objektüberwachung geprüft und durch eine abschließende Raumluftmessung validiert.

Es gelten die in Anlage 01 "Materialanforderungen" (Stand: 29.08.2017) aufgeführten Anforderungen im Qualitätsniveau 5 (Kriterium 1.1.6). Inbegriffen sind hier auch die Anforderungen an die Außenanlagen unter Abschnitt 15 "Bauteile und Materialien in Außen-anlagen". Diese gelten für alle Positionen des Leistungsverzeichnisses

Holz, Holzprodukte und Holzwerkstoffe
Alle verbauten Hölzer, Holzprodukte und Holzwerkstoffe müssen zu 100% aus nachhaltiger Forstwirtschaft stammen. Der Nachweis erfolgt durch Vorlage eines FSC- oder PEFC-CoC-Handelszertifikates (Chain of Custody). Aus den einzureichenden Lieferscheinen muss eindeutig die FSC- bzw. PEFC-Zertifizierung der betreffenden Positionen hervorgehen zzgl. der Angabe des Prozentsatzes der Zertifizierung. Der Registrierungs-code des Lieferanten-Zertifikats muss ebenfalls enthalten sein. Holzart und Herkunft des Holzes sind auszuweisen.
Alle verbauten Hölzer, Holzprodukte und Holzwerkstoffe tropischer, subtropischer und borealer Herkunft müssen zu 100 % aus nachhaltiger Forstwirtschaft stammen. Der Nachweis erfolgt dabei durch Vorlage eines FSC-Handelszertifikates (Chain of Custody). Aus den Lieferscheinen muss eindeutig die FSC -Zertifizierung der betreffenden Positionen hervorgehen, zzgl. der Angabe des Prozentsatzes der Zertifizierung. Der Registrierungscode des Lieferanten-Zertifikats muss ebenfalls enthalten sein. Holzart und Herkunft des Holzes sind auszuweisen.
Grundsätzlich sind mitteleuropäische Hölzer mit kurzen Transportwegen zu bevorzugen.

Halogenfreie Produkte
Baustoffe, die Stoffe (wie Halogene) enthalten, die im Brandfall zu ätzenden oder zersetzenden Rauchgasen führen, dürfen im Brandlastbereich nicht eingesetzt werden.
Hierbei relevant sind nur Aufenthaltsbereiche. Technikräume, Abstellräume, Tiefgaragen o.ä. sind nicht zu berücksichtigen.
Einzuhalten ist diese Anforderung für raumseitige Oberflächen (anfassbar), nicht rauchdicht abgeschlossene Decken sowie Wand- und Bodenkonstruktionen (wie z.B. Akustik-segel, revisionierbare Doppelbodentrassen, Wandbeläge, Wandbeschichtungen, Bodenbeläge, lackierte Oberflächen, Fenster, Türen, Deckenelemente, Deckensysteme, Dämm-stoffe, Leitungen, Kabel und Kabelkanäle) in Aufenthaltsräumen und im Bereich von Fluchtwegen.

Zur Minimierung der Brandgasgefahr sind ausschließlich Bauprodukte zulässig, die im Brandfall keine der folgenden Stoffe freisetzen oder verursachen:

Chlorwasserstoff (HCl), betrifft bspw. PVC-Produkte,
Bromwasserstoff (HBr), betrifft bspw. bromierte Flammschutzmittel in Polystyrol-Dämmstoffen
Fluorwasserstoff (HF), betrifft bspw. PTFE- Produkte wie Kabel oder Membrane.

Demnach sind Baustoffe, die die Halogene Chlor, Fluor oder Brom enthalten, nicht zulässig

2. Produktdeklarationspflicht

Der Auftragnehmer hat kurzfristig nach Auftragsvergabe alle zur Verwendung vorgesehenen Materialien, Produkte, Neben- und Hilfsprodukte sowie Bauelemente hinsichtlich ihrer Inhaltsstoffe bzw. Eigenschaften zu deklarieren.
Hierzu ist die Anlage 02 "Deklarationstabellen" in digitaler Form (Excel-Dateiformat) auszufüllen und die zugehörigen technischen Datenblätter und Sicherheitsdatenblätter gemäß 1907/2006/EG (ebenfalls in digitaler Form) zuzuordnen und beizulegen.

Dabei sind folgende Angaben zum Produkt zu machen:
Leistungsbereich / LV-Pos.-Nr.
Menge / Flächenangabe
Angabe zum Untergrund / Einbausituation / Bauteilname / Einbauort
Produktgruppe / Produktbezeichnung / Produktfunktion / Anwendungsfall
Produkt- / Handelsname / Hersteller
Aktuelle Nachweisdokumente mit Angabe des Dokumentdatums, sowie der Versionsnummer.

Dabei gilt zusätzlich Folgendes zu beachten:

Es sind alle Produkte zu deklarieren, die in Anlage 01 "Materialanforderungen" aufgeführt sind.
Bauprodukte der TGA wie z. B. Leuchten, Schaltzentralen, Ventilatoren etc. sind nur als gesamtes Produkt und nicht hinsichtlich Ihrer Einzelmaterialien (Kunststoffe, Metalle, Leuchtmittel etc.) zu deklarieren
Nicht erforderlich ist die Deklaration von Befestigungsmitteln wie z. B. Dübeln, Schrauben, Nägeln etc.
Unkonfektionierte Rohmaterialien wie Sand, Kies, Stahl usw. müssen nicht deklariert werden.
Bei der Verwendung vorgefertigter Bauelemente (z.B. Sanitärständersysteme, Fenster und Türen usw.) sind diese durch Angaben und Technische Merkblätter des Herstellers zu deklarieren.

Die Deklaration ist dem Auftraggeber oder dem von ihm benannten Baustoffberater in digitaler Form zur Prüfung einzureichen.
Der Einbau aller relevanten Materialien darf erst erfolgen, wenn die Freigabe durch den Baustoffberater erteilt wurde (Freigabetabelle nach Produktprüfung).

Darüber hinaus sind alle verbauten Hölzer, Holzprodukte und Holzwerkstoffe hinsichtlich ihrer Zertifizierung (FSC / PEFC) mit exakter Produktbezeichnung, Herstellerangabe, Produktfunktion, Holzart, Herkunft und Angabe des zugehörigen Zertifikates zu deklarieren. Hierzu ist in der Anlage 02 "Deklarationstabellen" der Excel-Datei unter dem Reiter "Holzdeklaration" alle Hölzer, Holzprodukte und Holzwerkstoffe vollständig auszufüllen und die entsprechenden Zertifikate beizulegen. Die Lieferscheine sind dem Baustoffberater zum Nachweis nachzureichen, die PEFC oder FSC Zertifizierung muss in den einzelnen Positionen ausgewiesen sein.

Ebenso sind alle verbauten Natursteine und Natursteinprodukte hinsichtlich ihrer Herkunft mit exakter Produktbezeichnung, Herstellerangabe, Produktfunktion, Herkunft und Entfernung zur Baustelle zu deklarieren. Hierzu ist das Tabellenblatt "Natursteindeklaration" der Anlage 02 "Deklarationstabellen" vollständig auszufüllen und die entsprechenden Nachweise beizulegen. Bei der Auswahl der Natursteine und Natursteinprodukte ist zu berücksichtigen, dass die mittlere Entfernung zwischen Herkunftsort und Baustelle max. 500km beträgt.

Der Auftragnehmer ist dazu verpflichtet, bei der Produktwahl alle in der Ausschreibung geforderten Eigenschaften zu berücksichtigen. Weicht ein Produkt von den Vorgaben der Ausschreibung ab, so ist dies kostenneutral zu ersetzen

Für die BNB-Zertifizierung muss ein Nachweis über die tatsächlich verwendeten Bauprodukte erbracht werden. Dies gilt auch für den Einsatz der Produkte im Werk. Daher muss eine Fotodokumentation durch den AN vor Anlieferung der fertigen Bauteile an den AG übermittelt werden. Hierzu ist die Anlage 04 „Fotodokumentation_Werksfertigung“ in digitaler Form (Word-Dateiformat) auszufüllen. Wir verweisen an dieser stelle nochmals auf die Produktdeklarationspflicht, die dem Einsatz der Bauprodukte vorangehen muss. Sie dürfen nur jene Produkte einsetzen, die das Qualitätsniveau 5 nach BNB 1.1.6 einhalten, die durch den BNB-Koordinator geprüft und freigegeben wurden. Eine Freigabeliste nach der Prüfung wird Ihnen zur Verfügung gestellt.

Folgende Reihenfolge der Abläufe gilt es einzuhalten: Submission, Produktdeklaration, Fertigung nach Freigabe der Produkte, Gleichzeitige Fotodokumentation der Produkte, Übermittlung der Fotodoku an den AG, Lieferung zur Baustelle + Einbau.

Anlagen:
Anlage 01 Materialanforderungen
Anlage 02 Deklarationstabellen:
  Tabellenblatt "Produktdeklaration"
  Tabellenblatt "Holzdeklaration"
Anlage 04 Fotodokumentation Werksfertigung

Ausnahmen
Ist aus technischen und funktionalen Gründen in Ermangelung eines funktional gleichwertigen Produktes, dass die Anforderungen erfüllt, eine der genannten Produktanforderungen nicht umsetzbar, werden Ausnahmen von den Anforderungen zugelassen.

Die abweichende Produktverwendung muss vorab gegenüber dem Auftraggeber schriftlich begründet und unter Angabe des Produktes, der technischen Verwendung und der eingesetzten Menge dokumentiert werden. Produktausnahmen aus rein ästhetischen oder rein auf die Baugeschwindigkeit bezogenen Gründen fallen nicht unter die Ausnahmeregelung.
Verbindlichkeit
Die genannten Produkte sind verbindlich. Änderungen auch bei Nebenprodukten während der Ausführung sind rechtzeitig anzukündigen und bedürfen der Zustimmung des Auftrag-gebers. Bei Abweichungen gilt die VOB/B §4 Pkt.6.

Weichen während der Ausführung vorgefundene Materialien oder Produkte erkennbar von der Produktdeklaration oder von den geforderten Produkteigenschaften oder Zertifizierungen in der zugrundeliegenden Ausschreibung ab, ist der Auftragnehmer zu einem sofortigen, für den Bauherren kostenneutralen Austausch verpflichtet. Dies gilt auch dann, wenn die abweichenden Produkte aus allein technischer Sicht geeignet sind.
Der Auftraggeber behält sich vor, die vertragsgemäße Umsetzung der Anforderungen, z.B. durch Bauprodukt- und Raumluftproben, stichprobenartig während der Bauausführung zu überprüfen.
Pflicht zur Weitergabe
Vom AN beauftragte Nachunternehmen sind ebenso zur Einhaltung der vorgenannten Produktanforderungen verpflichtet, der AN ist hierfür gegenüber dem AG verantwortlich.

3. Anforderungen an die Baustelle

Baustelleneinrichtung
Bei der Baustelleneinrichtung sind die Vorgaben des Baustelleneinrichtungsplans zu berücksichtigen. Der Schutz der Anrainer ist dabei zu beachten.
Natürliche Flächen sowie Vegetationsflächen, in die baulich nicht eingegriffen wird, dürfen nicht für den Bauprozess als Lager- oder Rangierfläche genutzt werden. Sollte dies jedoch unumgänglich sein, sind die Flächen durch entsprechende Maßnahmen vor Verunreinigung und Beschädigung zu schützen.
Die am Bauprozess Beteiligten sind durch die ausführenden Firmen hinsichtlich des Baustelleneinrichtungsplans und der Aufstell- und Lagerflächen gezielt einzuweisen. Die Einhaltung der Vorgaben (Aufstellung / Einrichtung und die korrekte Benutzung der Flächen) wird durch die Bauleitung überprüft.

Bodenschutz
Schädigende mechanische Einflüsse auf den Boden, die aus der Bodenbearbeitung resultieren  wie z.B. unnötige Verdichtungen oder Vermischung unterschiedlicher Bodenschichten sowie Bodenarbeiten im ungeeigneten (z.B. nassen) Zustand  sind zu vermeiden. Der Boden ist davor zu schützen.
Der Boden darf nicht durch chemische Verunreinigungen kontaminiert werden.
Stoffe, die mit den nachfolgend aufgeführten R-Sätzen gekennzeichnet sind, dürfen nicht in Kontakt mit Boden und Umwelt kommen:
R 50 sehr giftig für Wasserorganismen
R 51 giftig für Wasserorganismen
R 52 schädlich für Wasserorganismen
R 53 kann in Gewässer längerfristig schädliche Wirkung haben
R 54 giftig für Pflanzen
R 55 giftig für Tiere
R 56 giftig für Bodenorganismen
R 57 giftig für Bienen
R58 kann längerfristig schädliche Wirkung auf die Umwelt haben
R 59 gefährlich für die Ozonschicht

Kontaminierte Böden, falls vorhanden, sind getrennt zu behandeln.
Die Bundes-Bodenschutz- und Altlastenverordnung ist einzuhalten.
Das Verschlämmen des Bodens durch Reinigungswasser, z.B. von Betonmischern, Farbgefäßen und ähnlichem ist zu vermeiden.

Schutz erhaltenswerter Vegetation
Die vorhandene Vegetation ist zu schützen.
Die Vorgaben der DIN 18920 "Vegetationstechnik im Landschaftsbau - Schutz von Bäumen, Pflanzenbeständen und Vegetationsflächen bei Baumaßnahmen" bzw. "Richtlinie für die Anlage von Straßen, Teil Landschaftspflege, Abschnitt 4: Schutz von Bäumen, Vegetationsbeständen und Tieren bei Baumaßnahmen" (RAS-LP 4) sind einzuhalten.
Durchführung von Baumschutz auf der Baustelle gemäß "Arbeitskreis Stadtbäume" (siehe Anlage 03_Baumschutz_Baustelle)

Abfalltrennung
Erfüllung der gesetzlichen Mindestvorschriften des Kreislaufwirtschaftsgesetzes
Nachweisliche Trennung der Abfälle in mineralische Abfälle, Wertstoffe, gemischte Baustellenabfälle, Problemabfälle und asbesthaltige Abfälle
Schulung der am Bauprozess Beteiligten bezüglich der Abfallvermeidung und -trennung durch die ausführenden Firmen

Erdaushub
Bei Bodenarbeiten sind Ober- und Unterboden zu trennen, sachgerecht zwischenzulagern und zu rekultivieren.
Für die Zwischenlagerung sind Bodenmieten locker zu schütten, sie dürfen nicht befahren werden. Oberbodenmieten dürfen max. 2 m hoch geschüttet werden, Unterbodenmieten max. 4 m.
Mindestens 80% des unbelasteten und durch den Bauprozess verursachten Erdaushubs ist nachweislich auf dem Grundstück wiederzuverwenden.
Erdaushub, der nicht auf dem Baugrundstück wieder eingebaut werden kann, ist abzutransportieren und einer fachgerechten, ordnungsgemäßen Entsorgung zuzuführen. Dabei ist der Oberboden, sofern unbelastet, zur späteren Wiederverwendung zwischenzulagern.

Lärmschutz
Einhaltung der Bundes- und Landes-Immissionsschutzgesetze inkl. der zugehörigen Verordnungen und Vorschriften zum Schutz gegen Baulärm
Einhaltung der Bundes- und Landes-Immissionsschutzgesetze inkl. der zugehörigen Verordnungen und Vorschriften zum Schutz gegen Baulärm
Einhaltung der allgemeinen Verwaltungsvorschrift zum Schutz gegen Baulärm - Geräuschimmissionen - vom 19. August 1970, AVV Baulärm.
Immissionsrichtwerte nach AVV Baulärm, Nr. 3.1.1, tagsüber 07:00 Uhr bis 20:00 Uhr 65 dB (A), nachts 50 dB (A)
Für sämtliche Arbeiten auf der Baustelle dürfen nur Baumaschinen eingesetzt werden, die den Lärmschutzanforderungen des RAL-UZ 53 entsprechen.
Abweichungen durch spezielle Sondermaschinen sind dem AG anzukündigen und zu begründen.

Staubschutz
Erfüllung der gesetzlichen Anforderungen
möglichst vollständige Erfassung und gefahrlose Entsorgung von Stäuben an der Entstehungsstelle
Verwendung von Maschinen und Geräten mit einer wirksamen Absaugung
Anwendung von Feucht- und Nassverfahren oder saugenden Verfahren zur Beseitigung von Staub
Verwendung von Einrichtungen zum Abscheiden und Erfassen von Stäuben, die dem Stand der Technik entsprechen
regelmäßige Wartung und Prüfung der Einrichtungen
Verhinderung der Ausbreitung des Staubes auf unbelastete Arbeitsbereiche soweit technisch möglich
Vermeidung von Ablagerungen

## BAULÄRM-MINIMIERUNGSKONZEPT
BAULÄRM-MINIMIERUNGSKONZEPT

Über die Hinweise zur Lärmarmut der Baustelle gem. BNB-Zertifizierung hinaus besteht für das Projekt ein umfangreiches Lärmminderungskonzept. Dieses Konzept beinhaltet diverse Einschränkungen in der Abwicklung des Projektes. Ziel dessen ist der uneingeschränkte Geschäftsbetrieb, sowie die geringstmögliche Beeinflussung aller Nachbarn durch Lärm- und Erschütterungsbelästigungen aus dem Baubetrieb.

Danach sind Einschränkungen der Bautätigkeit in der zeitlichen Abwicklung vorgesehen. Diese Einschränkungen sind im Bauablaufplan zu berücksichtigen. Für die Kalkulation sind diese Randbedingungen zu berücksichtigen.

Bei der Preisbildung der Leistungsansätze sind die Bedingungen für geräuschintensive Tätigkeiten in den WBVB zum Punkt „Bauzeitunterbrechungen“ zu beachten.

Des Weiteren sind die Arbeiten mit geräuscharmer Arbeitsweise auszuführen. Diese sind exemplarisch:

Säge- statt Stemmarbeiten, soweit technisch umsetzbar
lärmarmer Ersatz von akustischen Rückfahrwarnern (Rückfahrkameras etc.)
Sprechfunk statt Hupsignale
Abschalten von motorbetriebenen Geräten im Leerlauf
Verwendung lärmarmer Sägeblätter mit einer Schallpegelminderung um ca. 13 dB(A) im Leerlaufbetrieb der Säge und um ca. 11 dB(A) beim Sägen von Holzplatten

Der AN ist verpflichtet, ausschließlich Baugeräte bzw. -maschinen einzusetzen, deren zulässiger Schalleistungspegel der Stufe II gem. Artikel 12 der EU-Richtlinie 2000/14/EG vom 08.05.2000 entspricht. Das Projekt wird hinsichtlich der Erschütterungen bauseits messtechnisch begleitet.

Mit dem Baufristenplan des AN ist ein Geräteeinsatzplan mit Darstellung der jeweiligen Lärmemissionen einzureichen.

## 1114-26 Holzbauarbeiten Fassade BTB DIN 18334, 18335, 18338, 18339, 18351, 18355, 18382
Datum: 01.07.2026

### Bereich 1 Baustelleneinrichtung

#### Abschnitt 1.1 Schutz- und Sicherungsmaßnahmen

*Hinweis: Hinweis Schutzabdeckung - Holzbauteile (Decken, Balken, Stützen)*
Die nachfolgenden Positionen 1.1.10 -80  umfassen besondere Schutzabdeckungen für Holzbauteile

Die Pflicht des AN zum Schutz der von ihm ausgeführten Leistungen gem. VOB/B §4 Abs. 5 bleibt von den beschriebenen Maßnahmen unberührt.

**1.1.10 Schutzabdeckung Holzdecken Schutz Durchfeuchtung Spezial-Membran selbstklebend**
Schutzabdeckung auf Holzdecken,
Als Schutz gegen Durchfeuchtung und Verschmutzung während Transport, Montage und Bauzeit,

Aus Spezial-Membran mit rutschhemmender Beschichtung,
als Abdichtung aus Abdichtungsbahnen DIN EN 13984,
aus Vliesträger mit Funktionsschicht aus PO,
vollflächig selbstklebend,
wasserdicht/regen- und winddicht, diffusionsfähig,
rückstandsfrei ablösbar,
Hersteller/Typ SiGA Wetguard 200 SA oder gleichwertig

Hersteller/ Typ:
'....................................................'
vom Bieter einzutragen

Schutzabdeckung werkseitig auf Holzdecken applizieren,
oberseitig und auf freiliegenden Stirnseiten,
Überlappung 15cm,
nach Montage der Decken auf der Baustelle Elementstöße und Anschlüsse mit systemzugehörigen Abdichtungs-Klebestreifen abdichten, verklebt, Ausführung nach Herstellervorschrift.

herstellen und nach Aufforderung des AG räumen und entsorgen
Menge: 3150,000 m2
DIN276_18: 397

**1.1.20 Schutzbekl.-belag UK Vlies 300g/m2 instandhalten**
Schutzabdeckung auf Holzdecken, als Schutz gegen Durchfeuchtung und Verschmutzung aus Spezial-Membran mit rutschhemmender Beschichtung, einschl. aller Verklebungen an Anschlüssen instandhalten und kontrollieren, mindestens 1 Kontroll- und Reparaturgang je Woche,
Positionsmenge = Produkt aus 3150 m²
(Instandhaltungsmenge)
mal 5 Monate
(Instandhaltungsdauer)
Abrechnung nach bekleideter/belegter Fläche.
Menge: 15750,000 m2Mt
Leistungsbereichkatalog: 000
DIN276_18: 397

**1.1.30 Schutzabdeckung Balken Schutz Durchfeuchtung Spezial-Membran selbstklebend**
Schutzabdeckung auf Holzbalken oberseitig überlappend,
Als Schutz gegen Durchfeuchtung und Verschmutzung während Transport, Montage und Bauzeit,

Aus Spezial-Membran als Abdichtung aus Abdichtungsbahnen DIN EN 13984,aus Vliesträger mit Funktionsschicht aus PO,
vollflächig selbstklebend, wasserdicht/regen- und winddicht, diffusionsfähig,
rückstandsfrei ablösbar,
Hersteller/Typ SiGA Wetguard 200 SA oder gleichwertig

Hersteller/ Typ:
'....................................................'
vom Bieter einzutragen

Schutzabdeckung werk- oder baustellenseitig auf Holzbalken applizieren,
oberseitig und auf freiliegenden Stirnseiten,
Überlappung 15cm,
nach Montage auf der Baustelle Elementstöße und Anschlüsse mit systemzugehörigen Abdichtungs-Klebestreifen abdichten, verklebt, Ausführung nach Herstellervorschrift.

herstellen und nach Aufforderung des AG räumen und entsorgen

Balkenbreite bis 30 cm
Menge: 210,000 m2
DIN276_18: 397

**1.1.40 Schutzbekl.-belag UK Vlies 300g/m2 instandhalten**
Schutzabdeckung auf Holzbalken, als Schutz gegen Durchfeuchtung und Verschmutzung aus Spezial-Membran mit rutschhemmender Beschichtung, einschl. aller Verklebungen an Anschlüssen instandhalten und kontrollieren, mindestens 1 Kontroll- und Reparaturgang je Woche,
Positionsmenge = Produkt aus 210 m²
(Instandhaltungsmenge)
mal 5 Monate
(Instandhaltungsdauer)
Abrechnung nach bekleideter/belegter Fläche.
Menge: 1050,000 m2Mt
Leistungsbereichkatalog: 000
DIN276_18: 397

**1.1.50 Schutzabdeckung Stützen Schutz Durchfeuchtung Spezial-Membran selbstklebend**
Schutzabdeckung auf Stützen allseitig überlappend,
Als Schutz gegen Durchfeuchtung und Verschmutzung während Transport, Montage und Bauzeit,

Aus Spezial-Membran als Abdichtung aus Abdichtungsbahnen DIN EN 13984,aus Vliesträger mit Funktionsschicht aus PO,
vollflächig selbstklebend, wasserdicht/regen- und winddicht, diffusionsfähig,
rückstandsfrei ablösbar,
Hersteller/Typ SiGA Wetguard 200 SA oder gleichwertig

Hersteller/ Typ:
'....................................................'
vom Bieter einzutragen

Schutzabdeckung werk- oder baustellenseitig auf Holzstützen applizieren,
Überlappung 15cm,
nach Montage auf der Baustelle Elementstöße und Anschlüsse mit systemzugehörigen Abdichtungs-Klebestreifen abdichten, verklebt, Ausführung nach Herstellervorschrift.

herstellen und nach Aufforderung des AG räumen und entsorgen

Querschnitt Regelstütze 30x30x cm, Sonderstützen in den Ecken
Menge: 780,000 m2
DIN276_18: 397

**1.1.60 Schutzbekl.-belag UK Vlies 300g/m2 instandhalten**
Schutzabdeckung auf Holzstützen, als Schutz gegen Durchfeuchtung und Verschmutzung aus Spezial-Membran mit rutschhemmender Beschichtung, einschl. aller Verklebungen an Anschlüssen instandhalten und kontrollieren, mindestens 1 Kontroll- und Reparaturgang je Woche,
Positionsmenge = Produkt aus 780 m²
(Instandhaltungsmenge)
mal 5 Monate
(Instandhaltungsdauer)
Abrechnung nach bekleideter/belegter Fläche.
Menge: 3900,000 m2Mt
Leistungsbereichkatalog: 000
DIN276_18: 397

**1.1.70 Schutzabdeckung Stützenköpfe Schutz Durchfeuchtung Spezial-Membran selbstklebend**
Schutzabdeckung auf Stützenköpfen allseitig überlappend,
Als Schutz gegen Durchfeuchtung und Verschmutzung während Transport, Montage und Bauzeit,

Aus Spezial-Membran als Abdichtung aus Abdichtungsbahnen DIN EN 13984,aus Vliesträger mit Funktionsschicht aus PO,
vollflächig selbstklebend, wasserdicht/regen- und winddicht, diffusionsfähig,
rückstandsfrei ablösbar,
Hersteller/Typ SiGA Wetguard 200 SA oder gleichwertig

Hersteller/ Typ:
'....................................................'
vom Bieter einzutragen

Schutzabdeckung werk- oder baustellenseitig auf Holzstützenköpfen applizieren,
Überlappung 15cm,
nach Montage auf der Baustelle Elementstöße und Anschlüsse mit systemzugehörigen Abdichtungs-Klebestreifen abdichten, verklebt, Ausführung nach Herstellervorschrift.

herstellen und nach Aufforderung des AG räumen und entsorgen

Querschnitt Regelstütze 30x30x cm, Sonderstützen in den Ecken
Menge: 187,000 St
DIN276_18: 397

**1.1.80 Schutzbekl.-belag UK Vlies 300g/m2 instandhalten**
Schutzabdeckung auf Holzstützenköpfen als Schutz gegen Durchfeuchtung und Verschmutzung aus Spezial-Membran mit rutschhemmender Beschichtung, einschl. aller Verklebungen an Anschlüssen instandhalten und kontrollieren, mindestens 1 Kontroll- und Reparaturgang je Woche,
Positionsmenge = Produkt aus 187 St
(Instandhaltungsmenge)
mal 5 Monate
(Instandhaltungsdauer)
Abrechnung nach bekleideter/belegter Fläche.
Menge: 935,000 StMt
Leistungsbereichkatalog: 000
DIN276_18: 397

*Hinweis: Hinweis Schutzabdeckung - Holzrahmenbau*
Die nachfolgenden Positionen 1.1.90 -110  umfassen besondere Schutzabdeckungen für Holzbauteile

Die Pflicht des AN zum Schutz der von ihm ausgeführten Leistungen gem. VOB/B §4 Abs. 5 bleibt von den beschriebenen Maßnahmen unberührt.

**1.1.90 Schutzabdeckung Holzrahmenbau Schutz Durchfeuchtung Spezial-Membran selbstklebend**
Schutzabdeckung auf den Schmalkanten und freiliegenden Bereichen der Wandelemente der Regelgeschosse und der Attika
Als Schutz gegen Durchfeuchtung und Verschmutzung während Transport, Montage und Bauzeit,

Aus Spezial-Membran, als Abdichtung aus Abdichtungsbahnen DIN EN 13984,vollflächig selbstklebend,
wasserdicht/regen- und winddicht, diffusionsfähig,
rückstandsfrei ablösbar,

Schutzabdeckung werkseitig bzw. auf der Baustelle  auf den Schmalkanten und den angrenzenden freiliegenden Wandbestandteilen applizieren, oberseitig und auf freiliegenden Stirnseiten, Überlappung 15cm,
nach Montage auf der Baustelle Elementstöße und Anschlüsse mit systemzugehörigen Abdichtungs-Klebestreifen abdichten, verklebt, Ausführung nach Herstellervorschrift.

herstellen und nach Aufforderung des AG räumen und entsorgen
Menge: 1750,000 m2
DIN276_18: 397

**1.1.100 Schutzbekl.-belag instandhalten**
Schutzabdeckung auf Wandelementen als Schutz gegen Durchfeuchtung und Verschmutzung aus Spezial-Membran einschl. aller Verklebungen an Anschlüssen instandhalten und kontrollieren, mindestens 1 Kontroll- und Reparaturgang je Woche,
Positionsmenge = Produkt aus 1750 m²
(Instandhaltungsmenge)
mal 2 Monate
(Instandhaltungsdauer)
Abrechnung nach bekleideter/belegter Fläche.
Menge: 3500,000 m2Mt
Leistungsbereichkatalog: 000
DIN276_18: 397

**1.1.110 Schutzbekl.-belag Plane H 3-4m herstellen räumen**
STLB-Bau 2025-10 000
Schutzvorrichtung als Bekleidung/Belag für im Freien lagernde Bauteile, aus Planen, Höhe über 3 bis 4 m, herstellen und räumen, Abrechnung nach bekleideter/belegter Fläche, Ausführung gemäß Einzelbeschreibung,
Einzelbeschreibungs-Nr '1: Schutz der eingebauten Holzrahmenbauelemente und Trockenbauelemente der Fassade im Zuge des Einbaus, Gewebeplanen mit Überlappung  und dauerhafter Befestigung, über die Schmalseiten/ Oberkanten gelegt und die komplette Innenseite schützend'
Menge: 2055,500 m2
Leistungsbereichkatalog: 000
DIN276-1_08: 597
DIN276_18: 597

**1.1.120 Stauschwellen Behelfsabdichtung Dachflächen**
Stauschwellen zur Notabdichtung von Dachflächen, aus Nadelholz, Querschnitt nach Wahl des AN, befestigen auf Dachflächen aus Holz
Menge: 108,000 m
DIN276_18: 397

**1.1.130 Behelfsabdichtung Polymerbitumenbahn KSP-VAl selbstkl Nähte verschweißen**
STLB-Bau 2025-04 021
Behelfsabdichtung, nach Fachregeln für Abdichtungen (ZVDH), aus kaltselbstklebenden Polymerbitumenbahnen mit Trägereinlage - KSP - V Al, selbstklebend verlegen, Nähte verschweißen.
Menge: 1500,000 m2
Leistungsbereichkatalog: 021
DIN276-1_08: 363
DIN276_18: 397

*Hinweis: Hinweis Absturzsicherungen*
Montage an den Deckenrändern zur Vermeidung des Absturzes über die Nebenleistungen hinaus - gilt für die Positionen 1.1.140 - 160

**1.1.140 Seitenschutz Geländer Zwischenholm Stahlrohr aufbauen Deckenrand**
STLB-Bau 2025-04 000
Seitenschutz DIN 4420-1 und DIN EN 12811-1 bestehend aus Geländer, Zwischenholm und Bordbrett, aus Stahlrohr, aufbauen, an Deckenrändern, aus Holz.
Menge: 648,000 m
Leistungsbereichkatalog: 000
DIN276-1_08: 391
DIN276_18: 391

**1.1.150 Seitenschutz Geländer Zwischenholm Stahlrohr vorhalten Deckenrand**
STLB-Bau 2024-10 000
Seitenschutz DIN 4420-1 und DIN EN 12811-1 bestehend aus Geländer, Zwischenholm und Bordbrett, aus Stahlrohr, vorhalten, an Deckenrändern,
Positionsmenge = Produkt aus '648m' (Vorhaltemenge)

mal '18 Wochen' (Vorhaltedauer)
Menge: 11664,000 mWo
Leistungsbereichkatalog: 000
DIN276-1_08: 391
DIN276_18: 391

**1.1.160 Seitenschutz Geländer Zwischenholm Stahlrohr entfernen Deckenrand**
STLB-Bau 2025-04 000
Seitenschutz DIN 4420-1 und DIN EN 12811-1 bestehend aus Geländer, Zwischenholm und Bordbrett, aus Stahlrohr, entfernen, an Deckenrändern, aus Holz.
Menge: 648,000 m
Leistungsbereichkatalog: 000
DIN276-1_08: 391
DIN276_18: 391

### Bereich 2 entfällt

### Bereich 3 Holzbauarbeiten (DIN 18334)

*Hinweis: AllgemeineVorbemerkungen Holzbauarbeiten*
Allgemeine Vorbemerkungen Holzbau- und Zimmererarbeiten

Die nachfolgenden Anforderungen sind bei der Ausführung
zu beachten. Sich aus diesen Anforderungen ergebende Leistungen sind in den Angebotspreis einzurechnen und
werden nicht gesondert vergütet.
Materialanforderungen / Schadstoffe
Für die Auswahl der Materialien gelten die Anforderungen des BNB-System in der Qualitätsstufe 5 (siehe auch Vorbemerkungen BNB - Zertifizierung einschl. Anlagen am Anfang des LVs).

Insbesondere sind folgende Vorgaben für die Bauprodukte des
Gewerks Holzbauarbeiten zwingend einzuhalten:

Holzwerkstoffe nach EN 13986 in Innenräumen:
Produkte gemäß Blauer Engel DE-UZ 76 oder gleichwertig hinsichtlich der Anforderungen zu gefährlichen Stoffen und SVHC, sowie VOC und Formaldehyd.

Produktanforderungen an alle Dämmstoffe im Innenraum:
Produkte gemäß Blauer Engel DE-UZ 132 oder gleichwertig hinsichtlich der Anforderungen zu gefährlichen Stoffen und
SVHC, Bioziden, halogenierten Treibmitteln sowie VOC und Formaldehyd.

Produktanforderungen an Kunstschaumdämmstoffe für Gebäude und Haustechnik:
Ausschluss halogenierter Treibmittel für Kunstschaum-Dämmstoffe aus EPS / XPS / PUR / PIR, Melamin- und Phenolharzschäume;
Ausschluss von Hexabromcyclododecan (HBCDD), maximal zulässiger Grenzwert 0,1 Gewichtsprozent, für Kunstschaum- Dämmstoffe aus EPS und XPS; Ausschluss von Tris(2-chlorethyl)phosphat (TCEP), maximal zulässiger Grenzwert 0,1
Gewichtsprozent, für Kunstschaum-Dämmstoffe aus PUR, PIR;
Ausschluss von Chlorparaffinen (SCCP, MCCP, LCCP) und Polybromierter Diphenylether (PBDE), maximal zulässiger
Grenzwert jeweils 0,1 Gewichtsprozent, sowie Ausschluss von Altreifengranulat für Dämmstoffe auf Kautschuk-, PP/PE/EPDM-Basis in Innenräumen.

Produktanforderungen an Spachtelmassen und staubbindende Beschichtungsstoffe:
Lösemittelfreie und weichmacherfreie Produkte nach VdL-RL 01 oder gleichwertig hinsichtlich der Anforderungen zu gefährlichen Stoffen und SVHC, sowie VOC und Schwermetallen.

Produktanforderungen an Brandschutzspachtelmassen, -coatings, -silikone:
Ausschluss von Chlorparaffinen C10-C>17/ CP (maximal zulässiger Grenzwert 0,1 Massenprozent);
Ausschluss von Polybromierten Biphenylen/ PBB (maximal zulässiger Grenzwert 0,1 Massenprozent);
Ausschluss Polybromierter Diphenylether / PBDE (maximal zulässiger Grenzwert 0,1 Massenprozent);
Ausschluss von Tris(2-chlorethyl)phosphat / TCEP (maximal zulässiger Grenzwert 0,1 Massenprozent).

Produktanforderungen an vor Ort verarbeitete Lacke, Lasuren, Beizen und  Grundbeschichtungsstoffe:
Produkte gemäß Blauer Engel DE-UZ 12a oder gleichwertig hinsichtlich der Anforderungen zu gefährlichen Stoffen und SVHC, Schwermetallen, sowie VOC und Formaldehyd.

Produktanforderungen an werkseitig verarbeitete Lacke, Lasuren, Beizen und  Grundbeschichtungsstoffe:
Einhaltung der 31. BIMSchV bzw. TA-Luft.
Falls diese nicht eingehalten werden, gelten die Anforderungen für vor Ort verarbeitete Lacke, Lasuren, Beizen und Grundbeschichtungsstoffe.

Produktanforderungen an Holzschutzmittel:
Ausschluss reproduktionstoxischer Borverbindungen.
tragende Holzbauteile in Innenräumen:
GK 0 - 3: Holzschutz nur konstruktiv nach DIN 68800-2 oder Hölzer mit natürlicher Dauerhaftigkeit nach DIN EN 350-2.
außenliegende tragende Holzbauteile:
GK 1: Holzschutz nur konstruktiv nach DIN 68800-2.
GK 2 - 4: Holzschutz nur konstruktiv nach DIN 68800-2 oder Hölzer mit natürlicher Dauerhaftigkeit nach DIN EN 350-2.
Holzfenster + nichttragende Holzbauteile außen:
kein chemischer Holzschutz;
Fenster GK 3: nur zugelassenes Biozidprodukt durch BAuA oder DIBt (baurechtliche Mindestanforderung).

Produktanforderungen für werkseitig verarbeitete Korrosionsschutz- Beschichtungsstoffe mit max. Korrosivitätskategorie C3 bei tragenden Metallbauteilen:
Einhaltung der 31. BIMSchV bzw. TA-Luft.

Produktanforderungen für Korrosionsschutz-Beschichtungsstoffe bei tragenden Metallbauteilen mit max. Korrosivitätskategorie C3 die werkseitig grundiert und bauseitig endbeschichtet werden:
Beschichtungssystem mit VOC-Gehalt unter 30 Gramm pro Quadratmeter (Gesamtsystem)

Produktanforderungen für Kleb- und Dichtstoffe in Innenräumen:
Produkte gemäß Blauer Engel DE-UZ 123 oder Emicode EC1 (-R), EC1plus (-R) oder gleichwertig hinsichtlich der Anforderungen zu gefährlichen Stoffen und SVHC, Bioziden, sowie VOC und Formaldehyd; Ausschluss von amin- oder oximvernetzenden Silikonen;
Ausschluss von Chlorparaffinen C10-C>17/ CP (maximal zulässiger Grenzwert 0,1 Massenprozent);
Ausschluss von Tris(2-chlorethyl)phosphat / TCEP (maximal zulässiger Grenzwert 0,1 Massenprozent) für PU-Klebstoffe.

Produktanforderungen für Kleb- und Dichtstoffe zur Herstellung der Luftdichtigkeit der Fassade innen und außen:
Beschränkung des VOC-Gehalts auf unter 10g/l oder Produkte gemäß Emicode EC1 (-R), EC1plus (-R);
Ausschluss von Chlorparaffinen C10-C>17 / CP (maximal zulässiger Grenzwert 0,1 Massenprozent);
Ausschluss von Tris(2-chlorethyl)phosphat / TCEP (maximal zulässiger Grenzwert 0,1 Massenprozent) für Polyurethan-Klebstoffe.

1. Allgemeiner Leistungsumfang
Dieses Leistungsverzeichnis umfasst im nachfolgenden Titel
Holzbauarbeiten für Errichtung der Tragkonstruktionen der Decken, Stützen und Binder des Gebäudes. Weiterhin sind die Außenwände durch Holzrahmenelemente bzw. in geringen Umfang durch Trockenbaukonstruktionen zu errichten.

2. Planlieferliste - Werkstatt- und Montageplanung
Vom AN ist dem AG unverzüglich nach Auftragsvergabe eine Aufstellung über alle vom AN im Rahmen der von ihm geschuldeten Werkstatt- und Montageplanung geplanten Planlieferungen als Planlieferliste zu übergeben.
Die Planlieferliste muss die vom AN vorgesehenen Planinhalte, Vorlagetermine sowie Korrekturumlaufzeiten und Freigabe- bzw. Bearbeitungszeiten enthalten.
Vom AN sind alle erforderlichen statischen Berechnungen, Zeichnungen und Nachweise für seine Konstruktionen in prüffähiger Form zu erstellen und beim Prüfstatiker einzureichen.

Die Planlieferdaten sind in den Baufristenplan des AN zu übernehmen - siehe gesonderte Positionen Baufristenplan.
Vom AN sind im Rahmen der Werkstatt- und Montageplanung Fertigungs- und Montagezeichnungen für alle im Leistungsverzeichnis beschriebenen Konstruktionen und Bauteile anzufertigen . Die Werkstatt- und Montageplanung wird entsprechend der hierfür vorgesehenen Position im Leistungsverzeichnis vergütet.

Als Grundlage für seine Werkstattplanung dient die Ausführungsplanung des Architekten im Maßstab 1: 50 sowie Standarddetails, denen die geometrisch-technischen Randbedingungen zu entnehmen sind.

Auf dieser Grundlage hat der AN auf der Baustelle die vorhandene Situation aufzumessen und vor Fertigung und Montage sämtliche Maße zu überprüfen.
Die Werkstattplanung und Fertigung erfolgt auf Grundlage der vom AN am Bau genommenen Maße.
Fordert der AG, dass die Konstruktionen schon zu einem Zeitpunkt zur Montage bereitstehen müssen, der ein vorheriges Aufmaß unmöglich macht, so sind unter Berücksichtigung der Bautoleranzen nach DIN 18202 und 18203 die Fertigungsmaße mit dem Auftraggeber zu vereinbaren.

Es sind Detailzeichnungen aller voneinander abweichenden Positionen anzufertigen. Detailzeichnungen sind in Positionsplänen übersichtlich zuzuordnen.

3. Anschlüsse / Detailstatik
Für die Holzbaukonstruktionen  der Titel 3.2-3.4 werden dem AN vom AG die statische Bemessung im Endzustand sowie Positionspläne und Holzbaukonstruktionsübersichten mit Leitdetails zur Verfügung gestellt. Für die Holzrahmenbauelemente und nichttragende Außenwände der Titel 3.5 und 3.6 sind die statischen Bemessungen Leistung des AN.

Vorschläge des Tragwerksplaners für die Anschlüsse der Holzbaukonstruktionen sind als Leitdetails in der Genehmigungsstatik dargestellt.
Bei diesen Leitdetails handelt sich um Ausführungsvorschläge, die für die maßgebenden Stellen nachgewiesen wurden.
Sie stellen keine Detailstatik dar.

Die endgültige Detailplanung der Anschlüsse sowie die Anschluss- und Detailstatik ist vom AN zu erstellen.

In der vom AN im Rahmen seiner Werk- und Montageplanung zu erstellenden Anschlussstatik sind alle Anschlüsse und Verbindungen der Holzbaukonstruktionen vom AN eigenverantwortlich zu planen, zu bemessen und nachzuweisen.
Bei der Bemessung der Anschlüsse sind die gestalterischen und konstruktiven Vorgaben des AG sowie die Anforderungen aus Tragwerksplanung, Objektplanung, Bauphysik und Brandschutz zu beachten.

Die Genehmigung seiner Anschlussstatik ist vom AN zu erwirken.
Die erforderlichen statischen Nachweise sind in prüffähiger Form beim Prüfingenieur für Standsicherheit zur Genehmigung einzureichen.

Anschlüsse und Verbindungen der Konstruktionen des AN dürfen nur mit bauaufsichtlich zugelassenen Befestigungsmitteln erfolgen.
Befestigungs- und Verbindungsmittel aus Metall sind, soweit nicht abweichend beschrieben, aus nichtrostendem Stahl vorzusehen.

4. Produktspezifische Nachweise
Die statischen Nachweise der Holzbauteile und Verbindungen sind vom Tragwerksplaner produktspezifisch geführt. Es wurde bei den Brettsperrholzdecken für zwei unterschiedliche Hersteller die Bemessung vorgenommen.
Es besteht keine Festlegung auf die nachgewiesenen Produkte. Gleichwertige Produkte anderer Hersteller können mit entsprechenden Nachweisen verwendet werden.
Die Nachweise für die endgültig zur Ausführung kommenden Produkte sind Leistung des AN und vom AN zu erbringen.

5. Brandschutz
Sämtliche Geschossdeckenkonstruktionen müssen der Feuerwiderstandsklasse REI 90 DIN EN 13501-2 entsprechen.
Die Dachdecken müssen der Feuerwiderstandsklasse REI 90 DIN EN 13501-2 entsprechen.
Holzdecken bleiben unterseitig sichtbar bzw. werden nicht brandschutzertüchtigend bekleidet. Die Bemessung für den Brandfall „Brand von unten“ erfolgte daher über Berücksichtigung des Abbrandes.

6. Vorhabenbezogene Bauartgenehmigung
Für die auszuführenden Holzbaukonstruktionen ist eine vorhabenbezogene Bauartgenehmigung erforderlich. Diese wurde für zwei Deckenhersteller erarbeitet und befindet sich in der Anlage zum LV. Ziel ist es eine produktneutrale vorhabenbezogene Bauartgenehmigung zu erwirken. Es sind daher Produkte mit gleichwertigen Eigenschaften einzusetzen. Sollte von den Produkten abgewichen werden ist eine neue Vorhabenbezogene Bauartgenehmigung zu erwirken. Diese ist aber so zu Erstellen, dass sie in die zeitlichen Rahmenbedingungen der Baumaßnahme passt..

Die brandschutztechnische Begleitung dieses Genehmigungsprozesses  erfolgt über den Tragwerksplaner.  Die vom AN zu erstellende Anschlussdetailplanung und Anschlussstatik ist mit diesem Büro und dem Architekten abzustimmen und muss den Anforderungen zur Erlangung der erforderlichen vorhabenbezogene Bauartgenehmigung genügen.

Der AN hat bei der Erlangung der vorhabenbezogenen Bauartgenehmigung mitzuwirken.
Die vom AN zu erstellende Anschlussdetailplanung und Anschlussstatik sind Teil der im Rahmen des Genehmigungsverfahrens vorzulegenden Unterlagen und dem AG rechtzeitig in der von der Prüfstelle geforderten Form vorzulegen.
7. Arbeitsabschnitte / Transportwege
Alle Arbeitsabschnitte, Bauweisen usw. sind mit der OÜ des AG abzustimmen.

Es ist auf Grund der Größe des Bauvorhabens und der baulichen Gegebenheiten außerhalb und innerhalb des Gebäudes von langen Transportwegen auszugehen (außerhalb bis  500m, innerhalb horizontal bis 150m, vertikal bis 26m).

Bei Handtransport innerhalb des Hauses ist zu berücksichtigen, dass nur begrenzte Treppenlaufbreiten / Podestbreiten von etwa 1,2m zur Verfügung stehen und lichte Türöffnungen von B/H 0,90/2,10m. Ein horizontaler Transport im Gebäude durch gummibereifte Rollwagen ist zulässig.

Die maximal zulässige Deckenlasten sind wie folgt zu berücksichtigen:

UG  7,5 kN/m²
EG  5 kN/m²
OGs  Bereiche Kern mit Stahlbetondecken5 kN/m²
  Bereiche Büroflächen Fassade/Flure3 kN/m²

Gegebenenfalls notwendige Lastverteilungen sind eigenständig vom AN zu planen und in die Einheitspreise einzukalkulieren.

8. Vorleistungen / Folgeleistungen / Arbeitsablauf
Die Konstruktionen sind in Abhängigkeit von dem vorhergehenden Rohbau zu montieren. Dabei werden die Arbeiten parallel zu anderen Gewerken erfolgen.

9. Befestigungsuntergrund Beton
Ist im Leistungsverzeichnis als Befestigungsuntergrund "Beton" oder "Normalbeton" angegeben, so ist immer bewehrter Stahlbeton gemeint.

10. Scheibenwirkung Decken und Wände
Geschoss- und Dachdecken dienen der Aussteifung des Tragwerks und sind mit Scheibenwirkung herzustellen.
Elementstöße von Deckenelementen müssen eine ausreichende Steifigkeit aufweisen, um die Scheibenwirkung der Decken und aussteifenden Wände zu gewährleisten.
11. Schutzmaßnahmen
Der Schutz der Bauteile ist Leistung des AN Holzbaus. Die ausgeschriebenen Leistungen dienen den Schutz der Holzbauteile in Beachtung des Bauablaufes und entbinden den AN nicht von den Nebenleistungen gemäß VOB.

12. Maßtoleranzen
Für die Maßtoleranzen gelten die  DIN 18202 und die DIN 18203.

Es gelten für die eigene Konstruktion Ebenheitstoleranzen, für die Grenzabweichungen und Winkelabweichungen jeweils die erhöhten Anforderungen. Der Rohbau aus Beton wurde nicht nach erhöhten Toleranzen nach DIN 18202 errichtet. Die Abweichungen aus den Toleranzen des Rohbaus sind zu berücksichtigen und auszugleichen

13. Maßabweichungen:
Werden die gemäß Leistungsverzeichnis zugelassenen Toleranzmaße vom AN bei der Ausführung seiner Leistungen überschritten, sind die notwendigen Nacharbeiten vom AN ohne Verzögerung und ohne Kosten für den Auftraggeber zu veranlassen und sämtliche Kosten für Mehraufwendungen der Folgegewerke (sofern vorhanden) bzw. die Herstellung eines mängelfreien Werkes durch den AN zu tragen. Kosten für die erneute Kontrollvermessung nach Ausführung der Nacharbeiten gehen zu Lasten des AN.

**Ausführungsbeschreibung 1 AB 1 Holzbauarbeiten - Gebäudetragwerk**
*Allgemeine Grundsätze*
Es kommen Brettschichtholz (BSH) für Stützen und Balken sowie Brettsperrholz (BSP) für Flächenbauteile (Decken) zum Einsatz.

Im Einzelnen handelt es sich um:
Stützen und Balken im Bereich der Fassade in den Obergeschossen
Brettsperrholzdecken in den Obergeschossen einschließlich der Dachdecke in den Büronutzungen
Brettschichtholzbinder über dem Saaldach im EG mit Brettsperrholzdecken als nichttragende Schalung der Betondecke
Brettsperrholzdecken im Stahltragwerk der mehrstöckigen Brücke Süd zwischen Bauteil A und B

Planerische Anforderungen an die Holzkonstruktion
Die Deckenunterseite gleich hoher Elemente soll eben und durchgängig sein. Unterzüge als deckengleiche Balken in Holz oder Stahl.
Die Holzstützen an der Fassade sollen sichtbar und im Regelfall unverkleidet bleiben.
starke Estrichschicht (mind. 8cm) als thermische Speichermasse,
schwere gebundene Splitt-Schüttung für Schallschutz direkt auf den BSP-Decken
Die Holzdecken und Holzstützen sollen keine flächige Brandschutz-Verkleidung erhalten. Die ungeschützte Holzkonstruktion ist für eine Feuerwiderstanddauer von mind. 90 min auszulegen.
Die Tragfähigkeitsnachweise für diese Heißbemessung sind für den Restquerschnitt nach 90min Abbrand zu führen.

Genauere Angaben zu den geforderten Eigenschaften sind in den relevanten Abschnitten zur tragenden Baukonstruktion (Holzkonstruktion und bauteilbezogener Brandschutz) enthalten.
*Stützen und Balken*
Stützen und Balken

BSH ist in den einschlägigen Normen vollständig erfasst mit Materialkennwerten und Bemessungsvorschriften. Es kann somit herstellerunabhängig nach Norm (DIN EN 1995-1-1/EC5 u.a.) verwendet werden.

Brettschichtholz (BSH)
GL 28h (Standard)
GL 32h (Randbalken der schweren Dach-Decken)
GL 20h (Stützen im 6.OG)

Alle BSH-Querschnitte überschreiten die i. d. R. maximale Lamellenbreite von 24cm und sind deshalb als blockverleimte BSH-Querschnitte herzustellen

Brandschutz
Tragende Holzstützen an den Fassadenachsen
Die Holzstützen sollen sichtbar bleiben. Der Nachweis erfolgt auf Abbrand bei 4-seitiger Brandbeanspruchung über 90 min.

Randbalken in den Fassadenachsen
Die BSH-Balken werden bauseits unterseitig mit Brandschutzbauplatten verkleidet.
*Brettsperrholzdecken*
Die Verwendung von Brettsperrholz ist über nationale oder europäische Zulassungen (abZ/aBG oder ETA) geregelt. Die Planung kann anhand von repräsentativen Beispielprodukten durchgeführt werden.

Die Verwendung muss sich nach der produktspezifischen Zulassung richten.
Das BSP muss aus mind. 7 Lagen aufgebaut sein, mit je zwei Längslagen oben und unten (>= 68mm unten und >= 68mm oben). Dieser Aufbau ist maßgebend für die Tragfähigkeit, die Tragfähigkeit im Brandfall und die Gebrauchstauglichkeit.

Brettsperrholz (BSP) nach Zulassung (Standard, aus NH C24)

Für die Nachweise am BSP im Rahmen der statischen Bemessung und der vorhabenbezogenen Bauartgenehmigung werden folgende zwei Beispielprodukte zu Grund gelegt:

KLH (nach ETA-06-0138)
Züblin Timber (Markenname LENO, nach ETA-10/0241)
oder gleichwertig

Angebotenes Produkt:
'....................................................'
vom Bieter einzutragen

Brandschutz OG-Decken zwischen der Flurzone bis zur Fassade, Bürobereiche
Die Holzdecken werden aus BSP-Elementen zusammengefügt. Als Auflager dienen flurseitig Stahlwinkel an der Stb-Decke und fassadenseitig Stahlwinkel an BSH-Balken. Die Holzdecken incl. Auflager bleiben nicht sichtbar, sondern werden mit akustisch wirksamen Unterdecken aus Holzlamellen verkleidet, die aber keine definierten Brandschutzeigenschaften besitzen.
Die BSP-Elemente werden auf Abbrand aus unterseitiger Brandbeanspruchung bemessen. Unter Berücksichtigung der Längs- und Querlamellen wird der Querschnitt nach 90 min Abbrand um ca. 10cm reduziert (von 24cm auf 14cm). Berücksichtigt wird die erhöhte Abbrandrate von mit PUR verklebten Lamellen (gegenüber MUF-Verklebung). Die Auflagerbereiche mit den Stahlwinkeln und dem BSH-Balken werden unterseitig mit Brandschutzbauplatten verkleidet.
*Montage/ Zugänglichkeit*
Zugänglichkeit der einzelnen Bereiche/ Montageablauf

Den beiliegenden Übersichtplänen Baulogistik und dem Baulogistikkonzept ist die grundlegende Baustellensituation und die Zugänglichkeiten und Platzverhältnisse zu erkennen.

Die Montagen erfolgen mit den bauseitigen Kränen des Rohbauers. Diese stehen aber nicht vollumfänglich dem AN Holzbau zur Verfügung. Insbesondere der Kran 2 als Hauptkran mit der größten Abdeckung des Gebäudegrundrisses steht dem AN Rohbau und auch den anderen parallel tätigen AN zu Verfügung.

Parallel mit dem Einbau der Decken wird bauseits das Gerüst Etagenweise errichtet. Das Gerüst erhält Konsolen und kann zur Montage herangezogen werden. Der konkrete Ablauf der Gerüsterrichtung ist im Vorfeld mit der OÜ und unter Einbeziehung des AN Gerüstbaus abzustimmen.
*Schutzmaßnahmen*
Die eingebauten Holzbauteile sind während und nach der Errichtung zu schützen.

Der AN erstellt dazu ein Schutzkonzept, welches umzusetzen ist. Die Leistung wird vergütet. Folgende Schutzmaßnahmen sind über entsprechende Positionen vorgesehen:

- Schutz der Brettsperrholzdecken mit einer verklebten Witterungsschutzbahn
- Schutz aller Stirnflächen an Quer- und Längsseiten der Brettsperrholzdecken mit einem hydrophobierenden Anstrich
- Abkleben bzw. Überlappen und Verkleben aller Stöße der Brettsperrholzdecken untereinander und aller Anschlüsse an Beton- und Stahlbauteile sowie Holzbauteile
- Hydrophobieren aller Brettschichtholzelemente allseitig einschl. der Stoßkanten
- Abkleben der Auflagersituation der Brettschichtholzbauteile
- in Abstimmung mit dem bauzeitlichen Entwässerungskonzeptes Herstellen von temporären Deckeneinläufen in den Brettsperrholzdecken
- regelmäßige Kontrollgänge mit Überprüfung und Instandsetzung der Schutzmaßnahmen

Weiterhin wird bauseits ein Fassadengerüst mit vollständiger Beplanung und Verschluss des horizontalen Überganges zwischen Gebäude und Gerüst im Bereich der obersten Ebene vorgesehen. Der konkrete Ablauf der Gerüsterrichtung ist im Vorfeld mit der OÜ und unter Einbeziehung des AN Gerüstbaus abzustimmen.

Die freien Rohbaudeckenkanten haben eine bauseitige Absturzsicherung durch den AN Rohbau. An den Holzkanten werden die im Titel 1.1 ausgeschriebenen Absturzsicherungen durch den AN Holzbau ergänzt.

#### Abschnitt 3.1 Technische Bearbeitung

**3.1.10 Werk- und Montageplanung Zimmer- und Holzbaukonstruktionen**
*** Pauschalposition
Werk- und Montageplanung
einschl. der erforderlichen statischen Nachweise
für die in diesem Leistungsverzeichnis beschriebenen
Zimmer- und Holzbaukonstruktionen der Titel 3.2 bis 3.4 und 3.7

auf Grundlage der Tragwerksplanung des AG, den Plänen des Architekten und bei Möglichkeit  der vom AN am Bau genommenen Maße
‑

mit den erforderlichen Werk-/Ausführungszeichnungen,
mit Übersichts- und Detailzeichnungen,

mit Erstellung der Anschluss- und Detailstatik
mit Bemessung und statischem Nachweis
aller Anschlüsse, Verbindungen und Befestigungen,
einschl. prüfbarer statischer Berechnungen und den dazugehörigen erforderlichen Zeichnungen und Positionsplänen,

mit den erforderlichen produktspezifischen statischen und brandschutztechnischen Nachweisen für die zur Ausführung vorgesehenen Holzbauteile,

mit Erstellen der Montageanweisungen für die auszuführenden Konstruktionen,

Alle erforderlichen statischen Nachweise des AN sind dem AG in prüffähiger Form zu übergeben. Hierzu sind die erforderlichen Berechnungen und Zeichnungen vom AN zu erstellen und/oder der Nachweis ist durch Vorlage von Prüfzeugnissen, Typenstatiken oder Zulassungen zu erbringen.
Dabei sind die vom AG vorgegebene formale Gestaltung und die im Leistungsverzeichnis beschriebenen Konstruktionsmerkmale einzuhalten. Maßliche Abweichungen von im fertigen Zustand sichtbaren Bauteilen sind nur nach schriftlicher Genehmigung des AG zulässig.
Sind in der Vordimensionierung des Tragwerksplaners des AG statische Nachweise auf Grundlage von spezifischen Produkten erfolgt, kann der AN hiervon abweichen. Er muss dann aber den Nachweis erbringen, dass die von ihm zum Einsatz vorgesehenen Bauteile die statisch/konstruktiven Anforderungen erfüllen.

Die Werkstatt- und Montageplanung ist beim AG digital als pdf/dwg via Projektkommunikations- und Management-System (PKMS) "tp!"  zur Prüfung beim Architekten und beim Prüfstatiker einzureichen. Die Dateicodierung erfolgt nach Vorgabe des AG

Die Prüfgebühren trägt einmalig der AG.
Zusätzliche Prüfgebühren, die auf Grund von durch den AN zu vertretenden nachträglichen Änderungen an den Berechnungen und Plänen oder auf Grund von fehlerhaften Berechnungen des AN erforderlichen Mehrfacheinreichungen von Unterlagen geltend gemacht werden, sind vom AN zu tragen.
Die Prüfanmerkungen des Prüfstatikers und Architekten sind in die Werkstatt- und Montageplanung vom AN einzuarbeiten bzw. fortzuschreiben.

Die korrigierten und freigegebenen Werkstatt- und Montagepläne sind dem AG digital als pdf/dwg via Projektkommunikations- und Management-System (PKMS) "tp!"
zu übergeben, der AN hat auf der Baustelle einen Plansatz (1-fach) Papierpläne der finalen W+M-Planung vorzuhalten.

Abrechnung erfolgt prozentual nach Leistungsstand.
Menge: 1,000 psch
DIN276_18: 399

**3.1.20 Werk- und Montageplanung Fassadenkonstruktionen**
*** Pauschalposition
Werk- und Montageplanung
einschl. der erforderlichen statischen Nachweise
für die in diesem Leistungsverzeichnis beschriebenen
Zimmer- und Holzbaukonstruktionen und nichttragenden Außenwände der Titel 3.5 und 3.6

auf Grundlage der Planung des  Architekten und bei Möglichkeit  der vom AN am Bau genommenen Maße
‑

mit den erforderlichen Werk-/Ausführungszeichnungen,
mit Übersichts- und Detailzeichnungen,

mit Erstellung der kompletten prüffähigen statischen Bemessung und der Anschluss- und Detailstatik
mit Bemessung und statischem Nachweis aller Konstruktionen
aller Anschlüsse, Verbindungen und Befestigungen,
einschl. prüfbarer statischer Berechnungen und den dazugehörigen erforderlichen Zeichnungen und Positionsplänen,

mit den erforderlichen produktspezifischen statischen und brandschutztechnischen Nachweisen für die zur Ausführung vorgesehenen Holzbauteile,

mit Erstellen der Montageanweisungen für die auszuführenden Konstruktionen,

Alle erforderlichen statischen Nachweise des AN sind dem AG in prüffähiger Form zu übergeben. Hierzu sind die erforderlichen Berechnungen und Zeichnungen vom AN zu erstellen und/oder der Nachweis ist durch Vorlage von Prüfzeugnissen, Typenstatiken oder Zulassungen zu erbringen.
Dabei sind die vom AG vorgegebene formale Gestaltung und die im Leistungsverzeichnis beschriebenen Konstruktionsmerkmale einzuhalten. Maßliche Abweichungen von im fertigen Zustand sichtbaren Bauteilen sind nur nach schriftlicher Genehmigung des AG zulässig.
Sind in der Vordimensionierung des Tragwerksplaners des AG statische Nachweise auf Grundlage von spezifischen Produkten erfolgt, kann der AN hiervon abweichen. Er muss dann aber den Nachweis erbringen, dass die von ihm zum Einsatz vorgesehenen Bauteile die statisch/konstruktiven Anforderungen erfüllen.

Die Werkstatt- und Montageplanung ist beim AG digital als pdf/dwg via Projektkommunikations- und Management-System (PKMS) "tp!"  zur Prüfung beim Architekten und beim Prüfstatiker einzureichen. Die Dateicodierung erfolgt nach Vorgabe des AG

Die Prüfgebühren trägt einmalig der AG.
Zusätzliche Prüfgebühren, die auf Grund von durch den AN zu vertretenden nachträglichen Änderungen an den Berechnungen und Plänen oder auf Grund von fehlerhaften Berechnungen des AN erforderlichen Mehrfacheinreichungen von Unterlagen geltend gemacht werden, sind vom AN zu tragen.
Die Prüfanmerkungen des Prüfstatikers und Architekten sind in die Werkstatt- und Montageplanung vom AN einzuarbeiten bzw. fortzuschreiben.

Die korrigierten und freigegebenen Werkstatt- und Montagepläne sind dem AG digital als pdf/dwg via Projektkommunikations- und Management-System (PKMS) "tp!"
zu übergeben, der AN hat auf der Baustelle einen Plansatz (1-fach) Papierpläne der finalen W+M-Planung vorzuhalten.

Abrechnung erfolgt prozentual nach Leistungsstand.
Menge: 1,000 psch
DIN276_18: 399

**3.1.30 Baufristenplan erstellen, fortschreiben**
*** Pauschalposition
Erstellen eines detaillierten Baufristenplanes als übergreifender Ablaufplan für alle vertraglichen Leistungen des AN, einschließlich der Planungsleistungen und -abläufe, als Balkenplan mit Kapazitätsuntersetzung. Für die einzelnen Vorgänge sind die eingesetzten Kapazitäten, Anzahl und Art der Arbeitskräfte und Geräte anzugeben.

Grundlage sind die Vertragstermine und -fristen, die zwingend zu übernehmen sind. Die Festlegungen des AG, z.B. zur baufachlichen oder terminlichen Koordinierung mit den übrigen Auftragnehmern sind zu berücksichtigen.

Der Baufristenplan muss auch alle Fristen und
Meilensteine zu Planungsabläufen enthalten, z.B.
Planübergabezeitpunkte, Zeiträume für Werk- und
Montageplanungen, Prüf- und Genehmigungsfristen,
Bestell-, (Vor)Montage-, Lieferfristen, Meilensteine
für Werkstoff- und Bauteilprüfungen, Übergaben,
Abnahmen etc.

Der Baufristenplan muss auch alle begleitenden
Maßnahmen umfassen, wie z.B. Baustelleneinrichtung,
temporäre Kraneinsätze, Bauhilfsmaßnahmen,
Gerüststellungen etc.

Der Baufristenplan ist durch den AN während der Dauer
der Bauzeit bis zu fünfmal fortzuschreiben, anzupassen und zu
überarbeiten. Diese Leistung ist in den Einheitspreis
einzukalkulieren und wird nicht gesondert vergütet.

Der Baufristenplan ist vom AN spätestens 10 Arbeitstage
nach Auftragserteilung dem AG zur Freigabe vorzulegen;
bei Überarbeitungen ist der Baufristenplan spätestens 5
Arbeitstage nach Aufforderung durch die Objektüberwachung zu übergeben. Die Übergabe durch den AN erfolgt dreifach in
Papierform und als Datei in den Formaten mpp und pdf.
Menge: 1,000 psch
DIN276_18: 399

**3.1.40 Erstellung Geräteeinsatzplan, Lärmemission**
*** Pauschalposition
Erstellung eines Geräteeinsatzplans mit Darstellung der jeweiligen Lärmemissionen als übergreifender Plan für alle vertraglichen Leistungen des AN,
Menge: 1,000 psch
DIN276_18: 399

**3.1.50 Fortschreibung Geräteeinsatzplan, Lärmemission**
*** Pauschalposition
Fortschreibung des Geräteeinsatzplans mit Darstellung der jeweiligen Lärmemissionen gemäß vorbeschriebener Position 3.1.30
Menge: 1,000 psch
DIN276_18: 399

**3.1.60 Mitwirkung Baulärm-Minimierungskonzept**
Aktive Mitwirkung des AN am Baulärm-Minimierungskonzept übergreifend für alle vertraglichen Leistungen des AN, durch einen bevollmächtigen und informierten Vertreter.
Die Leistung umfasst: wöchentliche schriftliche Aufstellung der lärmintensiven Tätigkeiten 2 Wochen im Vorlauf, Entzerrung der lärmintensiven Prozesse, aktive Beteiligung an Besprechungen zur Durchsprache und Abstimmung der anstehenden lärmintensiven Tätigkeiten (Kalkulationsansatz ca. 4h/ Woche) sowie Benennung und Bereitstellung eines verantwortlichen Ansprechpartners für Umsetzung der Belange des Lärmschutzes.
Menge: 30,000 Wo
DIN276_18: 399

**3.1.70 Mitwirkung Einholen Vorhabenbezogene Bauartgenehmigung**
*** Pauschalposition
Mitwirkung
beim Einholen der erforderlichen vorhabenbezogenen Bauartgenehmigung durch den Bauherren bzw. Aufstellen der Beantragung der vorhabenbezogenen Bauartgenehmigung bei Abweichung der eingesetzten Konstruktionen - siehe Ausführungsbeschreibung 1 und Pkt 6 der Allgemeinen Vorbemerkungen Holzbau

für die in diesem Leistungsverzeichnis beschriebenen
Zimmer- und Holzbaukonstruktionen,

einschl.
zusätzlicher Abstimmung der vom AN zu erstellenden Anschlussdetailplanung und Anschlussstatik ‑
mit dem vom AG beauftragten Brandschutz-Ingenieurbüro,
dem Tragwerksplaner und dem Architekten,

und

Vorlage der vom AN zu erstellenden Anschlussdetailplanung und Anschlussstatik als Teil der im Rahmen des Genehmigungsverfahrens vorzulegenden Unterlagen,
in der von der Prüfstelle geforderten Form.
Menge: 1,000 psch
DIN276_18: 399

**3.1.80 Montageablaufplan**
*** Pauschalposition
Erstellen eines Montageablaufplanes der in Titel 3 beschriebenen Holzbaukonstruktionen und der in Titel 4 beschriebenen Stahlkonstruktionen der folgende
Angaben enthält:
- Aufstellort der Transporteinrichtungen
- Angaben über Anlieferzeiten
- Angaben über die Montagefolge
- Angaben über die Qualifikation und die Anzahl des
eingesetzten Montagepersonals
- Angaben über Montagezeiten
- Angaben über Hilfsmaßnahmen bei der Aufstellung von
Hebezeugen
- Schriftliche Montageanweisung für die
Montagearbeiten, Inhalt gemäß "Blaue Mappe" der BG
03.1.3 bzw.. BGV C 22 "Bauarbeiten, Teil III Zusätzliche
Bestimmungen für Montagearbeiten"

Die Planung ist dem AG in digitalen Dateiformen (dwg- und pdf-Dateien) zu Prüfung und Freigabe zu übergeben.
Für die Prüfung der Unterlagen durch den AG ist eine Prüffrist von bis zu 15 Arbeitstagen zu berücksichtigen.

Abrechnung erfolgt nach Leistungstand.
Menge: 1,000 psch
DIN276_18: 399

**3.1.90 Witterungsschutzkonzept**
*** Pauschalposition
Erstellen eines Witterungsschutzkonzeptes um während der Bauphase und der Phase bis zum Einbau der Fassaden Niederschläge vom Bau fernzuhalten oder schnell abzuleiten.
Zu beschreiben sind alle Maßnahmen für den wirksamen Schutz des Gebäude und der Bauteile einschl. der Sicherstellung dessen Funktion über die erforderliche Zeit.

Grundlage sind die Angaben in der Ausführungsbeschreibung 1 + 3 zum Schutz sowie die Abrechnungspositionen im Titel 1.1 Schutzmaßnahmen und 3.7 Holzschutz und das beiliegende Witterungsschutzkonzept

Die Planung ist dem AG in digitalen Dateiformen (dwg- und pdf-Dateien) zu Prüfung und Freigabe zu übergeben.
Für die Prüfung der Unterlagen durch den AG ist eine Prüffrist von bis zu 15 Arbeitstagen zu berücksichtigen.

Abrechnung erfolgt nach Leistungstand.
Menge: 1,000 psch
DIN276_18: 399

**3.1.100 Fortschreibung Witterungsschutzkonzeptes**
*** Pauschalposition
Fortschreibung des Witterungsschutzkonzeptes nach gesonderter Aufforderung durch den AG  gemäß vorbeschriebener Position 3.1.80
Menge: 1,000 psch
DIN276_18: 399

**3.1.110 Örtliche Aufmaße, Vermessung, Einmessungen**
Örtliche Aufmaße und verbindliche Vermessung der gesamten zu bearbeiteten Anschlüsse des Holzbaus und des Stahlbaus an den Stahlbetonrohbau
vorlaufend für die eigenen Werk- und Montageplanung, einschl. des Prüfens von Toleranzabweichungen des Rohbaus.

Ausführung durch ein geeignetes Vermessungsbüro des AN,
Einmessen der Anschlüsse an die Einbauteile Rohbau für den Montagebeginn und sonstige erforderliche Messungen.

Bauseits vorhanden sind je Treppenhaus und Geschoss
ein Höhenpunkt sowie die Messpunkte der Hauptachsen im
Gelände bzw. am Rohbau.
Ausführung geschossweise

Ausführung zeitlich versetzt nach Fertigstellung Rohbau
Menge: 1,000 St
DIN276_18: 399

**3.1.120 Bereitstellung Nivelliergerät, Entfernungsmesser**
*** Pauschalposition
Bereitstellung eines Nivelliergerät einschl. allen notwendigen Messzubehörs sowie eines elektronischen Entfernungsmessers nach einer Voranmeldung von 2 Tagen Vorlauf zur Nutzung durch den Bauherren, Projektsteuerung und OÜ ohne Beschränkung der Einsätze
über die gesamte vertraglich gebundene Bauzeit
Menge: 1,000 psch
DIN276_18: 399

#### Abschnitt 3.2 Stützen

**3.2.10 Stütze BSH Fichte/Tanne GL28h B 30 cm H 30 cm L 3,35 m**
*** gemäß Ausführungsbeschreibung 1
Stütze, aus Brettschichtholz, Nutzungsklasse 1 DIN EN 1995-1-1, Gebrauchsklasse 0 DIN 68800-1, ohne chemischen Holzschutz, Holzart Fichte/Tanne, Festigkeitsklasse GL 28h DIN EN 14080, gemäß statischem Nachweis, Oberfläche Sichtqualität (gehobelt, Bläue und Rotstreifigkeit auf 10 % der Oberfläche und fest verwachsene Äste zulässig, Ausfalläste ab Durchmesser 20 mm werden ersetzt), Lamellendicke max. 35 mm, blockverleimt
Breite 30 cm,
Höhe 30 cm,
Länge 3,35m,

am Kopfpunkt an 2 Seiten Verjüngung des Stützenquerschnitts um bis zu jeweils 30 mm, Höhe 280 mm zur Schaffung Auflager der Unterzüge

am Fußpunkt Anschluss der Stütze aus Brettschichtholz,
an Decke aus Stahlbeton, mit 2 Stück Winkelverbindern aus verzinktem Stahl mit Verbindungsmitteln an bauseitiger Halfenschiene, nach statischer und konstruktiver Erfordernis,
einschl. Mörtelbett aus schwindfreiem Spezialmörtel.

gemäß Zeichnung,
Zeichnungs-Nr 'D10117STRXX00G300_KO008 - Detail 2.1

Ort:1.OG
Menge: 33,000 St
Leistungsbereichkatalog: 016
DIN276-1_08: 343
DIN276_18: 343

**3.2.20 Stütze BSH Fichte/Tanne GL28h B 30 cm H 30 cm L 3,05 m**
*** wie Position 3.2.10
jedoch

Länge 3,05 m,

Stütze nichttragend, am Kopfpunkt unter Unterzug angeordnet und verdeckt am Kopf- und Fußpunkt lagegesichert durch insgesamt 4 Stück Stahlblechformteil, Stahl verzinkt, Einzelgewicht über 0,2 bis 0,3 kg. einschließlich Befestigungsmittel

Ort:1.OG
Menge: 2,000 St
Leistungsbereichkatalog: 016
DIN276-1_08: 343
DIN276_18: 343

**3.2.30 Stahlblechformteil Stahl verz 0,2-0,3kg**
STLB-Bau 2025-04 016
Stahlblechformteil, Stahl verzinkt, Einzelgewicht über 0,2 bis 0,3 kg.
Menge: 74,000 St
Leistungsbereichkatalog: 016
DIN276-1_08: 351
DIN276_18: 343

**3.2.40 Stütze Eckbereich BSH Fichte/Tanne GL28h Sonderform L 3,35 m, 2000 cm²**
*** gemäß Ausführungsbeschreibung 1
Stütze, aus Brettschichtholz, Nutzungsklasse 1 DIN EN 1995-1-1, Gebrauchsklasse 0 DIN 68800-1, ohne chemischen Holzschutz, Holzart Fichte/Tanne, Festigkeitsklasse GL 28h DIN EN 14080, gemäß statischem Nachweis, Oberfläche Sichtqualität (gehobelt, Bläue und Rotstreifigkeit auf 10 % der Oberfläche und fest verwachsene Äste zulässig, Ausfalläste ab Durchmesser 20 mm werden ersetzt), Lamellendicke max. 35 mm, blockverleimt
Länge 3,35 m,
Querschnitt als unregelmäßiges Fünfeck, Seitenlängen41,5+42,75+30+25+25+ 30 cm, Querschnitt ca. 2000 cm², größter umfassender Querschnitt 42,75+41,5 cm

am Kopfpunkt an 2 Seiten Verjüngung des Stützenquerschnitts um bis zu jeweils 30 mm, Höhe 280 mm zur Schaffung Auflager der Unterzüge

am Fußpunkt Anschluss der Stütze aus Brettschichtholz,
an Decke aus Stahlbeton, mit 2 Stück Winkelverbindern aus verzinktem Stahl mit Verbindungsmitteln an bauseitiger Halfenschiene, nach statischer und konstruktiver Erfordernis,
einschl. Mörtelbett aus schwindfreiem Spezialmörtel.

gemäß Zeichnung,
Zeichnungs-Nr 'D10117STRXX00G300_KO008 - Detail 2.1

Ort:1.OG
Menge: 1,000 St
Leistungsbereichkatalog: 016
DIN276-1_08: 343
DIN276_18: 343

**3.2.50 Stütze Eckbereich BSH Fichte/Tanne GL28h T 30 cm zusammengesetzt 2 x B mind 25 cm L 3,05 m Außenecke**
*** gemäß Ausführungsbeschreibung 1
Stütze, aus Brettschichtholz, Nutzungsklasse 1 DIN EN 1995-1-1, Gebrauchsklasse 0 DIN 68800-1, ohne chemischen Holzschutz, Holzart Fichte/Tanne, Festigkeitsklasse GL 28h DIN EN 14080, gemäß statischem Nachweis, Oberfläche Sichtqualität (gehobelt, Bläue und Rotstreifigkeit auf 10 % der Oberfläche und fest verwachsene Äste zulässig, Ausfalläste ab Durchmesser 20 mm werden ersetzt), Lamellendicke max. 35 mm, blockverleimt
als zusammengesetzte Stütze im Eckbereich des Gebäudes als Innenecke,
Tiefe  30 cm,
Länge 3,05 m,
zusammengesetzt aus zwei trapezförmigen Bestandteilen Teil1 B 26 - 42 cm, Teil2 B 25 - 42 cm, mit Verbindungsfuge an den Schrägen des Trapezes, Verbindung geschraubt oder geklebt als dichte Fuge zur Verhinderung Abbrand

am Kopfpunkt an 4 Seiten Verjüngung des Stützenquerschnitts um bis zu jeweils 40 mm, Höhe 80 mm als Ausfräsung für Brandschutzbauplatte Oberseite dient als Auflager für bauseitiges Stahlbauteil,
Ausfüllen der Ausfräsungen mit 2x20 mm Brandschutzbauplatten als umlaufender Kragen um Stütze, Höhe 80 mm,

am Fußpunkt Anschluss der Stütze aus Brettschichtholz,
an Decke aus Stahlbeton, mit 2 Stück Winkelverbindern aus verzinktem Stahl mit Verbindungsmitteln an bauseitiger Halfenschiene, nach statischer und konstruktiver Erfordernis,
einschl. Mörtelbett aus schwindfreiem Spezialmörtel.

gemäß Zeichnung,
Zeichnungs-Nr 'D10117STRXX00G300_KO008 - Detail 9.1

Ort:1.OG
Menge: 1,000 St
Leistungsbereichkatalog: 016
DIN276-1_08: 343
DIN276_18: 343

**3.2.60 Stahlblechformteil Stahl verz 0,2-0,3kg**
STLB-Bau 2025-04 016
Stahlblechformteil, Stahl verzinkt, Einzelgewicht über 0,2 bis 0,3 kg.
Menge: 4,000 St
Leistungsbereichkatalog: 016
DIN276-1_08: 351
DIN276_18: 343

**3.2.70 Stütze BSH Fichte/Tanne GL28h B 30 cm H 30 cm L 3,35 m**
*** gemäß Ausführungsbeschreibung 1
Stütze, aus Brettschichtholz, Nutzungsklasse 1 DIN EN 1995-1-1, Gebrauchsklasse 0 DIN 68800-1, ohne chemischen Holzschutz, Holzart Fichte/Tanne, Festigkeitsklasse GL 28h DIN EN 14080, gemäß statischem Nachweis, Oberfläche Sichtqualität (gehobelt, Bläue und Rotstreifigkeit auf 10 % der Oberfläche und fest verwachsene Äste zulässig, Ausfalläste ab Durchmesser 20 mm werden ersetzt), Lamellendicke max. 35 mm, blockverleimt
Breite 30 cm,
Höhe 30 cm,
Länge 3,35 m,

am Kopfpunkt an 2 Seiten Verjüngung des Stützenquerschnitts um bis zu jeweils 30 mm, Höhe 280 mm zur Schaffung Auflager der Unterzüge

am Fußpunkt Anschluss der Stütze aus Brettschichtholz,
an BSH- Randbalken, mit 2 Stück Winkelverbindern aus verzinktem Stahl mit Verbindungsmitteln
nach statischer und konstruktiver Erfordernis,

gemäß Zeichnung,
Zeichnungs-Nr 'D10117STRXX00G300_KO008 - Detail 2.1

Ort:2-6..OG
Menge: 142,000 St
Leistungsbereichkatalog: 016
DIN276-1_08: 343
DIN276_18: 343

**3.2.80 Stahlblechformteil Stahl verz 0,2-0,3kg**
STLB-Bau 2025-04 016
Stahlblechformteil, Stahl verzinkt, Einzelgewicht über 0,2 bis 0,3 kg.
Menge: 284,000 St
Leistungsbereichkatalog: 016
DIN276-1_08: 351
DIN276_18: 343

**3.2.90 Stütze Eckbereich BSH Fichte/Tanne GL28h Sonderform L 3,35 m, 2000 cm²**
*** gemäß Ausführungsbeschreibung 1
Stütze, aus Brettschichtholz, Nutzungsklasse 1 DIN EN 1995-1-1, Gebrauchsklasse 0 DIN 68800-1, ohne chemischen Holzschutz, Holzart Fichte/Tanne, Festigkeitsklasse GL 28h DIN EN 14080, gemäß statischem Nachweis, Oberfläche Sichtqualität (gehobelt, Bläue und Rotstreifigkeit auf 10 % der Oberfläche und fest verwachsene Äste zulässig, Ausfalläste ab Durchmesser 20 mm werden ersetzt), Lamellendicke max. 35 mm, blockverleimt
Länge 3,35 m,
Querschnitt als unregelmäßiges Fünfeck, Seitenlängen41,5+42,75+30+25+25+ 30 cm, Querschnitt ca. 2000 cm², größter umfassender Querschnitt 42,75+41,5 cm

am Kopfpunkt an 2 Seiten Verjüngung des Stützenquerschnitts um bis zu jeweils 30 mm, Höhe 280 mm zur Schaffung Auflager der Unterzüge

am Fußpunkt Anschluss der Stütze aus Brettschichtholz,
an BSH- Randbalken, mit 2 Stück Winkelverbindern aus verzinktem Stahl mit Verbindungsmitteln
nach statischer und konstruktiver Erfordernis,

gemäß Zeichnung,
Zeichnungs-Nr 'D10117STRXX00G300_KO008 - Detail 2.1

Ort:2-6..OG
Menge: 4,000 St
Leistungsbereichkatalog: 016
DIN276-1_08: 343
DIN276_18: 343

**3.2.100 Stütze Eckbereich BSH Fichte/Tanne GL28h T 30 cm zusammengesetzt 2 x B mind 25 cm L 3,05 m Außenecke**
*** gemäß Ausführungsbeschreibung 1
Stütze, aus Brettschichtholz, Nutzungsklasse 1 DIN EN 1995-1-1, Gebrauchsklasse 0 DIN 68800-1, ohne chemischen Holzschutz, Holzart Fichte/Tanne, Festigkeitsklasse GL 28h DIN EN 14080, gemäß statischem Nachweis, Oberfläche Sichtqualität (gehobelt, Bläue und Rotstreifigkeit auf 10 % der Oberfläche und fest verwachsene Äste zulässig, Ausfalläste ab Durchmesser 20 mm werden ersetzt), Lamellendicke max. 35 mm, blockverleimt
als zusammengesetzte Stütze im Eckbereich des Gebäudes als Innenecke,
Tiefe  30 cm,
Länge 3,05 m,
zusammengesetzt aus zwei trapezförmigen Bestandteilen Teil1 B 26 - 42 cm, Teil2 B 25 - 42 cm, mit Verbindungsfuge an den Schrägen des Trapezes, Verbindung geschraubt oder geklebt als dichte Fuge zur Verhinderung Abbrand

am Kopfpunkt an 4 Seiten Verjüngung des Stützenquerschnitts um bis zu jeweils 40 mm, Höhe 80 mm als Ausfräsung für Brandschutzbauplatte, Oberseite dient als Auflager für bauseitiges Stahlbauteil,
Ausfüllen der Ausfräsungen mit 2x20 mm Brandschutzbauplatten als umlaufender Kragen um Stütze, Höhe 80 mm,
am Fußpunkt Anschluss der Stütze aus Brettschichtholz,
an BSH- Randbalken, mit 2 Stück Winkelverbindern aus verzinktem Stahl mit Verbindungsmitteln
nach statischer und konstruktiver Erfordernis,

gemäß Zeichnung,
Zeichnungs-Nr 'D10117STRXX00G300_KO008 - Detail 9.1 bzw. D10117STROG06G300_KO008 - Detail 9.2a

Ort:2-6..OG
Menge: 5,000 St
Leistungsbereichkatalog: 016
DIN276-1_08: 343
DIN276_18: 343

**3.2.110 Stahlblechformteil Stahl verz 0,2-0,3kg**
STLB-Bau 2025-04 016
Stahlblechformteil, Stahl verzinkt, Einzelgewicht über 0,2 bis 0,3 kg.
Menge: 16,000 St
Leistungsbereichkatalog: 016
DIN276-1_08: 351
DIN276_18: 343

**3.2.120 Profilstahl Winkelstahl 200/150/15mm Stahl L 300 mm**
STLB-Bau 2025-10 016
Profilstahl, aus Winkelstahl DIN EN 10056-1, L, 200/150/15 mm, aus Stahl, S235J2 DIN EN 10025-2, Werkstoff-Nr 1.0117, feuerverzinkt DIN EN ISO 1461, werkseitiger Korrosionsschutz, für Stützen,
Einzellänge '300' mm,
Ausführung gemäß Zeichnung und Einzelbeschreibung,
Zeichnungs-Nr 'D10117STRXX00G300_KO008- Detail 2.1'

Einzelbeschreibungs-Nr '1: am Stützenfuß und auf der Brettsperrholzdecke verschraubt, einschließlich 10 mm Ausgleichsblech, insgesamt 4 Schrauben, Schrauben auf Zug und Druck belastet'
Menge: 142,000 St
Leistungsbereichkatalog: 016
DIN276-1_08: 333
DIN276_18: 343

#### Abschnitt 3.3 Balken

**3.3.10 Randbalken BSH Fichte/Tanne GL28h B 30 cm H 28 cm L 2,4 - 2,5 m**
*** gemäß Ausführungsbeschreibung 1
Randbalken, aus Brettschichtholz, Nutzungsklasse 1 DIN EN 1995-1-1, Gebrauchsklasse 0 DIN 68800-1, ohne chemischen Holzschutz, Holzart Fichte/Tanne, Festigkeitsklasse GL 28h DIN EN 14080, gemäß statischem Nachweis, Oberfläche Sichtqualität (gehobelt, Bläue und Rotstreifigkeit auf 10 % der Oberfläche und fest verwachsene Äste zulässig, Ausfalläste ab Durchmesser 20 mm werden ersetzt), Lamellendicke max. 35 mm, blockverleimt,

Breite 30 cm,
Höhe 28 cm,
Länge > 2,4  bis 2,5 m, verbunden mit Schrauben
Anzahl Verbindungsmittel 4 St, Verbindungsmittel werden gesondert vergütet, Ausführung gemäß Zeichnung und Einzelbeschreibung,
Zeichnungs-Nr D10117STRXX00G300_KO008
Einzelbeschreibungs-Nr 1: Beschreibung Auflager siehe separate Position
Menge: 154,000 St
Leistungsbereichkatalog: 016
DIN276-1_08: 351
DIN276_18: 351

**3.3.20 Randbalken BSH Fichte/Tanne GL28h B 30 cm H 28 cm L 2,2 - 2,3 m**
*** wie Position 3.3.10
jedoch

Länge > 2,2  bis 2,3 m
Menge: 6,000 St
Leistungsbereichkatalog: 016
DIN276-1_08: 351
DIN276_18: 351

**3.3.30 Randbalken BSH Fichte/Tanne GL28h B 30 cm H 28 cm L 2,5 - 2,6 m**
*** wie Position 3.3.10
jedoch

Länge > 2,5  bis 2,6 m
Menge: 5,000 St
Leistungsbereichkatalog: 016
DIN276-1_08: 351
DIN276_18: 351

**3.3.40 Randbalken BSH Fichte/Tanne GL28h B 30 cm H 28 cm L 2,6 - 2,7 m**
*** wie Position 3.3.10
jedoch

Länge > 2,6  bis 2,7 m
Menge: 5,000 St
Leistungsbereichkatalog: 016
DIN276-1_08: 351
DIN276_18: 351

**3.3.50 Randbalken BSH Fichte/Tanne GL28h B 30 cm H 28 cm L 2,7 - 2,8 m**
*** wie Position 3.3.10
jedoch

Länge > 2,7  bis 2,8 m
Menge: 5,000 St
Leistungsbereichkatalog: 016
DIN276-1_08: 351
DIN276_18: 351

**3.3.60 Randbalken BSH Fichte/Tanne GL28h B 30 cm H 28 cm L 1,9 - 2,0 m**
*** wie Position 3.3.10
jedoch

Länge > 1,9  bis 2,0 m
Menge: 5,000 St
Leistungsbereichkatalog: 016
DIN276-1_08: 351
DIN276_18: 351

**3.3.70 Randbalken BSH Fichte/Tanne GL28h B 30 cm H 28 cm L 2,0 - 2,1 m**
*** wie Position 3.3.10
jedoch

Länge > 2,0  bis 2,1 m
Menge: 5,000 St
Leistungsbereichkatalog: 016
DIN276-1_08: 351
DIN276_18: 351

**3.3.80 Randbalken BSH Fichte/Tanne GL28h B 30 cm H 28 cm L 2,8 - 2,9 m**
*** wie Position 3.3.10
jedoch

Länge > 2,8 bis 2,9 m
Menge: 5,000 St
Leistungsbereichkatalog: 016
DIN276-1_08: 351
DIN276_18: 351

**3.3.90 Randbalken BSH Fichte/Tanne GL28h B 30 cm H 28 cm L 1,1 - 1,2 m**
*** wie Position 3.3.10
jedoch

Länge > 1,1  bis 1,2 m
Menge: 6,000 St
Leistungsbereichkatalog: 016
DIN276-1_08: 351
DIN276_18: 351

**3.3.100 Randbalken BSH Fichte/Tanne GL28h B 30 cm H 28 cm L 0,5 - 0,6 m**
*** wie Position 3.3.10
jedoch

Länge > 0,5  bis 0,6 m
Menge: 6,000 St
Leistungsbereichkatalog: 016
DIN276-1_08: 351
DIN276_18: 351

**3.3.110 Auflager Randbalken auf Holzstütze, 4x VG Schraube Stahl verz Durchm. 10mm L 360mm - Detail 2.1**
Auflager des Randbalkens auf separat beschriebener BSH-Holzstütze. Holzstütze mit Ausklinkung am Stützenkopf, Auflagerung des Balkens,  Verankerung 4 Stck VG-Schraube, aus Stahl verzinkt, Durchmesser 10 mm, Länge 360 mm, schräg durch Balken bzw. Stützenkopf verschraubt
Ausführung gemäß Zeichnung,
Zeichnungs-Nr D10117STRXX00G300_KO008- Detail 2.1
Menge: 330,000 St
Leistungsbereichkatalog: 016
DIN276-1_08: 361
DIN276_18: 351

**3.3.120 Auflager Randbalken auf Holzstütze, 2x VG Schraube Stahl verz Durchm. 8mm L 360mm - Detail 2.2**
Auflager des Randbalkens auf separat beschriebener BSH-Holzstütze. Holzstütze mit Ausklinkung am Stützenkopf, Auflagerung des Balkens,  Verankerung 2 Stck VG-Schraube, aus Stahl verzinkt, Durchmesser 8 mm, Länge 360 mm, schräg durch Balken bzw. Stützenkopf verschraubt
Ausführung gemäß Zeichnung,
Zeichnungs-Nr D10117STROG06G300_KO008- Detail 2.2
Menge: 18,000 St
Leistungsbereichkatalog: 016
DIN276-1_08: 361
DIN276_18: 351

**3.3.130 Auflager Randbalken auf Stahlwinkel, 2x VG Schraube Stahl verz - Detail 4.1a/4.1b**
Auflager des Randbalkens auf separat beschriebener Stahlwinkel mit Rippenblech, einschl. Herstellung der Aussparung im Balkenkopf für das Rippenblech t8 mm, Auflagerung des Balkens, einschl. Aussparung der Auflagerfläche des Winkels an Balkenunterseite zur flächenbündigen Auflagerung, Aussparung ca. 100 x 240 x 10 mm,  Verankerung 2 Stck VG-Schraube, aus Stahl verzinkt, zur Lagesicherung durch Stahlwinkel geschraubt
Ausführung gemäß Zeichnung,
Zeichnungs-Nr D10117STRXX00G300_KO008- Detail 4.1a+b
Menge: 20,000 St
Leistungsbereichkatalog: 016
DIN276-1_08: 361
DIN276_18: 351

**3.3.140 Auflager Randbalken auf Stahlwinkel, 2x VG Schraube Stahl verz - Detail 4.2a/a1**
Auflager des Randbalkens auf separat beschriebener Stahlwinkel mit Rippenblech, einschl. Herstellung der Aussparung im Balkenkopf für das Rippenblech t8 mm, Auflagerung des Balkens, einschl. Aussparung der Auflagerfläche des Winkels an Balkenunterseite zur flächenbündigen Auflagerung, Aussparung ca. 100 x 240 x 10 mm,  Verankerung 2 Stck VG-Schraube, aus Stahl verzinkt, zur Lagesicherung durch Stahlwinkel geschraubt
Ausführung gemäß Zeichnung,
Zeichnungs-Nr. D10117STROG06G300_KO008- Detail 4.2a/4.2a1
Menge: 4,000 St
Leistungsbereichkatalog: 016
DIN276-1_08: 361
DIN276_18: 351

**3.3.150 Abdeckung R90 Kalziumsilikatpl. D 30mm**
Bekleidung/ Abdeckung des Überganges zwischen Stahlbetondecke und Randbalken im Auflagerbereich, einseitig,
Feuerwiderstandsklasse R 90 DIN EN 13501-2, ohne Unterkonstruktion, Bekleidung aus Kalziumsilikatplatten, Plattendicke 30 mm, befestigen mit Schnellbauschrauben, ohne Spachtelung
Bekleidung der Deckenoberseite am Übergang zum Randträger, Fläche ca. 220x300 mm

Ausführung gemäß Zeichnung, Zeichnungs-Nr 'D10117STROG06G300_KO008 - Detail 4.2a
Menge: 2,000 St
Leistungsbereichkatalog: 039
DIN276-1_08: 345
DIN276_18: 351

**3.3.160 Auflager Randbalken in Stahlbauteil, Eckbereiche mit Unterzug- Detail 9.1**
Auflager des Randbalkens auf separat beschriebener Stahlbauteil im Bereich der Gebäudeecken mit zusätzlichen deckengleichen Stahlunterzug bei Richtungswechsel der Decken.
- Verjüngung des Randbalkens über die gesamte Breite an Ober- und Unterseite um jeweils t 30 mm, Länge zwischen 25 - 50 cm,
- Verjüngung des Randbalkens über die gesamte Höhe an beiden Seitenflächen um jeweils t bis 20 mm, Länge zwischen 25 - 50 cm,
-Abschrägung des Unterzugendes gemäß Eckausbildung
- zusätzliche Verstärkung im Bereich der Verjüngungen durch 4 Stck VG-Schraube, aus Stahl verzinkt, L ca. 200 mm

Einschieben in separat Stahlformteil im Bereich der Gebäudeecke,  zur Lagesicherung durch Stahlwinkel geschraubt

Ausführung gemäß Zeichnung,
Zeichnungs-Nr D10117STRXX00G300_KO008- Detail 9.1
Menge: 20,000 St
Leistungsbereichkatalog: 016
DIN276-1_08: 361
DIN276_18: 351

**3.3.170 Auflager Randbalken in Stahlbauteil, Eckbereiche mit Unterzug- Detail 9.2a**
Auflager des Randbalkens auf separat beschriebener Stahlbauteil im Bereich der Gebäudeecken mit zusätzlichen deckengleichen Stahlunterzug bei Richtungswechsel der Decken.
- Verjüngung des Randbalkens über die gesamte Breite an Unterseite um t 30 mm, Länge zwischen 25 - 50 cm,
- Verjüngung des Randbalkens über die gesamte Höhe an beiden Seitenflächen um jeweils t bis 20 mm, Länge zwischen 25 - 50 cm,
-Abschrägung des Unterzugendes gemäß Eckausbildung
- zusätzliche Verstärkung im Bereich der Verjüngungen durch 4 Stck VG-Schraube, aus Stahl verzinkt, L ca. 200 mm

Einschieben in separat Stahlformteil im Bereich der Gebäudeecke,  zur Lagesicherung durch Stahlwinkel geschraubt

Ausführung gemäß Zeichnung,
Zeichnungs-Nr D10117STROG06G300_KO008- Detail 9.2a
Menge: 2,000 St
Leistungsbereichkatalog: 016
DIN276-1_08: 361
DIN276_18: 351

#### Abschnitt 3.4 Geschossdecken Brettsperrholz

**3.4.10 Brettsperrholzdecke REI90 Nadelholz D 240 mm**
*** Leitbeschreibung
*** gemäß Ausführungsbeschreibung 1
STLB-Bau 2025-04 016
Decke aus Brettsperrholz DIN EN 16351, mit allgemeiner bauaufsichtlicher Zulassung, Feuerwiderstandsklasse REI 90 DIN EN 13501-2, Nutzungsklasse 1 DIN EN 1995-1-1, Gebrauchsklasse 0 DIN 68800-1, ohne chemischen Holzschutz, Nadelholz, Festigkeitsklasse C 24 DIN EN 338,
Plattendicke '240' mm,
Unterseite gehobelt, Ausführung gemäß Zeichnung,
Zeichnungs-Nr 'D10117STRXX00G300_KO008'
Menge: 1625,000 m2
Leistungsbereichkatalog: 016
DIN276-1_08: 351
DIN276_18: 351
*Unterbeschreibung 1 Technische Parameter*
Decke mit allgemeiner bauaufsichtlicher Zulassung,
Feuerwiderstandsklasse F 90 - B DIN 4102-4
Nutzungsklasse 1 DIN EN 1995-1-1,
mind. 7-schichtig, oben + unten je 2 Längslagen mit jeweils Gesamt >=68 mm
Oberfläche der Unterseite in Industrie-Sichtqualität gemäß Brettsperrholz-Merkblatt der Studiengemeinschaft Holzleimbau e.V.,
Spannweite =  Länge Einzelelement = ca. 5,28 m
Breite Einzelelement  ca. 2,70 m
einschl. sämtlicher Zuschnitte, Aussparungen und Ausschnitte,

einschl. schubfester Verbindung der Deckenelemente untereinander mit Scheibenwirkung, Verbindung der Elementstöße in Längsrichtung mit Deckbrett mind. 90x27 mm beidseitig verschraubt nach MHolzBauRL 2024-09, einschl. Fräsungen zum bündigen Einbau des Deckbrettes in den Brettsperrholzplatten, siehe auch Detail 3.1 gemäß v.g. Detailplan
Anschlüsse Auflager siehe separate Positionen
Einbauort: Decken über 1. bis 5. Obergeschoss.
DIN276_18: 351

**3.4.20 Brettsperrholzdecke REI90 Nadelholz D 240 mm - L5,28m, B 2,55m**
*** wie Position 3.4.10
jedoch

Breite Einzelelement  ca. 2,55 m

Einbauort: Decken über 1. bis 5. Obergeschoss.
Menge: 70,000 m2
DIN276_18: 351

**3.4.30 Brettsperrholzdecke REI90 Nadelholz D 240 mm - L5,28m, B 2,44m**
*** wie Position 3.4.10
jedoch

Breite Einzelelement  ca. 2,45 m

Einbauort: Decken über 1. bis 5. Obergeschoss.
Menge: 65,000 m2
DIN276_18: 351

**3.4.40 Brettsperrholzdecke REI90 Nadelholz D 240 mm - L5,28m, B 1,32m**
*** wie Position 3.4.10
jedoch

Breite Einzelelement  ca. 1,32 m

Einbauort: Decken über 1. bis 5. Obergeschoss.
Menge: 35,000 m2
DIN276_18: 351

**3.4.50 Brettsperrholzdecke REI90 Nadelholz D 240 mm Eckbereiche L5,28m, Einzelfläche 12,5 - 15 m²**
*** wie Position 3.4.10
jedoch

Decke im Eckbereich mit unregelmäßigem Grundriss,
Einzelflächen trapezförmig oder dreieckig
Einzelgröße > 12,5 - 15 m²

Einbauort: Decken über 1. bis 5. Obergeschoss.
Menge: 145,000 m2
DIN276_18: 351

**3.4.60 Brettsperrholzdecke REI90 Nadelholz D 240 mm Eckbereiche L5,28m, Einzelfläche 10 - 12,5 m²**
*** wie Position 3.4.10
jedoch

Decke im Eckbereich mit unregelmäßigem Grundriss,
Einzelflächen trapezförmig oder dreieckig
Einzelgröße > 5 - 7,5 m²

Einbauort: Decken über 1. bis 5. Obergeschoss.
Menge: 58,000 m2
DIN276_18: 351

**3.4.70 Brettsperrholzdecke REI90 Nadelholz D 240 mm Eckbereiche L5,28m, Einzelfläche 7,5 - 10 m²**
*** wie Position 3.4.10
jedoch

Decke im Eckbereich mit unregelmäßigem Grundriss,
Einzelflächen trapezförmig oder dreieckig
Einzelgröße > 7,5 - 10 m²

Einbauort: Decken über 1. bis 5. Obergeschoss.
Menge: 42,000 m2
DIN276_18: 351

**3.4.80 Brettsperrholzdecke REI90 Nadelholz D 240 mm Eckbereiche L5,28m, Einzelfläche 5 - 7,5 m²**
*** wie Position 3.4.10
jedoch

Decke im Eckbereich mit unregelmäßigem Grundriss,
Einzelflächen trapezförmig oder dreieckig
Einzelgröße > 5 - 7,5 m²

Einbauort: Decken über 1. bis 5. Obergeschoss.
Menge: 29,000 m2
DIN276_18: 351

**3.4.90 Brettsperrholzdecke REI90 Nadelholz D 240 mm**
*** Leitbeschreibung
*** gemäß Ausführungsbeschreibung 1
STLB-Bau 2025-04 016
Decke aus Brettsperrholz DIN EN 16351, mit allgemeiner bauaufsichtlicher Zulassung, Feuerwiderstandsklasse REI 90 DIN EN 13501-2, Nutzungsklasse 1 DIN EN 1995-1-1, Gebrauchsklasse 0 DIN 68800-1, ohne chemischen Holzschutz, Nadelholz, Festigkeitsklasse C 24 DIN EN 338,
Plattendicke '240' mm,
Unterseite gehobelt, Ausführung gemäß Zeichnung,
Zeichnungs-Nr 'D10117STRXX00G300_KO008'
Menge: 145,000 m2
Leistungsbereichkatalog: 016
DIN276-1_08: 351
DIN276_18: 351
*Unterbeschreibung 1 Technische Parameter*
Decke mit allgemeiner bauaufsichtlicher Zulassung,
Feuerwiderstandsklasse F 90 - B DIN 4102-4
Nutzungsklasse 1 DIN EN 1995-1-1,
mind. 7-schichtig, oben + unten je 2 Längslagen mit jeweils Gesamt >=68 mm
Oberfläche der Unterseite in Industrie-Sichtqualität gemäß Brettsperrholz-Merkblatt der Studiengemeinschaft Holzleimbau e.V.,
Spannweite =  Länge Einzelelement = ca. 5,13 m
Breite Einzelelement  ca. 2,70 m
einschl. sämtlicher Zuschnitte, Aussparungen und Ausschnitte,

einschl. schubfester Verbindung der Deckenelemente untereinander mit Scheibenwirkung, Verbindung der Elementstöße in Längsrichtung mit Deckbrett mind. 90x27 mm beidseitig verschraubt nach MHolzBauRL 2024-09, einschl. Fräsungen zum bündigen Einbau des Deckbrettes in den Brettsperrholzplatten, siehe auch Detail 3.1 gemäß v.g. Detailplan
Anschlüsse Auflager siehe separate Positionen
Einbauort: Decken über 1. bis 5. Obergeschoss.
DIN276_18: 351

**3.4.100 Brettsperrholzdecke REI90 Nadelholz D 240 mm - L5,13m, B 2,34m**
*** wie Position 3.4.90
jedoch

Breite Einzelelement  ca. 2,34 m

Einbauort: Decken über 1. bis 5. Obergeschoss.
Menge: 63,000 m2
DIN276_18: 351

**3.4.110 Brettsperrholzdecke REI90 Nadelholz D 240 mm Eckbereiche L5,13m, Einzelfläche 12,5 - 15 m²**
*** wie Position 3.4.90
jedoch

Decke im Eckbereich mit unregelmäßigem Grundriss,
Einzelflächen trapezförmig oder dreieckig
Einzelgröße > 12,5 - 15 m²

Einbauort: Decken über 1. bis 5. Obergeschoss.
Menge: 65,000 m2
DIN276_18: 351

**3.4.120 Brettsperrholzdecke REI90 Nadelholz D 240 mm**
*** Leitbeschreibung
*** gemäß Ausführungsbeschreibung 1
STLB-Bau 2025-04 016
Decke aus Brettsperrholz DIN EN 16351, mit allgemeiner bauaufsichtlicher Zulassung, Feuerwiderstandsklasse REI 90 DIN EN 13501-2, Nutzungsklasse 1 DIN EN 1995-1-1, Gebrauchsklasse 0 DIN 68800-1, ohne chemischen Holzschutz, Nadelholz, Festigkeitsklasse C 24 DIN EN 338,
Plattendicke '240' mm,
Unterseite gehobelt, Ausführung gemäß Zeichnung,
Zeichnungs-Nr 'D10117STRXX00G300_KO008'
Menge: 215,000 m2
Leistungsbereichkatalog: 016
DIN276-1_08: 351
DIN276_18: 351
*Unterbeschreibung 1 Technische Parameter*
Decke mit allgemeiner bauaufsichtlicher Zulassung,
Feuerwiderstandsklasse F 90 - B DIN 4102-4
Nutzungsklasse 1 DIN EN 1995-1-1,
mind. 7-schichtig, oben + unten je 2 Längslagen mit jeweils Gesamt >=68 mm
Oberfläche der Unterseite in Industrie-Sichtqualität gemäß Brettsperrholz-Merkblatt der Studiengemeinschaft Holzleimbau e.V.,
Spannweite =  Länge Einzelelement = ca. 5,35 m
Breite Einzelelement  ca. 2,70 m
einschl. sämtlicher Zuschnitte, Aussparungen und Ausschnitte,

einschl. schubfester Verbindung der Deckenelemente untereinander mit Scheibenwirkung, Verbindung der Elementstöße in Längsrichtung mit Deckbrett mind. 90x27 mm beidseitig verschraubt nach MHolzBauRL 2024-09, einschl. Fräsungen zum bündigen Einbau des Deckbrettes in den Brettsperrholzplatten, siehe auch Detail 3.1 gemäß v.g. Detailplan
Anschlüsse Auflager siehe separate Positionen
Einbauort: Decken über 1. bis 5. Obergeschoss.
DIN276_18: 351

**3.4.130 Brettsperrholzdecke REI90 Nadelholz D 240 mm - L5,35m, B 2,50m**
*** wie Position 3.4.120
jedoch

Breite Einzelelement  ca. 2,50 m

Einbauort: Decken über 1. bis 5. Obergeschoss.
Menge: 65,000 m2
DIN276_18: 351

**3.4.140 Brettsperrholzdecke REI90 Nadelholz D 240 mm - L5,35m, B 2,45m**
*** wie Position 3.4.120
jedoch

Breite Einzelelement  ca. 2,45 m

Einbauort: Decken über 1. bis 5. Obergeschoss.
Menge: 65,000 m2
DIN276_18: 351

**3.4.150 Abschluss Brettsperrholzdecke schräg D240 mm**
Abschluss der Decke aus Brettsperrholz DIN EN 16351,
Dicke 240mm,

mit im Grundriss schräger Abschlusskante.
Menge: 125,000 m
DIN276_18: 351

**3.4.160 Brettsperrholzdecke REI90 Nadelholz D 240 mm**
*** Leitbeschreibung
*** gemäß Ausführungsbeschreibung 1
STLB-Bau 2025-04 016
Decke aus Brettsperrholz DIN EN 16351, mit allgemeiner bauaufsichtlicher Zulassung, Feuerwiderstandsklasse REI 90 DIN EN 13501-2, Nutzungsklasse 1 DIN EN 1995-1-1, Gebrauchsklasse 0 DIN 68800-1, ohne chemischen Holzschutz, Nadelholz, Festigkeitsklasse C 24 DIN EN 338,
Plattendicke '240' mm,
Unterseite gehobelt, Ausführung gemäß Zeichnung,
Zeichnungs-Nr 'D10117STROG06G300_KO008'
Menge: 43,335 m2
Leistungsbereichkatalog: 016
DIN276-1_08: 351
DIN276_18: 361
*Unterbeschreibung 1 Technische Parameter*
Decke mit allgemeiner bauaufsichtlicher Zulassung,
Feuerwiderstandsklasse F 90 - B DIN 4102-4
Nutzungsklasse 1 DIN EN 1995-1-1,
mind. 7-schichtig, oben + unten je 2 Längslagen mit jeweils Gesamt >=68 mm
Oberfläche der Unterseite in Industrie-Sichtqualität gemäß Brettsperrholz-Merkblatt der Studiengemeinschaft Holzleimbau e.V.,
Spannweite =  Länge Einzelelement = ca. 5,35 m
Breite Einzelelement  ca. 2,70 m

einschl. sämtlicher Zuschnitte, Aussparungen und Ausschnitte,

einschl. schubfester Verbindung der Deckenelemente untereinander mit Scheibenwirkung, Verbindung der Elementstöße in Längsrichtung mit Deckbrett mind. 90x27 mm beidseitig verschraubt nach MHolzBauRL 2024-09, einschl. Fräsungen zum bündigen Einbau des Deckbrettes in den Brettsperrholzplatten, siehe auch Detail 3.2 gemäß v.g. Detailplan
Anschlüsse Auflager siehe separate Positionen
Einbauort: Decken über 6. Obergeschoss.
DIN276_18: 361

**3.4.170 Brettsperrholzdecke REI90 Nadelholz D 240 mm - L5,35m, B 2,54m**
*** wie Position 3.4.160
jedoch

Breite Einzelelement  ca. 2,54 m

Einbauort: Decken über 6 Obergeschoss.
Menge: 13,589 m2
DIN276_18: 361

**3.4.180 Brettsperrholzdecke REI90 Nadelholz D 240 mm - L5,35m, B 2,44m**
*** wie Position 3.4.160
jedoch

Breite Einzelelement  ca. 2,44 m

Einbauort: Decken über 6 Obergeschoss.
Menge: 13,054 m2
DIN276_18: 361

**3.4.190 Brettsperrholzdecke REI90 Nadelholz D 240 mm**
*** Leitbeschreibung
*** gemäß Ausführungsbeschreibung 1
STLB-Bau 2025-04 016
Decke aus Brettsperrholz DIN EN 16351, mit allgemeiner bauaufsichtlicher Zulassung, Feuerwiderstandsklasse REI 90 DIN EN 13501-2, Nutzungsklasse 1 DIN EN 1995-1-1, Gebrauchsklasse 0 DIN 68800-1, ohne chemischen Holzschutz, Nadelholz, Festigkeitsklasse C 24 DIN EN 338,
Plattendicke '240' mm,
Unterseite gehobelt, Ausführung gemäß Zeichnung,
Zeichnungs-Nr 'D10117STROG06G300_KO008'
Menge: 38,720 m2
Leistungsbereichkatalog: 016
DIN276-1_08: 351
DIN276_18: 361
*Unterbeschreibung 1 Technische Parameter*
Decke mit allgemeiner bauaufsichtlicher Zulassung,
Feuerwiderstandsklasse F 90 - B DIN 4102-4
Nutzungsklasse 1 DIN EN 1995-1-1,
mind. 7-schichtig, oben + unten je 2 Längslagen mit jeweils Gesamt >=68 mm
Oberfläche der Unterseite in Industrie-Sichtqualität gemäß Brettsperrholz-Merkblatt der Studiengemeinschaft Holzleimbau e.V.,
Spannweite =  Länge Einzelelement = ca. 5,30 m
Breite Einzelelement  ca. 2,70 m

einschl. sämtlicher Zuschnitte, Aussparungen und Ausschnitte,

einschl. schubfester Verbindung der Deckenelemente untereinander mit Scheibenwirkung, Verbindung der Elementstöße in Längsrichtung mit Deckbrett mind. 90x27 mm beidseitig verschraubt nach MHolzBauRL 2024-09, einschl. Fräsungen zum bündigen Einbau des Deckbrettes in den Brettsperrholzplatten, siehe auch Detail 3.2 gemäß v.g. Detailplan
Anschlüsse Auflager siehe separate Positionen
Einbauort: Decken über 6. Obergeschoss.
DIN276_18: 361

**3.4.200 Brettsperrholzdecke REI90 Nadelholz D 240 mm - L5,30m, B 1,3m**
*** wie Position 3.4.190
jedoch

Breite Einzelelement  ca. 2,05 m

Einbauort: Decken über 6 Obergeschoss.
Menge: 6,890 m2
DIN276_18: 361

**3.4.210 Brettsperrholzdecke REI90 Nadelholz D 240 mm Eckbereiche L5,30m, Einzelfläche 10-12,5 m²**
*** wie Position 3.4.190
jedoch

Decke im Eckbereich mit unregelmäßigem Grundriss,
Einzelflächen trapezförmig/ dreieckig
Einzelgröße > 10 - 12,5 m²

Einbauort: Decken über 6. Obergeschoss.
Menge: 10,630 m2
DIN276_18: 361

**3.4.220 Brettsperrholzdecke REI90 Nadelholz D 240 mm**
*** Leitbeschreibung
*** gemäß Ausführungsbeschreibung 1
STLB-Bau 2025-04 016
Decke aus Brettsperrholz DIN EN 16351, mit allgemeiner bauaufsichtlicher Zulassung, Feuerwiderstandsklasse REI 90 DIN EN 13501-2, Nutzungsklasse 1 DIN EN 1995-1-1, Gebrauchsklasse 0 DIN 68800-1, ohne chemischen Holzschutz, Nadelholz, Festigkeitsklasse C 24 DIN EN 338,
Plattendicke '240' mm,
Unterseite gehobelt, Ausführung gemäß Zeichnung,
Zeichnungs-Nr 'D10117STROG06G300_KO008'
Menge: 27,270 m2
Leistungsbereichkatalog: 016
DIN276-1_08: 351
DIN276_18: 361
*Unterbeschreibung 1 Technische Parameter*
Decke mit allgemeiner bauaufsichtlicher Zulassung,
Feuerwiderstandsklasse F 90 - B DIN 4102-4
Nutzungsklasse 1 DIN EN 1995-1-1,
mind. 7-schichtig, oben + unten je 2 Längslagen mit jeweils Gesamt >=68 mm
Oberfläche der Unterseite in Industrie-Sichtqualität gemäß Brettsperrholz-Merkblatt der Studiengemeinschaft Holzleimbau e.V.,
Spannweite =  Länge Einzelelement = ca. 5,13 m
Breite Einzelelement  ca. 2,70 m

einschl. sämtlicher Zuschnitte, Aussparungen und Ausschnitte,

einschl. schubfester Verbindung der Deckenelemente untereinander mit Scheibenwirkung, Verbindung der Elementstöße in Längsrichtung mit Deckbrett mind. 90x27 mm beidseitig verschraubt nach MHolzBauRL 2024-09, einschl. Fräsungen zum bündigen Einbau des Deckbrettes in den Brettsperrholzplatten, siehe auch Detail 3.2 gemäß v.g. Detailplan
Anschlüsse Auflager siehe separate Positionen
Einbauort: Decken über 6. Obergeschoss.
DIN276_18: 361

**3.4.230 Brettsperrholzdecke REI90 Nadelholz D 240 mm - L5,13m, B 2,35m**
*** wie Position 3.4.220
jedoch

Breite Einzelelement  ca. 2,35 m

Einbauort: Decken über 6 Obergeschoss.
Menge: 12,090 m2
DIN276_18: 361

**3.4.240 Brettsperrholzdecke REI90 Nadelholz D 240 mm Eckbereiche L5,13m, Einzelfläche 10-12,5 m²**
*** wie Position 3.4.220
jedoch

Decke im Eckbereich mit unregelmäßigem Grundriss,
Einzelflächen trapezförmig/ dreieckig
Einzelgröße > 10 - 12,5 m²

Einbauort: Decken über 6. Obergeschoss.
Menge: 12,270 m2
DIN276_18: 361

**3.4.250 Brettsperrholzdecke REI90 Nadelholz D 240 mm**
*** Leitbeschreibung
*** gemäß Ausführungsbeschreibung 1
STLB-Bau 2025-04 016
Decke aus Brettsperrholz DIN EN 16351, mit allgemeiner bauaufsichtlicher Zulassung, Feuerwiderstandsklasse REI 90 DIN EN 13501-2, Nutzungsklasse 1 DIN EN 1995-1-1, Gebrauchsklasse 0 DIN 68800-1, ohne chemischen Holzschutz, Nadelholz, Festigkeitsklasse C 24 DIN EN 338,
Plattendicke '240' mm,
Unterseite gehobelt, Ausführung gemäß Zeichnung,
Zeichnungs-Nr 'D10117STROG06G300_KO008'
Menge: 237,370 m2
Leistungsbereichkatalog: 016
DIN276-1_08: 351
DIN276_18: 361
*Unterbeschreibung 1 Technische Parameter*
Decke mit allgemeiner bauaufsichtlicher Zulassung,
Feuerwiderstandsklasse F 90 - B DIN 4102-4
Nutzungsklasse 1 DIN EN 1995-1-1,
mind. 7-schichtig, oben + unten je 2 Längslagen mit jeweils Gesamt >=68 mm
Oberfläche der Unterseite in Industrie-Sichtqualität gemäß Brettsperrholz-Merkblatt der Studiengemeinschaft Holzleimbau e.V.,
Spannweite =  Länge Einzelelement = ca. 3,90 m
Breite Einzelelement  ca. 2,70 m

einschl. sämtlicher Zuschnitte, Aussparungen und Ausschnitte,

einschl. schubfester Verbindung der Deckenelemente untereinander mit Scheibenwirkung, Verbindung der Elementstöße in Längsrichtung mit Deckbrett mind. 90x27 mm beidseitig verschraubt nach MHolzBauRL 2024-09, einschl. Fräsungen zum bündigen Einbau des Deckbrettes in den Brettsperrholzplatten, siehe auch Detail 3.2 gemäß v.g. Detailplan
Anschlüsse Auflager siehe separate Positionen
Einbauort: Decken über 6. Obergeschoss - Bereich Mansarde
DIN276_18: 361

**3.4.260 Brettsperrholzdecke REI90 Nadelholz D 240 mm Eckbereiche L3,9m, Einzelfläche 2,5-5 m²**
*** wie Position 3.4.250
jedoch

Decke im Eckbereich mit unregelmäßigem Grundriss,
Einzelflächen trapezförmig/ dreieckig
Einzelgröße > 2,5 - 5 m²

Einbauort: Decken über 6. Obergeschoss.
Menge: 4,450 m2
DIN276_18: 361

**3.4.270 Brettsperrholzdecke REI90 Nadelholz D 240 mm Eckbereiche L3,9m, Einzelfläche 10-12,5 m²**
*** wie Position 3.4.250
jedoch

Decke im Eckbereich mit unregelmäßigem Grundriss,
Einzelflächen trapezförmig/ dreieckig
Einzelgröße > 10 - 12,5 m²

Einbauort: Decken über 6. Obergeschoss.
Menge: 10,410 m2
DIN276_18: 361

**3.4.280 Brettsperrholzdecke REI90 Nadelholz D 240 mm Eckbereiche L3m, Einzelfläche 2-2,5 m²**
*** wie Position 3.4.250
jedoch

Decke im Eckbereich mit unregelmäßigem Grundriss,
Einzelflächen trapezförmig/ dreieckig
Einzelgröße > 2 - 2,5 m²
Länge ca. 3,00 m

Einbauort: Decken über 6. Obergeschoss.
Menge: 2,350 m2
DIN276_18: 361

**3.4.290 Anschluss Brettsperrholzdecke an Geschossdecke - Detail 5.1/ 6.1/ 7.1**
Anschluss der Brettsperrholzdecke, Dicke 240 mm,
an Geschossdecke aus Stahlbeton
Feuerwiderstandsklasse F 90 DIN 4102, rauchdicht,

Ausführung gemäß Zeichnung,
Zeichnungs-Nr 'D10117STRXX00G300_KO008 -Detail 5.1 (a) + (b); 6.1 bzw 7.1'

Auflagerung der Brettsperrholzdecke auf separat beschriebenen (Titel 4.3) Auflagerwinkel

einschl.
- Randauflagerausbildung der Brettsperrholzdecke,
mit unterseitiger durchlaufender Ausklinkung,
Breite Ausklinkung bis 20cm, Tiefe bis 5cm,

- trapezförmige Taschen 5-8 / 10 cm am Plattenende herstellen, 1St/ 0,9 m einschl. Verklotzung mit Hartholzkeilen zur druckfesten Lagesicherung der Decken einschl. Entfernen des Überstandes des Hartholzkeiles über die OK der Holzdecke

- Befestigung der Decke am Träger als zugfeste Verbindung mit  Winkelverbinder, Stahl feuerverzinkt, Einzelgewicht über 0,2 bis 0,3 kg, Abmessungen Winkelverbinder Schenkellängen 160x50mm, Breite 40 mm, einschl. der erforderlichen verzinkten Kammnägel 4/60 mm, Anzahl 3x2 Stück, Befestigung in bauseitiger einbetonierter Ankerschiene mit Hammerkopfschraube HS 38/17 M12, 4.6, verzinkt  mit Unterlegscheibe US40/50/10G verzinkt und Mutter,  3 St/Element entspricht ein Abstand von a = ca. 0,8 m

- Anschlussfuge zwischen Decke und Anschlussbauteil füllen und abdichten, Ausführung gemäß MusterHolzBau RL,
Feuerwiderstandsklasse F 90 DIN 4102, rauchdicht,
Nennfugenbreite 10 bis 20mm,
Fuge füllen mit Mineralwolle MW DIN EN 13162,
nichtbrennbar, Brandverhaltensklasse A1 DIN DEN 13501,
Schmelzpunkt >1000°C, Rohdichte > 30kg/m3,
Fuge verschließen mit elastischem Fugendichtstoff,
Baustoffklasse B1 DIN 4102, einschl. systemzugehörigen Primer, Fugenvorbereitung und -hinterfüllung.
Menge: 660,000 m
DIN276_18: 351

**3.4.300 Brandschutzbekleidung Anschluss Brettsperrholzdecke an Geschossdecke - Detail 5.1/ 6.1/ 7.1**
Brandschutzbekleidung unterseitig im Anschluss der Brettsperrholzdecke, an Geschossdecke aus Stahlbeton
Feuerwiderstandsklasse F 90 DIN 4102, rauchdicht,

Ausführung gemäß Zeichnung,
Zeichnungs-Nr 'D10117STRXX00G300_KO008 -Detail 5.1 (a) + (b); 6.1 bzw 7.1'
durch einen 200 mm breiten Streifen aus Gipskartonplatten, Feuerschutzplatten Typ DF nach DIN EN 520, 2lagig, Plattendicke 2x18 mm befestigen mit Klammern, ohne Spachtelung im Bereich der Ausklinkung des Deckenrandes
Menge: 660,000 m
DIN276_18: 351

**3.4.310 Anschluss Brettsperrholzdecke an Geschossdecke - Detail 5.2a/7.2a**
Anschluss der Brettsperrholzdecke, Dicke 240 mm,
an Geschossdecke aus Stahlbeton
Feuerwiderstandsklasse F 90 DIN 4102, rauchdicht,

Ausführung gemäß Zeichnung,
Zeichnungs-Nr 'D10117STROG06G300_KO008 -Detail 5.2a + 7.2a'

Auflagerung der Brettsperrholzdecke auf separat beschriebenen (Titel 4.3) Auflagerwinkel

einschl.
- Randauflagerausbildung der Brettsperrholzdecke,
mit unterseitiger durchlaufender Ausklinkung,
Breite Ausklinkung bis 10 cm, Tiefe bis 1cm zum flächenbündigen Anschluss zum Auflagerwinkel,

- trapezförmige Taschen 5-8 / 10 cm am Plattenende herstellen, 1St/ 0,9 m einschl. Verklotzung mit Hartholzkeilen zur druckfesten Lagesicherung der Decken einschl. Entfernen des Überstandes des Hartholzkeiles über die OK der Holzdecke
- Befestigung der Decke am Träger als zugfeste Verbindung mit  Laschenverbinder, Stahl feuerverzinkt, Einzelgewicht über 0,2 bis 0,3 kg, Abmessungen, Breite 40 mm, einschl. der erforderlichen verzinkten Kammnägel 4/60 mm, Anzahl 3x2 Stück bzw. Verdübelung auf Stahlbetondecke, 3 St/Element entspricht ein Abstand von a = ca. 0,8 m

- Anschlussfuge zwischen Decke und Anschlussbauteil füllen und abdichten, Ausführung gemäß MusterHolzBau RL,
Feuerwiderstandsklasse F 90 DIN 4102, rauchdicht,
Nennfugenbreite 10 bis 20mm,
Fuge füllen mit Mineralwolle MW DIN EN 13162,
nichtbrennbar, Brandverhaltensklasse A1 DIN DEN 13501,
Schmelzpunkt >1000°C, Rohdichte > 30kg/m3,
Fuge verschließen mit elastischem Fugendichtstoff,
Baustoffklasse B1 DIN 4102, einschl. systemzugehörigen Primer, Fugenvorbereitung und -hinterfüllung.
Menge: 130,000 m
DIN276_18: 351

**3.4.320 Brandschutzbekleidung Anschluss Brettsperrholzdecke an Geschossdecke - Detail 5.2a/7.2a**
Brandschutzbekleidung unterseitig im Anschluss der Brettsperrholzdecke, an Geschossdecke aus Stahlbeton
Feuerwiderstandsklasse F 90 DIN 4102, rauchdicht

Ausführung gemäß Zeichnung,
Zeichnungs-Nr 'D10117STROG06G300_KO008 -Detail 5.2a + 7.2a'
durch einen 200 mm breiten Streifen aus Kalziumsilikatplatten, einlagig, Plattendicke2 x 18 mm, befestigen mit Klammern, ohne Spachtelung im Bereich der Ausklinkung des Deckenrandes
Menge: 130,000 m
DIN276_18: 351

**3.4.330 Brandschutzbekleidung Anschluss Brettsperrholzdecke an Geschossdecke - Detail 5.2a/7.2a**
Brandschutzbekleidung oberseitig im Anschluss der Brettsperrholzdecke, an Geschossdecke aus Stahlbeton
Feuerwiderstandsklasse F 90 DIN 4102, rauchdicht

Ausführung gemäß Zeichnung,
Zeichnungs-Nr 'D10117STROG06G300_KO008 -Detail 5.2a + 7.2a'
durch einen 480 mm breiten Streifen aus Kalziumsilikatplatten, einlagig, Plattendicke2 x 18 mm, befestigen mit Klammern, ohne Spachtelung im Bereich der Ausklinkung des Deckenrandes
Menge: 130,000 m
DIN276_18: 351

**3.4.340 Anschluss Brettsperrholzdecke an Geschossdecke - Detail 6.2a**
Anschluss der Brettsperrholzdecke, Dicke 240 mm,
an Wände aus Stahlbeton
Feuerwiderstandsklasse F 90 DIN 4102, rauchdicht,

Ausführung gemäß Zeichnung,
Zeichnungs-Nr 'D10117STROG06G300_KO008 -Detail 6.2a

Auflagerung der Brettsperrholzdecke auf separat beschriebenen (Titel 4.3) Auflagerwinkel

einschl.
- Randauflagerausbildung der Brettsperrholzdecke,
mit unterseitiger durchlaufender Ausklinkung,
Breite Ausklinkung bis 10 cm, Tiefe bis 1cm zum flächenbündigen Anschluss zum Auflagerwinkel,

- trapezförmige Taschen 5-8 / 10 cm am Plattenende herstellen, 1St/ 0,9 m einschl. Verklotzung mit Hartholzkeilen zur druckfesten Lagesicherung der Decken einschl. Entfernen des Überstandes des Hartholzkeiles über die OK der Holzdecke
- Befestigung der Decke am Träger als zugfeste Verbindung mit  Winkelverbinder, Stahl feuerverzinkt, Einzelgewicht über 0,2 bis 0,3 kg, Abmessungen Winkelverbinder Schenkellängen 160x50mm, Breite 40 mm, einschl. der erforderlichen verzinkten Kammnägel 4/60 mm, Anzahl 3x2 Stück, Befestigung in bauseitiger einbetonierter Ankerschiene mit Hammerkopfschraube HS 38/17 M12, 4.6, verzinkt  mit Unterlegscheibe US40/50/10G verzinkt und Mutter,  3 St/Element entspricht ein Abstand von a = ca. 0,8 m

- Anschlussfuge zwischen Decke und Anschlussbauteil füllen und abdichten, Ausführung gemäß MusterHolzBau RL,
Feuerwiderstandsklasse F 90 DIN 4102, rauchdicht,
Nennfugenbreite 10 bis 20mm,
Fuge füllen mit Mineralwolle MW DIN EN 13162,
nichtbrennbar, Brandverhaltensklasse A1 DIN DEN 13501,
Schmelzpunkt >1000°C, Rohdichte > 30kg/m3,
Fuge verschließen mit elastischem Fugendichtstoff,
Baustoffklasse B1 DIN 4102, einschl. systemzugehörigen Primer, Fugenvorbereitung und -hinterfüllung.
Menge: 3,000 m
DIN276_18: 351

**3.4.350 Brandschutzbekleidung Anschluss Brettsperrholzdecke an Geschossdecke - Detail 6.2a**
Brandschutzbekleidung unterseitig im Anschluss der Brettsperrholzdecke, an Geschossdecke aus Stahlbeton
Feuerwiderstandsklasse F 90 DIN 4102, rauchdicht

Ausführung gemäß Zeichnung,
Zeichnungs-Nr 'D10117STROG06G300_KO008 -Detail 6.2a'
durch einen 200 mm breiten Streifen aus Kalziumsilikatplatten, einlagig, Plattendicke 2 x 18 mm, befestigen mit Klammern, ohne Spachtelung im Bereich der Ausklinkung des Deckenrandes
Menge: 3,000 m
DIN276_18: 351

**3.4.360 Brandschutzbekleidung Anschluss Brettsperrholzdecke an Geschossdecke - Detail 6.2a**
Brandschutzbekleidung oberseitig im Anschluss der Brettsperrholzdecke, an Geschossdecke aus Stahlbeton
Feuerwiderstandsklasse F 90 DIN 4102, rauchdicht

Ausführung gemäß Zeichnung,
Zeichnungs-Nr 'D10117STROG06G300_KO008 -Detail 6.2a'
durch einen 200 mm breiten Streifen mit vertikaler Aufkantung zum Abdecken der Halfenschiene Höhe ca. 10 mm aus Kalziumsilikatplatten, einlagig, Plattendicke2 x 18 mm, befestigen mit Klammern, ohne Spachtelung im Bereich der Ausklinkung des Deckenrandes
Menge: 3,000 m
DIN276_18: 351

**3.4.370 Anschluss Brettsperrholzdecke an deckengleichen Stahlträger - Detail 8.1**
Anschluss der Brettsperrholzdecke, Dicke 240 mm,
an deckengleichen Träger aus Stahl
Feuerwiderstandsklasse F 90 DIN 4102, rauchdicht,

Ausführung gemäß Zeichnung,
Zeichnungs-Nr 'D10117STRXX00G300_KO008 -Detail 8.1

Auflagerung der Brettsperrholzdecke auf separat beschriebenen (Titel 4.2) Stahlträger/- unterzug HEB240 bzw. HEB 280

einschl.
- Randauflagerausbildung der Brettsperrholzdecke,
mit unterseitiger durchlaufender Ausklinkung,
Breite Ausklinkung bis 25cm, Tiefe bis 6cm,

- Einschieben der ausgeklinkten Deckenelemente in den Stegbereich des HEB240 oder HEB280, Auflagerbreite ca. 100 mm, Verkeilung des Spaltes zwischen OK Brettsperrholzdecke und Unterseite oberer Flansch mittels Hartholzkeilen und zusätzlicher Lagesicherung mit 2x 2 Schrauben D 8 mm durch oberen Flansch geschraubt, einschl. Bohrungen im Stahlflansch HEB, Schrauben verzinkt.

- Anschlussfuge zwischen Decke und Anschlussbauteil füllen und abdichten, Ausführung gemäß MusterHolzBau RL,
Feuerwiderstandsklasse F 90 DIN 4102, rauchdicht,
Nennfugenbreite 10 bis 20mm,
Fuge füllen mit Mineralwolle MW DIN EN 13162,
nichtbrennbar, Brandverhaltensklasse A1 DIN DEN 13501,
Schmelzpunkt >1000°C, Rohdichte > 30kg/m3,
Fuge verschließen mit elastischem Fugendichtstoff,
Baustoffklasse B1 DIN 4102, einschl. systemzugehörigen Primer, Fugenvorbereitung und -hinterfüllung.
Menge: 125,000 m
DIN276_18: 351

**3.4.380 Brandschutzbekleidung Anschluss Brettsperrholzdecke an deckengleichen Stahlträger - Detail 8.1**
Brandschutzbekleidung am Anschluss der Brettsperrholzdecke, Dicke 240 mm,
an deckengleichen Träger aus Stahl
Feuerwiderstandsklasse F 90 DIN 4102, rauchdicht,

Ausführung gemäß Zeichnung,
Zeichnungs-Nr 'D10117STRXX00G300_KO008 -Detail 8.1

durch einen 100 mm breiten Streifen aus Gipskartonplatten, Feuerschutzplatten Typ DF nach DIN EN 520, 2lagig, Plattendicke 2x18 mm befestigen mit Klammern, ohne Spachtelung als Brandschutzausgleichsplatte zwischen UK Ausklinkung und UK Flansch
Menge: 125,000 m
DIN276_18: 351

**3.4.390 Trägerbekl. rechteckig einseitig Abwicklung 0,44 m R90 Kalziumsilikatpl. einlagig D 30mm**
STLB-Bau 2025-10 039
Trägerbekleidung, Querschnitt rechteckig, einseitig,
Abwicklung der Bearbeitungsflächen '0,44' m,
Feuerwiderstandsklasse R 90 DIN EN 13501-2, ohne Unterkonstruktion, einschl. horizontale Stoßhinterlegung mit Kalziumsilikat-Plattenstreifen, Dicke wie 1. Bekleidungslage, Bekleidung aus Kalziumsilikatplatten, einlagig, Plattendicke 30 mm, befestigen mit Schnellbauschrauben, ohne Spachtelung, Ausführung gemäß Zeichnung und Einzelbeschreibung,
Zeichnungs-Nr 'D10117STRXX00G300_KO008 -Detail 8.1'

Einzelbeschreibungs-Nr '1: Abdeckung der Flanschunterseite HEB 240 einschl. der angrenzenden Brandschutzausgleichsplatten, Befestigungsuntergrund aus Stahl bzw. aus Kalziumsilikatplatte auf Holzkonstruktion'
Menge: 62,500 m
Leistungsbereichkatalog: 039
DIN276-1_08: 345
DIN276_18: 351

**3.4.400 Anschluss Brettsperrholzdecke an deckengleichen Stahlträger - Detail 8.2a**
Anschluss der Brettsperrholzdecke, Dicke 240 mm,
an deckengleichen Träger aus Stahl
Feuerwiderstandsklasse F 90 DIN 4102, rauchdicht,

Ausführung gemäß Zeichnung,
Zeichnungs-Nr.: D10117STROG06G300_KO008 -Detail 8.2a

Auflagerung der Brettsperrholzdecke auf separat beschriebenen (Titel 4.2) Stahlträger/- unterzug HEB240

einschl.
- Randauflagerausbildung der Brettsperrholzdecke,
mit unterseitiger durchlaufender Ausklinkung,
Breite Ausklinkung bis 25cm, Tiefe bis 6cm,

- Einschieben der ausgeklinkten Deckenelemente in den Stegbereich des HEB240 oder HEB280, Auflagerbreite ca. 100 mm, Verkeilung des Spaltes zwischen OK Brettsperrholzdecke und Unterseite oberer Flansch mittels Hartholzkeilen und zusätzlicher Lagesicherung mit 2x 2 Schrauben D 8 mm durch oberen Flansch geschraubt, einschl. Bohrungen im Stahlflansch HEB, Schrauben verzinkt.

- Anschlussfuge zwischen Decke und Anschlussbauteil füllen und abdichten, Ausführung gemäß MusterHolzBau RL,
Feuerwiderstandsklasse F 90 DIN 4102, rauchdicht,
Nennfugenbreite 10 bis 20mm,
Fuge füllen mit Mineralwolle MW DIN EN 13162,
nichtbrennbar, Brandverhaltensklasse A1 DIN DEN 13501,
Schmelzpunkt >1000°C, Rohdichte > 30kg/m3,
Fuge verschließen mit elastischem Fugendichtstoff,
Baustoffklasse B1 DIN 4102, einschl. systemzugehörigen Primer, Fugenvorbereitung und -hinterfüllung.
Menge: 11,000 m
DIN276_18: 351

**3.4.410 Trägerbekl. rechteckig einseitig Abwicklung 0,44 m R90 Kalziumsilikatpl. 2lagig D 18mm D 2.Lage 18mm**
STLB-Bau 2025-10 039
Trägerbekleidung, Querschnitt rechteckig, einseitig,
Abwicklung der Bearbeitungsflächen '0,44' m,
Feuerwiderstandsklasse R 90 DIN EN 13501-2, ohne Unterkonstruktion, einschl. horizontale Stoßhinterlegung mit Kalziumsilikat-Plattenstreifen, Dicke wie 1. Bekleidungslage, Bekleidung aus Kalziumsilikatplatten, 2-lagig, Plattendicke 18 mm, Plattendicke 2. Lage 18 mm, befestigen mit Schnellbauschrauben, ohne Spachtelung, Ausführung gemäß Zeichnung und Einzelbeschreibung,
Zeichnungs-Nr 'D10117STROG06G300_KO008 -Detail 8.2a'

Einzelbeschreibungs-Nr '1: Abdeckung der Flanschunterseite HEB 240 einschl. der angrenzenden Brandschutzausgleichsplatten, Befestigungsuntergrund aus Stahl bzw. aus Kalziumsilikatplatte auf Holzkonstruktion'
Menge: 5,500 m
Leistungsbereichkatalog: 039
DIN276-1_08: 345
DIN276_18: 351

**3.4.420 Trägerbekl. rechteckig 3seitig Abwicklung 0,6 m R90 Kalziumsilikatpl. 2lagig D 18mm D 2.Lage 18mm**
STLB-Bau 2025-10 039
Trägerbekleidung, Querschnitt rechteckig, 3-seitig,
Abwicklung der Bearbeitungsflächen '0,6' m,
Feuerwiderstandsklasse R 90 DIN EN 13501-2, ohne Unterkonstruktion, einschl. horizontale Stoßhinterlegung mit Kalziumsilikat-Plattenstreifen, Dicke wie 1. Bekleidungslage, Bekleidung aus Kalziumsilikatplatten, 2-lagig, Plattendicke 18 mm, Plattendicke 2. Lage 18 mm, befestigen mit Schnellbauschrauben, ohne Spachtelung, Ausführung gemäß Zeichnung und Einzelbeschreibung,
Zeichnungs-Nr 'D10117STROG06G300_KO008 -Detail 8.2a'

Einzelbeschreibungs-Nr '1: Abdeckung der Flanschoberseite HEB 240, Befestigungsuntergrund aus Stahl bzw. aus Kalziumsilikatplatte auf Holzkonstruktion'
Menge: 5,500 m
Leistungsbereichkatalog: 039
DIN276-1_08: 345
DIN276_18: 351

**3.4.430 Anschluss Brettsperrholzdecke an BSH-Randbalken - Detail 1.1**
Anschluss der Brettsperrholzdecke, Dicke 240 mm,
an BSH- Randbalken
Feuerwiderstandsklasse F 90 DIN 4102, rauchdicht,

Ausführung gemäß Zeichnung,
Zeichnungs-Nr 'D10117STRXX00G300_KO008 -Detail 1.1

Auflagerung der Brettsperrholzdecke auf separat beschriebenen (Titel 4.3) Z-Auflagerwinkel

einschl.
- Randauflagerausbildung der Brettsperrholzdecke,
mit unterseitiger durchlaufender Ausklinkung,
Breite Ausklinkung bis 20cm, Tiefe bis 5cm,

- Verbinden der Decke mit Randbalken mittels Z-Profil und Torsionsschloss, fugenlos, Verbindungsmittel 2 x VGS 10/530 mm je Fassadenbefestigungspunkt (entspricht 3 x 2 VGS je Element bei Regellänge 2,50m), im Randbalken 80 mm versenkt und verstöpselt und 6 x VG 10 x 530 mm je Meter als Torsionssicherung im Randbalken 80 mm versenkt und verstöpselt, Verschraubung jeweils durch Auflagerwinkel

- durch die Vormontage von BSP-Decke und BSH-Randbalken entstehen keine Fugen, da ein druckfester Kontakt an den Deckenoberkanten ergeben sein muss

- sonstige Anschlussfugen füllen und abdichten, Ausführung gemäß MusterHolzBau RL,
Feuerwiderstandsklasse F 90 DIN 4102, rauchdicht,
Nennfugenbreite 10 bis 20mm,
Fuge füllen mit Mineralwolle MW DIN EN 13162,
nichtbrennbar, Brandverhaltensklasse A1 DIN DEN 13501,
Schmelzpunkt >1000°C, Rohdichte > 30kg/m3,
Fuge verschließen mit elastischem Fugendichtstoff,
Baustoffklasse B1 DIN 4102, einschl. systemzugehörigen Primer, Fugenvorbereitung und -hinterfüllung.
Menge: 495,000 m
DIN276_18: 351

**3.4.440 Brandschutzbekleidung Anschluss Brettsperrholzdecke an BSH-Randbalken - Detail 1.1**
Brandschutzbekleidung des Anschlusses der Brettsperrholzdecke, Dicke 240 mm,
an BSH- Randbalken
Feuerwiderstandsklasse F 90 DIN 4102, rauchdicht,

Ausführung gemäß Zeichnung,
Zeichnungs-Nr 'D10117STRXX00G300_KO008 -Detail 1.1

durch einen ca. 600 mm breiten Streifen aus Gipskartonplatten, Feuerschutzplatten Typ DF nach DIN EN 520, 2lagig, Plattendicke 2x18 mm, befestigen mit Klammern, ohne Spachtelung im Bereich der Ausklinkung des Deckenrandes und der Unterseite des BSH-Balkens einschl. Höhenausgleich bis 10 mm, Führung bis bauseitiges Fassadenelement
Menge: 495,000 m
DIN276_18: 351

**3.4.450 Anschluss Brettsperrholzdecke an BSH-Randbalken - Detail 1.2a**
Anschluss der Brettsperrholzdecke, Dicke 240 mm,
an BSH- Randbalken
Feuerwiderstandsklasse F 90 DIN 4102, rauchdicht,

Ausführung gemäß Zeichnung,
Zeichnungs-Nr 'D10117STROG06G300_KO008 -Detail 1.2a

Stumpfer Anschluss der Brettsperrholzdecke an den Brettschichtholzrandbalken BSH 300x280 mm, Oberkante bündig

einschl.
- Verschraubung mit gekreuzten Schrauben D10 mm L 320 mm, verzinkt, 2 x 5 St/lfdm, 30 mm versenkt und verstöpselt

-Verschraubung der Stirnseiten der Brettsperrholzdecken mit Torsionsschloss  6 x VG 10 x 530 mm je Meter als Torsionssicherung im Randbalken 80 mm versenkt und verstöpselt, Verschraubung durch Randbalken

-Verschraubung der Stirnseiten der Brettsperrholzdecken je Fassadenbefestigungspunkt 2 x VG 10 x 530 mm je 1,50 m  im Randbalken 80 mm versenkt und verstöpselt, Verschraubung durch Randbalken

- durch die Vormontage von BSP-Decke und BSH-Randbalken entstehen keine Fugen, da ein druckfester Kontakt an den Deckenoberkanten ergeben sein muss

- sonstige Anschlussfugen füllen und abdichten, Ausführung gemäß MusterHolzBau RL,
Feuerwiderstandsklasse F 90 DIN 4102, rauchdicht,
Nennfugenbreite 10 bis 20mm,
Fuge füllen mit Mineralwolle MW DIN EN 13162,
nichtbrennbar, Brandverhaltensklasse A1 DIN DEN 13501,
Schmelzpunkt >1000°C, Rohdichte > 30kg/m3,
Fuge verschließen mit elastischem Fugendichtstoff,
Baustoffklasse B1 DIN 4102, einschl. systemzugehörigen Primer, Fugenvorbereitung und -hinterfüllung.
Menge: 31,500 m
DIN276_18: 351

**3.4.460 Brandschutzbekleidung Anschluss Brettsperrholzdecke an BSH-Randbalken - Detail 1.2a**
Brandschutzbekleidung am Anschluss der Brettsperrholzdecke, Dicke 240 mm,
an BSH- Randbalken
Feuerwiderstandsklasse F 90 DIN 4102, rauchdicht,

Ausführung gemäß Zeichnung,
Zeichnungs-Nr 'D10117STROG06G300_KO008 -Detail 1.2a

durch einen ca. 600 mm breiten Streifen aus Gipskartonplatten, Feuerschutzplatten Typ DF nach DIN EN 520, 2lagig, Plattendicke 2x18 mm befestigen mit Klammern, ohne Spachtelung einschl. Ausbildung des Höhenversatzes zwischen Unterkante Randbalken und Deckenplatte H 40 mm an der Unterseite des BSH-Balkens und der BSP-Decke einschl. Höhenausgleich bis 10 mm und Anschluss an bauseitiges Fassadenelement
Menge: 31,500 m
DIN276_18: 351

**3.4.470 Anarbeiten Gipskartonplatte d30 mm an Stützen 300x300 mm - Detail 1.1**
Anarbeiten der vorbeschriebenen unterseitigen Bekleidung aus Gipskartonplatten an Holzstütze, Ausschnitt 3-seitig, Stützenquerschnitt 300x300 mm, Plattendicke 30 mm, einschl. dichter Anschluss, einschl. Verfugung in Brandschutzqualität F90
Menge: 174,000 St
Leistungsbereichkatalog: 039
DIN276-1_08: 345
DIN276_18: 351

**3.4.480 Trägerbekl. rechteckig einseitig Abwicklung 0,7 m R90 Kalziumsilikatpl. D 30mm**
Trägerbekleidung, Querschnitt rechteckig, einseitig,
Abwicklung der Bearbeitungsflächen 0,7 m, Feuerwiderstandsklasse R 90 DIN EN 13501-2, ohne Unterkonstruktion, Bekleidung aus Kalziumsilikatplatten, Plattendicke 30 mm, befestigen mit Schnellbauschrauben, ohne Spachtelung
Bekleidung der Flanschunterseite des deckengleichen Stahlträgers und der Flanschverbreiterung, ausgleichen des Höhenunterschiedes zwischen Flanschunterseite und vorbeschriebener Bekleidung, beidseitig B 10 cm, Höhe ca. 35 mm
Ausführung gemäß Zeichnung, Zeichnungs-Nr 'D10117STROG06G300_KO008 - Detail 11.2
Menge: 34,000 m
Leistungsbereichkatalog: 039
DIN276-1_08: 345
DIN276_18: 351

**3.4.490 Trägerbekl. rechteckig 3seitig Abwicklung 0,6 m R90 Kalziumsilikatpl. D 30mm**
Trägerbekleidung, Querschnitt rechteckig, 3seitig,
Abwicklung der Bearbeitungsflächen 0,6 m, Feuerwiderstandsklasse R 90 DIN EN 13501-2, ohne Unterkonstruktion, Bekleidung aus Kalziumsilikatplatten, Plattendicke 30 mm, befestigen mit Schnellbauschrauben, ohne Spachtelung
Bekleidung der Flanschoberseite des deckengleichen Stahlträgers einschl. der überstehenden Seitenflächen, Bekleidung Breite ca. 400 mm, Bekleidungshöhe 2x 100 mm,
Ausführung gemäß Zeichnung, Zeichnungs-Nr 'D10117STROG06G300_KO008 - Detail 11.2
Menge: 34,000 m
Leistungsbereichkatalog: 039
DIN276-1_08: 345
DIN276_18: 351

**3.4.500 Anschluss Brettsperrholzdecke Stahlträger**
Anschluss der Brettsperrholzdecke, Dicke 240 mm,
an Stahlträger der Mansardrahmen
Feuerwiderstandsklasse F 90 DIN 4102, rauchdicht,

Ausführung gemäß Zeichnung,
Zeichnungs-Nr 'D10117STROG06G300_KO008 -Detail11.2

Auflagerung der Brettsperrholzdecke auf bauseitiger Stahlkonstruktion als HEB 300 mit unterseitiger Flanschverbreiterung 500x30 mm

einschl.
- Randauflagerausbildung der Brettsperrholzdecke,
auf der Flanschverbreiterung, Lagesicherung durch Verschraubung

- hohlraumfreie Verfüllung des Stegbereiches des HEB 300 mit Mineralwolle, hohlraumfrei, einschl. Anschlussfuge zwischen Decke und Anschlussbauteil und Fugen zwischen Stahlträger und Füllholz füllen und abdichten, Ausführung gemäß MusterHolzBau RL,
Feuerwiderstandsklasse F 90 DIN 4102
Nennfugenbreite 10 bis 20mm,
Fuge füllen mit Mineralwolle MW DIN EN 13162,
nichtbrennbar, Brandverhaltensklasse A1 DIN DEN 13501,
Schmelzpunkt >1000°C, Rohdichte > 30kg/m3
Menge: 68,000 m
DIN276_18: 351

**3.4.510 Anschluss Brettsperrholzdecke an Randträger Mansarde**
Anschluss Brettsperrholzdecke an Randträger Mansarde
Feuerwiderstandsklasse F 90 DIN 4102, rauchdicht,

Ausführung gemäß Zeichnung,
Zeichnungs-Nr 'D10117STROG06G300_KO008 -Detail13.2

durch stirnseitige Verschraubung des Dachrandträger als U180 (siehe Titel 4.3)

einschl.
- Verschraubung der Stirnseiten der Brettsperrholzdecken mit U180 durch 1 x VG 8, Schraubabstand 135cm  Verschraubung durch U180 einschl. Unterlegscheiben

- hohlraumfreie Verfüllung der Fuge zwischen Deckenrand und U180 mit Mineralwolle, hohlraumfrei, Ausführung gemäß MusterHolzBau RL,
Feuerwiderstandsklasse F 90 DIN 4102
Nennfugenbreite 10 bis 20mm,
Fuge füllen mit Mineralwolle MW DIN EN 13162,
nichtbrennbar, Brandverhaltensklasse A1 DIN DEN 13501,
Schmelzpunkt >1000°C, Rohdichte > 30kg/m3
Menge: 67,000 m
DIN276_18: 351

**3.4.520 Trägerbekl. rechteckig einseitig Abwicklung 0,25 m R90 Kalziumsilikatpl. D 30mm**
Deckenrandbekleidung, Querschnitt rechteckig, einseitig,
Abwicklung der Bearbeitungsflächen 0,25 m, Feuerwiderstandsklasse R 90 DIN EN 13501-2, ohne Unterkonstruktion, Bekleidung aus Kalziumsilikatplatten, Plattendicke 30 mm, befestigen mit Schnellbauschrauben, ohne Spachtelung
Bekleidung der Deckenunterseite am Übergang zum Randträger,

Ausführung gemäß Zeichnung, Zeichnungs-Nr 'D10117STROG06G300_KO008 - Detail 13.2
Menge: 67,000 m
Leistungsbereichkatalog: 039
DIN276-1_08: 345
DIN276_18: 351

**3.4.530 Trägerbekl. rechteckig 3seitig Abwicklung 0,44 m R90 Kalziumsilikatpl. D 30mm**
Trägerbekleidung, Querschnitt rechteckig, 3seitig,
Abwicklung der Bearbeitungsflächen 0,44 m, Feuerwiderstandsklasse R 90 DIN EN 13501-2, ohne Unterkonstruktion, Bekleidung aus Kalziumsilikatplatten, Plattendicke 30 mm, befestigen mit Schnellbauschrauben, ohne Spachtelung
Bekleidung des Randträgers U180 im Bereich des Deckenrandes am Mansarddach, einschl. der Seitenflächen, Bekleidung Breite ca. 2x 100 mm, Bekleidungshöhe 240 mm,

Ausführung gemäß Zeichnung, Zeichnungs-Nr 'D10117STROG06G300_KO008 - Detail 13.2
Menge: 67,000 m
Leistungsbereichkatalog: 039
DIN276-1_08: 345
DIN276_18: 351

#### Abschnitt 3.5 Fassadenelementen Holzrahmenbau

**Ausführungsbeschreibung 3 AB 3 Holzrahmenbau - Wandelemente**
*Erläuterung*
Vor das Tragwerk des Bauteil B werden Fassadenelemente im Holzrahmen- bzw. Holztafelbau montiert.

Dabei wird zwischen Regelelementen, Attikaelementen und Gaubenelementen mit Mansarddachkonstruktion unterschieden.

Die Elemente sollen inklusive der separat im Titel 5 beschriebenen Fenster- und Fassadeneinsatzelemente montiert werden.

Folgende Pläne sind zur Kalkulation der Elemente heranzuziehen:
D10117STROG02A300_DF851 Holztafelregelelement 1 Straßenseite 2.OG
D10117STROG06A300_DF852 Holztafelregelelement Dachgeschoss
D10117STROG06A300_DF853 Holztafelregelelement 3 Innenhof 6.OG
D10117STROG05A300_DF854 Holztafelregelelement 4 Straßenseite 5. OG
*Konstruktionsbeschreibung*
Regelelemente
Die Tragkonstruktion der Elemente besteht aus einem Sturzbereich, einem Sockelbereich, den Hauptstielen und der Füllung.

Die Konstruktion wird aus Furnierschichtholz LVL gefertigt, wobei der Sturzbereich, die Stiele und die Füllung in einem
Querschnitt von 63 / 413 ausgeführt werden. Diese werden an in den Anschlussbereichen z.B im Sockelbereich auf 63 / 238 geschwächt. Die Sockelhölzer werden in 75 / 268 mm Brüstung bzw. 75 / 413 mm als unterer Abschluss ausgeführt. Die Füllhölzer werden entsprechend der Stiele ausgeführt
und dienen als Druckkopplung. Die Vertikallasten werden durch das Sockelelement abgetragen. Dabei werden die beiden Querschnitte (h = 75 mm) als gekoppelt im System berechnet. Die Lasten werden über die Stiele hochgehängt und an der Oberseite in die Konstruktion eingeleitet.

Brüstungsbereich unterhalb Fenster
Die Auflasten werden durch die zwei unteren Riegel der Brüstung übertragen, diese sind gekoppelt und übertragen die Lasten gem. ihrer Steifigkeit. Der obere Riegel wirkt als Einfeldträger, der untere Riegel wird durchlaufend
angeordnet.
An der Unterseite der Wand bildet sich durch den Versatz des Wandeigengewichtes ein Druckpunkt. Dieser nimmt zusätzlich entstehende Winddrucklasten auf.

Sturzbereich oberhalb der Fenster
Der Sturzbereich über den Fenstern trägt sich in z-Richtung lediglich selbst. und kann deshalb für diese Richtung für den Endzustand konstruktiv verbunden werden. Im y - Richtung ist durch den Sturzriegel die Windlast aus dem Fenster und der halben Sturzhöhe zu übertragen. Hier kann der Anschluss wie
beim Brüstungsriegel aufgeführt werden.
Der V - Lastabtrag und der H-Lastabtrag oben erfolgt durch Aufhängen der Elemente an die Stützen. Hierzu wird ein entsprechender Verbinder genutzt, der justiert werden kann.

Die weiteren konstruktiven Ausführungen sind der in der Anlage zum LV befindlichen Statischen Betrachtung Wandelemente zu entnehmen.

Attikaelemente
Die Konstruktion entspricht grundsätzlich der Ausbildung des Regelelementes. Unterschiede bestehen in der Ausbildung der Kopfpunktes.

Dabei werden die Lasten aus den BSP-Elementen der Attika  mittels Winkeln aus zusammengeschweißten Stahlbau-Profilen auf die Dachdecken und BSH-Unterzüge abgetragen.

Die weiteren konstruktiven Ausführungen sind der in der Anlage zum LV befindlichen Statischen Betrachtung Wandelemente zu entnehmen.

Gaubenelemente
Die Tragkonstruktion der Elemente besteht aus einem Drempelbereich, aus Gaubenkonstruktionen unterschiedlicher Größe, einer Attikakonstruktion und Sparren.

Die Konstruktion wird aus Furnierschichtholz LVL in Plattenform gefertigt. Die Sparren haben je nach Länge einen Querschnitt von 63 oder 75 mm. Das Gaubendach hat einen Querschnitt von 75 mm alle anderen Querschnitte betragen 63 mm. Teilweise sind bei besonders großen Gauben Stahlprofile vorzusehen.

Das Attikaelement wir auf die Gaubenelemente aufgesetzt.

Der durchlaufende Drempelträger aus Furnierschichtholz wird auf Stahlkonsolen der in Titel 4.4 beschriebenen Stahlrahmen aufgelegt und befestigt.
Am oberen Horizontalanschluss wird das gesamte Gaubenelement druckfest an den ebenfalls im Titel 4.5 beschriebenen Stahlträger angelegt, befestigt und gegen Zugbelastung gesichert.

Die weiteren konstruktiven Ausführungen sind der in der Anlage zum LV befindlichen Statischen Betrachtung Wandelemente zu entnehmen.
*Baustoffe*
Nachfolgend sind die wesentlichen Bestandteile der Konstruktionen hinsichtlich seiner technischen Eigenschaften beschrieben.

Horizontale und vertikale Träger - Furnierschichtholz
Furnierschichtholz DIN EN 14374, Furnierlagen längsparallel,  mit allgemeiner bauaufsichtlicher Zulassung, Nadelholz, Nutzungsklasse 1 DIN EN 1995-1-1, Gebrauchsklasse 0 DIN 68800-1, ohne chemischen Holzschutz, Oberfläche ungeschliffen, Dicke und Breite gem. Vorbemessung und Positionstext,
Biegefestigkeit - flachkant, parallel zur Faser - des Furnierschichtholzes (fm,0,flat,k) mind. 50 N/mm2.
Mittlere Rohdichte  510 kg/m³

Konstruktionshölzer - KVH
Konstruktionsvollholz, nicht sichtbar, Holzart Fichte/Tanne, Gebrauchsklasse 0 DIN 68800-1, ohne chemischen Holzschutz, Festigkeitsklasse C 24 DIN EN 338, Sortierklasse S 10 DIN 4074-1, Keilzinkung zulässig, herzgetrennt DIN 68365, Baumkante kleiner 10 % der Schmalseite, mittlere Holzfeuchte 15 % (+/- 3 %), zulässige Abweichung vom Querschnitt +/- 1 mm

Konstruktionshölzer - Brettschichtholz
Brettschichtholz,  Holzart Fichte/Tanne, Nutzungsklasse 1 DIN EN 1995-1-1, Gebrauchsklasse 0 DIN 68800-1, ohne chemischen Holzschutz, Festigkeitsklasse GL 24c DIN EN 14080, Oberfläche NSi

Einblasdämmung
Wärmedämmschicht zwischen der Unterkonstruktion aus Glaswolle, Bemessungswert der Wärmeleitfähigkeit max. 0,035 W/(mK), Nennwert der Wärmeleitfähigkeit max. 0,034 W/(mK), im Einblasverfahren,
Brandverhalten A1 (DIN EN 13501-1)
Schüttdichte mind 35 kg/m³
wasserabweisend

Beplankung außen
Zementbauplatten für Holztafelbau, als zementgebundene glasfaserbewehrte Leichtbetonplatte, gleichzeitig als temporärer Wetterschutz, mit allgemeiner bauaufsichtlichen Zulassung, nichtbrennbar A1 nach DIN EN 13501-1, D 15 mm
Rohdichte  950 kg/m³
Stöße der Platten und Stöße zwischen den Elementen mit systemzugehöriger Abklebung als diffusionsoffene Folie, UV -stabil bis 12 Monate, wasserundurchlässig, Schlagregendichtheit nach DIN EN 12208 Klasse 9A

Beplankung innen
Gipsfaserplatten DIN EN 15283-2, Typ GF-W2, Dicke 15 mm,  Nutzungsklasse 1 DIN EN 1995-1-1, Spachtelung Qualitätsstufe Q2,

Dampfbremse innen
Dampfbremsfolie für Holztafelbau, reißfest geeignet für Einblasdämmung, Schichtdicke mind 0,7 mm, sd nach DIN EN 1931 5m
an den Stößen und Anschlüssen und am Stoß zwischen den Elementen systemzugehörig verklebt
*Montage*
Montagekonzept

Der detaillierte Montageablauf ist dem Montagekonzept in der Anlage zu entnehmen. Es ist von einer gemeinsam mit dem Holztragwerk (Decken/, Balken/ Stützen - Titel 3.-3.3 bzw. 4.1-4.4) ablaufenden Montage auszugehen, sodass die Etagen sofort witterungsseitig geschlossen sind.

Grundreihenfolge Geschosse:
Etage 1:
1. Stützen
2. Balken
3. Decken
4. Fassadenelemente
Etage 2:
1. Stützen
2. Balken
3. Decken
4. Fassadenelemente
usw.

Detaillierter Montageablauf Fassadenelemente - Regelfassade
- Montage der Konsolen zur Befestigung der Fassadenelemente
- Einheben der Fassadenelemente und Umankern des bauseitigen Gerüstes
- Abdichten der Elementstöße
- Witterungsschutz der Elemente bis Ausführung Fassadenbekleidung

Detaillierter Montageablauf Fassadenelemente - Dachbereich Straßenseite
- Einheben der Fassadenelemente
- Abdichten der Elementstöße
- Witterungsschutz der Elemente bis Ausführung Fassadenbekleidung

Die weiteren Schritte zur Vervollständigung der Fassaden siehe Ausführungsbeschreibung - Fassadenbekleidung/ Photovoltaik
*Schutzmaßnahmen*
Alle Elemente sind an den Schmalkanten umlaufend inkl.
sämtlicher Beplankungen mit einer vollflächig
selbstklebenden Witterungsschutzbahn zu  versehen. Die Attikabauteile sind vollflächig zu schützen

Unmittelbar nach der Montage jedes Außenwandelementes
sind die Befestigungspunkte / Bauteilfugen / Montagefugen
etc. regensicher abzukleben.

Alle Anschlagmittel / Hebelaschen sind zu entfernen und regensicher abzukleben.
Die gesamte Konstruktion ist oberseitig mit Gewebeplanen sichern.

**3.5.10 Außenwand nichttragend raumabschließend F30-BA Rahmen Furnierschichtholz Nadelholz B 63mm Achsabst. 60-62,5cm H 3-3,5m B 8 - 8,5 m, Glaswolle Einblasdämmung, 0,035W/(mK) Beplankung innen Gipsfaserpl. GF-C2-I-W2 D 15mm Beplankung außen Zementbaupl. D 15mm, WD 444 mm**
*** Leitbeschreibung
*** gemäß Ausführungsbeschreibung 3
Holzrahmenbaukonstruktion als Außenwand, nichttragend, raumabschließend, Feuerwiderstandsklasse F 30 - BA DIN 4102-4, aus Furnierschichtholz DIN EN 14374, mit allgemeiner bauaufsichtlicher Zulassung, Gebrauchsklasse 0 DIN 68800-1, ohne chemischen Holzschutz, Holzart Nadelholz, ungeschliffen, Furnierlagen längsparallel, Biegefestigkeit - flachkant, parallel zur Faser - des Furnierschichtholzes (fm,0,flat,k) mind. 50 N/mm2,
Regelquerschnitt-Breite 63 bzw. 75 mm, Regelquerschnitt-Höhe 258/ 403 mm, Regelachsabstand der Ständer über 60 bis 62,5 cm,

Elementbreite  über 8,0 bis 8,5 m
Elementhöhe über 3,0 bis 3,5 m,
Wärmedämmschicht zwischen der Unterkonstruktion aus Glaswolle, Bemessungswert der Wärmeleitfähigkeit max. 0,035 W/(mK), Nennwert der Wärmeleitfähigkeit max. 0,034 W/(mK), im Einblasverfahren,

beidseitig beplankt, innen und außen,
Beplankung innen, Seite 1 Nutzungsklasse 1 DIN EN 1995-1-1, aus Gipsfaserplatten DIN EN 15283-2, Typ GF-C2-I-W2, Dicke 15 mm, Dampfbremse als Bahn, dauerhaft verklebt, sd-Wert größer gleich 5 m, Spachtelung Qualitätsstufe Q2,
Beplankung außen, Seite 2 Nutzungsklasse 3 DIN EN 1995-1-1, aus Zementbauplatten Dicke 15 mm, als Winddichtheitsschicht abgeklebt,
Verbindung der Elemente untereinander und Anschluss an vorh. Bauteile werden gesondert vergütet,
Dicke Wand 444 mm,

Gerüst wird beigestellt/ist vorh.

Ausführung gemäß Zeichnung,
Zeichnungs-Nr D10117STROG02A300_DF851 sowie Detailzeichnungen D10117STROG02_DF800/DF810-815
Wandmodultypen
WA-EL_810/811/812/822/823/824/825/826/827 gemäß Zeichnung D10117STRXX00A300_AN800/AN801/AN802/AN803

Einbauort 1.- 5.OG Stresemannstraße/ Erna - Berger - Straße
Menge: 485,000 m2
Leistungsbereichkatalog: 016
DIN276-1_08: 332
DIN276_18: 332
*Unterbeschreibung 1 Erläuterungen*
Abrechnungsfläche gemäß VOB/C (ATV DIN 18334) unter Berücksichtigung der Abzugsflächen

Erstellung Fensterflächen und Öffnungen siehe gesonderte Positionen

Brüstungshöhe über 450 - 500 mm
Sturzhöhe über 400 - 450 mm

Dimension der Hauptbauteile
Hauptstiele, LVL 6,3x40,3 cm
Stiele Sturzbereich, LVL 6,3x40,3 cm, Regelabstand 62,5 cm,
Stiele Brüstungsbereich, LVL 6,3x25,8 cm, Regelabstand 62,5 cm,
Schwelle, LVL 7,5x40,3 cm
Rähm Kopfpunkt, LVL 6,3x40,3 cm

Ausführung gemäß der in der Anlage zum LV befindlichen Statischen Betrachtung Wandelemente zu entnehmen bzw. der W+M-Planung des AN auszuführen

hohlraumfreies Ausfüllen aller Hohlräume mit Dämmstoff, Bekleidung alle Außenbauteile mit Zementbauplatte 15 mm, alle Stöße und Eckausbildungen sind winddicht zu verkleben, Bekleidung der Innenseite mittels Gipsfaserplatte einschl. Dampfbremse und aller Anschlüsse an die Zementbauplatte bzw. die Verbindungsmittel unter Sicherstellung der Brandschutzanforderung, Spachtelung Oberfläche Q3

Verbindung aller Holzbauteile mit VG-Schrauben, Durchmesser und Längen siehe statische Vorbemessung
DIN276_18: 332

**3.5.20 Außenwand nichttragend raumabschließend F30-BA Rahmen Furnierschichtholz Nadelholz B 63mm Achsabst. 60-62,5cm H 3-3,5m B 5 - 5,5 m, Glaswolle Einblasdämmung, 0,035W/(mK) Beplankung innen Gipsfaserpl. GF-C2-I-W2 D 15mm Beplankung außen Zementbaupl. D 15mm, WD 444 mm**
*** wie Position 3.5.10
jedoch

Elementbreite  über 5,0 bis 5,5 m
Elementhöhe über 3,0 bis 3,5 m,
Ausführung gemäß Zeichnung,
Zeichnungs-Nr D10117STROG02A300_DF851 sowie Detailzeichnungen D10117STROG02_DF800/DF810-815
Wandmodultypen
WA-EL_800/801/802/805/806/807 gemäß Zeichnung D10117STRXX00A300_AN800/AN801/AN802/AN803

Einbauort 1.- 5.OG Stresemannstraße/ Erna - Berger - Straße
Menge: 95,000 m2
Leistungsbereichkatalog: 016
DIN276-1_08: 332
DIN276_18: 332

**3.5.30 Außenwand nichttragend raumabschließend F30-BA Rahmen Furnierschichtholz Nadelholz B 63mm Achsabst. 60-62,5cm H 3-3,5m B 6 - 6,5 m, Glaswolle Einblasdämmung, 0,035W/(mK) Beplankung innen Gipsfaserpl. GF-C2-I-W2 D 15mm Beplankung außen Zementbaupl. D 15mm, WD 444 mm**
*** wie Position 3.5.10
jedoch

Elementbreite  über 6,0 bis 6,5 m
Elementhöhe über 3,0 bis 3,5 m,
Ausführung gemäß Zeichnung,
Zeichnungs-Nr D10117STROG02A300_DF851 sowie Detailzeichnungen D10117STROG02_DF800/DF810-815
Wandmodultypen
WA-EL_808/820/821 gemäß Zeichnung D10117STRXX00A300_AN800/AN801/AN802/AN803

Einbauort 1.- 5.OG Stresemannstraße/ Erna - Berger - Straße
Menge: 65,000 m2
Leistungsbereichkatalog: 016
DIN276-1_08: 332
DIN276_18: 332

**3.5.40 Aussparung Außenwand nichttragend Fichte/Tanne rechteckig H 37,4 cm B 16 cm**
Aussparung, in Holzrahmenbaukonstruktion, Außenwand, nichttragend, Holzart Fichte/Tanne, einschl. Einbau Füllhölzer/Wechsel als Fassung, für Installationsteile, nicht in Gesamttiefe des Bauteils, rechteckig,
Höhe 37,4 cm,
Breite 16 cm,

als durchlaufende innenseitige Nische am Fußpunkt der Wand, Nische 3 seitig,
Menge: 305,000 m
Leistungsbereichkatalog: 016
DIN276-1_08: 332
DIN276_18: 332

**3.5.50 Aussparung Außenwand nichttragend, rechteckig H 246 cm B 243 cm 3Ebenen Ebene 1-D 15mm Ebene 2-D 400mm Ebene 3-D 15mm**
*** gemäß Ausführungsbeschreibung 3
Aussparung, in Holzrahmenbaukonstruktion, Außenwand, nichttragend, Furnierschichtholz, für Fenster, in Gesamttiefe des Bauteils, rechteckig,
1. Ebene aus Gipsfaserplatten mit Dampfbremse, Dicke 1. Ebene 15 mm,
2. Ebene aus Furnierschichtholz DIN EN 14374 einschl. Glaswolleeinblasdämmungt, Dicke 2. Ebene 400 mm,
3. Ebene aus Zementbauplatten, Dicke 3. Ebene 15 mm.

Abmessungen
Ebene 1 + 2innen  Breite 2430 mm, Höhe 2460 mm
Ebene 2außen + 3 Breite 2070 mm, Höhe 2380 mm

einschl. Anschlagsausbildungen seitlich und oben
seitliche Anschläge, LVL 7,5x19,8 cm und zusätzliche Fensteranschläge aus KVH 60x70mm, horizontal angeordnet
Fenstersturz, LVL 6,3x40,3 cm mit Fensteranschlag oben, LVL 4,5x7 cm

Bekleidung Außenbereiche und einschließlich der umlaufenden Fensteranschläge und Leibungen mit Zementbauplatte 15 mm, alle Stöße und Eckausbildungen sind winddicht zu verkleben
Bekleidung der Innenseite mittels Gipsfaserplatte einschl. Dampfbremse und aller Anschlüsse an die Zementbauplatte bzw. die Verbindungsmittel unter Sicherstellung der Brandschutzanforderung, Spachtelung Oberfläche Q3
Menge: 114,000 St
Leistungsbereichkatalog: 016
DIN276-1_08: 332
DIN276_18: 332

**3.5.60 Aussparung Außenwand nichttragend, rechteckig H 246 cm B 183 cm 3Ebenen Ebene 1-D 15mm Ebene 2-D 400mm Ebene 3-D 15mm**
*** wie Position 3.5.50
jedoch

Abmessungen
Ebene 1 + 2innen  Breite 1830 mm, Höhe 2460 mm
Ebene 2außen + 3 Breite 1470 mm, Höhe 2380 mm
Menge: 8,000 St
Leistungsbereichkatalog: 016
DIN276-1_08: 332
DIN276_18: 332

**3.5.70 Aussparung Außenwand nichttragend, rechteckig H 246 cm B 153 cm 3Ebenen Ebene 1-D 15mm Ebene 2-D 400mm Ebene 3-D 15mm**
*** wie Position 3.5.50
jedoch

Abmessungen
Ebene 1 + 2innen  Breite 1530 mm, Höhe 2460 mm
Ebene 2außen + 3 Breite 1170 mm, Höhe 2380 mm
Menge: 4,000 St
Leistungsbereichkatalog: 016
DIN276-1_08: 332
DIN276_18: 332

**3.5.80 Aussparung Außenwand nichttragend, rechteckig H 246 cm B 123 cm 3Ebenen Ebene 1-D 15mm Ebene 2-D 400mm Ebene 3-D 15mm**
*** wie Position 3.5.50
jedoch

Abmessungen
Ebene 1 + 2innen  Breite 1230 mm, Höhe 2460 mm
Ebene 2außen + 3 Breite 870 mm, Höhe 2380 mm
Menge: 8,000 St
Leistungsbereichkatalog: 016
DIN276-1_08: 332
DIN276_18: 332

**3.5.90 Aussparung Außenwand nichttragend, rechteckig H 246 cm B 93 cm 3Ebenen Ebene 1-D 15mm Ebene 2-D 400mm Ebene 3-D 15mm**
*** wie Position 3.5.50
jedoch

Abmessungen
Ebene 1 + 2innen  Breite 930 mm, Höhe 2460 mm
Ebene 2außen + 3 Breite 570 mm, Höhe 2380 mm
Menge: 10,000 St
Leistungsbereichkatalog: 016
DIN276-1_08: 332
DIN276_18: 332

**3.5.100 Anschluss winddicht Außenwandkonstruktion Wand Klebeband ebenengleich**
Winddichter Anschluss der Außenwandkonstruktion aus Zementbauplatten an Wand aus Zementbauplatten mit Klebeband, Stoß zwischen Wandelementen, ebenengleich
Menge: 435,000 m
Leistungsbereichkatalog: 016
DIN276-1_08: 331
DIN276_18: 332

**3.5.110 Anschluss winddicht Außenwandkonstruktion Wand Klebeband Ecke stumpfwinklig**
Winddichter Anschluss der Außenwandkonstruktion aus Zementbauplatten an Wand aus Zementbauplatten mit Klebeband, Stoß zwischen Wandelementen, stumpfwinklige Wandecke
Menge: 17,000 m
Leistungsbereichkatalog: 016
DIN276-1_08: 331
DIN276_18: 332

**3.5.120 Verankerung Wandelement Mitte justierbar Stahl, 3 teilig**
*** gemäß Ausführungsbeschreibung 3
Verankerung von Wandelementen an Tragewerk aus Holz mit
zweiteiligen Verbinder mit zusätzlicher Montageplatte, Aufnahme von horizontalen und vertikalen Kräften, justierbar in 3 Richtungen

horiz. Lastabtrag  R 19,80 kN
vert. Lastabtrag R 20 kN

gewähltes Hersteller/ Typ Verbinder (Vorbemessung) Sherpa Efcon o.glw.

Hersteller/ Typt:
'....................................................'
'..........'

vom Bieter einzutragen

Adapterplatte zur Montage des Verbinders an Holzbauteilen, Stahlplatte mit aufgeschweißten Gewindebolzen, 2 Stück, D 12 mm, Länge nach Erfordernis, Adapterplatte aus Stahl, verzinkt, S235 JR, Abmessungen 250x200x20 mm mit 10 Bohrlöcher für Verschraubung, Verschraubung als Zug-/ Druckverschraubung VG 8 x 200 mm

Bauteil 1 Verbinder zur Montage an Primärkonstruktion an Bolzen M12 der Adapterplatte mit Langloch verschraubt, horizontale Ausrichtung über Langloch

Bauteil 2 Verbinder an Außenwandelement verschraubt, Bauteil zum Einhängen in 2 Richtungen verstellbar, einschl. Aussparung der Stiele im Kopfbereich und zusätzliche Auflagerholz aus Brettschichtholz GL 24 c, 264 x 220 x 600 mm, Auflagerholz an LVL verschraubt, mittels VG Schraubel 8 x 260 mm, 10 Stück,  Verschraubung Verbinder an Auflagerholz

Verankerungspunkt Mittelstützen/ Randstützen bei Anschluss an Rohbau
Menge: 105,000 St
Leistungsbereichkatalog: 016
DIN276-1_08: 331
DIN276_18: 332

**3.5.130 Verankerung Wandelement Rand justierbar Stahl, 3 teilig**
*** wie Position 3.5.120
jedoch

als modifiziertes Bauteil mit 2 nebeneinander angeordneten Aufhängepunkten auf einer Grundplatte

horiz. Lastabtrag  R  2 x 9,1 kN
vert. Lastabtrag R 2x 10,0 kN

'..........'
Adapterplatte wie vor jedoch modifizierter Abstand der Gewindebolzen,

2 x Bauteil 1 modifiziert durch  entfernen der Grundplatte und aufschweißen auf eine 10 mm dicke Koppelplatte mit zusätzlichen Steg

2 x Bauteil 2 jeweils an zwei nebeneinandermontierte Wandelemente montiert

Verankerungspunkt Randstützen
Menge: 40,000 St
Leistungsbereichkatalog: 016
DIN276-1_08: 331
DIN276_18: 332

**3.5.140 Wandauflager als Druckpunkt**
Wandauflager als Druckpunkt am unteren Anschluss des Wandelementes an die Primärkonstruktion, als Brettschichtholz 275 x 200 x 80 mm im Bereich der Stiele verschraubt, 2 x 2 VG 8 x 260 mm

und Verschraubung mit Stütze der Primärkonstruktion mit 2 x VG 8 x 420 mm
Menge: 145,000 St
DIN276_18: 332

**3.5.150 Anschluss Wandelement/ Stütze Mineralwolle D 15mm, Dichtband**
Trennfuge zwischen Außenwand nichttragend und Tragwerksstützen aus Vollholz schallbrückenfrei anlegen,

Breite 300 mm

mit Füllung aus Mineralwolle, MW DIN EN 13162, als Platte, Dicke 15 mm, geringe Zusammendrückbarkeit - sg, Schmelzpunkt >1000°C
beidseitig  mit vorkomprimierten Dichtband, luftdicht und dampfbremsend, >=1050 Pa schlagregendicht anschließen,

Ausführung gemäß Zeichnung D10117STROG02A300_DF812

Ort: mittlere Elementstützen
Menge: 295,000 m
Leistungsbereichkatalog: 012
DIN276-1_08: 335
DIN276_18: 332

**3.5.160 Anschluss Wandelement/ Stütze Bereich Elementstoß Mineralwolle D 15/20 mm, Dichtband**
Trennfuge zwischen Außenwand nichttragend und Tragwerksstützen aus Vollholz schallbrückenfrei anlegen im Bereich des Elementstoßes der Außenwandelemente

Breite 300 mm

mit zwei Füllungen  aus Mineralwolle, MW DIN EN 13162, als Platte, Dicke 15 mm, geringe Zusammendrückbarkeit - sg Schmelzpunkt >1000°C
zwischen Wand und Stütze, Breite jeweils ca. 100 mm
jeweils mit vorkomprimierten Dichtband, luftdicht und dampfbremsend, >=1050 Pa schlagregendicht anschließen,

und Füllung  aus Mineralwolle, MW DIN EN 13162, als Platte, Dicke 20 mm, geringe Zusammendrückbarkeit - sg Schmelzpunkt >1000°C
zwischen zwei Wandelementen Breite ca. 380 mm, mit einem
vorkomprimierten Dichtband, luftdicht und dampfbremsend, >=1050 Pa schlagregendicht anschließen

Abrechnung über Länge Elementstoß vertikal

Ausführung gemäß Zeichnung D10117STROG02A300_DF813

Ort: seitliche Elementstützen
Menge: 140,000 m
Leistungsbereichkatalog: 012
DIN276-1_08: 335
DIN276_18: 332

**3.5.170 Anschluss Wandelement/ Balken Mineralwolle D 15mm**
Trennfuge zwischen Außenwand nichttragend und Tragwerksbalken aus Vollholz schallbrückenfrei anlegen,

Breite 280 mm

mit Füllung aus Mineralwolle, MW DIN EN 13162, als Platte, Dicke 15 mm, geringe Zusammendrückbarkeit - sg, Schmelzpunkt >1000°C

Ausführung gemäß Zeichnung D10117STROG02A300_DF811

Ort: Deckenebenen Kopfpunkt Wandelement
Menge: 375,000 m
Leistungsbereichkatalog: 012
DIN276-1_08: 335
DIN276_18: 332

**3.5.180 Anschluss Wandelement horizontal Bereich Elementstoß Mineralwolle D 20 mm, Dichtband**
Trennfuge zwischen zwei Außenwandelementen nichttragend schallbrückenfrei anlegen im Bereich des Elementstoßes der Außenwandelemente

Breite 400 mm

Füllung  aus Mineralwolle, MW DIN EN 13162, als Platte, Dicke 20 mm, geringe Zusammendrückbarkeit - sg, Schmelzpunkt >1000°C
zwischen zwei Wandelementen Breite ca. 380 mm, mit einem
vorkomprimierten Dichtband, luftdicht und dampfbremsend, >=1050 Pa schlagregendicht anschließen

Abrechnung über Länge Elementstoß horizontal

Ausführung gemäß Zeichnung D10117STROG02A300_DF811
Menge: 305,000 m
Leistungsbereichkatalog: 012
DIN276-1_08: 335
DIN276_18: 332

**3.5.190 Befestigungspunkte Dauergerüstanker - Mitte**
Befestigungspunkte für Dauergerüstanker durch die zusätzliche Montage von Montageplatten aus Furnierschichtholzes
Regelquerschnitt-Breite 63 Regelquerschnitt-Höhe 258 mm
einschl.  zusätzliche Verschraubungen und zusätzlicher Verbinder als Winkelverbinder, Anzahl bis zu 5 Stück, Stahl verzinkt, Maße 105/105/90 mm,  Gewicht bis 0,5 kg Blechdicke 3 mm und Verbindungsmittel

Ausführung gemäß Zeichnung D10117STROG02A300_DF851

Einbauort: in Elementmitte
Menge: 85,000 St
DIN276_18: 332

**3.5.200 Befestigungspunkte Dauergerüstanker - Rand**
Befestigungspunkte für Dauergerüstanker durch die zusätzliche Montage von Montageplatten aus Furnierschichtholzes
Regelquerschnitt-Breite 63 Regelquerschnitt-Höhe 258 mm
einschl.  zusätzliche Verschraubungen und zusätzlicher Verbinder als Winkelverbinder, Anzahl bis zu 2 Stück, Stahl verzinkt, Maße 105/105/90 mm,  Gewicht bis 0,5 kg Blechdicke 3 mm und Verbindungsmittel

Ausführung gemäß Zeichnung D10117STROG02A300_DF851

Einbauort: in Elementrand
Menge: 100,000 St
DIN276_18: 332

**3.5.210 Befestigungspunkte Fallrohre**
Befestigungspunkte für Fallrohre durch die zusätzliche Montage von Montageplatten aus KVH 70x165x165 mm im Bereich der Anschlaghölzer der Fensteröffnungen, einschl. Verschraubungen
Menge: 100,000 St
DIN276_18: 332

**3.5.220 Eckstoß Holzrahmenelement, stumpfwinklig**
Eckstoß / -verbindung von zwei Holzrahmenwandelementen als stumpfwinklige Gebäudeecke, Winkel 120-130 °, Teilung mittig als Winkelhalbierende

je Wandelement 1 bzw. 2 zusätzliche Stiele zur Eckaussteifung
einschl. Füllhölzer und Anarbeitung der Bekleidungslagen

Ausführung gemäß Zeichnung,
Zeichnungs-Nr D10117STRXX00A300_DF850
Menge: 16,750 m
DIN276_18: 332

**3.5.230 Anschluss seitlich Holzrahmenelement/ Tragkonstruktion Beton**
Anschluss seitlich der Holzrahmenwandelemente an angrenzende Wände/ Stützen aus Beton

Randstiel Ausbildung analog der Tragstiele Mittelpfosten, mit einem zusätzlichen Stil einschl. Füllhölzer und Anarbeitung der Bekleidungslagen

zusätzliches Ausfüllen des Anschlussbereiches Wand/ Beton mit Mineralwolle, MW DIN EN 13162, als Platte, Dicke 40 mm, geringe Zusammendrückbarkeit - sg, Schmelzpunkt >1000°C
einschl. zusätzlicher Abklebung zwischen Wandelement und Betonbauteil, winddicht und schlagregendicht

Ausführung gemäß Zeichnung,
Zeichnungs-Nr D10117STROG02A300_DF818
Menge: 33,500 m
DIN276_18: 332

**3.5.240 Anschluss Fußpunkt 1.OG an Fassadenwechsel**
Anschluss Fußpunkt 1.OG unten der Holzrahmenwandelemente an angrenzende Wände aus Beton

Ausfüllen des Anschlussbereiches Wand/ Beton mit Mineralwolle, MW DIN EN 13162, als Platte, Dicke 120 mm,  Tiefe 250-300 mm, geringe Zusammendrückbarkeit - sg, Schmelzpunkt >1000°C

einschl. zusätzlicher Abklebung zwischen Wandelement und Betonbauteil, winddicht und schlagregendicht

Ausführung gemäß Zeichnung,
Zeichnungs-Nr D10117STROG02A300_DF819
Menge: 75,000 m
DIN276_18: 332

**3.5.250 Außenwand nichttragend raumabschließend F30-BA Rahmen Furnierschichtholz Nadelholz B 63mm Achsabst. 60-62,5cm H 3-3,5m B 8 - 8,5 m, Glaswolle Einblasdämmung, 0,035W/(mK) Beplankung innen Gipsfaserpl. GF-C2-I-W2 D 15mm Beplankung außen Zementbaupl. D 15mm, WD 444 mm**
*** Leitbeschreibung
*** gemäß Ausführungsbeschreibung 3
Holzrahmenbaukonstruktion als Außenwand, nichttragend, raumabschließend, Feuerwiderstandsklasse F 30 - BA DIN 4102-4, aus Furnierschichtholz DIN EN 14374, mit allgemeiner bauaufsichtlicher Zulassung, Gebrauchsklasse 0 DIN 68800-1, ohne chemischen Holzschutz, Holzart Nadelholz, ungeschliffen, Furnierlagen längsparallel, Biegefestigkeit - flachkant, parallel zur Faser - des Furnierschichtholzes (fm,0,flat,k) mind. 50 N/mm2,
Regelquerschnitt-Breite 63 bzw. 75 mm, Regelquerschnitt-Höhe 258/ 403 mm, Regelachsabstand der Ständer über 60 bis 62,5 cm,

Elementbreite  über 8,0 bis 8,5 m
Elementhöhe über 3,0 bis 3,5 m,
Wärmedämmschicht zwischen der Unterkonstruktion aus Glaswolle, Bemessungswert der Wärmeleitfähigkeit max. 0,035 W/(mK), Nennwert der Wärmeleitfähigkeit max. 0,034 W/(mK), im Einblasverfahren,

beidseitig beplankt, innen und außen,
Beplankung innen, Seite 1 Nutzungsklasse 1 DIN EN 1995-1-1, aus Gipsfaserplatten DIN EN 15283-2, Typ GF-C2-I-W2, Dicke 15 mm, Dampfbremse als Bahn, dauerhaft verklebt, sd-Wert größer gleich 5 m, Spachtelung Qualitätsstufe Q2,
Beplankung außen, Seite 2 Nutzungsklasse 3 DIN EN 1995-1-1, aus Zementbauplatten Dicke 15 mm, als Winddichtheitsschicht abgeklebt,
Verbindung der Elemente untereinander und Anschluss an vorh. Bauteile werden gesondert vergütet,
Dicke Wand 444 mm,

Gerüst wird beigestellt/ist vorh.

Ausführung gemäß Zeichnung,
Zeichnungs-Nr D10117STROG02A300_DF851 sowie Detailzeichnungen D10117STROG02_DF800/DF810-815
Wandmodultypen
WA-EL_851/813 gemäß Zeichnung D10117STRXX00A300_AN800/AN801/AN802/AN803

Einbauort 1.- 6.OG Hofseite
Menge: 170,000 m2
Leistungsbereichkatalog: 016
DIN276-1_08: 332
DIN276_18: 332
*Unterbeschreibung 1 Erläuterungen*
Abrechnungsfläche gemäß VOB/C (ATV DIN 18334) unter Berücksichtigung der Abzugsflächen

Erstellung Fensterflächen und Öffnungen siehe gesonderte Positionen

Brüstungshöhe über 450 - 500 mm
Sturzhöhe über 400 - 450 mm

Dimension der Hauptbauteile
Hauptstiele, LVL 6,3x40,3 cm
Stiele Sturzbereich, LVL 6,3x40,3 cm, Regelabstand 62,5 cm,
Stiele Brüstungsbereich, LVL 6,3x25,8 cm, Regelabstand 62,5 cm,
Schwelle, LVL 7,5x40,3 cm
Rähm Kopfpunkt, LVL 6,3x40,3 cm

Ausführung gemäß der in der Anlage zum LV befindlichen Statischen Betrachtung Wandelemente zu entnehmen bzw. der W+M-Planung des AN auszuführen

hohlraumfreies Ausfüllen aller Hohlräume mit Dämmstoff, Bekleidung alle Außenbauteile mit Zementbauplatte 15 mm, alle Stöße und Eckausbildungen sind winddicht zu verkleben, Bekleidung der Innenseite mittels Gipsfaserplatte einschl. Dampfbremse und aller Anschlüsse an die Zementbauplatte bzw. die Verbindungsmittel unter Sicherstellung der Brandschutzanforderung, Spachtelung Oberfläche Q3

Verbindung aller Holzbauteile mit VG-Schrauben, Durchmesser und Längen siehe statische Vorbemessung
DIN276_18: 332

**3.5.260 Außenwand nichttragend raumabschließend F30-BA Rahmen Furnierschichtholz Nadelholz B 63mm Achsabst. 60-62,5cm H 3-3,5m B 5,5 - 6 m, Glaswolle Einblasdämmung, 0,035W/(mK) Beplankung innen Gipsfaserpl. GF-C2-I-W2 D 15mm Beplankung außen Zementbaupl. D 15mm, WD 444 mm**
*** wie Position 3.5.250
jedoch

Elementbreite  über 5,5 bis 6 m
Elementhöhe über 3,0 bis 3,5 m,
Ausführung gemäß Zeichnung,
Zeichnungs-Nr D10117STROG02A300_DF851 sowie Detailzeichnungen D10117STROG02_DF800/DF810-815
Wandmodultypen
WA-EL_803 gemäß Zeichnung D10117STRXX00A300_AN800/AN801/AN802/AN803

Einbauort 1.- 6.OG Hofseite
Menge: 60,000 m2
Leistungsbereichkatalog: 016
DIN276-1_08: 332
DIN276_18: 332

**3.5.270 Außenwand nichttragend raumabschließend F30-BA Rahmen Furnierschichtholz Nadelholz B 63mm Achsabst. 60-62,5cm H 3-3,5m B 9,5-10 m, Glaswolle Einblasdämmung, 0,035W/(mK) Beplankung innen Gipsfaserpl. GF-C2-I-W2 D 15mm Beplankung außen Zementbaupl. D 15mm, WD 444 mm**
*** wie Position 3.5.250
jedoch

Elementbreite  über 9,5 bis 10 m
Elementhöhe über 3,0 bis 3,5 m,
Ausführung gemäß Zeichnung,
Zeichnungs-Nr D10117STROG02A300_DF851 sowie Detailzeichnungen D10117STROG02_DF800/DF810-815
Wandmodultypen
WA-EL_853 gemäß Zeichnung D10117STRXX00A300_AN800/AN801/AN802/AN803

Einbauort 1.- 6.OG Hofseite
Menge: 120,000 m2
Leistungsbereichkatalog: 016
DIN276-1_08: 332
DIN276_18: 332

**3.5.280 Attika nichttragend Brettsperrholz Nadelholz techn. getrocknet D 120 mm, Höhe 1,39 m, Einzellänge 8-8,5 m**
*** Bezugsbeschreibung
Massivholzelement als Attika, nichttragend, Gebrauchsklasse 0 DIN 68800-1, ohne chemischen Holzschutz,

aus Brettsperrholz DIN EN 16351, Nadelholz, technisch getrocknet, Festigkeitsklasse C 24 DIN EN 338, 5 lagig, (30-20-20-20-30)
Plattendicke 120 mm, Höhe ca. 139 cm, Einzellänge über 8 bis 10 m, 2-seitig gehobelt, stumpf gestoßen,

Montage auf Außenwandelement und Randbalken und Brettsperrholzdecke der Primärkonstruktion, Montage über Stahlwinkelkonstruktion aus UPE 240, geschweißt, Schenkellängen 400 + 900 mm,  mit angeschweißten Auflagerblech  240x40x5,5, S235, Abstand e = 135 cm, befestigt jeweils mit
3 x 8x120 mm Schrauben in Attika
4 x 8x120 mm Schrauben in BSP-Decke
2 Paar 10x320 mm Schrauben gekreuzt in BSH-Balken

Ausführung gemäß Zeichnung,
Zeichnungs-Nr D10117STROG06A300_DF853
Menge: 16,850 m
Leistungsbereichkatalog: 016
DIN276-1_08: 332
DIN276_18: 332

**3.5.290 Attika nichttragend Brettsperrholz Nadelholz techn. getrocknet D 120 mm, Höhe 1,39 m, Einzellänge 5,5-6 m**
*** wie Position 3.5.280
jedoch

Einzellänge über 5,5 bis 6 m
Menge: 5,600 m
Leistungsbereichkatalog: 016
DIN276-1_08: 332
DIN276_18: 332

**3.5.300 Attika nichttragend Brettsperrholz Nadelholz techn.getrocknet D 120 mm, Höhe 1,39 m, Einzellänge 9,5-10 m**
*** wie Position 3.5.280
jedoch

Einzellänge über 9,5 bis 10 m
Menge: 9,950 m
Leistungsbereichkatalog: 016
DIN276-1_08: 332
DIN276_18: 332

**3.5.310 Aussparung Außenwand nichttragend Fichte/Tanne rechteckig H 37,4 cm B 16 cm**
Aussparung, in Holzrahmenbaukonstruktion, Außenwand, nichttragend, Holzart Fichte/Tanne, einschl. Einbau Füllhölzer/Wechsel als Fassung, für Installationsteile, nicht in Gesamttiefe des Bauteils, rechteckig,
Höhe 37,4 cm,
Breite 16 cm,

als durchlaufende innenseitige Nische am Fußpunkt der Wand, Nische 3 seitig,
Menge: 198,000 m
Leistungsbereichkatalog: 016
DIN276-1_08: 332
DIN276_18: 332

**3.5.320 Aussparung Außenwand nichttragend, rechteckig H 246 cm B 243 cm 3Ebenen Ebene 1-D 15mm Ebene 2-D 400mm Ebene 3-D 15mm**
*** gemäß Ausführungsbeschreibung 3
Aussparung, in Holzrahmenbaukonstruktion, Außenwand, nichttragend, Furnierschichtholz, für Fenster, in Gesamttiefe des Bauteils, rechteckig,
1. Ebene aus Gipsfaserplatten mit Dampfbremse, Dicke 1. Ebene 15 mm,
2. Ebene aus Furnierschichtholz DIN EN 14374 einschl. Glaswolleeinblasdämmungt, Dicke 2. Ebene 400 mm,
3. Ebene aus Zementbauplatten, Dicke 3. Ebene 15 mm.

Abmessungen
Ebene 1 + 2innen  Breite 2430 mm, Höhe 2460 mm
Ebene 2außen + 3 Breite 2070 mm, Höhe 2380 mm

einschl. Anschlagsausbildungen seitlich und oben
seitliche Anschläge, LVL 7,5x19,8 cm und zusätzliche Fensteranschläge aus KVH 60x70mm, horizontal angeordnet
Fenstersturz, LVL 6,3x40,3 cm mit Fensteranschlag oben, LVL 4,5x7 cm

Bekleidung Außenbereiche und einschließlich der umlaufenden Fensteranschläge und Leibungen mit Zementbauplatte 15 mm, alle Stöße und Eckausbildungen sind winddicht zu verkleben
Bekleidung der Innenseite mittels Gipsfaserplatte einschl. Dampfbremse und aller Anschlüsse an die Zementbauplatte bzw. die Verbindungsmittel unter Sicherstellung der Brandschutzanforderung, Spachtelung Oberfläche Q3
Menge: 60,000 St
Leistungsbereichkatalog: 016
DIN276-1_08: 332
DIN276_18: 332

**3.5.330 Aussparung Außenwand nichttragend, rechteckig H 246 cm B 213 cm 3Ebenen Ebene 1-D 15mm Ebene 2-D 400mm Ebene 3-D 15mm**
*** wie Position 3.5.320
jedoch

Abmessungen
Ebene 1 + 2innen  Breite 2130 mm, Höhe 2460 mm
Ebene 2außen + 3 Breite 1770 mm, Höhe 2380 mm
Menge: 6,000 St
Leistungsbereichkatalog: 016
DIN276-1_08: 332
DIN276_18: 332

**3.5.340 Aussparung Außenwand nichttragend, rechteckig H 246 cm B 123 cm 3Ebenen Ebene 1-D 15mm Ebene 2-D 400mm Ebene 3-D 15mm**
*** wie Position 3.5.320
jedoch

Abmessungen
Ebene 1 + 2innen  Breite 1230 mm, Höhe 2460 mm
Ebene 2außen + 3 Breite 870 mm, Höhe 2380 mm
Menge: 6,000 St
Leistungsbereichkatalog: 016
DIN276-1_08: 332
DIN276_18: 332

**3.5.350 Anschluss winddicht Außenwandkonstruktion Wand Klebeband ebenengleich**
Winddichter Anschluss der Außenwandkonstruktion aus Zementbauplatten an Wand aus Zementbauplatten mit Klebeband, Stoß zwischen Wandelementen, ebenengleich
Menge: 185,000 m
Leistungsbereichkatalog: 016
DIN276-1_08: 331
DIN276_18: 332

**3.5.360 Anschluss winddicht Außenwandkonstruktion Wand Klebeband Ecke stumpfwinklig**
Winddichter Anschluss der Außenwandkonstruktion aus Zementbauplatten an Wand aus Zementbauplatten mit Klebeband, Stoß zwischen Wandelementen, stumpfwinklige Wandecke, Innenecke
Menge: 20,500 m
Leistungsbereichkatalog: 016
DIN276-1_08: 331
DIN276_18: 332

**3.5.370 Verankerung Wandelement Mitte justierbar Stahl, 3 teilig**
*** gemäß Ausführungsbeschreibung 3
Verankerung von Wandelementen an Tragewerk aus Holz mit
zweiteiligen Verbinder mit zusätzlicher Montageplatte, Aufnahme von horizontalen und vertikalen Kräften, justierbar in 3 Richtungen

horiz. Lastabtrag  R 19,80 kN
vert. Lastabtrag R 20 kN

gewähltes Hersteller/ Typ Verbinder (Vorbemessung) Sherpa Efcon o.glw.

Hersteller/ Typ:
'....................................................'
'..........'
vom Bieter einzutragen

Adapterplatte zur Montage des Verbinders an Holzbauteilen, Stahlplatte mit aufgeschweißten Gewindebolzen, 2 Stück, D 12 mm, Länge nach Erfordernis, Adapterplatte aus Stahl, verzinkt, S235 JR, Abmessungen 250x200x20 mm mit 10 Bohrlöcher für Verschraubung, Verschraubung als Zug-/ Druckverschraubung VG 8 x 200 mm

Bauteil 1 Verbinder zur Montage an Primärkonstruktion an Bolzen M12 der Adapterplatte mit Langloch verschraubt, horizontale Ausrichtung über Langloch

Bauteil 2 Verbinder an Außenwandelement verschraubt, Bauteil zum Einhängen in 2 Richtungen verstellbar, einschl. Aussparung der Stiele im Kopfbereich und zusätzliche Auflagerholz aus Brettschichtholz GL 24 c, 264 x 220 x 600 mm, Auflagerholz an LVL verschraubt, mittels VG Schraube 8 x 260 mm, 10 Stück,  Verschraubung Verbinder an Auflagerholz

Verankerungspunkt Mittelstützen/ Randstützen bei Anschluss an Rohbau
Menge: 84,000 St
Leistungsbereichkatalog: 016
DIN276-1_08: 331
DIN276_18: 332

**3.5.380 Verankerung Wandelement Rand justierbar Stahl, 3 teilig**
*** wie Position 3.5.370
jedoch

als modifiziertes Bauteil mit 2 nebeneinander angeordneten Aufhängepunkten auf einer Grundplatte

horiz. Lastabtrag  R  2 x 9,1 kN
vert. Lastabtrag R 2x 10,0 kN

'..........'
Adapterplatte wie vor jedoch modifizierter Abstand der Gewindebolzen,

2 x Bauteil 1 modifiziert durch  entfernen der Grundplatte und aufschweißen auf eine 10 mm dicke Koppelplatte mit zusätzlichen Steg

2 x Bauteil 2 jeweils an zwei nebeneinandermontierte Wandelemente montiert

Verankerungspunkt Randstützen
Menge: 6,000 St
Leistungsbereichkatalog: 016
DIN276-1_08: 331
DIN276_18: 332

**3.5.390 Wandauflager als Druckpunkt**
Wandauflager als Druckpunkt am unteren Anschluss des Wandelementes an die Primärkonstruktion, als Brettschichtholz 275 x 200 x 80 mm im Bereich der Stiele verschraubt, 2 x 2 VG 8 x 260 mm

und Verschraubung ist Stütze der Primärkonstruktion mit 2 x VG 8 x 420 mm
Menge: 90,000 St
DIN276_18: 332

**3.5.400 Anschluss Wandelement/ Stütze Mineralwolle D 15mm, Dichtband**
Trennfuge zwischen Außenwand nichttragend und Tragwerksstützen aus Vollholz schallbrückenfrei anlegen,

Breite 300 mm

mit Füllung aus Mineralwolle, MW DIN EN 13162, als Platte, Dicke 15 mm, geringe Zusammendrückbarkeit - sg, Schmelzpunkt >1000°C
beidseitig  mit vorkomprimierten Dichtband, luftdicht und dampfbremsend, >=1050 Pa schlagregendicht anschließen,

Ausführung gemäß Zeichnung D10117STROG02A300_DF812

Ort: mittlere Elementstützen
Menge: 245,000 m
Leistungsbereichkatalog: 012
DIN276-1_08: 335
DIN276_18: 332

**3.5.410 Anschluss Wandelement/ Stütze Bereich Elementstoß Mineralwolle D 15/20 mm, Dichtband**
Trennfuge zwischen Außenwand nichttragend und Tragwerksstützen aus Vollholz schallbrückenfrei anlegen im Bereich des Elementstoßes der Außenwandelemente

Breite 300 mm

mit zwei Füllungen  aus Mineralwolle, MW DIN EN 13162, als Platte, Dicke 15 mm, geringe Zusammendrückbarkeit - sg Schmelzpunkt >1000°C
zwischen Wand und Stütze, Breite jeweils ca. 100 mm
jeweils mit vorkomprimierten Dichtband, luftdicht und dampfbremsend, >=1050 Pa schlagregendicht anschließen,

und Füllung  aus Mineralwolle, MW DIN EN 13162, als Platte, Dicke 20 mm, geringe Zusammendrückbarkeit - sg Schmelzpunkt >1000°C
zwischen zwei Wandelementen Breite ca. 380 mm, mit einem
vorkomprimierten Dichtband, luftdicht und dampfbremsend, >=1050 Pa schlagregendicht anschließen

Abrechnung über Länge Elementstoß vertikal

Ausführung gemäß Zeichnung D10117STROG02A300_DF813

Ort: seitliche Elementstützen
Menge: 40,000 m
Leistungsbereichkatalog: 012
DIN276-1_08: 335
DIN276_18: 332

**3.5.420 Anschluss Wandelement/ Balken Mineralwolle D 15mm**
Trennfuge zwischen Außenwand nichttragend und Tragwerksbalken aus Vollholz schallbrückenfrei anlegen,

Breite 280 mm

mit Füllung aus Mineralwolle, MW DIN EN 13162, als Platte, Dicke 15 mm, geringe Zusammendrückbarkeit - sg, Schmelzpunkt >1000°C

Ausführung gemäß Zeichnung D10117STROG02A300_DF811

Ort: Deckenebenen Kopfpunkt Wandelement
Menge: 200,000 m
Leistungsbereichkatalog: 012
DIN276-1_08: 335
DIN276_18: 332

**3.5.430 Anschluss Wandelement horizontal Bereich Elementstoß Mineralwolle D 20 mm, Dichtband**
Trennfuge zwischen zwei Außenwandelementen nichttragend schallbrückenfrei anlegen im Bereich des Elementstoßes der Außenwandelemente

Breite 400 mm

Füllung  aus Mineralwolle, MW DIN EN 13162, als Platte, Dicke 20 mm, geringe Zusammendrückbarkeit - sg, Schmelzpunkt >1000°C
zwischen zwei Wandelementen Breite ca. 380 mm, mit einem
vorkomprimierten Dichtband, luftdicht und dampfbremsend, >=1050 Pa schlagregendicht anschließen

Abrechnung über Länge Elementstoß horizontal

Ausführung gemäß Zeichnung D10117STROG02A300_DF811
Menge: 165,000 m
Leistungsbereichkatalog: 012
DIN276-1_08: 335
DIN276_18: 332

**3.5.440 Befestigungspunkte Dauergerüstanker - Mitte**
Befestigungspunkte für Dauergerüstanker durch die zusätzliche Montage von Montageplatten aus Furnierschichtholzes
Regelquerschnitt-Breite 63 Regelquerschnitt-Höhe 258 mm
einschl.  zusätzliche Verschraubungen und zusätzlicher Verbinder als Winkelverbinder, Anzahl bis zu 5 Stück, Stahl verzinkt, Maße 105/105/90 mm,  Gewicht bis 0,5 kg Blechdicke 3 mm und Verbindungsmittel

Ausführung gemäß Zeichnung D10117STROG02A300_DF851

Einbauort: in Elementmitte
Menge: 30,000 St
DIN276_18: 332

**3.5.450 Befestigungspunkte Dauergerüstanker - Rand**
Befestigungspunkte für Dauergerüstanker durch die zusätzliche Montage von Montageplatten aus Furnierschichtholzes
Regelquerschnitt-Breite 63 Regelquerschnitt-Höhe 258 mm
einschl.  zusätzliche Verschraubungen und zusätzlicher Verbinder als Winkelverbinder, Anzahl bis zu 2 Stück, Stahl verzinkt, Maße 105/105/90 mm,  Gewicht bis 0,5 kg Blechdicke 3 mm und Verbindungsmittel

Ausführung gemäß Zeichnung D10117STROG02A300_DF851

Einbauort: in Elementrand
Menge: 24,000 St
DIN276_18: 332

**3.5.460 Eckstoß Holzrahmenelement, stumpfwinklig**
Eckstoß / -verbindung von zwei Holzrahmenwandelementen als stumpfwinklige Gebäudeecke, Winkel 120-130 °, Teilung mittig als Winkelhalbierende

je Wandelement 1 bzw. 2 zusätzliche Stiele zur Eckaussteifung
einschl. Füllhölzer und Anarbeitung der Bekleidungslagen, als Innenecke

Ausführung gemäß Zeichnung,
analog Zeichnungs-Nr D10117STRXX00A300_DF850
Menge: 20,500 m
DIN276_18: 332

**3.5.470 Anschluss seitlich Holzrahmenelement/ Tragkonstruktion Beton**
Anschluss seitlich der Holzrahmenwandelemente an angrenzende Wände/ Stützen aus Beton

Randstiel Ausbildung analog der Tragstiele Mittelpfosten, mit einem zusätzlichen Stil einschl. Füllhölzer und Anarbeitung der Bekleidungslagen

zusätzliches Ausfüllen des Anschlussbereiches Wand/ Beton mit Mineralwolle, MW DIN EN 13162, als Platte, Dicke 40 mm, geringe Zusammendrückbarkeit - sg, Schmelzpunkt >1000°C
einschl. zusätzlicher Abklebung zwischen Wandelement und Betonbauteil, winddicht und schlagregendicht

Ausführung gemäß Zeichnung,
Zeichnungs-Nr D10117STROG02A300_DF818
Menge: 81,000 m
DIN276_18: 332

**3.5.480 Anschluss seitlich Holzrahmenelement/ Tragkonstruktion Beton**
Anschluss seitlich der Holzrahmenwandelemente an angrenzende Wände/ Stützen aus Beton im Bereich Innenecke

Randstiel Ausbildung analog der Tragstiele Mittelpfosten, mit einem zusätzlichen Stil einschl. Füllhölzer und Anarbeitung der Bekleidungslagen

zusätzliches Ausfüllen des Anschlussbereiches Wand/ Beton mit Mineralwolle, MW DIN EN 13162, als Platte, Dicke 40 mm, geringe Zusammendrückbarkeit - sg, Schmelzpunkt >1000°C
einschl. zusätzlicher Abklebung zwischen Wandelement und Betonbauteil, winddicht und schlagregendicht

Ausführung gemäß Zeichnung,
Zeichnungs-Nr D10117STRXX00A300_DF854
Menge: 20,500 m
DIN276_18: 332

**3.5.490 Anschluss Fußpunkt 1.OG an Fassadenwechsel**
Anschluss Fußpunkt 1.OG unten der Holzrahmenwandelemente an angrenzende Wände aus Beton

Ausfüllen des Anschlussbereiches Wand/ Beton mit Mineralwolle, MW DIN EN 13162, als Platte, Dicke 120 mm,  Tiefe 250-300 mm, geringe Zusammendrückbarkeit - sg, Schmelzpunkt >1000°C

einschl. zusätzlicher Abklebung zwischen Wandelement und Betonbauteil, winddicht und schlagregendicht

Ausführung gemäß Zeichnung,
Zeichnungs-Nr D10117STROG02A300_DF819
Menge: 33,000 m
DIN276_18: 332

**3.5.500 Walmdach/ Gaubenelement nichttragend raumabschließend F30-BA Rahmen Furnierschichtholz Nadelholz B 63/75 mm H 4,5- 5m B 5,0 - 5,5 m, Glaswolle Einblasdämmung, 0,035W/(mK) Beplankung innen Gipsfaserpl. GF-C2-I-W2 D 2 x 15mm Beplankung außen Zementbaupl. D 15mm, WD 585 mm, 2 Gauben**
*** Leitbeschreibung
*** gemäß Ausführungsbeschreibung 3
Holzrahmenbaukonstruktion als Walmdachelement mit 2 Gauben, nichttragend, raumabschließend, Feuerwiderstandsklasse F 30 - BA DIN 4102-4, aus Furnierschichtholz DIN EN 14374, mit allgemeiner bauaufsichtlicher Zulassung, Gebrauchsklasse 0 DIN 68800-1, ohne chemischen Holzschutz, Holzart Nadelholz, ungeschliffen, Furnierlagen längsparallel, Biegefestigkeit - flachkant, parallel zur Faser - des Furnierschichtholzes (fm,0,flat,k) mind. 50 N/mm2,
Regelquerschnitt-Breite 63 bzw. 75 mm, Regelquerschnitt-Höhe ca. 600 mm, Regelachsabstand der Sparren über 50 bis 55 cm,

Elementbreite  über 5,0 - 5,5 m
Gesamtelementhöhe über 4,5 - 5 m,
Neigung Walmdach 60°
2 Gauben Einzelabmessung B 2,00 m, H 2,45 m

Wärmedämmschicht zwischen der Unterkonstruktion aus Glaswolle, Bemessungswert der Wärmeleitfähigkeit max. 0,035 W/(mK), Nennwert der Wärmeleitfähigkeit max. 0,034 W/(mK), im Einblasverfahren, Stärke i.d.R. 600 mm

beidseitig beplankt, innen und außen,
Beplankung innen, Seite 1 Nutzungsklasse 1 DIN EN 1995-1-1, aus Gipsfaserplatten DIN EN 15283-2, Typ GF-C2-I-W2, Dicke 2 x 15 mm, Dampfbremse als Bahn, dauerhaft verklebt, sd-Wert größer gleich 5 m, Spachtelung Qualitätsstufe Q2,
Beplankung außen, Seite 2 Nutzungsklasse 3 DIN EN 1995-1-1, aus Zementbauplatten Dicke 15 mm, als Winddichtheitsschicht abgeklebt,
Verbindung der Elemente untereinander und Anschluss an vorh. Bauteile werden gesondert vergütet,
Dicke Wand 600 mm,

Gerüst wird beigestellt/ist vorh.

Ausführung gemäß Zeichnung,
Zeichnungs-Nr D10117STROG02A300_DF852 sowie Detailzeichnungen D10117STROG02_DF801/DF820-829
Wandmodultypen
WA-EL_833 gemäß Zeichnung D10117STRXX00A300_AN800/AN801/AN802/AN803

Einbauort 6.OG Straßenseite
Menge: 5,000 St
Leistungsbereichkatalog: 016
DIN276-1_08: 332
DIN276_18: 361
*Unterbeschreibung 1 Erläuterungen*
bestehend aus

Sparren (Dachfläche)
Ausführung in Furnierschichtholz
Materialstärke 63 mm
Sparrenhöhe ca.600 mm.
Sparrenabstand ca. 500-550 mm

Im Bereich der Gauben konstruktiv mit den Wangen zu verschrauben. 5 x VG 8 x 180 mm
restliche Länge mit konstruktive Verschraubung

Fußschwelle
Ausführung in Furnierschichtholz
Materialstärke 63 mm, Tiefe 586 mm, Länge gem. Elementbreite

Sparren (Drempel)
Ausführung in Furnierschichtholz
Materialstärke 63 mm
Sparrenhöhe ca.600 mm.
Sparrenabstand ca. 500-550 mm
Länge ca. 480 mm

Drempelrückwand
Ausführung in Furnierschichtholz
Materialstärke 75mm, Tiefe 5550-575 mm, Länge gem. Elementbreite

Gaubenbauteile (Wangen, Dach, Brüstung)
Gaubendach: Furnierschichtholz mit durchgehender Stärke 75 mm, Abmessung ca. 2000 x 1250 mm und vertikales Furnierschichtholz d 63 mm, Höhe ca.420-430 mm, Länge 2000 mm
Wangen: Furnierschichtholz d 63 mm, Abmessung ca. 1250 x 2500 mm Seitenlänge, dreieckig bzw. trapezförmig
Brüstung: Furnierschichtholz d 63 mm, Tiefe 650-660 mm, Länge 2000 mm

Gaubensparren und Wangen werden konstruktiv miteinander verschraubt.
Anschluss der Schwelle an die Gaubensparren erfolgt im Bereich der Gaubensparren mit Schrauben 3 Stück VG 8 x 180 mm,

Attikaaufsatz
Schwelle Ausführung in Furnierschichtholz
Materialstärke 75 mm, Tiefe 850 mm, Länge gem. Elementbreite
Sparren Ausführung in Furnierschichtholz
Materialstärke 75 mm, trapezförmig Sparrenhöhe ca.200-850 mm. Sparrenabstand ca. 500-550 mm
Länge ca. 1100 mm
Attikarückwand Ausführung in Furnierschichtholz
Materialstärke75 mm, Höhe ca. 1250 mm, Länge gem. Elementbreite
Attikabohle Ausführung in Furnierschichtholz
Materialstärke75 mm, Höhe ca. 310 mm, Länge gem. Elementbreite

Anschluss der Attikaschwelle an den Hochkantträger mit 6 x VG 6 x 80 mm Schrauben (mittig in einem  Langloch platziert) Zusätzliche Sicherung über Stahlwinkel 200x100x12 mm Abstand ca. 1,35m  zur Aufnahme von Horizontalkräften. mit 6 x VG 6 x 80 mm Schrauben
Verbindungsträger Gaubenelemente und Attika
Ausführung in Furnierschichtholz
Materialstärke 75 mm, Tiefe 700 mm, Länge gem. Elementbreite auf Übergang zwischen Sparren und Attikaaufsatz,
Verschraubung im Sparrenbereich des Attikaaufsatzes je Sparren Kreuzverschraubung im Winkel 45° aus 2 St VG 8x220 mm im Sparrenbereich 4 x VG 8x220 mm in 45° , im Bereich der Gaubensparren bei Gaube bis B 2,40 3 x VG 8 x 180 mm, bei Gauben >2,40 6 x VG 8x180 mm

Ausführung gemäß der in der Anlage zum LV befindlichen Statischen Betrachtung Wandelemente zu entnehmen bzw. der W+M-Planung des AN auszuführen

hohlraumfreies Ausfüllen aller Hohlräume mit Dämmstoff, Bekleidung alle Außenbauteile mit Zementbauplatte 15 mm, alle Stöße und Eckausbildungen sind winddicht zu verkleben, Bekleidung der Innenseite mittels 2 x Gipsfaserplatte d je 15 mm einschl. Dampfbremse und aller Anschlüsse an die Zementbauplatte bzw. die Verbindungsmittel unter Sicherstellung der Brandschutzanforderung, Spachtelung Oberfläche Q3

Verbindung aller Holzbauteile mit VG-Schrauben, Durchmesser und Längen siehe statische Vorbemessung
DIN276_18: 361

**3.5.510 Walmdach/ Gaubenelement nichttragend raumabschließend F30-BA Rahmen Furnierschichtholz Nadelholz B 63/75 mm H 4,5- 5m B 5,0 - 5,5 m, Glaswolle Einblasdämmung, 0,035W/(mK) Beplankung innen Gipsfaserpl. GF-C2-I-W2 D 2 x 15mm Beplankung außen Zementbaupl. D 15mm, WD 585 mm, 1 Gaube**
*** wie Position 3.5.500
jedoch

mit einer Gaube,

Gaube Einzelabmessung B 4,22 m, H 2,45 m

Sparren (Dachfläche)
Materialstärke 75 mm

Gauben
Breiten der einzelnen Bauteile an Gaubenbreite angepasst
zusätzliches Stahlteil an Stirnseite des Gaubendaches als Schweißträger T- Förmig aus Flachstahl 140x20 mm und 70x20 mm und gem. Statik befestigt mit 6 x 80 mm Schrauben

Schwellenbefestigung mit 6 x VG Schrauben

Wandmodultypen
WA-EL_831/832 gemäß Zeichnung D10117STRXX00A300_AN800/AN801/AN802/AN803

Einbauort 6.OG Straßenseite
Menge: 6,000 St
Leistungsbereichkatalog: 016
DIN276-1_08: 332
DIN276_18: 361

**3.5.520 Walmdach/ Gaubenelement nichttragend raumabschließend F30-BA Rahmen Furnierschichtholz Nadelholz B 63/75 mm H 4,5- 5m B 5,5 - 6 m, Glaswolle Einblasdämmung, 0,035W/(mK) Beplankung innen Gipsfaserpl. GF-C2-I-W2 D 2 x 15mm Beplankung außen Zementbaupl. D 15mm, WD 585 mm, 1 Gaube**
*** wie Position 3.5.500
jedoch

mit einer Gaube,

Elementbreite  über 5,5 - 6 m
Gaube Einzelabmessung B 4,22 m, H 2,45 m

Sparren (Dachfläche)
Materialstärke 75 mm

Gauben
Breiten der einzelnen Bauteile an Gaubenbreite angepasst
zusätzliches Stahlteil an Stirnseite des Gaubendaches als Schweißträger T- Förmig aus Flachstahl 140x20 mm und 70x20 mm und gem. Statik befestigt mit 6 x 80 mm Schrauben

Schwellenbefestigung mit 6 x VG Schrauben

Wandmodultypen
WA-EL_830 gemäß Zeichnung D10117STRXX00A300_AN800/AN801/AN802/AN803

Einbauort 6.OG Straßenseite
Menge: 1,000 St
Leistungsbereichkatalog: 016
DIN276-1_08: 332
DIN276_18: 361

**3.5.530 Walmdach/ Gaubenelement nichttragend raumabschließend F30-BA Rahmen Furnierschichtholz Nadelholz B 63/75 mm H 4,5- 5m B 2,5 - 3 m, Glaswolle Einblasdämmung, 0,035W/(mK) Beplankung innen Gipsfaserpl. GF-C2-I-W2 D 2 x 15mm Beplankung außen Zementbaupl. D 15mm, WD 585 mm, 1 Gaube**
*** wie Position 3.5.500
jedoch

mit einer Gaube,

Elementbreite  über 2,5 - 3 m

Wandmodultypen
WA-EL_836 gemäß Zeichnung D10117STRXX00A300_AN800/AN801/AN802/AN803

Einbauort 6.OG Straßenseite
Menge: 1,000 St
Leistungsbereichkatalog: 016
DIN276-1_08: 332
DIN276_18: 361

**3.5.540 Walmdach/ Gaubenelement nichttragend raumabschließend F30-BA Rahmen Furnierschichtholz Nadelholz B 63/75 mm H 4,5- 5m B 2,5 - 3 m, Glaswolle Einblasdämmung, 0,035W/(mK) Beplankung innen Gipsfaserpl. GF-C2-I-W2 D 2 x 15mm Beplankung außen Zementbaupl. D 15mm, WD 585 mm, ohne Gaube als Gebäudeecke**
*** wie Position 3.5.500
jedoch

ohne Gauben als geschlossenes Element

Elementbreite  über 2,5 - 3 m

einseitiger Anschluss an 120° Gebäudeecke

Wandmodultypen
WA-EL_834 gemäß Zeichnung D10117STRXX00A300_AN800/AN801/AN802/AN803

Einbauort 6.OG Straßenseite
Menge: 1,000 St
Leistungsbereichkatalog: 016
DIN276-1_08: 332
DIN276_18: 361

**3.5.550 Walmdach/ Gaubenelement nichttragend raumabschließend F30-BA Rahmen Furnierschichtholz Nadelholz B 63/75 mm H 4,5- 5m B 3,5 - 4 m, Glaswolle Einblasdämmung, 0,035W/(mK) Beplankung innen Gipsfaserpl. GF-C2-I-W2 D 2 x 15mm Beplankung außen Zementbaupl. D 15mm, WD 585 mm, ohne Gaube als Gebäudeecke**
*** wie Position 3.5.500
jedoch

ohne Gauben als geschlossenes Element

Elementbreite  über 3,5 - 4 m

einseitiger Anschluss an 120° Gebäudeecke

Wandmodultypen
WA-EL_835 gemäß Zeichnung D10117STRXX00A300_AN800/AN801/AN802/AN803

Einbauort 6.OG Straßenseite
Menge: 1,000 St
Leistungsbereichkatalog: 016
DIN276-1_08: 332
DIN276_18: 361

**3.5.560 Aussparung Dachentwässerung**
Aussparung für Dachentwässerung zur Führung des Fallrohres

Herstellen einer Nische im oberen Abschluss der Walmdach-/ Gaubenelemente im Bereich der Kastenrinne

Höhe ca. 350 mm
Breite ca. 120 mm
Tiefe ca. 80 mm

einschl. Anpassen der Unterkonstruktion und vollständige Auskleidung mit Zementbauplatten und abkleben aller Stöße
Menge: 11,000 St
DIN276_18: 361

**3.5.570 Anschluss winddicht Außenwandkonstruktion Wand Klebeband ebenengleich**
Winddichter Anschluss der Außenwandkonstruktion aus Zementbauplatten untereinander mit Klebeband, Stoß zwischen Wandelementen, ebenengleich, Stöße der einzelnen Elemente und zu den Regelwandelementen
Menge: 153,000 m
Leistungsbereichkatalog: 016
DIN276-1_08: 331
DIN276_18: 361

**3.5.580 Anschluss winddicht Außenwandkonstruktion Wand Klebeband Ecke stumpfwinklig**
Winddichter Anschluss der Außenwandkonstruktion aus Zementbauplatten an Wand aus Zementbauplatten mit Klebeband, Stoß zwischen Wandelementen, stumpfwinklige Wandecke, Außenecke
Menge: 6,000 m
Leistungsbereichkatalog: 016
DIN276-1_08: 331
DIN276_18: 361

**3.5.590 Trägerbekl. rechteckig 3seitig Abwicklung 0,9 m Zementbaupl. D 15mm 2lagig**
Trägerbekleidung, Querschnitt rechteckig, 2-seitig, Befestigungsuntergrund Stahl,
Abwicklung der Bearbeitungsflächen 0,8 m, ohne Unterkonstruktion,
Bekleidung aus Zementbauplatten, DIN EN 12467, Plattendicke 15 mm, Baustoffklasse DIN 4102-1 A1 (nichtbrennbar), 2-lagig, befestigen mit systemspezifischen Befestigungsmittel, ohne Spachtelung, Ausführung gemäß Zeichnung und Einzelbeschreibung,
Zeichnungs-Nr D10117STROG06A300_DF822
Einzelbeschreibungs-Nr 1: Feuerwiderstandsklasse F 90 DIN 4102-2, Auflagerbereich der Gaubenelemente auf Stahlträger HEA360 am Deckenrand 6.OG, seitlich und oberseitig auf Stahlträger angeordnet, einschl. zusätzlicher hochfester Trennlage aus Mineralwolle, D 15 mm, nichtbrennbar,
Menge: 75,000 m
Leistungsbereichkatalog: 039
DIN276-1_08: 345
DIN276_18: 361

**3.5.600 Auflagerung Gaubenelement auf Decke 6.OG**
Befestigung des Gaubenelements am Übergang zur Attika auf dem Randträger und der BSP-Decke

Winkelbefestigung mit Stahlwinkeln L200×100×12 mm, Länge 10 cm, verzinkt im Abstand von ca. 1,70 m (entspricht 4 Stück je 5,40 m Feld), Verschraubung am Holzbauteil mittels 6 Stück VG Schrauben 6×80 mm je Winkel, mittig im 4 cm Langloch
in BSP-Decke Befestigung mittels 5 Stück VG Combi 8×120 mm.

Dabei ist zwingend eine Luftschicht (Schattenfuge) von 2 cm zwischen Attikaelement und der BSP-Decke einzuhalten.
Menge: 58,000 St
DIN276_18: 361

**3.5.610 Auflagerung Gaubenelement auf Decke 6.OG im Bereich Stahlmansardträger**
Befestigung des Gaubenelements am Übergang zur Attika auf den deckengleichen Stahlträgern der BSP-Decke

Winkelbefestigung mit Stahlwinkeln L320×120×15 mm, Länge 10 cm,  verzinkt  Verschraubung am Holzbauteil mittels 5 Stück VG Schrauben 6×80 mm je Winkel, mittig im 4 cm Langloch
in Stahlträger Befestigung mittels1 Stück Bolzen M16 10.9 durch Ober- und Unterflansch und BSP- Decke geführt
Menge: 30,000 St
DIN276_18: 361

**3.5.620 Trägerbekl. rechteckig einseitig Abwicklung 0,3 m F90 Kalziumsilikatpl. 2lagig D 18mm D 2.Lage 18mm**
STLB-Bau 2025-10 039
Trägerbekleidung, Querschnitt rechteckig, einseitig, Befestigungsuntergrund Holz,
Abwicklung der Bearbeitungsflächen '0,3' m,
Feuerwiderstandsklasse F 90 DIN 4102-2, ohne Unterkonstruktion, einschl. horizontale Stoßhinterlegung mit Kalziumsilikat-Plattenstreifen, Dicke wie 1. Bekleidungslage, Bekleidung aus Kalziumsilikatplatten, 2-lagig, Plattendicke 18 mm, Plattendicke 2. Lage 18 mm, befestigen mit Klammern, ohne Spachtelung, Ausführung gemäß Zeichnung und Einzelbeschreibung,
Zeichnungs-Nr 'D10117STROG06A300_DF820'

Einzelbeschreibungs-Nr '1: Auflagerbereich der Gaubenelemente auf Holzbalken, oberseitig auf Holzbalken angeordnet, einschl. zusätzlicher hochfester Trennlage aus Mineralwolle, D 15 mm, nichtbrennbar'
Menge: 75,000 m
Leistungsbereichkatalog: 039
DIN276-1_08: 345
DIN276_18: 361

**3.5.630 Auflagerung Gaubenelement auf Decke 5.OG**
Befestigung des Gaubenelements auf dem Randträger und der BSP-Decke Decke über 5.OG

Winkelbefestigung mit Stahlwinkeln L220×280×15 mm, S235 JR, Länge 30 cm, verzinkt je Sparren, Verschraubung am Holzbauteil mittels 4 Stück VG Schrauben 8x180 mm je Winkel, SKPF mit Unterlegscheibe, mit zusätzlicher durchlaufender Drucklatte aus KVH D 80 mm
in BSP-Decke Befestigung mittels 7 Stück VG 8×120 mm.
Menge: 75,000 m
DIN276_18: 361

**3.5.640 Trennfuge zwischen den Elementen**
*** Bezugsbeschreibung
Trennfuge zwischen zwei Gaubenelementen seitlich, anlegen im Bereich des Elementstoßes der Außenwandelemente

Breite 120 mm

Füllung  aus Mineralwolle, MW DIN EN 13162, als Platte, Dicke 280 mm, zwischen zwei Wandelementen und Stahlträger, einschl. Dampfsperre, und Gipsfaserplatte innenseitig, außenseitig mit Zementbauplatte und diffusionsoffene Folie

Abrechnung über Länge Elementstoß

Ausführung gemäß Zeichnung D10117STROG06A300_DF823
Menge: 156,000 m
DIN276_18: 361

**3.5.650 Trennfuge zwischen den Elementen Gebäudeecke**
*** wie Position 3.5.640
jedoch

im Bereich der Gebäudeecke Winkel 120-130 °, Teilung mittig als Winkelhalbierende
Menge: 6,000 m
DIN276_18: 361

**3.5.660 Trennfuge horizontal zwischen Gaubenelement und Regelelement**
Trennfuge zwischen zwei Außenwandelementen nichttragend schallbrückenfrei anlegen im Bereich des Elementstoßes der Außenwandelemente

Breite 450 mm

Füllung  aus Mineralwolle, MW DIN EN 13162, als Platte, Dicke 60 mm, geringe Zusammendrückbarkeit - sg, Schmelzpunkt >1000°C
zwischen zwei Wandelementen Breite ca. 450 mm, mit einem
vorkomprimierten Dichtband, luftdicht und dampfbremsend, >=1050 Pa schlagregendicht anschließen

Abrechnung über Länge Elementstoß horizontal

Ausführung gemäß Zeichnung D10117STROG06A300_DF827
Menge: 75,000 m
DIN276_18: 361

**3.5.670 Anschluss seitlich Holzrahmenelement/ Tragkonstruktion Beton**
Anschluss seitlich der Holzrahmenelemente an angrenzende Wände/ Stützen aus Beton

Randstiel Ausbildung analog der Tragstiele mit einem zusätzlichen Stil einschl. Füllhölzer und Anarbeitung der Bekleidungslagen

zusätzliches Ausfüllen des Anschlussbereiches Wand/ Beton mit Mineralwolle, MW DIN EN 13162, als Platte, Dicke 40 mm, geringe Zusammendrückbarkeit - sg, Schmelzpunkt >1000°C
einschl. zusätzlicher Abklebung zwischen Wandelement und Betonbauteil, winddicht und schlagregendicht

Ausführung gemäß Zeichnung,
Zeichnungs-Nr D10117STROG02A300_DF818
Menge: 12,000 m
DIN276_18: 361

#### Abschnitt 3.6 Nichttragende Außenwand F90

*Hinweis: Hinweis*
Die Außenwand im Bereich der Achsen KE-J6 im 1.-6.OG wird als eine mehrschalige nichttragende Trockenbaukonstruktion ausgeführt.

Folgender Grundaufbau von Außen nach innen (entspricht der Montagereihenfolge)

1. Außenschale als Trockenbaukonstruktion D 175 mm mit 150 mm Dämmung und außenseitiger Bekleidung mit Zementbauplatten, mittels Konsolen an Deckenrändern vorgehangen
2. Zwischendämmschicht 50 mm
3. raumabschließende  Innenwand als F90 Schachtwandkonstruktion D 150 mm mit integrierten brandschutzbekleideten Stahlrahmen im Bereich der Fensteröffnungen

Die Außenschale bekommt weiterhin eine Vorgehängte hinterlüftete Bekleidung aus Faserzementplatten - siehe Titel 6

**3.6.10 Außenwand als Fassadenbekleidung H bis 3,75 m WD 175 mm UK Stahlblechprofil verz Mineralwolle MW D 150mm einlagig Zementbaupl D 12,5mm einlagig Gipsfaserpl.GF-W1 D 12,5mm Q1**
Außenwand als vorgehängte Außenschale vor Stahlbetonkonstruktion als Grundlage zur Aufnahme einer hinterlüfteten separat beschriebene Vorhangfassade aus Faserbetonplatten

Es ist ein System mit Allgemein bauaufsichtlichen Prüfzeugnis anzubieten

Etagenhöhe bis 3,75
Dicke Wand 175 mm, Baustoffklasse DIN 4102-1 A2 (nichtbrennbar), mit Grenzwerten für Ebenheitsabweichungen mit erhöhten Anforderungen DIN 18202 Ausgabe 2019-07 Tabelle 3 Zeile 4 und 7,
Unterkonstruktion aus verzinkten Stahlblechprofilen DIN EN 14195 und DIN 18182-1, als geschachtelte systemzugehörige Fassadenprofile als C-Profil, H 150 mm, Korrosivitätskategorie C3 (mäßig) DIN EN ISO 12944-2, mit erwarteter Schutzdauer H DIN EN ISO 12944-1 von 15 bis 25 Jahren,
Ständerachsabstand 625 bzw 417 mm einschl. zugehöriger Ständerbefestigungen an Kopf- und Fußende an Stirnseite des Stahlbetonrohbaus als Winkelkonstruktionen, Abstand Hinterkante Außenwand / Rohbau 50 mm,

Dämmschicht aus Mineralwolle MW DIN EN 13162, Bemessungswert der Wärmeleitfähigkeit max. 0,032 W/(mK), Nennwert der Wärmeleitfähigkeit max. 0,031 W/(mK), Dämmschichtdicke 150 mm, in Platten, Anwendungsgebiet DIN 4108-10 WTR, einlagig, dicht stoßen,
Beplankung beidseitig,
1. Seite einlagig, 1. Lage aus Zementbauplatten, Dicke 1. Seite 1. Lage 12,5 mm, befestigen mit Schnellbauschrauben DIN EN 14566 und DIN 18182-2, ohne Spachtelung, einschl. wasserdampfdurchlässige, regensichere und winddichte Membran, sd ca 0,03 m, Flächengewicht bis 100g/m², geeignet  als wasserführende Ebene, vollständig umlaufend und an Stößen und Anschlüssen verklebt, Zementbauplatte außenseitig verspachtelt
2. Seite einlagig, 1. Lage aus Gipsfaserplatten DIN EN 15283-2, Typ GF-W1, Dicke 2. Seite 1. Lage 12,5 mm, befestigen mit Schnellbauschrauben DIN EN 14566 und DIN 18182-2,
Spachtelung 2. Seite Qualitätsstufe Q1,

Befestigungsuntergrund Beton, Ausführung als Bekleidung über 6 Etagen durchlaufend

Hersteller und Typ Knauf WM412 C
oder gleichwertig,
Hersteller / Typ '....................................................' vom Bieter einzutragen

Ausführung gemäß Zeichnung,
Zeichnungs-Nr D10117STRXX00A300_DF852
Menge: 155,000 m2
Leistungsbereichkatalog: 039
DIN276-1_08: 342
DIN276_18: 342

**3.6.20 Öffnung herstellen B 0,945 m H 2,455 m Außenwand Zementbauplatte, Gipsfaserpl. Mineralwolle D 175mm**
Öffnung herstellen, eckig, Doppelständerwerk aus Fassadenprofilen
Breite 0,945 m,
Höhe 2,455 m,
Ausführung an Außenwandkonstruktion, Bekleidung außenseitig aus Zementbauplatten 12,5 mm innenseitig aus Gipsfaserplatte d 12,5 mm, Dämmschicht aus Mineralwolle, Dämmschichtdicke 150 mm, Anwendungsgebiet DIN 4108-10 WTR, MW DIN EN 13162,  einschl. Leibungsbekleidung umlaufend aus zementbauplatte und Verklebung der Membran
Menge: 6,000 St
Leistungsbereichkatalog: 039
DIN276-1_08: 342
DIN276_18: 342

**3.6.30 Randabschluss Kantenschutzprofil/Eckschutzschiene Alu B 17,5 cm Wandbekl. Zementbaupl. einlagig D 12,5mm**
Randabschluss seitlich, oben und unten mit Kantenschutzprofil/Eckschutzschiene, aus Aluminium,
Breite Leibung 17,5 cm,
Ausführung an Außenwand, Bekleidung aus Zementbauplatten, einlagig, Dicke 12,5 mm, Doppelständerwerk,
Menge: 60,600 m
Leistungsbereichkatalog: 039
DIN276-1_08: 345
DIN276_18: 342

**3.6.40 Randanschluss Außenschale an Rohbau Achse K7/KE**
Randanschluss der  Außenschale der Position 3.6.10 an den Rohbau Achse K7/KE

Ausführung gem. Plan D10117STRDG01A300_DF863 - Detail DT-08

bestehend aus
Z- Blech als verzinktes Stahlblech d 1,5mm, Zuschnitt ca. 600 mm mittels Montagewinkel seitlich an Ständerprofile der Außenwand befestigt und an Rohrbau aus Stahlbeton befestigt, einschl. wasserdampfdurchlässige, regensichere und winddichte Membran, sd ca 0,03 m, Flächengewicht bis 100g/m², geeignet  als wasserführende Ebene, vollständig umlaufend und an Stößen und Anschlüssen verklebt

Ort: Anschluss Achse K7/KE
Menge: 22,000 m
DIN276_18: 342

**3.6.50 Wärmedämmschicht Außenwand innenseitig Wand Mineralwolle 0,032W/(mK) D 50mm WI**
Wärmedämmschicht der Außenwand, innenseitig, an Wand, aus Mineralwolle MW DIN EN 13162, Bemessungswert der Wärmeleitfähigkeit max. 0,032 W/(mK), Nennwert der Wärmeleitfähigkeit max. 0,031 W/(mK), als Platte, Dämmschichtdicke 50 mm, Anwendungsgebiet DIN 4108-10 WI, verklebt, Untergrund Gipsfaserplatte

Anbringen an Innenseite der vorbeschriebener Außenschale im Bereich zwischen Außenschale und Außenkanten Rohbau
Menge: 135,000 m2
Leistungsbereichkatalog: 023
DIN276-1_08: 336
DIN276_18: 342

**3.6.60 Wärmedämmung MW 0,032W/(mK) einlagig D 50mm WAB**
Wärmedämmung für Außenwandbekleidung an Außenwand, aus Mineralwolle MW DIN EN 13162, Bemessungswert der Wärmeleitfähigkeit max. 0,032 W/(mK), Nennwert der Wärmeleitfähigkeit max. 0,031 W/(mK), Brandverhaltensklasse DIN EN 13501-1 A1 (nichtbrennbar), einlagig, Dicke 50 mm, als Platten, Anwendungsgebiet DIN 4108-10 WAB, Befestigung mechanisch mit Dämmstoffhaltern, mit besonderen Brandschutzanforderungen an die Dämmstoffhalter, Verankerung der Unterkonstruktion in Normalbeton.

als Streifen im Bereich der Deckenkanten des Rohbaus Streifenbreite >. 300-350 mm
Menge: 20,000 m2
Leistungsbereichkatalog: 038
DIN276-1_08: 335
DIN276_18: 342

**3.6.70 Fenster seitl. und unten raumhoch verstärken Stahlhohlprofil 80/50mm D 5mm B 1085 mm H 3350 mm**
Fensteröffnung, seitlich raumhoch und im Brüstungsbereich verstärken, mit Stahlhohlprofilständern und -riegeln, Querschnitt 80/50 mm, Dicke 5 mm, Korrosivitätskategorie C3 (mäßig) DIN EN ISO 12944-2, mittels Kopf- und Fußplatten einschl. Boden- und Deckenanschluss, befestigen mit Dübeln und Schrauben,
Breite Nennmaß Wandöffnung 1085 mm,
Höhe Nennmaß Wandöffnung 3350 mm

bestehend aus:
2 Stützen jeweils mit Kopf- und Fußplatten, raumhoch H 3350 mm
1 Brüstungsriegel zwischen die Stützen geschweißt, L 1085 mm
Menge: 6,000 St
Leistungsbereichkatalog: 039
DIN276-1_08: 344
DIN276_18: 342

**3.6.80 Stützenbekl. rechteckig allseitig Abwicklung 0,26 m R120 Kalziumsilikatpl. 2lagig D 25mm D 2.Lage 20mm**
Stützen- und Riegelbekleidung, Querschnitt rechteckig, allseitig, Befestigungsuntergrund Stahl,
Abwicklung der Bearbeitungsflächen 0,26 m, Feuerwiderstandsklasse R 120 DIN EN 13501-2, ohne Unterkonstruktion, Bekleidung aus Kalziumsilikatplatten, Rohdichte über 900 bis 1100 kg/m3, 2-lagig, Plattendicke 25 mm, Plattendicke 2. Lage 20 mm, befestigen mit Klammern, äußere Plattenlage vollflächig spachteln, Ausführung gemäß Einzelbeschreibung,
Einzelbeschreibungs-Nr 1: Stahlprofil als Hohlprofil 80x50x5mm

Bekleidung als Brandschutzbekleidung der Tragkonstruktion des separat beschriebenen Fensters - siehe Titel 5, Bekleidung der Stahl-H-Konstruktion
Menge: 46,500 m
Leistungsbereichkatalog: 039
DIN276-1_08: 345
DIN276_18: 342

**3.6.90 Stahlhohlprofil 80/50mm D 5mm B 1085 mm H 3350 mm**
Stahlhohlprofilständern Querschnitt 80/50 mm, Dicke 5 mm, Korrosivitätskategorie C3 (mäßig) DIN EN ISO 12944-2, mittels Kopf- und Fußplatten einschl. Boden- und Deckenanschluss, befestigen mit Dübeln und Schrauben,
Breite Nennmaß Wandöffnung 1085 mm,
Höhe Nennmaß Wandöffnung 3350 mm

Einzellänge raumhoch H 3350 mm am seitlichen Abschluss der nichttragendenen Außenwand

Ausführung gem. Architektendetail D10117STRXX00A300_DF854
Menge: 40,200 m
Leistungsbereichkatalog: 039
DIN276-1_08: 344
DIN276_18: 342

**3.6.100 Stützenbekl. rechteckig allseitig Abwicklung 0,26 m R120 Kalziumsilikatpl. 2lagig D 25mm D 2.Lage 20mm**
Stützenbekleidung, Querschnitt rechteckig, allseitig, Befestigungsuntergrund Stahl,
Abwicklung der Bearbeitungsflächen 0,26 m, Feuerwiderstandsklasse R 120 DIN EN 13501-2, ohne Unterkonstruktion, Bekleidung aus Kalziumsilikatplatten, Rohdichte über 900 bis 1100 kg/m3, 2-lagig, Plattendicke 25 mm, Plattendicke 2. Lage 20 mm, befestigen mit Klammern, äußere Plattenlage vollflächig spachteln, Ausführung gemäß Einzelbeschreibung,
Einzelbeschreibungs-Nr 1: Stahlprofil als Hohlprofil 80x50x5mm
Menge: 40,200 m
Leistungsbereichkatalog: 039
DIN276-1_08: 345
DIN276_18: 342

**3.6.110 Schachtwand H bis 3,35 m WD 150 mm F90-A UK Stahlblechprofil verz Einfachständerwerk Mineralwolle MW D 110mm Gipspl. Feuerschutzpl.DF 2lagig D 20mm D 20mm Q2**
Schachtwand DIN 4103-1, als nichttragende Außenwand, Einbaubereich 2 DIN 4103-1 (Bereiche mit großer Menschenansammlung sowie Trennwände zwischen Räumen mit einem Höhenunterschied der Fußböden größer gleich 1 m),
Höhe Wand bis 3,35 m,
Dicke Wand 150 mm, Feuerwiderstandsklasse F 90 - A DIN 4102-2, Baustoffklasse DIN 4102-1 A2 (nichtbrennbar), mit Grenzwerten für Ebenheitsabweichungen mit erhöhten Anforderungen DIN 18202 Ausgabe 2019-07 Tabelle 3 Zeile 4 und 7, Anschluss starr, wird gesondert vergütet,
Unterkonstruktion aus verzinkten Stahlblechprofilen DIN EN 14195 und DIN 18182-1, als Einfachständerwerk, CW/UW 75, Korrosivitätskategorie C3 (mäßig) DIN EN ISO 12944-2, mit erwarteter Schutzdauer L DIN EN ISO 12944-1 von bis zu 7 Jahren,
Ständerachsabstand 312,5 mm,
Dämmschicht aus Mineralwolle MW DIN EN 13162, Dämmschichtdicke 110 mm, in Platten, Anwendungsgebiet DIN 4108-10 WTR, einlagig, dicht stoßen, Schmelzpunkt größer 1000 Grad C, DIN 4102-17, Dämmung steht in Richtung separat beschriebener Außenschale 35 mm über die Ständerkonstruktion über
Beplankung einseitig, aus Gipsplatten DIN 18180 und DIN EN 520, Feuerschutzplatten Typ DF,
1. Seite 2-lagig, Dicke 1. Seite 1. Lage 20 mm, Dicke 1. Seite 2. Lage 20 mm,
Spachtelung Qualitätsstufe Q2,
befestigen mit systemspezifischen Befestigungsmitteln, Befestigungsuntergrund Beton,

Ausführung gemäß Zeichnung,
Zeichnungs-Nr D10117STRXX00A300_DF852

Wand dient als raumabschließende Außenwand
Menge: 135,000 m2
Leistungsbereichkatalog: 039
DIN276-1_08: 342
DIN276_18: 342

**3.6.120 Fensteröffnung seitl. raumhoch verstärken Stahlhohlprofil 70/70mm D 5mm B 1085 mm H 3350 mm D 150mm H 3,5m**
STLB-Bau 2025-10 039
Fensteröffnung, seitlich raumhoch verstärken, mit Stahlhohlprofilständern, Querschnitt 70/70 mm, Dicke 5 mm, Korrosivitätskategorie C3 (mäßig) DIN EN ISO 12944-2, mit erwarteter Schutzdauer L DIN EN ISO 12944-1 von bis zu 7 Jahren, einschl. Boden- und Deckenanschluss, befestigen mit Dübeln und Schrauben,
Breite Nennmaß Wandöffnung '1085' mm,

Höhe Nennmaß Wandöffnung '3350' mm,
Wanddicke 150 mm, Wandhöhe bis 3,5 m.
Menge: 12,000 St
Leistungsbereichkatalog: 039
DIN276-1_08: 344
DIN276_18: 342

**3.6.130 Schachtwand H bis 3,35 m WD 150 mm F90-A UK Stahlblechprofil verz Einfachständerwerk Mineralwolle MW D 110mm Gipspl. Feuerschutzpl.DF 2lagig D 20mm D 20mm Q2 < 0,5 m²**
Schachtwand DIN 4103-1, als nichttragende Außenwand, Einbaubereich 2 DIN 4103-1 (Bereiche mit großer Menschenansammlung sowie Trennwände zwischen Räumen mit einem Höhenunterschied der Fußböden größer gleich 1 m),
Höhe Wand  0,435 m,
Dicke Wand 150 mm, Feuerwiderstandsklasse F 90 - A DIN 4102-2, Baustoffklasse DIN 4102-1 A2 (nichtbrennbar), mit Grenzwerten für Ebenheitsabweichungen mit erhöhten Anforderungen DIN 18202 Ausgabe 2019-07 Tabelle 3 Zeile 4 und 7, Anschluss starr, wird gesondert vergütet,
Unterkonstruktion aus verzinkten Stahlblechprofilen DIN EN 14195 und DIN 18182-1, als Einfachständerwerk, CW/UW 75, Korrosivitätskategorie C3 (mäßig) DIN EN ISO 12944-2, mit erwarteter Schutzdauer L DIN EN ISO 12944-1 von bis zu 7 Jahren,
Ständerachsabstand 312,5 mm,
Dämmschicht aus Mineralwolle MW DIN EN 13162, Dämmschichtdicke 110 mm, in Platten, Anwendungsgebiet DIN 4108-10 WTR, einlagig, dicht stoßen, Schmelzpunkt größer 1000 Grad C, DIN 4102-17, Dämmung steht in Richtung separat beschriebener Außenschale 35 mm über die Ständerkonstruktion über
Beplankung einseitig, aus Gipsplatten DIN 18180 und DIN EN 520, Feuerschutzplatten Typ DF,
1. Seite 2-lagig, Dicke 1. Seite 1. Lage 20 mm, Dicke 1. Seite 2. Lage 20 mm,
Spachtelung Qualitätsstufe Q2,
befestigen mit systemspezifischen Befestigungsmitteln, Befestigungsuntergrund Beton,

Ausführung gemäß Zeichnung,
Zeichnungs-Nr D10117STRXX00A300_DF852

Wand dient als raumabschließende Außenwand im Brüstungsbereich unter der Stahlkonstruktion Fenster

Einzelgröße <=0,5 m²
Menge: 6,000 St
Leistungsbereichkatalog: 039
DIN276-1_08: 342
DIN276_18: 342

**3.6.140 Luftdichtheitsschicht PE-Folie D 0,2mm Wand**
STLB-Bau 2025-10 039
Luftdichtheitsschicht DIN 4108-7, aus PE-Folie DIN EN 13984, Dicke 0,2 mm, an Wand, Nähte und Stöße verkleben/verschweißen, Ausführung gemäß Einzelbeschreibung,
Einzelbeschreibungs-Nr '1: zwischen die Beplankungslagen der Schachtwand angeordnet'
Menge: 140,000 m2
Leistungsbereichkatalog: 039
DIN276-1_08: 342
DIN276_18: 342

**3.6.150 Öffnung herstellen B 1,225 m H 2,595 m Schachtwand einseitig Gipspl. Mineralwolle D 150mm F90**
Öffnung herstellen, eckig, Einfachständerwerk,
Breite 1,225 m,
Höhe 2,595 m,
Ausführung an Schachtwand, Öffnung einseitig, Bekleidung aus Gipsplatten, Feuerschutzplatten, Typ DF, 1. Seite 2-lagig, Dicke 1. Seite 1. Lage 20 mm, Dicke 1. Seite 2. Lage 20 mm, Dämmschicht aus Mineralwolle, Dämmschichtdicke 110 mm, Anwendungsgebiet DIN 4108-10 WTR, MW DIN EN 13162, Feuerwiderstandsklasse F 90 DIN 4102-2, Leibungsbekleidung wird gesondert vergütet, Arbeitshöhe der zu bearbeitenden Fläche bis 3,5 m über der Standfläche des hierfür erforderlichen Gerüstes, Ausführung gemäß Einzelbeschreibung,
Einzelbeschreibungs-Nr 1: Öffnung 3seitig, oberer Abschluss an  Betondecke, Herstellung in Schachtwand mit Ständerabstand 312,5 mm
Menge: 6,000 St
Leistungsbereichkatalog: 039
DIN276-1_08: 342
DIN276_18: 342

**3.6.160 Anschluss starr WD 150 mm Schachtwand Gipspl. 2lagig D 20mm F90**
STLB-Bau 2025-10 039
Anschluss, starr,
Dicke Wand '150' mm,
Anschlüsse oben,
Ausführung an Schachtwand, Bekleidung aus Gipsplatten, Feuerschutzplatten, Typ DF, 2-lagig, Dicke 20 mm, Einfachständerwerk, Feuerwiderstandsklasse F 90 DIN 4102-2, Arbeitshöhe der zu bearbeitenden Fläche bis 3,5 m über der Standfläche des hierfür erforderlichen Gerüstes, Ausführung gemäß Einzelbeschreibung,
Einzelbeschreibungs-Nr '1: Anschluss an Stahlbetondecke einschl. Verkleben der Dampfsperrschicht'
Menge: 47,000 m
Leistungsbereichkatalog: 039
DIN276-1_08: 342
DIN276_18: 342

**3.6.170 Anschluss starr WD 150 mm Schachtwand Gipspl. 2lagig D 20mm F90**
STLB-Bau 2025-10 039
Anschluss, starr,
Dicke Wand '150' mm,
Anschlüsse oben,
Ausführung an Schachtwand, Bekleidung aus Gipsplatten, Feuerschutzplatten, Typ DF, 2-lagig, Dicke 20 mm, Einfachständerwerk, Feuerwiderstandsklasse F 90 DIN 4102-2, Arbeitshöhe der zu bearbeitenden Fläche bis 3,5 m über der Standfläche des hierfür erforderlichen Gerüstes, Ausführung gemäß Einzelbeschreibung,
Einzelbeschreibungs-Nr '1: Anschluss an brandschutzummantelten Stahlträger einschl. Verkleben der Dampfsperrschicht'
Menge: 5,750 m
Leistungsbereichkatalog: 039
DIN276-1_08: 342
DIN276_18: 342

**3.6.180 Anschluss starr WD 150 mm Schachtwand Gipspl. 2lagig D 20mm F90**
STLB-Bau 2025-10 039
Anschluss, starr,
Dicke Wand '150' mm,
Anschlüsse seitlich,
Ausführung an Schachtwand, Bekleidung aus Gipsplatten, Feuerschutzplatten, Typ DF, 2-lagig, Dicke 20 mm, Einfachständerwerk, Feuerwiderstandsklasse F 90 DIN 4102-2, Arbeitshöhe der zu bearbeitenden Fläche bis 3,5 m über der Standfläche des hierfür erforderlichen Gerüstes, Ausführung gemäß Einzelbeschreibung,
Einzelbeschreibungs-Nr '1: Anschluss an brandschutzummantelten Stahlträger einschl. Verkleben der Dampfsperrschicht'
Menge: 45,500 m
Leistungsbereichkatalog: 039
DIN276-1_08: 342
DIN276_18: 342

**3.6.190 Anschluss starr WD 150 mm Schachtwand Gipspl. 2lagig D 20mm F90**
STLB-Bau 2025-10 039
Anschluss, starr,
Dicke Wand '150' mm,
Anschlüsse seitlich,
Ausführung an Schachtwand, Bekleidung aus Gipsplatten, Feuerschutzplatten, Typ DF, 2-lagig, Dicke 20 mm, Einfachständerwerk, Feuerwiderstandsklasse F 90 DIN 4102-2, Arbeitshöhe der zu bearbeitenden Fläche bis 3,5 m über der Standfläche des hierfür erforderlichen Gerüstes, Ausführung gemäß Einzelbeschreibung,
Einzelbeschreibungs-Nr '1: Anschluss an Stahlbetonwand einschl. Verkleben der Dampfsperrschicht'
Menge: 20,500 m
Leistungsbereichkatalog: 039
DIN276-1_08: 342
DIN276_18: 342

**3.6.200 Anschluss starr WD 150 mm Schachtwand Gipspl. 2lagig D 20mm F90**
STLB-Bau 2025-10 039
Anschluss, starr,
Dicke Wand '150' mm,
Anschlüsse seitlich,
Ausführung an Schachtwand, Bekleidung aus Gipsplatten, Feuerschutzplatten, Typ DF, 2-lagig, Dicke 20 mm, Einfachständerwerk, Feuerwiderstandsklasse F 90 DIN 4102-2, Arbeitshöhe der zu bearbeitenden Fläche bis 3,5 m über der Standfläche des hierfür erforderlichen Gerüstes, Ausführung gemäß Einzelbeschreibung,
Einzelbeschreibungs-Nr '1: Anschluss an Holztafelelementwand einschl. Verkleben der Dampfsperrschicht'
Menge: 20,500 m
Leistungsbereichkatalog: 039
DIN276-1_08: 342
DIN276_18: 342

#### Abschnitt 3.7 Holzschutz

**3.7.10 Grundbesch Stütze Holz Imprägnierlasur**
STLB-Bau 2025-04 034
Grundbeschichtung an Stütze, eckig, außen, Untergrund Holz,
Grundbeschichtung aus Imprägnierlasur, als Dünnschicht, wasserbasiert,
Farbton 'farblos'

Ausführung gemäß Einzelbeschreibung,
Einzelbeschreibungs-Nr '1: Stütze aus BSH (Fichte/Tanne), auf Acrylatbasis, hoher wasserabweisende Eigenschaften, UV-Schutz, diffusionsoffen, schmutzabweisend, als werksseitige Beschichtung'
Menge: 780,000 m2
Leistungsbereichkatalog: 034
DIN276-1_08: 335
DIN276_18: 343

**3.7.20 Grundbesch Stütze Holz Imprägnierlasur - Hirnholz**
STLB-Bau 2025-04 034
Grundbeschichtung an Stütze, eckig, außen, Untergrund Holz,
Grundbeschichtung aus Imprägnierlasur, als Dünnschicht, wasserbasiert,
Farbton 'farblos'

Ausführung gemäß Einzelbeschreibung,
Einzelbeschreibungs-Nr '1: Stütze aus BSH (Fichte/Tanne), auf Acrylatbasis, hoher wasserabweisende Eigenschaften, UV-Schutz, diffusionsoffen, schmutzabweisend, im Bereich des Hirnholzes und der Schnittflächen, Auftrag auf der Baustelle bzw. bei werksseitigen Schnitten im Werk, Regelstütze 30x 30cm'
Menge: 40,000 m2
Leistungsbereichkatalog: 034
DIN276-1_08: 335
DIN276_18: 343

**3.7.30 Grundbesch Balken Holz Imprägnierlasur**
Grundbeschichtung an Balken, eckig, außen, Untergrund Holz,
Grundbeschichtung aus Imprägnierlasur, als Dünnschicht, wasserbasiert,
Farbton farblos
Ausführung gemäß Einzelbeschreibung,
Einzelbeschreibungs-Nr 1: Balken aus BSH (Fichte/Tanne), auf Acrylatbasis, hoher wasserabweisende Eigenschaften, UV-Schutz, diffusionsoffen, schmutzabweisend, als werksseitige Beschichtung
Menge: 565,000 m2
Leistungsbereichkatalog: 034
DIN276-1_08: 335
DIN276_18: 351

**3.7.40 Grundbesch Balken Holz Imprägnierlasur - Hirnholz**
Grundbeschichtung an Balken, eckig, außen, Untergrund Holz,
Grundbeschichtung aus Imprägnierlasur, als Dünnschicht, wasserbasiert,
Farbton farblos
Ausführung gemäß Einzelbeschreibung,
Einzelbeschreibungs-Nr 1: Balken aus BSH (Fichte/Tanne), auf Acrylatbasis, hoher wasserabweisende Eigenschaften, UV-Schutz, diffusionsoffen, schmutzabweisend, im Bereich des Hirnholzes und der Schnittflächen, Auftrag auf der Baustelle bzw. bei werksseitigen Schnitten im Werk, Regelbalken 30x 28cm
Menge: 35,000 m2
Leistungsbereichkatalog: 034
DIN276-1_08: 335
DIN276_18: 351

**3.7.50 Grundbesch BSP-Decke Holz Imprägnierlasur - Längs- und Stirnseiten 24 cm**
Grundbeschichtung der Längs- und Stirnkanten der Brettsperrholzdecken, außen, Untergrund Holz,
Grundbeschichtung aus Imprägnierlasur, als Dünnschicht, wasserbasiert,
Farbton farblos
Ausführung gemäß Einzelbeschreibung,
Einzelbeschreibungs-Nr 1: Decken aus BSP (Fichte/Tanne), auf Acrylatbasis, hoher wasserabweisende Eigenschaften, UV-Schutz, diffusionsoffen, schmutzabweisend, im Bereich des Hirnholzes, der Schnittflächen und der Längsseiten, Auftrag auf der Baustelle bzw. bei werksseitigen Schnitten im Werk, Höhe 24 cm
Menge: 810,000 m2
Leistungsbereichkatalog: 034
DIN276-1_08: 335
DIN276_18: 351

### Bereich 4 Stahlbauarbeiten (DIN 18335)

*Hinweis: Allgemeine Vorbemerkungen Stahlbauarbeiten*
Allgemeine Vorbemerkungen Stahlbauarbeiten

Die nachfolgenden Anforderungen sind bei der Ausführung
zu beachten. Sich aus diesen Anforderungen ergebende Leistungen sind in den Angebotspreis einzurechnen und
werden nicht gesondert vergütet.

Materialanforderungen / Schadstoffe
Für die Auswahl der Materialien gelten die Anforderungen des BNB-System in der Qualitätsstufe 5 (siehe auch Vorbemerkungen BNB - Zertifizierung einschl. Anlagen am Anfang des LVs).

Insbesondere sind folgende Vorgaben für die Bauprodukte des
Gewerks Stahlbauarbeiten zwingend einzuhalten:

Produktanforderungen für vor Ort verarbeitete Korrosions- schutz- Beschichtungsstoffe mit max. Korrosivitätskategorie C2 bei tragenden und nicht tragenden Metallbauteilen
innen:
Nur wasserbasierte Produkte (Wb) mit VOC-Gehalt max. 100 Gramm pro Liter

Produktanforderungen für werkseitig verarbeitete Korrosions- schutz- Beschichtungsstoffe mit max. Korrosivitätskategorie C2 bei tragenden und nicht tragenden Metallbauteilen innen:
Einhaltung der 31. BIMSchV bzw. TA-Luft.

Produktanforderungen an vor Ort verarbeitete Lacke, Lasuren, Beizen und  Grundbeschichtungsstoffe:
Produkte gemäß Blauer Engel DE-UZ 12a oder gleichwertig hinsichtlich der Anforderungen zu gefährlichen Stoffen und SVHC, Schwermetallen, sowie VOC und Formaldehyd.

Produktanforderungen an werkseitig verarbeitete Lacke, Lasuren, Beizen und  Grundbeschichtungsstoffe:
Einhaltung der 31. BIMSchV bzw. TA-Luft.
Falls diese nicht eingehalten werden, gelten die Anforderungen für vor Ort verarbeitete Lacke, Lasuren, Beizen und Grundbeschichtungsstoffe

1. Allgemeiner Leistungsumfang
Dieses Leistungsverzeichnis umfasst im nachfolgenden Titel
Stahlbauarbeiten für Errichtung der Tragkonstruktionen der Decken, Stützen und Binder des Gebäudes.

2. Planlieferliste - Werkstatt- und Montageplanung
Vom AN ist dem AG unverzüglich nach Auftragsvergabe eine Aufstellung über alle vom AN im Rahmen der von ihm geschuldeten Werkstatt- und Montageplanung geplanten Planlieferungen als Planlieferliste zu übergeben.
Die Planlieferliste muss die vom AN vorgesehenen Planinhalte, Vorlagetermine sowie Korrekturumlaufzeiten und Freigabe- bzw. Bearbeitungszeiten enthalten.
Vom AN sind alle erforderlichen statischen Berechnungen, Zeichnungen und Nachweise für seine Konstruktionen in prüffähiger Form zu erstellen und beim Prüfstatiker einzureichen.

Die Planlieferdaten sind in den Baufristenplan des AN zu übernehmen - siehe gesonderte Positionen Baufristenplan.
Vom AN sind im Rahmen der Werkstatt- und Montageplanung Fertigungs- und Montagezeichnungen für alle im Leistungsverzeichnis beschriebenen Konstruktionen und Bauteile anzufertigen . Die Werkstatt- und Montageplanung wird entsprechend der hierfür vorgesehenen Position im Leistungsverzeichnis vergütet.

Als Grundlage für seine Werkstattplanung dient die Ausführungsplanung des Architekten im Maßstab 1: 50 sowie Standarddetails, denen die geometrisch-technischen Randbedingungen zu entnehmen sind.

Auf dieser Grundlage hat der AN auf der Baustelle die vorhandene Situation aufzumessen und vor Fertigung und Montage sämtliche Maße zu überprüfen.
Die Werkstattplanung und Fertigung erfolgt auf Grundlage der vom AN am Bau genommenen Maße.
Fordert der AG, dass die Konstruktionen schon zu einem Zeitpunkt zur Montage bereitstehen müssen, der ein vorheriges Aufmaß unmöglich macht, so sind unter Berücksichtigung der Bautoleranzen nach DIN 18202 und 18203 die Fertigungsmaße mit dem Auftraggeber zu vereinbaren.

Es sind Detailzeichnungen aller voneinander abweichenden Positionen anzufertigen. Detailzeichnungen sind in Positionsplänen übersichtlich zuzuordnen.

3. Arbeitsabschnitte / Transportwege
Alle Arbeitsabschnitte, Bauweisen usw. sind mit der OÜ des AG abzustimmen.

Es ist auf Grund der Größe des Bauvorhabens und der baulichen Gegebenheiten außerhalb und innerhalb des Gebäudes von langen Transportwegen auszugehen (außerhalb bis  300m, innerhalb horizontal bis 150m, vertikal bis 26m).

Bei Handtransport innerhalb des Hauses ist zu berücksichtigen, dass nur begrenzte Treppenlaufbreiten / Podestbreiten von etwa 1,2m zur Verfügung stehen und lichte Türöffnungen von B/H 0,90/2,10m. Ein horizontaler Transport im Gebäude durch gummibereifte Rollwagen ist zulässig.

Fenster dürfen ausdrücklich NICHT für Materialtransporte verwendet werden.

Die maximal zulässige Deckenlasten sind wie folgt zu berücksichtigen:

UG  7,5 kN/m²
EG  5 kN/m²
OGs  Bereiche Kern mit Stahlbetondecken5 kN/m²
  Bereiche Büroflächen Fassade/Flure3 kN/m²

Gegebenenfalls notwendige Lastverteilungen sind eigenständig vom AN zu planen und in die Einheitspreise einzukalkulieren.

4. Vorleistungen / Folgeleistungen / Arbeitsablauf
Die Konstruktionen sind in Abhängigkeit von dem vorhergehenden Rohbau zu montieren. Dabei werden die Arbeiten parallel zu anderen Gewerken erfolgen.

5. Befestigungsuntergrund Beton
Ist im Leistungsverzeichnis als Befestigungsuntergrund "Beton" oder "Normalbeton" angegeben, so ist immer bewehrter Stahlbeton gemeint.

6. Material, Oberflächenbehandlung
Alle Stahlteile erhalten, sofern im Leistungsverzeichnis nichts anderes beschrieben ist, einen Korrosionsschutz durch eine Korrosionsschutzbeschichtung - siehe entsprechende Positionen. Alle Bohrungen, Schweißungen, Durchbrüche sind vor den Beschichtungsarbeiten auszuführen. Sollten nachträgliche Beschädigungen entstehen sind diese fachgerecht auszubessern. Sichtbar bleibende Konstruktionen sind in diesem Fall als einheitliche Flächen zu reparieren.

7. Verbindungen
Schweißnähte von sichtbar bleibenden Konstruktionen sind, soweit nicht abweichend beschrieben, als X- oder V-Nähte auszuführen.
Schweißnähte in sichtbar bleibenden Bereichen sind zu spachteln und zu verschleifen.
Eckverbindungen sind auf Gehrung zu fügen, sofern nicht ausdrücklich abweichend beschrieben.
Kanten und Ecken sind gebrochen herzustellen, sofern nicht ausdrücklich abweichend beschrieben.
Stoßfugen sind zu verspachteln und plan zu verschleifen.

Baustellenstöße sind geschraubt auszuführen, mit Schrauben verzinkt, wenn in Leistungsposition nicht ausdrücklich abweichend beschrieben

8. Maßtoleranzen
Für die Maßtoleranzen gelten die  DIN 18202 und die DIN 18203.

Es gelten für die Ebenheitstoleranzen, für die Grenzabweichungen und Winkelabweichungen jeweils die erhöhten Anforderungen.

9. Maßabweichungen:
Werden die gemäß Leistungsverzeichnis zugelassenen Toleranzmaße vom AN bei der Ausführung seiner Leistungen überschritten, sind die notwendigen Nacharbeiten vom AN ohne Verzögerung und ohne Kosten für den Auftraggeber zu veranlassen und sämtliche Kosten für Mehraufwendungen der Folgegewerke (sofern vorhanden) bzw. die Herstellung eines mängelfreien Werkes durch den AN zu tragen. Kosten für die erneute Kontrollvermessung nach Ausführung der Nacharbeiten gehen zu Lasten des AN.

10. Befestigungsuntergrund
Der Befestigungsuntergrund für die Konstruktionen des AN besteht im Wesentlichen aus Stahlbeton.  Der Stahlbeton ist im Bereich von Stützen, Wänden, Decken, Sohlen und Unterzügen hochbewehrt.

Der AN hat sich vor Ausführungsbeginn über die maximal zulässigen Bohrtiefen in den jeweiligen Bereichen zu informieren.
Bohrungen dürfen nur mit Tiefenanschlagschiene ausgeführt werden und sind in jedem Fall im Vorfeld mit der Tragwerksplanung abzustimmen

**Ausführungsbeschreibung 2 AB 2 Korrosionsschutz Stahlbauteile**
*Korrosionsschutz*
Korrosionsschutz

Alle Stahlbauteile sind mit einem Korrosionsschutzsystem zu versehen.

Beschichtungssystem C1 DIN EN ISO 12944-5  Korrosivitätskategorie C1 DIN EN ISO 12944-2,
als Erstschutz, allseitig,
Ausführung im Innenbereich,
Oberflächenvorbereitungsgrad Sa 2 1/2 DIN EN ISO 12944-4

Bestandsbauteile, bei denen die vorhandenen Korrosionsbeschichtungen beschädigt werden sind analog zu behandeln bzw. fachgerecht zu reparieren bzw. mit einer Überholungsbeschichtung zu versehen

Maßnahmen:
- Oberfläche vorbereiten  im Vorbereitungsgrad Sa 2 1/2 gemäß DIN EN ISO 12 944, Teil 4 mittels Strahlen mit festem silikosefreiem Strahlmittel einschließlich Nachreinigung.
- Aufbringen der Beschichtung auf Basis Kunstharz-Aktivpigment, schnelltrocknend. Verarbeitung nach Wahl,
möglichst werkseitig vorbereitet, Zahl der Arbeitsgänge und Sollschichtdicke gem. Herstellervorschrift,

#### Abschnitt 4.1 Technische Bearbeitung

**4.1.10 Werk- und Montageplanung Stahlbauarbeiten**
*** Pauschalposition
Werk- und Montageplanung
einschl. der erforderlichen statischen Nachweise
für die in diesem Leistungsverzeichnis beschriebenen
Stahlbauarbeiten in Verbindung mit den in Titel 3 beschriebenen Konstruktionen des Holztragwerkes

auf Grundlage der Tragwerksplanung des AG, den Plänen des Architekten und bei Möglichkeit  der vom AN am Bau genommenen Maße
‑

mit den erforderlichen Werk-/Ausführungszeichnungen,
mit Übersichts- und Detailzeichnungen,

mit Erstellung der Anschluss- und Detailstatik
mit Bemessung und statischem Nachweis
aller Anschlüsse, Verbindungen und Befestigungen,
einschl. prüfbarer statischer Berechnungen und den dazugehörigen erforderlichen Zeichnungen und Positionsplänen,

mit den erforderlichen produktspezifischen statischen und brandschutztechnischen Nachweisen für die zur Ausführung vorgesehenen Holzbauteile,

mit Erstellen der Montageanweisungen für die auszuführenden Konstruktionen,

Alle erforderlichen statischen Nachweise des AN sind dem AG in prüffähiger Form zu übergeben. Hierzu sind die erforderlichen Berechnungen und Zeichnungen vom AN zu erstellen und/oder der Nachweis ist durch Vorlage von Prüfzeugnissen, Typenstatiken oder Zulassungen zu erbringen.
Dabei sind die vom AG vorgegebene formale Gestaltung und die im Leistungsverzeichnis beschriebenen Konstruktionsmerkmale einzuhalten. Maßliche Abweichungen von im fertigen Zustand sichtbaren Bauteilen sind nur nach schriftlicher Genehmigung des AG zulässig.
Sind in der Vordimensionierung des Tragwerksplaners des AG statische Nachweise auf Grundlage von spezifischen Produkten erfolgt, kann der AN hiervon abweichen. Er muss dann aber den Nachweis erbringen, dass die von ihm zum Einsatz vorgesehenen Bauteile die statisch/konstruktiven Anforderungen erfüllen.

Die Werkstatt- und Montageplanung ist beim AG digital als pdf/dwg via Projektkommunikations- und Management-System (PKMS) "tp!"  zur Prüfung beim Architekten und beim Prüfstatiker einzureichen. Die Dateicodierung erfolgt nach Vorgabe des AG

Die Prüfgebühren trägt einmalig der AG.
Zusätzliche Prüfgebühren, die auf Grund von durch den AN zu vertretenden nachträglichen Änderungen an den Berechnungen und Plänen oder auf Grund von fehlerhaften Berechnungen des AN erforderlichen Mehrfacheinreichungen von Unterlagen geltend gemacht werden, sind vom AN zu tragen.
Die Prüfanmerkungen des Prüfstatikers und Architekten sind in die Werkstatt- und Montageplanung vom AN einzuarbeiten bzw. fortzuschreiben.

Die korrigierten und freigegebenen Werkstatt- und Montagepläne sind dem AG digital als pdf/dwg via Projektkommunikations- und Management-System (PKMS) "tp!"
zu übergeben, der AN hat auf der Baustelle einen Plansatz (1-fach) Papierpläne der finalen W+M-Planung vorzuhalten.

Abrechnung erfolgt prozentual nach Leistungsstand.
Menge: 1,000 psch
DIN276_18: 399

#### Abschnitt 4.2 Stahlträger

**4.2.10 Unterzug Decke Vollwandkonstr. Doppel-T-Träger HEB H 240mm S235JR L 5000-6000mm**
*** gemäß Ausführungsbeschreibung 2
Unterzug, Einbauort Decke, Einbauhöhe bis 5 m, Einfeldträger, Ausführung als Vollwandkonstruktion, aus Formstahl DIN EN 10365, Doppel-T-Träger HEB, Profilhöhe 240 mm, Stahl S235JR DIN EN 10025-2, Werkstoff-Nr 1.0038, beschichtet,
mit Korrosionsbeschichtung C1 einschl. Überarbeitung der Anschweißpunkte, gemäß Ausführungsbeschreibung 2
werkseitige Konstruktion geschweißt,
Baustellenstöße geschraubt, mit Schraubengarnitur, hochfest DIN EN 14399-4, feuerverzinkt DIN EN ISO 10684, Einzellänge über 5000 bis 6000 mm, Anbauteile werden gesondert vergütet.

Ausführung gemäß Zeichnung,
Zeichnungs-Nr 'D10117STRXX00G300_KO008 -Detail 8.1
Menge: 2,600 t
Leistungsbereichkatalog: 017
DIN276-1_08: 351
DIN276_18: 351

**4.2.20 Unterzug Decke Vollwandkonstr. Doppel-T-Träger HEB H 240mm S235JR L 6000-7000mm**
*** gemäß Ausführungsbeschreibung 2
Unterzug, Einbauort Decke, Einbauhöhe bis 5 m, Einfeldträger, Ausführung als Vollwandkonstruktion, aus Formstahl DIN EN 10365, Doppel-T-Träger HEB, Profilhöhe 240 mm, Stahl S235JR DIN EN 10025-2, Werkstoff-Nr 1.0038, beschichtet,
mit Korrosionsbeschichtung C1 einschl. Überarbeitung der Anschweißpunkte, gemäß Ausführungsbeschreibung 2
werkseitige Konstruktion geschweißt,
Baustellenstöße geschraubt, mit Schraubengarnitur, hochfest DIN EN 14399-4, feuerverzinkt DIN EN ISO 10684, Einzellänge über 6000 bis 7000 mm, Anbauteile werden gesondert vergütet.

Ausführung gemäß Zeichnung,
Zeichnungs-Nr 'D10117STRXX00G300_KO008 -Detail 8.1 oder
D10117STROG06G300_KO008-Detail 8.2a
Menge: 3,250 t
Leistungsbereichkatalog: 017
DIN276-1_08: 351
DIN276_18: 351

**4.2.30 Anschluss Unterzug mittels Knagge S355J2**
*** gemäß Ausführungsbeschreibung 2
Knagge als Anbauteil, Stahl S355J2 DIN EN 10025-2, Werkstoff-Nr 1.0577
Abmessung 200x100x15 mm
an Unterzug HEB 240 an Auflagerpunkt an Stahlbetondecke mit bauseitiger Anschweißplatten und Auflagerknagge,
Verbindung des Anbauteils mit dem Hauptbauteil geschweißt,
einschl. 2 Langlochbohrungen M12 mit Lagesicherung mit 2 auf verzinkter bauseitiger Anschweißplatte aufgeschweißten Bolzen M12 und Verschraubung
beschichtet, mit Korrosionsbeschichtung C1 einschl. Überarbeitung der Anschweißpunkte, gemäß Ausführungsbeschreibung 2

Ausführung gemäß Zeichnung,
Zeichnungs-Nr 'D10117STRXX00G300_KO008 -Detail 10.1 und D10117STROG06G300_KO008-Detail 10.2a
Menge: 11,000 St
Leistungsbereichkatalog: 017
DIN276-1_08: 379
DIN276_18: 351

**4.2.40 Stahlteil Flachstahl Anschlussknoten 120-140 kg Stahl**
*** gemäß Ausführungsbeschreibung 2
Verschweißtes Stahlteil aus Flachstahl, als Anschluss- Verbindungsknoten, Einzelgewicht über 120 bis 140 kg, Dicke der Stahlbleche über 10 bis 30 mm, aus Stahl, S235JR DIN EN 10025-2, Werkstoff-Nr 1.0038, aus 7 und mehr Stahlteilen verschweißt, Schwierigkeitsgrad V 4, beschichtet,
mit Korrosionsbeschichtung C1 einschl. Überarbeitung der Anschweißpunkte, gemäß Ausführungsbeschreibung 2

bestehend aus
- Unter- und Obergurt als Flachstahl, t 30 mm, Breite 300 mm, jeweils 2 trapezförmige Einzelteile zu einem spitz - oder stumpfwinkligen Flächenteil verschweißt
- Steg als Flachstahl, t 10 mm, Breite ca. 320 mm, Höhe ca. 280 mm, senkrecht zwischen Ober- und Untergurt geschweißt als Steg
- seitliche Rippen an Ober- und Untergurt verschweißt aus Flachstahl t 10 mm, Höhe 280 mm, Länge variabel zwischen 250 und 450 mm, insgesamt 4 Stück

es entsteht eine dem Querschnitt der zusammengesetzten Brettschichtholzeckstützen nachempfundener Knoten in Form eines Kastens zum seitlichen montieren der Brettschichtholzbalken

Verschweißen mit deckengleichen Unterzügen der Brettsperrholzdecken, Unterzüge als HEB 240  einschl. Anpassen des HEB 240 an den Winkel des Anschlussknotens

bis 4 Bohrungen d10 mm im Untergurt

Ausführung gemäß Zeichnung.'D10117STRXX00G300_KO008 -Detail 9.1
Menge: 1400,000 kg
Leistungsbereichkatalog: 016
DIN276-1_08: 361
DIN276_18: 361

**4.2.50 Stahlteil Flachstahl Anschlussknoten 60-80 kg Stahl**
*** gemäß Ausführungsbeschreibung 2
Verschweißtes Stahlteil aus Flachstahl, als Anschluss- Verbindungsknoten, Einzelgewicht über 60 bis 80 kg, Dicke der Stahlbleche über 10 bis 30 mm, aus Stahl, S235JR DIN EN 10025-2, Werkstoff-Nr 1.0038, aus 7 und mehr Stahlteilen verschweißt, Schwierigkeitsgrad V 4, beschichtet,
mit Korrosionsbeschichtung C1 einschl. Überarbeitung der Anschweißpunkte, gemäß Ausführungsbeschreibung 2

bestehend aus
- Untergurt als Flachstahl, t 30 mm, Breite 300 mm, jeweils 2 trapezförmige Einzelteile zu einem spitz - oder stumpfwinkligen Flächenteil verschweißt
- Obergurt  als Flachstahl, t 17 mm, Breite 240mm, jeweils 2 trapezförmige Einzelteile zu einem spitz - oder stumpfwinkligen Flächenteil verschweißt
- Steg als Flachstahl, t 10 mm, Breite ca. 320 mm, Höhe ca. 280 mm, senkrecht zwischen Ober- und Untergurt geschweißt als Steg
- seitliche Rippen an Ober- und Untergurt verschweißt aus Flachstahl t 10 mm, Höhe 280 mm, Länge variabel zwischen 250 und 550 mm, insgesamt 4 Stück

es entsteht eine dem Querschnitt der zusammengesetzten Brettschichtholzeckstützen nachempfundener Knoten in Form eines Kastens zum seitlichen montieren der Brettschichtholzbalken

Verschweißen mit deckengleichen Unterzügen der Brettsperrholzdecken, Unterzüge als HEB 240  einschl. Anpassen des HEB 240 an den Winkel des Anschlussknotens

bis 4 Bohrungen d10 mm im Untergurt

Ausführung gemäß Zeichnung.'D10117STROG06G300_KO008 -Detail 9.2a
Menge: 80,000 kg
Leistungsbereichkatalog: 016
DIN276-1_08: 361
DIN276_18: 361

#### Abschnitt 4.3 Auflagerwinkel Brettsperrholzdecke

**4.3.10 Auflagerwinkel Decke Vollwandkonstr. Winkelstahl 200/100/10mm S355J2 - Detail 5.1/7.1/6.1**
*** gemäß Ausführungsbeschreibung 2
Auflagerwinkel, Einbauort Decke, Einbauhöhe bis 5 m, Ausführung als Vollwandkonstruktion, aus Winkelstahl DIN EN 10056-1, L, 200/100/10 mm, Stahl S355J2 DIN EN 10025-2, Werkstoff-Nr 1.0577
an bauseitigen im Stahlbetondeckenrand eingelassenen Anschweißplatten befestigen, Breite Anschweißplatte 250 mm,  Abstand Anschweißplatte a = 1,35m einschl. Sonderabstände im Eckbereich, Anschweißplatte feuerverzinkt, einschl. Vorbereitung der Schweißflächen im Bereich der Anschweißplatte

Anordnung der Stöße des Winkels nur im Bereich der Anschweißplatten

Auflagerwinkel beschichtet, mit Korrosionsbeschichtung C1 einschl. Überarbeitung der Anschweißpunkte, gemäß Ausführungsbeschreibung 2

Verfüllen der Fuge zwischen Stahlwinkel und Rohbaudeckenkante mit Quellmörtel
Ausführung gemäß Zeichnung Zeichnungs-Nr 'D10117STRXX00G300_KO008' - Detail 5.1
Menge: 660,000 m
Leistungsbereichkatalog: 017
DIN276-1_08: 351
DIN276_18: 351

**4.3.20 Bohrung Auflagerwinkel Durchm. 15-20mm**
*** gemäß Ausführungsbeschreibung 2
Bohrung, in Auflagerwinkel aus Stahl, Durchmesser über 15 bis 20 mm, als Entwässerungsöffnung im Auflagerbereich, Abstand ca. 2 m
Menge: 330,000 St
Leistungsbereichkatalog: 017
DIN276-1_08: 379
DIN276_18: 351

**4.3.30 Auflagerwinkel Decke Vollwandkonstr. Z Winkelstahl 100/280/100/10mm S355J2 - Detail 1.1**
*** gemäß Ausführungsbeschreibung 2
Auflagerwinkel, Einbauort Decke, Einbauhöhe bis 5 m, Ausführung als Vollwandkonstruktion, aus Z- Winkelstahl DIN EN 10056-1, L, 100/290/100/10 mm, Stahl S355J2 DIN EN 10025-2, Werkstoff-Nr 1.0577
an separat beschriebenen BSH - Randbalken befestigen, durch Verschrauben mittels VG-Schraube D 10x100 mm, verzinkt, 11 Schrauben je Meter, einschl. Bohrungen in Stahlwinkel

je Deckenfeld bis zu 20  weitere Bohrungen D 15 mm in Stahlwinkel und in BSH-Balken B 300 mm, zur späteren Verschraubung der Deckenelemente

Auflagerwinkel beschichtet, mit Korrosionsbeschichtung C1 einschl. Überarbeitung der Anschweißpunkte, gemäß Ausführungsbeschreibung 2
Ausführung gemäß Zeichnung Zeichnungs-Nr 'D10117STRXX00G300_KO008' - Detail 1.1
Menge: 495,000 m
Leistungsbereichkatalog: 017
DIN276-1_08: 351
DIN276_18: 351

**4.3.40 Bohrung Auflagerwinkel Durchm. 15-20mm**
*** gemäß Ausführungsbeschreibung 2
Bohrung, in Auflagerwinkel aus Stahl, Durchmesser über 15 bis 20 mm, als Entwässerungsöffnung im Auflagerbereich, Abstand ca. 2 m
Menge: 248,000 St
Leistungsbereichkatalog: 017
DIN276-1_08: 379
DIN276_18: 351

**4.3.50 Auflagerwinkel Decke Vollwandkonstr. Winkelstahl 200/100/10mm S355J2 - Detail 5.2a/6.2a/7.2a**
*** gemäß Ausführungsbeschreibung 2
Auflagerwinkel, Einbauort Decke, Einbauhöhe bis 5 m, Ausführung als Vollwandkonstruktion, aus Winkelstahl DIN EN 10056-1, L, 200/100/10 mm, Stahl S355J2 DIN EN 10025-2, Werkstoff-Nr 1.0577
an bauseitigen im Stahlbetondeckenrand eingelassenen Anschweißplatten befestigen, Breite Anschweißplatte 200 mm,  Abstand Anschweißplatte a = 1,35m einschl. Sonderabstände im Eckbereich, Anschweißplatte feuerverzinkt, einschl. Vorbereitung der Schweißflächen im Bereich der Anschweißplatte

Anordnung der Stöße des Winkels nur im Bereich der Anschweißplatten

Auflagerwinkel beschichtet, mit Korrosionsbeschichtung C1 einschl. Überarbeitung der Anschweißpunkte, gemäß Ausführungsbeschreibung 2

Verfüllen der Fuge zwischen Stahlwinkel und Rohbaudeckenkante mit Quellmörtel

Ausführung gemäß Zeichnung Zeichnungs-Nr 'D10117STROG06G300_KO008' - Detail 5.2a ,6.2a, 7.2a
Menge: 133,000 m
Leistungsbereichkatalog: 017
DIN276-1_08: 351
DIN276_18: 361

**4.3.60 Bohrung Auflagerwinkel Durchm. 15-20mm**
*** gemäß Ausführungsbeschreibung 2
Bohrung, in Auflagerwinkel aus Stahl, Durchmesser über 15 bis 20 mm, als Entwässerungsöffnung im Auflagerbereich, Abstand ca. 2 m
Menge: 65,000 St
Leistungsbereichkatalog: 017
DIN276-1_08: 379
DIN276_18: 361

#### Abschnitt 4.4 Auflagerwinkel Randbalken

DIN276_18: 361

**4.4.10 Stahlteil Flachstahl Konsole Trägerauflager 7-8kg D 5-10mm bis 4Bohrungen Stahl - Detail 4.1a/b**
*** gemäß Ausführungsbeschreibung 2
STLB-Bau 2025-04 016
Verschweißtes Stahlteil aus Flachstahl, als Konsole für Trägerauflager, Einzelgewicht über 7 bis 8 kg, Dicke über 5 bis 10 mm, bis 4 Bohrungen, aus Stahl, S235J2 DIN EN 10025-2, Werkstoff-Nr 1.0117, aus 3 Stahlteilen verschweißt, Ausführung gemäß Zeichnung und Einzelbeschreibung,
Zeichnungs-Nr 'D10117STRXX00G300_KO008 - Detail 4.1a+b'

Einzelbeschreibungs-Nr '1: als Auflagerwinkel L 200x100x10 mm Länge 240 mm,  mit mittigen Rippenblech t 8 mm an bauseitiger verzinkter Anschweißplatte verschweißt, einschl. Vorbereitung des verzinkten Schweißuntergrundes und mit Korrosionsbeschichtung C1 einschl. Überarbeitung der Anschweißpunkte gem. Ausführungsbeschreibung 2'
Menge: 20,000 St
Leistungsbereichkatalog: 016
DIN276-1_08: 361
DIN276_18: 351

**4.4.20 Stahlteil Flachstahl Konsole Trägerauflager 7-8kg D 5-10mm bis 4Bohrungen Stahl**
*** gemäß Ausführungsbeschreibung 2
STLB-Bau 2025-10 016
Verschweißtes Stahlteil aus Flachstahl, als Konsole für Trägerauflager, Einzelgewicht über 7 bis 8 kg, Dicke über 5 bis 10 mm, bis 4 Bohrungen, aus Stahl, S235J2 DIN EN 10025-2, Werkstoff-Nr 1.0117, aus 3 Stahlteilen verschweißt, Ausführung gemäß Zeichnung und Einzelbeschreibung,
Zeichnungs-Nr 'D10117STROG06G300_KO008 - Detail 4.2a'

Einzelbeschreibungs-Nr '1: als Auflagerwinkel L 200x100x10 mm Länge 240 mm,  mit mittigen Rippenblech t 8 mm an bauseitiger verzinkter Anschweißplatte verschweißt, einschl. Vorbereitung des verzinkten Schweißuntergrundes und mit Korrosionsbeschichtung C1 einschl. Überarbeitung der Anschweißpunkte gem. Ausführungsbeschreibung 2'
Menge: 4,000 St
Leistungsbereichkatalog: 016
DIN276-1_08: 361
DIN276_18: 361

#### Abschnitt 4.5 Mansardkonstruktion

**4.5.10 Rahmen Dach Vollwandkonstr. Doppel-T-Träger HEA H 300/200mm S235JR besch**
*** gemäß Ausführungsbeschreibung 2
Rahmen, Einbauort Dach, Einbauhöhe bis 5 m, Ausführung als Vollwandkonstruktion, aus Formstahl DIN EN 10365, Doppel-T-Träger HEA, Profilhöhe 300 mm und HEA 200, Stahl S235JR DIN EN 10025-2, Werkstoff-Nr 1.0038, beschichtet, werkseitiger Korrosionsschutz,
beschichtet, mit Korrosionsbeschichtung C1 einschl. Überarbeitung der Anschweißpunkte, gemäß Ausführungsbeschreibung 2 werkseitige Konstruktion geschweißt,
Baustellenstöße geschraubt, mit Schraubengarnitur, hochfest DIN EN 14399-4, feuerverzinkt DIN EN ISO 10684,

in Form eines Mansarddaches, Neigung 60°, bestehend aus
- senkrechter Teil im Fußpunkt Länge ca. 900 mm mit Fußplatte 300x300 mm an separat beschrieben Knoten verschraubt 4 x M12, Querschnitt HEA 200
- geneigter Sparren Länge ca. 3050 mm, HEA 300
- waagerechter Träger, HEA 300,  Länge ca. 3900 mm mit unterseitiger Flanschverbreiterung, durchlaufend als Flachstahl 500x30 mm und Fußplatte  d 20 mm

Einzelgewicht ca. 1,25 t

Ausführung gemäß Zeichnung,
Zeichnungs-Nr 'D10117STROG06G300_KO008 -Detail 11.2
Einbauort: Mansardrahmen
Menge: 1,350 t
Leistungsbereichkatalog: 017
DIN276-1_08: 361
DIN276_18: 361

**4.5.20 Rahmen Dach Vollwandkonstr. Doppel-T-Träger HEA H 300/200mm S235JR besch**
*** wie Position 4.5.10
jedoch

Befestigung auf Randbalken aus Holz einschl. im Bereich Fußplatte ergänzte Anschlusskonstruktion zum Zugstab U140

Ausführung gemäß Zeichnung,
Zeichnungs-Nr 'D10117STROG06G300_KO008 -Detail 13.1
Einbauort: Mansardrahmen
Menge: 13,600 t
Leistungsbereichkatalog: 017
DIN276-1_08: 361
DIN276_18: 361

**4.5.30 Rahmen Dach Vollwandkonstr. Doppel-T-Träger HEA H 300/200mm S235JR besch Gebäudeknick**
*** wie Position 4.5.10
jedoch im Bereich des Gebäudeknickes mit angepassten Längen

Einzelgewicht ca. 1,5 t

Befestigung auf Randbalken aus Holz einschl. im Bereich Fußplatte ergänzte Anschlusskonstruktion zum Zugstab U140

Ausführung gemäß Zeichnung,
Zeichnungs-Nr 'D10117STROG06G300_KO008 -Detail 13.1
Einbauort: Mansardrahmen
Menge: 1,500 t
Leistungsbereichkatalog: 017
DIN276-1_08: 361
DIN276_18: 361

**4.5.40 Rahmen Dach Vollwandkonstr. Doppel-T-Träger HEA H 300/200mm S235JR besch Gebäudeknick**
*** wie Position 4.5.10
jedoch im Bereich des Gebäudeknickes mit angepassten Längen und schräger Anschluss des horizontalen Teils an Stahlträger HEA 300 als Standardverbindung

Einzelgewicht ca. 1,0 t

Befestigung auf Randbalken aus Holz einschl. im Bereich Fußplatte ergänzte Anschlusskonstruktion zum Zugstab U140

Ausführung gemäß Zeichnung,
Zeichnungs-Nr 'D10117STROG06G300_KO008 -Detail 13.1
Einbauort: Mansardrahmen
Menge: 1,000 t
Leistungsbereichkatalog: 017
DIN276-1_08: 361
DIN276_18: 361

**4.5.50 Unterzug Dach Vollwandkonstr. Profilstahl U H 180mm S235JR L 5000-6000mm**
*** gemäß Ausführungsbeschreibung 2
Unterzug, Einbauort Decke, Einbauhöhe bis 5 m, Einfeldträger, Ausführung als Vollwandkonstruktion, aus Formstahl DIN EN 10365, Profilstahl U mit geneigten Flanschseiten Profilhöhe 180 mm, Stahl S235JR DIN EN 10025-2, Werkstoff-Nr 1.0038, beschichtet,
mit Korrosionsbeschichtung C1 einschl. Überarbeitung der Anschweißpunkte, gemäß Ausführungsbeschreibung 2
werkseitige Konstruktion geschweißt,
Baustellenstöße geschraubt, mit Schraubengarnitur, hochfest DIN EN 14399-4, feuerverzinkt DIN EN ISO 10684, Einzellänge über 5000 bis 6000 mm, Anbauteile werden gesondert vergütet.

Ausführung gemäß Zeichnung,
Zeichnungs-Nr 'D10117STROG06G300_KO008 -Detail 13.2
Menge: 1,400 t
Leistungsbereichkatalog: 017
DIN276-1_08: 351
DIN276_18: 361

**4.5.60 Unterzug Dach Vollwandkonstr. Profilstahl U H180mm S235JR L 2000-3000mm**
*** wie Position 4.5.50
jedoch

Einzellänge über 2000 bis 3000 mm
Menge: 0,150 t
Leistungsbereichkatalog: 017
DIN276-1_08: 351
DIN276_18: 361

**4.5.70 Unterzug Dach Vollwandkonstr. Profilstahl U H180mm S235JR L 1500-2000mm**
*** wie Position 4.5.50
jedoch

Einzellänge über 1500 bis 2000 mm
Menge: 0,040 t
Leistungsbereichkatalog: 017
DIN276-1_08: 351
DIN276_18: 361

**4.5.80 Zugstab Decke Vollwandkonstr. Profilstahl U H 140mm besch L 5700 mm**
Zugstab, Einbauort Decke, Ausführung als Vollwandkonstruktion, aus U-Profilstahl mit geneigten Flanschflächen (U) DIN 1026-1, Profilhöhe 140 mm,  Stahl S235JR DIN EN 10025-2, Werkstoff-Nr 1.0038, beschichtet, werkseitiger Korrosionsschutz,
beschichtet, mit Korrosionsbeschichtung C1 einschl. Überarbeitung der Anschweißpunkte, gemäß Ausführungsbeschreibung werkseitige Konstruktion geschweißt,
Baustellenstöße geschraubt, mit Schraubengarnitur, hochfest DIN EN 14399-4, feuerverzinkt DIN EN ISO 10684,
Einzellänge Zugstab ca. 5700 mm, einseitig mit Fußplatte 60x250x10 mm, mit 3 Bohrungen und Verschraubung an 3 x M16 bauseitigen Anschlussstab an Betondecke und einseitig mit Fußplatte und Verstärkungen an Fußplatte Mansardrahmen verschweißt

Ausführung gemäß Zeichnung,
Zeichnungs-Nr 'D10117STROG06300_KO008 -Detail 13.1

Einbauort: Mansardrahmen
Menge: 14,000 St
Leistungsbereichkatalog: 017
DIN276-1_08: 351
DIN276_18: 361

### Bereich 5 Tischlerarbeiten - Fenster (DIN 18355)

*Hinweis: AllgemeineVorbemerkungen Tischlerarbeiten Fenster*
Allgemeine Vorbemerkungen Tischlerarbeiten Fenster

Die nachfolgenden Anforderungen sind bei der Ausführung
zu beachten. Sich aus diesen Anforderungen ergebende Leistungen sind in den Angebotspreis einzurechnen und
werden nicht gesondert vergütet.
Materialanforderungen / Schadstoffe
Für die Auswahl der Materialien gelten die Anforderungen des BNB-System in der Qualitätsstufe 5 (siehe auch Vorbemerkungen BNB - Zertifizierung einschl. Anlagen am Anfang des LVs).

Insbesondere sind folgende Vorgaben für die Bauprodukte des
Gewerks Holzbauarbeiten zwingend einzuhalten:
Holzwerkstoffe nach EN 13986 in Innenräumen:
Produkte gemäß Blauer Engel DE-UZ 76 oder gleichwertig hinsichtlich der Anforderungen zu gefährlichen Stoffen und SVHC, sowie VOC und Formaldehyd.

Produktanforderungen für Spritz- und Montageschäume:
Keine Verwendung von Spritz- und Montageschäumen
(außer bei Fugen mit wärmetechnischer Anforderung gemäß abZ).

Produktanforderungen an Holzschutzmittel:
Ausschluss reproduktionstoxischer Borverbindungen.
Holzfenster + nichttragende Holzbauteile außen:
kein chemischer Holzschutz;
Fenster GK 3: nur zugelassenes Biozidprodukt durch BAuA oder DIBt (baurechtliche Mindestanforderung).

Produktanforderungen an vor Ort verarbeitete Lacke, Lasuren, Beizen und  Grundbeschichtungsstoffe:
Produkte gemäß Blauer Engel DE-UZ 12a oder gleichwertig hinsichtlich der Anforderungen zu gefährlichen Stoffen und SVHC, Schwermetallen, sowie VOC und Formaldehyd.

Produktanforderungen an werkseitig verarbeitete Lacke, Lasuren, Beizen und  Grundbeschichtungsstoffe:
Einhaltung der 31. BIMSchV bzw. TA-Luft. Falls diese nicht eingehalten werden, gelten die Anforderungen für vor Ort verarbeitete Lacke, Lasuren, Beizen und Grundbeschichtungsstoffe.

Produktanforderungen an eloxierte Aluminium- und passivierte Edelstahloberflächen:
Oberflächenveredelung mit Chrom-VI-oxid-freien Passivierungsmitteln.

Produktanforderungen für vor Ort verarbeitete Korrosions- schutz-Beschichtungsstoffe bei nichttragenden Metallbauteilen:
Nur wasserbasierte Produkte (Wb) mit VOC-Gehalt max. 140 Gramm pro Liter.

Produktanforderungen für werkseitig verarbeitete Korrosions- schutz-Beschichtungsstoffe bei nichttragenden Metallbauteilen:
Einhaltung der 31. BIMSchV bzw. TA-Luft.

Produktanforderungen für Kleb- und Dichtstoffe in Innenräumen:
Produkte gemäß Blauer Engel DE-UZ 123 oder Emicode EC1 (-R), EC1plus (-R) oder gleichwertig hinsichtlich der Anforderungen zu gefährlichen Stoffen und SVHC, Bioziden, sowie VOC und Formaldehyd; Ausschluss von amin- oder oximvernetzenden Silikonen;
Ausschluss von Chlorparaffinen C10-C>17/ CP (maximal zulässiger Grenzwert 0,1 Massenprozent); Ausschluss von Tris(2-chlorethyl)phosphat / TCEP (maximal zulässiger Grenzwert 0,1 Massenprozent) für PU-Klebstoffe.

Produktanforderungen für Kleb- und Dichtstoffe zur Herstellung der Luftdichtigkeit der Fassade innen und außen:
Beschränkung des VOC-Gehalts auf unter 10g/l oder Produkte gemäß Emicode EC1 (-R), EC1plus (-R);
Ausschluss von Chlorparaffinen C10-C>17 / CP (maximal zulässiger Grenzwert 0,1 Massenprozent);
Ausschluss von Tris(2-chlorethyl)phosphat / TCEP (maximal zulässiger Grenzwert 0,1 Massenprozent) für Polyurethan-Klebstoffe.

1. Allgemeiner Leistungsumfang
Dieses Leistungsverzeichnis umfasst im nachfolgenden Titel
Tischlerarbeiten Fenster die Lieferung und Montage von Holz-Aluminiumfenstern bzw. Aluminiumfenstern im 1.-6.OG des Bauteil B.

2. Planlieferliste - Werkstatt- und Montageplanung
Vom AN ist dem AG unverzüglich nach Auftragsvergabe eine Aufstellung über alle vom AN im Rahmen der von ihm geschuldeten Werkstatt- und Montageplanung geplanten Planlieferungen als Planlieferliste zu übergeben.
Die Planlieferliste muss die vom AN vorgesehenen Planinhalte, Vorlagetermine sowie Korrekturumlaufzeiten und Freigabe- bzw. Bearbeitungszeiten enthalten.
Vom AN sind alle erforderlichen statischen Berechnungen, Zeichnungen und Nachweise für seine Konstruktionen in prüffähiger Form zu erstellen und beim Prüfstatiker einzureichen.

Die Planlieferdaten sind in den Baufristenplan des AN zu übernehmen - siehe gesonderte Positionen Baufristenplan.
Vom AN sind im Rahmen der Werkstatt- und Montageplanung Fertigungs- und Montagezeichnungen für alle im Leistungsverzeichnis beschriebenen Konstruktionen und Bauteile anzufertigen . Die Werkstatt- und Montageplanung wird entsprechend der hierfür vorgesehenen Position im Leistungsverzeichnis vergütet.

Als Grundlage für seine Werkstattplanung dient die Ausführungsplanung des Architekten im Maßstab 1: 50 sowie Standarddetails, denen die geometrisch-technischen Randbedingungen zu entnehmen sind.

Auf dieser Grundlage hat der AN auf der Baustelle die vorhandene Situation aufzumessen und vor Fertigung und Montage sämtliche Maße zu überprüfen.
Die Werkstattplanung und Fertigung erfolgt auf Grundlage der vom AN am Bau genommenen Maße.
Fordert der AG, dass die Konstruktionen schon zu einem Zeitpunkt zur Montage bereitstehen müssen, der ein vorheriges Aufmaß unmöglich macht, so sind unter Berücksichtigung der Bautoleranzen nach DIN 18202 und 18203 die Fertigungsmaße mit dem Auftraggeber zu vereinbaren.

Es sind Detailzeichnungen aller voneinander abweichenden Positionen anzufertigen. Detailzeichnungen sind in Positionsplänen übersichtlich zuzuordnen.

3. Arbeitsabschnitte / Transportwege
Alle Arbeitsabschnitte, Bauweisen usw. sind mit der OÜ des AG abzustimmen.

Es ist auf Grund der Größe des Bauvorhabens und der baulichen Gegebenheiten außerhalb und innerhalb des Gebäudes von langen Transportwegen auszugehen (außerhalb bis  300m, innerhalb horizontal bis 150m, vertikal bis 26m).

Bei Handtransport innerhalb des Hauses ist zu berücksichtigen, dass nur begrenzte Treppenlaufbreiten / Podestbreiten von etwa 1,2m zur Verfügung stehen und lichte Türöffnungen von B/H 0,90/2,10m. Ein horizontaler Transport im Gebäude durch gummibereifte Rollwagen ist zulässig.

Fenster dürfen ausdrücklich NICHT für Materialtransporte verwendet werden.

Die maximal zulässige Deckenlasten sind wie folgt zu berücksichtigen:

UG  7,5 kN/m²
EG  5 kN/m²
OGs  Bereiche Kern mit Stahlbetondecken5 kN/m²
  Bereiche Büroflächen Fassade/Flure3 kN/m²

Gegebenenfalls notwendige Lastverteilungen sind eigenständig vom AN zu planen und in die Einheitspreise einzukalkulieren.

4.  Anforderungen
Die technischen Angaben dieser Ausschreibung stellen qualitative Mindestanforderungen dar. Diese sind für sämtliche Angebote verbindlich.
Die Leistungsbeschreibung und die beigefügten Übersichts- und Detailzeichnungen erläutern das geforderte Konstruktionsprinzip.
Die technischen Anforderungen der Leistungsbeschreibung und die dargestellte formale Gestaltung und äußere Profilierung sind verbindlich.

5. Nachweise, Prüfungen

5.1 Zulassungen
Für das Bauvorhaben sind
- geregelte Bauprodukte
oder
- nicht geregelte Bauprodukte/Bauarten mit Zulassung (allgemeine bauaufsichtliche Zulassungen, europäische technische Zulassungen oder Europäische Technische Bewertungen)

zu verwenden.
Für Holz-Alu-Fensterelemente sind die Richtlinien der Gütegemeinschaft Holzfenster e. V. Rosenheim  zu beachten,

Nicht geregelte Bauprodukte/Bauarten ohne Zulassung müssen ein
- allgemeines bauaufsichtliches Prüfzeugnis
aufweisen bzw. bedürfen einer
- vorhabenbezogene Bauartgenehmigung (vBG) (früher ZIE)

Falls auf Grund der Produktwahl erforderlich hat der AN die vBG gemäß Bauordnung im Namen des Auftraggebers zu beantragen und einschließlich aller Gutachten, Versuche etc. zu erwirken. Der zeitliche Vorlauf für diese Maßnahmen ist in Verbindung mit dem Terminplan zu berücksichtigen. Die Kosten für Prüfzeugnisse, vBG und ZiEs sind in die Einheitspreise einzurechnen.
Mit dem Einbau der betreffenden Fassadenteile darf erst nach der Erteilung der Zustimmung im Einzelfall begonnen werden.

5.2 Systemprüfungen, bauphysikalische Prüfungen, CE- Kennzeichen
Für die Konstruktionen sind alle erforderlichen Prüfungen zur Erlangung des CE- Kennzeichens durchzuführen.

Fenster und Türen gemäß DIN EN 14351-1
Vorhangfassaden gemäß DIN EN 13830

Die Anforderungen an die Konstruktionsarten sind in den entsprechenden Konstruktionsbeschreibungen bzw. den nachfolgenden Vorbemerkungen benannt.

Die Prüfungen zum Nachweis der bauphysikalischen Eigenschaften sind unter der Ziffer 4 benannt.
Die Kosten für die Nachweise mit den erforderlichen Prüfungen und Prüfkörper sind in die Einheitspreise einzurechnen.

5.3 Werkstattbesuch
Dem Auftraggeber oder dessen Bevollmächtigten steht es frei, das Konstruktionsbüro und den Fertigungsbetrieb des Auftragnehmers aufzusuchen, um sich vom Arbeitsfortgang zu überzeugen.

6. Muster
Die Bauteile und Materialien sind rechtzeitig vor Beginn der Arbeiten zur Bemusterung vorzulegen. (siehe entsprechende Positionen im Leistungsverzeichnis)

Es dürfen nur freigegebene Materialien verwendet und freigegebene Konstruktionen ausgeführt werden.
Die Muster verbleiben bis zur Abnahme der Leistung beim AG.

7. Maße und Maßtoleranzen
Für den Rohbau ist davon auszugehen, dass die Herstellung nach DIN 18 201, 18202 und 18203 Toleranzen im Bauwesen / Hochbau erfolgt. Maßabweichungen innerhalb dieser Toleranzen sind  vom AN auszugleichen.
Für die Einhaltung der Maße und Toleranzen der Fassaden- und Metallbauarbeiten sind die folgenden Werte maßgebend.

Die Toleranzen für die Lage von Fenster-Flügeln an den Mitteldichtungen richten sich nach den Dichtigkeitsanforderungen und den Angaben der Systemhersteller. Maximal sind ± 1,0 mm zulässig.
Das Spaltmaß bei offenen Stößen von Profilen in der dampfdichten Ebene darf 0,3 mm nicht überschreiten.

Für die Gesamtterminplanung des Gebäudes ist eine Fertigung nach Planungsmaßen vorzusehen. Es sind Kontrollmaße vor Montage am Bau zu nehmen, Ausführungsprobleme, die sich daraus ergeben, sind sofort der örtlichen Bauleitung bekannt zu geben! Dies ist in die EP mit einzukalkulieren.

8. Beschädigungen/Fassaden-Reinigung
Werden Beschädigungen an vorgefertigten Elementen vor Ort vor der Montage festgestellt, so bestimmt der AG vor Ort, ob das Element repariert und montiert wird bzw. zu ersetzen ist. Grundsätzlich wird darauf hingewiesen, dass Reparaturen an montierten Elementen nur als kleinere Schönheitsreparaturen geduldet werden, wenn der Originalzustand wieder hergestellt werden kann.

Alle Fassadenelemente im Innen- und Außenbereich sind während der Bauzeit ausreichend zu schützen und vor der Abnahme zu reinigen. Die Oberflächen von Metall- und Glasflächen sind mit Wasser unter Zusatz von nicht aggressiven Mitteln sauber zu reinigen. Hierbei sind die Richtlinien für die Reinigung von Aluminium-Bauteilen zu beachten.
Die Kosten für diese Maßnahmen sind in die Einheitspreise einzurechnen.

9. Schutz der Leistung
Der AN hat sämtliche Leistungen zur Herstellung und Sicherung der von ihm auszuführenden Leistungen zu erbringen, u.a. den Schutz der sichtbar bleibenden Oberflächen.

Die Fenster sind vollflächig, durch selbstklebende Folienabdeckungen bis zur Abnahme zu schützen.  Die Profile sind mit gesonderten Folien zu schützen. Öffnungselemente müssen während der gesamten Zeit gang- und schließbar sein.
Die Folien sind erst nach gesonderter Aufforderung durch den AG vom AN zur Abnahme zu entfernen und fachgerecht zu entsorgen.
Die einzusetzenden Folien und Verklebungen sind so auszuwählen, dass eine Beschädigung des Untergrundes verhindert wird. Sollten maximale Klebedauern überschritten werden, sind die Verklebungen auf eigene Initiative hin zu erneuern. Diese Arbeitsschritte sind einzukalkulieren.
10. Maßabweichungen:
Werden die gemäß Leistungsverzeichnis zugelassenen Toleranzmaße vom AN bei der Ausführung seiner Leistungen überschritten, sind die notwendigen Nacharbeiten vom AN ohne Verzögerung und ohne Kosten für den Auftraggeber zu veranlassen und sämtliche Kosten für Mehraufwendungen der Folgegewerke (sofern vorhanden) bzw. die Herstellung eines mängelfreien Werkes durch den AN zu tragen. Kosten für die erneute Kontrollvermessung nach Ausführung der Nacharbeiten gehen zu Lasten des AN.

**Ausführungsbeschreibung 4 AB 4 Fenster**
*AB 4.1 Materialien*
Folgende Materialeigenschaften sind in der Kalkulation zu beachten:

Stahlprofile / Stahlbleche
Werkstoffbezeichnung S 355 JO gemäß EN 10 027-1
Bei nichttragenden Stahlbauteilen im nicht bewitterten Bereich:
Ausführung nach DIN 4623, DIN 17100 (Baustähle), DIN 1623 (Bleche), DIN 1624 (Bänder)
Ausführung sendzimirverzinkt, bis zu einer Blechdicke von mind. 3 mm

Sämtliche weiteren Stahlbauteile:
feuerverzinkt

Sämtliche Konstruktionsbauteile (auch verdeckte) außerhalb der dampfdichten Ebene gelten als bewittert.

Tragende Bauteile (sofern in Stahl vorgesehen), welche nicht zu Wartungszwecken zugänglich sind (wie z.B. Unterkonstruktionen), erhalten einen Korrosionsschutz, der über den gesamten Nutzungszeitraum des Gebäudes gemäß der Korrosivitätskategorie C4 entsprechend vor Korrosion schützt.

Edelstahlprofile / Edelstahlbleche
Werkstoff 1.4401 oder 1.4571, entzundert, kaltgeformt, wärmebehandelt, gebeizt, leicht nachgewalzt, Kanten gebrochen, nach sämtlichen Oberflächenbearbeitungen (schweißen, schleifen, strahlen etc.) zur Bildung einer Chromoxydschicht passiviert, um das Eindiffundieren von korrosiven Staubpartikeln und die Bildung von Flugrost zu verhindern.

Sichtbare Oberflächen glasperlgestrahlt

Aluminium-Profile
Legierung hochkorrosionsfest AL MG Si 0,5 (EN AW-6060) nach EN 573-3 und EN 755, F22- F25, warm ausgehärtet.
Fertigung nach DIN 17615 bzw. 1748, in der  Sonderspezifikation "für Kunststoffbeschichtung geeignet" bzw. "für Eloxal geeignet".

Aluminium-Bleche
Legierung AL MG 1 (EN AW-5005) oder AL MG 3 (EN AW-5754) nach EN 573-3, Härte jeweils nach Verformungsanforderung, für LM-Bleche mit Oberflächenbeschichtung als Lackierung.
Legierung AL MG 1 C (EN AW-5005A) nach EN 573-3 (EA-Eloxalqualität), Härte jeweils nach Verformungsanforderung, für LM-Bleche mit organischer Oberflächenbeschichtung.

Verbindungsteile allgemein
Edelstahl
Ausführung nach DIN 17440, Werkstoff 1.4571 bzw. 14401. Für die Funktionen:
Befestigung aller tragenden Verbindungen innen und außen
Befestigungen im Witterungsbereich, auch bei witterungs- bzw. wassergeschütztem Einbau
Befestigungen von innen nach außen
Befestigungen Aluminium mit Aluminium
Befestigungen Stahl mit Aluminium (mit Passivierungsschicht)
Stahl
Werkstoff Stahl, galvanisch verzinkt. Für die Funktionen:
Befestigung Stahl mit Stahl, innen bei nichttragenden Verbindungen, ohne jegliche Korrosionsschutzanforderungen

Aluminium
Ausführung, eloxiert, für die Funktionen:
Befestigung nur als Mehrfachverschraubung für statische untergeordnete Befestigungsvorkehrungen innen und außen

MFD / Mineralfaserdämmung / Mineralwolle (MW)
Anforderungen:
Anforderungen gem. DIN EN 13162: chemisch absolut neutral, unverrottbar, raumbeständig, im Volumen Wasser abweisend
Wärmeleitfähigkeitsstufe nach DIN EN 13162 gemäß Vorgabe Bauphysik (siehe Positionstext)
Baustoffklasse A1, nicht brennbar nach DIN 4102 bzw. DIN 13501-1
Zugfestigkeit senkrecht zur Plattenebene > = TR1 nach DIN EN 13162
Schmelzpunkt > 1000 °C
Wasserdampf-Diffusionswiderstandszahl max. µ = ca. 1 nach DIN EN 12086
Langzeitige Wasseraufnahme WL(P) nach DIN EN 13162
Dichte mind. 50 kg/m³, jedoch nach brandschutztechnischem und schallschutztechnischem Erfordernis
Ansichtsseiten lückenlos mit schwarzer Glasvlieskaschierung
Mineralwolle mit RAL-Gütezeichen der Gütegemeinschaft Mineralwolle e.V., siehe Anmerkungen BNB
Befestigung durch mechanische Fixierung mit mind. 5 Stück Kunststoff-Krallendübeln je m²
Anwendungsgebiet WAB nach DIN V 4108-10

HSD / Hochfeste Schraubfähige Dämmung
Anforderungen:
hochfest, schraubbar, chemikalienfest, fäulnisbeständig, unverrottbar, FCKW-, HFCKW- und formaldehydfrei
Druckfestigkeit mind. = 2 N/mm² Prüfung nach DIN 53 421
Wärmeleitzahl mind. = 0,06 W/m²K
Rohdichte mind. 300 kg/m³
Dickenquellung nach 24 Stunden Wasserlagerung: höchstens
1 %
Baustoffklasse B2 nach DIN 4102, nicht brennend abtropfend
PUR-Hartschaumdämmung
Anforderungen:
Bauaufsichtlich zugelassene PUR-Hartschaumdämmung
Baustoffklasse B2
Bemessungswert Wärmeleitfähigkeit Lambda <= 0,029 W/mK
Druckfestigkeit ? 100 kPa
Geschlossenzelligkeit > 90 %
Vollflächige Verklebung

Dichtungsbahnen / Dichtungsfolien
Dichtungsbahnen aus EPDM oder Butyl-Kautschuk nach DIN EN 13984.
Anforderungen:
Zugreißfestigkeit 7 N/mm², Prüfung nach EN 12311-2
Bruchdehnung ca. 250 %, Prüfung nach EN 12311-2
Temperaturbeständigkeit -40 °C bis +100 °C
Dichtungsbahn dampfdiffusionsoffen, sd-Wert < 0,5 m
Dichtungsbahn dampfdiffusionsdicht, sd-Wert > 1.500 m
Mindestdicke 1,0 mm
UV- und ozonbeständig, bitumenbeständig, wurzelfest
Frei von SVHC, Blei, Zinn, Cadmium
Leistungserklärung und CE-Kennzeichnung gem. DIN EN 13984 Typ A - Abdichtungsbahnen
Brandverhalten: Klasse E nach DIN EN 13501-1
Mindestklebebreite und Mindeststoßbreitendeckung: 100 mm, vollflächige Verklebung

Spritzbare Dichtungen
Elastische, spritzbare Dichtstoffe sind ausnahmsweise nur dort vorgesehen, wo im Einzelfall aus konstruktiven Gründen eine andere Abdichtung nicht ausgeführt werden kann und sind aus UV-stabilem Zwei-Komponenten-Silikon oder Polysulfid auszuführen.

Brettschichtholz (BSH) / Weißtanne
Für innere Holz-Tragkonstruktion der Fassadenkonstruktion sowie innere Holz-Anschlussbekleidungen:
Profilbreite und Bautiefe nach statischem Erfordernis bzw. Positionsbeschreibung
Festigkeitsklasse mind. GL24h sowie nach statischen Erfordernissen
mehrlagig verleimtes Vollholz
Holzart: Tanne (Weißtanne) Abies alba mit Kurzzeichen ABAL
mittlerer Feuchtegehalt 13% (+-2%)
Rohdichte 0,40 bis 0,50 g/cm3
Güteklasse J10 nach DIN EN 942
Keilzinkverbindungen zugelassen in allen Lagen
Verwendung für nicht deckende Beschichtung
Kanten gerundet mit r = 2 mm
Mindestdicke der verleimten Holzleisten = 20 mm, über den gesamten Profilquerschnitt gleichbleibend
frei von schwarzen losen Ästen
ohne sichtbare Astdübel

3-Schichtplatte / Weißtanne
Für Holz-Bekleidungen innerhalb der Fassadenkonstruktion (Paneelausbildungen) sowie innere Holz- Anschlussbekleidungen
Plattendicke nach statischem Erfordernis bzw. Konstruktionsbeschreibung
Holzart: Tanne (Weißtanne) Abies alba mit Kurzzeichen ABAL
mittlerer Feuchtegehalt 13% (+-2%)
Rohdichte 0,40 bis 0,50 g/cm3
Decklage aus durchgehenden Lamellen
Mittel- und Rücklage aus keilgezinkten Lamellen (Länge der Keilzinkstücke 30 bis 80 cm)
Astfrei
Sichtseite geschliffen
Verwendung für nicht deckende Beschichtung
Kanten gerundet mit ca. r = 2 mm

Vollholzleiste / Weißtanne
Für Holz-Bekleidungen als innere Holz-Anschlussbekleidungen
Plattendicke nach statischem Erfordernis bzw. Positionsbeschreibung

Holzart: Tanne (Weißtanne) Abies alba mit Kurzzeichen ABAL
mittlerer Feuchtegehalt 13% (+-2%)
Rohdichte 0,40 bis 0,50 g/cm3
Keilzinkverbindungen nicht zugelassen
Astfrei
Sichtseite geschliffen
Verwendung für nicht deckende Beschichtung
Kanten gerundet mit ca. r = 2 mm
*AB 4.2 Konstruktionsbeschreibung Holz-Aluminium*
Holz-Aluminium-Rahmenkonstruktion

Verbindungen / Profilsystem
Holzart gemäß AB 4.1  jedoch in folgender Qualität:  Güteklasse J2 nach EN 942 und prEN 13307, Keilzinkung nur in der Mittellage zulässig

Horizontale und vertikale Holzprofile mehrlagig (mindestens 3 Lagen) schichtverleimtes Vollholz als Holz-Rahmenelemente folgenden Ausbildungen:
Die Profilausbildung ist in Anlehnung an DIN 68121 "Holzfenster- und -Türenprofile" und DIN 18361 "Verglasungsarbeiten", jedoch auf Aluminium-Außenschalen-System abgestimmt, vorzunehmen. Die inneren Kanten aller Holzprofile sind mit einem Radius von max. 2 mm zu runden.
Es ist sicherzustellen, dass die Glasfalze zum Dampfdruckausgleich nach außen geöffnet sind. Sind keine Öffnungen zum Dampfdruckausgleich vorhanden, ist der Glasfalz satt mit geeigneter Dichtmasse auszufüllen.
Rahmenverbreiterungen sind mit Nut- und Feder dicht und flächenbündig (ohne V-Fugen) anzuleimen.
Vor allen Profilen im Rahmen- und Flügelbereich sind außen Aluminium-Profile als Metall-Abdeckung zur Verhinderung direkter Bewitterung mit Hinterlüftung und als Anschlag für Flügel vorzusehen.
Die Rahmenverbindungen sind grundsätzlich mit Schlitz und Doppelzapfen auszuführen. Die Rahmenverbindungen sind zusätzlich, falls erforderlich, mit Edelstahl-Verbindern, nicht sichtbar, auszuführen.
Dübelverbindungen sind entsprechend den Ausführungen nach DIN 68121 auszubilden.
Verklebungen der Rahmenverbindungen gemäß Beanspruchungsklasse D3 nach DIN EN 204.
Verklebungen für Lamellierung und Keilverzinkung gemäß Beanspruchungsklasse D4 nach DIN EN 204.
Nachweis der Temperaturbeständigkeit von Verklebungen durch Prüfung nach DIN EN 14257.
Alle auftretenden Kräfte (Eigenlast, Windsog, Winddruck etc.) müssen über die gewählten Rahmenverbindungen in die Konstruktion eingeleitet werden.
Die Holzflügel und Rahmen sind mindestens 92 mm stark auszuführen. Die o.g. Eignung der angebotenen Rahmenverbindung ist durch Prüfung in einem anerkannten Prüfinstitut nachzuweisen.
Ausführung grundsätzlich verleimt, metallische Verbindungsmittel, falls erforderlich, sind derart zu verarbeiten, dass sie von außen nicht sichtbar sind.
Bei statischer Erfordernis, sind, um eine gleichmäßige und wirksame Vorspannung zu erzielen, an den Verbindungsecken Spannelemente aus Edelstahl einzusetzen.
Keilverzinkung in den oberen Decklagen, ist im sichtbaren Bereich nicht zugelassen.
Sämtliche Verbindungsstellen sind ohne Versätze der Verbindungsfugen und ohne Grate auszuführen.

Für die Verleimung aller Holzteile der anzubietenden Konstruktionen ist ein Klebstoff entsprechend der geforderten Beanspruchungsgruppe nach DIN EN 204 zu verwenden.

Befestigung Einsatzelemente (Verglasung) bei Festfeldern mit Glashalteleisten innen
Befestigung Einsatzelemente (Verglasung) bei Öffnungsflügeln ohne innere Glashalteleisten.

Oberflächenbehandlung gemäß AB 4.7 - Oberflächen.
Das zum vorbeugenden Holzschutz eingesetzte Mittel muss auf den Verwendungszweck bezogen ein geeignetes, gültiges Prüfzeugnis besitzen. Die Holzschutzbehandlung hat, soweit es die Größen der zu behandelnden Teile zulassen, im Tauch- oder Flutverfahren zu erfolgen. Übergroße Teile können im Anstrichverfahren behandelt werden.
Dichtung Profilsystem
Dichtungsmaterial, dauerelastisches EPDM
Dichtungen  mit  mindestens  zwei  umlaufende  Falzdichtungsebenen  aus  EPDM schwarz als eckvulkanisierte Dichtungsrahmen
Im geschlossenen Systemprofilquerschnitt muss eine vollflächige Fugenhinterlappung und eine absolut einwandfreie Dichtung sichergestellt werden.
Die Hauptdichtebene zwischen Blendrahmen und Flügel ist zwischen den Beschlägen und dem Entwässerungsbereich anzuordnen.
Die Profilinnenschale ist so zu dichten, dass kein Regen oder Tauwasser durch die Konstruktion eindringen kann, sondern über die Systemdrainage nach außen abgeführt wird.
Systemdrainage, Entwässerung
Es ist sicherzustellen, dass in der Außenschale der gesamten Rahmenkonstruktion eine Systemdrainage vorhanden ist, welche eindringendes Regenwasser oder Tauwasser aus allen Systemhohlräumen verdeckt, ohne Eindringungsmöglichkeiten, nach außen abführt. Die Entwässerung von Flügel und Stockrahmenfalz muss vor der Mitteldichtung als verdeckte Entwässerung ausgeführt werden.
Dichtungsrahmen
Ausführung nach dem Trockenverglasungsverfahren.
Glaslagerung und Abdichtung innen und außen mit eckvulkanisierten Dichtungsrahmen.
Glashalteleisten (Festverglasungen)
Ausführung mit Eckausbildung als Gehrungsstoß, Stoßfuge als Haarfuge
Verschraubung mit dem Rahmen mittels Linsenkopf-Edelstahlsenkschrauben in einem sauberen Schraubenbild, nach statischer Erfordernis. Die Verschraubungen sind mit dem 1,1-fachen des Schraubendurchmessers vorzubohren. Ausführung passgenau, abnehmbar und raumseitig. Der Achsabstand der Verschraubungen darf 30 cm nicht überschreiten. Aus den Ecken heraus sollte ein Mindestabstand von 3 bis 5 cm eingehalten werden.

Verglasung/ Ausfachungen
Das Einsetzen von Verglasungen oder anderen Ausfachungseinheiten muss nach dem Trockenverglasungsverfahren erfolgen. Ein Nassverglasungsverfahren ist nur in speziellen Ausnahmefällen, in Abstimmung mit dem AG und dessen Planern, erlaubt.
Der Einbau von Ausfachungen muss konstruktiv so erfolgen, dass diese von innen leicht ausgebaut werden können.
Aluminium-Außenschale
Aluminium-Profile als Sonder-Strangpressprofile außen über Kunststoff-Distanz-Drehhalter mit ausreichendem Hinterlüftungsabstand auf den Holzrahmen montiert.
Aluminium-Sonderprofile mit ausreichender Steifigkeit in den jeweils dargestellten und beschriebenen Abmessungen und Ausbildungen.
Die Befestigung und Ausbildung ist so auszuführen, dass unzulässige Verformungen aus Soglasten oder durch Druck aus der Verglasung bzw. Flügeln ausgeschlossen sind.
Angepresste Aufnahmenuten für Dichtungssystem
Anfallendes Wasser muss unmittelbar und kontrolliert nach außen abgeführt werden.
Im Blendrahmen sind ausreichend Ablauföffnungen nach außen einzuplanen.
Die äußeren Metallschalen und Profile müssen mit den inneren Holzrahmen gleitend verbunden werden. Die Belastungen infolge Wind (Druck, Sog), Temperatur, Bewegungen aus den Füllungen sowie sonstige Belastungen müssen über die Verbinder zwängungsfrei abgetragen werden.
Bei der Verbindung der äußeren Metallprofile mit den inneren Holzrahmen sowie bei den Verbindungen der äußeren Metallprofile untereinander sind die thermische bedingten, materialspezifisch unterschiedlichen Längenänderungen zu beachten. Es dürfen keine Zwängungen, keine Geräusche, keine unzulässigen Verspannungen sowie keine Materialverformungen auftreten.
Für den Verbund Holz-Metall ist ein separater Nachweis zu führen.
Stöße zwischen den Metallteilen müssen eine ausreichende Dichtheit gegen Wind und Regen aufweisen.

Fensterflügel

Holz-Aluminium Öffnungsflügel verglast, integriert
Ausführung:
als integrierter, verdeckt liegender Holz-Aluminium- Öffnungsflügel mit äußerer Glashalteleiste
Äußere Erscheinung:
als glatt schlagender Flügel
Grundsätzliche Ausführung:
als Holz-Aluminium-Rahmenkonstruktion mit äußeren Aluminiumprofilen
Stockrahmen:
Einbau der Fensterflügel in Lochfenster als Holz-Aluminium-Rahmenkonstruktion
Rahmenbautiefe ca. 92 mm nach statischem und konstruktivem Erfordernis
Stockrahmen ohne Horizontalversprung nach außen
Flügelrahmen:
Äußere Verglasung ohne innere Glashalteleisten
Füllung über äußeren Dichtungsrahmen und durchlaufende Aluminium-Profile gehalten
Innere Ansichtsbreite ca. 81 mm
Ausgefacht mit 3-fach Isolierverglasung gemäß Ausführungsbeschreibung AB 4.6
Gemäß Notwendigkeit Verklebung der Isolierverglasung (äußere Scheibe) mit dem  Flügelrahmen im Glasfalz zur statischen Stabilisierung der Flügel nach Vorgaben des Systemgebers
Gemäß Notwendigkeit erhöhte Rückenüberdeckung (ca. 12 mm) und höherer Glaseinstand inkl. Modifizierung Flügelprofile wegen Klimalasten
Dichtungen:
Äußere Dichtung als Anschlagdichtung, aus EPDM in eckvulkanisierter Ausführung über durchlaufendes Aluminium-Profil gehalten
Mitteldichtung als Überschlagdichtung, aus EPDM in eckvulkanisierter Ausführung oder mit sauber verklebten Ecken
Innere Dichtung als Überschlagdichtung, aus EPDM in eckvulkanisierter Ausführung oder mit sauber verklebten Ecken
Ausfachung:
Dreifach-Wärmeschutz-Isolierverglasung gemäß Ausführungsbeschreibung AB 4.6

Glasgeländer als Absturzsicherung
Verglasung 2-seitig linienförmig gelagert gem. AB 4.6
VSG aus 2x 5 mm ESG-HF mit 4-fach PVB-Folie
Oberkante Glasgeländer 1. bis 3.OG mind. 1.000 mm über Oberkante Innenfensterbank mit Glashöhe ca. 810 mm
 Oberkante Glasgeländer 4. bis 5.OG mind. 1.100 mm über Oberkante Innenfensterbank mit Glashöhe ca. 910 mm
Seitlich vertikal Verglasung in speziellen LM-Profilen und EPDM-Dichtungen linienförmig gelagert  und in Deckschalen der Holz-Aluminiumfenster integriert, keine aufgesetzte Konstruktion, LM-Profile mit Pfostenprofile verschraubt
Oberseitig durchlaufender Edelstahl-Glaskantenschutz, mit Verglasung verklebt

Holz-Aluminium Öffnungsflügel mit Paneelausfachung, integriert

Gesamte Ausführung wie Holz-Aluminium Öffnungsflügel verglast jedoch mit Paneelausfachung

Innenschale Paneel als 3-Schichtplatte gemäß Ausführungsbeschreibung AB 4.1, 20 mm dick, vollflächig,
umlaufend in Profilrahmen eingepasst und fest verleimt
Einlage Stahlblech gemäß schallschutztechnischem Erfordernis
Dichtbahn gemäß Ausführungsbeschreibung AB 4.1, dampfdiffusionsdicht, vollflächig, mit Profilrahmen und
3-Schichtplatte verklebt
MFD gemäß Ausführungsbeschreibung AB 4.1 mind. 65 mm dick, vollflächig den Paneelzwischenraum ausfüllend
Außenschale Paneel als Aluminium-Blech gemäß Ausführungsbeschreibung AB 4.1, 3 mm dick, vollflächig,
über Vollholz-Leisten verschraubt

Stabgeländer Nachtauskühlungsflügel
Edelstahl-Stabgeländer als Absturzsicherung, Edelstahl gemäß AB 4.1
Oberkante Stabgeländer 1. bis 3.OG mind. 1.000 mm über Oberkante Innenfensterbank mit Höhe ca. 810 mm
Oberkante Stabgeländer 4. bis 5.OG mind. 1.100 mm über Oberkante Innenfensterbank mit Höhe ca. 910 mm

Stabgeländer als Schweißkonstruktion,
Oberer Geländerholm Vollprofil ca. 20 mm x 20 mm, an den seitlichen Anschlüssen ausgeklinkt, Zwischenholme Vollprofile ca. 12 mm x 12 mm
Lichte Breite zwischen den horizontalen Stäben max. 100 mm
Seitenholme Vollprofil ca. 12 mm x 20 mm
Mit seitlichen Laschen zur verdeckten Verschraubung an den seitlichen Stockrahmenprofilen der Fenster

Lamellengitter Nachtauskühlungsflügel
LM- Wetterschutzlamellenelement,
Elementhöhe ca. 2.265 mm
Elementbreite ca. 443 mm
Elementtiefe ca. 36 mm
Umlaufender Rahmen als LM-Profil mit Ansichtsbreite ca. 10 mm, LM-Z-Lamellen horizontal durchlaufend,
Öffnungsquerschnitt - physisch freier Querschnitt mind. 50%
Wasserdichtigkeit Klasse A4 nach DIN EN 13030
verdeckt über LM-Winkel an den Fassadenprofilen verschraubt
anodisch oxidiert, Eloxal E6 C31, leichtbronze
*AB 4.3 Konstruktionsbeschreibung Aluminium*
Aluminium Fenstersystem

Thermisch getrennte Aluminiumprofile, Abmessungen mindestens wie in den auf den Detailplänen vorgegebenen Abmessungen und der dargestellten Profilierung.

Alle Profilverbindungen (T- und Gehrungsstöße) gesteckt, geklebt und gesickt

Grundbautiefe.90 mm
Raumseitig aufschlagender Flügelrahmen mit 10 mm Flächenversatz zur Rahmenebene, Außenseite flächenbündig.
Die Blendrahmen sind winklig für einen breiteren inneren Anschluss und einer Überdeckung des Schenkels mit Dämmung auszubilden.

Durchlaufende Dämmebenen in Rahmen und Innenflügel.

Flügel sind mit Glashalteleisten zum Innenraum hin zu versehen., Glasleisten eckig, bündig mit Blendrahmen, auf Gehrung gestoßen

Die Fensterflügel sind vorzurichten für die Aufnahme von Dreifach-Isolierverglasungen mit Andruck-Trockendichtung.

Wärmedämmende Isolierstege im Flügel sowie wannengeführte Schaumdämmungen als Anschlag für die mit einem Schaumkern ausgestattete Mehrhohlkammer Mitteldichtung

Die äußere Schale des Blendrahmens / Flügels ist mit einer Hohlkammer zu versehen, so dass im Eckbereich durch Eckwinkel etc. eine wasserdichte Ausführung gewährleistet ist.

Der freie Steg des Blendrahmens ist durch entsprechende Eckbleche oder Gussteile zu hinterlegen. Eine Sickung im äußeren sichtbaren Bereich ist nicht zulässig.

Profilbautiefen:
Blendrahmen, Pfosten, Riegel 90 mm
Flügelrahmen 100 mm

Profilansichtsbreiten:
Blendrahmen, unten 109 mm
Blendrahmen, seitlich und oben 84 mm
Pfosten 104 mm
Riegel 104 mm
Flügelrahmen (Fenster) 36 mm
*AB 4.4 Konstruktionsbeschreibung Brandschutzfenster*
Holz - Aluminiumfensterkonstruktion als Brandschutzfenster mit allgemeiner Bauartgenehmigung - Typ 1

Selbstschließende feuerbeständige Brandschutzverglasung EI90 in der Ausführung als Drehflügel.
Blockrahmen
Konstruktionsholz, massiv, schichtverleimt, mit spez. Gewicht > >=650 kg/m³
Blockrahmenbreite gewählt =  89 mm
Blockrahmentiefe  gewählt = 120 mm
Holzart: Eiche
Wandanschluss
Standard, stumpf, mit Montagefuge ca. 10 mm. Die Montagefuge zur Wand ist mit Steinwolle (Schmelzpunkt >
1000°C) zu hinterstopfen und dauerelastisch abzudichten, Ausführung gemäß Zulassung, zzgl. Rahmenverbreiterungen gem. Detailschnitten RD850-RD855 sowie zulassungskonformen Anschlüssen an die Rohbau-Außenwand (Fenster FA_802) bzw. Leichtbau-Außenwand gem. Detailschnitten RD856-RD857 (Fenster FA_808).
Flügelrahmen
Konstruktionsholz, massiv, schichtverleimt, mit spez. Gewicht > >=650 kg/m³
Querschnitt ca. 111 mm / 120 mm
Holzart Eiche

Glasleisten
Stumpf mit Schattenfuge, einseitig gefälzt und eingestäbt
Glasleisten auf Gehrung verleimt und mechanisch gegen Öffnen der Fuge gesichert

hinsichtlich Oberflächen, Alu-Deckschalen, Dichtungen gelten die Regelungen aus AB 4.2

Holz - Aluminiumfensterkonstruktion als Brandschutzfenster mit allgemeiner Bauartgenehmigung - Typ 2

Selbstschließende feuerbeständige Brandschutzverglasung EI90 in der Ausführung als Drehflügel.
Blockrahmen
Konstruktionsholz, massiv, schichtverleimt, mit spez. Gewicht > >=530 kg/m³
Blockrahmenbreite gewählt =  89 mm
Blockrahmentiefe  gewählt = 120 mm
Holzart: Europäische Weißeiche
Wandanschluss
Standard, stumpf, mit Montagefuge ca. 10 mm. Die Montagefuge zur Wand ist mit Steinwolle (Schmelzpunkt >
1000°C) zu hinterstopfen und dauerelastisch abzudichten, Ausführung gemäß  zulassungskonformen Anschlüssen an die Rohbau-Außenwand
Flügelrahmen
Konstruktionsholz, massiv, schichtverleimt, mit spez. Gewicht > >=530 kg/m³
Querschnitt ca. 111 mm / 132 mm
Holzart Europäische Weißeiche

Glasleisten
Stumpf mit Schattenfuge, einseitig gefälzt und eingestäbt
Glasleisten auf Gehrung verleimt und mechanisch gegen Öffnen der Fuge gesichert

hinsichtlich Oberflächen, Alu-Deckschalen, Dichtungen gelten die Regelungen aus AB 4.2
*AB 4.5 Beschläge/ Einbauteile*
Sämtliche Verschraubungen von Beschlägen sind so auszuführen, dass ein selbst-tätiges Lösen z. B. der Gewindeschrauben oder ähnliches absolut ausgeschlossen ist.
Fensterbeschläge

Dreh-Kipp-Flügelbeschläge für Holz-Aluminium-Öffnungsflügel
Konstruktive Anforderungen:
Aufliegend auf Holz-Aluminium-Rahmen montierte Bänder, Farbe: silberfarben in Edelstahl
Verdeckt liegende Verriegelungsschubstangen inkl. durchlaufendem silberfarbenen Abdeckstulp  (Edelstahl-Ausführung)  in  Flügelrahmen-Beschlagsnut  mit  Edelstahl- schrauben eingeschraubt
Fehlbedienungssicherung
In Holz-Aluminium-Rahmen eingeschraubte Edelstahl-Schließplatten
Flügelbremse mit gefedertem einstellbarem Öffnungswinkel-Anschlag, verdeckt liegend im unteren Flügelfalz montiert
Alle Beschlagteile nachstellbar (Bänder 3D-justierbar bzw. Verriegelungsandruck justierbar)
Höhenlage des Handhebels gemäß Positionsbeschreibung in Abstimmung mit den Architekten
Entsprechend Baugröße inkl. zusätzlicher Verschlusspunkte
Funktionsanforderungen:
Einhandbedienung
Handhebel nach unten, "Geschlossen"-Stellung
Handhebel horizontal, Drehstellung
Handhebel nach oben, Kippstellung

Dreh-Flügelbeschläge für Holz-Aluminium-Öffnungsflügel
Konstruktive Anforderungen, Funktionsanforderungen sowie Griffolive wie Dreh-Kippbeschläge, jedoch ohne Kippfunktion.

Dreh-Flügelbeschläge für Aluminium-Öffnungsflügel
Konstruktive Anforderungen, Funktionsanforderungen sowie Griffolive wie Drehbeschläge in Hol-Aluminium-Öffnungsflügel jedoch Einbau in Aluminiumfenstersystem
mit Begrenzungsschere mit Federpuffer, Reibungswiderstand einstellbar mit selbständig nachstellbarer Bremse

Griffoliven
Dauerfunktion  Beanspruchung nach DIN EN 12400 Klasse 4
Fenstergriff nach DIN EN 13126-3 mit Rosette
Design als Säbelform, entworfen  in Anlehnung an Schweizer Waggontürdrücker, wie von Max Bill für die Ulmer Hochschule gestaltet, 4 Punkt-Rastung zur Positionierung des Fenstergriffes in 90° Schritten, ganzflächig abdeckende ovale Rosette,
Befestigung verdeckt, 7 mm Vollstift

Edelstahlrostfrei, Werkstoff 1.4301, fein matt

gewähltes Hersteller/ Typ: FSB Modellreihe 1023 "Ulmer Drücker"
oder gleichwertiger Art
Hersteller/ Typ:
'....................................................'

vom Bieter einzutragen

teilweise abschließbar (siehe Position) geeignet für einbruchhemmende Fenster nach DIN V ENV 1627 gleichschließend

Beschläge Brandschutzfenster
Es sind nur Beschläge einzubauen welche in der allgemeinen Bauartgenehmigung geregelt sind.

Konstruktionsbänder
2 x  Objektband für gefälzte Türen an Holzzargen mit dreidimensional verstellbaren Aufnahmeelementen CE-zertifiziert, Belastungswert 200 kg, Rollenlänge 160 mm, Rollendurchmesser 22,5 mm, Innenliegender, verdrehsicherer Schraubstift, verdeckt liegende, wartungsfreie Axial-Radial-Gleitlager, Abdeckwinkel in Edelstahl matt

Schloss
Mehrfachverriegelungen mit automatisch verriegelnden Verriegelungspunkten  mit drei Fallenriegel. mit Profilzylinder mit  Normalfunktion, Dorn 45 mm, Stulp Niro rd, mit Brandschutzschließblechen in Niro.

Fenstergriff
Rahmentürdrücker gerade als Feuerschutzgarnitur als Halbgarnitur
Türdrücker in Säbelform und einer sich zum Türdrückerende im Querschnitt verjüngenden Handhabe entworfen  in Anlehnung an Schweizer Waggontürdrücker, wie von Max Bill für die Ulmer Hochschule gestaltet, ganzflächig abdeckende ovale Rosette,
Befestigung verdeckt als Brandschutzgarnitur gemäß Zulassung des Fensterbauers
Korbbogenförmige Rosette

Material: Edelstahl
Oberfläche: Naturfarbig fein gebürstet, matt

gewählter Hersteller/ Typ: FSB Modellreihe 1053 "Ulmer Drücker"
oder gleichwertiger Art

Hersteller/ Typ:
'....................................................'

vom Bieter einzutragen
*AB 4.6 Verglasungen/ Paneele*
Verglasungen
Glasdicken
Grundsätzlich sind die angegebenen Glasdicken Mindestdicken, die nicht unterschritten werden dürfen.
In zusammengehörigen Fassadenabschnitten dürfen unterschiedliche Glasstärken nur verwendet werden, wenn es hierdurch nicht zu optischen Differenzen kommt. In der Regel sind Glasstärkenunterschiede von max. 4 mm zulässig, darüber hinaus nur in Abstimmung mit dem Architekten.

Schallschutz
Grundsätzlich ist vom AN die Abstimmung der Verglasung mit der vorgesehenen Fassadenkonstruktion und deren Anschlüsse so vorzunehmen, dass die geforderten Ge- samtschalldämmwerte gemäß den spezifischen Konstruktionsbeschreibungen eingehalten werden.
Es sind grundsätzlich Schallschutz-PVB-Folien anstelle von Gießharz zu kalkulieren, um optische Verzerrungen unter Schrägeinblick zu vermeiden.
Die Verwendung von Schwergas ist ausgeschlossen.
Freistehende Scheibenkanten, ESG/TVG
Freistehende Scheibenkanten oder zu versiegelnde Scheibenkanten sind grundsätzlich maßgeschliffen mit gebrochenen Rändern auszuführen.
Freistehende Glaskanten sind - sofern das Glasformat es erfordert - aus statischen Gründen (Windsog und Druck) miteinander per Punkthalterungen aus Edelstahl zu verbinden. Dies gilt insbesondere für geschosshohe Verglasungen in Verbindung mit Ganzglasecken.
Bei freien Glaskanten ist grundsätzlich ESG-HF oder TVG zu verwenden, auch wenn in der folgenden Basisbeschreibung Floatglas beschrieben ist.
Glaseinstand, UV-beständiger Randverbund
Für die Fassadenbereiche, in denen sich beispielsweise aufgrund der sich noch nachträglich - im Anschluss an die Fassadenmontage - einstellenden Deckenverformungen konstruktionstechnisch übliche und damit vertretbare Verrautungen innerhalb der Fenster-/Fassadenkonstruktionen derart ergeben können, dass sich die Falzeinstandtiefen der Verglasungen zwar noch innerhalb der Anforderungen der DIN 18008 bewegen, sich jedoch teilweise auf unter 12 mm verringern, sind grundsätzlich entsprechende Anpassungen der Verklotzungsart sowie Verglasungen mit einem UV-beständigen Randverbund auszuführen.

Whiteline-Effekt
Ein Whiteline-Effekt ist bei Isolierverglasungen nur bis zu einer Breite von max. 1 mm zulässig. Der Whiteline-Effekt beschreibt eine von der Glaskante bis in den sichtbaren Bereich zurückgeschliffene Funktionsschicht, sodass sich zwischen Randverbund und Funktionsschicht ein hellerer Streifen in der Durchsicht abzeichnet.

Spezielle Festlegungen zu Glasprodukten
ESG (thermisch vorgespanntes Einscheiben-Sicherheitsglas)
Es gilt DIN EN 12150 "Thermisch vorgespanntes Kalknatron-Sicherheitsglas". Bei Einscheiben-Sicherheitsgläsern sind Aufhängepunkte im sichtbaren Bereich nicht
zulässig.
Sofern erforderlich ist die Vorspannung (Transformation des Floatglases zu ESG) vom Hersteller horizontal vorzunehmen (ohne Aufhängepunkte).
Für die Herstellung von VSG aus ESG (auch TVG) ist grundsätzlich mindestens eine Vierfach-PVB-Folie (1,52 mm Dicke) einzukalkulieren, selbst wenn geringere Foliendicken für die notwendige Festigkeit bzw. den Schallschutz ausreichend sein sollten, um die typischen Verwerfungen der vorgespannten Gläser ausgleichen zu können.
Die Einscheibensicherheitsgläser müssen einer Heißlagerungsprüfung mit Bescheinigungen unterzogen werden.
Die Heißlagerungsprüfung hat nach Bauregelliste A, Ausgabe 2001/1, Anlage 11.4 (inkl. der längeren Haltezeit mit höheren Temperaturen von 4 Stunden sowie inkl. Fremdüberwachung) bzw. gemäß RAL Gütezeichen 525 zu erfolgen, wonach das dem-entsprechend geprüfte Glas die Bezeichnung "ESG-HF" erhält.

VSG (Verbund-Sicherheitsglas)
Ausführung nach DIN EN 12543 bzw. DIN EN 14449.
Sind an einem VSG freiliegende bewitterte Glaskanten vorgesehen, so ist der VSG-Verbund grundsätzlich (sofern nicht schon mit einem Ionoplast-Interlayer ausgestattet) mit PVB-Folien mit einer verbesserten Adhäsion auszuführen, um  optische Trübungen und/oder Delamination unter Wasser- und Salzeinwirkung an den freiliegenden VSG- Kanten zu vermeiden.

Isolierglasscheiben, Abstandprofile
Generell sind nur noch so genannte "Warm-Edge-Systeme" zu verwenden.
Die Abstandprofile der Isolierglasscheiben sind im sichtbaren Bereich in silberfarbener Oberfläche (Edelstahl) oder schwarzer Oberfläche (einbrennlackierter Edelstahl) auszuführen.
Die Farben Silber (Edelstahl Natur) oder schwarz sind preisgleich anzubieten, um eine Festlegung durch die spätere Wahl des Architekten und Bemusterung zu ermöglichen. Abweichende Farbwünsche sind gegebenenfalls in den Positionen aufgeführt.
Türverglasungen, raumhohe Verglasungen, bodennahe Verglasungen
Bei verglasten Türen und Türanlagen sowie bei raumhohen Verglasungen bzw. allen bis zum Boden reichenden Verglasungen muss grundsätzlich innen und außen eine ESG- oder VSG-Verglasung eingebaut werden.
Türverglasungen sind mit deutlich wahrnehmbarer Kennzeichnung in Augenhöhe (z.B. aufgeklebte Folien) nach Wahl des Architekten auszuführen.

Absturzsicherheit
Absturzsichernde Scheibenaufbauten sind neben der entsprechenden statischen Bemessung und Wahl der Glasart oberhalb von Verkehrsbereichen grundsätzlich auf Seite des Verkehrsbereiches in VSG auszuführen, um das Herabfallen von Scherben im Falle einer Anpralllast in den Verkehrsbereich zu vermeiden.
Bauaufsichtliche Zulassungen, allgemein
Der spätere AN hat sämtliche Prüfungen, Nachweise für die bauaufsichtlichen Zulassungen, Zustimmungen im Einzelfall, vorhabenbezogene Bauartgenehmigungen, etc. zu führen und bei den zuständigen Aufsichtsbehörden zu erwirken. - siehe Positionsbeschreibungen
Bemessungs- und Konstruktionsregeln DIN 18008
Die Bemessungs- und Konstruktionsregeln der DIN 18008 Teil 1 bis 5 sind zu beachten.
Die Verglasung von Lamellenfenstern, Schwing- u. Klappflügeln ist innenseitig bzw. in geöffneter Lage unterseitig grundsätzlich in VSG auszuführen (Überkopfverglasungen).
Bei Verwendung von VSG-Gläsern an Überkopfverglasungen ist grundsätzlich VSG aus zweimal TVG (teilvorgespanntes Glas) zu verwenden.
Thermisch induzierte Spannungen
Generell ist bei der Ausführung von Verglasungen darauf zu achten, dass in Bereichen mit direkter Sonneneinstrahlung und dahinterliegend gering belüfteten Bereichen (auch temporär wie z.B. bei Schiebetürverglasungen), zur Vermeidung von Glasbruch infolge thermisch induzierter Spannungen nur Verglasungen aus ESG-HF oder TVG verwendet werden dürfen.

Wärmeschutzbeschichtung
Auch bei annähernd gleichen Transmissions-Werten ergeben sich dennoch bei unterschiedlichen Fabrikaten durch die von Hersteller zu Hersteller unterschiedliche Wärmeschutzbeschichtung geringfügig variierende Glastönungen. Eine Wahl unter diesen Tönungen ist dem AG vorbehalten. - siehe Positionsbeschreibung Glasbemusterung

Sonnenschutzbeschichtung
Auch bei annähernd gleichen Transmissions-Werten, ergeben sich dennoch bei unterschiedlichen Fabrikaten durch die von Hersteller zu Hersteller unterschiedliche Sonnenschutzbeschichtung verschiedene Glastönungen. Eine Wahl unter diesen Tönungen wird dem AG vorbehalten - siehe Positionsbeschreibungen Glasbemusterung
Es ist außerdem einzukalkulieren, dass das Trägerglas der Sonnenschutz-Beschichtung ab einer produktspezifischen Absorption von >50 % thermisch vorgespannt (ESG-HF oder TVG, je nach sonstigen Anforderungen) auszuführen ist, um Glasbruch durch thermisch induzierte Spannungen zu vermeiden. Bei Glasdicken >4 mm ist das Absorptionsverhalten des Trägerglases dem Absorptionsverhalten der Beschichtung aufzuaddieren, wonach ebenfalls ab einer in Summe >50 % Absorption das Trägerglas vor-gespannt (ESG-HF oder TVG) auszuführen ist.

Glasaufbauten
Dreifach-Isolierverglasung, Aufbau gem. nachfolgender Glastypenliste sowie den jeweiligen Anforderungen an Brand-, Einbruch- Wärme- und Vogelschutz bzw. nach statischem  Erfordernis, Abmessungen gem. Objektplanung.

Einbau in die Rahmen der Fensterelemente

Alle Verglasungssysteme mit Edelgasfüllung im SZR nach Erfordernis.

Der Ug - Wert der Verglasung ist so zu wählen, dass die Gesamtanforderung an den U-Wert des Fensters erfüllt wird. Dieses ist im Zuge der Kalkulation in Abhängigkeit des gewählten Profilsystems zu beachten und zu kalkulieren!

Für alle Verglasungen sind eisenoxidarme Basisgläser mit einem Eisenoxid-Gehalt < 500 ppm und Lichttransmission bei 10mm Glasdicke >= 89.0% zu verwenden.

Es folgt die Beschreibung der für die Ausführung vorgesehenen Verglasungen. In den einzelnen Positionsbeschreibungen der Elemente werden dann jeweils nur noch die nachfolgenden Kurzbezeichnungen des zum Einsatz kommenden Glases genannt.

Folgende Glastypen:

Glastyp GT800-1 - 3-fach-Isolierverglasung
Glas:  Floatglas,
Ug - Wert:<= 0,7 W/m2K
G-Wert  <=0,36 %
Scheibenaufbau:
Scheibe außen 10,76 mm VSG (55.4)
1. SZR  14mm, 90% Argonfüllung
Scheibe mittig5mm ESG-HF
2. SZR  14mm, 90% Argonfüllung
Scheibe innen  10,76 mm VSG (55.4)
GESAMT 56 mm
teilweise (siehe Positionstext) mit Vogelschutz durch mit Pailletten bestückte PVB-Folie in Außenscheibe und Begrenzung Außenreflexion <=15%, gem. Hohenauer Bewertungsschema als „hochwirksam“ (Kategorie A) eingestuftes System,  Paillettengröße 9 mm, Raster 90 mm, Farbe schwarz

Glastyp GT800-2  - Glasgeländer
Glas:  Floatglas,
absturzsicher
Scheibenaufbau:
Scheibe außen VSG aus 2x 5mm ESG-HF
  1,52mm Verbundschicht aus PVB
GESAMT 12 mm

teilweise (siehe Positionstext) mit Vogelschutz durch mit Pailletten bestückte PVB-Folie in Außenscheibe und Begrenzung Außenreflexion <=15%, gem. Hohenauer Bewertungsschema als „hochwirksam“ (Kategorie A) eingestuftes System, Paillettengröße 9 mm, Raster 90 mm, Farbe schwarz

Glastyp GT800-3 - 3-fach-Isolierverglasung P5A
Glas:  Floatglas,
Ug - Wert:<= 0,7 W/m2K
G-Wert  <=0,36 %
Scheibenaufbau:
Scheibe außen 10,76 mm VSG (55.4)
1. SZR  14mm, 90% Argonfüllung
Scheibe mittig5mm ESG-HF
2. SZR  14mm, 90% Argonfüllung
Scheibe innen  10,76 mm VSG (55.4)
GESAMT 56 mm

teilweise (siehe Positionstext) mit Vogelschutz durch mit Pailletten bestückte PVB-Folie in Außenscheibe und Begrenzung Außenreflexion <=15%, gem. Hohenauer Bewertungsschema als „hochwirksam“ (Kategorie A) eingestuftes System, Paillettengröße 9 mm, Raster 90 mm, Farbe schwarz

Glastyp GT800-4 - Brandschutzverglasung
Brandschutzglas F-90, 3fach Isolierverglasung, UV-beständig, Ug ca. 0,7 W/m²K, Gewicht ca. 97 kg/m².
Brandschutzglas mit schwarzem Abstandhalter im Brandschutzglas und schwarzem Abstandhalter aus Kunststoff im Isolierglasbereich, überdeckt im Farbton schwarz.

Scheibenaufbau:
Scheibe außen 9,52 mm VSG (44.4)
1. SZR  10mm, 90% Argonfüllung
Scheibe mittig4 mm Float
2. SZR  10mm, 90% Argonfüllung
Scheibe innen  34 mm Brandschutzglas EI90
GESAMT 68 mm

teilweise (siehe Positionstext) mit Vogelschutz durch mit Pailletten bestückte PVB-Folie in Außenscheibe und Begrenzung Außenreflexion <=15%, gem. Hohenauer Bewertungsschema als „hochwirksam“ (Kategorie A) eingestuftes System, Paillettengröße 9 mm, Raster 90 mm, Farbe schwarz

Paneele Nachtauskühlungsflügel
Innenschale Paneel als 3-Schichtplatte gemäß Ausführungsbeschreibung AB 4.1, 20 mm dick, vollflächig,
umlaufend in Profilrahmen eingepasst und fest verleimt
Einlage Stahlblech gemäß schallschutztechnischem Erfordernis
Dichtbahn gemäß Ausführungsbeschreibung AB 4.1, dampfdiffusionsdicht, vollflächig, mit Profilrahmen und
3-Schichtplatte verklebt
MFD gemäß Ausführungsbeschreibung AB 4.1 mind. 65 mm dick, vollflächig den Paneelzwischenraum ausfüllend
Außenschale Paneel als Aluminium-Blech gemäß Ausführungsbeschreibung AB 4.1, 3 mm dick, vollflächig,
über Vollholz-Leisten verschraubt, Oberfläche analog Aluminiumschalen Fensterrahmen

Paneelfeld in Brüstungsfeld Aluminiumfenster
Aufbau:
3 mm Aluminiumblech anodisch oxidiert
80 mm Wärmedämmkern A1 bzw. gemäß Architektenplan
3 mm Aluminiumblech anodisch oxidiert
Vorderkante Außenseite bündig mit Vorderkante Alu-Schale Fenster

mit umlaufender Alu-Rahmenkonstruktion, Material und Oberflächen analog  Alu-Fenstersystem,
Ansichtsbreiten siehe Positionstext

Paneele Brandschutzfenster
Einfachpaneel Stärke ca. 58 mm bei F90, ug-Wert ca. 1,9 W/m²K, eingesetzt wie Verglasung
Ausführung mit außenseitig aufgesetztem Blendblech aus Aluminium. Oberfläche analog Aluminiumschalen Fensterrahmen
*AB 4.7 Oberflächen*
Sind in der Leistungsbeschreibung für die beschriebenen Oberflächenqualitäten Farbtöne mit fabrikatsneutralen Farbtabellen wie z.B. RAL, EURAS oder PANTONE oder auch "in Anlehnung" an etablierte Hersteller-Farbtabellen beschrieben, so hat der AN aus den Hersteller-Farbtabellen seines kalkulierten Farbsystemlieferanten die dazu optisch adäquaten Farbtöne in der geforderten Qualität einzukalkulieren. Besondere Mehrkosten dafür, dass die kalkulierten Farbprodukte nicht mit den produktneutral ausgeschriebenen Farbbezeichnungen namentlich übereinstimmen, sondern herstellereigene Farbbezeichnungen besitzen, können dabei nicht geltend gemacht werden.

Einbrennlackierung als HWF-Pulverbeschichtung
Oberflächen mit einer Einbrennlackierung im elektrostatischen Pulverbeschichtungsverfahren als so genannte HWF-Beschichtung (hochwetterfeste Pulverlackierung) mit Beständigkeits-Nachweis in Qualicoat-Klasse 2 bzw. GSB Klasse Master.

Mögliche Anwendung: innen und außen
Vorbehandlung:
chromatieren (Chrom-VI-frei) von Aluminium nach DIN 50939

Beschichtung:
Beschichtungen mindestens gemäß Qualicoat-Klasse 2 oder GSB Klasse Master
Schichtdicke:
Farb-Trockenschichtdicke 60 - 80 µm
Farbtöne:
siehe Positionsbeschreibung

Für die sichtbaren Stahl und Aluminiumteile hat die gesamte Oberflächenbehandlung nach dem Zuschnitt zu erfolgen (Stückbeschichtung).
Ausnahmen:
Schnittstellen von Profilen, welche mechanisch verbunden werden, die Schnittstellen somit nicht mehr sichtbar sind und durch feste und dauerhafte Zusammenfügung mit Kleber oder Dichtmasse einen dauerhaften Korrosionsschutz gewährleisten
Lackprüfung:
Von der ausführenden, vom AN zu benennenden Lackieranstalt, sind täglich während des Lackiervorgangs Probestücke mitzulackieren, welche vom Lackhersteller entsprechend den Richtlinien der Bietergemeinschaft geprüft werden müssen. Eine zusätzliche Vergütung erfolgt hierfür nicht.

Eloxal
Mögliche Anwendung:innen und außen
Eloxal allgemein:
GS- oder GSX-Verfahren AN 11

Schichtdicke:
Schichtdicke mindestens 20 µ

Bei stranggepressten Profilen werden an den Sichtflächen keine optisch auffallenden Ziehrillen, Kratzer, Stegabzeichnungen, Längsschweißnahtabzeichnungen, Beschädigungen (Beulen, Dellen), Farbabweichungen, Glanzunterschiede und ähnliche Oberflächenstörungen akzeptiert.
Betrachtungsabstände zur Beurteilung der Sichtflächen gemäß DIN 17611 (Ziffer 6.3). Es wird nicht in Flächen mit hoher Anforderung, üblicher Anforderung und geringer oder keiner Anforderung unterschieden, sondern es wird nur in Sichtfläche (mit Anforderung) und in absolut nicht einsehbare Fläche (ohne Anforderung) unterschieden. Die Oberflächenqualität wird auch anhand der vorgelegten Grenzmusterprofile bzw. speziell vorgelegten Mustern überprüft.

Für die sichtbaren Fassadenteile hat die anodische Oxydation nach dem Zuschnitt zu erfolgen (Stückbeschichtung). Somit werden alle spanabhebend bereits bearbeiteten Stellen korrosionsgeschützt.
Ausnahmen:
Schnittstellen von Profilen, welche mechanisch verbunden werden, die Schnittstellen somit nicht mehr sichtbar sind und durch feste und dauerhafte Zusammenfügung mit Kleber oder Dichtmasse einen dauerhaften Korrosionsschutz gewährleisten.

Die anodische Oxydation von Aluminiumteilen ist nach DIN 17 611 bzw. DIN 17612 durchzuführen.
Geprüfte Betriebe:
Zur Ausführung der Beschichtung sind nur geprüfte Betriebe zugelassen, welche Inhaber des Gütezeichens und der Lizenznummer sind.

Hell-/Dunkelgrenze:
Farbschwankungen sind durch vertragliche Fixierung einer Hell-/Dunkelgrenze abzugrenzen. Die hierzu notwendigen Grenzmusterbleche sind der örtlichen Bauleitung bei der Fassadenbemusterung zu übergeben.  Hierfür erfolgt keine zusätzliche Vergütung.
Farbton: siehe Positionsbeschreibungen

Beschichtung Duplexverfahren
Mögliche Anwendung: für Stahlteile außen und innen

Die Vorbehandlung und die Beschichtungsprozesse werden gemäß dem Gütezeichen QUALISTEELCOAT (wahlweise auch GSB Steel) bei Stahluntergründen ausgeführt.
Bei Beschichtungen auf Stahl und verzinktem Stahl:
Grundlage für die Vorbehandlung bzw. der Ausführung ist die zu erreichende Korrosivitätsklasse C3.
Prüfnachweise von vergleichbaren Probekörpern mit dem vorgesehenen Beschichtungssystem sind auf Verlangen nach der Auftragserteilung zu erbringen. (z.B. Hafttests, Salzsprühtests, etc.) Entsprechende Hinweise auf zu prüfende Bauteile sind bei Bedarf im jeweiligen Positionsbeschrieb enthalten.

Die Konstruktionen müssen beschichtungsgerecht ausgeführt sein. Konstruktionsfehler, die die Korrosion fördern, z.B. Zusammenschluss nicht kombinierbarer Werkstoffe bzw. verschiedener Metalle, nicht entlüftbare Hohlräume, Spalten und andere nicht zur Beschichtung geeignete Konstruktionen oder Oberflächen, sind zu vermeiden.

Vorbehandlung:
Die Vorbehandlung der zu beschichtenden Bauteile ist mit besonderer Sorgfalt auszuführen, da davon weitgehend die Qualität und die Haltbarkeit der Beschichtung abhängt.
Die vorbehandelten Teile sind sauber und vollständig getrocknet unverzüglich, spätestens jedoch innerhalb eines Arbeitstages, der Pulverbeschichtung zuzuführen.
Die Vorbehandlung hat entsprechend der Korrosivitätsklasse C3 gemäß DIN EN ISO 12944,DIN 55633, DIN 55634 zu erfolgen
Schichtaufbau allgemein:
Der Schichtaufbau ist zweischichtig zu wählen.
Die Mindestschichtdicke von Pulverbeschichtungen beträgt im Zweischichtaufbau 70 µm für die Grundierung und 70 µm für die Deckbeschichtung auf der Sichtflächen und an Ecken und Kanten.
Vor allem bei sehr hellen und Intensivfarbtönen muss auf eine erhöhte Schichtstärke geachtet werden, um Farbunterschiede an der Fassade zu vermeiden.
Die vorgeschriebenen Schichtstärken der Korrosivitätskategorie gem. DIN EN ISO 12944 sind zu beachten. Alle Schichtdicken sind nach ISO 2360 zu messen.
Aufbau Pulverbeschichtung:
Grundierung 1. Schicht:
Korroprimer für ausgasende Untergründe wie Feuerverzinkung.
Qualität: Qualisteelcoat, zur Erfüllung der Vorgaben EN 1090-2
Farbton: RAL 7011, Eisengrau
Glanzgrad: matt
Struktur: glatt
Effekt: Unifarbton
Decklack 2. Schicht:
Qualität: Qualicoat Klasse 2
Festlegung Farbton und Glanzgrad:  siehe Positionsbeschreibung und Bemusterung

Feuerverzinkung

Anwendung:  sämtliche zum Einbau vorgesehene Stahlteile
Ausnahme: Von der Anwendung ausgenommen sind:
statisch untergeordnete sendzimirverzinkte Stahlbleche bis 3 mm Dicke,
Stahlbauteile, welche nachstehende Voraussetzungen erfüllen:
statisch untergeordnet, zur Nachbehandlung zugänglich, nicht dem Außenklima ausgesetzt, galvanisch verzinkt, ohne besondere Korrosionsanforderung.
Feuerverzinkung Allgemein
Feuerverzinkung nach den Richtlinien
DIN EN ISO 1461
DIN EN ISO 12944
DIN EN ISO 14713
DIN EN 10142
DIN EN 10147
DIN 267
DASt022AnwRL (Anwendung der DASt-Richtlinie 022:2009-08 Feuerverzinken von tragenden Stahlbauteilen)
Materialdicke < 1,5 mm mit Schichtdicke >= 45 ym
Materialdicke > 1,5 mm bis < 3 mm mit Schichtdicke >= 55 ym
Materialdicke >= 3 mm bis < 6 mm mit Schichtdicke >= 70 µm
Materialdicke >= 6 mm mit Schichtdicke >= 85 µm
Weiterverarbeitung von feuerverzinkten und sendzimirverzinkten Stahlteilen
Grundsätzlich einzuhalten:
Weiterverarbeitung durch Verschrauben

Bei unabwendbaren Schweißungen sind folgende Vorgaben einzuhalten:
Reinigen der Schweißstelle mit Drahtbürste
Passivierung
zweifacher Zinkfarbanstrich
Bei unabwendbaren Bohrungen:
Entgraten
Korrosionsschutz zusätzlich mit säurefreiem Fett

Kontaktkorrosionsschutz
Anwendung
Der Kontaktkorrosionsschutz ist für nachstehende Materialverbindungen, Materialkontakte auszuführen:
·Zwischen Aluminium und anderen Metallen
·Zwischen Aluminium und Betonbauteilen
Art der Ausführung
Zwischen Aluminium und Betonbauteilen mit Bitumenanstrich oder gleichwertigem Material
Zwischen Aluminium und anderen Metallen mit geeignetem und zugelassenem Kunststoffmaterial, form- und feuchtigkeitsbeständig, in jedem Falle sauber dicht anliegend zwischen den Kontaktmaterialien.

Dies gilt sinngemäß auch für nicht direkt in Verbindung stehende Bauteile unterschiedlicher Materialien, z.B. Kupferbekleidungen oberhalb von Aluminiumkonstruktionen. Die hierdurch erforderlichen Sondermaßnahmen sind zu berücksichtigen.
Sämtliche hieraus resultierenden Aufwendungen und Kosten sind in das Angebot mit einzurechnen und werden nicht extra vergütet

Nassbeschichtung Stahlteile / Innenanwendung
Mögliche Anwendung:
innen
Beschichtungsaufbau mit grundierter Oberfläche
Entrosten
Entrostung nach DIN 55 928
Normreinheitsgrad Sa 2 ½ gem. ISO 12944-4
Grundbeschichtung
Zweikomponentenbeschichtung, aufgespritzt, Basis: Epoxid-Eisenglimmer (Alternativ Epoxidharz-Zinkstaub)
Schichtdicke 80 µ
Zwischenbeschichtung
Zweikomponentenbeschichtung, aufgespritzt, Basis: Epoxidharz
Schichtdicke 80 µ
Deckbeschichtung
Zweikomponenten-Beschichtung, vollflächig und farbtonbeständig aufgespritzt, Basis: Polyurethan
Schichtdicke 80 µ
Sollte aus montagetechnischen Gründen eine Vorortbeschichtung auf der Baustelle vorgenommen werden müssen, so sind die entsprechenden Stahlbauteile mit dem entsprechenden Korrosionsschutz und der ersten Zwischenbeschichtung werkseitig zu versehen. Die Art des Aufbringens der Deckbeschichtung ist je nach Einbausituation zu wählen und anhand von Grenzmustern vor Beginn der Arbeiten festzulegen.

Festlegung Farbton und Glanzgrad:
siehe Positionsbeschreibung und Bemusterung

Nassbeschichtung Holzoberflächen / Lasur

Vorarbeiten Holz:
Untergrund auf Eignung prüfen
Scharfe Kanten runden (Rundungsradius > 2 mm)
Elemente entstauben
Harzstellen entfernen, harzreiche und fettige Hölzer mit Verdünnung abwaschen.
Der Untergrund muss trocken und sauber sein. Das BFS-Merkblatt Nr.18 "Beschichtungen auf Holz und Holzwerkstoffe im Außenbereich" beachten.
Brüstungsfugen und Hirnholz schützen:
Brüstungsfugen schützen mit V-Fugenschutz oder Fugen füllen mit Acryl-Fugenschutz.
Hirnholzflächen mit Hirnholzschutz vor Feuchteaufnahme schützen.

Grundierung:
lasierend mit Filmschutz
Holzbauteile gemäß Herstellerangaben mit einer lasierenden oder farblosen Grundierung auf Wasserbasis mit Filmschutz behandeln.
Anwendungsverfahren: tauchen oder fluten
Zwischenbeschichtung:
Porenfüllende, isolierende, farblose Zwischenbeschichtung mit UV-Blocker gemäß  Herstellerangaben.
Verhinderung Verfärbungen durch wasserlösliche Holzinhaltsstoffe
Verminderung Oberflächenstörungen aufgrund holzartspezifischer Inhaltsstoffe
Verminderung der Neigung zur Dunkelverfärbung aufgrund Gerbsäurereaktion
Nassschichtdicke ca. 150 bis 175 µm
Anwendungsverfahren: spritzen
Schlussbeschichtung:
2x Schlussbeschichtung der Holzbauteile gemäß Herstellerangaben mit wasserbasierter, feuchtigkeitsregulierender, schnelltrocknender Dickschichtlasur mit UV-Schutzwirkung, geringer Anfeuerung und Vergilbungsneigung sowie hoher Dauerelastizität.
Softline Feeling an der Oberfläche.
2x Nassschichtdicke ca. 175 bis 200 µm
Anwendungsverfahren: spritzen
Ausführungsbereich:
Sämtliche sichtbaren Holzteile der entsprechenden Konstruktionen, wenn in der Positionsbeschreibung nicht anders erwähnt.
Farbton:  gemäß Positionsbeschreibung und Bemusterung
*AB 4.8 Montage/ Anschlüsse*
Fensteranschlüsse
Fensteranschlüsse sind grundsätzlich gemäß nachstehender Konstruktionsmerkmale vorgesehen:

schlagregendicht
winddicht, luftdicht
wärmegedämmt, thermisch getrennt
dampfdiffusionsbremsend innerhalb der Dämmebene mit sd-Wert > 10 m
dampfdiffusionsoffen außerhalb der Dämmebene mit sd-Wert < 0,5 m
thermische Dehnungen und Verformungen des Baukörpers müssen absolut zwangs- und somit geräuschfrei erfolgen können.
Anschlussbauteil-Dimensionierungen  nach  statischen  Erfordernissen  bzw.  nach schallschutztechnischen Erfordernissen.
Baustoffkombinationen materialverträglich

Holz-Aluminium - Konstruktionen

Unterer Anschluss
Element unterseitig als untere Elementauflagerung, mit Holz-Rahmenelement verschraubt
Kunststoff-Zwischenlage zwischen Holz-Rahmenelement und Lochfenster eingebaut, Dampfdiffusionsdicht, Durchlaufend
Dichtbahn als äußere Abdichtung gemäß Ziffer AB 4.1, Dampfdiffusionsoffen, Durchlaufend, Außen vom Riegelprofil über Holz-Rahmenelemente sowie die äußere MFD bis
Riegelprofil Deckenanschluss geführt

Oberer Anschluss
oberer Elementabschluss mit Holz-Rahmenelement verschraubt
Kunststoff-Zwischenlage zwischen Holz-Rahmenelement und Lochfenster eingebaut, Dampfdiffusionsdicht, durchlaufend
Dichtbahn als äußere Abdichtung Dichtbahn gemäß AN 4.1, Dampfdiffusionsschicht. Durchlaufend, Außen vom Riegelprofil über Holz-Rahmenelemente sowie die äußere MFD bis
Riegelprofil Brüstungsanschluss geführt

Seitlicher Anschluss
Seitlich außen als seitlicher Elementabschluss mit Holz-Rahmenelement verschraubt
Kunststoff-Zwischenlage zwischen Holz-Rahmenelement und Lochfenster eingebaut, Dampfdiffusionsdicht, Durchlaufend
Dichtbahn als äußere Abdichtung, Dichtbahn gemäß AB 4.1, Dampfdiffusionsoffen, Durchlaufend

Aluminiumkonstruktionen

allseitiger Anschluss
Montage vor dem Rohbau
Die Befestigung des Fensters erfolgt umlaufend über mehrteilige Stahl-Befestigungskonsolen aus Edelstahl, einschl. zusätzlich seitlich angeschweißte Aussteifungen benötigen.
Der dampfdichte Anschluss erfolgt raumseitig zwischen Fenster und Rohbau mittels eines 2 mm starken Stahlblechs mit abgedichteten Fugen,
ausfüllen der Nischen und Aussparungen mit Dämmmaterial gemäß AB4.1

Brandschutzfenster
Anschluss seitlich und unten
Montage in Fensteröffnung in Trockenbauwand mit brandschutzummantelten Stahlrahmen
Die Befestigung des Fensters erfolgt gemäß Zulassung im Stahlrahmen
umlaufende Fuge zwischen Rahmen und Leibung >=10 <=25 mm, Fuge mit Mineralwolle ausgestopft, innerer und äußerer Abschluss mit Dichtstoff einschl. Hinterfüllschnur

Anschluss oben
wie seitlich aber Anschluss an Stahlbetondecke
*AB 4.9 Schnittstelle elektrische Komponenten*
Elektrische Kabel, elektrische Anlagen
Konstruktionsdurchdringungen sind grundsätzlich mit Kabeltüllen und PG- Verschraubungen (innen dampfdicht, außen schlagregendicht) vorzusehen.
Elektrische Bestandteile sind mit einer Betriebsmittelkennzeichnung zu versehen.

Grundsätzliche Festlegungen
Das Verlegen von Kabeln innerhalb der Fassadenkonstruktion bis zur Kabelaustrittsstelle an der Innenseite der Fassadenkonstruktion ist Leistung des AN Fassade. Der Kabelüberstand von wird vom AN Fassade auf der Innenseite der Fassadenkonstruktion aufgerollt temporär befestigt.

Der AN Fassade hat die fassadeninternen Verkabelungen generell mit einer gemeinsamen Kontrollmessung zu übergeben. Das Messprotokoll ist beim AG einzureichen.
Sämtliche Konstruktionsdurchdringungen von elektrischen Kabeln sind mit Zugentlastung vorgesehen / vorzusehen.

Inbetriebnahme elektrischer Anlagen
Zu den vom späteren AN Fassade zu liefernden elektrischen Anlagen, sind die nachstehenden Leistungen zu erbringen:
Einführen und anschließen der Kabel, einschl. Herstellung/ Lieferung von benötigten Kabeleinführungen
Anschließen der Kabel an die gelieferten elektrischen Anlagen innerhalb der Fassadenkonstruktion
Durchführung von Leitungsmessungen und Protokollierung der Messergebnisse
Gemeinsame Inbetriebnahme (mit Gewerk Elektro bzw. Gebäudeautomation)
Lieferung von Schaltplänen einer gelieferten elektrischen Anlage
Übergabe von Kabelzuglisten, Schaltplänen, Montageanleitungen, Ersatzteillisten in Form von Revisionsunterlagen im Ordner eingeheftet und beschriftet an den AG
Weitere Leistungen des AN Fassade:
Gemeinsamer 1:1-Test mit allen beteiligten Gewerken der angeschlossenen Leitungen inkl. Dokumentation
Überprüfen der Geräte auf bestimmungsgemäße Funktion
Überprüfung der gewählten Leitungsarten und Querschnitte unter Berücksichtigung sicherheitstechnischer Vorschriften und gerätespezifischer Anforderungen
Überprüfen der Kabelkennzeichnungen
Gemeinsame Überprüfung der in der Montageplanung erstellten Steuerlogiken und Ablaufketten wie z.B. Anfahr- und Abfahrschaltungen, die Überprüfung und Korrektur gebäudespezifischer Parameter Regel- und Optimierungsprogramme, Funktionsnach-weis der Software bei Übergabe an den Betreiber. Ggf. sind Änderungen der Parameter vorzunehmen; abschließend ist ein Inbetriebnahme Bericht zu erstellen
Teilnahme an Abnahmen der Leistung
Aktualisierung der Parameterlisten
Aktualisierung der Anlagenschemata mit System- Komponenten
Erstellung der Funktionsbeschreibungen, gegebenenfalls unter Verwendung von Programmablauf-plänen
Überprüfung und Festlegung der Einstellwerte für Soll- und Führungsgrößen sowie deren Dokumentation
Zuordnung von Ein- und Ausgängen mit Adressierung, Erstellung und Test der Anwenderprogramme sowie Erstellung der Programmdokumentationen wie beispielsweise Parameterlisten, Programm-Auflistung funktionaler Zusammenhänge
Revision der Bestandsunterlagen
Erstellung der Bedienungsanleitung und Wartungsanweisung

#### Abschnitt 5.1 Technische Bearbeitung

**5.1.10 Werk- und Montageplanung Tischlerarbeiten Fenster**
*** Pauschalposition
Werkstatt- und Montageplanung  einschließlich aller erforderlichen statischen Bemessungen
für die in diesem Leistungsverzeichnis beschriebenen  Tischlerarbeiten Fenster des nachfolgenden Titel 5

Werkstattplanung aller Elemente gemäß  Allgemeine Vorbemerkungen
Statische Nachweise aller Elemente und Verglasungen gemäß Allgemeine Vorbemerkungen

auf Grundlage der Plänen des Architekten und bei Möglichkeit  der vom AN am Bau genommenen Maße
‑

mit den erforderlichen Werkstatt- und Montageplanungen, sonstige Ausführungszeichnungen, einschl. Übersichts- und Detailzeichnungen, mit Material- und Stücklisten, mit allen Positionsplänen.

Erstellen der Werkstatt- und Montageplanung mit Stücklisten für alle zum Einsatz kommenden Konstruktionen, Produkte und Komponenten für alle im Leistungsverzeichnis beschriebenen Leistungen, einschl. der nicht sichtbaren tragenden Unterkonstruktionen und Verankerungen, Ausführung unter Berücksichtigung der Vorbemerkungen,  den Ausführungsbeschreibung(AB) Nr.4

Die Werkstatt- und Montagepläne müssen mindestens darstellen:
- Übersichts- und Detailpläne für alle Regel- und Sonderbereiche aller betreffenden Konstruktionen, mit kompletter Vermaßung und Angaben zu Material, den Materialstärken, den Verbindungen, den Fugen- und Dehnungsmaßnahmen, den Befestigungen incl. Verankerungsbohrungen, Toleranzausgleich zum Rohbau,  Detailpunkte von Ecken, An-, und Abschlüssen, den sonstigen Befestigungen, thermische Trennungen, etc. einschl. Produktdatenblätter, Zulassungen und Nachweise für alle eingesetzten Produkte.

Grundsätzlich sind die vom AG vorgegebene formale Gestaltung und die im Leistungsverzeichnis beschriebenen Konstruktionsmerkmale einzuhalten. Maßliche Abweichungen von im fertigen Zustand sichtbaren Bauteilen sind nur nach schriftlicher Genehmigung des AG zulässig.
Sind in der Dimensionierung des Fachplaners des AG und in der vom Prüfstatiker geprüften Statik statische Nachweise / Planungen auf Grundlage von spezifischen Produkten erfolgt, können auch andere zugelassene Produkte als in der geprüften Fassadenplanung und -statik verwendet werden (Produktneutralität). Die ggf. erforderliche Anpassung der Berechnungen hat der AN dann eigenverantwortlich und auf eigene Kosten selbst zu erstellen. Er muss den Nachweis erbringen, dass die von ihm zum Einsatz vorgesehenen Bauteile die statisch/konstruktiven Anforderungen erfüllen.

Die Werkstatt- und Montageplanung ist beim AG digital als pdf/dwg via Projektkommunikations- und Management-System (PKMS) "tp!"  zur Prüfung beim Architekten einzureichen. Die Dateicodierung erfolgt nach Vorgabe des AG

Mögliche Prüfgebühren trägt einmalig der AG.
Zusätzliche Prüfgebühren, die auf Grund von durch den AN zu vertretenden nachträglichen Änderungen an den Berechnungen und Plänen oder auf Grund von fehlerhaften Berechnungen des AN erforderlichen Mehrfacheinreichungen von Unterlagen geltend gemacht werden, sind vom AN zu tragen.
Die Prüfanmerkungen des Prüfstatikers und Architekten sind in die Werkstatt- und Montageplanung vom AN einzuarbeiten bzw. fortzuschreiben.

Die korrigierten und freigegebenen Werkstatt- und Montagepläne sind dem AG digital als pdf/dwg via Projektkommunikations- und Management-System (PKMS) "tp!"
zu übergeben, der AN hat auf der Baustelle einen Plansatz (1-fach) Papierpläne der finalen W+M-Planung vorzuhalten.

Abrechnung erfolgt prozentual nach Leistungsstand.
Menge: 1,000 psch
DIN276_18: 399

**5.1.20 Bauphysikalische Nachweise**
*** Pauschalposition
Erstellen der bauphysikalischen Nachweise hinsichtlich Wärme- und Schallschutz für alle in diesem Leistungsverzeichnis beschriebenen  Tischlerarbeiten Fenster des nachfolgenden Titel 5

- erstellen der Berechnungen und Nachweise zum Wärme- und Schallschutz für alle Elemente
Menge: 1,000 psch
DIN276_18: 399

**5.1.30 Isothermenberechnung Tauwasserfreiheit nach DIN EN ISO 13788**
*** Pauschalposition
Es ist für alle Fenstertypen mit allen vorkommenden Einsatzelementen eine Isothermenberechnung vorzulegen.
Zur Berechnung der Tauwasserfreiheit sind die Berechnungen
gemäß den Anforderungen nach DIN EN ISO 13788
durchzuführen und nachzuweisen.
Menge: 1,000 psch
DIN276-1_08: 339
DIN276_18: 399

**5.1.40 Musterfenster als Musterecke**
Musterfenster als Musterecke zur Bewertung der Fensterkonstruktion einschließlich der angrenzenden Bauteile

Abmessungen
Breite ca. 1250 mm
Höhe ca. 1100 mm

bestehend aus:

Ausschnitt eines Fensterelement wie in Pos. 5.2.10 beschrieben, als unterer Abschluss bestehend aus Drehflügel, Flügelbreite ca. 500 mm, 3-Scheiben Isolierverglasung - GT800-1 und aufgesetzten Glasgeländer als Absturzsicherung mit GT 800-2 und 3. Teil Drehflügel als Nachtauskühlungsflügel mit Paneelfüllung  gemäß AB 4.2 als 3-Schichtplatten gedämmt und aufgesetzten Wetterschutzlamellenelement und Edelstahlgeländer, Gläser als Vogelschutzverglasungen
einschl. Fenstergriffen und Drehband

einschl. Fensterbank gemäß Pos. 6.2.120

einschl. 2 seitlichen Leibungsbekleidungen gemäß Pos. 6.2.220

auf die Baustelle liefern, einschl. bis zu 3 Bemusterungsrunden einschl. Anpassarbeiten an den einzelnen Elementen

Muster geht in Eigentum des Bauherren über
Menge: 1,000 St
DIN276_18: 399

**5.1.50 Materialmuster**
*** Pauschalposition
Materialmuster vorlegen und nach Aufforderung durch den
AG wieder beseitigen,
folgende Musterteile sind zur Bemusterung und Freigabe
vorzulegen:

Verglasungen:
Musterscheiben aller Verglasungen,
Mustergröße jeweils 0,50x0,50 m.
Alle Verglasungen sind gleichzeitig zu bemustern.

Aluminiumoberflächen:
5 Aluminiumrahmenprofile zur Bemusterung der Oberfläche, Länge jeweils 50 cm, mit fertiger Oberflächenbehandlung, anodisch oxidiert, Oberfläche nach Angabe des AG.

Beschläge:
Es sind vorzulegen:
- ein Muster des zur Ausführung vorgesehenen
Fenstergriffes einschl. Rosette,
- ein Muster des zur Ausführung vorgesehenen
Fenstergriffes mit Griffsicherung einschl. Rosette,
- jeweils ein Muster aller zur Ausführung vorgesehenen
Türgriffe

Profilsysteme:
- Muster aller zur Ausführung kommenden Profile,
Länge jeweils ca. 50cm
Blendschutz:
- Musterstücke der Kassette, des Schlussstabes, der Seitenführungen, der Bedienkette und des Behanges
auf die Baustelle liefern, einschl. bis zu 3 Bemusterungsrunden einschl. Anpassarbeiten an den einzelnen Elementen

Muster gehen in Eigentum des Bauherren über

Handmuster aller zum Einbau kommenden Bauteile und Oberflächen sind unabhängig von dieser Position als Nebenleistung in die Einheitspreise einzurechnen!
Menge: 1,000 psch
DIN276_18: 399

#### Abschnitt 5.2 Aluminium-Holzfenster 1.- 6. OG (ohne Gaubenelemente)

**5.2.10 Einfachfenster B 2255 mm H 2430 mm 3tlg 34dB 0,8W/m2K g0,53 Rahmen Holz-Alu Isolierglas 3fach FA-800 - 2.-3.OG**
*** Leitbeschreibung
*** gemäß Ausführungsbeschreibung 4
Einfachaußenfenster,
Breite Blendrahmen 2255 mm,
Höhe Blendrahmen 2430 mm, 3-teilig, senkrecht geteilt, mit durchlaufenden Pfosten, Wandaufbau im Anschlussbereich mehrschalig, Befestigungsuntergrund Holz, Leibungsmontage mittig, Leibung mit Innenanschlag

Montage in Fassadenelement als Holzrahmenbau, Einbau werksseitig in Element - Titel 3.5

bauphysikalische Anforderungen:

bewertetes Schalldämm-Maß DIN 4109 Rw 34 dB, Wärmeschutz DIN EN ISO 10077-1, DIN 4108-4
Uw kleiner gleich 0,8 W/m2K,
Gesamtenergiedurchlassgrad Verglasung g 0,53 DIN EN 410, Lichtdurchlässigkeit über 60 bis 75 %,

Rahmen innen aus Holz, außen aus Aluminium, Holzart Weißtanne, flächenversetzt ohne Wetterschenkel, Rahmenoberfläche innen endbehandelt, lasiert, farblos, nach Bemusterung
Rahmenoberfläche außen anodisch oxidiert DIN 17611, E6 (gebeizt), Farbton C - 31 leichtbronze,
Abmessungen Rahmen:
Profiltiefe ca. 92 mm
Profilhöhe unten ca. 66 mm, oberseitig als Stockrahmenprofil zur Aufnahme Flügelausfachung, unterseitig als Elementauflagerung
Profilhöhe oben ca. 136 mm, unterseitig als Stockrahmenprofil zur Aufnahme Flügelausfachung, oberseitig als oberer Elementanschluss
Pfostenprofil als Zwischenpfosten, Breite 150 mm, beidseitig als Stockrahmenprofil zur Aufnahme Flügelausfachung
Pfostenprofil als seitl. Pfosten, Breite 147 mm, einseitig als Stockrahmenprofil zur Aufnahme Flügelausfachung, einseitig als seitlicher Elementabschluss
alle Rahmenelemente mit außenseitiger Aluminium-Außenschale, Zwischenpfosten mit LM-Flachprofil zur Stoßhinterlegung

1. Teil Drehflügel, Flügelbreite ca. 500 mm, 3-Scheiben Isolierverglasung - GT800-1 und aufgesetzten Glasgeländer als Absturzsicherung mit GT 800-2, Absturzsicherung mit Vogelschutz
2. Teil Drehflügel, Flügelbreite ca. 860 mm, 3-Scheiben Isolierverglasung - GT800-1 und aufgesetzten Glasgeländer als Absturzsicherung mit GT 800-2,  Absturzsicherung mit Vogelschutz
3. Teil Drehflügel als Nachtauskühlungsflügel mit Paneelfüllung  gemäß AB 4.2 als 3-Schichtplatten gedämmt und aufgesetzten Wetterschutzlamellenelement und Edelstahlgeländer

mit Beschlägen, Fenstergriffen aus nichtrostendem Stahl, Sondergriffsitzhöhe, Griffsitzhöhe 1050 mm,  gem. AB 4.5

Anschlüsse und Montage gemäß AB 4.8, weitere Bestandteile siehe Unterbeschreibung

Ausführung gemäß Zeichnung,
Zeichnungs-Nr D10117STRXX00A300_US110 - Typ FA 800 und den Detailplänen D10117STROG02_DF800; 810-13; 816-817

Einbauort: 2.-3.OG
Menge: 10,000 St
Leistungsbereichkatalog: 026
DIN276-1_08: 334
DIN276_18: 334
*Unterbeschreibung 1 Fassadenbestandteile*
Bereich Nachtauskühlungsflügel mit Edelstahlstabgeländer gem. AB 4.2, Höhe 810 mm

Bereich Nachtauskühlungsflügel mit LM - Z- Lamellenelement gem. AB 4.2

beide Öffnungsflügel mit Verglasung mit Glasgeländer als Absturzsicherung gem. AB 4.2, Höhe 810 mm, Breite je Öffnungselement
DIN276_18: 334

**5.2.20 Einfachfenster B 2255 mm H 2430 mm 3tlg 34dB 0,8W/m2K g0,53 Rahmen Holz-Alu Isolierglas 3fach FA-800 1.OG**
*** wie Position 5.2.10
jedoch

alle 3-Scheiben Isolierverglasungen - GT800-3 als P5A - Verglasung

Einbauort: 1.OG
Menge: 5,000 St
Leistungsbereichkatalog: 026
DIN276-1_08: 334
DIN276_18: 334

**5.2.30 Einfachfenster B 2255 mm H 2430 mm 3tlg 34dB 0,8W/m2K g0,53 Rahmen Holz-Alu Isolierglas 3fach FA-800 4.-6.OG**
*** wie Position 5.2.10
jedoch

Bereich Nachtauskühlungsflügel mit Edelstahlstabgeländer gem. AB 4.2, Höhe 910 mm

beide Öffnungsflügel mit Verglasung mit Glasgeländer als Absturzsicherung gem. AB 4.2, Höhe 910 mm, Breite je Öffnungselement

Einbauort: 4.-6.OG
Menge: 15,000 St
Leistungsbereichkatalog: 026
DIN276-1_08: 334
DIN276_18: 334

**5.2.40 Einfachfenster B 2255 mm H 2430 mm 3tlg 34dB 0,8W/m2K g0,53 Rahmen Holz-Alu Isolierglas 3fach FA-800 5,+6.OG**
*** wie Position 5.2.10
jedoch

Bereich Nachtauskühlungsflügel mit Edelstahlstabgeländer gem. AB 4.2, Höhe 910 mm

beide Öffnungsflügel mit Verglasung mit Glasgeländer als Absturzsicherung gem. AB 4.2, Höhe 910 mm, Breite je Öffnungselement,  Absturzsicherung mit Vogelschutz

Montage einschlielich umlaufender Zargenkonstruktion aus verzinkten Stahlblech als Vorwandmontage, Abstand VK Rohbau zu Innenkanten Fensterrahmen 170 mm, einschl. raumseitiger umlaufender Blechverkleidung aus Aluminium, Oberfläche analog Fenster, Zuschnitt Blech 300 mm, verdeckt an fenster befestigt und auf Stahlbetonleibung geführt

Einbauort: 5.-6.OG
Menge: 2,000 St
Leistungsbereichkatalog: 026
DIN276-1_08: 334
DIN276_18: 334

**5.2.50 Einfachfenster B 2255 mm H 2430 mm 3tlg 37dB 0,8W/m2K g0,53 Rahmen Holz-Alu Isolierglas 3fach FA-800 2.-3.OG**
*** wie Position 5.2.10
jedoch

bewertetes Schalldämm-Maß DIN 4109 Rw 37 dB,

Einbauort: 2.-3.OG
Menge: 6,000 St
Leistungsbereichkatalog: 026
DIN276-1_08: 334
DIN276_18: 334

**5.2.60 Einfachfenster B 2255 mm H 2430 mm 3tlg 37dB 0,8W/m2K g0,53 Rahmen Holz-Alu Isolierglas 3fach FA-800 1.OG**
*** wie Position 5.2.10
jedoch

bewertetes Schalldämm-Maß DIN 4109 Rw 37 dB,
alle 3-Scheiben Isolierverglasungen - GT800-3 als P5A - Verglasung

Einbauort: 1.OG
Menge: 2,000 St
Leistungsbereichkatalog: 026
DIN276-1_08: 334
DIN276_18: 334

**5.2.70 Einfachfenster B 2255 mm H 2430 mm 3tlg 37dB 0,8W/m2K g0,53 Rahmen Holz-Alu Isolierglas 3fach FA-800 4.-6.OG**
*** wie Position 5.2.10
jedoch

bewertetes Schalldämm-Maß DIN 4109 Rw 37 dB,

Bereich Nachtauskühlungsflügel mit Edelstahlstabgeländer gem. AB 4.2, Höhe 910 mm

beide Öffnungsflügel mit Verglasung mit Glasgeländer als Absturzsicherung gem. AB 4.2, Höhe 910 mm, Breite je Öffnungselement,  Absturzsicherung mit Vogelschutz

Einbauort: 4.-6.OG
Menge: 9,000 St
Leistungsbereichkatalog: 026
DIN276-1_08: 334
DIN276_18: 334

**5.2.80 Einfachfenster B 2255 mm H 2430 mm 3tlg 46dB 0,8W/m2K g0,36 Rahmen Holz-Alu Isolierglas 3fach FA-800 2.-3.OG**
*** wie Position 5.2.10
jedoch

bewertetes Schalldämm-Maß DIN 4109 Rw 46 dB,
Gesamtenergiedurchlassgrad Verglasung g 0,36 DIN EN 410,

Einbauort: 2.-3.OG
Menge: 22,000 St
Leistungsbereichkatalog: 026
DIN276-1_08: 334
DIN276_18: 334

**5.2.90 Einfachfenster B 2255 mm H 2430 mm 3tlg 46dB 0,8W/m2K g0,36 Rahmen Holz-Alu Isolierglas 3fach FA-800 1.OG**
*** wie Position 5.2.10
jedoch

bewertetes Schalldämm-Maß DIN 4109 Rw 46 dB,
Gesamtenergiedurchlassgrad Verglasung g 0,36 DIN EN 410,

alle 3-Scheiben Isolierverglasungen - GT800-3 als P5A - Verglasung

Einbauort: 1.OG
Menge: 22,000 St
Leistungsbereichkatalog: 026
DIN276-1_08: 334
DIN276_18: 334

**5.2.100 Einfachfenster B 2255 mm H 2430 mm 3tlg 46dB 0,8W/m2K g0,36 Rahmen Holz-Alu Isolierglas 3fach FA-800 4.-5.OG**
*** wie Position 5.2.10
jedoch

bewertetes Schalldämm-Maß DIN 4109 Rw 46 dB,
Gesamtenergiedurchlassgrad Verglasung g 0,36 DIN EN 410,

Bereich Nachtauskühlungsflügel mit Edelstahlstabgeländer gem. AB 4.2, Höhe 910 mm

beide Öffnungsflügel mit Verglasung mit Glasgeländer als Absturzsicherung gem. AB 4.2, Höhe 910 mm, Breite je Öffnungselement,  Absturzsicherung mit Vogelschutz

Einbauort: 4.-5.OG
Menge: 29,000 St
Leistungsbereichkatalog: 026
DIN276-1_08: 334
DIN276_18: 334

**5.2.110 Einfachfenster B 2255 mm H 2430 mm 3tlg 37dB 0,8W/m2K g0,53 Rahmen Holz-Alu Isolierglas 3fach FA-801 2.-3.OG**
*** wie Position 5.2.10
jedoch

bewertetes Schalldämm-Maß DIN 4109 Rw 37 dB,

Ausführung gemäß Zeichnung,
Zeichnungs-Nr D10117STRXX00A300_US110 - Typ FA 801 und den Detailplänen D10117STROG02_DF800; 810-13; 816-817

FA801 gespiegelt zu FA 800

Einbauort: 2.-3.OG
Menge: 4,000 St
Leistungsbereichkatalog: 026
DIN276-1_08: 334
DIN276_18: 334

**5.2.120 Einfachfenster B 2255 mm H 2430 mm 3tlg 37dB 0,8W/m2K g0,53 Rahmen Holz-Alu Isolierglas 3fach FA-801 1.OG**
*** wie Position 5.2.10
jedoch

bewertetes Schalldämm-Maß DIN 4109 Rw 37 dB,

Ausführung gemäß Zeichnung,
Zeichnungs-Nr D10117STRXX00A300_US110 - Typ FA 801 und den Detailplänen D10117STROG02_DF800; 810-13; 816-817

alle 3-Scheiben Isolierverglasungen - GT800-3 als P5A - Verglasung

FA801 gespiegelt zu FA 800

Einbauort: 1.OG
Menge: 3,000 St
Leistungsbereichkatalog: 026
DIN276-1_08: 334
DIN276_18: 334

**5.2.130 Einfachfenster B 2255 mm H 2430 mm 3tlg 37dB 0,8W/m2K g0,53 Rahmen Holz-Alu Isolierglas 3fach FA-801 4.-6.OG**
*** wie Position 5.2.10
jedoch

bewertetes Schalldämm-Maß DIN 4109 Rw 37 dB,

Bereich Nachtauskühlungsflügel mit Edelstahlstabgeländer gem. AB 4.2, Höhe 910 mm

beide Öffnungsflügel mit Verglasung mit Glasgeländer als Absturzsicherung gem. AB 4.2, Höhe 910 mm, Breite je Öffnungselement,  Absturzsicherung mit Vogelschutz
Ausführung gemäß Zeichnung,
Zeichnungs-Nr D10117STRXX00A300_US110 - Typ FA 801 und den Detailplänen D10117STROG02_DF800; 810-13; 816-817

FA801 gespiegelt zu FA 800
Einbauort: 4.-6.OG
Menge: 6,000 St
Leistungsbereichkatalog: 026
DIN276-1_08: 334
DIN276_18: 334

**5.2.140 Einfachfenster B 2255 mm H 2430 mm 3tlg 46dB 0,8W/m2K g0,36 Rahmen Holz-Alu Isolierglas 3fach FA-800 2.-3.OG**
*** wie Position 5.2.10
jedoch

bewertetes Schalldämm-Maß DIN 4109 Rw 46 dB,
Gesamtenergiedurchlassgrad Verglasung g 0,36 DIN EN 410,
Ausführung gemäß Zeichnung,
Zeichnungs-Nr D10117STRXX00A300_US110 - Typ FA 801 und den Detailplänen D10117STROG02_DF800; 810-13; 816-817

FA801 gespiegelt zu FA 800

Einbauort: 2.-3.OG
Menge: 24,000 St
Leistungsbereichkatalog: 026
DIN276-1_08: 334
DIN276_18: 334

**5.2.150 Einfachfenster B 2255 mm H 2430 mm 3tlg 46dB 0,8W/m2K g0,36 Rahmen Holz-Alu Isolierglas 3fach FA-800 1..OG**
*** wie Position 5.2.10
jedoch

bewertetes Schalldämm-Maß DIN 4109 Rw 46 dB,
Gesamtenergiedurchlassgrad Verglasung g 0,36 DIN EN 410,
Ausführung gemäß Zeichnung,
Zeichnungs-Nr D10117STRXX00A300_US110 - Typ FA 801 und den Detailplänen D10117STROG02_DF800; 810-13; 816-817

alle 3-Scheiben Isolierverglasungen - GT800-3 als P5A - Verglasung

FA801 gespiegelt zu FA 800

Einbauort: 1.OG
Menge: 2,000 St
Leistungsbereichkatalog: 026
DIN276-1_08: 334
DIN276_18: 334

**5.2.160 Einfachfenster B 2255 mm H 2430 mm 3tlg 46dB 0,8W/m2K g0,36 Rahmen Holz-Alu Isolierglas 3fach FA-800 4.-5.OG**
*** wie Position 5.2.10
jedoch

bewertetes Schalldämm-Maß DIN 4109 Rw 46 dB,
Gesamtenergiedurchlassgrad Verglasung g 0,36 DIN EN 410,
Bereich Nachtauskühlungsflügel mit Edelstahlstabgeländer gem. AB 4.2, Höhe 910 mm

beide Öffnungsflügel mit Verglasung mit Glasgeländer als Absturzsicherung gem. AB 4.2, Höhe 910 mm, Breite je Öffnungselement,  Absturzsicherung mit Vogelschutz
Ausführung gemäß Zeichnung,
Zeichnungs-Nr D10117STRXX00A300_US110 - Typ FA 801 und den Detailplänen D10117STROG02_DF800; 810-13; 816-817

FA801 gespiegelt zu FA 800

Einbauort: 4.-5.OG
Menge: 16,000 St
Leistungsbereichkatalog: 026
DIN276-1_08: 334
DIN276_18: 334

**5.2.170 Einfachfenster B 1955 mm H 2430 mm 3tlg 34dB 0,8W/m2K g0,53 Rahmen Holz-Alu Isolierglas 3fach FA-803 - 2.-3.OG**
*** Leitbeschreibung
*** gemäß Ausführungsbeschreibung 4
Einfachaußenfenster,
Breite Blendrahmen 1955 mm,
Höhe Blendrahmen 2430 mm, 3-teilig, senkrecht geteilt, mit durchlaufenden Pfosten, Wandaufbau im Anschlussbereich mehrschalig, Befestigungsuntergrund Holz, Leibungsmontage mittig, Leibung mit Innenanschlag

Montage in Fassadenelement als Holzrahmenbau, Einbau werksseitig in Element - Titel 3.5

bauphysikalische Anforderungen:

bewertetes Schalldämm-Maß DIN 4109 Rw 34 dB, Wärmeschutz DIN EN ISO 10077-1, DIN 4108-4
Uw kleiner gleich 0,8 W/m2K,
Gesamtenergiedurchlassgrad Verglasung g 0,53 DIN EN 410, Lichtdurchlässigkeit über 60 bis 75 %,

Rahmen innen aus Holz, außen aus Aluminium, Holzart Weißtanne, flächenversetzt ohne Wetterschenkel, Rahmenoberfläche innen endbehandelt, lasiert, farblos, nach Bemusterung
Rahmenoberfläche außen anodisch oxidiert DIN 17611, E6 (gebeizt), Farbton C - 31 leichtbronze,
Abmessungen Rahmen:
Profiltiefe ca. 92 mm
Profilhöhe unten ca. 66 mm, oberseitig als Stockrahmenprofil zur Aufnahme Flügelausfachung, unterseitig als Elementauflagerung
Profilhöhe oben ca. 136 mm, unterseitig als Stockrahmenprofil zur Aufnahme Flügelausfachung, oberseitig als oberer Elementanschluss
Pfostenprofil als Zwischenpfosten, Breite 150 mm, beidseitig als Stockrahmenprofil zur Aufnahme Flügelausfachung
Pfostenprofil als seitl. Pfosten, Breite 147 mm, einseitig als Stockrahmenprofil zur Aufnahme Flügelausfachung, einseitig als seitlicher Elementabschluss
alle Rahmenelemente mit außenseitiger Aluminium-Außenschale, Zwischenpfosten mit LM-Flachprofil zur Stoßhinterlegung

1. Teil Drehflügel, Flügelbreite ca. 500 mm, 3-Scheiben Isolierverglasung - GT800-1 und aufgesetzten Glasgeländer als Absturzsicherung mit GT 800-2, Absturzsicherung mit Vogelschutz
2. Teil Drehflügel, Flügelbreite ca. 650 mm, 3-Scheiben Isolierverglasung - GT800-1 und aufgesetzten Glasgeländer als Absturzsicherung mit GT 800-2, Absturzsicherung mit Vogelschutz
3. Teil Drehflügel als Nachtauskühlungsflügel mit Paneelfüllung  gemäß AB 4.2 als 3-Schichtplatten gedämmt und aufgesetzten Wetterschutzlamellenelement und Edelstahlgeländer

mit Beschlägen, Fenstergriffen aus nichtrostendem Stahl, Sondergriffsitzhöhe, Griffsitzhöhe 1050 mm,  gem. AB 4.5

Anschlüsse und Montage gemäß AB 4.8, weitere Bestandteile siehe Unterbeschreibung

Ausführung gemäß Zeichnung,
Zeichnungs-Nr D10117STRXX00A300_US110 - Typ FA 803 und den Detailplänen D10117STROG02_DF800; 810-13; 816-817

Einbauort: 2.-3.OG
Menge: 2,000 St
Leistungsbereichkatalog: 026
DIN276-1_08: 334
DIN276_18: 334
*Unterbeschreibung 1 Fassadenbestandteile*
Bereich Nachtauskühlungsflügel mit Edelstahlstabgeländer gem. AB 4.2, Höhe 810 mm

Bereich Nachtauskühlungsflügel mit LM - Z- Lamellenelement gem. AB 4.2

beide Öffnungsflügel mit Verglasung mit Glasgeländer als Absturzsicherung gem. AB 4.2, Höhe 810 mm, Breite je Öffnungselement
DIN276_18: 334

**5.2.180 Einfachfenster B 1955 mm H 2430 mm 3tlg 34dB 0,8W/m2K g0,53 Rahmen Holz-Alu Isolierglas 3fach FA-803 1.OG**
*** wie Position 5.2.170
jedoch

alle 3-Scheiben Isolierverglasungen - GT800-3 als P5A - Verglasung
Einbauort: 1. OG
Menge: 1,000 St
Leistungsbereichkatalog: 026
DIN276-1_08: 334
DIN276_18: 334

**5.2.190 Einfachfenster B 1955 mm H 2430 mm 3tlg 34dB 0,8W/m2K g0,53 Rahmen Holz-Alu Isolierglas 3fach FA-803 4.-6.OG**
*** wie Position 5.2.170
jedoch

Bereich Nachtauskühlungsflügel mit Edelstahlstabgeländer gem. AB 4.2, Höhe 910 mm

beide Öffnungsflügel mit Verglasung mit Glasgeländer als Absturzsicherung gem. AB 4.2, Höhe 910 mm, Breite je Öffnungselement, Absturzsicherung mit Vogelschutz

Einbauort: 4.-6.OG
Menge: 3,000 St
Leistungsbereichkatalog: 026
DIN276-1_08: 334
DIN276_18: 334

**5.2.200 Einfachfenster B 1655 mm H 2430 mm 2tlg 46dB 0,8W/m2K g0,36 Rahmen Holz-Alu Isolierglas 3fach FA-804 - 2.-3.OG**
*** Leitbeschreibung
*** gemäß Ausführungsbeschreibung 4
Einfachaußenfenster,
Breite Blendrahmen 1655 mm,
Höhe Blendrahmen 2430 mm, 2-teilig, senkrecht geteilt, mit durchlaufenden Pfosten, Wandaufbau im Anschlussbereich mehrschalig, Befestigungsuntergrund Holz, Leibungsmontage mittig, Leibung mit Innenanschlag

Montage in Fassadenelement als Holzrahmenbau, Einbau werksseitig in Element - Titel 3.5

bauphysikalische Anforderungen:

bewertetes Schalldämm-Maß DIN 4109 Rw 46 dB, Wärmeschutz DIN EN ISO 10077-1, DIN 4108-4
Uw kleiner gleich 0,8 W/m2K,
Gesamtenergiedurchlassgrad Verglasung g 0,36 DIN EN 410, Lichtdurchlässigkeit über 60 bis 75 %,
Rahmen innen aus Holz, außen aus Aluminium, Holzart Weißtanne, flächenversetzt ohne Wetterschenkel, Rahmenoberfläche innen endbehandelt, lasiert, farblos, nach Bemusterung
Rahmenoberfläche außen anodisch oxidiert DIN 17611, E6 (gebeizt), Farbton C - 31 leichtbronze,
Abmessungen Rahmen:
Profiltiefe ca. 92 mm
Profilhöhe unten ca. 66 mm, oberseitig als Stockrahmenprofil zur Aufnahme Flügelausfachung, unterseitig als Elementauflagerung
Profilhöhe oben ca. 136 mm, unterseitig als Stockrahmenprofil zur Aufnahme Flügelausfachung, oberseitig als oberer Elementanschluss
Pfostenprofil als Zwischenpfosten, Breite 150 mm, beidseitig als Stockrahmenprofil zur Aufnahme Flügelausfachung
Pfostenprofil als seitl. Pfosten, Breite 147 mm, einseitig als Stockrahmenprofil zur Aufnahme Flügelausfachung, einseitig als seitlicher Elementabschluss
alle Rahmenelemente mit außenseitiger Aluminium-Außenschale, Zwischenpfosten mit LM-Flachprofil zur Stoßhinterlegung

1. Teil Drehflügel, Flügelbreite ca. 500 mm, 3-Scheiben Isolierverglasung - GT800-1 und aufgesetzten Glasgeländer als Absturzsicherung mit GT 800-2, Absturzsicherung mit Vogelschutz
2. Teil Drehflügel, Flügelbreite ca. 850 mm, 3-Scheiben Isolierverglasung - GT800-1 und aufgesetzten Glasgeländer als Absturzsicherung mit GT 800-2, Absturzsicherung mit Vogelschutz

mit Beschlägen, Fenstergriffen aus nichtrostendem Stahl, Sondergriffsitzhöhe, Griffsitzhöhe 1050 mm,  gem. AB 4.5

Anschlüsse und Montage gemäß AB 4.8, weitere Bestandteile siehe Unterbeschreibung

Ausführung gemäß Zeichnung,
Zeichnungs-Nr D10117STRXX00A300_US110 - Typ FA 804 und den Detailplänen D10117STROG02_DF800; 810-13; 816-817

Einbauort: 2.-3.OG
Menge: 3,000 St
Leistungsbereichkatalog: 026
DIN276-1_08: 334
DIN276_18: 334
*Unterbeschreibung 1 Fassadenbestandteile*
beide Öffnungsflügel mit Verglasung mit Glasgeländer als Absturzsicherung gem. AB 4.2, Höhe 810 mm, Breite je Öffnungselement
DIN276_18: 334

**5.2.210 Einfachfenster B 1655 mm H 2430 mm 2tlg 46dB 0,8W/m2K g0,36 Rahmen Holz-Alu Isolierglas 3fach FA-804 1.OG**
*** wie Position 5.2.200
jedoch

alle 3-Scheiben Isolierverglasungen - GT800-3 als P5A - Verglasung

Einbauort: 1.OG
Menge: 2,000 St
Leistungsbereichkatalog: 026
DIN276-1_08: 334
DIN276_18: 334

**5.2.220 Einfachfenster B 1655 mm H 2430 mm 2tlg 46dB 0,8W/m2K g0,36 Rahmen Holz-Alu Isolierglas 3fach FA-804 4.-5.OG**
*** wie Position 5.2.200
jedoch

beide Öffnungsflügel mit Verglasung mit Glasgeländer als Absturzsicherung gem. AB 4.2, Höhe 910 mm, Breite je Öffnungselement, Absturzsicherung mit Vogelschutz

Einbauort: 4.-5.OG
Menge: 3,000 St
Leistungsbereichkatalog: 026
DIN276-1_08: 334
DIN276_18: 334

**5.2.230 Einfachfenster B 1355 mm H 2430 mm 2tlg 46dB 0,8W/m2K g0,36 Rahmen Holz-Alu Isolierglas 3fach FA-805 - 2.-3.OG**
*** Leitbeschreibung
*** gemäß Ausführungsbeschreibung 4
Einfachaußenfenster,
Breite Blendrahmen 1355 mm,
Höhe Blendrahmen 2430 mm, 2-teilig, senkrecht geteilt, mit durchlaufenden Pfosten, Wandaufbau im Anschlussbereich mehrschalig, Befestigungsuntergrund Holz, Leibungsmontage mittig, Leibung mit Innenanschlag

Montage in Fassadenelement als Holzrahmenbau, Einbau werksseitig in Element - Titel 3.5

bauphysikalische Anforderungen:

bewertetes Schalldämm-Maß DIN 4109 Rw 46 dB, Wärmeschutz DIN EN ISO 10077-1, DIN 4108-4
Uw kleiner gleich 0,8 W/m2K,
Gesamtenergiedurchlassgrad Verglasung g 0,36 DIN EN 410, Lichtdurchlässigkeit über 60 bis 75 %,

Rahmen innen aus Holz, außen aus Aluminium, Holzart Weißtanne, flächenversetzt ohne Wetterschenkel, Rahmenoberfläche innen endbehandelt, lasiert, farblos, nach Bemusterung
Rahmenoberfläche außen anodisch oxidiert DIN 17611, E6 (gebeizt), Farbton C - 31 leichtbronze,
Abmessungen Rahmen:
Profiltiefe ca. 92 mm
Profilhöhe unten ca. 66 mm, oberseitig als Stockrahmenprofil zur Aufnahme Flügelausfachung, unterseitig als Elementauflagerung
Profilhöhe oben ca. 136 mm, unterseitig als Stockrahmenprofil zur Aufnahme Flügelausfachung, oberseitig als oberer Elementanschluss
Pfostenprofil als Zwischenpfosten, Breite 150 mm, beidseitig als Stockrahmenprofil zur Aufnahme Flügelausfachung
Pfostenprofil als seitl. Pfosten, Breite 147 mm, einseitig als Stockrahmenprofil zur Aufnahme Flügelausfachung, einseitig als seitlicher Elementabschluss
alle Rahmenelemente mit außenseitiger Aluminium-Außenschale, Zwischenpfosten mit LM-Flachprofil zur Stoßhinterlegung

1. Teil Drehflügel, Flügelbreite ca. 600 mm, 3-Scheiben Isolierverglasung - GT800-1 und aufgesetzten Glasgeländer als Absturzsicherung mit GT 800-2, Absturzsicherung mit Vogelschutz
2. Teil Drehflügel als Nachtauskühlungsflügel, Flügelbreite ca. 500 mm mit Paneelfüllung  gemäß AB 4.2 als 3-Schichtplatten gedämmt und aufgesetzten Wetterschutzlamellenelement und Edelstahlgeländer
mit Beschlägen, Fenstergriffen aus nichtrostendem Stahl, Sondergriffsitzhöhe, Griffsitzhöhe 1050 mm,  gem. AB 4.5

Anschlüsse und Montage gemäß AB 4.8, weitere Bestandteile siehe Unterbeschreibung

Ausführung gemäß Zeichnung,
Zeichnungs-Nr D10117STRXX00A300_US110 - Typ FA 805 und den Detailplänen D10117STROG02_DF800; 810-13; 816-817

Einbauort: 2.-3.OG
Menge: 2,000 St
Leistungsbereichkatalog: 026
DIN276-1_08: 334
DIN276_18: 334
*Unterbeschreibung 1 Fassadenbestandteile*
Bereich Nachtauskühlungsflügel mit Edelstahlstabgeländer gem. AB 4.2, Höhe 810 mm

Bereich Nachtauskühlungsflügel mit LM - Z- Lamellenelement gem. AB 4.2
Öffnungsflügel mit Verglasung mit Glasgeländer als Absturzsicherung gem. AB 4.2, Höhe 810 mm, Breite je Öffnungselement
DIN276_18: 334

**5.2.240 Einfachfenster B 1355 mm H 2430 mm 2tlg 46dB 0,8W/m2K g0,36 Rahmen Holz-Alu Isolierglas 3fach FA-805 4.-5.OG**
*** wie Position 5.2.230
jedoch

Bereich Nachtauskühlungsflügel mit Edelstahlstabgeländer gem. AB 4.2, Höhe 910 mm
Öffnungsflügel mit Verglasung mit Glasgeländer als Absturzsicherung gem. AB 4.2, Höhe 910 mm, Breite je Öffnungselement, Absturzsicherung mit Vogelschutz

Einbauort: 4.-5.OG
Menge: 2,000 St
Leistungsbereichkatalog: 026
DIN276-1_08: 334
DIN276_18: 334

**5.2.250 Einfachfenster B 1055 mm H 2430 mm 1tlg 34dB 0,8W/m2K g0,53 Rahmen Holz-Alu Isolierglas 3fach FA-806 - 2.-3.OG**
*** Leitbeschreibung
*** gemäß Ausführungsbeschreibung 4
Einfachaußenfenster,
Breite Blendrahmen 1055 mm,
Höhe Blendrahmen 2430 mm, 1-teilig, Wandaufbau im Anschlussbereich mehrschalig, Befestigungsuntergrund Holz, Leibungsmontage mittig, Leibung mit Innenanschlag

Montage in Fassadenelement als Holzrahmenbau, Einbau werksseitig in Element - Titel 3.5

bauphysikalische Anforderungen:

bewertetes Schalldämm-Maß DIN 4109 Rw 34 dB, Wärmeschutz DIN EN ISO 10077-1, DIN 4108-4
Uw kleiner gleich 0,8 W/m2K,
Gesamtenergiedurchlassgrad Verglasung g 0,53 DIN EN 410, Lichtdurchlässigkeit über 60 bis 75 %,
Rahmen innen aus Holz, außen aus Aluminium, Holzart Weißtanne, flächenversetzt ohne Wetterschenkel, Rahmenoberfläche innen endbehandelt, lasiert, farblos, nach Bemusterung
Rahmenoberfläche außen anodisch oxidiert DIN 17611, E6 (gebeizt), Farbton C - 31 leichtbronze,
Abmessungen Rahmen:
Profiltiefe ca. 92 mm
Profilhöhe unten ca. 66 mm, oberseitig als Stockrahmenprofil zur Aufnahme Flügelausfachung, unterseitig als Elementauflagerung
Profilhöhe oben ca. 136 mm, unterseitig als Stockrahmenprofil zur Aufnahme Flügelausfachung, oberseitig als oberer Elementanschluss
Pfostenprofil als Zwischenpfosten, Breite 150 mm, beidseitig als Stockrahmenprofil zur Aufnahme Flügelausfachung
Pfostenprofil als seitl. Pfosten, Breite 147 mm, einseitig als Stockrahmenprofil zur Aufnahme Flügelausfachung, einseitig als seitlicher Elementabschluss
alle Rahmenelemente mit außenseitiger Aluminium-Außenschale, Zwischenpfosten mit LM-Flachprofil zur Stoßhinterlegung

1. Teil Drehflügel, 3-Scheiben Isolierverglasung - GT800-1 und aufgesetzten Glasgeländer als Absturzsicherung mit GT 800-2, Absturzsicherung mit Vogelschutz

mit Beschlägen, Fenstergriffen aus nichtrostendem Stahl, Sondergriffsitzhöhe, Griffsitzhöhe 1050 mm,  gem. AB 4.5

Anschlüsse und Montage gemäß AB 4.8, weitere Bestandteile siehe Unterbeschreibung

Ausführung gemäß Zeichnung,
Zeichnungs-Nr D10117STRXX00A300_US110 - Typ FA 806 und den Detailplänen D10117STROG02_DF800; 810-13; 816-817

Einbauort: 2.-3.OG
Menge: 2,000 St
Leistungsbereichkatalog: 026
DIN276-1_08: 334
DIN276_18: 334
*Unterbeschreibung 1 Fassadenbestandteile*
Öffnungsflügel mit Verglasung mit Glasgeländer als Absturzsicherung gem. AB 4.2, Höhe 810 mm, Breite je Öffnungselement
DIN276_18: 334

**5.2.260 Einfachfenster B 1055 mm H 2430 mm 1tlg 34dB 0,8W/m2K g0,36 Rahmen Holz-Alu Isolierglas 3fach FA-806 - 1.OG**
*** wie Position 5.2.10
jedoch

alle 3-Scheiben Isolierverglasungen - GT800-3 als P5A -
Verglasung
Einbauort: 1.-3.OG
Menge: 1,000 St
Leistungsbereichkatalog: 026
DIN276-1_08: 334
DIN276_18: 334

**5.2.270 Einfachfenster B 1055 mm H 2430 mm 1tlg 34dB 0,8W/m2K g0,53 Rahmen Holz-Alu Isolierglas 3fach FA-806 4.-5.OG**
*** wie Position 5.2.250
jedoch

Öffnungsflügel mit Verglasung mit Glasgeländer als Absturzsicherung gem. AB 4.2, Höhe 910 mm, Breite je Öffnungselement, Absturzsicherung mit Vogelschutz

Einbauort: 4.-5.OG
Menge: 3,000 St
Leistungsbereichkatalog: 026
DIN276-1_08: 334
DIN276_18: 334

**5.2.280 Einfachfenster B 1055 mm H 2430 mm 1tlg 46dB 0,8W/m2K g0,36 Rahmen Holz-Alu Isolierglas 3fach FA-806/807 2.-3.OG**
*** wie Position 5.2.10
jedoch

bewertetes Schalldämm-Maß DIN 4109 Rw 46 dB,
 Gesamtenergiedurchlassgrad Verglasung g 0,36 DIN EN 410,

Einbauort: 2.-3.OG
Menge: 3,000 St
Leistungsbereichkatalog: 026
DIN276-1_08: 334
DIN276_18: 334

**5.2.290 Einfachfenster B 1055 mm H 2430 mm 1tlg 46dB 0,8W/m2K g0,36 Rahmen Holz-Alu Isolierglas 3fach FA-806/807 1.OG**
*** wie Position 5.2.10
jedoch

bewertetes Schalldämm-Maß DIN 4109 Rw 46 dB,
 Gesamtenergiedurchlassgrad Verglasung g 0,36 DIN EN 410,
alle 3-Scheiben Isolierverglasungen - GT800-3 als P5A -
Verglasung
Einbauort: 1.OG
Menge: 1,000 St
Leistungsbereichkatalog: 026
DIN276-1_08: 334
DIN276_18: 334

**5.2.300 Einfachfenster B 1055 mm H 2430 mm 1tlg 46dB 0,8W/m2K g0,36 Rahmen Holz-Alu Isolierglas 3fach FA-806/807 4.-5.OG**
*** wie Position 5.2.10
jedoch

bewertetes Schalldämm-Maß DIN 4109 Rw 46 dB,
Gesamtenergiedurchlassgrad Verglasung g 0,36 DIN EN 410,
beide Öffnungsflügel mit Verglasung mit Glasgeländer als Absturzsicherung gem. AB 4.2, Höhe 910 mm, Breite je Öffnungselement, Absturzsicherung mit Vogelschutz

Einbauort: 4.-5.OG
Menge: 4,000 St
Leistungsbereichkatalog: 026
DIN276-1_08: 334
DIN276_18: 334

**5.2.310 Einfachfenster B 755 mm H 2430 mm 1tlg 46dB 0,8W/m2K g0,36 Rahmen Holz-Alu Isolierglas 3fach FA-809 2.-3.OG**
*** wie Position 5.2.10
jedoch

Breite Blendrahmen 755 mm

bewertetes Schalldämm-Maß DIN 4109 Rw 46 dB,
Gesamtenergiedurchlassgrad Verglasung g 0,36 DIN EN 410,
Ausführung gemäß Zeichnung,
Zeichnungs-Nr D10117STRXX00A300_US110 - Typ FA 809 und den Detailplänen D10117STROG02_DF800; 810-13; 816-817

Einbauort: 1.-3.OG
Menge: 4,000 St
Leistungsbereichkatalog: 026
DIN276-1_08: 334
DIN276_18: 334

**5.2.320 Einfachfenster B 755 mm H 2430 mm 1tlg 46dB 0,8W/m2K g0,36 Rahmen Holz-Alu Isolierglas 3fach FA-809 1.OG**
*** wie Position 5.2.10
jedoch

Breite Blendrahmen 755 mm

bewertetes Schalldämm-Maß DIN 4109 Rw 46 dB,
Gesamtenergiedurchlassgrad Verglasung g 0,36 DIN EN 410,

alle 3-Scheiben Isolierverglasungen - GT800-3 als P5A -
Verglasung
Ausführung gemäß Zeichnung,
Zeichnungs-Nr D10117STRXX00A300_US110 - Typ FA 809 und den Detailplänen D10117STROG02_DF800; 810-13; 816-817

Einbauort: 1.OG
Menge: 1,000 St
Leistungsbereichkatalog: 026
DIN276-1_08: 334
DIN276_18: 334

**5.2.330 Einfachfenster B 755 mm H 2430 mm 1tlg 46dB 0,8W/m2K g0,36 Rahmen Holz-Alu Isolierglas 3fach FA-809 4.-5.OG**
*** wie Position 5.2.10
jedoch

Breite Blendrahmen 755 mm

bewertetes Schalldämm-Maß DIN 4109 Rw 46 dB,
Gesamtenergiedurchlassgrad Verglasung g 0,36 DIN EN 410,
beide Öffnungsflügel mit Verglasung mit Glasgeländer als Absturzsicherung gem. AB 4.2, Höhe 910 mm, Breite je Öffnungselement, Absturzsicherung mit Vogelschutz

Ausführung gemäß Zeichnung,
Zeichnungs-Nr D10117STRXX00A300_US110 - Typ FA 809 und den Detailplänen D10117STROG02_DF800; 810-13; 816-817

Einbauort: 4.-5.OG
Menge: 5,000 St
Leistungsbereichkatalog: 026
DIN276-1_08: 334
DIN276_18: 334

#### Abschnitt 5.3 Aluminium-Holzfenster 6.OG Straßenseite in Gaubenelementen

**5.3.10 Einfachfenster B 1524 mm H 2353 mm 2tlg 46dB 0,8W/m2K g0,36 Rahmen Holz-Alu Isolierglas 3fach FA-810 - 6.OG**
*** Leitbeschreibung
*** gemäß Ausführungsbeschreibung 4
Einfachaußenfenster,
Breite Blendrahmen 1524 mm,
Höhe Blendrahmen 2353 mm, 2-teilig, senkrecht geteilt, mit durchlaufenden Pfosten, Wandaufbau im Anschlussbereich mehrschalig, Befestigungsuntergrund Holz, Leibungsmontage mittig, Leibung mit Innenanschlag

Montage in Fassadenelement als Holzrahmenbau, Einbau werksseitig in Element - Titel 3.5

bauphysikalische Anforderungen:

bewertetes Schalldämm-Maß DIN 4109 Rw 46 dB, Wärmeschutz DIN EN ISO 10077-1, DIN 4108-4
Uw kleiner gleich 0,8 W/m2K,
Gesamtenergiedurchlassgrad Verglasung g 0,36 DIN EN 410, Lichtdurchlässigkeit über 60 bis 75 %,

Rahmen innen aus Holz, außen aus Aluminium, Holzart Weißtanne, flächenversetzt ohne Wetterschenkel, Rahmenoberfläche innen endbehandelt, lasiert, farblos, nach Bemusterung
Rahmenoberfläche außen anodisch oxidiert DIN 17611, E6 (gebeizt), Farbton C - 31 leichtbronze,
Abmessungen Rahmen:
Profiltiefe ca. 92 mm
Profilhöhe unten ca. 66 mm, oberseitig als Stockrahmenprofil zur Aufnahme Flügelausfachung, unterseitig als Elementauflagerung
Profilhöhe oben ca. 136 mm, unterseitig als Stockrahmenprofil zur Aufnahme Flügelausfachung, oberseitig als oberer Elementanschluss
Pfostenprofil als Zwischenpfosten, Breite 150 mm, beidseitig als Stockrahmenprofil zur Aufnahme Flügelausfachung
Pfostenprofil als seitl. Pfosten, Breite 147 mm, einseitig als Stockrahmenprofil zur Aufnahme Flügelausfachung, einseitig als seitlicher Elementabschluss
alle Rahmenelemente mit außenseitiger Aluminium-Außenschale, Zwischenpfosten mit LM-Flachprofil zur Stoßhinterlegung

1. Teil Drehflügel, Flügelbreite ca. 950 mm, 3-Scheiben Isolierverglasung - GT800-1 und aufgesetzten Glasgeländer als Absturzsicherung mit GT 800-2
2. Teil Drehflügel als Nachtauskühlungsflügel, Flügelbreite ca. 570 mm mit Paneelfüllung  gemäß AB 4.2 als 3-Schichtplatten gedämmt und aufgesetzten Wetterschutzlamellenelement und Edelstahlgeländer
mit Beschlägen, Fenstergriffen aus nichtrostendem Stahl, Sondergriffsitzhöhe, Griffsitzhöhe 1050 mm,  gem. AB 4.5

Anschlüsse und Montage gemäß AB 4.8, weitere Bestandteile siehe Unterbeschreibung

Ausführung gemäß Zeichnung,
Zeichnungs-Nr D10117STRXX00A300_US110 - Typ FA 810 und den Detailplänen D10117STROG02_DF801; 820-821; 823-827

Einbauort: 6.OG
Menge: 6,000 St
Leistungsbereichkatalog: 026
DIN276-1_08: 334
DIN276_18: 334
*Unterbeschreibung 1 Fassadenbestandteile*
Bereich Nachtauskühlungsflügel mit Edelstahlstabgeländer gem. AB 4.2, Höhe 326 mm

Bereich Nachtauskühlungsflügel mit LM - Z- Lamellenelement gem. AB 4.2
Öffnungsflügel mit Verglasung mit Glasgeländer als Absturzsicherung gem. AB 4.2, Höhe 326 mm, Breite je Öffnungselement
DIN276_18: 334

**5.3.20 Einfachfenster B 1524 mm H 2353 mm 2tlg 46dB 0,8W/m2K g0,36 Rahmen Holz-Alu Isolierglas 3fach FA-811 6.OG**
*** wie Position 5.3.10
jedoch

FA811 gespiegelt zu FA 810

Einbauort: 6.OG
Menge: 5,000 St
Leistungsbereichkatalog: 026
DIN276-1_08: 334
DIN276_18: 334

**5.3.30 Einfachfenster B 4224 mm H 2353 mm 5tlg 46dB 0,8W/m2K g0,36 Rahmen Holz-Alu Isolierglas 3fach FA-814 - 6.OG**
*** Leitbeschreibung
*** gemäß Ausführungsbeschreibung 4
Einfachaußenfenster,
Breite Blendrahmen 4224 mm,
Höhe Blendrahmen 2353 mm, 5-teilig, senkrecht geteilt, mit durchlaufenden Pfosten, Wandaufbau im Anschlussbereich mehrschalig, Befestigungsuntergrund Holz, Leibungsmontage mittig, Leibung mit Innenanschlag

Montage in Fassadenelement als Holzrahmenbau, Einbau werksseitig in Element - Titel 3.5

bauphysikalische Anforderungen:

bewertetes Schalldämm-Maß DIN 4109 Rw 46 dB, Wärmeschutz DIN EN ISO 10077-1, DIN 4108-4
Uw kleiner gleich 0,8 W/m2K,
Gesamtenergiedurchlassgrad Verglasung g 0,36 DIN EN 410, Lichtdurchlässigkeit über 60 bis 75 %,

Rahmen innen aus Holz, außen aus Aluminium, Holzart Weißtanne, flächenversetzt ohne Wetterschenkel, Rahmenoberfläche innen endbehandelt, lasiert, farblos, nach Bemusterung
Rahmenoberfläche außen anodisch oxidiert DIN 17611, E6 (gebeizt), Farbton C - 31 leichtbronze,
Abmessungen Rahmen:
Profiltiefe ca. 92 mm
Profilhöhe unten ca. 66 mm, oberseitig als Stockrahmenprofil zur Aufnahme Flügelausfachung, unterseitig als Elementauflagerung
Profilhöhe oben ca. 136 mm, unterseitig als Stockrahmenprofil zur Aufnahme Flügelausfachung, oberseitig als oberer Elementanschluss
Pfostenprofil als Zwischenpfosten, Breite 150 mm, beidseitig als Stockrahmenprofil zur Aufnahme Flügelausfachung
Pfostenprofil als seitl. Pfosten, Breite 147 mm, einseitig als Stockrahmenprofil zur Aufnahme Flügelausfachung, einseitig als seitlicher Elementabschluss
alle Rahmenelemente mit außenseitiger Aluminium-Außenschale, Zwischenpfosten mit LM-Flachprofil zur Stoßhinterlegung

1. Teil Drehflügel, Flügelbreite ca. 1080 mm, 3-Scheiben Isolierverglasung - GT800-1 und aufgesetzten Glasgeländer als Absturzsicherung mit GT 800-2
2. Teil Drehflügel als Nachtauskühlungsflügel, Flügelbreite ca. 550 mm mit Paneelfüllung  gemäß AB 4.2 als 3-Schichtplatten gedämmt und aufgesetzten Wetterschutzlamellenelement und Edelstahlgeländer
3. Teil Drehflügel, Flügelbreite ca. 1030 mm, 3-Scheiben Isolierverglasung - GT800-1 und aufgesetzten Glasgeländer als Absturzsicherung mit GT 800-2
4. Teil Drehflügel, Flügelbreite ca. 1030 mm, 3-Scheiben Isolierverglasung - GT800-1 und aufgesetzten Glasgeländer als Absturzsicherung mit GT 800-2
5. Teil Drehflügel als Nachtauskühlungsflügel, Flügelbreite ca. 550 mm mit Paneelfüllung  gemäß AB 4.2 als 3-Schichtplatten gedämmt und aufgesetzten Wetterschutzlamellenelement und Edelstahlgelände

mit Beschlägen, Fenstergriffen aus nichtrostendem Stahl, Sondergriffsitzhöhe, Griffsitzhöhe 1050 mm,  gem. AB 4.5

Anschlüsse und Montage gemäß AB 4.8, weitere Bestandteile siehe Unterbeschreibung

Ausführung gemäß Zeichnung,
Zeichnungs-Nr D10117STRXX00A300_US110 - Typ FA 814 und den Detailplänen D10117STROG02_DF801; 820-821; 823-827

Einbauort: 6.OG
Menge: 2,000 St
Leistungsbereichkatalog: 026
DIN276-1_08: 334
DIN276_18: 334
*Unterbeschreibung 1 Fassadenbestandteile*
Bereich Nachtauskühlungsflügel mit Edelstahlstabgeländer gem. AB 4.2, Höhe 326 mm

Bereich Nachtauskühlungsflügel mit LM - Z- Lamellenelement gem. AB 4.2
Öffnungsflügel mit Verglasung mit Glasgeländer als Absturzsicherung gem. AB 4.2, Höhe 326 mm, Breite je Öffnungselement
DIN276_18: 334

**5.3.40 Einfachfenster B 3624 mm H 2353 mm 5tlg 46dB 0,8W/m2K g0,36 Rahmen Holz-Alu Isolierglas 3fach FA-815 - 6.OG**
*** Leitbeschreibung
*** gemäß Ausführungsbeschreibung 4
Einfachaußenfenster,
Breite Blendrahmen 3624 mm,
Höhe Blendrahmen 2353 mm, 5-teilig, senkrecht geteilt, mit durchlaufenden Pfosten, Wandaufbau im Anschlussbereich mehrschalig, Befestigungsuntergrund Holz, Leibungsmontage mittig, Leibung mit Innenanschlag

Montage in Fassadenelement als Holzrahmenbau, Einbau werksseitig in Element - Titel 3.5

bauphysikalische Anforderungen:

bewertetes Schalldämm-Maß DIN 4109 Rw 46 dB, Wärmeschutz DIN EN ISO 10077-1, DIN 4108-4
Uw kleiner gleich 0,8 W/m2K,
Gesamtenergiedurchlassgrad Verglasung g 0,36 DIN EN 410, Lichtdurchlässigkeit über 60 bis 75 %,

Rahmen innen aus Holz, außen aus Aluminium, Holzart Weißtanne, flächenversetzt ohne Wetterschenkel, Rahmenoberfläche innen endbehandelt, lasiert, farblos, nach Bemusterung
Rahmenoberfläche außen anodisch oxidiert DIN 17611, E6 (gebeizt), Farbton C - 31 leichtbronze,
Abmessungen Rahmen:
Profiltiefe ca. 92 mm
Profilhöhe unten ca. 66 mm, oberseitig als Stockrahmenprofil zur Aufnahme Flügelausfachung, unterseitig als Elementauflagerung
Profilhöhe oben ca. 136 mm, unterseitig als Stockrahmenprofil zur Aufnahme Flügelausfachung, oberseitig als oberer Elementanschluss
Pfostenprofil als Zwischenpfosten, Breite 150 mm, beidseitig als Stockrahmenprofil zur Aufnahme Flügelausfachung
Pfostenprofil als seitl. Pfosten, Breite 147 mm, einseitig als Stockrahmenprofil zur Aufnahme Flügelausfachung, einseitig als seitlicher Elementabschluss
alle Rahmenelemente mit außenseitiger Aluminium-Außenschale, Zwischenpfosten mit LM-Flachprofil zur Stoßhinterlegung

1. Teil Drehflügel, Flügelbreite ca. 740 mm, 3-Scheiben Isolierverglasung - GT800-1 und aufgesetzten Glasgeländer als Absturzsicherung mit GT 800-2
2. Teil Drehflügel als Nachtauskühlungsflügel, Flügelbreite ca. 550 mm mit Paneelfüllung  gemäß AB 4.2 als 3-Schichtplatten gedämmt und aufgesetzten Wetterschutzlamellenelement und Edelstahlgeländer
3. Teil Drehflügel, Flügelbreite ca. 1020 mm, 3-Scheiben Isolierverglasung - GT800-1 und aufgesetzten Glasgeländer als Absturzsicherung mit GT 800-2
4. Teil Drehflügel als Nachtauskühlungsflügel, Flügelbreite ca. 550 mm mit Paneelfüllung  gemäß AB 4.2 als 3-Schichtplatten gedämmt und aufgesetzten Wetterschutzlamellenelement und Edelstahlgelände
5. Teil Drehflügel, Flügelbreite ca. 740 mm, 3-Scheiben Isolierverglasung - GT800-1 und aufgesetzten Glasgeländer als Absturzsicherung mit GT 800-2

mit Beschlägen, Fenstergriffen aus nichtrostendem Stahl, Sondergriffsitzhöhe, Griffsitzhöhe 1050 mm,  gem. AB 4.5

Anschlüsse und Montage gemäß AB 4.8, weitere Bestandteile siehe Unterbeschreibung

Ausführung gemäß Zeichnung,
Zeichnungs-Nr D10117STRXX00A300_US110 - Typ FA 815 und den Detailplänen D10117STROG02_DF801; 820-821; 823-827

Einbauort: 6.OG
Menge: 1,000 St
Leistungsbereichkatalog: 026
DIN276-1_08: 334
DIN276_18: 334
*Unterbeschreibung 1 Fassadenbestandteile*
Bereich Nachtauskühlungsflügel mit Edelstahlstabgeländer gem. AB 4.2, Höhe 326 mm

Bereich Nachtauskühlungsflügel mit LM - Z- Lamellenelement gem. AB 4.2
Öffnungsflügel mit Verglasung mit Glasgeländer als Absturzsicherung gem. AB 4.2, Höhe 326 mm, Breite je Öffnungselement
DIN276_18: 334

**5.3.50 Einfachfenster B 4224 mm H 2353 mm 6tlg 46dB 0,8W/m2K g0,36 Rahmen Holz-Alu Isolierglas 3fach FA-812 - 6.OG**
*** Leitbeschreibung
*** gemäß Ausführungsbeschreibung 4
Einfachaußenfenster,
Breite Blendrahmen 4224 mm,
Höhe Blendrahmen 2353 mm, 6-teilig, senkrecht geteilt, mit durchlaufenden Pfosten, Wandaufbau im Anschlussbereich mehrschalig, Befestigungsuntergrund Holz, Leibungsmontage mittig, Leibung mit Innenanschlag

Montage in Fassadenelement als Holzrahmenbau, Einbau werksseitig in Element - Titel 3.5

bauphysikalische Anforderungen:

bewertetes Schalldämm-Maß DIN 4109 Rw 46 dB, Wärmeschutz DIN EN ISO 10077-1, DIN 4108-4
Uw kleiner gleich 0,8 W/m2K,
Gesamtenergiedurchlassgrad Verglasung g 0,36 DIN EN 410, Lichtdurchlässigkeit über 60 bis 75 %,

Rahmen innen aus Holz, außen aus Aluminium, Holzart Weißtanne, flächenversetzt ohne Wetterschenkel, Rahmenoberfläche innen endbehandelt, lasiert, farblos, nach Bemusterung
Rahmenoberfläche außen anodisch oxidiert DIN 17611, E6 (gebeizt), Farbton C - 31 leichtbronze,
Abmessungen Rahmen:
Profiltiefe ca. 92 mm
Profilhöhe unten ca. 66 mm, oberseitig als Stockrahmenprofil zur Aufnahme Flügelausfachung, unterseitig als Elementauflagerung
Profilhöhe oben ca. 136 mm, unterseitig als Stockrahmenprofil zur Aufnahme Flügelausfachung, oberseitig als oberer Elementanschluss
Pfostenprofil als Zwischenpfosten, Breite 150 mm, beidseitig als Stockrahmenprofil zur Aufnahme Flügelausfachung
Pfostenprofil als seitl. Pfosten, Breite 147 mm, einseitig als Stockrahmenprofil zur Aufnahme Flügelausfachung, einseitig als seitlicher Elementabschluss
alle Rahmenelemente mit außenseitiger Aluminium-Außenschale, Zwischenpfosten mit LM-Flachprofil zur Stoßhinterlegung

1. Teil Drehflügel, Flügelbreite ca. 1030 mm, 3-Scheiben Isolierverglasung - GT800-1 und aufgesetzten Glasgeländer als Absturzsicherung mit GT 800-2
2. Teil Drehflügel als Nachtauskühlungsflügel, Flügelbreite ca. 550 mm mit Paneelfüllung  gemäß AB 4.2 als 3-Schichtplatten gedämmt und aufgesetzten Wetterschutzlamellenelement und Edelstahlgeländer
3. Teil Feststehendes Paneelfeld ohne Flügelrahmen, Breite ca. 590 mm mit Paneelfüllung  gemäß AB 4.2 als 3-Schichtplatten gedämmt  mit Anschlussmöglichkeit für bauseitige Trennwand, integrierte Verstärkung zum Anschluss
4. Teil Drehflügel als Nachtauskühlungsflügel, Flügelbreite ca. 550 mm mit Paneelfüllung  gemäß AB 4.2 als 3-Schichtplatten gedämmt und aufgesetzten Wetterschutzlamellenelement und Edelstahlgeländer
5. Teil Drehflügel, Flügelbreite ca. 730 mm, 3-Scheiben Isolierverglasung - GT800-1 und aufgesetzten Glasgeländer als Absturzsicherung mit GT 800-2
6. Teil Drehflügel, Flügelbreite ca. 730 mm, 3-Scheiben Isolierverglasung - GT800-1 und aufgesetzten Glasgeländer als Absturzsicherung mit GT 800-2

mit Beschlägen, Fenstergriffen aus nichtrostendem Stahl, Sondergriffsitzhöhe, Griffsitzhöhe 1050 mm,  gem. AB 4.5

Anschlüsse und Montage gemäß AB 4.8, weitere Bestandteile siehe Unterbeschreibung

Ausführung gemäß Zeichnung,
Zeichnungs-Nr D10117STRXX00A300_US110 - Typ FA 812 und den Detailplänen D10117STROG02_DF801; 820-821; 823-827

Einbauort: 6.OG
Menge: 2,000 St
Leistungsbereichkatalog: 026
DIN276-1_08: 334
DIN276_18: 334
*Unterbeschreibung 1 Fassadenbestandteile*
Bereich Nachtauskühlungsflügel mit Edelstahlstabgeländer gem. AB 4.2, Höhe 326 mm

Bereich Nachtauskühlungsflügel mit LM - Z- Lamellenelement gem. AB 4.2
Öffnungsflügel mit Verglasung mit Glasgeländer als Absturzsicherung gem. AB 4.2, Höhe 326 mm, Breite je Öffnungselement
DIN276_18: 334

**5.3.60 Einfachfenster B 4224 mm H 2353 mm 5tlg 46dB 0,8W/m2K g0,36 Rahmen Holz-Alu Isolierglas 3fach FA-813 - 6.OG**
*** Leitbeschreibung
*** gemäß Ausführungsbeschreibung 4
Einfachaußenfenster,
Breite Blendrahmen 4224 mm,
Höhe Blendrahmen 2353 mm, 5-teilig, senkrecht geteilt, mit durchlaufenden Pfosten, Wandaufbau im Anschlussbereich mehrschalig, Befestigungsuntergrund Holz, Leibungsmontage mittig, Leibung mit Innenanschlag

Montage in Fassadenelement als Holzrahmenbau, Einbau werksseitig in Element - Titel 3.5

bauphysikalische Anforderungen:

bewertetes Schalldämm-Maß DIN 4109 Rw 46 dB, Wärmeschutz DIN EN ISO 10077-1, DIN 4108-4
Uw kleiner gleich 0,8 W/m2K,
Gesamtenergiedurchlassgrad Verglasung g 0,36 DIN EN 410, Lichtdurchlässigkeit über 60 bis 75 %,

Rahmen innen aus Holz, außen aus Aluminium, Holzart Weißtanne, flächenversetzt ohne Wetterschenkel, Rahmenoberfläche innen endbehandelt, lasiert, farblos, nach Bemusterung
Rahmenoberfläche außen anodisch oxidiert DIN 17611, E6 (gebeizt), Farbton C - 31 leichtbronze,
Abmessungen Rahmen:
Profiltiefe ca. 92 mm
Profilhöhe unten ca. 66 mm, oberseitig als Stockrahmenprofil zur Aufnahme Flügelausfachung, unterseitig als Elementauflagerung
Profilhöhe oben ca. 136 mm, unterseitig als Stockrahmenprofil zur Aufnahme Flügelausfachung, oberseitig als oberer Elementanschluss
Pfostenprofil als Zwischenpfosten, Breite 150 mm, beidseitig als Stockrahmenprofil zur Aufnahme Flügelausfachung
Pfostenprofil als seitl. Pfosten, Breite 147 mm, einseitig als Stockrahmenprofil zur Aufnahme Flügelausfachung, einseitig als seitlicher Elementabschluss
alle Rahmenelemente mit außenseitiger Aluminium-Außenschale, Zwischenpfosten mit LM-Flachprofil zur Stoßhinterlegung

1. Teil Drehflügel, Flügelbreite ca. 1030 mm, 3-Scheiben Isolierverglasung - GT800-1 und aufgesetzten Glasgeländer als Absturzsicherung mit GT 800-2
2. Teil Drehflügel als Nachtauskühlungsflügel, Flügelbreite ca. 550 mm mit Paneelfüllung  gemäß AB 4.2 als 3-Schichtplatten gedämmt und aufgesetzten Wetterschutzlamellenelement und Edelstahlgeländer
3. Teil Feststehendes Paneelfeld ohne Flügelrahmen, Breite ca. 1030 mm mit Paneelfüllung  gemäß AB 4.2 als 3-Schichtplatten gedämmt, mit Anschlussmöglichkeit für bauseitige Trennwand, integrierte Verstärkung zum Anschluss
4. Teil Drehflügel als Nachtauskühlungsflügel, Flügelbreite ca. 550 mm mit Paneelfüllung  gemäß AB 4.2 als 3-Schichtplatten gedämmt und aufgesetzten Wetterschutzlamellenelement und Edelstahlgeländer
5. Teil Drehflügel, Flügelbreite ca. 1030 mm, 3-Scheiben Isolierverglasung - GT800-1 und aufgesetzten Glasgeländer als Absturzsicherung mit GT 800-2

mit Beschlägen, Fenstergriffen aus nichtrostendem Stahl, Sondergriffsitzhöhe, Griffsitzhöhe 1050 mm,  gem. AB 4.5

Anschlüsse und Montage gemäß AB 4.8, weitere Bestandteile siehe Unterbeschreibung

Ausführung gemäß Zeichnung,
Zeichnungs-Nr D10117STRXX00A300_US110 - Typ FA 813 und den Detailplänen D10117STROG02_DF801; 820-821; 823-827

Einbauort: 6.OG
Menge: 1,000 St
Leistungsbereichkatalog: 026
DIN276-1_08: 334
DIN276_18: 334
*Unterbeschreibung 1 Fassadenbestandteile*
Bereich Nachtauskühlungsflügel mit Edelstahlstabgeländer gem. AB 4.2, Höhe 326 mm

Bereich Nachtauskühlungsflügel mit LM - Z- Lamellenelement gem. AB 4.2
Öffnungsflügel mit Verglasung mit Glasgeländer als Absturzsicherung gem. AB 4.2, Höhe 326 mm, Breite je Öffnungselement
DIN276_18: 334

**5.3.70 Einfachfenster B 4224 mm H 2353 mm 6tlg 46dB 0,8W/m2K g0,36 Rahmen Holz-Alu Isolierglas 3fach FA-816 - 6.OG**
*** Leitbeschreibung
*** gemäß Ausführungsbeschreibung 4
Einfachaußenfenster,
Breite Blendrahmen 4224 mm,
Höhe Blendrahmen 2353 mm, 6-teilig, senkrecht geteilt, mit durchlaufenden Pfosten, Wandaufbau im Anschlussbereich mehrschalig, Befestigungsuntergrund Holz, Leibungsmontage mittig, Leibung mit Innenanschlag

Montage in Fassadenelement als Holzrahmenbau, Einbau werksseitig in Element - Titel 3.5

bauphysikalische Anforderungen:

bewertetes Schalldämm-Maß DIN 4109 Rw 46 dB, Wärmeschutz DIN EN ISO 10077-1, DIN 4108-4
Uw kleiner gleich 0,8 W/m2K,
Gesamtenergiedurchlassgrad Verglasung g 0,36 DIN EN 410, Lichtdurchlässigkeit über 60 bis 75 %,

Rahmen innen aus Holz, außen aus Aluminium, Holzart Weißtanne, flächenversetzt ohne Wetterschenkel, Rahmenoberfläche innen endbehandelt, lasiert, farblos, nach Bemusterung
Rahmenoberfläche außen anodisch oxidiert DIN 17611, E6 (gebeizt), Farbton C - 31 leichtbronze,
Abmessungen Rahmen:
Profiltiefe ca. 92 mm
Profilhöhe unten ca. 66 mm, oberseitig als Stockrahmenprofil zur Aufnahme Flügelausfachung, unterseitig als Elementauflagerung
Profilhöhe oben ca. 136 mm, unterseitig als Stockrahmenprofil zur Aufnahme Flügelausfachung, oberseitig als oberer Elementanschluss
Pfostenprofil als Zwischenpfosten, Breite 150 mm, beidseitig als Stockrahmenprofil zur Aufnahme Flügelausfachung
Pfostenprofil als seitl. Pfosten, Breite 147 mm, einseitig als Stockrahmenprofil zur Aufnahme Flügelausfachung, einseitig als seitlicher Elementabschluss
alle Rahmenelemente mit außenseitiger Aluminium-Außenschale, Zwischenpfosten mit LM-Flachprofil zur Stoßhinterlegung

1. Teil Drehflügel, Flügelbreite ca. 935 mm, 3-Scheiben Isolierverglasung - GT800-1 und aufgesetzten Glasgeländer als Absturzsicherung mit GT 800-2
2. Teil Drehflügel, Flügelbreite ca. 935 mm, 3-Scheiben Isolierverglasung - GT800-1 und aufgesetzten Glasgeländer als Absturzsicherung mit GT 800-2
3. Teil Drehflügel, Flügelbreite ca. 735 mm, 3-Scheiben Isolierverglasung - GT800-1 und aufgesetzten Glasgeländer als Absturzsicherung mit GT 800-2
4. Teil Drehflügel als Nachtauskühlungsflügel, Flügelbreite ca. 550 mm mit Paneelfüllung  gemäß AB 4.2 als 3-Schichtplatten gedämmt und aufgesetzten Wetterschutzlamellenelement und Edelstahlgeländer
5. Teil Feststehendes Paneelfeld ohne Flügelrahmen, Breite ca. 300 mm mit Paneelfüllung  gemäß AB 4.2 als 3-Schichtplatten gedämmt  mit Anschlussmöglichkeit für bauseitige Trennwand, integrierte Verstärkung zum Anschluss
6. Teil Drehflügel, Flügelbreite ca. 735 mm, 3-Scheiben Isolierverglasung - GT800-1 und aufgesetzten Glasgeländer als Absturzsicherung mit GT 800-2

mit Beschlägen, Fenstergriffen aus nichtrostendem Stahl, Sondergriffsitzhöhe, Griffsitzhöhe 1050 mm,  gem. AB 4.5

Anschlüsse und Montage gemäß AB 4.8, weitere Bestandteile siehe Unterbeschreibung

Ausführung gemäß Zeichnung,
Zeichnungs-Nr D10117STRXX00A300_US110 - Typ FA 816 und den Detailplänen D10117STROG02_DF801; 820-821; 823-827

Einbauort: 6.OG
Menge: 1,000 St
Leistungsbereichkatalog: 026
DIN276-1_08: 334
DIN276_18: 334
*Unterbeschreibung 1 Fassadenbestandteile*
Bereich Nachtauskühlungsflügel mit Edelstahlstabgeländer gem. AB 4.2, Höhe 326 mm

Bereich Nachtauskühlungsflügel mit LM - Z- Lamellenelement gem. AB 4.2
Öffnungsflügel mit Verglasung mit Glasgeländer als Absturzsicherung gem. AB 4.2, Höhe 326 mm, Breite je Öffnungselement
DIN276_18: 334

**5.3.80 Rollo Kassetten-Rollo Einzelanlage B 600mm H 2100mm Antrieb handbetätigt PE-Folie**
STLB-Bau 2025-10 030
Rollo DIN EN 13120 als Kassetten-Rollo, als Einzelanlage, vertikal, an Fenstern/Türen, Breite 600 mm, Höhe 2100 mm, Rollwelle aus Aluminiumrohr, Bedienung durch Kugelkette, Bedienkraftklasse 1, Rollobehang aus PE-Folie, reflexionsbeschichtet, ungeprägt, Baustoffklasse DIN 4102-1 B1 (schwerentflammbar),
als Blendschutz, nach Bildschirmarbeitsverordnung, Farbton nach Standardfächer des AN, Schlussstab aus Aluminium, anodisiert, Ausführung gemäß Einzelbeschreibung,
Einzelbeschreibungs-Nr '1: Montage als Glasfalzmontage zwischen den Glashalteleisten, Montage an Holzfenstern innenseitig, Kassette Größe ca. 36x36 mm, Seitenführungen aus Aluminium,  mit Wechselkopf, Die o.g. Abmessungen sind ca.-Maße und entsprechend den angebotenen Fensterprofilabmessungen anzupassen.
Behang als Textilbehang, Gewicht ca. 180 g/m², Stoffdicke ca. 0,22 mm,'
Menge: 8,000 St
Leistungsbereichkatalog: 030
DIN276-1_08: 338
DIN276_18: 338

**5.3.90 Rollo Kassetten-Rollo Einzelanlage B 800mm H 2100mm Antrieb handbetätigt PE-Folie**
STLB-Bau 2025-10 030
Rollo DIN EN 13120 als Kassetten-Rollo, als Einzelanlage, vertikal, an Fenstern/Türen, Breite 800 mm, Höhe 2100 mm, Rollwelle aus Aluminiumrohr, Bedienung durch Kugelkette, Bedienkraftklasse 1, Rollobehang aus PE-Folie, reflexionsbeschichtet, ungeprägt, Baustoffklasse DIN 4102-1 B1 (schwerentflammbar),
als Blendschutz, nach Bildschirmarbeitsverordnung, Farbton nach Standardfächer des AN, Schlussstab aus Aluminium, anodisiert, Ausführung gemäß Einzelbeschreibung,
Einzelbeschreibungs-Nr '1: Montage als Glasfalzmontage zwischen den Glashalteleisten, Montage an Holzfenstern innenseitig, Kassette Größe ca. 36x36 mm, Seitenführungen aus Aluminium,  mit Wechselkopf, Die o.g. Abmessungen sind ca.-Maße und entsprechend den angebotenen Fensterprofilabmessungen anzupassen, Behang als Textilbehang, Gewicht ca. 180 g/m², Stoffdicke ca. 0,22 mm,'
Menge: 13,000 St
Leistungsbereichkatalog: 030
DIN276-1_08: 338
DIN276_18: 338

**5.3.100 Rollo Kassetten-Rollo Einzelanlage B 900mm H 2100mm Antrieb handbetätigt PE-Folie**
STLB-Bau 2025-10 030
Rollo DIN EN 13120 als Kassetten-Rollo, als Einzelanlage, vertikal, an Fenstern/Türen, Breite 900 mm, Höhe 2100 mm, Rollwelle aus Aluminiumrohr, Bedienung durch Kugelkette, Bedienkraftklasse 1, Rollobehang aus PE-Folie, reflexionsbeschichtet, ungeprägt, Baustoffklasse DIN 4102-1 B1 (schwerentflammbar),
als Blendschutz, nach Bildschirmarbeitsverordnung, Farbton nach Standardfächer des AN, Schlussstab aus Aluminium, anodisiert, Ausführung gemäß Einzelbeschreibung,
Einzelbeschreibungs-Nr '1: Montage als Glasfalzmontage zwischen den Glashalteleisten, Montage an Holzfenstern innenseitig, Kassette Größe ca. 36x36 mm, Seitenführungen aus Aluminium,  mit Wechselkopf, Die o.g. Abmessungen sind ca.-Maße und entsprechend den angebotenen Fensterprofilabmessungen anzupassen, Behang als Textilbehang, Gewicht ca. 180 g/m², Stoffdicke ca. 0,22 mm'
Menge: 9,000 St
Leistungsbereichkatalog: 030
DIN276-1_08: 338
DIN276_18: 338

**5.3.110 Rollo Kassetten-Rollo Einzelanlage B 1000mm H 2100mm Antrieb handbetätigt PE-Folie**
STLB-Bau 2025-10 030
Rollo DIN EN 13120 als Kassetten-Rollo, als Einzelanlage, vertikal, an Fenstern/Türen, Breite 1000 mm, Höhe 2100 mm, Rollwelle aus Aluminiumrohr, Bedienung durch Kugelkette, Bedienkraftklasse 1, Rollobehang aus PE-Folie, reflexionsbeschichtet, ungeprägt, Baustoffklasse DIN 4102-1 B1 (schwerentflammbar),
als Blendschutz, nach Bildschirmarbeitsverordnung, Farbton nach Standardfächer des AN, Schlussstab aus Aluminium, anodisiert, Ausführung gemäß Einzelbeschreibung,
Einzelbeschreibungs-Nr '1: Montage als Glasfalzmontage zwischen den Glashalteleisten, Montage an Holzfenstern innenseitig, Kassette Größe ca. 36x36 mm, Seitenführungen aus Aluminium,  mit Wechselkopf, Die o.g. Abmessungen sind ca.-Maße und entsprechend den angebotenen Fensterprofilabmessungen anzupassen, Behang als Textilbehang, Gewicht ca. 180 g/m², Stoffdicke ca. 0,22 mm'
Menge: 2,000 St
Leistungsbereichkatalog: 030
DIN276-1_08: 338
DIN276_18: 338

#### Abschnitt 5.4 Aluminiumfenster 1.- 6. OG Hofseite

**5.4.10 Einfachfenster B 1150 mm H2680 mm 2tlg 0,8W/m2K g0,6 Rahmen Alu Isolierglas 3fach - FA_806**
*** Leitbeschreibung
*** gemäß Ausführungsbeschreibung 4
Einfachaußenfenster,
Breite Rohbauöffnung 1035 mm,
Höhe Rohbauöffnung 2565 mm,
Breite Blendrahmen 1150 mm,
Höhe Blendrahmen 2680 mm,

Wandaufbau im Anschlussbereich mit Wärmedämmung und vorgehängter, hinterlüfteter Fassade
Vorwandmontage, max. Abstand Außenseite zum Verankerungsuntergrund 325 mm,

Rahmen aus Aluminium, flächenbündig,  Elementtiefe 90 mm, Ausführung gemäß Ausführungsbeschreibung AB 4.3, einschl. umlaufender Ergänzungsprofile zur Vorwandmontage, Rahmenbreite oben + unten 205 mm, seitlich je 250 mm
1. Teil Drehflügel, Fenster transparent mit einer Füllung, aus Isolierglas, 3-fach, UV-beständiger Randverbund und wärmetechnisch verbesserte Abstandhalter DIN EN ISO 10077-1, mit 2 Anschlagdichtungen und Mitteldichtung, mit verdeckt liegendem Beschlag, Flügelhöhe 1527 mm
2. Teil flächenbündige Paneelfüllung, Höhe 875 mm, absturzsichernd

Rahmenoberfläche und Paneeloberfläche außen und innen anodisch oxidiert DIN 17611, E6 (gebeizt), Farbton C - 31 leichtbronze,

Befestigung des Rahmens übers Konsolen aus Edelstahl zur Sicherstellung des Abstandes zum Rohbaus, einschl. thermischer Trennlage, einschl. aller Befestigungsmittel, Ausführung gemäß Ausführungsbeschreibung AB 4.8

mit Beschlägen, Fenstergriffen aus nichtrostendem Stahl, Sondergriffsitzhöhe, Griffsitzhöhe 1050 mm,  gem. AB 4.5 mit Begrenzungsschere

Anschlüsse und Montage gemäß AB 4.8, weitere Bestandteile siehe Unterbeschreibung

Ausführung gemäß Zeichnung,
Zeichnungs-Nr D10117STRXX00A300_US110 - Typ FA 806 und D10117STRXX00A300_DF855

Einbauort: 2.-6.OG
Menge: 5,000 St
Leistungsbereichkatalog: 026
DIN276-1_08: 334
DIN276_18: 334
*Unterbeschreibung 1 Bauphysikalische Anforderungen*
bauphysikalische Anforderungen:

bewertetes Schalldämm-Maß DIN 4109 Rw 34 dB, Wärmeschutz DIN EN ISO 10077-1, DIN 4108-4
Uw kleiner gleich 0,8 W/m2K,
Gesamtenergiedurchlassgrad Verglasung g 0,53 DIN EN 410, Lichtdurchlässigkeit über 60 bis 75 %,
DIN276_18: 334
*Unterbeschreibung 2 Ausfachung/ Verglasung*
Ausfachungen als Isolierverglasung gemäß Ausführungsbeschreibung 4  AB4.6

Glastyp GT 800-1
Paneelfeld gem. Beschreibung
DIN276-1_08: 334
DIN276_18: 334

**5.4.20 Einfachfenster B 1150 mm H2680 mm 2tlg 0,8W/m2K g0,6 Rahmen Alu Isolierglas 3fach - FA_806**
*** wie Position 5.4.10
jedoch

Isolierverglasung als Glastyp GT 800-3

Einbauort: 1.OG
Menge: 1,000 St
Leistungsbereichkatalog: 026
DIN276-1_08: 334
DIN276_18: 334

**5.4.30 Innere Brüstungsbekleidung mit Fensterbank B 1100mm, H 730 mm, T 490 mm**
Liefern und montieren einer innenseitigen Brüstungskonstruktion als aluminiumverkleidete Kastenkonstruktion

Montage in Fensternische und auf vorhandener Betonaufkantung zur Herstellung der erforderlichen Umwehrungshöhe von 1,10 m.

Abmessungen der Bekleidung
Breite 1100mm
Höhe 730 mm
Tiefe 490 mm

Konstruktion inklusive tragender Unterkonstruktion, Fensterbankaufbau, vertikaler Brüstungsbekleidung, und Befestigungen

Folgende Bestandteile:

1. Innenseitige Brüstungskonstruktion / Unterkonstruktion
Herstellen einer horizontal verlaufenden, geschweißten Stahlrahmenkonstruktion aus Winkelprofilen als Querkämpfer.
Montage innerhalb der Rohbauöffnung, seitliche Befestigung an der Rohbaukonstruktion, Überbrückung der Spannweite ca. 1,10 m als Absturzsicherung
Stahloberflächenschutz  gem 4.1, inkl. aller erforderlichen Anschluss- und Befestigungsmittel.
2. Fensterbank (innen) – druckfester, nicht brennbarer Aufbau
Ausführung der Fensterbank auf der Stahlunterkonstruktion als:
nicht zementgebundene Spanplatte, d = 20 mm,
vollflächig verklebt mit Aluminiumblechbelegung, d = ca. 2 mm.
Fensterbank mit sauber ausgebildeten Kanten/Abschlüssen, flucht- und lotgerechter Einbau, passgenaue Anpassung an angrenzende Bauteile, Oberfläche anodisch oxidiert DIN 17611, E6 (gebeizt), Farbton C - 31 leichtbronze,
3. Brüstungsbekleidung (innen) – Aluminium, vertikal/frontseitig
Ausführung der innenseitigen, vertikalen Brüstungsbekleidung als Aluminiumblech, d = ca. 3 mm.
Obere Befestigung verschraubt an der Unterkonstruktion (Stahlrahmen), verdeckte Befestigungsausbildung
Seitlich und unten offene, hinterlegte Schattenfugen zur Gewährleistung eines Luftaustauschs zwischen Hohlraum der Kastenkonstruktion und Innenraum.
anodisch oxidiert DIN 17611, E6 (gebeizt), Farbton C - 31 leichtbronze

Ausführung gemäß Zeichnung,
Zeichnungs-Nr. D10117STRXX00A300_DF855

Einbauort: 1.-6.OG
Menge: 6,000 St
DIN276_18: 334

#### Abschnitt 5.5 Brandschutzfenster 1.-6.OG Hoffassade

**5.5.10 Einfachfenster B 945 mm H 2455 mm 2tlg 34dB 0,8W/m2K g0,53 F90 Rahmen Holz-Alu Isolierglas 3fach - FA 808**
*** gemäß Ausführungsbeschreibung 4
Einfachaußenfenster,  als Holz-Aluminiumfenster als Brandschutzfenster mit Allgemeiner Bauartzulassung siehe aus AB 4. 4 - Typ 1

Breite Blendrahmen 2722 mm,
Höhe Blendrahmen 2455 mm,

2-teilig, waagerecht geteilt, mit durchlaufendem Riegel, Wandaufbau im Anschlussbereich mehrschalig als nichttragende Außenwand aus Trockenbau mit brandschutzummantelten Stahlkonstruktionen, mit Luftschicht und Dämmung, Befestigungsuntergrund Trockenbau mit Stahl-UK,
bauphysikalische Anforderungen:
bewertetes Schalldämm-Maß DIN 4109 Rw 34 dB, Wärmeschutz DIN EN ISO 10077-1, DIN 4108-4 Uw kleiner gleich 0,8 W/m2K,
Gesamtenergiedurchlassgrad Verglasung g 0,53 DIN EN 410, Lichtdurchlässigkeit 74 %,
Feuerwiderstandsklasse F 90 DIN 4102-2,
Rahmen innen aus Holz, außen aus Aluminium, Holzart Eiche, flächenversetzt ohne Wetterschenkel, Rahmenoberfläche innen endbehandelt, lasiert farblos nach Bemusterung,
Rahmenoberfläche außen anodisch oxidiert DIN 17611, E6 (gebeizt), Farbton C - 31 leichtbronze,
Profiltiefe ca. 120 mm
Profilhöhe oben ca. 185 mm, unterseitig zur Aufnahme Fensterflügel, oberseitig als oberer Elementanschluss
Profilbreite im Bereich Öffnungsflügel seitlich ca. 140 mm
Profilbreite im Bereich Festverglasung seitlich ca. 195 mm
Riegel zwischen Öffnungsflügel und Festverglasung ca. 130 mm
Profilhöhe unten ca. 115 mm, oberseitig zur Aufnahme Festverglasung, unterseitig als Elementauflagerung
Profilbereite innen des Öffnungsflügels umlaufend ca. 110 mm

alle Rahmenelemente mit außenseitiger Aluminium-Außenschale

1. Teil Drehflügel, 2. Teil festverglast, Fenster transparent mit 2 Füllungen, aus Isolierglas, 3-fach, Festverglasung als absturzsicherndes Fensterelement, Verglasung Typ GT800 - 4
mit 2 Anschlagdichtungen, mit Beschlägen, Fenstergriffen aus nichtrostendem Stahl, Sondergriffsitzhöhe, Griffsitzhöhe 1050 mm, Schloss,  gem. AB 4.5
Anschlüsse und Montage gemäß AB 4.8

mit Gleitschienen-Türschließer nach EN 1154, mit CE-Kennzeichnung, mit stark abfallendem
Öffnungsmoment. Schließgeschwindigkeit, Endschlag, hydraulisch kontrollierte Öffnungsdämpfung sowie
Schließverzögerung, Montagekonsole,  Gleitschiene
höhenverstellbar. Farbe: silberfarbig

Ausführung gemäß Zeichnung,
Zeichnungs-Nr.: D10117STRXX00A300_DF852 und D10117STROG03A300_RD856 + RD857

Einbauort: 1.-6.OG Hof
Menge: 6,000 St
Leistungsbereichkatalog: 026
DIN276-1_08: 334
DIN276_18: 334

**5.5.20 Einfachfenster B 2545mm H 2725 mm 3tlg 34dB 0,8W/m2K g0,53 F90 Rahmen Holz-Alu Isolierglas 3fach - FA 802**
*** Leitbeschreibung
*** gemäß Ausführungsbeschreibung 4
Einfachaußenfenster,  als Holz-Aluminiumfenster als Brandschutzfenster mit Allgemeiner Bauartzulassung siehe aus AB 4. 4 - Typ 2

Rohbaubreite 2305 mm
Rohbauhöhe 2480 mm
Breite Blendrahmen  2545 mm,
Höhe Blendrahmen 2725 mm,

als 2 gekoppelte Einzelelemente jeweils 2teilig, einmal waagerecht geteilt, mit durchlaufendem Riegel,  Wandaufbau im Anschlussbereich mehrschalig als Stahlbetonwand  mit Luftschicht und Dämmung, Fenster einschl. brandschutzummantelter umlaufender Zarge aus Stahl  in Dämmebene angeordnet Befestigungsuntergrund Stahl-UK,
bauphysikalische Anforderungen:
bewertetes Schalldämm-Maß DIN 4109 Rw 34 dB, Wärmeschutz DIN EN ISO 10077-1, DIN 4108-4 Uw kleiner gleich 0,8 W/m2K,
Gesamtenergiedurchlassgrad Verglasung g 0,53 DIN EN 410, Lichtdurchlässigkeit 74 %,
Feuerwiderstandsklasse F 90 DIN 4102-2,
Rahmen innen aus Holz, außen aus Aluminium, Holzart Eiche, flächenversetzt ohne Wetterschenkel, Rahmenoberfläche innen endbehandelt, lasiert farblos nach Bemusterung,
Rahmenoberfläche außen anodisch oxidiert DIN 17611, E6 (gebeizt), Farbton C - 31 leichtbronze,
Profiltiefe ca. 120 mm
Profilhöhe oben ca. 310 mm (mit Koppelelement 221 mm), unterseitig zur Aufnahme Fensterflügel, oberseitig als oberer Elementanschluss
Profilbreite im Bereich Öffnungsflügel seitlich ca. 290 mm (mit Koppelelement 200 mm)
Profilbereite im Bereich Paneele seitlich ca. 290 mm
Riegel zwischen Öffnungsflügel und Festverglasung ca. 130 mm
Profilhöhe unten ca. 310 mm (mit Koppelelement 244 mm), oberseitig zur Aufnahme Paneel, unterseitig als Elementauflagerung
Profilbereite innen des Öffnungsflügels umlaufend ca. 110 mm
mit Regenschiene Aluminium EV1 Abdeckkappen silberfarbig

alle Rahmenelemente mit außenseitiger Aluminium-Außenschale

1. Teil Drehflügel, Breite ca. 1350 mm,  Höhe 1622 mm, Fenster transparent aus Isolierglas, 3-fach, Verglasung Typ GT800 - 4, unterhalb angeordnetes Paneelfeld als Festfeld
2. Teil Drehflügel, Breite ca. 666 mm, Höhe 1622 mm,  Fenster transparent aus Isolierglas, 3-fach, Verglasung Typ GT800 - 4, unterhalb angeordnetes Paneelfeld als Festfeld und aufgesetzten Wetterschutzlamellenelement
mit 2 Anschlagdichtungen, mit Beschlägen, Feuerschutz- Halbgarnitur U-Form  in Edelstahl mit Rosetten, mit Schloss Rohrrahmen- Einfallenschloss Normalfunktion mit Obenverriegelung, Dorn 45, Stulp Niro rd, inkl. Stange, Schaltschloss, Stangenschließblech und Brandschutzschließblech Niro.
Ausführung für Drückerhöhe ab Unterkante Flügel ca. 230 mm
Anschlüsse und Montage gemäß AB 4.8

mit 2 Gleitschienen-Türschließer nach EN 1154,
Flügel groß:
Gleitschienen- Türschließer mit elektrohydraulischer Feststellung und Freilauffunktion inkl. Rauchmeldesystem
Einstellbare Schließkraft EN 3-6. Schließgeschwindigkeit stufenlos einstellbar. DIN -L und DIN -R verwendbar,
Öffnungswinkel bis ca. 145°. Silberfarben. inkl. Handtaster.
Allgemein bauaufsichtlich zugelassen vom DIBt, Berlin, für die Verwendung in Feststellanlagen. Stromanschluss über sichtbare
Kabelführung bandseitig.

Flügel klein:
Im Türblatt oder in der Zarge integrierter Gleitschienen-Türschließer in Anlehnung an DIN 18263, Teil 2, mit stark
abfallenden Öffnungsmoment und integrierter, elektromechanischer Feststellung, 24 V DC, einstellbarer
Schließgeschwindigkeit, einstellbarem Endschlag. Ausrückkraft einstellbar. Feststellwinkel zwischen 80° und 120°
einstellbar. Maximaler Öffnungswinkel 100°. DIN-L und DIN-R verwendbar. Stromanschluß über verdeckte
Kabelführung im Blockrahmen.
mit Rauchmeldezentrale, mit Betriebs- und Wartungsanzeige, mit integriertem Netzteil und optischem Rauchmelder für Sturzmontage zur Ansteuerung von Feststellvorrichtungen. Weitere Rauchmelder anschließbar, so wie externe Handauslösung über potentialfreien Alarmkontakt möglich. Umstellbar, auf Hand Reset. Einteilige Verkleidung, Bauhöhe 30 mm. Stromanschluß über verdeckte Kabelführung im
Blockrahmen. Allgemein bauaufsichtlich zugelassen vom DIBt, Berlin.

Ausführung gemäß Zeichnung,
Zeichnungs-Nr.: D10117STRXX00A300_DF852

Einbauort: 1.-4.OG Hof
Menge: 4,000 St
Leistungsbereichkatalog: 026
DIN276-1_08: 334
DIN276_18: 334
*Unterbeschreibung 1 Zargenkonstruktion*
einschließlich Zargenkonstruktion, umlaufend

bestehend aus
- Stahlhohlprofil als Rechteckrohr 100x80x5 mm mit aufgeschweissten Flachstahl ca. 200 x 12 mm umlaufend um Fenster als Zarge
- Flachstahl mit angeschweissten Laschen 85 x 12 mm B 150 mm Anzahl und Abstand nach statischer Bemessung des AN an Stahlbetonrohbau verdübelt mit thermischer Trennlage d 30 mm
- umlaufende Bekleidung der gesamten Konstruktion mittels 2 x 150 mm Brandschutzplatten Kalziumsilikat Gesamtabwicklung ca. 950 mm
- Montage des Fensters nach Zulassung in vorbeschriebenen Flachstahl einschl. Trennlage aus Dämmstoff
- Bekleidung des Stoßes zwischen Zarge und Holzrahmen nach Zulassung mit druckfester nicht brennbarer Dämmung D 40 mm, Höhe ca. 215 mm
- umlaufende mineralische Dämmung als Dämmkeil und einkleben mit dampfdiffusionsoffener Folie
- innenseitig Blech aus Aluminium 20 mm, Zuschnitt ca. 250 mm zur Bekleidung der Zargenkonstruktion einschl. dampfdichter verklebung des inneren Anschlusses

### Bereich 6 Vorgehängte hinterlüftete Fassaden (DIN 18351)

*Hinweis: AllgemeineVorbemerkungen Vorgehängte hinterlüftete Fassaden*
Allgemeine Vorbemerkungen Vorgehängte hinterlüftete Fassaden

Die nachfolgenden Anforderungen sind bei der Ausführung
zu beachten. Sich aus diesen Anforderungen ergebende Leistungen sind in den Angebotspreis einzurechnen und
werden nicht gesondert vergütet.
Materialanforderungen / Schadstoffe
Für die Auswahl der Materialien gelten die Anforderungen des BNB-System in der Qualitätsstufe 5 (siehe auch Vorbemerkungen BNB - Zertifizierung einschl. Anlagen am Anfang des LVs).

Insbesondere sind folgende Vorgaben für die Bauprodukte des
Gewerks Vorgehängte hinterlüftete Fassaden zwingend einzuhalten:

Produktanforderungen für Dämmstoffe in Innenräumen:
Produkte gemäß Blauer Engel DE-UZ 132 oder gleichwertig hinsichtlich der Anforderungen zu gefährlichen Stoffen und
SVHC, Bioziden, halogenierten Treibmitteln sowie VOC und Formaldehyd.

Produktanforderungen für eloxierte Aluminium- und passivierte Edelstahloberflächen:
Oberflächenveredelung mit Chrom-VI-oxid-freien Passivierungsmitteln.

Produktanforderungen für  Spritz- und Montageschäume:
Keine Verwendung von Spritz- und Montageschäumen (außer bei Fugen mit wärmetechnischer
Anforderung gemäß abZ)

Produktanforderungen für Kleb- + Dichtstoffe zur Herstellung der Luftdichtigkeit der Fassade:
Beschränkung des VOC-Gehalts auf unter 10g/l oder Produkte gemäß Emicode EC1 (-R), EC1plus (-R);
Ausschluss von Chlorparaffinen C10-C>17/ CP (maximal zulässiger Grenzwert 0,1 Massenprozent);
Ausschluss von Tris(2-chlorethyl)phosphat / TCEP (maximal zulässiger Grenzwert 0,1 Massenprozent) für Polyurethan-Klebstoffe.

Produktanforderungen für Bauprodukte aus Kunststoff:
Ausschluss von reproduktionstoxischen Phthalaten; Ausschluss von Cadmium- und Blei-Stabilisatoren.
Für QNG zusätzlich:
Ausschluss von Zinnstabilisatoren; Ausschluss Polybromierter Diphenylether (PBDE), maximal zulässiger Grenzwert 0,1
Massenprozent; Ausschluss von Polybromierten Biphenylen (PBB), maximal zulässiger Grenzwert 0,1 Massenprozent.

1. Allgemeiner Leistungsumfang
Dieses Leistungsverzeichnis umfasst im nachfolgenden Titel
Vorgehängte hinterlüftete Fassaden die Bekleidung der Fassaden und des Mansarddaches mit hinterlüfteten Bekleidungen aus PV-Elementen, Glaselementen und Faserzementbekleidungen einschl. der angrenzenden Verblechungen.

2. Planlieferliste - Werkstatt- und Montageplanung
Vom AN ist dem AG unverzüglich nach Auftragsvergabe eine Aufstellung über alle vom AN im Rahmen der von ihm geschuldeten Werkstatt- und Montageplanung geplanten Planlieferungen als Planlieferliste zu übergeben.
Die Planlieferliste muss die vom AN vorgesehenen Planinhalte, Vorlagetermine sowie Korrekturumlaufzeiten und Freigabe- bzw. Bearbeitungszeiten enthalten.
Vom AN sind alle erforderlichen statischen Berechnungen, Zeichnungen und Nachweise für seine Konstruktionen in prüffähiger Form zu erstellen und beim Prüfstatiker einzureichen.

Die Planlieferdaten sind in den Baufristenplan des AN zu übernehmen - siehe gesonderte Positionen Baufristenplan.
Vom AN sind im Rahmen der Werkstatt- und Montageplanung Fertigungs- und Montagezeichnungen für alle im Leistungsverzeichnis beschriebenen Konstruktionen und Bauteile anzufertigen . Die Werkstatt- und Montageplanung wird entsprechend der hierfür vorgesehenen Position im Leistungsverzeichnis vergütet.

Als Grundlage für seine Werkstattplanung dient die Ausführungsplanung des Architekten im Maßstab 1: 50 sowie Standarddetails, denen die geometrisch-technischen Randbedingungen zu entnehmen sind.

Auf dieser Grundlage hat der AN auf der Baustelle die vorhandene Situation aufzumessen und vor Fertigung und Montage sämtliche Maße zu überprüfen.
Die Werkstattplanung und Fertigung erfolgt auf Grundlage der vom AN am Bau genommenen Maße.
Fordert der AG, dass die Konstruktionen schon zu einem Zeitpunkt zur Montage bereitstehen müssen, der ein vorheriges Aufmaß unmöglich macht, so sind unter Berücksichtigung der Bautoleranzen nach DIN 18202 und 18203 die Fertigungsmaße mit dem Auftraggeber zu vereinbaren.

Es sind Detailzeichnungen aller voneinander abweichenden Positionen anzufertigen. Detailzeichnungen sind in Positionsplänen übersichtlich zuzuordnen.

3. Arbeitsabschnitte / Transportwege
Alle Arbeitsabschnitte, Bauweisen usw. sind mit der OÜ des AG abzustimmen.

Es ist auf Grund der Größe des Bauvorhabens und der baulichen Gegebenheiten außerhalb und innerhalb des Gebäudes von langen Transportwegen auszugehen (außerhalb bis  300m, innerhalb horizontal bis 150m, vertikal bis 26m).

Bei Handtransport innerhalb des Hauses ist zu berücksichtigen, dass nur begrenzte Treppenlaufbreiten / Podestbreiten von etwa 1,2m zur Verfügung stehen und lichte Türöffnungen von B/H 0,90/2,10m. Ein horizontaler Transport im Gebäude durch gummibereifte Rollwagen ist zulässig.

Fenster dürfen ausdrücklich NICHT für Materialtransporte verwendet werden.

Die maximal zulässige Deckenlasten sind wie folgt zu berücksichtigen:

UG  7,5 kN/m²
EG  5 kN/m²
OGs  Bereiche Kern mit Stahlbetondecken5 kN/m²
  Bereiche Büroflächen Fassade/Flure3 kN/m²

Gegebenenfalls notwendige Lastverteilungen sind eigenständig vom AN zu planen und in die Einheitspreise einzukalkulieren.

4.  Anforderungen
Die technischen Angaben dieser Ausschreibung stellen qualitative Mindestanforderungen dar. Diese sind für sämtliche Angebote verbindlich.
Die Leistungsbeschreibung und die beigefügten Übersichts- und Detailzeichnungen erläutern das geforderte Konstruktionsprinzip.
Die technischen Anforderungen der Leistungsbeschreibung und die dargestellte formale Gestaltung und äußere Profilierung sind verbindlich.

5. Vorhabenbezogene Bauartgenehmigung
Für die auszuführenden Fassadenbekleidungen aus PV- Elementen ist eine vorhabenbezogene Bauartgenehmigung erforderlich. Diese ist durch den AN zu erwirken (siehe Position im LV). Die Prüfgebühren trägt der Bauherr.
6. Befestigungsuntergrund Beton
Ist im Leistungsverzeichnis als Befestigungsuntergrund "Beton" oder "Normalbeton" angegeben, so ist immer bewehrter Stahlbeton gemeint.

7. Verbindungen
Schweißnähte von sichtbar bleibenden Konstruktionen sind, soweit nicht abweichend beschrieben, als X- oder V-Nähte auszuführen.
Schweißnähte in sichtbar bleibenden Bereichen sind zu spachteln und zu verschleifen.
Eckverbindungen sind auf Gehrung zu fügen, sofern nicht ausdrücklich abweichend beschrieben.
Kanten und Ecken sind gebrochen herzustellen, sofern nicht ausdrücklich abweichend beschrieben.
Stoßfugen sind zu verspachteln und plan zu verschleifen.

8 Blitzschutz / Potentialausgleich
Der AN-Fassade hat an seinen Konstruktionen geeignete Anschlussstellen für den erforderlichen Anschluss an Blitzschutz- und Potentialausgleichsanlagen herzustellen und im Zuge der W+M-Planung alle Anschlüsse und Verbindungen mit dem Blitzschutzfachplaner bzw. dem AN-Blitzschutz abzustimmen. Die Kosten hierfür sind in die Einheitspreise einzurechnen.

Die Anschlüsse an die Blitzschutz- und Erdungsanlage erfolgt durch den AN-Blitzschutz. Alle für den Anschluss an die Blitzschutz- und Erdungsanlage erforderlichen Anschlussklemmen, Verbinder und weitere Vorrüstungen werden durch den AN Blitzschutz geliefert und montiert.

Die Dokumentation der fertiggestellten Anschlusspunkte. sowie sonstiger blitzschutztechnischer Leitungen und Anlagen im Bereich der Dachkonstruktionen, sowie die abschließende Messung und Funktionsprüfung der Blitzschutz- und Erdungsanlage erfolgt durch den AN Blitzschutz.
9. Maßtoleranzen
Für die Maßtoleranzen gelten die  DIN 18202 und die DIN 18203.

Es gelten für die eigene Konstruktion Ebenheitstoleranzen, für die Grenzabweichungen und Winkelabweichungen jeweils die erhöhten Anforderungen. Der Rohbau aus Beton wurde nicht nach erhöhten Toleranzen nach DIN 18202 errichtet. Die Abweichungen aus den Toleranzen des Rohbaus sind zu berücksichtigen und auszugleichen

10. Maßabweichungen:
Werden die gemäß Leistungsverzeichnis zugelassenen Toleranzmaße vom AN bei der Ausführung seiner Leistungen überschritten, sind die notwendigen Nacharbeiten vom AN ohne Verzögerung und ohne Kosten für den Auftraggeber zu veranlassen und sämtliche Kosten für Mehraufwendungen der Folgegewerke (sofern vorhanden) bzw. die Herstellung eines mängelfreien Werkes durch den AN zu tragen. Kosten für die erneute Kontrollvermessung nach Ausführung der Nacharbeiten gehen zu Lasten des AN.

**Ausführungsbeschreibung 5 AB 5 Fassadenbekleidungen**
*AB 5.1 Materialien*
Es gelten die Festlegungen zu den Materialien der Ausführungsbeschreibung AB 4.1 analog.
*AB 5.2 Vorgehängte hinterlüftete Fassaden - Allgemeine Hinweise*
Allgemeine Hinweise
Die Ausführungsart der Bekleidungen in Verbindung mit der Unterkonstruktion muss so ausgelegt sein, dass ein einzelnes Auswechseln von beschädigten Platten / Elementen möglich ist.

Zur Errichtung einer vorgehängten hinterlüfteten Fassade hat der spätere AN gemäß MBO / Landesbauordnung ein Verwendbarkeitsnachweis (z. B. zutreffende Norm, ETA, CE- Kennzeichnung, Leistungserklärung, abP oder abZ ) zu erbringen.

Die Unterkonstruktion besteht aus stranggepressten Aluminium-Vertikal- und Horizontalprofilen. Die Unterkonstruktion mit allen Bestandteilen wie Dübel- und Schraubverbindungen zum Bauwerk, Befestigungskonsolen, Vertikalprofilen, Horizontalprofilen, Plattenhalter einschließlich aller Verbindungsmittel ist durch den späteren AN statisch nachzuweisen.

Zwischen den Befestigungskonsolen (LM-Winkel, LM-Profile) und dem Gebäudetragwerk ist eine geeignete thermische Trennung zur Vermeidung von Kältebrücken vorgesehen. Mindestmaterialstärke 10 mm.

Es sind zugelassene mineralische nicht brennbare Fassadendämm-Platten vorgesehen. Die Dämmung ist hydrophobierend und schwarz vlieskaschiert und wird mit zugelassenen Tellerdübeln mechanisch mit dem Rohbau befestigt.

Die Erstellung von Konstruktionsplänen, Werkstattplänen, Positionsplänen sowie die Erstellung der statischen Berechnung und die eventuell erforderliche Einholung der Zustimmung im Einzelfall, sowie die Einholung brandschutztechnischer Nachweise ist Leistung des späteren AN.

Blechbekleidungen und sonstige Bekleidungen der Fassade sind in Anschluss- und Fugenausbildung grundsätzlich gemäß nachstehender Konstruktionsmerkmale vorgesehen:

Thermische Längenänderungen von Blechen und Baukörperanschlüsse müssen absolut ungehindert und somit geräuschfrei erfolgen können
mit Aushängesicherung
mit Sicherung gegen thermisches Wandern
Unterkonstruktion im Bereich von Fugen lackiert bzw. eloxiert
alle Zu-/ und Abluftschlitze an hinterlüfteten Bekleidungen, welche breiter als 20 mm sind, verfügen über ein verdeckt montiertes und einbrennlackiertes Edelstahl-Tierschutzgitter oder LM-Lochblech
Hinterlüftungsspalte  sind  im  bodennahen  Bereich  (auch  gegen  Flachdachebene) ebenfalls mit einem Kleintierschutz auszustatten
Stoßfugen sowie An- bzw. Abschlüsse zu angrenzenden Bauteilen erfolgen mit einer verdeckt befestigten LM-Blechhinterdeckung
Eckausbildungen, Formteile, Dehnstöße von Blechbekleidungen:
geschweißte Ausführung, sichtbare Schweißnähte als durchgehende V-Naht, vollkommen oberflächengleich, formschlüssig verschliffen
bei Oberfläche eloxal geschraubte Ausführung, Zusammenbau über verdeckt eingebaute Verbindungsteile (Anschweißbolzen)
Ausführung mit Rillenstoßverbindungen einseitig Los- bzw. Festlager, mit Gleit- und Dichtunterlagen zur Sicherstellung der geräuschfreien Dehnung
Abmessungen von Blechbekleidungen:
Mindestdicke von Aluminiumblechen mind. 3 mm
Antidröhnbeschichtung an Blechbekleidungen:
Blechverwahrungen und -bekleidungen, welche in der Weise horizontal oder geneigt eingebaut werden, dass deren Oberfläche von Regen beaufschlagt werden kann, sind mit einer geeigneten Beschichtung aus Entdröhnungsmasse auf Kunstharz-Dispersionsbasis auszuführen

Brandsperren
Horizontale und vertikale Brandsperren sind gemäß Anlage 2.6/11 zur DIN 18616-1, gem. Anhang 6 H-VV TB sowie gemäß § 28 Abs. 4 in Verbindung mit Abs. 5 sowie nach § 30 Abs. 7 MBO1 vorzusehen.
Horizontale Brandsperren sind als zweiteilige Stahlbleche mit mind. 2 mm Blechstärke in allen Bereichen von vorgehängten hinterlüfteten Fassaden mit Geschossübergreifenden Hinterlüftungs-Hohlräumen gem. geltenden Vorschriften, vorzusehen. Sie sind in Abständen <= 0,6 Meter in die Wand zu verankern, mit Brandschutzsilicon abzusiegeln und im Stoßbereich mind. 150 mm überlappend zu montieren. Die gewählten Brandsperren müssen über ein a. b. P. oder eine a. b. Z. verfügen.

Profilausbildungen in luftdurchströmten Bereichen
Sämtliche Fassadenbauteile (Profile, Paneele etc.), welche am Baukörper in der Weise eingebaut werden, dass diese von Luft mit erhöhter Strömungsgeschwindigkeit umströmt oder angeströmt werden können, sind in deren Geometrie sowie in deren schwingfähiger Masse so auszubilden, dass keine störenden Pfeif- oder Dröhn-Geräusche entstehen können, welche die Nutzung des Gebäudes beeinträchtigen oder Dritte schädigen könnten.
An luftdurchströmten Wetterschutzprofilen sind beispielsweise scharfe Abrisskanten zu vermeiden, welche zu Pfeif- und Dröhn-Geräuschen führen können.
*AB 5.3 BIPV - Elemente*
Fassadenbekleidung aus großformatigen PV - Elementen

Eigenschaften
Vorder- und Rückglas in Kombination mit dauerhaftem Verkapselungsmaterial schützen die Komponenten vor Dampfeindringung
Innerhalb der Verkapselung zwischen den Gläsern sind die Zellen schonend gelagert zur Vermeidung von Stauchung oder Dehnung
Keine Bildung von Mikrorissen
Möglichen Nutzungsdauer von über 50 Jahren
Hohe Dauerhaftigkeit und Stabilität
Schwerentflammbar (B-s1,d0) im aBG/abZ bzw. projektbezogen zu erwirkende vBG - siehe Position
Zellgeometrie : Full Square
Zelltechnologien: Mono HiR
Leistung (Farbe): 150-210 Wp/ m2
Verkapselungsmaterial: PV-Encapsulant, Silikon
Glasstärken pro Glas: mind. 6 mm
Geometrie frei wählbar (keine Festmaße)
Abmessungen und Aufteilung gemäß Positionstext
Einbaulage vertikal
Verkabelung bis zur Dachausbildung gemäß Verstringungsplanung  und Positionstext
Aufbau:
Frontglas mit Beschichtung, vollflächige Bedruckung UV-beständig und lichtdurchlässig zur Absorption von Licht auf die Solarzelle
Farbige Bedruckung: helles grau, satinierte Oberfläche nach Bemusterung
Verkapselung mit Zellstruktur
Rückglas, mit SSG verklebten Backrails und mechanischer Abstützung
*AB 5.4 Glaselemente*
Fassadenbekleidung aus großformatigen Glaselementen

Ausführung konstruktiv und optisch gleichwertig zu BIPV-Elementen gemäß AB 5.3

jedoch ohne Funktion der Module als Photovoltaik
*AB 5.5 Faserzementbekleidung*
Fassadenbekleidung aus großformatigen Faserzementplatten

Es sind nur Platten mit einer Allgemeine Bauartgenehmigung anzubieten

Folgende Eigenschaften:
Faserzementplatten, durchgefärbt,  hergestellt aus mineralischen Rohstoffen
Materialstärke 10 mm
Bewehrung durch alkaliresistente Glasfasern, 2 Lagen Textilglasgewebe (jeweils in Längs- und Querrichtung) und Kurzfasern,
Eigenlast / Flächengewicht 16-20 kg/m²
Frostwiderstand nach EN 12467
Baustoffklasse: A2-s1, d0 (DIN EN 13501-1), nichtbrennbar
Oberflächenschutz: unbeschichtet, hydrophobiert, matt geschliffen

Farbton: hellgrau nach Bemusterung

Unterkonstruktion aus Metall aus Aluminium, nicht sichtbare Befestigung mit Hinterschnittankern und Agraffen einschließlich der Bemessung der Unterkonstruktion
*AB 5.6 Oberflächen*
Sind in der Leistungsbeschreibung für die beschriebenen Oberflächenqualitäten Farbtöne mit fabrikatsneutralen Farbtabellen wie z.B. RAL, EURAS oder PANTONE oder auch "in Anlehnung" an etablierte Hersteller-Farbtabellen beschrieben, so hat der AN aus den Hersteller-Farbtabellen seines kalkulierten Farbsystemlieferanten die dazu optisch adäquaten Farbtöne in der geforderten Qualität einzukalkulieren. Besondere Mehrkosten dafür, dass die kalkulierten Farbprodukte nicht mit den produktneutral ausgeschriebenen Farbbezeichnungen namentlich übereinstimmen, sondern herstellereigene Farbbezeichnungen besitzen, können dabei nicht geltend gemacht werden.

Einbrennlackierung als HWF-Pulverbeschichtung
Oberflächen mit einer Einbrennlackierung im elektrostatischen Pulverbeschichtungsverfahren als so genannte HWF-Beschichtung (hochwetterfeste Pulverlackierung) mit Be- ständigkeitsnachweis in Qualicoat-Klasse 2 bzw. GSB Klasse Master.

Mögliche Anwendung: innen und außen
Vorbehandlung:
chromatieren (Chrom-VI-frei) von Aluminium nach DIN 50939

Beschichtung:
Beschichtungen mindestens gemäß Qualicoat-Klasse 2 oder GSB Klasse Master
Schichtdicke:
Farb-Trockenschichtdicke 60 - 80 µm
Farbtöne:
siehe Positionsbeschreibung

Für die sichtbaren Stahl und Aluminiumteile hat die gesamte Oberflächenbehandlung nach dem Zuschnitt zu erfolgen (Stückbeschichtung).
Ausnahmen:
Schnittstellen von Profilen, welche mechanisch verbunden werden, die Schnittstellen somit nicht mehr sichtbar sind und durch feste und dauerhafte Zusammenfügung mit Kleber oder Dichtmasse einen dauerhaften Korrosionsschutz gewährleisten
Lackprüfung:
Von der ausführenden, vom AN zu benennenden Lackieranstalt, sind täglich während des Lackiervorgangs Probestücke mitzulackieren, welche vom Lackhersteller entsprechend den Richtlinien der Bietergemeinschaft geprüft werden müssen. Eine zusätzliche Vergütung erfolgt hierfür nicht.

Eloxal
Mögliche Anwendung:innen und außen
Eloxal allgemein:
GS- oder GSX-Verfahren AN 11

Schichtdicke:
Schichtdicke mindestens 20 µ

Bei stranggepressten Profilen werden an den Sichtflächen keine optisch auffallenden Ziehrillen, Kratzer, Stegabzeichnungen, Längsschweißnahtabzeichnungen, Beschädigungen (Beulen, Dellen), Farbabweichungen, Glanzunterschiede und ähnliche Oberflächenstörungen akzeptiert.
Betrachtungsabstände zur Beurteilung der Sichtflächen gemäß DIN 17611 (Ziffer 6.3). Es wird nicht in Flächen mit hoher Anforderung, üblicher Anforderung und geringer oder keiner Anforderung unterschieden, sondern es wird nur in Sichtfläche (mit Anforderung) und in absolut nicht einsehbare Fläche (ohne Anforderung) unterschieden. Die Oberflächenqualität wird auch anhand der vorgelegten Grenzmusterprofile bzw. speziell vorgelegten Mustern überprüft.

Für die sichtbaren Fassadenteile hat die anodische Oxydation nach dem Zuschnitt zu erfolgen (Stückbeschichtung). Somit werden alle spanabhebend bereits bearbeiteten Stellen korrosionsgeschützt.
Ausnahmen:
Schnittstellen von Profilen, welche mechanisch verbunden werden, die Schnittstellen somit nicht mehr sichtbar sind und durch feste und dauerhafte Zusammenfügung mit Kleber oder Dichtmasse einen dauerhaften Korrosionsschutz gewährleisten.

Die anodische Oxydation von Aluminiumteilen ist nach DIN 17 611 bzw. DIN 17612 durchzuführen.
Geprüfte Betriebe:
Zur Ausführung der Beschichtung sind nur geprüfte Betriebe zugelassen, welche Inhaber des Gütezeichens und der Lizenznummer sind.

Hell-/Dunkelgrenze:
Farbschwankungen sind durch vertragliche Fixierung einer Hell-/Dunkelgrenze abzugrenzen. Die hierzu notwendigen Grenzmusterbleche sind der örtlichen Bauleitung bei der Fassadenbemusterung zu übergeben.  Hierfür erfolgt keine zusätzliche Vergütung.
Farbton: siehe Positionsbeschreibungen

Beschichtung Duplexverfahren
Mögliche Anwendung: für Stahlteile außen und innen

Die Vorbehandlung und die Beschichtungsprozesse werden gemäß dem Gütezeichen QUALISTEELCOAT (wahlweise auch GSB Steel) bei Stahluntergründen ausgeführt.
Bei Beschichtungen auf Stahl und verzinktem Stahl:
Grundlage für die Vorbehandlung bzw. der Ausführung ist die zu erreichende Korrosivitätsklasse C3.
Prüfnachweise von vergleichbaren Probekörpern mit dem vorgesehenen Beschichtungssystem sind auf Verlangen nach der Auftragserteilung zu erbringen. (z.B. Hafttests, Salzsprühtests, etc.) Entsprechende Hinweise auf zu prüfende Bauteile sind bei Bedarf im jeweiligen Positionsbeschrieb enthalten.

Die Konstruktionen müssen beschichtungsgerecht ausgeführt sein. Konstruktionsfehler, die die Korrosion fördern, z.B. Zusammenschluss nicht kombinierbarer Werkstoffe bzw. verschiedener Metalle, nicht entlüftbare Hohlräume, Spalten und andere nicht zur Beschichtung geeignete Konstruktionen oder Oberflächen, sind zu vermeiden.

Vorbehandlung:
Die Vorbehandlung der zu beschichtenden Bauteile ist mit besonderer Sorgfalt auszuführen, da davon weitgehend die Qualität und die Haltbarkeit der Beschichtung abhängt.
Die vorbehandelten Teile sind sauber und vollständig getrocknet unverzüglich, spätestens jedoch innerhalb eines Arbeitstages, der Pulverbeschichtung zuzuführen.
Die Vorbehandlung hat entsprechend der Korrosivitätsklasse C3 gemäß DIN EN ISO 12944,DIN 55633, DIN 55634 zu erfolgen
Schichtaufbau allgemein:
Der Schichtaufbau ist zweischichtig zu wählen.
Die Mindestschichtdicke von Pulverbeschichtungen beträgt im Zweischichtaufbau 70 µm für die Grundierung und 70 µm für die Deckbeschichtung auf der Sichtflächen und an Ecken und Kanten.
Vor allem bei sehr hellen und Intensivfarbtönen muss auf eine erhöhte Schichtstärke geachtet werden, um Farbunterschiede an der Fassade zu vermeiden.
Die vorgeschriebenen Schichtstärken der Korrosivitätskategorie gem. DIN EN ISO 12944 sind zu beachten. Alle Schichtdicken sind nach ISO 2360 zu messen.
Aufbau Pulverbeschichtung:
Grundierung 1. Schicht:
Korroprimer für ausgasende Untergründe wie Feuerverzinkung.
Qualität: Qualisteelcoat, zur Erfüllung der Vorgaben EN 1090-2
Farbton: RAL 7011, Eisengrau
Glanzgrad: matt
Struktur: glatt
Effekt: Unifarbton
Decklack 2. Schicht:
Qualität: Qualicoat Klasse 2
Festlegung Farbton und Glanzgrad:  siehe Positionsbeschreibung und Bemusterung

Feuerverzinkung

Anwendung:  sämtliche zum Einbau vorgesehene Stahlteile
Ausnahme: Von der Anwendung ausgenommen sind:
statisch untergeordnete sendzimirverzinkte Stahlbleche bis 3 mm Dicke,
Stahlbauteile, welche nachstehende Voraussetzungen erfüllen:
statisch untergeordnet, zur Nachbehandlung zugänglich, nicht dem Außenklima ausgesetzt, galvanisch verzinkt, ohne besondere Korrosionsanforderung.
Feuerverzinkung Allgemein
Feuerverzinkung nach den Richtlinien
DIN EN ISO 1461
DIN EN ISO 12944
DIN EN ISO 14713
DIN EN 10142
DIN EN 10147
DIN 267
DASt022AnwRL (Anwendung der DASt-Richtlinie 022:2009-08 Feuerverzinken von tragenden Stahlbauteilen)
Materialdicke < 1,5 mm mit Schichtdicke >= 45 ym
Materialdicke > 1,5 mm bis < 3 mm mit Schichtdicke >= 55 ym
Materialdicke >= 3 mm bis < 6 mm mit Schichtdicke >= 70 µm
Materialdicke >= 6 mm mit Schichtdicke >= 85 µm
Weiterverarbeitung von feuerverzinkten und sendzimirverzinkten Stahlteilen
Grundsätzlich einzuhalten:
Weiterverarbeitung durch Verschrauben

Bei unabwendbaren Schweißungen sind folgende Vorgaben einzuhalten:
Reinigen der Schweißstelle mit Drahtbürste
Passivierung
zweifacher Zinkfarbanstrich
Bei unabwendbaren Bohrungen:
Entgraten
Korrosionsschutz zusätzlich mit säurefreiem Fett

Kontaktkorrosionsschutz
Anwendung
Der Kontaktkorrosionsschutz ist für nachstehende Materialverbindungen, Materialkontakte auszuführen:
·Zwischen Aluminium und anderen Metallen
·Zwischen Aluminium und Betonbauteilen
Art der Ausführung
Zwischen Aluminium und Betonbauteilen mit Bitumenanstrich oder gleichwertigem Material
Zwischen Aluminium und anderen Metallen mit geeignetem und zugelassenem Kunststoffmaterial, form- und feuchtigkeitsbeständig, in jedem Falle sauber dicht anliegend zwischen den Kontaktmaterialien.

Dies gilt sinngemäß auch für nicht direkt in Verbindung stehende Bauteile unterschiedlicher Materialien, z.B. Kupferbekleidungen oberhalb von Aluminiumkonstruktionen. Die hierdurch erforderlichen Sondermaßnahmen sind zu berücksichtigen.
Sämtliche hieraus resultierenden Aufwendungen und Kosten sind in das Angebot mit einzurechnen und werden nicht extra vergütet

Nassbeschichtung Stahlteile / Innenanwendung
Mögliche Anwendung:
innen
Beschichtungsaufbau mit grundierter Oberfläche
Entrosten
Entrostung nach DIN 55 928
Normreinheitsgrad Sa 2 ½ gem. ISO 12944-4
Grundbeschichtung
Zweikomponentenbeschichtung, aufgespritzt, Basis: Epoxid-Eisenglimmer (Alternativ Epoxidharz-Zinkstaub)
Schichtdicke 80 µ
Zwischenbeschichtung
Zweikomponentenbeschichtung, aufgespritzt, Basis: Epoxidharz
Schichtdicke 80 µ
Deckbeschichtung
Zweikomponenten-Beschichtung, vollflächig und farbtonbeständig aufgespritzt, Basis: Polyurethan
Schichtdicke 80 µ
Sollte aus montagetechnischen Gründen eine Vorortbeschichtung auf der Baustelle vorgenommen werden müssen, so sind die entsprechenden Stahlbauteile mit dem entsprechenden Korrosionsschutz und der ersten Zwischenbeschichtung werkseitig zu versehen. Die Art des Aufbringens der Deckbeschichtung ist je nach Einbausituation zu wählen und anhand von Grenzmustern vor Beginn der Arbeiten festzulegen.

Festlegung Farbton und Glanzgrad:
siehe Positionsbeschreibung und Bemusterung

Nassbeschichtung Holzoberflächen / Lasur

Vorarbeiten Holz:
Untergrund auf Eignung prüfen
Scharfe Kanten runden (Rundungsradius > 2 mm)
Elemente entstauben
Harzstellen entfernen, harzreiche und fettige Hölzer mit Verdünnung abwaschen.
Der Untergrund muss trocken und sauber sein. Das BFS-Merkblatt Nr.18 "Beschichtungen auf Holz und Holzwerkstoffe im Außenbereich" beachten.
Brüstungsfugen und Hirnholz schützen:
Brüstungsfugen schützen mit V-Fugenschutz oder Fugen füllen mit Acryl-Fugenschutz.
Hirnholzflächen mit Hirnholzschutz vor Feuchteaufnahme schützen.

Grundierung:
lasierend mit Filmschutz
Holzbauteile gemäß Herstellerangaben mit einer lasierenden oder farblosen Grundierung auf Wasserbasis mit Filmschutz behandeln.
Anwendungsverfahren: tauchen oder fluten
Zwischenbeschichtung:
Porenfüllende, isolierende, farblose Zwischenbeschichtung mit UV-Blocker gemäß  Herstellerangaben.
Verhinderung Verfärbungen durch wasserlösliche Holzinhaltsstoffe
Verminderung Oberflächenstörungen aufgrund holzartspezifischer Inhaltsstoffe
Verminderung der Neigung zur Dunkelverfärbung aufgrund Gerbsäurereaktion
Nassschichtdicke ca. 150 bis 175 µm
Anwendungsverfahren: spritzen
Schlussbeschichtung:
2x Schlussbeschichtung der Holzbauteile gemäß Herstellerangaben mit wasserbasierter, feuchtigkeitsregulierender, schnelltrocknender Dickschichtlasur mit UV-Schutzwirkung, geringer Anfeuerung und Vergilbungsneigung sowie hoher Dauerelastizität.
Softline Feeling an der Oberfläche.
2x Nassschichtdicke ca. 175 bis 200 µm
Anwendungsverfahren: spritzen
Ausführungsbereich:
Sämtliche sichtbaren Holzteile der entsprechenden Konstruktionen, wenn in der Positionsbeschreibung nicht anders erwähnt.
Farbton:  gemäß Positionsbeschreibung und Bemusterung

#### Abschnitt 6.1 Technische Bearbeitung

**6.1.10 Werk- und Montageplanung Fassaden**
*** Pauschalposition
Werkstatt- und Montageplanung
einschl. der erforderlichen statischen und bauphysikalischen Nachweise für die in diesem Leistungsverzeichnis beschriebenen  Vorgehängten hinterlüftete Fassaden des nachfolgenden Titel 6

Werkstattplanung aller Elemente gemäß  Allgemeine Vorbemerkungen
Statische und bauphysikalischen Nachweise aller Elemente und Verglasungen gemäß Allgemeine Vorbemerkungen

auf Grundlage der Plänen des Architekten und bei Möglichkeit  der vom AN am Bau genommenen Maße
‑

mit den erforderlichen Werkstatt- und Montageplanungen, sonstige Ausführungszeichnungen, einschl. Übersichts- und Detailzeichnungen, mit Stahl- und Stücklisten, mit allen Positionsplänen.

Erstellen der Werkstatt- und Montageplanung mit Stücklisten für alle zum Einsatz kommenden Konstruktionen, Produkte und Komponenten für alle im Leistungsverzeichnis beschriebenen Leistungen, einschl. der nicht sichtbaren tragenden Unterkonstruktionen und Verankerungen, Ausführung unter Berücksichtigung der Vorbemerkungen und den Ausführungsbeschreibungen(AB) Nr.5 sowie den Ergebnissen der notwendigen "Zustimmung im Einzelfall / vorhabenbezogene Bauartgenehmigung" (ZiE/vBG) aus LV-Titel 6.1

Die Werkstatt- und Montagepläne müssen mindestens darstellen:
- Übersichts- und Detailpläne für alle Regel- und Sonderbereiche aller betreffenden Konstruktionen, mit kompletter Vermaßung und Angaben zu Material, den Materialstärken, den Verbindungen, den Fugen- und Dehnungsmaßnahmen, den Befestigungen incl. Verankerungsbohrungen, Toleranzausgleich zum Rohbau,  Detailpunkte von Ecken, An-, und Abschlüssen, den sonstigen Befestigungen, thermische Trennungen, etc. einschl. Produktdatenblätter, Zulassungen und Nachweise für alle eingesetzten Produkte.

Grundsätzlich sind die vom AG vorgegebene formale Gestaltung und die im Leistungsverzeichnis beschriebenen Konstruktionsmerkmale einzuhalten. Maßliche Abweichungen von im fertigen Zustand sichtbaren Bauteilen sind nur nach schriftlicher Genehmigung des AG zulässig.
Sind in der Dimensionierung des Fachplaners des AG und in der vom Prüfstatiker geprüften Statik statische Nachweise / Planungen auf Grundlage von spezifischen Produkten erfolgt, können auch andere zugelassene Produkte als in der geprüften Fassadenplanung und -statik verwendet werden (Produktneutralität). Die ggf. erforderliche Anpassung der Berechnungen hat der AN dann eigenverantwortlich und auf eigene Kosten selbst zu erstellen. Er muss den Nachweis erbringen, dass die von ihm zum Einsatz vorgesehenen Bauteile die statisch/konstruktiven Anforderungen erfüllen.
Die Werkstatt- und Montageplanung ist beim AG digital als pdf/dwg via Projektkommunikations- und Management-System (PKMS) "tp!"  zur Prüfung beim Architekten einzureichen. Die Dateicodierung erfolgt nach Vorgabe des AG

Mögliche Prüfgebühren trägt einmalig der AG.
Zusätzliche Prüfgebühren, die auf Grund von durch den AN zu vertretenden nachträglichen Änderungen an den Berechnungen und Plänen oder auf Grund von fehlerhaften Berechnungen des AN erforderlichen Mehrfacheinreichungen von Unterlagen geltend gemacht werden, sind vom AN zu tragen.
Die Prüfanmerkungen des Prüfstatikers und Architekten sind in die Werkstatt- und Montageplanung vom AN einzuarbeiten bzw. fortzuschreiben.

Die korrigierten und freigegebenen Werkstatt- und Montagepläne sind dem AG digital als pdf/dwg via Projektkommunikations- und Management-System (PKMS) "tp!"
zu übergeben, der AN hat auf der Baustelle einen Plansatz (1-fach) Papierpläne der finalen W+M-Planung vorzuhalten.

Abrechnung erfolgt prozentual nach Leistungsstand.
Menge: 1,000 psch
DIN276_18: 399

**6.1.20 Materialmuster**
*** Pauschalposition
Materialmuster vorlegen und nach Aufforderung durch den
AG wieder beseitigen,
folgende Musterteile sind zur Bemusterung und Freigabe
vorzulegen:
- PV- Elemente:
  Musteroberflächen, als Glasmuster
  Mustergröße jeweils mindestens  50x50cm oder gemäß
  Zellengröße

- Verglasungselemente:
  Musteroberflächen,
  Mustergröße jeweils mindestens  50x50cm oder gemäß
  Zellengröße

Alle Verglasungen und PV -Elemente sind gleichzeitig zu bemustern.

- Faserzementplatten
  Musteroberflächen, als Grenzbemusterung, grau durchgefärbt, einschl. Oberflächengestaltung,  Mustergröße jeweils 50x50cm, mindestens 3 verschiedene Oberflächenmuster

- Aluminiumoberflächen:
 Aluminiumbleche und Profile zur Bemusterung der Oberfläche und Kantungen, Länge jeweils 50 cm, mit fertiger Oberflächenbehandlung
- Oberfläche anodisch oxidiert DIN 17611 bzw. pulverbeschichtet - je nach Positionstext
Folgende Bauteile:
- Schattenfuge Blech und Revisionsöffnung
- Fensterbank Regelfassade
- Leibungsbekleidung Regelfassade
- Fensterbank Dachgaube
- Außenverblechung Dachgaube
- Wasserleitblech
- Dachrinne
- Attikaabdeckung Kastenrinne
- Attikaabdeckung

Bauteile
- Schneefang
- Dauergerüstanker

Die ausgewählten Musterteile werden zur Grenzbemusterung herangezogen.

auf die Baustelle liefern, einschl. bis zu 3 Bemusterungsrunden einschl. Anpassarbeiten an den einzelnen Elementen

Muster gehen in Eigentum des Bauherren über

Handmuster aller zum Einbau kommenden Bauteile und Oberflächen sind unabhängig von dieser Position als Nebenleistung in die Einheitspreise einzurechnen!
Menge: 1,000 psch
Leistungsbereichkatalog: 3340
DIN276-1_08: 334
DIN276_18: 399

**6.1.30 Vorhabenbezogene Bauartgenehmigung/ ZiE - PV-Anlagen**
*** Pauschalposition
Erlangung der Zustimmung im Einzelfall (ZiE) bzw. die
vorhabenbezogene Bauartgenehmigung (vBG) als Nachweis für die Fassaden- und Mansarddachbekleidung mit PV- Anlagen, der Hersteller ist einzubinden
zur Ausführungsbeschreibung 5 AB 5.3

soweit von den Bauaufsichtsbehörden oder dem Fachplaner Brandschutz des AG gefordert, was in enger Abstimmung mit dem Architekten des AG zeitnah innerhalb von vier Kalenderwochen nach der Beauftragung im Zuge der W+M-Planung des AN abzuklären ist.

Die vorhabenbezogene Bauartgenehmigung(vBG) ist zu bevorzugen, da voraussichtlich kürzere Laufzeiten bis zur Genehmigung zu realisieren sind.

Erwirken, Einholen und Zusammenstellung aller erforderlichen Unterlagen durch den AN und Einreichung bei der zu genehmigenden Stelle. z.B. DiBt Berlin im Namen und auf Rechnung des AG.
Anschließend sorgfältiges proaktives begleiten und fördern des Verfahrens durch den AN bis zur Zustimmungs- bzw. Genehmigungserteilung.
Menge: 1,000 psch
DIN276_18: 399

#### Abschnitt 6.2 Fassadenbekleidung - Straßenseite 1 - 5.OG

**6.2.10 Wärmedämmung hinterlüft.Fassade MW 0,031W/(mK) D 60mm WAB**
*** gemäß Ausführungsbeschreibung 5
STLB-Bau 2025-10 038
Wärmedämmung für vorgehängte hinterlüftete Außenwandbekleidung an Außenwand, aus Mineralwolle MW DIN EN 13162, Bemessungswert der Wärmeleitfähigkeit max. 0,031 W/(mK), Nennwert der Wärmeleitfähigkeit max. 0,030 W/(mK), Schmelzpunkt größer 1000 Grad C, DIN 4102-17, Brandverhaltensklasse DIN EN 13501-1 A1 (nichtbrennbar), Dicke 60 mm, als Platten, mit außenseitiger Kaschierung mit schwarzem Glasvlies, Anwendungsgebiet DIN 4108-10 WAB, Befestigung mechanisch mit Dämmstoffhaltern, mit besonderen Brandschutzanforderungen an die Dämmstoffhalter, Verankerung der Unterkonstruktion in Holzkonstruktion, Ausführung gemäß Zeichnung und Einzelbeschreibung,
Zeichnungs-Nr 'D10117STROG02A300_DF800'

Einzelbeschreibungs-Nr '1: Befestigung durch mechanische Fixierung mit mind. 5 Stück Kunststoff-Krallendübeln je m², Eigenschaften gem. AB5.1, Abrechnungsfläche gemäß VOB/C (ATV DIN 18351) unter Berücksichtigung der Abzugsflächen, inkl. der Anpassung an Unterkonstruktionen der Fassadenbekleidungen'
Menge: 697,500 m2
Leistungsbereichkatalog: 038
DIN276-1_08: 335
DIN276_18: 335

**6.2.20 Wärmedämmung hinterlüft.Fassade MW 0,031W/(mK) D 240mm WAB**
*** wie Position 6.2.10
jedoch

Dicke 240 mm, als Streifen im Bereich Gebäudeecke, Breite ca. 400 mm, Befestigung auf Stahlbeton

Ausführung gemäß Zeichnung und Einzelbeschreibung,
Zeichnungs-Nr D10117STROG02A300_DF818

Einbauort: Ecke Achse J1
Menge: 7,500 m2
Leistungsbereichkatalog: 038
DIN276-1_08: 335
DIN276_18: 335

**6.2.30 Wärmedämmung hinterlüft.Fassade MW 0,031W/(mK) D 240mm WAB**
*** wie Position 6.2.10
jedoch

Dicke 240 mm, als Streifen im Bereich Übergang EG zu 1.OG Breite ca. 700 mm, Befestigung auf Stahlbeton

Ausführung gemäß Zeichnung und Einzelbeschreibung,
Zeichnungs-Nr D10117STROG02A300_DF819
Menge: 52,500 m2
Leistungsbereichkatalog: 038
DIN276-1_08: 335
DIN276_18: 335

**6.2.40 Ausschneiden Dämmpl. Leitung Mineralwolle B 100mm T 60mm**
STLB-Bau 2025-10 038
Ausschneiden von Dämmstoffplatten für auf dem Untergrund verlegte Leitungen, in vorgehängter hinterlüfteter Außenwandbekleidung, Dämmstoff aus Mineralwolle, Dicke Dämmplatte 60 mm, Breite Ausschnitt 100 mm, Tiefe Ausschnitt 60 mm, Ausführung gemäß Zeichnung und Einzelbeschreibung,
Zeichnungs-Nr 'D10117STROG02A300_DF813'

Einzelbeschreibungs-Nr '1: Ausschnitte für PV-Kabelkanäle und Regenrohre'
Menge: 820,000 m
Leistungsbereichkatalog: 038
DIN276-1_08: 335
DIN276_18: 335

**6.2.50 Ausschneiden Dämmpl. Leitung Mineralwolle B 100mm T 100mm**
STLB-Bau 2025-10 038
Ausschneiden von Dämmstoffplatten für auf dem Untergrund verlegte Leitungen, in vorgehängter hinterlüfteter Außenwandbekleidung, Dämmstoff aus Mineralwolle, Dicke Dämmplatte 240 mm, Breite Ausschnitt 100 mm, Tiefe Ausschnitt 100 mm, Ausführung gemäß Zeichnung und Einzelbeschreibung,
Zeichnungs-Nr 'D10117STROG02A300_DF819'

Einzelbeschreibungs-Nr '1: Ausschnitte für Regenrohre'
Menge: 8,000 m
Leistungsbereichkatalog: 038
DIN276-1_08: 335
DIN276_18: 335

**6.2.60 Ausschneiden Dämmpl. Leitung Mineralwolle B 150mm T 160mm einschl. Unterkonstruktion**
Ausschneiden von Dämmstoffplatten für auf dem Untergrund verlegte Leitungen, in vorgehängter hinterlüfteter Außenwandbekleidung, Dämmstoff aus Mineralwolle, Dicke Dämmplatte 240 mm, Breite Ausschnitt 150 mm, Tiefe Ausschnitt 130 mm, einschl. Leichtmetallprofil als U-Profil  Abmessung ca. B 120 mm, Tiefe 60 mm mit Montagewinkeln und thermischen Trennlagen an Betonfassade verdübelt als Untergrund zum Verkleben der Abdichtungsfolie

Ausführung gemäß Zeichnung
Zeichnungs-Nr D10117STROG02A300_DF818
Einbauort: Gebäudeecke Achse J1
Menge: 18,000 m
Leistungsbereichkatalog: 038
DIN276-1_08: 335
DIN276_18: 335

**6.2.70 Abdichtungsfolie/ Unterspannbahn Fassade, Diffusionsoffen**
Abdichtungsfolien/ Unterspannbahn der Vorgehängten hinterlüfteten Fassade als Fassadenbahn nach DIN EN 13859-2 Unterdeck- und Unterspannbahnen für Wände; sd kleiner/gleich 0,5 m, aus Folie und folienkaschierter Vliesbahn,  Brandverhaltensklasse DIN EN 13501-1 E (normalentflammbar), UV- beständig, Feuchtigkeitsbeständig, schlagregendicht, auf Wärmedämmung aus Mineralwolle, vollflächig verlegen und befestigen, auf harten Oberflächen (Beton/ Zementbauplatten) wird die geklebt und vor der Dämmung wird die Folie zwischen den mehrteiligen Unterkonstruktion eingeklemmt
Stöße untereinander dicht verklebt, Anschlüsse an Fenster und andere Konstruktionen, siehe separate Positionen
Menge: 705,000 m2
Leistungsbereichkatalog: 020
DIN276-1_08: 363
DIN276_18: 335

**6.2.80 Verklebung Anschlüsse Fenster B 250 mm umlaufend**
Verklebung der Anschlüsse der Unterspannbahn, wind- und schlagregendicht im Anschlussbereich der Fenster umlaufend, Breite Abklebung bis 250 mm mit systemzugehörigen Klebeband einschließlich Untergrundvorbereitung, Untergrund Fenster aus Holz bzw. Zementbauplatte Fassadenelement
Menge: 1220,000 m
DIN276_18: 335

**6.2.90 Verklebung Anschlüsse Leitungen B 250 mm umlaufend**
Verklebung der Anschlüsse bzw. Anpassungen der Unterspannbahn, wind- und schlagregendicht im Bereich der zurückgeschnittenen Dämmung im Bereich von Fallleitungen und Kabelkanälen, Breite Abklebung bis 250 mm mit systemzugehörigen Klebeband einschließlich Untergrundvorbereitung, Untergrund Zementbauplatte Fassadenelement
Menge: 820,000 m
DIN276_18: 335

**6.2.100 Verklebung Anschlüsse Leitungen B 500 mm umlaufend**
Verklebung der Anschlüsse bzw. Anpassungen der Unterspannbahn, wind- und schlagregendicht im Bereich der zurückgeschnittenen Dämmung im Bereich von Fallleitungen, Breite Abklebung über 250 - 500 mm mit systemzugehörigen Klebeband einschließlich Untergrundvorbereitung, Untergrund Zementbauplatte Fassadenelement bzw. Unterkonstruktion Metallschiene

Ausführung gemäß Zeichnung
Zeichnungs-Nr D10117STROG02A300_DF818

Einbauort: Gebäudeecke Achse J1
Menge: 18,000 m
DIN276_18: 335

**6.2.110 Verklebung B 500 mm unterer Abschluss**
Verklebung der Anschlüsse bzw. Anpassungen der Unterspannbahn, wind- und schlagregendicht im Bereich des unteren Abschlusses der Holzrahmenfassade zum Erdgeschoss aus Stahlbeton mit systemzugehörigen Klebeband einschließlich Untergrundvorbereitung, Untergrund Zementbauplatte Fassadenelement bzw. Stahlbeton

Ausführung gemäß Zeichnung
Zeichnungs-Nr D10117STROG02A300_DF819
Menge: 75,000 m
DIN276_18: 335

**6.2.120 Außenfensterbank Alu D 2mm B 260mm L 2000 mm**
*** gemäß Ausführungsbeschreibung 5
STLB-Bau 2025-10 022
Außenfensterbank aus Aluminium DIN EN 485 und DIN EN 507, beschichtet, Dicke 2 mm, Breite 260 mm,
Länge '2000' mm,
einschl. Antidröhnschicht, mit seitlichen Abschlüssen und Verstärkungsprofil, verdeckt befestigen, Ausführung gemäß Zeichnung und Einzelbeschreibung,
Zeichnungs-Nr 'D10117STROG02A300_DF811'

Einzelbeschreibungs-Nr '1:mit vorderer Abkantung und Umschlag und hinterer Aufkantung, Aufkantung mit Dichtungsanschlussprofil, Höhe der vorderen Abkantung mit Umschlag als Abtropfkante 25+10 mm, Höhe der hinteren Aufkantung 25 mm, Profilabwicklung 320 mm, durchlaufend, mit Riegelprofil verschraubt, Außen unterseitig über angepresste Profilnut auf Unterkonstruktion abgestützt, an den Enden seitlich unter vertikale Fensterlisenen geführt und aufgekantet,
mit Kurzstücken als Unterkonstruktion, Blechdicke 3 mm
Mehrteilig, Kurzstücke jeweils ca. 150 mm lang, mind. 3x pro Regelelementachsraster von 2.700 mm, mit Holz-Rahmenelement in Bereichen der Holz-Rahmenkonstruktionen (Holzprofile) verschraubt
Beschichtung gemäß AB 5.6, Farbton RAL 7048 perlmausgrau

Einbauort: Fensterbänke Straßenseite 1. - 5. OG'
Menge: 230,000 m
Leistungsbereichkatalog: 022
DIN276-1_08: 334
DIN276_18: 334

**6.2.130 Außenfensterbank Alu D 2mm B 260mm L 1465 mm**
*** wie Position 6.2.120
jedoch

Länge ca. 1465 mm
Menge: 11,750 m
Leistungsbereichkatalog: 022
DIN276-1_08: 334
DIN276_18: 335

**6.2.140 Außenfensterbank Alu D 2mm B 260mm L 1165 mm**
*** wie Position 6.2.120
jedoch

Länge ca. 1165 mm
Menge: 4,700 m
Leistungsbereichkatalog: 022
DIN276-1_08: 334
DIN276_18: 335

**6.2.150 Außenfensterbank Alu D 2mm B 260mm L 885 mm**
*** wie Position 6.2.120
jedoch

Länge ca. 885 mm
Menge: 7,200 m
Leistungsbereichkatalog: 022
DIN276-1_08: 334
DIN276_18: 335

**6.2.160 Außenfensterbank Alu D 2mm B 260mm L 565 mm**
*** wie Position 6.2.120
jedoch

Länge ca. 565 mm
Menge: 5,650 m
Leistungsbereichkatalog: 022
DIN276-1_08: 334
DIN276_18: 335

**6.2.170 Leibungsbekleidung Sturz Alu D 2mm B 250mm L 2000 mm**
*** gemäß Ausführungsbeschreibung 5
Leibungsbekleidung im Sturzbereich aus Aluminium DIN EN 485 und DIN EN 507, Oberfläche anodisch oxidiert DIN 17611, Dicke 2 mm, E6 (gebeizt), Farbton C - 33 leichtbronze, Auskragung 250 mm,
Länge 2000 mm, mit seitlichen Abschlüssen, verdeckt befestigen,

Ausführung gemäß Zeichnung und Einzelbeschreibung,
Zeichnungs-Nr D10117STROG02A300_DF811
mit vorderer Abkantung, Rückkantung und Aufkantung und zusätzlicher hinterer doppelter Abkantung, Höhe äußere Profilebene ca. 25 mm, mit Rücksprung bis hinter die Brandsperren geführt,
Rückkantung Tiefe ca. 50 mm, Aufkantung 25 mm,
Profilabwicklung ca. 355 mm, durchlaufend,
über Unterkonstruktion und Aufkantung der Rückkantung verschraubt,  Außen unterseitig über angepresste Profilnut in Unterkonstruktion eingehangen, an den Enden seitlich unter vertikale Fensterlisenen geführt,
mit Kurzstücken als Unterkonstruktion, Blechdicke 3 mm
Mehrteilig, Kurzstücke jeweils ca. 150 mm lang, mind. 3x pro Regelelementachsraster von 2.700 mm, mit Holz-Rahmenelement in Bereichen der Holz-Rahmenkonstruktionen (Holzprofile) verschraubt

Einbauort: Sturzbekleidung Straßenseite 1. - 5. OG
Menge: 230,000 m
Leistungsbereichkatalog: 022
DIN276-1_08: 334
DIN276_18: 335

**6.2.180 Leibungsbekleidung Sturz Alu D 2mm B 250mm L 1465 mm**
*** wie Position 6.2.170
jedoch

Länge ca. 1465 mm
Menge: 11,750 m
Leistungsbereichkatalog: 022
DIN276-1_08: 334
DIN276_18: 335

**6.2.190 Leibungsbekleidung Sturz Alu D 2mm B 250mm L 1165 mm**
*** wie Position 6.2.170
jedoch

Länge ca. 1465 mm
Menge: 4,700 m
Leistungsbereichkatalog: 022
DIN276-1_08: 334
DIN276_18: 335

**6.2.200 Leibungsbekleidung Sturz Alu D 2mm B 250mm L 885 mm**
*** wie Position 6.2.170
jedoch

Länge ca. 1465 mm
Menge: 7,200 m
Leistungsbereichkatalog: 022
DIN276-1_08: 334
DIN276_18: 335

**6.2.210 Leibungsbekleidung Sturz Alu D 2mm B 250mm L 565 mm**
*** wie Position 6.2.170
jedoch

Länge ca. 1465 mm
Menge: 5,650 m
Leistungsbereichkatalog: 022
DIN276-1_08: 334
DIN276_18: 335

**6.2.220 Leibungsbekleidung seitlich Alu D 2mm B 250mm L 2350 mm**
*** gemäß Ausführungsbeschreibung 5
Leibungsbekleidung seitlich der Fensterelemente aus Aluminium DIN EN 485 und DIN EN 507, Oberfläche anodisch oxidiert DIN 17611, Dicke 2 mm, E6 (gebeizt), Farbton C - 31 leichtbronze, Auskragung 250 mm,
ca. Länge 2350 mm, verdeckt befestigen,

Ausführung gemäß Zeichnung und Einzelbeschreibung,
Zeichnungs-Nr D10117STROG02A300_DF812
mit vorderer Abkantung, Rückkantung und Aufkantung und zusätzlicher hinterer doppelter Abkantung, Breite äußere Profilebene ca. 25 mm, mit Rücksprung bis
hinter die PV-Elemente ausgebildet
Rückkantung Tiefe ca. 50 mm, Abkantung 35 mm,
Profilabwicklung ca. 350 mm, durchlaufend,
über Unterkonstruktion und Abkantung der Rückkantung verschraubt,  Außen unterseitig über angepresste Profilnut in Unterkonstruktion eingehangen,
mit Kurzstücken als Unterkonstruktion, Blechdicke 3 mm
Mehrteilig, Kurzstücke jeweils ca. 150 mm lang, mind. 3x pro Elementhöhe, mit Holz-Rahmenelement in Bereichen der Holz-Rahmenkonstruktionen (Holzprofile) verschraubt

Einbauort: seitliche Leibungsbekleidung Fenster Straßenseite 1. - 5. OG
Menge: 685,000 m
Leistungsbereichkatalog: 022
DIN276-1_08: 334
DIN276_18: 335

**6.2.230 Randlisene seitlich Alu D 2mm B 260mm L 3350 mm**
*** gemäß Ausführungsbeschreibung 5
Randlisene seitlich der Fassadenbekleidung im Anschluss an Nachbarbebauung aus Aluminium DIN EN 485 und DIN EN 507, Oberfläche beschichtet, farbton RAL 7048 perlmausgrau, Dicke 2 mm, Auskragung 260 mm,
Regellänge ca. 3350 mm, verdeckt befestigen,

Ausführung gemäß Zeichnung und Einzelbeschreibung,
Zeichnungs-Nr D10117STRDG01A300_DF862 - DT03
mit vorderer Abkantung, Rückkantung und Aufkantung und zusätzlicher hinterer doppelter Abkantung, Breite äußere Profilebene ca. 25 mm, mit Rücksprung bis
hinter die Faserzement-Elemente ausgebildet
Rückkantung Tiefe ca. 50 mm, Abkantung 35 mm,
Profilabwicklung ca. 350 mm, durchlaufend,
über Unterkonstruktion und Abkantung der Rückkantung verschraubt,  Außen unterseitig über angepresste Profilnut in Unterkonstruktion eingehangen,

einschl. Unterkonstruktion in Dämmebene mit Luftraum, Abstand zwischen Rohbau und Rückseite Fassadenbekleidung 300 mm, an Rohbau mit therm. Trennlag verdübelt,

einschl. Anordnung einer vertikalen Brandsperre über die gesamte Elementlänge aus Stahl niro d 200, Zuschnitt ca. 250 mm, 1fach gekantet

Elementstöße der Leibungsbekleidung mit Einschieblingen gestoßen als Haarfuge, Brandsperre mit Überlappung, In den Anschlussbereichen unterschiedliche Einzellängen

Einbauort: seitliche Leibungsbekleidung Straßenseite  Achse K1 1.-5.OG
Menge: 18,000 m
Leistungsbereichkatalog: 022
DIN276-1_08: 334
DIN276_18: 335

**6.2.240 Bekleidung Fuge Alu D 2mm B 160 + 130 mm L 3350 mm**
*** gemäß Ausführungsbeschreibung 5
Bekleidung der Fuge zwischen den Brandwänden im Anschluss an die Nachbarbebauung aus Aluminium DIN EN 485 und DIN EN 507, Oberfläche beschichtet, Dicke 2 mm, Farbton RAL 7048, perlmausgrau
Regellänge ca. 3350 mm, verdeckt befestigen,

Fugenbreite ca. 180 mm, Abdeckung als Außenecke

Ausführung gemäß Zeichnung und Einzelbeschreibung,
Zeichnungs-Nr D10117STRDG01A300_DF862 - DT03
bestehend aus:
2-teilige Unterkonstruktion als verdeckte Fugenabdeckung,
1. Teil als Blechwinkel 2fach gekantet Zuschnitt ca. 210 mm mittels Winkelkonsolen verschraubt, Winkelkonsolen mittels thermischer Trennlage an Rohbau verdübelt, Abstand ca. 260 mm, 2. Teil als Blechwinkel, 1 fach gekantet Zuschnitt ca. 100 mm, mit Langloch am 1. Teil verschraubt, zwischen Bestandsrohbau und Blechwinkel Fugendichtband, komprimierbar

Ausstopfen der Hohlräume zur bauseitigen Trennfugendämmung als Wärmedämmung aus Mineralwolle MW DIN EN 13162, Bemessungswert der Wärmeleitfähigkeit max. 0,031 W/(mK), Nennwert der Wärmeleitfähigkeit max. 0,030 W/(mK), Schmelzpunkt größer 1000 Grad C, DIN 4102-17, Brandverhaltensklasse DIN EN 13501-1 A1 (nichtbrennbar), Breite 180 mm, Tiefe bis 160 mm

diffusionsoffene Abdichtungsfolien als Fassadenbahn nach DIN EN 13859-2 Unterdeck- und Unterspannbahnen für Wände; sd kleiner/gleich 0,5 m, aus Folie und folienkaschierter Vliesbahn,  Brandverhaltensklasse DIN EN 13501-1 E (normalentflammbar), UV- beständig, Feuchtigkeitsbeständig, schlagregendicht auf Unterkonstruktion und Rohbau der Nachbarbrandwand geführt und verklebt

Unterkonstruktion zum Einhängen der Alukassetten als Agraffenkonstruktion, als Winkel an vorbeschriebener Unterkonstruktion befestigt

Aluminiumblechkassette als Winkelkassette als Außenecke wie oben beschrieben, Zuschnitt ca. 340 mm, 3fach gekantet gekantet, in Unterkonstruktion eingehängt und verdeckt befestigt, durchlaufend,

Elementstöße der Leibungsbekleidung hinterlegt,
In den Anschlussbereichen unterschiedliche Einzellängen

Einbauort: seitliche Leibungsbekleidung Straßenseite Achse K1 1.-5.OG
Menge: 18,000 m
Leistungsbereichkatalog: 022
DIN276-1_08: 334
DIN276_18: 335

**6.2.250 Brandsperre horizontal Stahl niro D 2mm Zuschnitt-2teilig**
*** gemäß Ausführungsbeschreibung 5
Brandsperre auf jeder Etagenebene durchlaufend, für vorgehängte hinterlüftete Außenwandbekleidung, horizontal, aus nichtrostendem Stahl, Dicke mind. 2 mm,  2teilig,  Teil1 Zuschnittbreite über 100 bis 120 mm, Z-förmig gekantet als Wandhalter in der Dämmebene an Holztafelelement verschraubt, Teil2 Zuschnittbreite über 100 bis 120 mm,3fachgekantet. als Blech durchlaufend in der Luftschicht an Wandhalter und Wandbekleidung verschraubt,

in Mineralwolle, Schmelzpunkt größer 1000 Grad C, DIN 4102-17, max. Dicke der Hinterlüftung über 70 bis 80 mm, einschl. systembedingter Befestigungsmittel, mind. im Abstand von 60 cm,

Ausführung gemäß Zeichnung,
Zeichnungs-Nr D10117STROG02A300_DF816

Einbauort: 1.-5.OG
Menge: 225,000 m
Leistungsbereichkatalog: 038
DIN276-1_08: 335
DIN276_18: 335

**6.2.260 Eckausbildung Brandsperre 90°**
Eckausbildung der Brandsperre als 90° Außenecke
Menge: 3,000 St
DIN276_18: 335

**6.2.270 Eckausbildung Brandsperre >90°**
Eckausbildung der Brandsperre als >90° Außenecke
Menge: 3,000 St
DIN276_18: 335

**6.2.280 Aussparung und Anschluss Brandschott Fallrohr**
Aussparung der Brandsperre zur Durchführung Fallrohr, Fallrohr DN 70, Aussparung ca. 100-120 mm mit mehrteiligen Stahlblechmanschette ummantelt und angeschlossen an Fallrohr

Ausführung gemäß Zeichnung,
Zeichnungs-Nr D10117STROG02A300_DF815
Menge: 30,000 St
DIN276_18: 335

**6.2.290 Aussparung und Anschluss Brandschott Kabelkanal**
Aussparung der Brandsperre zur Durchführung der Kabelkanäle der PV-Anlage, Kabelkanal ca. 60x60 mm, Aussparung ca. 100-120 mm mit mehrteiligen Stahlblechmanschette ummantelt und angeschlossen an Fallrohr, einschl. Ausstopfen des Kabelkanals mit Mineralwolle >1000 ° C über eine Höhe von 100 mm

Ausführung gemäß Zeichnung,
Zeichnungs-Nr D10117STROG02A300_DF815
Menge: 84,000 St
DIN276_18: 335

**6.2.300 Einbauen Verankerungsvorr.dauerhaft Standgerüst 3kN/m2 Tragkonstruktion Holz**
STLB-Bau 2025-10 001
Einbauen nach vorgegebenem Ankerplan von dauerhafter Verankerungsvorrichtung DIN 4426, geeignet für die Verankerung von Standgerüsten, Lastklasse 4 (3 kN/m2), Befestigung in der Tragkonstruktion der Fassade aus Holz, Abstand zwischen Fassadenfläche und tragendem Untergrund über 100 bis 130 mm, Ausführung gemäß Zeichnung und Einzelbeschreibung,
Zeichnungs-Nr 'D10117STROG02A300_DF812'

Einzelbeschreibungs-Nr '1: als Edelstahlsonderkonstruktion, mehrteilig mit Grundplatte als Winkelkonsole mit Aufnahmekörper zum Einstecken wiederverwendbarer Laschen, Edelstahl 1.4571, mit Einstecklaschen aus verzinkten Stahl, jeder Dauergerüstanker für 10 m² Gerüstfläche ausgelegt, Einbaulage auf Fugenlage der PV - Elemente  abgestimmt, und mit Holz- Rahmenkonstruktionen verschraubt'
Menge: 185,000 St
Leistungsbereichkatalog: 001
DIN276-1_08: 392
DIN276_18: 335

**6.2.310 Regenfallrohr Stahl fvz DN 70**
*** Bezugsbeschreibung
Regenfallrohr aus Stahl, feuerverzinkt, nach DIN EN 1123 mit erhöhtem Qualitätsstandard, mit 2-Kammern-Steckmuffenverbindung, Baustoffklasse A1,mit Innenbeschichtung gemäß DIN EN ISO 2178 auf Basis einer 2K-Epoxid-Kombination, rückstausicher
Nenndurchmesser DN 70

als Regenentwässerung in Dämmebene der vorgehängten hinterlüfteten Fassade laufend, vertikal, Befestigung an Holzrahmenelementwand, einschl.  wind- und schlagregendichte Verklebung der Durchdringung
Menge: 220,000 m
DIN276_18: 369

**6.2.320 Regenfallrohr Stahl fvz DN 70**
*** wie Position 6.2.310
jedoch

Befestigung an Betonfassade
Menge: 18,500 m
DIN276_18: 369

**6.2.330 Regenfallrohr Stahl fvz DN 70, Schleppleitung**
*** Bezugsbeschreibung
Regenfallrohr aus Stahl, feuerverzinkt, nach DIN EN 1123 mit erhöhtem Qualitätsstandard, mit 2-Kammern-Steckmuffenverbindung, Baustoffklasse A1,mit Innenbeschichtung gemäß DIN EN ISO 2178 auf Basis einer 2K-Epoxid-Kombination, rückstausicher
Nenndurchmesser DN 70

als Regenentwässerung in bauseitiger Dämmebene der Natursteinfassade als Schleppleitung laufend, Befestigung an Betonaußenwand
Menge: 20,000 m
DIN276_18: 369

**6.2.340 Regenfallrohr Stahl fvz DN 80, Schleppleitung**
*** wie Position 6.2.330
jedoch
Nenndurchmesser DN 80
Menge: 78,500 m
DIN276_18: 369

**6.2.350 Regenfallrohr Stahl fvz DN 100, Schleppleitung**
*** wie Position 6.2.330
jedoch
Nenndurchmesser DN 100
Menge: 67,500 m
DIN276_18: 369

**6.2.360 Regenfallrohr Stahl fvz DN 80, Schleppleitung an Decke als Verbundrohr**
Regenfallrohr aus Stahl, doppelwandig,
bestehend aus

Abflussrohr feuerverzinkt, nach DIN EN 1123 mit erhöhtem Qualitätsstandard, mit 2-Kammern-Steckmuffenverbindung, Baustoffklasse A1,mit Innenbeschichtung gemäß DIN EN ISO 2178 auf Basis einer 2K-Epoxid-Kombination, rückstausicher
Nenndurchmesser DN 80
PU- Dämmschicht, Bauklasse B2
Außenrohr als Abflussrohr feuerverzinkt

als Regenentwässerung als Schleppleitung laufend, Befestigung an Betondecke
Menge: 38,000 m
DIN276_18: 369

**6.2.370 Rohrbogen Stahl verzDN 70 45Grad**
Rohrbogen für Regenfallrohr, aus verzinktem Stahl,  beschichtet DN70, Krümmung 45 Grad.
Menge: 4,000 St
Leistungsbereichkatalog: 022
DIN276-1_08: 363
DIN276_18: 369

**6.2.380 Rohrbogen Stahl verzDN 70 87Grad**
Rohrbogen für Regenfallrohr, aus verzinktem Stahl,  beschichtet DN70, Krümmung 87 Grad.
Menge: 11,000 St
Leistungsbereichkatalog: 022
DIN276-1_08: 363
DIN276_18: 369

**6.2.390 Rohrbogen Stahl verzDN 80 87Grad**
Rohrbogen für Regenfallrohr, aus verzinktem Stahl,  beschichtet DN80, Krümmung 87 Grad.
Menge: 7,000 St
Leistungsbereichkatalog: 022
DIN276-1_08: 363
DIN276_18: 369

**6.2.400 Rohrbogen Stahl verzDN 100 87Grad**
Rohrbogen für Regenfallrohr, aus verzinktem Stahl,  beschichtet DN100, Krümmung 87 Grad.
Menge: 3,000 St
Leistungsbereichkatalog: 022
DIN276-1_08: 363
DIN276_18: 369

**6.2.410 Rohrbogen Stahl verzDN 80 87Grad Verbundrohr**
Rohrbogen für Regenfallrohr als Verbundrohr mit PU-Dämmung, aus verzinktem Stahl,  beschichtet DN80, Krümmung 87 Grad.
Menge: 4,000 St
Leistungsbereichkatalog: 022
DIN276-1_08: 363
DIN276_18: 369

**6.2.420 Übergangsstück Stahl verz DN100/70**
Übergangsstück für Regenfallrohr, aus verzinktem Stahl, DN 100/70.
Menge: 1,000 St
Leistungsbereichkatalog: 022
DIN276-1_08: 363
DIN276_18: 369

**6.2.430 Übergangsstück Stahl verz DN80/70**
Übergangsstück für Regenfallrohr, aus verzinktem Stahl, DN 80/70.
Menge: 4,000 St
Leistungsbereichkatalog: 022
DIN276-1_08: 363
DIN276_18: 369

**6.2.440 Abzweig Stahl verz DN100/70 45Grad**
Abzweig für Regenfallrohr, aus verzinktem Stahl, DN100/70, Winkel 45 Grad.
Menge: 1,000 St
Leistungsbereichkatalog: 022
DIN276-1_08: 363
DIN276_18: 369

**6.2.450 Abzweig Stahl verz DN80/70 45Grad**
Abzweig für Regenfallrohr, aus verzinktem Stahl, DN80/70, Winkel 45 Grad.
Menge: 6,000 St
Leistungsbereichkatalog: 022
DIN276-1_08: 363
DIN276_18: 369

**6.2.460 Revisionsöffnung Stahl verz DN70**
Revisionsöffnung in Regenfallrohr aus verzinktem Stahl, Nenngröße DN70, verschraubbar und rückstausicher
Menge: 11,000 St
Leistungsbereichkatalog: 022
DIN276-1_08: 363
DIN276_18: 369

**6.2.470 UK Alu hinterlüft. Außenwandbekl. Außenwand Abst. 120-140mm**
*** gemäß Ausführungsbeschreibung 5
Unterkonstruktion für vorgehängte hinterlüftete Fassade aus Tragprofilen und Wandhaltern, Wandhalter aus Aluminium gem. AB 5.1, beschichtet, in Dämmebene 60 mm integriert, Traglattung/-profil horizontal als LM-Profil gem. AB 5.1 beschichtet, Brandverhaltensklasse DIN EN 13501-1 A2 -s1, d0 (nichtbrennbar), Profile aus Aluminium,

Verankerung der Unterkonstruktion in Holzkonstruktion, justierbar, zwängungsfrei, den Formaten und der Befestigungsart der Bekleidungselemente entsprechend, mit thermischen Trennelementen, Dicke 6 mm, für vorgehängte hinterlüftete Außenwandbekleidung DIN 18516-1, für großformatige Bekleidungselemente aus PV - Elementen, an Außenwand,

Abstand der Vorderseite der Bekleidungselemente zum Verankerungsgrund an der Außenwand über 120 bis 140 mm, verankern und ausrichten der Unterkonstruktion auf der Wandoberfläche entsprechend Genauigkeitsanforderung an die Ebenheit der Bekleidungsfläche, mit Grenzwerten für Ebenheitsabweichungen mit erhöhten Anforderungen DIN 18202 Ausgabe 2019-07 Tabelle 3 Zeile 7, mit besonderen Brandschutzanforderungen an die Verankerungselemente,
Ausführung gemäß Zeichnung,
Zeichnungs-Nr D10117STROG02A300_DF800 und DF810-819

als mehrteiliges Agraffensystem zur Lagerung der PV-Elemente ausgelegt, Profildimension nach statischem Erfordernis, Abrechnungsfläche gemäß VOB/C (ATV DIN 18351) unter Berücksichtigung der Abzugsflächen,
Menge: 697,500 m2
Leistungsbereichkatalog: 038
DIN276-1_08: 335
DIN276_18: 442

**6.2.480 UK Alu hinterlüft. Außenwandbekl. Außenwand Abst. 300-350mm**
*** gemäß Ausführungsbeschreibung 5
Unterkonstruktion für vorgehängte hinterlüftete Fassade aus Tragprofilen und Wandhaltern, Wandhalter aus Aluminium gem. AB 5.1, beschichtet, in Dämmebene 240 mm integriert, Traglattung/-profil horizontal als LM-Profil gem. AB 5.1 beschichtet, Brandverhaltensklasse DIN EN 13501-1 A2 -s1, d0 (nichtbrennbar), Profile aus Aluminium,

Verankerung der Unterkonstruktion in Stahlbeton, justierbar, zwängungsfrei, den Formaten und der Befestigungsart der Bekleidungselemente entsprechend, mit thermischen Trennelementen, Dicke 6 mm, für vorgehängte hinterlüftete Außenwandbekleidung DIN 18516-1, für großformatige Bekleidungselemente aus PV - Elementen, an Außenwand,

Abstand der Vorderseite der Bekleidungselemente zum Verankerungsgrund an der Außenwand über 300-350 mm, verankern und ausrichten der Unterkonstruktion auf der Wandoberfläche entsprechend Genauigkeitsanforderung an die Ebenheit der Bekleidungsfläche, mit Grenzwerten für Ebenheitsabweichungen mit erhöhten Anforderungen DIN 18202 Ausgabe 2019-07 Tabelle 3 Zeile 7, mit besonderen Brandschutzanforderungen an die Verankerungselemente,
Ausführung gemäß Zeichnung,
Zeichnungs-Nr D10117STROG02A300_DF800 und DF819

als mehrteiliges Agraffensystem zur Lagerung der PV-Elemente ausgelegt, Profildimension nach statischem Erfordernis,

Einbauort : Übergang zwischen EG und 1.OG
Menge: 7,500 m2
Leistungsbereichkatalog: 038
DIN276-1_08: 335
DIN276_18: 442

**6.2.490 UK Alu hinterlüft. Außenwandbekl. Außenwand Abst. 300-350mm**
*** gemäß Ausführungsbeschreibung 5
Unterkonstruktion für vorgehängte hinterlüftete Fassade aus Tragprofilen und Wandhaltern, Wandhalter aus Aluminium gem. AB 5.1, beschichtet, in Dämmebene 240 mm integriert, Traglattung/-profil horizontal als LM-Profil gem. AB 5.1 beschichtet, Brandverhaltensklasse DIN EN 13501-1 A2 -s1, d0 (nichtbrennbar), Profile aus Aluminium,

Verankerung der Unterkonstruktion in Stahlbeton, justierbar, zwängungsfrei, den Formaten und der Befestigungsart der Bekleidungselemente entsprechend, mit thermischen Trennelementen, Dicke 6 mm, für vorgehängte hinterlüftete Außenwandbekleidung DIN 18516-1, für großformatige Bekleidungselemente aus PV - Elementen, an Außenwand,

Abstand der Vorderseite der Bekleidungselemente zum Verankerungsgrund an der Außenwand über 300-350 mm, verankern und ausrichten der Unterkonstruktion auf der Wandoberfläche entsprechend Genauigkeitsanforderung an die Ebenheit der Bekleidungsfläche, mit Grenzwerten für Ebenheitsabweichungen mit erhöhten Anforderungen DIN 18202 Ausgabe 2019-07 Tabelle 3 Zeile 7, mit besonderen Brandschutzanforderungen an die Verankerungselemente,
Ausführung gemäß Zeichnung,
Zeichnungs-Nr D10117STROG02A300_DF800 und DF818

als mehrteiliges Agraffensystem zur Lagerung der PV-Elemente ausgelegt, Profildimension nach statischem Erfordernis,

Einbauort : Gebäudeecke Achse J1
Menge: 52,500 m2
Leistungsbereichkatalog: 038
DIN276-1_08: 335
DIN276_18: 442

**6.2.500 UK Alu Außenecke 90°**
Eckausbildung der horizontalen Tragprofile der Unterkonstruktion für vorgehängte hinterlüftete Fassade aus Tragprofilen und Wandhaltern, Profile aus Aluminium,

Verbindung der Profile über Verbindungswinkel

Ausführung gemäß Zeichnung,
Zeichnungs-Nr D10117STROG02A300_DF800 und DF818

Abrechnung über lfdm Ecke

Einbauort : Gebäudeecke Achse J1
Menge: 18,000 m
DIN276_18: 442

**6.2.510 PV - Element vertikal . Außenwand L 2690 mm B 876 mm**
*** gemäß Ausführungsbeschreibung 5
Vorgehängte hinterlüftete Außenwandbekleidung aus großformatigen PV- Elementen, an Außenwand, Ausführung vertikal, Dicke ca. 15 mm, gem. AB 5, Brandverhaltensklasse DIN EN 13501-1 A2 -s1, d0 (nichtbrennbar), mit Grenzwerten für Ebenheitsabweichungen mit erhöhten Anforderungen DIN 18202 Ausgabe 2019-07 Tabelle 3 Zeile 7, Kanten scharfkantig, für Außenanwendung,
Länge Einzelelement 2690 mm,
Breite Einzelelement 876 mm,
querformatiger Einbau

auf vorh. Unterkonstruktion verdeckt befestigen mittels Agraffensystem mit Aushängesicherung, Fugen offen, Breite 10 mm,

Ausführung gemäß Zeichnung.
Zeichnungs-Nr D10117STROG02A300_DF800 und DF810-819 und  D10117STRXX00A300_AN002

Einbauort: 1.OG Brüstungsregelelement
Menge: 55,000 m2
Leistungsbereichkatalog: 038
DIN276-1_08: 335
DIN276_18: 442

**6.2.520 PV - Element vertikal . Außenwand L 2690 mm B 990 mm**
*** wie Position 6.2.510
jedoch
Länge Einzelelement 2690 mm,
Breite Einzelelement 990 mm,
querformatiger Einbau

Einbauort: 2.-5.OG Brüstungsregelelement
Menge: 246,000 m2
Leistungsbereichkatalog: 038
DIN276-1_08: 335
DIN276_18: 442

**6.2.530 PV - Element vertikal . Außenwand L 2340 mm B 635 mm**
*** wie Position 6.2.510
jedoch
Länge Einzelelement 2340 mm,
Breite Einzelelement 635 mm,
hochformatiger Einbau

Einbauort: 1.-5.OG Regelelement zwischen Fenstern
Menge: 199,000 m2
Leistungsbereichkatalog: 038
DIN276-1_08: 335
DIN276_18: 442

**6.2.540 PV - Element vertikal . Außenwand L 3115 mm B 990 mm**
*** wie Position 6.2.510
jedoch
Länge Einzelelement 3115 mm,
Breite Einzelelement 990 mm,
querformatiger Einbau

Einbauort: 2.-5.OG Brüstung Achse K1-K1.1
Menge: 12,500 m2
Leistungsbereichkatalog: 038
DIN276-1_08: 335
DIN276_18: 442

**6.2.550 PV - Element vertikal . Außenwand L 3115 mm B 876 mm**
*** wie Position 6.2.510
jedoch
Länge Einzelelement 3115 mm,
Breite Einzelelement 876 mm,
querformatiger Einbau

Einbauort: 1.OG Brüstung Achse K1-K1.1
Menge: 2,750 m2
Leistungsbereichkatalog: 038
DIN276-1_08: 335
DIN276_18: 442

**6.2.560 PV - Element vertikal . Außenwand L 2340 mm B 1060 mm**
*** wie Position 6.2.510
jedoch
Länge Einzelelement 2340 mm,
Breite Einzelelement 1060 mm,
hochformatiger Einbau

Einbauort: 1.-5.OG Randelement Achse K1-K1.1
Menge: 12,500 m2
Leistungsbereichkatalog: 038
DIN276-1_08: 335
DIN276_18: 442

**6.2.570 PV - Element vertikal . Außenwand L 3165 mm B 990 mm**
*** wie Position 6.2.510
jedoch
Länge Einzelelement 3165 mm,
Breite Einzelelement 990 mm,
querformatiger Einbau

Einbauort: 2.-5.OG Brüstung Achse K6-K8
Menge: 12,550 m2
Leistungsbereichkatalog: 038
DIN276-1_08: 335
DIN276_18: 442

**6.2.580 PV - Element vertikal . Außenwand L 3165 mm B 876 mm**
*** wie Position 6.2.510
jedoch
Länge Einzelelement 3165 mm,
Breite Einzelelement 876 mm,
querformatiger Einbau

Einbauort: 1.OG Brüstung Achse K6-K8
Menge: 2,800 m2
Leistungsbereichkatalog: 038
DIN276-1_08: 335
DIN276_18: 442

**6.2.590 PV - Element vertikal . Außenwand L 2340 mm B 1040 mm**
*** wie Position 6.2.510
jedoch
Länge Einzelelement 2340 mm,
Breite Einzelelement 1040 mm,
hochformatiger Einbau

Einbauort: 1.-5.OG Randelement Achse K6-K8
Menge: 12,200 m2
Leistungsbereichkatalog: 038
DIN276-1_08: 335
DIN276_18: 442

**6.2.600 PV - Element vertikal . Außenwand L 3230 mm B 990 mm**
*** wie Position 6.2.510
jedoch
Länge Einzelelement 3230 mm,
Breite Einzelelement 990 mm,
querformatiger Einbau

Einbauort: 2.-5.OG Brüstung Achse J8.1-J9
Menge: 12,800 m2
Leistungsbereichkatalog: 038
DIN276-1_08: 335
DIN276_18: 442

**6.2.610 PV - Element vertikal . Außenwand L 3230 mm B 876 mm**
*** wie Position 6.2.510
jedoch
Länge Einzelelement 3230 mm,
Breite Einzelelement 876 mm,
querformatiger Einbau

Einbauort: 1.OG Brüstung Achse J8.1-J9
Menge: 2,850 m2
Leistungsbereichkatalog: 038
DIN276-1_08: 335
DIN276_18: 442

**6.2.620 PV - Element vertikal . Außenwand L 2340 mm B 1175 mm**
*** wie Position 6.2.510
jedoch
Länge Einzelelement 2340 mm,
Breite Einzelelement 1175 mm,
hochformatiger Einbau

Einbauort: 1.-5.OG Randelement Achse J8.1-J9
Menge: 13,750 m2
Leistungsbereichkatalog: 038
DIN276-1_08: 335
DIN276_18: 442

**6.2.630 PV - Element vertikal . Außenwand L 3440 mm B 990 mm**
*** wie Position 6.2.510
jedoch
Länge Einzelelement 3440 mm,
Breite Einzelelement 990 mm,
querformatiger Einbau

Einbauort: 2.-5.OG Brüstung Achse J1-J1.1
Menge: 13,650 m2
Leistungsbereichkatalog: 038
DIN276-1_08: 335
DIN276_18: 442

**6.2.640 PV - Element vertikal . Außenwand L 3440 mm B 876 mm**
*** wie Position 6.2.510
jedoch
Länge Einzelelement 3440 mm,
Breite Einzelelement 876 mm,
querformatiger Einbau

Einbauort: 1.OG Brüstung Achse J1 - J1.1
Menge: 3,020 m2
Leistungsbereichkatalog: 038
DIN276-1_08: 335
DIN276_18: 442

**6.2.650 PV - Element vertikal . Außenwand L 2340 mm B 1355 mm**
*** wie Position 6.2.510
jedoch
Länge Einzelelement 2340 mm,
Breite Einzelelement 1355 mm,
hochformatiger Einbau

Einbauort: 1.-5.OG Randelement Achse J1-J1.1
Menge: 15,900 m2
Leistungsbereichkatalog: 038
DIN276-1_08: 335
DIN276_18: 442

**6.2.660 PV - Element vertikal . Außenwand L 2690 mm B1120 mm**
*** wie Position 6.2.510
jedoch
Länge Einzelelement 2690 mm,
Breite Einzelelement 1120 mm,
querformatiger Einbau

Einbauort: 5.OG Traufregelelement
Menge: 69,500 m2
Leistungsbereichkatalog: 038
DIN276-1_08: 335
DIN276_18: 442

**6.2.670 PV - Element vertikal . Außenwand L 3115 mm B1120 mm**
*** wie Position 6.2.510
jedoch
Länge Einzelelement 3115 mm,
Breite Einzelelement 1120 mm,
querformatiger Einbau

Einbauort: 5.OG Traufelement  K1-K1.1
Menge: 3,500 m2
Leistungsbereichkatalog: 038
DIN276-1_08: 335
DIN276_18: 442

**6.2.680 PV - Element vertikal . Außenwand L 3165 mm B1120 mm**
*** wie Position 6.2.510
jedoch
Länge Einzelelement 3165 mm,
Breite Einzelelement 1120 mm,
querformatiger Einbau

Einbauort: 5.OG Traufelement  K6-K8
Menge: 3,550 m2
Leistungsbereichkatalog: 038
DIN276-1_08: 335
DIN276_18: 442

**6.2.690 PV - Element vertikal . Außenwand L 3230 mm B1120 mm**
*** wie Position 6.2.510
jedoch
Länge Einzelelement 3230 mm,
Breite Einzelelement 1120 mm,
querformatiger Einbau

Einbauort: 5.OG Traufelement  J8.1-J9
Menge: 3,650 m2
Leistungsbereichkatalog: 038
DIN276-1_08: 335
DIN276_18: 442

**6.2.700 PV - Element vertikal . Außenwand L 3440 mm B1120 mm**
*** wie Position 6.2.510
jedoch
Länge Einzelelement 3440 mm,
Breite Einzelelement 1120 mm,
querformatiger Einbau

Einbauort: 5.OG Traufelement  J1-J1.1
Menge: 3,860 m2
Leistungsbereichkatalog: 038
DIN276-1_08: 335
DIN276_18: 442

**6.2.710 Blechverkleidung Fuge zur Natursteinfassade Alu D 3mm B 300mm**
*** gemäß Ausführungsbeschreibung 5
Blechverkleidung als unterer Abschluss zwischen PV-Fassade und bauseitiger Natursteinfassade aus Aluminium DIN EN 485 und DIN EN 507, Oberfläche pulverbeschichtet Dicke 3 mm, Farbton RAL 7048, perlmausgrau,
Ansichtsbreite gesamt 300 mm, mehrteilig, verdeckt befestigen,

Ausführung gemäß Zeichnung und Einzelbeschreibung,
Zeichnungs-Nr D10117STROG02A300_DF819

bestehend aus
oberer Fugenrand mehrteilig, ca. 30 mm gegenüber der Ebene PV-Elemente auskragend, Höhe Ansichtsfläche ca. 40 mm, oben mit Neigung nach außen, durchlaufend, Stöße mit LM-Stoßbleche hinterlegt, verdeckt mit Unterkonstruktion verschraubt

Unterer Fugenrand, ca. 30 mm gegenüber der Ebene PV-Elemente auskragend, Höhe Ansichtsfläche ca. 40 mm, oben mit Neigung nach außen, durchlaufend, Stöße mit LM-Stoßbleche hinterlegt, verdeckt mit Unterkonstruktion verschraubt

Sichtblech im Fugengrund, ca. 70 mm gegenüber des oberen und unteren Fugengrunds eingerückt, durchlaufend im Regelfall über ein Fassadenachsraster von 2.700 mm, Stöße mit LM-Stoßbleche hinterlegt, verdeckt und reversibel befestigt
über Klipsprofile

Unterkonstruktion, Blechdicke 3 mm, Mehrteilig, Kurzstücke jeweils ca. 150 mm lang, Tiefe Luftraum und Dämmung ca. 270 mm, an Betonaußenwand verdübelt mit thermischer Trennlage

Einbauort: unterer Abschluss PV Fassade
Menge: 75,000 m
Leistungsbereichkatalog: 022
DIN276-1_08: 334
DIN276_18: 335

**6.2.720 Eckausbildung 90 ° Blechverkleidung**
Eckausbildung als 90 °Außenecke der Blechverkleidung des unteren Abschlusses als Formstücke
Menge: 1,000 St
DIN276_18: 335

**6.2.730 Eckausbildung 120 ° Blechverkleidung**
Eckausbildung als 120 °Außenecke der Blechverkleidung des unteren Abschlusses als Formstücke
Menge: 1,000 St
DIN276_18: 335

**6.2.740 Revisionsöffnung Blechverkleidung**
Revisionsöffnung im Sichtblech der Blechverkleidung Breite 350 mm, abnehmbar, Sicherungskonstruktion verdeckt durch Klipsprofile
Menge: 15,000 St
DIN276_18: 335

#### Abschnitt 6.3 Fassaden-/ Dachbekleidung Straßenseite 6.OG

**6.3.10 Wärmedämmung hinterlüft.Fassade MW 0,031W/(mK) D 60mm WAB Rinnenbereich**
*** gemäß Ausführungsbeschreibung 5
Wärmedämmung für vorgehängte hinterlüftete Außenwandbekleidung an Außenwand, aus Mineralwolle MW DIN EN 13162, Bemessungswert der Wärmeleitfähigkeit max. 0,031 W/(mK), Nennwert der Wärmeleitfähigkeit max. 0,030 W/(mK), Schmelzpunkt größer 1000 Grad C, DIN 4102-17, Brandverhaltensklasse DIN EN 13501-1 A1 (nichtbrennbar), Dicke 60 mm, als Platten, mit außenseitiger Kaschierung mit schwarzem Glasvlies, Anwendungsgebiet DIN 4108-10 WAB, Befestigung mechanisch mit Dämmstoffhaltern, mit besonderen Brandschutzanforderungen an die Dämmstoffhalter, Verankerung der Unterkonstruktion in Holzkonstruktion, Ausführung gemäß Zeichnung und Einzelbeschreibung,
Zeichnungs-Nr D10117STROG06A300_DF820
Einzelbeschreibungs-Nr 1: als Auskleidung der Dachrinnennische im Bereich der Gauben, als 2 Streifen, Breite 230 + 140 mm
Menge: 75,000 m
Leistungsbereichkatalog: 038
DIN276-1_08: 335
DIN276_18: 363

**6.3.20 Wärmedämmung hinterlüft.Fassade MW 0,031W/(mK) D 60mm WAB Gaubenfront**
*** gemäß Ausführungsbeschreibung 5
Wärmedämmung für vorgehängte hinterlüftete Außenwandbekleidung an Außenwand, aus Mineralwolle MW DIN EN 13162, Bemessungswert der Wärmeleitfähigkeit max. 0,031 W/(mK), Nennwert der Wärmeleitfähigkeit max. 0,030 W/(mK), Schmelzpunkt größer 1000 Grad C, DIN 4102-17, Brandverhaltensklasse DIN EN 13501-1 A1 (nichtbrennbar), Dicke 60 mm, als Platten, mit außenseitiger Kaschierung mit schwarzem Glasvlies, Anwendungsgebiet DIN 4108-10 WAB, Befestigung mechanisch mit Dämmstoffhaltern, mit besonderen Brandschutzanforderungen an die Dämmstoffhalter, Verankerung der Unterkonstruktion in Holzkonstruktion, Ausführung gemäß Zeichnung und Einzelbeschreibung,
Zeichnungs-Nr D10117STROG06A300_DF820
Einzelbeschreibungs-Nr 1: Bekleidung der Gaubenfronten als Streifen, Breite ca. 350 mm
Menge: 150,000 m
Leistungsbereichkatalog: 038
DIN276-1_08: 335
DIN276_18: 363

**6.3.30 Abdichtungsfolie/ Unterspannbahn Fassade, Diffusionsoffen Gaube B 4180 mm**
*** Bezugsbeschreibung
Abdichtungsfolien/ Unterspannbahn der Vorgehängten hinterlüfteten Fassade als Fassadenbahn nach DIN EN 13859-2 Unterdeck- und Unterspannbahnen für Wände; sd kleiner/gleich 0,5 m, aus Folie und folienkaschierter Vliesbahn,  Brandverhaltensklasse DIN EN 13501-1 E (normalentflammbar), UV- beständig, Feuchtigkeitsbeständig, schlagregendicht, auf Wärmedämmung aus Mineralwolle bzw. auf Zementbauplatten, vollflächig verlegen und befestigen, auf harten Oberflächen (Beton/ Zementbauplatten) wird die geklebt und vor der Dämmung wird die Folie zwischen den mehrteiligen Unterkonstruktion eingeklemmt
Stöße untereinander dicht verklebt

als Bekleidung der Dach-, Front- und Seitenflächen der Dachgauben, als komplette Bekleidung der Gauben,

Gaubenaußenmaße
Breite Gaube ca. 4180 mm
Höhe Gaube ca. 2650 mm
Dachneigung Mansarddach ca. 60 Grad
Neigung Gaubenfront ca. 75 Grad
Neigung Gaubendach (nach innen) ca. 5 Grad

Bekleidungsfläche je Gaube ca. 10 m²
Menge: 70,000 m2
Leistungsbereichkatalog: 020
DIN276-1_08: 363
DIN276_18: 363

**6.3.40 Abdichtungsfolie/ Unterspannbahn Fassade, Diffusionsoffen Gaube B 2090 mm**
*** wie Position 6.3.30
jedoch

Gaubenaußenmaße
Breite Gaube ca. 2090 mm
Bekleidungsfläche je Gaube ca. 7,5 m²
Menge: 82,500 m2
Leistungsbereichkatalog: 020
DIN276-1_08: 363
DIN276_18: 363

**6.3.50 Abdichtungsfolie/ Unterspannbahn Fassade, Diffusionsoffen**
Abdichtungsfolien/ Unterspannbahn der Vorgehängten hinterlüfteten Fassade als Fassadenbahn nach DIN EN 13859-2 Unterdeck- und Unterspannbahnen für Wände; sd kleiner/gleich 0,5 m, aus Folie und folienkaschierter Vliesbahn,  Brandverhaltensklasse DIN EN 13501-1 E (normalentflammbar), UV- beständig, Feuchtigkeitsbeständig, schlagregendicht, auf Wärmedämmung aus Mineralwolle, vollflächig verlegen und befestigen, auf harten Oberflächen (Beton/ Zementbauplatten) wird die geklebt und vor der Dämmung wird die Folie zwischen den mehrteiligen Unterkonstruktion eingeklemmt
Stöße untereinander dicht verklebt, als Auskleidung der Nische der Kastenrinne
Menge: 37,500 m2
Leistungsbereichkatalog: 020
DIN276-1_08: 363
DIN276_18: 363

**6.3.60 Innendachrinne Titanzink D 0,8mm vorbewittert Zuschnitt-B 500mm 4xgekantet 1xrückgekantet kastenförmig Rinnenhalter Alu**
STLB-Bau 2025-10 022
Innendachrinne, waagerecht, aus legiertem Zink DIN EN 988 (Titanzink), Farbton schiefergrau, Dicke 0,8 mm, vorbewittert, Zuschnittbreite 500 mm, 4 x gekantet, zusätzlich 1 x rückgekantet, kastenförmig, an Traufe von Dachaufbau, Nahtausbildung gelötet, befestigen mit Rinnenhaltern aus Aluminium, auf Holz, Ausführung gemäß Zeichnung und Einzelbeschreibung,
Zeichnungs-Nr 'D10117STROG06A300_DF820 und DF 827'

Einzelbeschreibungs-Nr '1: Montage im Traufbereich des Mansarddachelementes und der Gauben, durchlaufend, Unterkonstruktion mehrteilig an Holzrahmengaubenelement befestigt, Überbrückung Abstand von ca. 50 mm'
Menge: 75,000 m
Leistungsbereichkatalog: 022
DIN276-1_08: 363
DIN276_18: 363

**6.3.70 Rinnenwinkel Außenwinkel ü. 90Grad Titanzink D 0,8mm vorbewittert Zuschnitt-B 500mm Innendachrinne**
STLB-Bau 2025-10 022
Rinnenwinkel als Außenwinkel, größer 90 Grad, aus legiertem Zink DIN EN 988 (Titanzink), Dicke 0,8 mm, vorbewittert, Farbton schiefergrau, Zuschnittbreite der Rinne 500 mm, für kastenförmige Dachrinnen, Schenkellänge 500 mm, für Innendachrinne.
Menge: 1,000 St
Leistungsbereichkatalog: 022
DIN276-1_08: 363
DIN276_18: 363

**6.3.80 Rinnenendstück flach Titanzink D 0,8mm vorbewittert Zuschnitt-B 500mm Innendachrinne**
STLB-Bau 2025-10 022
Rinnenendstück (Rinnenboden) flach aus legiertem Zink DIN EN 988 (Titanzink), Dicke 0,8 mm, vorbewittert, Farbton schiefergrau, Zuschnittbreite der Rinne 500 mm, für kastenförmige Dachrinnen, für Innendachrinne.
Menge: 2,000 St
Leistungsbereichkatalog: 022
DIN276-1_08: 363
DIN276_18: 363

**6.3.90 Ablauf Ablaufsieb Flachdach Freispiegelentw. Stahl niro DN70**
STLB-Bau 2025-10 021
Ablauf mit Ablaufsieb für Flachdach, als Flächenablauf, für Freispiegelentwässerung, aus nichtrostendem Stahl, DN 70,
Ablaufleistung mind. '2,5' l/s,
einteilig, Auslauf senkrecht, mit Los- und Festflansch, Anschluss an Abdichtung wird gesondert vergütet, Ausführung gemäß Zeichnung und Einzelbeschreibung,
Zeichnungs-Nr 'D10117STROG06A300_DF820 und DF 827'

Einzelbeschreibungs-Nr '1: Einbau in Kastenrinne aus Titanzink einschl. Herstellen der Aussparung in Rinnen und Eindichten des Einlaufes'
Menge: 11,000 St
Leistungsbereichkatalog: 021
DIN276-1_08: 411
DIN276_18: 363

**6.3.100 Rohrbogen Stahl verzDN 70 15Grad**
Rohrbogen für Regenfallrohr, aus verzinktem Stahl,  beschichtet DN70, Krümmung 5 Grad.
Menge: 11,000 St
Leistungsbereichkatalog: 022
DIN276-1_08: 363
DIN276_18: 363

**6.3.110 Attikaabdeckung der Dachrinne Z265mm, Aluminium**
Attikaabdeckung der Dachrinne aus Aluminium DIN EN 485 und DIN EN 507, beschichtet, Dicke 3 mm, Farbton RAL 7048, perlmausgrau, Dicke 3 mm,
Zuschnittbreite ca  265 mm, 4 x gekantet, einschl. Tropfkante als Falz, beidseitig, Auskragung ca. 90 mm, Höhe rinnenseitige Abkantung ca. 105 mm, Höhe äußere Abkantung ca. 40 mm

Durchlaufend, im Fassadenachsraster von 2.700 mm gestoßen und hinterlegt, verdeckt befestigen mit Rillenstoßverbinder,

rückseitig mit Antidröhnbeschichtung, mit Unterkonstruktion verschraubt
einschl. LM-Unterkonstruktion Rinnenattika als Kurzstücke jeweils ca. 150 mm lang, mind. 4x pro Regel-Achsraster von 2.700 mm mit Unterkonstruktion PV-Elemente verschraubt

Ausführung gemäß Zeichnung D10117STROG06A300_DF820 und DF 827
Menge: 75,000 m
Leistungsbereichkatalog: 022
DIN276-1_08: 335
DIN276_18: 363

**6.3.120 Attikaabdeckung Außenecke**
Außenecke, größer 90 Grad, aus Aluminium DIN EN 485 und DIN EN 507, Dicke 3 mm, Attikaabdeckung Zuschnitt B ca.285 mm
Menge: 1,000 St
Leistungsbereichkatalog: 022
DIN276-1_08: 363
DIN276_18: 363

**6.3.130 Außenfensterbank Alu D 2mm B 660mm L 4200 mm**
*** Bezugsbeschreibung
Außenfensterbank aus Aluminium DIN EN 485 und DIN EN 507, Oberfläche abeschichtet, Dicke 3 mm, Farbton RAL7048 perlmausgrau, Breite  660 mm,
Länge ca. 4200 mm,

einschl. Antidröhnschicht, mit seitlichen Abschlüssen und Verstärkungsprofil, verdeckt befestigen,
Ausführung gemäß Zeichnung, Zeichnungs-Nr D10117STROG06A300_DF820

'mit vorderer Abkantung und Umschlag und hinterer Aufkantung, Aufkantung mit Dichtungsanschlussprofil, Höhe fassadenseitige Aufkantung ca. 20 mm, Höhe äußere Abkantung ca. 35 mm, untere Abkantung als Abtropfkante ausgebildet, Abwicklung ca. 735 mm seitlich mit ca. 20 mm hoher Aufkantung hinter den vertikalen Gaubenbekleidungen, unterseitig mit separaten, verdeckt über Anschweißbolzen befestigten LM-Laschen
rückseitig mit Antidröhnbeschichtung, mit Riegelprofil verschraubt, außen unterseitig auf Unterkonstruktion abgestützt,  LM-Unterkonstruktion, Blechdicke 3 mm, mehrteilig, Kurzstücke jeweils ca. 150 mm lang, mind. 3x pro Regelgaubenelement, mit Holz-Rahmenelement in Bereichen der Holz-Rahmenkonstruktionen (Holzprofile) verschraubt

einschl. Unterstopfen der Fensterbank mit Mineralwolle analog Wärmedämmung hinterlüftete Fassade, Dicke zwischen 40-80 mm'
Menge: 29,400 m
Leistungsbereichkatalog: 022
DIN276-1_08: 334
DIN276_18: 363

**6.3.140 Außenfensterbank Alu D 2mm B 660mm L 1500 mm**
*** wie Position 6.3.130
jedoch

Länge ca. 1500 mm
Menge: 16,500 m
Leistungsbereichkatalog: 022
DIN276_18: 363

**6.3.150 Gaube Walmdachgaube Kassettenbekleidung Alu Breite 4180 mm, Höhe 2650 mm**
*** Bezugsbeschreibung
Bekleidung der Walmdachgaube mit Blechen/ Kassetten aus Aluminium, Oberfläche pulverbeschichtet, Dicke 3 mm, Farbton RAL 7048 perlmausgrau

Gaubenaußenmaße
Breite Gaube ca. 4180 mm
Höhe Gaube ca. 2650 mm
Dachneigung Mansarddach ca. 60 Grad
Neigung Gaubenfront ca. 75 Grad
Neigung Gaubendach (nach innen) ca. 5 Grad

einschl. Unterkonstruktion auf Mansardenkonstruktion als Holztafelelement mit Zementbauplattenbekleidung

als dreiseitige Bekleidung aus Aluminium, Blechdicke 3 mm
mehrteilig vor Montage zusammengefügt aus jeweils 2 Stück seitlichen Gaubenbekleidungen sowie einer oberen Gaubenbekleidung
Fügung als Haarfuge, rückseitig mit Stoßblechen hinterlegt, Stoßbleche durchlaufend rückseitig verdeckt über Anschweißbolzen montiert
seitliche Gaubenbekleidungen generell U-förmig ausgebildet, sowohl in der lochfensterseitigen Ansicht als auch in der schrägdachseitigen Ansicht konisch,
Breite Außenansicht ca. 336 mm, Außenansicht geneigt, unten im Bereich der Rinnenanschlüsse ausgeklinkt (Zugänglichkeit Rinne) sowie mit Blech verlötet, mehrfach gekantet, rückseitig mit Antidröhnbeschichtung, seitlich vorgerichtet und
statisch ausgelegt zum Anschluss Schneefangkonstruktion, rückseitig verdeckt über Anschweißbolzen eingeschraubte LM-Z-Profile zur Einhängung in die Unterkonstruktion

obere Gaubenbekleidung im seitlichen Bereich als Fortführung der seitlichen Gaubenbekleidung ausgeformt, im Bereich der Lochfenster U-förmig ausgebildet, untere Abkantung zu den Lochfenstern in Breite von ca. 232 mm, vordere Ansichtskante in der vertikalen Ansicht ca. 356 mm hoch, Dachausbildung ca. 565 mm breit, oben dachseitig mit Abkantung in die Rinnenausbildung, Abwicklung ca. 1.190 mm, seitlich oben  jeweils beidseitig durchlaufend aufgeklebte LM-Winkel in den Abmessungen ca. 10 mm x 20 mm als Leitbleche zur Entwässerung in die Rinne, mehrfach gekantet, rückseitig mit Antidröhnbeschichtung, rückseitig verdeckt über Anschweißbolzen eingeschraubte LM-Z-Profile zur Einhängung in die Unterkonstruktion
als vormontierte Gesamt-Gaubenbekleidung in Unterkonstruktion eingehängt und gesichert

einschließlich Unterkonstruktion als mehrteilige Unterkonstruktion aus Alu-Blechen und Alu-Profilen zusammengesetzt, Blechdicke 3 mm, im Dachbereich der Gaube mehrere LM-Profile über LM-Kurzstückkonsolen mit
Holz-Rahmenelement sowie mit vertikaler Unterkonstruktion verschraubt, im Bereich der seitlichen Gaubenbekleidung LM-Profil mit mehrteiligen LM-Kurzstückkonsolen sowie über Holz-Quertraversen mit Holz-Rahmenelement verschraubt,  Verschraubung mit Holz-Rahmenelement in Bereichen der Holz-Rahmenkonstruktionen (Holzprofile), Verschraubung mit Holz-Rahmenelement in Bereichen mit vorgesetzter Dämmung sowie Dichtbahn mehrteilig und thermisch getrennt

Ausführung gemäß Zeichnung, Zeichnungs-Nr D10117STROG06A300_DF801 und DF820-829
Menge: 7,000 St
Leistungsbereichkatalog: 020
DIN276-1_08: 363
DIN276_18: 363

**6.3.160 Gaube Walmdachgaube Kassettenbekleidung Alu Breite 2090 mm, Höhe 2650 mm**
*** wie Position 6.3.150
jedoch

Gaubenaußenmaße
Breite Gaube ca. 2090 mm
Menge: 11,000 St
Leistungsbereichkatalog: 020
DIN276-1_08: 363
DIN276_18: 363

**6.3.170 Dach Stehfalzprofil Alu KR65/305 D 1mm oberhalb Gauben**
*** Leitbeschreibung
*** Bezugsbeschreibung
STLB-Bau 2025-10 020
Dachdeckung mit Stehfalzprofilen aus Aluminium, DIN EN 14782,
Farbton/Oberfläche 'Polyesterbeschichtung im Sonderfarbton in Farbton RAL 7048 perlmausgrau'

Profil 65/305, Dicke 1 mm, mit Klemmverbindungen auf Aluminium befestigen, Dachneigung über 45 bis 60 Grad, mit wasserdichten, geschweißten Querverbindungen, Ausführung gemäß Zeichnung und Einzelbeschreibung,
Zeichnungs-Nr 'D10117STROG06A300_DF801 und DF820-829'

Einzelbeschreibungs-Nr 'Bereich oberhalb der Gauben, Länge ca. 1700 mm, Dachneigung 60Grad'
Menge: 130,000 m2
Leistungsbereichkatalog: 020
DIN276 alt: 31300
DIN276 neu: 363
DIN276-1_08: 363
DIN276_06: 363
DIN276_18: 363
*Unterbeschreibung 1 Dach Klemmrippe Alu KR65/305 D 1mm*
einschl. Unterkonstruktion bestehend aus:

Holz-Leisten als Konterlattung, ca. 20 mm x 60 mm, durchlaufend in Sparrenrichtung, mit Holz-Rahmenelemente in Bereichen der Holz-Rahmenkonstruktionen (Holzprofile) verschraubt

Holz-Leiste als Pfetten zur Verschraubung der Klipphalter der Stehfalzeindeckung ca. 40 mm x 80 mm, durchlaufend entgegen der Sparrenrichtung, - Im unteren Bereich seitlich weiter auskragend zur Befestigung der Unterkonstruktion LM-Bekleidung der  Dachgaube, mit Holz-Rahmenelemente in Bereichen der Holz-Rahmenkonstruktionen (Holzprofile) verschraubt
Verbundklipp als Halter für die Stehfalzeindeckung, Ausbildung und Abmessungen gemäß Systemzulassung, oberer Klipp ausgebildet als Festpunktklipp, mit Holzleiste verschraubt

ausgelegt für spätere Belastung von >=  5,30 KN/m2 aus  Photovoltaiktabdeckungsebenen, welche über die Klemmrippen bauseits systemkonform eingeleitet werden müssen,

einschl. systemkonformer thermischer Trennung D 5mm aus hochkristallinen thermoplastischen Kunststoff in schwarz oder anthrazitgrau,

Brandschutz gem. Brandschutzkonzept:
die Bedachung hat die Anforderung gem. § 32 Abs. 1 BauO Bln, widerstandsfähig gegen Flugfeuer und strahlende Wärme (harte Bedachung), zu erfüllen
DIN276_18: 363

**6.3.180 Dach Stehfalzprofil Alu KR65/305 D 1mm zwischen Gauben und an Rändern**
*** wie Position 6.3.170
jedoch

Anordnung zwischen den Gauben

Breite ca. 700 mm
Länge ca. 2800 mm

im oberen Abschluss mit Stehfalzprofil oberhalb verschweißt
Menge: 31,360 m2
Leistungsbereichkatalog: 020
DIN276 alt: 31300
DIN276 neu: 363
DIN276-1_08: 363
DIN276_06: 363
DIN276_18: 363

**6.3.190 Dach Stehfalzprofil Alu KR65/305 D 1mm an Rändern**
*** wie Position 6.3.170
jedoch
Randabschlüsse und Gebäudeecke

Länge ca. 4350 mm
Menge: 36,000 m2
Leistungsbereichkatalog: 020
DIN276 alt: 31300
DIN276 neu: 363
DIN276-1_08: 363
DIN276_06: 363
DIN276_18: 363

**6.3.200 Festpunktausbildung der UK-Aluminium-Stehfalzdachdeckung**
Festpunktausbildung der Aluminium-Stehfalzdachdeckung im  System mit verstärkter Unterkonstruktion, Befestigung und Festpunktklipp aus Aluminium mit Thermokappe u.Ä.,
als horizontale Reihe in den geeigneten Höhenlagen gemäß der W+M Planung des AN, deren statische Dimensionierung der Unterkonstruktion und der Planung der Ausdehnungszonen entsprechend der Dachflächenkonturen,

Abrechnung:
Festpunkte in Reihe angeordnet in m.
Menge: 75,000 m
DIN276_18: 363

**6.3.210 Dachdeckung anpassen Deckung Metallelemente Dachgrat**
Anpassen der Deckung mit vorgefertigten Deckungselementen aus Metall an Dachgrat

durch beidseitiges Umschlagen der Metalleindeckung und Fixierung mit Einklemmprofil an Ergänzungs-Systemhaltern mit angepasster Höhe
einschl. planmäßig angepasster Unterkonstruktion

Dachneigung 60°
Gebäudeecke 120°
Menge: 5,000 m
Leistungsbereichkatalog: 020
DIN276 alt: 31300
DIN276 neu: 363
DIN276_06: 363
DIN276_18: 363

**6.3.220 Übergang Stehfalzdeckung auf Bedachung Gaube Innendachrinne B 4180 mm**
*** gemäß Ausführungsbeschreibung 5
Übergang Stehfalzdeckung auf Bedachung Gaube durch
Innendachrinne, waagerecht, aus Aluminium DIN EN 485 und DIN EN 507, Dicke 2 mm, Zuschnittbreite ca 550 mm, 3 x gekantet, kastenförmig trapezförmig, Rinnenbreite ca. 180 mm
Rinnenhöhe ca. 90 mm, Gefällelos, durchlaufend über die gesamte Gaubenbreite ohne Stoß
Dachseitig mit den Stehfalzprofilen auf der gesamten Länge dicht verschweißt,  außenseitig mit Abkantung
seitlich jeweils mit dicht eingeschweißtem Leitblech und dichter Verschweißung mit den 150 mm hohen Hochzügen der seitlichen Sonder-Stehfalz-Profiltafeln
über Zwischenlagen auf den Holz-Rahmenelementen gelagert

Ausführung gemäß Zeichnung,
Zeichnungs-Nr 'D10117STROG06A300_DF821

Gaubenbreite 4180 mm
Menge: 29,260 m
DIN276_18: 363

**6.3.230 Übergang Stehfalzdeckung auf Bedachung Gaube Innendachrinne B 2090 mm**
*** wie Position 6.3.220
jedoch

Gaubenbreite 2090 mm
Menge: 22,990 m
DIN276_18: 363

**6.3.240 Anschluss Stehfalzdeckung Gaube seitlich**
Anschluss Stehfalzdeckung Gaube seitlich

seitlich der Dachgauben Sonder-Profiltafeln mit seitlichem Hochzug von mind. 150 mm sowie U-förmiger Rückkantung, im Anschluss an die Gaubendächer dicht mit LM-Rinnenausbildung verschweißt

Ausführung gemäß Zeichnung,
Zeichnungs-Nr 'D10117STROG06A300_DF823
Menge: 95,400 m
DIN276_18: 363

**6.3.250 Anschluss Stehfalzdeckung Attika**
Anschluss Stehfalzdeckung Attika durch Schließblech mit Formfüller und Auffaltung  der Stehfalz-Profiltafeln

Ausführung gemäß Zeichnung,
Zeichnungs-Nr 'D10117STROG06A300_DF822
Menge: 75,000 m
DIN276_18: 363

**6.3.260 Anschluss Traufkonstruktion zwischen Gauben Länge 620 mm**
Traufkonstruktion der Stehfalzdeckung zwischen Gauben als Einbindung in die Kastenrinne
Länge Traufstreifen ca. 620 mm

als mehrteilige Konstruktion aus Aluminium DIN EN 485 und DIN EN 507, Oberfläche pulverbeschichtet, Dicke 3 mm, Farbton hellgrau in Anlehnung an PV-Elemente nach Bemusterung  mit inneren und äußeren Wasserleitblech

- inneres Wasserleitblech, Abwicklung ca. 400 mm, Mehrfach gekantet, Durchlaufend, Stöße mit LM-Stoßbleche hinterlegt, oben die Stehfalzeindeckung untergreifend, unten bis in die Rinnenausbildung geführt und mit Abtropfkante versehen, einschl. mehrteilige Unterkonstruktion,  Kurzstücke jeweils ca. 150 mm lang, mit Holz-Rahmenelement in Bereichen der Holz-Rahmenkonstruktionen (Holzprofile) verschraubt

-äußeres Wasserleitblech Glattblech, Blechdicke 4 mm
Sichtblech ohne Kantung, Höhe ca. 435 mm, untere Blechkante mit rückseitig verdeckt montiertem LM-Profilwinkel verstärkt,  Rückseitig verdeckt eingeschraubte Einhängewinkel, Entwässerungsspalt zwischen Außenkante PV und innerer Kante Wasserleitblech mind. 40 mm, Durchlaufend, über mehrteilige Unterkonstruktion auf der Stehfalzeindeckung befestigt, Unterkonstruktion als Kurzstücke an der Stehfalzeindeckung befestigt

Ausführung gemäß Zeichnung,
Zeichnungs-Nr 'D10117STROG06A300_DF827
Menge: 11,160 m
DIN276_18: 363

**6.3.270 Anschluss Traufkonstruktion**
Traufkonstruktion der Stehfalzdeckung als Einbindung in die Kastenrinne

als mehrteilige Konstruktion aus Aluminium DIN EN 485 und DIN EN 507, Oberfläche pulverbeschichtet, Dicke 3 mm, Farbton hellgrau in Anlehnung an PV-Elemente nach Bemusterung,  mit inneren und äußeren Wasserleitblech

- inneres Wasserleitblech, Abwicklung ca. 400 mm, Mehrfach gekantet, Durchlaufend, Stöße mit LM-Stoßbleche hinterlegt, oben die Stehfalzeindeckung untergreifend, unten bis in die Rinnenausbildung geführt und mit Abtropfkante versehen, einschl. mehrteilige Unterkonstruktion,  Kurzstücke jeweils ca. 150 mm lang, mit Holz-Rahmenelement in Bereichen der Holz-Rahmenkonstruktionen (Holzprofile) verschraubt

-äußeres Wasserleitblech Glattblech, Blechdicke 4 mm
Sichtblech ohne Kantung, Höhe ca. 435 mm, untere Blechkante mit rückseitig verdeckt montiertem LM-Profilwinkel verstärkt,  Rückseitig verdeckt eingeschraubte Einhängewinkel, Entwässerungsspalt zwischen Außenkante PV und innerer Kante Wasserleitblech mind. 40 mm, Durchlaufend, über mehrteilige Unterkonstruktion auf der Stehfalzeindeckung befestigt, Unterkonstruktion als Kurzstücke an der Stehfalzeindeckung befestigt

Ausführung gemäß Zeichnung,
Zeichnungs-Nr 'D10117STROG06A300_DF822
Menge: 9,104 m
DIN276_18: 363

**6.3.280 UK Alu PV Elementen Mansarddach**
*** gemäß Ausführungsbeschreibung 5
Unterkonstruktion für PV - Elemente auf Stehfalzdeckung aus Aluminium gem. AB 5.1, als LM-Profil gem. AB 5.1 beschichtet, Brandverhaltensklasse DIN EN 13501-1 A2 -s1, d0 (nichtbrennbar), Profile aus Aluminium,

als mehrteiliges Agraffensystem zur Lagerung der PV-Elemente ausgelegt über Falzklemmen an der Stehfalzeindeckung befestig

Ausführung gemäß Zeichnung,
Zeichnungs-Nr D10117STROG06A300_DF801 und DF820-829

Profildimension nach statischem Erfordernis, Abrechnungsfläche gemäß VOB/C (ATV DIN 18351) unter Berücksichtigung der Abzugsflächen,
Menge: 130,000 m2
Leistungsbereichkatalog: 038
DIN276-1_08: 335
DIN276_18: 442

**6.3.290 PV - Element schräg, Mansarddach L 1668 mm B 1050 mm**
*** gemäß Ausführungsbeschreibung 5
Großformatigen PV- Elemente, auf geneigter Dachfläche aus Stehfalzprofil, Ausführung geneigt ca. 60Grad,  Dicke ca. 15 mm, gem. AB 5, Brandverhaltensklasse DIN EN 13501-1 A2 -s1, d0 (nichtbrennbar), mit Grenzwerten für Ebenheitsabweichungen mit erhöhten Anforderungen DIN 18202 Ausgabe 2019-07 Tabelle 3 Zeile 7, Kanten scharfkantig, für Außenanwendung,
Länge Einzelelement 1668 mm,
Breite Einzelelement 1050 mm,

Aufgesetzt über separate Unterkonstruktion sowie über Falzklemmen auf der Stehfalzeindeckung Fugen offen, Breite 10 mm,

Ausführung gemäß Zeichnung.
Zeichnungs-Nr D10117STROG06A300_DF801 und DF820-829 und  D10117STRXX00A300_AN002

Einbauort: 6.OGMansarddach
Menge: 1,751 m2
Leistungsbereichkatalog: 038
DIN276-1_08: 335
DIN276_18: 442

**6.3.300 PV - Element schräg, Mansarddach L 1668 mm B 1350 mm**
*** wie Position 6.3.290
jedoch
Länge Einzelelement 1668 mm,
Breite Einzelelement 1350 mm
Menge: 105,835 m2
Leistungsbereichkatalog: 038
DIN276-1_08: 335
DIN276_18: 442

**6.3.310 PV - Element schräg, Mansarddach L 1668 mm B 1600 mm**
*** wie Position 6.3.290
jedoch
Länge Einzelelement 1668 mm,
Breite Einzelelement 1600 mm
Menge: 8,006 m2
Leistungsbereichkatalog: 038
DIN276-1_08: 335
DIN276_18: 442

**6.3.320 PV - Element schräg, Mansarddach L 1668 mm B 1350-1760 mm**
*** wie Position 6.3.290
jedoch
trapezförmig mit einer schrägen Kante
Länge Einzelelement 1668 mm,
Breite Einzelelement 1350 - 1760 mm
Menge: 2,594 m2
Leistungsbereichkatalog: 038
DIN276-1_08: 335
DIN276_18: 442

**6.3.330 PV - Element schräg, Mansarddach L 1668 mm B 660-1060 mm**
*** wie Position 6.3.290
jedoch
trapezförmig mit einer schrägen Kante
Länge Einzelelement 1668 mm,
Breite Einzelelement 660 - 1060 mm
Menge: 1,434 m2
Leistungsbereichkatalog: 038
DIN276-1_08: 335
DIN276_18: 442

**6.3.340 UK Alu Glaselementen Mansarddach**
*** gemäß Ausführungsbeschreibung 5
Unterkonstruktion für Glaselemente auf Stehfalzdeckung aus Aluminium gem. AB 5.1, als LM-Profil gem. AB 5.1 beschichtet, Brandverhaltensklasse DIN EN 13501-1 A2 -s1, d0 (nichtbrennbar), Profile aus Aluminium,

als mehrteiliges Agraffensystem zur Lagerung der PV-Elemente ausgelegt über Falzklemmen an der Stehfalzeindeckung befestig

Ausführung gemäß Zeichnung,
Zeichnungs-Nr D10117STROG06A300_DF801 und DF820-829

Profildimension nach statischem Erfordernis, Abrechnungsfläche gemäß VOB/C (ATV DIN 18351) unter Berücksichtigung der Abzugsflächen,
Menge: 48,000 m2
Leistungsbereichkatalog: 038
DIN276-1_08: 335
DIN276_18: 363

**6.3.350 Glaselement schräg, Mansarddach L 2484 mm B 600 mm**
*** gemäß Ausführungsbeschreibung 5
Großformatigen Glaselemente, auf geneigter Dachfläche aus Stehfalzprofil, Ausführung geneigt ca. 60Grad, Dicke ca. 15 mm,
gem. AB 5.4, Brandverhaltensklasse DIN EN 13501-1 A2 -s1, d0 (nichtbrennbar), mit Grenzwerten für Ebenheitsabweichungen mit erhöhten Anforderungen DIN 18202 Ausgabe 2019-07 Tabelle 3 Zeile 7, Kanten scharfkantig, für Außenanwendung,
Ausführung optisch und konstruktiv analog PV-Element aber ohne PV - Funktion
Länge Einzelelement 2484 mm,
Breite Einzelelement 600 mm,

Aufgesetzt über separate Unterkonstruktion sowie über Falzklemmen auf der Stehfalzeindeckung Fugen offen, Breite 10 mm,

Ausführung gemäß Zeichnung.
Zeichnungs-Nr D10117STROG06A300_DF801 und DF820-829 und  D10117STRXX00A300_AN002

Einbauort: 6.OG Mansarddach
Menge: 26,827 m2
Leistungsbereichkatalog: 038
DIN276-1_08: 335
DIN276_18: 363

**6.3.360 Glaselement schräg. Mansarddach L 2484mm B 1050 mm**
*** wie Position 6.3.350
jedoch
Länge Einzelelement 2484 mm,
Breite Einzelelement 1050 mm,

Einbauort: 6.OG Mansarddach
Menge: 2,608 m2
Leistungsbereichkatalog: 038
DIN276-1_08: 335
DIN276_18: 363

**6.3.370 Glaselement schräg. Mansarddach L 2484mm B 1350 mm**
*** wie Position 6.3.350
jedoch
Länge Einzelelement 2484 mm,
Breite Einzelelement 1350 mm,

Einbauort: 6.OG Mansarddach
Menge: 10,060 m2
Leistungsbereichkatalog: 038
DIN276-1_08: 335
DIN276_18: 363

**6.3.380 Glaselement schräg. Mansarddach L 2484mm B 400-1070 mm**
*** wie Position 6.3.350
jedoch
trapezförmig mit einer schrägen Kante
Länge Einzelelement 2484 mm,
Breite Einzelelement 400 - 1070 mm

Einbauort: 6.OG Mansarddach
Menge: 1,826 m2
Leistungsbereichkatalog: 038
DIN276-1_08: 335
DIN276_18: 363

**6.3.390 Glaselement schräg. Mansarddach L 2484mm B 1050-1750 mm**
*** wie Position 6.3.350
jedoch
trapezförmig mit einer schrägen Kante
Länge Einzelelement 2484 mm,
Breite Einzelelement 400 - 1070 mm

Einbauort: 6.OG Mansarddach
Menge: 3,478 m2
Leistungsbereichkatalog: 038
DIN276-1_08: 335
DIN276_18: 363

**6.3.400 Attikaabdeck. Alu D 3mm Zuschnitt-B 1000mm 4xgekantet Sicherheitsabdeck. PIB-BV**
Attikaabdeckung aus Aluminium DIN EN 485 und DIN EN 507, Oberfläche beschichtet, Dicke 3 mm, Farbton RAL 7048 perlmausgrau

Breite ca. 700 mm, Höhe äußere Aufkantung ca. 40 mm, Höhe dachseitige Abkantung ca. 140 mm, untere Abkantungen als Abtropfkanten ausgebildet, Abwicklung ca. 925 mm
Mehrfach gekantet, durchlaufend
Stöße im Fassadenachsraster von 2.700 mm mit Rillenstoßverbinder unterlegt
Rückseitig mit Antidröhnbeschichtung, außen oberhalb der Stehfalzeindeckung unterseitig verdeckt befestigtes Wasserleitblech, Blechdicke 3 mm, mehrfach gekantet, bis auf den Formfüller der Stehfalzeindeckung geführt

einschl. mehrteiliger Unterkonstruktion aus Kurzstücken jeweils ca. 150 mm lang, mind. 4x pro Regelachsraster, mit Lasche zur Befestigung der oberen Abkantung der dachseitigen Bekleidungsbleche, mit Holz-Rahmenelement in Bereichen der Holz-Rahmenkonstruktionen (Holzprofile) verschraubt

 Ausführung gemäß Zeichnung.
Zeichnungs-Nr D10117STROG06A300_DF822
Menge: 75,000 m
Leistungsbereichkatalog: 022
DIN276-1_08: 335
DIN276_18: 363

**6.3.410 Attikaabdeckung, Eckausbildung >90 Grad**
Eckausbildung der Attikaabdeckung als Außenecke >90 Grad, geschweißt
Menge: 1,000 St
DIN276_18: 363

**6.3.420 Wärmedämmung hinterlüft.Fassade MW 0,032W/(mK) D 100mm WAB**
STLB-Bau 2025-10 038
Wärmedämmung für vorgehängte hinterlüftete Außenwandbekleidung an Außenwand, aus Mineralwolle MW DIN EN 13162, Bemessungswert der Wärmeleitfähigkeit max. 0,032 W/(mK), Nennwert der Wärmeleitfähigkeit max. 0,031 W/(mK), Brandverhaltensklasse DIN EN 13501-1 A1 (nichtbrennbar), Dicke 100 mm, als Platten, mit außenseitiger Kaschierung mit schwarzem Glasvlies, Anwendungsgebiet DIN 4108-10 WAB, Befestigung mechanisch mit Dämmstoffhaltern, Verankerung der Unterkonstruktion in Normalbeton, Ausführung gemäß Zeichnung und Einzelbeschreibung,
Zeichnungs-Nr 'D10117STROG06A300_DF822'

Einzelbeschreibungs-Nr '1: im Bereich der vertikalen dachseitigen Attikaverkleidung'
Menge: 33,750 m2
Leistungsbereichkatalog: 038
DIN276-1_08: 335
DIN276_18: 363

**6.3.430 UK Alu hinterlüft. Außenwandbekl. Außenwand Abst. 160-180mm**
STLB-Bau 2025-10 038
Unterkonstruktion für vorgehängte hinterlüftete Fassade aus Grund- und Tragprofilen und Wandhaltern, Wandhalter aus Aluminium, Brandverhaltensklasse DIN EN 13501-1 A2 -s1, d0 (nichtbrennbar), Profile aus Aluminium, Verankerung der Unterkonstruktion in Normalbeton, justierbar, zwängungsfrei, den Formaten und der Befestigungsart der Bekleidungselemente entsprechend, mit thermischen Trennelementen, Dicke 6 mm, für vorgehängte hinterlüftete Außenwandbekleidung DIN 18516-1, für großformatige Bekleidungselemente aus Aluminiumtafeln, an Außenwand, Abstand der Vorderseite der Bekleidungselemente zum Verankerungsgrund an der Außenwand über 160 bis 180 mm, verankern und ausrichten der Unterkonstruktion auf der Wandoberfläche entsprechend Genauigkeitsanforderung an die Ebenheit der Bekleidungsfläche, mit Grenzwerten für Ebenheitsabweichungen mit erhöhten Anforderungen DIN 18202 Ausgabe 2019-07 Tabelle 3 Zeile 7, Ausführung gemäß Zeichnung,
Zeichnungs-Nr 'D10117STROG06A300_DF822'
Menge: 52,500 m2
Leistungsbereichkatalog: 038
DIN276-1_08: 335
DIN276_18: 363

**6.3.440 VHF Alu-Tafel Außenwand D 3mm L 1350 mm B 620 mm**
STLB-Bau 2025-10 038
Vorgehängte hinterlüftete Außenwandbekleidung aus großformatigen Aluminiumtafeln DIN EN 485-1, an Außenwand, Dicke 3 mm, Brandverhaltensklasse DIN EN 13501-1 A1 (nichtbrennbar), Oberfläche stückbeschichtet, mit Grenzwerten für Ebenheitsabweichungen mit erhöhten Anforderungen DIN 18202 Ausgabe 2019-07 Tabelle 3 Zeile 7, Kanten scharfkantig, für Außenanwendung, entdröhnt,
Länge Einzelelement '1350' mm,

Breite Einzelelement '620' mm,
auf vorh. Unterkonstruktion verdeckt befestigen, Fugen hinterlegt, Ausbildung der Fugen wird gesondert vergütet, Breite 20 mm, Ausführung gemäß Zeichnung und Einzelbeschreibung,
Zeichnungs-Nr 'D10117STROG06A300_DF822'

Einzelbeschreibungs-Nr '1:Höhe Ansichtsfläche ca. 620 mm, obere Abkantung die Attikableche untergreifend, untere Abkantung als Abtropfkante ausgebildet, Abwicklung ca. 730 mm, 3fach gekantet, durchlaufend, Stöße im Fassadenachsraster von 1350 mm, Stöße mit LM-Stoßverbinder unterlegt, auf mehrteiliger Unterkonstruktion verdeckt befestigt, Farbton RAL 7048, perlmausgrau'
Menge: 52,500 m2
Leistungsbereichkatalog: 038
DIN276-1_08: 335
DIN276_18: 335

**6.3.450 Innenecke**
STLB-Bau 2025-10 038
Innenecke, mit Plattenstumpfstoß, hinterlegtes Eckfugenprofil.
Menge: 0,650 m
Leistungsbereichkatalog: 038
DIN276-1_08: 335
DIN276_18: 363

**6.3.460 Aussparung VHF Alu - Tafel**
Aussparung in Fassadenbekleidung als Alu - Tafel fr bauseitige UK Geländerkonstruktion, Aussparung bis 100 cm², eckig, einschl. Rückkantung
Menge: 30,000 St
DIN276_18: 363

**6.3.470 Schneefangdoppelrohr Alu Metalldachdeckung zwischen Gauben 620 mm**
Schneefangdoppelrohr aus Aluminium, Oberfläche beschichtet, Farbton RAL 7048, perlmausgrau,
bestehend aus  2x Rohrprofile Durchmesser 30 mm, Zwischenabstand ca. 50 mm, seitlich gelagert über Alu-Formprofil, Abmessung ca. 110 mm x 30 mm, inkl. angeschraubter Anschlussmuffen, Rohrprofile über die Muffen geschoben und einseitig verschraubt (Fest-/Loslagerprinzip), Formprofile mit seitlichen Gabenbekleidungen verschraubt

passend zur Metalldachdeckung, Länge ca. 620 mm

Ausführung gemäß Zeichnung,
Zeichnungs-Nr D10117STROG06A300_DF829
Menge: 18,000 St
Leistungsbereichkatalog: 020
DIN276-1_08: 369
DIN276_18: 363

**6.3.480 Schneefangdoppelrohr Alu Metalldachdeckung außerhalb Gauben 1050 mm**
*** Bezugsbeschreibung
Schneefangdoppelrohr aus Aluminium, Oberfläche beschichtet, Farbton RAL 7048, perlmausgrau,
bestehend aus  2x Rohrprofile Durchmesser 30 mm, Zwischenabstand ca. 50 mm, seitlich gelagert über Alu-Formprofil, Abmessung ca. 110 mm x 30 mm, inkl. angeschraubter Anschlussmuffen, Rohrprofile über die Muffen geschoben und einseitig verschraubt (Fest-/Loslagerprinzip), Formprofile mit Unterkonstruktion verschraubt, Unterkonstruktion als Schweißkonsole an Fugenraster PV- Elemente abgestimmt und über Falzklemmen an der Stehfalzdeckung befestigt

passend zur Metalldachdeckung, Länge ca. 1050 mm

Ausführung gemäß Zeichnung,
Zeichnungs-Nr D10117STROG06A300_DF829
Menge: 1,000 St
Leistungsbereichkatalog: 020
DIN276-1_08: 369
DIN276_18: 363

**6.3.490 Schneefangdoppelrohr Alu Metalldachdeckung außerhalb Gauben 1350 mm**
*** wie Position 6.3.480
jedoch

Länge ca. 1350 mm

Ausführung gemäß Zeichnung,
Zeichnungs-Nr D10117STROG06A300_DF829
Menge: 1,000 St
Leistungsbereichkatalog: 020
DIN276-1_08: 369
DIN276_18: 363

**6.3.500 Schneefangdoppelrohr Alu Metalldachdeckung außerhalb Gauben 3000 mm**
*** wie Position 6.3.480
jedoch

Länge ca. 3000 mm, 4 Konsolen

Ausführung gemäß Zeichnung,
Zeichnungs-Nr D10117STROG06A300_DF829
Menge: 1,000 St
Leistungsbereichkatalog: 020
DIN276-1_08: 369
DIN276_18: 363

**6.3.510 Schneefangdoppelrohr Alu Metalldachdeckung außerhalb Gauben 3700 mm**
*** wie Position 6.3.480
jedoch

Länge ca. 3700 mm, 4 Konsolen

Ausführung gemäß Zeichnung,
Zeichnungs-Nr D10117STROG06A300_DF829
Menge: 1,000 St
Leistungsbereichkatalog: 020
DIN276-1_08: 369
DIN276_18: 363

#### Abschnitt 6.4 Fassadenbekleidung - Ostfassade 1.-6.OG

**6.4.10 Wärmedämmung hinterlüft.Fassade MW 0,031W/(mK) D 310mm WAB**
*** gemäß Ausführungsbeschreibung 5
Wärmedämmung für vorgehängte hinterlüftete Außenwandbekleidung an Außenwand, aus Mineralwolle MW DIN EN 13162, Bemessungswert der Wärmeleitfähigkeit max. 0,031 W/(mK), Nennwert der Wärmeleitfähigkeit max. 0,030 W/(mK), Schmelzpunkt größer 1000 Grad C, DIN 4102-17, Brandverhaltensklasse DIN EN 13501-1 A1 (nichtbrennbar), Dicke 310 mm, als Platten, mit außenseitiger Kaschierung mit schwarzem Glasvlies, Anwendungsgebiet DIN 4108-10 WAB, Befestigung mechanisch mit Dämmstoffhaltern, mit besonderen Brandschutzanforderungen an die Dämmstoffhalter, Verankerung der Unterkonstruktion in Normalbeton, Ausführung gemäß Zeichnung und Einzelbeschreibung,
Zeichnungs-Nr D10117STRXX00A300_DF801
Einzelbeschreibungs-Nr 1: Befestigung durch mechanische Fixierung mit mind. 5 Stück Kunststoff-Krallendübeln je m², Eigenschaften gem. AB5.1, Abrechnungsfläche gemäß VOB/C (ATV DIN 18351) unter Berücksichtigung der Abzugsflächen, inkl. der Anpassung an Unterkonstruktionen der Fassadenbekleidungen
Menge: 185,000 m2
Leistungsbereichkatalog: 038
DIN276-1_08: 335
DIN276_18: 335

**6.4.20 Abdichtungsfolie/ Unterspannbahn Fassade, Diffusionsoffen**
*** Bezugsbeschreibung
Abdichtungsfolien/ Unterspannbahn der Vorgehängten hinterlüfteten Fassade als Fassadenbahn nach DIN EN 13859-2 Unterdeck- und Unterspannbahnen für Wände; sd kleiner/gleich 0,5 m, aus Folie und folienkaschierter Vliesbahn,  Brandverhaltensklasse DIN EN 13501-1 E (normalentflammbar), UV- beständig, Feuchtigkeitsbeständig, schlagregendicht, auf Wärmedämmung aus Mineralwolle, vollflächig verlegen und befestigen, auf harten Oberflächen (Beton/ Zementbauplatten) wird die geklebt und vor der Dämmung wird die Folie zwischen den mehrteiligen Unterkonstruktion eingeklemmt
Stöße untereinander dicht verklebt, Anschlüsse an Fenster und andere Konstruktionen, siehe separate Positionen
Menge: 185,000 m2
Leistungsbereichkatalog: 020
DIN276-1_08: 363
DIN276_18: 335

**6.4.30 Ausschneiden Dämmpl. Leitung Mineralwolle B 150mm T 160mm einschl. Unterkonstruktion**
Ausschneiden von Dämmstoffplatten für auf dem Untergrund verlegte Leitungen, in vorgehängter hinterlüfteter Außenwandbekleidung, Dämmstoff aus Mineralwolle, Dicke Dämmplatte 240 mm, Breite Ausschnitt 150 mm, Tiefe Ausschnitt 130 mm, einschl. Leichtmetallprofil als U-Profil  Abmessung ca. B 120 mm, Tiefe 60 mm mit Montagewinkeln und thermischen Trennlagen an Betonfassade verdübelt als Untergrund zum Verkleben der Abdichtungsfolie

Ausführung gemäß Zeichnung
Zeichnungs-Nr D10117STROG02A300_DF818
Einbauort: Ostfassade für Kabelkanäle und Fallrohre
Menge: 80,000 m
Leistungsbereichkatalog: 038
DIN276-1_08: 335
DIN276_18: 335

**6.4.40 Verklebung Anschlüsse Leitungen B 500 mm umlaufend**
Verklebung der Anschlüsse bzw. Anpassungen der Unterspannbahn, wind- und schlagregendicht im Bereich der zurückgeschnittenen Dämmung im Bereich von Fallleitungen, Breite Abklebung über 250 - 500 mm mit systemzugehörigen Klebeband einschließlich Untergrundvorbereitung, Untergrund Zementbauplatte Fassadenelement bzw. Unterkonstruktion Metallschiene

Ausführung gemäß Zeichnung
Zeichnungs-Nr D10117STROG02A300_DF818

Einbauort: Ostfassade für Kabelkanäle
Menge: 80,000 m
DIN276_18: 335

**6.4.50 Verklebung B 500 mm Abschluss**
Verklebung der Abschlüsse bzw. Anpassungen der Unterspannbahn, wind- und schlagregendicht im Bereich des Abschlusses der Fassadenbekleidung an angrenzende Konstruktionen aus Stahlbeton mit systemzugehörigen Klebeband einschließlich Untergrundvorbereitung, Untergrund Zementbauplatte Fassadenelement bzw. Stahlbeton
Menge: 115,000 m
DIN276_18: 335

**6.4.60 Brandsperre horizontal Stahl niro D 2mm Zuschnitt-2teilig**
*** gemäß Ausführungsbeschreibung 5
Brandsperre auf jeder 2. Etagenebene durchlaufend, für vorgehängte hinterlüftete Außenwandbekleidung, horizontal, aus nichtrostendem Stahl, Dicke mind. 2 mm,  2teilig,  Teil1 Zuschnittbreite über 300 bis 350 mm, L-förmig gekantet als Wandhalter in der Dämmebene an Rohbau aus Betonverschraubt, Teil2 Zuschnittbreite über 120 bis 150 mm,3fachgekantet. als Blech durchlaufend in der Luftschicht an Wandhalter und Wandbekleidung verschraubt,

in Mineralwolle, Schmelzpunkt größer 1000 Grad C, DIN 4102-17, max. Dicke der Hinterlüftung über 90 - 100 mm, einschl. systembedingter Befestigungsmittel, mind. im Abstand von 60 cm,

Ausführung gemäß Zeichnung,
Zeichnungs-Nr D10117STRXX00A300_DF801

Einbauort: 1.-5.OG
Menge: 22,500 m
Leistungsbereichkatalog: 038
DIN276-1_08: 335
DIN276_18: 335

**6.4.70 Aussparung und Anschluss Brandschott Kabelkanal**
Aussparung der Brandsperre zur Durchführung der Kabelkanäle der PV-Anlage, Kabelkanal ca. 60x60 mm, Aussparung ca. 100-120 mm mit mehrteiligen Stahlblechmanschette ummantelt und angeschlossen an Fallrohr, einschl. Ausstopfen des Kabelkanals mit Mineralwolle >1000 ° C über eine Höhe von 100 mm
Menge: 12,000 St
DIN276_18: 335

**6.4.80 Einbauen Verankerungsvorr.dauerhaft Standgerüst 3kN/m2 Tragkonstruktion Beton**
STLB-Bau 2025-10 001
Einbauen nach vorgegebenem Ankerplan von dauerhafter Verankerungsvorrichtung DIN 4426, geeignet für die Verankerung von Standgerüsten, Lastklasse 4 (3 kN/m2), Befestigung in der Tragkonstruktion der Fassade aus Beton, Abstand zwischen Fassadenfläche und tragendem Untergrund über 300 bis 350 mm, Ausführung gemäß Einzelbeschreibung,
Einzelbeschreibungs-Nr '1: als Edelstahlsonderkonstruktion, mehrteilig mit Grundplatte als Winkelkonsole mit Aufnahmekörper zum Einstecken wiederverwendbarer Laschen, Edelstahl 1.4571, mit Einstecklaschen aus verzinkten Stahl, jeder Dauergerüstanker für 10 m² Gerüstfläche ausgelegt, Einbaulage auf Fugenlage der PV - Elemente  abgestimmt'
Menge: 20,000 St
Leistungsbereichkatalog: 001
DIN276-1_08: 392
DIN276_18: 335

**6.4.90 Regenfallrohr Stahl fvz DN 70**
Regenfallrohr aus Stahl, feuerverzinkt, nach DIN EN 1123 mit erhöhtem Qualitätsstandard, mit 2-Kammern-Steckmuffenverbindung, Baustoffklasse A1,mit Innenbeschichtung gemäß DIN EN ISO 2178 auf Basis einer 2K-Epoxid-Kombination, rückstausicher
Nenndurchmesser DN 70

als Regenentwässerung in Dämmebene der vorgehängten hinterlüfteten Fassade laufend, vertikal, Befestigung an Betonfassade, einschl.  wind- und schlagregendichte Verklebung der Durchdringung
Menge: 23,000 m
DIN276_18: 369

**6.4.100 Regenfallrohr Stahl fvz DN 80, Schleppleitung**
jedoch
Nenndurchmesser DN 80
Menge: 19,000 m
DIN276_18: 369

**6.4.110 Regenfallrohr Stahl fvz DN 100, Schleppleitung**
jedoch
Nenndurchmesser DN 100
Menge: 19,000 m
DIN276_18: 369

**6.4.120 Rohrbogen Stahl verzDN 70 45Grad**
Rohrbogen für Regenfallrohr, aus verzinktem Stahl,  beschichtet DN70, Krümmung 45 Grad.
Menge: 4,000 St
Leistungsbereichkatalog: 022
DIN276-1_08: 363
DIN276_18: 369

**6.4.130 Rohrbogen Stahl verzDN 80 45Grad**
Rohrbogen für Regenfallrohr, aus verzinktem Stahl,  beschichtet DN80, Krümmung 45 Grad.
Menge: 4,000 St
Leistungsbereichkatalog: 022
DIN276-1_08: 363
DIN276_18: 369

**6.4.140 Rohrbogen Stahl verzDN 100 45Grad**
Rohrbogen für Regenfallrohr, aus verzinktem Stahl,  beschichtet DN100, Krümmung 45 Grad.
Menge: 4,000 St
Leistungsbereichkatalog: 022
DIN276-1_08: 363
DIN276_18: 369

**6.4.150 Rohrbogen Stahl verzDN 80 87Grad**
Rohrbogen für Regenfallrohr, aus verzinktem Stahl,  beschichtet DN80, Krümmung 87 Grad.
Menge: 1,000 St
Leistungsbereichkatalog: 022
DIN276-1_08: 363
DIN276_18: 369

**6.4.160 Rohrbogen Stahl verzDN 100 87Grad**
Rohrbogen für Regenfallrohr, aus verzinktem Stahl,  beschichtet DN100, Krümmung 87 Grad.
Menge: 1,000 St
Leistungsbereichkatalog: 022
DIN276-1_08: 363
DIN276_18: 369

**6.4.170 Revisionsöffnung Stahl verz DN70**
Revisionsöffnung in Regenfallrohr aus verzinktem Stahl, Nenngröße DN70, verschraubbar und rückstausicher
Menge: 1,000 St
Leistungsbereichkatalog: 022
DIN276-1_08: 363
DIN276_18: 369

**6.4.180 UK Alu hinterlüft. Außenwandbekl. Außenwand Abst. 400-450mm**
*** gemäß Ausführungsbeschreibung 5
Unterkonstruktion für vorgehängte hinterlüftete Fassade aus Tragprofilen und Wandhaltern, Wandhalter aus Aluminium gem. AB 5.1, beschichtet, in Dämmebene 310 mm integriert, Traglattung/-profil horizontal als LM-Profil gem. AB 5.1 beschichtet, Brandverhaltensklasse DIN EN 13501-1 A2 -s1, d0 (nichtbrennbar), Profile aus Aluminium,

Verankerung der Unterkonstruktion in Stahlbeton, justierbar, zwängungsfrei, den Formaten und der Befestigungsart der Bekleidungselemente entsprechend, mit thermischen Trennelementen, Dicke 6 mm, für vorgehängte hinterlüftete Außenwandbekleidung DIN 18516-1, für großformatige Bekleidungselemente aus PV - Elementen, an Außenwand,

Abstand der Vorderseite der Bekleidungselemente zum Verankerungsgrund an der Außenwand über 400-450 mm, verankern und ausrichten der Unterkonstruktion auf der Wandoberfläche entsprechend Genauigkeitsanforderung an die Ebenheit der Bekleidungsfläche, mit Grenzwerten für Ebenheitsabweichungen mit erhöhten Anforderungen DIN 18202 Ausgabe 2019-07 Tabelle 3 Zeile 7, mit besonderen Brandschutzanforderungen an die Verankerungselemente,
Ausführung gemäß Zeichnung,
Zeichnungs-Nr D10117STRXX00A300_DF801 und D10117STRXX00A300_AN012

als mehrteiliges Agraffensystem zur Lagerung der PV-Elemente ausgelegt, Profildimension nach statischem Erfordernis,

Einbauort : Fassade Ost
Menge: 185,000 m2
Leistungsbereichkatalog: 038
DIN276-1_08: 335
DIN276_18: 442

**6.4.190 PV - Element vertikal . Außenwand L 2690 mm B 880 mm**
*** gemäß Ausführungsbeschreibung 5
Vorgehängte hinterlüftete Außenwandbekleidung aus großformatigen PV- Elementen, an Außenwand, Ausführung vertikal, Dicke ca. 15 mm, gem. AB 5, Brandverhaltensklasse DIN EN 13501-1 A2 -s1, d0 (nichtbrennbar), mit Grenzwerten für Ebenheitsabweichungen mit erhöhten Anforderungen DIN 18202 Ausgabe 2019-07 Tabelle 3 Zeile 7, Kanten scharfkantig, für Außenanwendung,
Länge Einzelelement 2690 mm,
Breite Einzelelement 880 mm,
querformatiger Einbau

auf vorh. Unterkonstruktion verdeckt befestigen mittels Agraffensystem mit Aushängesicherung, Fugen offen, Breite 10 mm,

Ausführung gemäß Zeichnung.
Zeichnungs-Nr D10117STRXX00A300_DF801 und analog DF810-819 und  D10117STRXX00A300_AN012

Einbauort: Ostfassade
Menge: 4,750 m2
Leistungsbereichkatalog: 038
DIN276-1_08: 335
DIN276_18: 442

**6.4.200 PV - Element vertikal . Außenwand L 2690 mm B 990 mm**
*** wie Position 6.4.190
jedoch
Länge Einzelelement 2690 mm,
Breite Einzelelement 990 mm,
querformatiger Einbau

Einbauort: Ostfassade
Menge: 26,700 m2
Leistungsbereichkatalog: 038
DIN276-1_08: 335
DIN276_18: 442

**6.4.210 PV - Element vertikal . Außenwand L 1150 mm B 990 mm**
*** wie Position 6.4.190
jedoch
Länge Einzelelement 1150 mm,
Breite Einzelelement 990 mm,
querformatiger Einbau

Einbauort: Ostfassade
Menge: 5,700 m2
Leistungsbereichkatalog: 038
DIN276-1_08: 335
DIN276_18: 442

**6.4.220 PV - Element vertikal . Außenwand L 2690 mm B 1440 mm**
*** wie Position 6.4.190
jedoch
Länge Einzelelement 2690 mm,
Breite Einzelelement 1440 mm,
querformatiger Einbau

Einbauort: Ostfassade
Menge: 3,875 m2
Leistungsbereichkatalog: 038
DIN276-1_08: 335
DIN276_18: 442

**6.4.230 PV - Element vertikal . Außenwand L 2340 mm B 1340 mm**
*** wie Position 6.4.190
jedoch
Länge Einzelelement 2340 mm,
Breite Einzelelement 1340 mm,
hochformatiger Einbau

Einbauort: Ostfassade
Menge: 62,750 m2
Leistungsbereichkatalog: 038
DIN276-1_08: 335
DIN276_18: 442

**6.4.240 PV - Element vertikal . Außenwand L 2340 mm B 1150 mm**
*** wie Position 6.4.190
jedoch
Länge Einzelelement 2340 mm,
Breite Einzelelement 1150 mm,
hochformatiger Einbau

Einbauort: Ostfassade
Menge: 13,500 m2
Leistungsbereichkatalog: 038
DIN276-1_08: 335
DIN276_18: 442

**6.4.250 PV - Element vertikal . Außenwand L 2750 mm B 1340 mm**
*** wie Position 6.4.190
jedoch
Länge Einzelelement 2750 mm,
Breite Einzelelement 1340 mm,
hochformatiger Einbau

Einbauort: Ostfassade
Menge: 11,100 m2
Leistungsbereichkatalog: 038
DIN276-1_08: 335
DIN276_18: 442

**6.4.260 PV - Element vertikal . Außenwand L 2750 mm B 1150 mm**
*** wie Position 6.4.190
jedoch
Länge Einzelelement 2750 mm,
Breite Einzelelement 1150 mm,
hochformatiger Einbau

Einbauort: Ostfassade
Menge: 3,200 m2
Leistungsbereichkatalog: 038
DIN276-1_08: 335
DIN276_18: 442

**6.4.270 PV - Element vertikal . Außenwand L1440mm B 1150 mm**
*** wie Position 6.4.190
jedoch
Länge Einzelelement 1440 mm,
Breite Einzelelement 1150 mm,
hochformatiger Einbau

Einbauort: Ostfassade
Menge: 1,700 m2
Leistungsbereichkatalog: 038
DIN276-1_08: 335
DIN276_18: 442

**6.4.280 Glaselement vertikal . Außenwand L 2170 mm B 880 mm**
*** gemäß Ausführungsbeschreibung 5
Vorgehängte hinterlüftete Außenwandbekleidung aus großformatigen Elementen mit Glasfüllung, an Außenwand, Ausführung vertikal, Dicke ca. 15 mm, gem. AB 5.4, Brandverhaltensklasse DIN EN 13501-1 A2 -s1, d0 (nichtbrennbar), mit Grenzwerten für Ebenheitsabweichungen mit erhöhten Anforderungen DIN 18202 Ausgabe 2019-07 Tabelle 3 Zeile 7, Kanten scharfkantig, für Außenanwendung,
Ausführung optisch und konstruktiv analog PV-Element aber ohne PV - Funktion
Länge Einzelelement 2170 mm,
Breite Einzelelement 880 mm,
querformatiger Einbau

auf vorh. Unterkonstruktion verdeckt befestigen mittels Agraffensystem mit Aushängesicherung, Fugen offen, Breite 10 mm,

Ausführung gemäß Zeichnung.
Zeichnungs-Nr D10117STRXX00A300_DF801 und analog DF810-819 und  D10117STRXX00A300_AN012

Einbauort: Ostfassade
Menge: 1,950 m2
Leistungsbereichkatalog: 038
DIN276-1_08: 335
DIN276_18: 335

**6.4.290 Glaselement vertikal . Außenwand L 2390mm B 880 mm**
*** wie Position 6.4.280
jedoch
Länge Einzelelement 2390 mm,
Breite Einzelelement 880 mm,
querformatiger Einbau

Einbauort: Ostfassade
Menge: 2,105 m2
Leistungsbereichkatalog: 038
DIN276-1_08: 335
DIN276_18: 335

**6.4.300 Glaselement vertikal . Außenwand L 2715mm B 880 mm**
*** wie Position 6.4.280
jedoch
Länge Einzelelement 2715 mm,
Breite Einzelelement 880 mm,
querformatiger Einbau

Einbauort: Ostfassade
Menge: 2,390 m2
Leistungsbereichkatalog: 038
DIN276-1_08: 335
DIN276_18: 335

**6.4.310 Glaselement vertikal . Außenwand L 2340mm B 880 mm**
*** wie Position 6.4.280
jedoch
Länge Einzelelement 2340 mm,
Breite Einzelelement 880 mm,
querformatiger Einbau

Einbauort: Ostfassade
Menge: 2,060 m2
Leistungsbereichkatalog: 038
DIN276-1_08: 335
DIN276_18: 335

**6.4.320 Glaselement vertikal . Außenwand L 2350mm B 1040 mm**
*** wie Position 6.4.280
jedoch
Länge Einzelelement 2350 mm,
Breite Einzelelement 1040 mm,
hochformatiger Einbau

Einbauort: Ostfassade
Menge: 4,900 m2
Leistungsbereichkatalog: 038
DIN276-1_08: 335
DIN276_18: 335

**6.4.330 Glaselement vertikal . Außenwand L 2350mm B 1360 mm**
*** wie Position 6.4.280
jedoch
Länge Einzelelement 2350 mm,
Breite Einzelelement 1360 mm,
hochformatiger Einbau

Einbauort: Ostfassade
Menge: 12,800 m2
Leistungsbereichkatalog: 038
DIN276-1_08: 335
DIN276_18: 335

**6.4.340 Glaselement vertikal . Außenwand L 2350mm B 930 mm**
*** wie Position 6.4.280
jedoch
Länge Einzelelement 2350 mm,
Breite Einzelelement 930 mm,
hochformatiger Einbau

Einbauort: Ostfassade
Menge: 2,200 m2
Leistungsbereichkatalog: 038
DIN276-1_08: 335
DIN276_18: 335

**6.4.350 Glaselement vertikal . Außenwand L 2350mm B 860 mm**
*** wie Position 6.4.280
jedoch
Länge Einzelelement 2350 mm,
Breite Einzelelement 860 mm,
hochformatiger Einbau

Einbauort: Ostfassade
Menge: 8,100 m2
Leistungsbereichkatalog: 038
DIN276-1_08: 335
DIN276_18: 335

**6.4.360 Glaselement vertikal . Außenwand L 990mm B 860 mm**
*** wie Position 6.4.280
jedoch
Länge Einzelelement 990 mm,
Breite Einzelelement 860 mm,
querformatiger Einbau

Einbauort: Ostfassade
Menge: 5,110 m2
Leistungsbereichkatalog: 038
DIN276-1_08: 335
DIN276_18: 335

**6.4.370 Glaselement vertikal . Außenwand L 2750mm B 860 mm**
*** wie Position 6.4.280
jedoch
Länge Einzelelement 2750 mm,
Breite Einzelelement 860 mm,
hochformatiger Einbau

Einbauort: Ostfassade
Menge: 2,380 m2
Leistungsbereichkatalog: 038
DIN276-1_08: 335
DIN276_18: 335

**6.4.380 Glaselement vertikal . Außenwand L 850mm B 860 mm**
*** wie Position 6.4.280
jedoch
Länge Einzelelement 850 mm,
Breite Einzelelement 860 mm,

Einbauort: Ostfassade
Menge: 0,740 m2
Leistungsbereichkatalog: 038
DIN276-1_08: 335
DIN276_18: 335

**6.4.390 Glaselement vertikal . Außenwand L1440mm B 525-1340 mm trapezförmig**
*** wie Position 6.4.280
jedoch
als Sonderelement trapezförmig
Länge Einzelelement 1440 mm,
Breite Einzelelement 525 - 1340 mm,
hochformatiger Einbau

Einbauort: Ostfassade
Menge: 1,350 m2
Leistungsbereichkatalog: 038
DIN276-1_08: 335
DIN276_18: 335

**6.4.400 Glaselement vertikal . Außenwand L286 - 2750 mm B 1340 mm trapezförmig**
*** wie Position 6.4.20
jedoch
als Sonderelement trapezförmig
Länge Einzelelement 286 - 2750 mm,
Breite Einzelelement 1340 mm,
hochformatiger Einbau

Einbauort: Ostfassade
Menge: 2,050 m2
Leistungsbereichkatalog: 038
DIN276-1_08: 335
DIN276_18: 335

**6.4.410 Blechverkleidung Fuge zur Natursteinfassade Alu D 3mm B 300mm**
*** gemäß Ausführungsbeschreibung 5
Blechverkleidung als unterer Abschluss zwischen PV-Fassade und bauseitiger Natursteinfassade aus Aluminium DIN EN 485 und DIN EN 507, Oberfläche pulverbeschichtet Dicke 3 mm, Farbton RAL 7048, perlmausgrau
Ansichtsbreite gesamt 300 mm, mehrteilig, verdeckt befestigen,

Ausführung gemäß Zeichnung und Einzelbeschreibung,
Zeichnungs-Nr D10117STROG02A300_DF819

bestehend aus
oberer Fugenrand mehrteilig, ca. 30 mm gegenüber der Ebene PV-Elemente auskragend, Höhe Ansichtsfläche ca. 40 mm, oben mit Neigung nach außen, durchlaufend, Stöße mit LM-Stoßbleche hinterlegt, verdeckt mit Unterkonstruktion ver
schraubt

Unterer Fugenrand, ca. 30 mm gegenüber der Ebene PV-Elemente auskragend, Höhe Ansichtsfläche ca. 40 mm, oben mit Neigung nach außen, durchlaufend, Stöße mit LM-Stoßbleche hinterlegt, verdeckt mit Unterkonstruktion verschraubt

Sichtblech im Fugengrund, ca. 70 mm gegenüber des oberen und unteren Fugengrunds eingerückt, durchlaufend im Regelfall über ein Fassadenachsraster von 2.700 mm, Stöße mit LM-Stoßbleche hinterlegt, verdeckt und reversibel befestigt
über Klipsprofile

Unterkonstruktion, Blechdicke 3 mm, Mehrteilig, Kurzstücke jeweils ca. 150 mm lang, Tiefe Luftraum und Dämmung ca. 400 mm, an Betonaußenwand verdübelt mit thermischer Trennlage

Einbauort: unterer Abschluss PV Fassade
Menge: 15,500 m
Leistungsbereichkatalog: 022
DIN276-1_08: 334
DIN276_18: 335

**6.4.420 Revisionsöffnung Blechverkleidung**
Revisionsöffnung im Sichtblech der Blechverkleidung Breite 350 mm, abnehmbar, Sicherungskonstruktion verdeckt durch Klipsprofile
Menge: 1,000 St
DIN276_18: 335

#### Abschnitt 6.5 Fassadenbekleidung - Nord-Ostfassade 1 - 6 OG

**6.5.10 Wärmedämmung hinterlüft.Fassade MW 0,031W/(mK) D 60mm WAB**
*** gemäß Ausführungsbeschreibung 5
STLB-Bau 2025-10 038
Wärmedämmung für vorgehängte hinterlüftete Außenwandbekleidung an Außenwand, aus Mineralwolle MW DIN EN 13162, Bemessungswert der Wärmeleitfähigkeit max. 0,031 W/(mK), Nennwert der Wärmeleitfähigkeit max. 0,030 W/(mK), Schmelzpunkt größer 1000 Grad C, DIN 4102-17, Brandverhaltensklasse DIN EN 13501-1 A1 (nichtbrennbar), Dicke 60 mm, als Platten, mit außenseitiger Kaschierung mit schwarzem Glasvlies, Anwendungsgebiet DIN 4108-10 WAB, Befestigung mechanisch mit Dämmstoffhaltern, mit besonderen Brandschutzanforderungen an die Dämmstoffhalter, Verankerung der Unterkonstruktion in Holzkonstruktion, Ausführung gemäß Zeichnung und Einzelbeschreibung,
Zeichnungs-Nr 'D10117STROG02A300_DF800'

Einzelbeschreibungs-Nr '1: Befestigung durch mechanische Fixierung mit mind. 5 Stück Kunststoff-Krallendübeln je m², Eigenschaften gem. AB5.1, Abrechnungsfläche gemäß VOB/C (ATV DIN 18351) unter Berücksichtigung der Abzugsflächen, inkl. der Anpassung an Unterkonstruktionen der Fassadenbekleidungen'
Menge: 165,000 m2
Leistungsbereichkatalog: 038
DIN276-1_08: 335
DIN276_18: 335

**6.5.20 Wärmedämmung hinterlüft.Fassade MW 0,031W/(mK) D 120mm WAB**
*** wie Position 6.5.10
jedoch

Dicke 120 mm, im Bereich Hoffassade im Anschluss Dach Befestigung auf Stahlbeton

Ausführung gemäß Zeichnung und Einzelbeschreibung,
Zeichnungs-Nr D10117STRDG01A300_DF861
Einbauort: Ecke Achse KH
Menge: 4,000 m2
Leistungsbereichkatalog: 038
DIN276-1_08: 335
DIN276_18: 335

**6.5.30 Wärmedämmung hinterlüft.Fassade MW 0,031W/(mK) D 240mm WAB**
*** wie Position 6.5.10
jedoch

Dicke 240 mm, als Streifen im Bereich Gebäudeecke, Breite ca. 400 mm, Befestigung auf Stahlbeton

Ausführung gemäß Zeichnung und Einzelbeschreibung,
Zeichnungs-Nr D10117STROG02A300_DF818

Einbauort: Ecke Achse K7
Menge: 9,000 m2
Leistungsbereichkatalog: 038
DIN276-1_08: 335
DIN276_18: 335

**6.5.40 Wärmedämmung hinterlüft.Fassade MW 0,031W/(mK) D 240mm WAB**
*** wie Position 6.5.10
jedoch

Dicke 240 mm, als Streifen im Bereich Übergang EG zu 1.OG Breite ca. 700 mm, Befestigung auf Stahlbeton

Ausführung gemäß Zeichnung und Einzelbeschreibung,
Zeichnungs-Nr D10117STROG02A300_DF819
Menge: 11,000 m2
Leistungsbereichkatalog: 038
DIN276-1_08: 335
DIN276_18: 335

**6.5.50 Ausschneiden Dämmpl. Leitung Mineralwolle B 100mm T 60mm**
STLB-Bau 2025-10 038
Ausschneiden von Dämmstoffplatten für auf dem Untergrund verlegte Leitungen, in vorgehängter hinterlüfteter Außenwandbekleidung, Dämmstoff aus Mineralwolle, Dicke Dämmplatte 60 mm, Breite Ausschnitt 100 mm, Tiefe Ausschnitt 60 mm, Ausführung gemäß Zeichnung und Einzelbeschreibung,
Zeichnungs-Nr 'D10117STROG02A300_DF813'

Einzelbeschreibungs-Nr '1: Ausschnitte für PV-Kabelkanäle und Regenrohre'
Menge: 132,000 m
Leistungsbereichkatalog: 038
DIN276-1_08: 335
DIN276_18: 335

**6.5.60 Abdichtungsfolie/ Unterspannbahn Fassade, Diffusionsoffen**
Abdichtungsfolien/ Unterspannbahn der Vorgehängten hinterlüfteten Fassade als Fassadenbahn nach DIN EN 13859-2 Unterdeck- und Unterspannbahnen für Wände; sd kleiner/gleich 0,5 m, aus Folie und folienkaschierter Vliesbahn,  Brandverhaltensklasse DIN EN 13501-1 E (normalentflammbar), UV- beständig, Feuchtigkeitsbeständig, schlagregendicht, auf Wärmedämmung aus Mineralwolle, vollflächig verlegen und befestigen, auf harten Oberflächen (Beton/ Zementbauplatten) wird die geklebt und vor der Dämmung wird die Folie zwischen den mehrteiligen Unterkonstruktion eingeklemmt
Stöße untereinander dicht verklebt, Anschlüsse an Fenster und andere Konstruktionen, siehe separate Positionen
Menge: 180,000 m2
Leistungsbereichkatalog: 020
DIN276-1_08: 363
DIN276_18: 335

**6.5.70 Verklebung Anschlüsse Fenster B 250 mm umlaufend**
Verklebung der Anschlüsse der Unterspannbahn, wind- und schlagregendicht im Anschlussbereich der Fenster umlaufend, Breite Abklebung bis 250 mm mit systemzugehörigen Klebeband einschließlich Untergrundvorbereitung, Untergrund Fenster aus Holz bzw. Zementbauplatte Fassadenelement
Menge: 265,000 m
DIN276_18: 335

**6.5.80 Verklebung Anschlüsse Leitungen B 250 mm umlaufend**
Verklebung der Anschlüsse bzw. Anpassungen der Unterspannbahn, wind- und schlagregendicht im Bereich der zurückgeschnittenen Dämmung im Bereich von Fallleitungen und Kabelkanälen, Breite Abklebung bis 250 mm mit systemzugehörigen Klebeband einschließlich Untergrundvorbereitung, Untergrund Zementbauplatte Fassadenelement
Menge: 132,000 m
DIN276_18: 335

**6.5.90 Verklebung Anschlüsse Leitungen B 500 mm umlaufend**
Verklebung der Anschlüsse bzw. Anpassungen der Unterspannbahn, wind- und schlagregendicht im Bereich der zurückgeschnittenen Dämmung im Bereich von Fallleitungen, Breite Abklebung über 250 - 500 mm mit systemzugehörigen Klebeband einschließlich Untergrundvorbereitung, Untergrund Zementbauplatte Fassadenelement bzw. Unterkonstruktion Metallschiene

Ausführung gemäß Zeichnung
Zeichnungs-Nr D10117STROG02A300_DF818

Einbauort: Gebäudeecke Achse K7
Menge: 22,500 m
DIN276_18: 335

**6.5.100 Verklebung B 500 mm unterer Abschluss**
Verklebung der Anschlüsse bzw. Anpassungen der Unterspannbahn, wind- und schlagregendicht im Bereich des unteren Abschlusses der Holzrahmenfassade zum Erdgeschoss aus Stahlbeton mit systemzugehörigen Klebeband einschließlich Untergrundvorbereitung, Untergrund Zementbauplatte Fassadenelement bzw. Stahlbeton

Ausführung gemäß Zeichnung
Zeichnungs-Nr D10117STROG02A300_DF819
Menge: 15,500 m
DIN276_18: 335

**6.5.110 Außenfensterbank Alu D 2mm B 260mm L 2000 mm**
*** gemäß Ausführungsbeschreibung 5
STLB-Bau 2025-10 022
Außenfensterbank aus Aluminium DIN EN 485 und DIN EN 507, beschichtet, Dicke 2 mm, Breite 260 mm,
Länge '2000' mm,
einschl. Antidröhnschicht, mit seitlichen Abschlüssen und Verstärkungsprofil, verdeckt befestigen, Ausführung gemäß Zeichnung und Einzelbeschreibung,
Zeichnungs-Nr 'D10117STROG02A300_DF811'

Einzelbeschreibungs-Nr '1:mit vorderer Abkantung und Umschlag und hinterer Aufkantung, Aufkantung mit Dichtungsanschlussprofil, Höhe der vorderen Abkantung mit Umschlag als Abtropfkante 25+10 mm, Höhe der hinteren Aufkantung 25 mm, Profilabwicklung 320 mm, durchlaufend, mit Riegelprofil verschraubt, Außen unterseitig über angepresste Profilnut auf Unterkonstruktion abgestützt, an den Enden seitlich unter vertikale Fensterlisenen geführt und aufgekantet,
mit Kurzstücken als Unterkonstruktion, Blechdicke 3 mm
Mehrteilig, Kurzstücke jeweils ca. 150 mm lang, mind. 3x pro Regelelementachsraster von 2.700 mm, mit Holz-Rahmenelement in Bereichen der Holz-Rahmenkonstruktionen (Holzprofile) verschraubt
Farbton RAÖ 7048, perlmausgrau
Einbauort: Fensterbänke Straßenseite 1. - 5. OG'
Menge: 60,000 m
Leistungsbereichkatalog: 022
DIN276-1_08: 334
DIN276_18: 334

**6.5.120 Leibungsbekleidung Sturz Alu D 2mm B 250mm L 2000 mm**
*** gemäß Ausführungsbeschreibung 5
Leibungsbekleidung im Sturzbereich aus Aluminium DIN EN 485 und DIN EN 507, Oberfläche anodisch oxidiert DIN 17611, Dicke 2 mm, E6 (gebeizt), Farbton C - 31 hellbronze, Auskragung 250 mm,
Länge 2000 mm, mit seitlichen Abschlüssen, verdeckt befestigen,

Ausführung gemäß Zeichnung und Einzelbeschreibung,
Zeichnungs-Nr D10117STROG02A300_DF811
mit vorderer Abkantung, Rückkantung und Aufkantung und zusätzlicher hinterer doppelter Abkantung, Höhe äußere Profilebene ca. 25 mm, mit Rücksprung bis hinter die Brandsperren geführt,
Rückkantung Tiefe ca. 50 mm, Aufkantung 25 mm,
Profilabwicklung ca. 355 mm, durchlaufend,
über Unterkonstruktion und Aufkantung der Rückkantung verschraubt,  Außen unterseitig über angepresste Profilnut in Unterkonstruktion eingehangen, an den Enden seitlich unter vertikale Fensterlisenen geführt,
mit Kurzstücken als Unterkonstruktion, Blechdicke 3 mm
Mehrteilig, Kurzstücke jeweils ca. 150 mm lang, mind. 3x pro Regelelementachsraster von 2.700 mm, mit Holz-Rahmenelement in Bereichen der Holz-Rahmenkonstruktionen (Holzprofile) verschraubt

Einbauort: Sturzbekleidung Straßenseite 1. - 5. OG
Menge: 60,000 m
Leistungsbereichkatalog: 022
DIN276-1_08: 334
DIN276_18: 335

**6.5.130 Leibungsbekleidung seitlich Alu D 2mm B 250mm L 2350 mm**
*** gemäß Ausführungsbeschreibung 5
Leibungsbekleidung seitlich der Fensterelemente aus Aluminium DIN EN 485 und DIN EN 507, Oberfläche anodisch oxidiert DIN 17611, Dicke 2 mm, E6 (gebeizt), Farbton C - 31 hellbronze, Auskragung 250 mm,
ca. Länge 2350 mm, verdeckt befestigen,

Ausführung gemäß Zeichnung und Einzelbeschreibung,
Zeichnungs-Nr D10117STROG02A300_DF812
mit vorderer Abkantung, Rückkantung und Aufkantung und zusätzlicher hinterer doppelter Abkantung, Breite äußere Profilebene ca. 25 mm, mit Rücksprung bis
hinter die PV-Elemente ausgebildet
Rückkantung Tiefe ca. 50 mm, Abkantung 35 mm,
Profilabwicklung ca. 350 mm, durchlaufend,
über Unterkonstruktion und Abkantung der Rückkantung verschraubt,  Außen unterseitig über angepresste Profilnut in Unterkonstruktion eingehangen,
mit Kurzstücken als Unterkonstruktion, Blechdicke 3 mm
Mehrteilig, Kurzstücke jeweils ca. 150 mm lang, mind. 3x pro Elementhöhe, mit Holz-Rahmenelement in Bereichen der Holz-Rahmenkonstruktionen (Holzprofile) verschraubt

Einbauort: seitliche Leibungsbekleidung Fenster Straßenseite 1. - 5. OG
Menge: 145,000 m
Leistungsbereichkatalog: 022
DIN276-1_08: 334
DIN276_18: 335

**6.5.140 Randlisene seitlich Alu D 2mm B 260mm L 3350 mm**
*** gemäß Ausführungsbeschreibung 5
Randlisene seitlich der Fassadenbekleidung im Anschluss an Nachbarbebauung aus Aluminium DIN EN 485 und DIN EN 507, Oberfläche beschichtet, Dicke 2 mm, RAL 7048 perlmausgrau, Auskragung 260 mm,
Regellänge ca. 3350 mm, verdeckt befestigen,

Ausführung gemäß Zeichnung und Einzelbeschreibung,
Zeichnungs-Nr D10117STRDG01A300_DF863 - DT07
mit vorderer Abkantung, Rückkantung und Aufkantung und zusätzlicher hinterer doppelter Abkantung, Breite äußere Profilebene ca. 25 mm, mit Rücksprung bis
hinter die Faserzement-Elemente ausgebildet
Rückkantung Tiefe ca. 50 mm, Abkantung 35 mm,
Profilabwicklung ca. 350 mm, durchlaufend,
über Unterkonstruktion und Abkantung der Rückkantung verschraubt,  Außen unterseitig über angepresste Profilnut in Unterkonstruktion eingehangen,

einschl. Unterkonstruktion in Dämmebene mit Luftraum, Abstand zwischen Rohbau und Rückseite Fassadenbekleidung 300 mm, an Rohbau mit therm. Trennlag verdübelt,

einschl. Anordnung einer vertikalen Brandsperre über die gesamte Elementlänge aus Stahl niro d 200, Zuschnitt ca. 250 mm, 1fach gekantet

Elementstöße der Leibungsbekleidung mit Einschieblingen gestoßen als Haarfuge, Brandsperre mit Überlappung, In den Anschlussbereichen unterschiedliche Einzellängen

Einbauort: seitliche Leibungsbekleidung Nordostseite Achse K7 1.-6.OG
Menge: 22,500 m
Leistungsbereichkatalog: 022
DIN276-1_08: 334
DIN276_18: 335

**6.5.150 Bekleidung Fuge Alu D 2mm B 180mm L 3350 mm**
*** gemäß Ausführungsbeschreibung 5
Bekleidung der Fuge zwischen den Brandwänden im Anschluss an die Nachbarbebauung aus Aluminium DIN EN 485 und DIN EN 507, Oberfläche beschichtet, Dicke 2 mm, Farbton RAL 7048, perlmausgrau
Regellänge ca. 3350 mm, verdeckt befestigen,

Fugenbreite ca. 180 mm

Ausführung gemäß Zeichnung und Einzelbeschreibung,
Zeichnungs-Nr D10117STRDG01A300_DF863 - DT07
bestehend aus:
2-teilige Unterkonstruktion als verdeckte Fugenabdeckung, 1. Teil als Blechwinkel 1fach gekantet Zuschnitt ca. 180 mm an Leibungsbekleidung der Vorposition verschraubt, 2. Teil als Blechwinkel, 1 fach gekantet Zuschnitt ca. 140 mm, mit Langloch am 1. Teil verschraubt, zwischen Bestandsrohbau und Blechwinkel Fugendichtband, komprimierbar

Ausstopfen der Hohlräume zur bauseitigen Trennfugendämmung als Wärmedämmung aus Mineralwolle MW DIN EN 13162, Bemessungswert der Wärmeleitfähigkeit max. 0,031 W/(mK), Nennwert der Wärmeleitfähigkeit max. 0,030 W/(mK), Schmelzpunkt größer 1000 Grad C, DIN 4102-17, Brandverhaltensklasse DIN EN 13501-1 A1 (nichtbrennbar), Breite 180 mm, Tiefe bis 200 mm

diffusionsoffene Abdichtungsfolien als Fassadenbahn nach DIN EN 13859-2 Unterdeck- und Unterspannbahnen für Wände; sd kleiner/gleich 0,5 m, aus Folie und folienkaschierter Vliesbahn,  Brandverhaltensklasse DIN EN 13501-1 E (normalentflammbar), UV- beständig, Feuchtigkeitsbeständig, schlagregendicht auf Unterkonstruktion und Rohbau der Nachbarbrandwand geführt und verklebt

Unterkonstruktion zum Einhängen der Alukassetten als Agraffenkonstruktion, als Winkel an vorbeschriebener Unterkonstruktion befestigt

Aluminiumblechkassette wie oben beschrieben, Zuschnitt ca. 220 mm, u-förmig gekantet, in Unterkonstruktion eingehängt und verdeckt befestigt, durchlaufend,

Elementstöße der Leibungsbekleidung hinterlegt,
In den Anschlussbereichen unterschiedliche Einzellängen

Einbauort: seitliche Leibungsbekleidung Nordostseite Achse K7 1.-6.OG
Menge: 22,500 m
Leistungsbereichkatalog: 022
DIN276-1_08: 334
DIN276_18: 335

**6.5.160 Brandsperre horizontal Stahl niro D 2mm Zuschnitt-2teilig**
*** gemäß Ausführungsbeschreibung 5
Brandsperre auf jeder 2. Etagenebene durchlaufend, für vorgehängte hinterlüftete Außenwandbekleidung, horizontal, aus nichtrostendem Stahl, Dicke mind. 2 mm,  2teilig,  Teil1 Zuschnittbreite über 100 bis 120 mm, Z-förmig gekantet als Wandhalter in der Dämmebene an Holztafelelement verschraubt, Teil2 Zuschnittbreite über 100 bis 120 mm,3fachgekantet. als Blech durchlaufend in der Luftschicht an Wandhalter und Wandbekleidung verschraubt,

in Mineralwolle, Schmelzpunkt größer 1000 Grad C, DIN 4102-17, max. Dicke der Hinterlüftung über 70 bis 80 mm, einschl. systembedingter Befestigungsmittel, mind. im Abstand von 60 cm,

Ausführung gemäß Zeichnung,
Zeichnungs-Nr D10117STROG02A300_DF816

Einbauort: 1.-5.OG
Menge: 46,500 m
Leistungsbereichkatalog: 038
DIN276-1_08: 335
DIN276_18: 335

**6.5.170 Eckausbildung Brandsperre 90°**
Eckausbildung der Brandsperre als 90° Außenecke
Menge: 3,000 St
DIN276_18: 335

**6.5.180 Eckausbildung Brandsperre >90°**
Eckausbildung der Brandsperre als >90° Außenecke
Menge: 3,000 St
DIN276_18: 335

**6.5.190 Aussparung und Anschluss Brandschott Kabelkanal**
Aussparung der Brandsperre zur Durchführung der Kabelkanäle der PV-Anlage, Kabelkanal ca. 60x60 mm, Aussparung ca. 100-120 mm mit mehrteiligen Stahlblechmanschette ummantelt und angeschlossen an Fallrohr, einschl. Ausstopfen des Kabelkanals mit Mineralwolle >1000 ° C über eine Höhe von 100 mm

Ausführung gemäß Zeichnung,
Zeichnungs-Nr D10117STROG02A300_DF815
Menge: 18,000 St
DIN276_18: 335

**6.5.200 Einbauen Verankerungsvorr.dauerhaft Standgerüst 3kN/m2 Tragkonstruktion Holz**
STLB-Bau 2025-10 001
Einbauen nach vorgegebenem Ankerplan von dauerhafter Verankerungsvorrichtung DIN 4426, geeignet für die Verankerung von Standgerüsten, Lastklasse 4 (3 kN/m2), Befestigung in der Tragkonstruktion der Fassade aus Holz, Abstand zwischen Fassadenfläche und tragendem Untergrund über 100 bis 130 mm, Ausführung gemäß Zeichnung und Einzelbeschreibung,
Zeichnungs-Nr 'D10117STROG02A300_DF812'

Einzelbeschreibungs-Nr '1: als Edelstahlsonderkonstruktion, mehrteilig mit Grundplatte als Winkelkonsole mit Aufnahmekörper zum Einstecken wiederverwendbarer Laschen, Edelstahl 1.4571, mit Einstecklaschen aus verzinkten Stahl, jeder Dauergerüstanker für 10 m² Gerüstfläche ausgelegt, Einbaulage auf Fugenlage der PV - Elemente  abgestimmt, und mit Holz- Rahmenkonstruktionen verschraubt'
Menge: 35,000 St
Leistungsbereichkatalog: 001
DIN276-1_08: 392
DIN276_18: 335

**6.5.210 UK Alu hinterlüft. Außenwandbekl. Außenwand Abst. 120-140mm**
*** gemäß Ausführungsbeschreibung 5
Unterkonstruktion für vorgehängte hinterlüftete Fassade aus Tragprofilen und Wandhaltern, Wandhalter aus Aluminium gem. AB 5.1, beschichtet, in Dämmebene 60 mm integriert, Traglattung/-profil horizontal als LM-Profil gem. AB 5.1 beschichtet, Brandverhaltensklasse DIN EN 13501-1 A2 -s1, d0 (nichtbrennbar), Profile aus Aluminium,

Verankerung der Unterkonstruktion in Holzkonstruktion, justierbar, zwängungsfrei, den Formaten und der Befestigungsart der Bekleidungselemente entsprechend, mit thermischen Trennelementen, Dicke 6 mm, für vorgehängte hinterlüftete Außenwandbekleidung DIN 18516-1, für großformatige Bekleidungselemente aus PV - Elementen, an Außenwand,

Abstand der Vorderseite der Bekleidungselemente zum Verankerungsgrund an der Außenwand über 120 bis 140 mm, verankern und ausrichten der Unterkonstruktion auf der Wandoberfläche entsprechend Genauigkeitsanforderung an die Ebenheit der Bekleidungsfläche, mit Grenzwerten für Ebenheitsabweichungen mit erhöhten Anforderungen DIN 18202 Ausgabe 2019-07 Tabelle 3 Zeile 7, mit besonderen Brandschutzanforderungen an die Verankerungselemente,
Ausführung gemäß Zeichnung,
Zeichnungs-Nr D10117STROG02A300_DF800 und DF810-819

als mehrteiliges Agraffensystem zur Lagerung der PV-Elemente ausgelegt, Profildimension nach statischem Erfordernis, Abrechnungsfläche gemäß VOB/C (ATV DIN 18351) unter Berücksichtigung der Abzugsflächen,
Menge: 169,000 m2
Leistungsbereichkatalog: 038
DIN276-1_08: 335
DIN276_18: 335

**6.5.220 UK Alu hinterlüft. Außenwandbekl. Außenwand Abst. 300-350mm**
*** gemäß Ausführungsbeschreibung 5
Unterkonstruktion für vorgehängte hinterlüftete Fassade aus Tragprofilen und Wandhaltern, Wandhalter aus Aluminium gem. AB 5.1, beschichtet, in Dämmebene 240 mm integriert, Traglattung/-profil horizontal als LM-Profil gem. AB 5.1 beschichtet, Brandverhaltensklasse DIN EN 13501-1 A2 -s1, d0 (nichtbrennbar), Profile aus Aluminium,

Verankerung der Unterkonstruktion in Stahlbeton, justierbar, zwängungsfrei, den Formaten und der Befestigungsart der Bekleidungselemente entsprechend, mit thermischen Trennelementen, Dicke 6 mm, für vorgehängte hinterlüftete Außenwandbekleidung DIN 18516-1, für großformatige Bekleidungselemente aus PV - Elementen, an Außenwand,

Abstand der Vorderseite der Bekleidungselemente zum Verankerungsgrund an der Außenwand über 300-350 mm, verankern und ausrichten der Unterkonstruktion auf der Wandoberfläche entsprechend Genauigkeitsanforderung an die Ebenheit der Bekleidungsfläche, mit Grenzwerten für Ebenheitsabweichungen mit erhöhten Anforderungen DIN 18202 Ausgabe 2019-07 Tabelle 3 Zeile 7, mit besonderen Brandschutzanforderungen an die Verankerungselemente,
Ausführung gemäß Zeichnung,
Zeichnungs-Nr D10117STROG02A300_DF800 und DF819

als mehrteiliges Agraffensystem zur Lagerung der PV-Elemente ausgelegt, Profildimension nach statischem Erfordernis,

Einbauort : Übergang zwischen EG und 1.OG
Menge: 11,000 m2
Leistungsbereichkatalog: 038
DIN276-1_08: 335
DIN276_18: 335

**6.5.230 UK Alu hinterlüft. Außenwandbekl. Außenwand Abst. 300-350mm**
*** gemäß Ausführungsbeschreibung 5
Unterkonstruktion für vorgehängte hinterlüftete Fassade aus Tragprofilen und Wandhaltern, Wandhalter aus Aluminium gem. AB 5.1, beschichtet, in Dämmebene 240 mm integriert, Traglattung/-profil horizontal als LM-Profil gem. AB 5.1 beschichtet, Brandverhaltensklasse DIN EN 13501-1 A2 -s1, d0 (nichtbrennbar), Profile aus Aluminium,

Verankerung der Unterkonstruktion in Stahlbeton, justierbar, zwängungsfrei, den Formaten und der Befestigungsart der Bekleidungselemente entsprechend, mit thermischen Trennelementen, Dicke 6 mm, für vorgehängte hinterlüftete Außenwandbekleidung DIN 18516-1, für großformatige Bekleidungselemente aus PV - Elementen, an Außenwand,

Abstand der Vorderseite der Bekleidungselemente zum Verankerungsgrund an der Außenwand über 300-350 mm, verankern und ausrichten der Unterkonstruktion auf der Wandoberfläche entsprechend Genauigkeitsanforderung an die Ebenheit der Bekleidungsfläche, mit Grenzwerten für Ebenheitsabweichungen mit erhöhten Anforderungen DIN 18202 Ausgabe 2019-07 Tabelle 3 Zeile 7, mit besonderen Brandschutzanforderungen an die Verankerungselemente,
Ausführung gemäß Zeichnung,
Zeichnungs-Nr D10117STROG02A300_DF800 und DF818

als mehrteiliges Agraffensystem zur Lagerung der PV-Elemente ausgelegt, Profildimension nach statischem Erfordernis,

Einbauort : Gebäudeecke Achse K7
Menge: 9,000 m2
Leistungsbereichkatalog: 038
DIN276-1_08: 335
DIN276_18: 335

**6.5.240 UK Alu Außenecke 90°**
Eckausbildung der horizontalen Tragprofile der Unterkonstruktion für vorgehängte hinterlüftete Fassade aus Tragprofilen und Wandhaltern, Profile aus Aluminium,

Verbindung der Profile über Verbindungswinkel

Ausführung gemäß Zeichnung,
Zeichnungs-Nr D10117STROG02A300_DF800 und DF818

Abrechnung über lfdm Ecke

Einbauort : Gebäudeecke Achse J1
Menge: 22,500 m
DIN276_18: 335

**6.5.250 Glaselement vertikal . Außenwand L 2690 mm B 880 mm**
*** gemäß Ausführungsbeschreibung 5
Vorgehängte hinterlüftete Außenwandbekleidung aus großformatigen Kassetten mit Glasfüllung, an Außenwand, Ausführung vertikal, Dicke ca. 15 mm, gem. AB 5.4, Brandverhaltensklasse DIN EN 13501-1 A2 -s1, d0 (nichtbrennbar), mit Grenzwerten für Ebenheitsabweichungen mit erhöhten Anforderungen DIN 18202 Ausgabe 2019-07 Tabelle 3 Zeile 7, Kanten scharfkantig, für Außenanwendung, Ausführung optisch und konstruktiv analog PV-Element aber ohne PV - Funktion

Länge Einzelelement 2690 mm,
Breite Einzelelement 880 mm,
querformatiger Einbau

auf vorh. Unterkonstruktion verdeckt befestigen mittels Agraffensystem mit Aushängesicherung, Fugen offen, Breite 10 mm,

Ausführung gemäß Zeichnung.
Zeichnungs-Nr D10117STROG02A300_DF800 und DF810-819 und  D10117STRXX00A300_AN002

Einbauort: 1.OG Brüstungsregelelement
Menge: 9,500 m2
Leistungsbereichkatalog: 038
DIN276-1_08: 335
DIN276_18: 335

**6.5.260 Glaselement vertikal . Außenwand L 2690 mm B 990 mm**
*** wie Position 6.5.250
jedoch
Länge Einzelelement 2690 mm,
Breite Einzelelement 990 mm,
querformatiger Einbau

Einbauort: 2.-6.OG Brüstungsregelelement
Menge: 64,000 m2
Leistungsbereichkatalog: 038
DIN276-1_08: 335
DIN276_18: 335

**6.5.270 Glaselement vertikal . Außenwand L 2690 mm B 780 mm**
*** wie Position 6.5.250
jedoch
Länge Einzelelement 2690 mm,
Breite Einzelelement 990 mm,
querformatiger Einbau

Einbauort: 2.-6.OG Brüstungsregelelement
Menge: 8,400 m2
Leistungsbereichkatalog: 038
DIN276-1_08: 335
DIN276_18: 335

**6.5.280 Glaselement vertikal . Außenwand L 2730 mm B 880 mm**
*** wie Position 6.5.250
jedoch
Länge Einzelelement 2730 mm,
Breite Einzelelement 880 mm,
querformatiger Einbau

Einbauort: 1.OG Brüstung
Menge: 2,410 m2
Leistungsbereichkatalog: 038
DIN276-1_08: 335
DIN276_18: 335

**6.5.290 Glaselement vertikal . Außenwand L 2730 mm B 990 mm**
*** wie Position 6.5.250
jedoch
Länge Einzelelement 2730 mm,
Breite Einzelelement 990 mm,
querformatiger Einbau

Einbauort: 2.-6.OG Brüstung
Menge: 16,250 m2
Leistungsbereichkatalog: 038
DIN276-1_08: 335
DIN276_18: 335

**6.5.300 Glaselement vertikal . Außenwand L 2730 mm B 780 mm**
*** wie Position 6.5.250
jedoch
Länge Einzelelement 2730 mm,
Breite Einzelelement 780 mm,
querformatiger Einbau

Einbauort: Attika
Menge: 2,150 m2
Leistungsbereichkatalog: 038
DIN276-1_08: 335
DIN276_18: 335

**6.5.310 Glaselement vertikal . Außenwand L 1120 mm B 990 mm**
*** wie Position 6.5.250
jedoch
Länge Einzelelement 1220 mm,
Breite Einzelelement 990 mm,
querformatiger Einbau

Einbauort: 2.-6.OG Brüstung
Menge: 6,700 m2
Leistungsbereichkatalog: 038
DIN276-1_08: 335
DIN276_18: 335

**6.5.320 Glaselement vertikal . Außenwand L 1120 mm B 876 mm**
*** wie Position 6.5.250
jedoch
Länge Einzelelement 1120 mm,
Breite Einzelelement 876 mm,
querformatiger Einbau

Einbauort: 1.OG Brüstung
Menge: 1,000 m2
Leistungsbereichkatalog: 038
DIN276-1_08: 335
DIN276_18: 335

**6.5.330 Glaselement vertikal . Außenwand L 1120 mm B 780 mm**
*** wie Position 6.5.250
jedoch
Länge Einzelelement 1120 mm,
Breite Einzelelement  780 mm,
querformatiger Einbau

Einbauort: Attika
Menge: 0,880 m2
Leistungsbereichkatalog: 038
DIN276-1_08: 335
DIN276_18: 335

**6.5.340 Glaselement vertikal . Außenwand L 2340 mm B 635 mm**
*** wie Position 6.5.250
jedoch
Länge Einzelelement 2340 mm,
Breite Einzelelement 635 mm,
hochformatiger Einbau

Einbauort: 1.-6.OG Regelelement zwischen Fenstern
Menge: 35,750 m2
Leistungsbereichkatalog: 038
DIN276-1_08: 335
DIN276_18: 335

**6.5.350 Glaselement vertikal . Außenwand L 2340 mm B 1120 mm**
*** wie Position 6.5.250
jedoch
Länge Einzelelement 2340 mm,
Breite Einzelelement 1120 mm,
hochformatiger Einbau

Einbauort: 1.-6.OG Randelement Achse
Menge: 15,750 m2
Leistungsbereichkatalog: 038
DIN276-1_08: 335
DIN276_18: 335

**6.5.360 Glaselement vertikal . Außenwand L 2340 mm B 700 mm**
*** wie Position 6.5.250
jedoch
Länge Einzelelement 2340 mm,
Breite Einzelelement 700 mm,
hochformatiger Einbau

Einbauort: 1.-6.OG Randelement
Menge: 9,900 m2
Leistungsbereichkatalog: 038
DIN276-1_08: 335
DIN276_18: 335

**6.5.370 Glaselement vertikal . Außenwand L 2085-2950 mm B 835mm trapezförmig**
*** wie Position 6.5.250
jedoch
trapezförmige Platte
Länge Einzelelement 2085-2950 mm,
Breite Einzelelement 835 mm,
querformatiger Einbau

Einbauort: 6.OG Hofseite Bereich Brandwand
Menge: 2,102 m2
Leistungsbereichkatalog: 038
DIN276-1_08: 335
DIN276_18: 335

**6.5.380 Glaselement vertikal . Außenwand L 1106-2085 mm B 990mm trapezförmig**
*** wie Position 6.5.250
jedoch
trapezförmige Platte
Länge Einzelelement 1106 - 2085 mm,
Breite Einzelelement 990 mm,
querformatiger Einbau

Einbauort: 6.OG Hofseite Bereich Brandwand
Menge: 1,580 m2
Leistungsbereichkatalog: 038
DIN276-1_08: 335
DIN276_18: 335

**6.5.390 Blechverkleidung Fuge zur Natursteinfassade Alu D 3mm B 300mm**
*** gemäß Ausführungsbeschreibung 5
Blechverkleidung als unterer Abschluss zwischen PV-Fassade und bauseitiger Natursteinfassade aus Aluminium DIN EN 485 und DIN EN 507, Oberfläche pulverbeschichtet Dicke 3 mm, Farbe RAL 7048, perlmausgrau,
Ansichtsbreite gesamt 300 mm, mehrteilig, verdeckt befestigen,

Ausführung gemäß Zeichnung und Einzelbeschreibung,
Zeichnungs-Nr D10117STROG02A300_DF819

bestehend aus
oberer Fugenrand mehrteilig, ca. 30 mm gegenüber der Ebene PV-Elemente auskragend, Höhe Ansichtsfläche ca. 40 mm, oben mit Neigung nach außen, durchlaufend, Stöße mit LM-Stoßbleche hinterlegt, verdeckt mit Unterkonstruktion verschraubt

Unterer Fugenrand, ca. 30 mm gegenüber der Ebene PV-Elemente auskragend, Höhe Ansichtsfläche ca. 40 mm, oben mit Neigung nach außen, durchlaufend, Stöße mit LM-Stoßbleche hinterlegt, verdeckt mit Unterkonstruktion verschraubt

Sichtblech im Fugengrund, ca. 70 mm gegenüber des oberen und unteren Fugengrunds eingerückt, durchlaufend im Regelfall über ein Fassadenachsraster von 2.700 mm, Stöße mit LM-Stoßbleche hinterlegt, verdeckt und reversibel befestigt
über Klipsprofile

Unterkonstruktion, Blechdicke 3 mm, Mehrteilig, Kurzstücke jeweils ca. 150 mm lang, Tiefe Luftraum und Dämmung ca. 270 mm, an Betonaußenwand verdübelt mit thermischer Trennlage

Einbauort: unterer Abschluss PV Fassade
Menge: 14,750 m
Leistungsbereichkatalog: 022
DIN276-1_08: 334
DIN276_18: 335

**6.5.400 Eckausbildung 90 ° Blechverkleidung**
Eckausbildung als 90 °Außenecke der Blechverkleidung des unteren Abschlusses als Formstücke
Menge: 1,000 St
DIN276_18: 335

**6.5.410 Eckausbildung 120 ° Blechverkleidung**
Eckausbildung als 120 °Außenecke der Blechverkleidung des unteren Abschlusses als Formstücke
Menge: 1,000 St
DIN276_18: 335

#### Abschnitt 6.6 Fassadenbekleidung - Hof 1.-6.OG

**6.6.10 Wärmedämmung hinterlüft.Fassade MW 0,031W/(mK) D 60mm WAB**
*** gemäß Ausführungsbeschreibung 5
STLB-Bau 2025-10 038
Wärmedämmung für vorgehängte hinterlüftete Außenwandbekleidung an Außenwand, aus Mineralwolle MW DIN EN 13162, Bemessungswert der Wärmeleitfähigkeit max. 0,031 W/(mK), Nennwert der Wärmeleitfähigkeit max. 0,030 W/(mK), Schmelzpunkt größer 1000 Grad C, DIN 4102-17, Brandverhaltensklasse DIN EN 13501-1 A1 (nichtbrennbar), Dicke 60 mm, als Platten, mit außenseitiger Kaschierung mit schwarzem Glasvlies, Anwendungsgebiet DIN 4108-10 WAB, Befestigung mechanisch mit Dämmstoffhaltern, mit besonderen Brandschutzanforderungen an die Dämmstoffhalter, Verankerung der Unterkonstruktion in Holzkonstruktion, Ausführung gemäß Zeichnung und Einzelbeschreibung,
Zeichnungs-Nr 'D10117STROG02A300_DF800'

Einzelbeschreibungs-Nr '1: Befestigung durch mechanische Fixierung mit mind. 5 Stück Kunststoff-Krallendübeln je m², Eigenschaften gem. AB5.1, Abrechnungsfläche gemäß VOB/C (ATV DIN 18351) unter Berücksichtigung der Abzugsflächen, inkl. der Anpassung an Unterkonstruktionen der Fassadenbekleidungen'
Menge: 200,000 m2
Leistungsbereichkatalog: 038
DIN276-1_08: 335
DIN276_18: 335

**6.6.20 Wärmedämmung hinterlüft.Fassade MW 0,031W/(mK) D 80mm WAB**
*** wie Position 6.6.10
jedoch

Dicke 80 mm, im Bereich Attika, Untergrund Holz

Einbauort: Ecke Achse J6-K3 Attika
Menge: 30,000 m2
Leistungsbereichkatalog: 038
DIN276-1_08: 335
DIN276_18: 335

**6.6.30 Wärmedämmung hinterlüft.Fassade MW 0,031W/(mK) D 200mm WAB**
*** wie Position 6.6.10
jedoch

Dicke 200 mm,  Befestigung auf Stahlbeton

Einbauort_ Attika KE
Menge: 18,000 m2
Leistungsbereichkatalog: 038
DIN276-1_08: 335
DIN276_18: 335

**6.6.40 Wärmedämmung hinterlüft.Fassade MW 0,031W/(mK) D 340mm WAB**
*** wie Position 6.6.10
jedoch

Dicke 390 mm,  Befestigung auf Stahlbeton

Einbauort_ Fassade Achse K1.1-K1
Menge: 75,000 m2
Leistungsbereichkatalog: 038
DIN276-1_08: 335
DIN276_18: 335

**6.6.50 Wärmedämmung hinterlüft.Fassade MW 0,031W/(mK) D 390mm WAB**
*** wie Position 6.6.10
jedoch

Dicke 390 mm,  Befestigung auf Stahlbeton

Einbauort_ Fassade Achse K1.1-K3
Menge: 180,000 m2
Leistungsbereichkatalog: 038
DIN276-1_08: 335
DIN276_18: 335

**6.6.60 Ausschneiden Dämmpl. Leitung Mineralwolle B 100mm T 60mm**
STLB-Bau 2025-10 038
Ausschneiden von Dämmstoffplatten für auf dem Untergrund verlegte Leitungen, in vorgehängter hinterlüfteter Außenwandbekleidung, Dämmstoff aus Mineralwolle, Dicke Dämmplatte 60 mm, Breite Ausschnitt 100 mm, Tiefe Ausschnitt 60 mm, Ausführung gemäß Zeichnung und Einzelbeschreibung,
Zeichnungs-Nr 'D10117STROG02A300_DF813'

Einzelbeschreibungs-Nr '1: Ausschnitte für Regenrohre'
Menge: 88,000 m
Leistungsbereichkatalog: 038
DIN276-1_08: 335
DIN276_18: 335

**6.6.70 Abdichtungsfolie/ Unterspannbahn Fassade, Diffusionsoffen**
Abdichtungsfolien/ Unterspannbahn der Vorgehängten hinterlüfteten Fassade als Fassadenbahn nach DIN EN 13859-2 Unterdeck- und Unterspannbahnen für Wände; sd kleiner/gleich 0,5 m, aus Folie und folienkaschierter Vliesbahn,  Brandverhaltensklasse DIN EN 13501-1 E (normalentflammbar), UV- beständig, Feuchtigkeitsbeständig, schlagregendicht, auf Wärmedämmung aus Mineralwolle, vollflächig verlegen und befestigen, auf harten Oberflächen (Beton/ Zementbauplatten) wird die geklebt und vor der Dämmung wird die Folie zwischen den mehrteiligen Unterkonstruktion eingeklemmt
Stöße untereinander dicht verklebt, Anschlüsse an Fenster und andere Konstruktionen, siehe separate Positionen

Einbauort: Bereich der Fassaden aus Holztafelelementen
Menge: 230,000 m2
Leistungsbereichkatalog: 020
DIN276-1_08: 363
DIN276_18: 335

**6.6.80 Verklebung Anschlüsse Fenster B 250 mm umlaufend**
Verklebung der Anschlüsse der Unterspannbahn, wind- und schlagregendicht im Anschlussbereich der Fenster umlaufend, Breite Abklebung bis 250 mm mit systemzugehörigen Klebeband einschließlich Untergrundvorbereitung, Untergrund Fenster aus Holz bzw. Zementbauplatte Fassadenelement
Menge: 360,000 m
DIN276_18: 335

**6.6.90 Verklebung Anschlüsse Leitungen B 250 mm umlaufend**
Verklebung der Anschlüsse bzw. Anpassungen der Unterspannbahn, wind- und schlagregendicht im Bereich der zurückgeschnittenen Dämmung im Bereich von Fallleitungen und Kabelkanälen, Breite Abklebung bis 250 mm mit systemzugehörigen Klebeband einschließlich Untergrundvorbereitung, Untergrund Zementbauplatte Fassadenelement
Menge: 88,000 m
DIN276_18: 335

**6.6.100 Verklebung B 500 mm unterer Abschluss**
Verklebung der Anschlüsse bzw. Anpassungen der Unterspannbahn, wind- und schlagregendicht im Bereich des unteren Abschlusses der Holzrahmenfassade zum Erdgeschoss aus Stahlbeton bzw. seitlich zu angrenzenden Stahlbetonwänden und Wänden aus Trockenbau mit systemzugehörigen Klebeband einschließlich Untergrundvorbereitung, Untergrund Zementbauplatte Fassadenelement bzw. Stahlbeton
Menge: 65,000 m
DIN276_18: 335

**6.6.110 Außenfensterbank Alu D 2mm B 260mm L 2000 mm**
*** gemäß Ausführungsbeschreibung 5
STLB-Bau 2025-10 022
Außenfensterbank aus Aluminium DIN EN 485 und DIN EN 507, beschichtet, Dicke 2 mm, Breite 260 mm,
Länge '2000' mm,
einschl. Antidröhnschicht, mit seitlichen Abschlüssen und Verstärkungsprofil, verdeckt befestigen, Ausführung gemäß Zeichnung und Einzelbeschreibung,
Zeichnungs-Nr 'D10117STROG02A300_DF811'

Einzelbeschreibungs-Nr '1:mit vorderer Abkantung und Umschlag und hinterer Aufkantung, Aufkantung mit Dichtungsanschlussprofil, Höhe der vorderen Abkantung mit Umschlag als Abtropfkante 25+10 mm, Höhe der hinteren Aufkantung 25 mm, Profilabwicklung 320 mm, durchlaufend, mit Riegelprofil verschraubt, Außen unterseitig über angepresste Profilnut auf Unterkonstruktion abgestützt, an den Enden seitlich unter vertikale Fensterlisenen geführt und aufgekantet,
mit Kurzstücken als Unterkonstruktion, Blechdicke 3 mm
Mehrteilig, Kurzstücke jeweils ca. 150 mm lang, mind. 3x pro Regelelementachsraster von 2.700 mm, mit Holz-Rahmenelement in Bereichen der Holz-Rahmenkonstruktionen (Holzprofile) verschraubt
Farbton RAL 7048 perlmausgrau

Einbauort: Fensterbänke Hofseite Holzelementfassade 1. - 6. OG'
Menge: 60,000 m
Leistungsbereichkatalog: 022
DIN276-1_08: 334
DIN276_18: 334

**6.6.120 Außenfensterbank Alu D 2mm B 260mm L 1765 mm**
*** wie Position 6.6.110
jedoch

Länge ca. 1765 mm
Menge: 10,600 m
Leistungsbereichkatalog: 022
DIN276-1_08: 334
DIN276_18: 335

**6.6.130 Außenfensterbank Alu D 2mm B 260mm L 885 mm**
*** wie Position 6.6.110
jedoch

Länge ca. 885 mm
Menge: 5,400 m
Leistungsbereichkatalog: 022
DIN276-1_08: 334
DIN276_18: 335

**6.6.140 Leibungsbekleidung Sturz Alu D 2mm B 250mm L 2000 mm**
*** gemäß Ausführungsbeschreibung 5
Leibungsbekleidung im Sturzbereich aus Aluminium DIN EN 485 und DIN EN 507, Oberfläche anodisch oxidiert DIN 17611, Dicke 2 mm, E6 (gebeizt), Farbton C - 31 leichtbronze, Auskragung 250 mm,
Länge 2000 mm, mit seitlichen Abschlüssen, verdeckt befestigen,

Ausführung gemäß Zeichnung und Einzelbeschreibung,
Zeichnungs-Nr D10117STROG02A300_DF811
mit vorderer Abkantung, Rückkantung und Aufkantung und zusätzlicher hinterer doppelter Abkantung, Höhe äußere Profilebene ca. 25 mm, mit Rücksprung bis hinter die Brandsperren geführt,
Rückkantung Tiefe ca. 50 mm, Aufkantung 25 mm,
Profilabwicklung ca. 355 mm, durchlaufend,
über Unterkonstruktion und Aufkantung der Rückkantung verschraubt,  Außen unterseitig über angepresste Profilnut in Unterkonstruktion eingehangen, an den Enden seitlich unter vertikale Fensterlisenen geführt,
mit Kurzstücken als Unterkonstruktion, Blechdicke 3 mm
Mehrteilig, Kurzstücke jeweils ca. 150 mm lang, mind. 3x pro Regelelementachsraster von 2.700 mm, mit Holz-Rahmenelement in Bereichen der Holz-Rahmenkonstruktionen (Holzprofile) verschraubt

Einbauort: Sturzbekleidung Hofseite 1. - 6. OG
Menge: 60,000 m
Leistungsbereichkatalog: 022
DIN276-1_08: 334
DIN276_18: 335

**6.6.150 Leibungsbekleidung Sturz Alu D 2mm B 250mm L 1765 mm**
*** wie Position 6.6.140
jedoch

Länge ca. 1765 mm
Menge: 10,600 m
Leistungsbereichkatalog: 022
DIN276-1_08: 334
DIN276_18: 335

**6.6.160 Leibungsbekleidung Sturz Alu D 2mm B 250mm L 885 mm**
*** wie Position 6.6.140
jedoch

Länge ca. 885 mm
Menge: 5,400 m
Leistungsbereichkatalog: 022
DIN276-1_08: 334
DIN276_18: 335

**6.6.170 Leibungsbekleidung seitlich Alu D 2mm B 250mm L 2350 mm**
*** gemäß Ausführungsbeschreibung 5
Leibungsbekleidung seitlich der Fensterelemente aus Aluminium DIN EN 485 und DIN EN 507, Oberfläche anodisch oxidiert DIN 17611, Dicke 2 mm, E6 (gebeizt), Farbton C - 31 leichtbronze, Auskragung 250 mm,
ca. Länge 2350 mm, verdeckt befestigen,

Ausführung gemäß Zeichnung und Einzelbeschreibung,
Zeichnungs-Nr D10117STROG02A300_DF812
mit vorderer Abkantung, Rückkantung und Aufkantung und zusätzlicher hinterer doppelter Abkantung, Breite äußere Profilebene ca. 25 mm, mit Rücksprung bis
hinter die PV-Elemente ausgebildet
Rückkantung Tiefe ca. 50 mm, Abkantung 35 mm,
Profilabwicklung ca. 350 mm, durchlaufend,
über Unterkonstruktion und Abkantung der Rückkantung verschraubt,  Außen unterseitig über angepresste Profilnut in Unterkonstruktion eingehangen,
mit Kurzstücken als Unterkonstruktion, Blechdicke 3 mm
Mehrteilig, Kurzstücke jeweils ca. 150 mm lang, mind. 3x pro Elementhöhe, mit Holz-Rahmenelement in Bereichen der Holz-Rahmenkonstruktionen (Holzprofile) verschraubt

Einbauort: seitliche Leibungsbekleidung Fenster Hofseite 1.-6.OG
Menge: 198,000 m
Leistungsbereichkatalog: 022
DIN276-1_08: 334
DIN276_18: 335

**6.6.180 Außenfensterbank Alu D 2mm B 360mm L 845 mm**
*** gemäß Ausführungsbeschreibung 5
STLB-Bau 2025-10 022
Außenfensterbank aus Aluminium DIN EN 485 und DIN EN 507, beschichtet, Dicke 2 mm, Breite 360 mm,
Länge '845' mm,
einschl. Antidröhnschicht, mit seitlichen Abschlüssen und Verstärkungsprofil, verdeckt befestigen, Ausführung gemäß Zeichnung und Einzelbeschreibung,
Zeichnungs-Nr 'D10117STRXX00A300_DF852'

Einzelbeschreibungs-Nr '1:mit vorderer Abkantung und Umschlag und hinterer Aufkantung, Aufkantung mit Dichtungsanschlussprofil, Höhe der vorderen Abkantung mit Umschlag als Abtropfkante 25+25 mm, Höhe der hinteren Aufkantung 45 mm, Profilabwicklung 450 mm, durchlaufend, mit Fenster verschraubt, Außen unterseitig über angepresste Profilnut auf Unterkonstruktion abgestützt, an den Enden seitlich unter vertikale Fensterlisenen geführt und aufgekantet,
mit Kurzstücken als Unterkonstruktion, Blechdicke 3 mm
Mehrteilig, Kurzstücke jeweils ca. 150 mm lang, mind. 2x pro Fensterbank, mit Zementbauplatte und Trockenbauaußenwand  verschraubt, einschl. Unterfütterung der Fensterbank mit mineralischer Dämmung, keilförmig 20 - 40 mm einschl. diffusionsoffener Fensteranschlussbahn über Dämmung bis auf VK Außenwand geführt, Streifenbreite ca. 450 mm
Farbton RAL 7048 perlmausgrau
Einbauort: Fensterbänke Hofseite Trockenbaufassade 1. - 6. OG'
Menge: 5,150 m
Leistungsbereichkatalog: 022
DIN276-1_08: 334
DIN276_18: 334

**6.6.190 Leibungsbekleidung Sturz Alu D 2mm B 360mm L 845 mm**
*** gemäß Ausführungsbeschreibung 5
Leibungsbekleidung im Sturzbereich aus Aluminium DIN EN 485 und DIN EN 507, Oberfläche anodisch oxidiert DIN 17611, Dicke 2 mm, E6 (gebeizt), Farbton C - 31 leichtbronze, Auskragung 360 mm,
Länge 2000 mm, mit seitlichen Abschlüssen, verdeckt befestigen,

Ausführung gemäß Zeichnung und Einzelbeschreibung,
Zeichnungs-Nr D10117STRXX00A300_DF852'
mit vorderer Abkantung, Rückkantung und Aufkantung und zusätzlicher hinterer doppelter Abkantung, Höhe äußere Profilebene ca. 25 mm,
Rückkantung Tiefe über die gesamte Elementtiefe  Aufkantung 25 mm,
Profilabwicklung ca. 780 mm, durchlaufend,
Holzfenster verschraubt,  zusätzlich über angepresste Profilnut in Unterkonstruktion verankert, an den Enden seitlich unter vertikale Fensterlisenen geführt,
mit Kurzstücken als Unterkonstruktion, Blechdicke 3 mm
Mehrteilig, Kurzstücke jeweils ca. 150 mm lang, mind. 3x pro Leibungsbekleidung mit Trockenbauwand  verschraubt

Einbauort: Sturzbekleidung 1. - 6. OG
Menge: 5,150 m
Leistungsbereichkatalog: 022
DIN276-1_08: 334
DIN276_18: 335

**6.6.200 Leibungsbekleidung seitlich Alu D 2mm B 360mm L 2350 mm**
*** gemäß Ausführungsbeschreibung 5
Leibungsbekleidung seitlich der Fensterelemente aus Aluminium DIN EN 485 und DIN EN 507, Oberfläche anodisch oxidiert DIN 17611, Dicke 2 mm, E6 (gebeizt), Farbton C - 31 leichtbronze, Auskragung 360 mm,
ca. Länge 2350 mm, verdeckt befestigen,

Ausführung gemäß Zeichnung und Einzelbeschreibung,
Zeichnungs-Nr D10117STRXX00A300_DF852'

mit vorderer Abkantung, Rückkantung und Aufkantung und zusätzlicher hinterer doppelter Abkantung, Breite äußere Profilebene ca. 25 mm,
Rückkantung über gesamte Elementtiefe, Abkantung 35 mm,
Profilabwicklung ca. 780 mm, durchlaufend,
über Unterkonstruktion und Abkantung der Rückkantung verschraubt,  Außen unterseitig über angepresste Profilnut in Unterkonstruktion eingehangen,
mit Kurzstücken als Unterkonstruktion, Blechdicke 3 mm
Mehrteilig, Kurzstücke jeweils ca. 150 mm lang, mind. 3x pro Leibungsbekleidung mit Trockenbauwand  verschraubt

Einbauort: seitliche Leibungsbekleidung Fenster Hofseite 1.-6.OG
Menge: 28,200 m
Leistungsbereichkatalog: 022
DIN276-1_08: 334
DIN276_18: 335

**6.6.210 Außenfensterbank Alu D 2mm B 260mm L 2000 mm**
*** gemäß Ausführungsbeschreibung 5
STLB-Bau 2025-10 022
Außenfensterbank aus Aluminium DIN EN 485 und DIN EN 507, beschichtet, Dicke 2 mm, Breite 260 mm,
Länge '2000' mm,
einschl. Antidröhnschicht, mit seitlichen Abschlüssen und Verstärkungsprofil, verdeckt befestigen, Ausführung gemäß Zeichnung und Einzelbeschreibung,
Zeichnungs-Nr 'D10117STRXX00A300_DF855'

Einzelbeschreibungs-Nr '1:mit vorderer Abkantung und Umschlag und hinterer Aufkantung, Aufkantung mit Dichtungsanschlussprofil, Höhe der vorderen Abkantung mit Umschlag als Abtropfkante 25+10 mm, Höhe der hinteren Aufkantung 35 mm, Profilabwicklung 330 mm, durchlaufend, mit Riegelprofil Alufenster verschraubt, Außen unterseitig über angepresste Profilnut auf Unterkonstruktion abgestützt, an den Enden seitlich unter vertikale Fensterlisenen geführt und aufgekantet,
mit Kurzstücken als Unterkonstruktion, Blechdicke 3 mm
Mehrteilig, Kurzstücke jeweils ca. 150 mm lang, mind. 3x pro Regelelementachsraster von 2.700 mm, mit Unterkonstruktion der Vorhangfassade verschraubt
Farbton RAL 7048, perlmausgrau
Einbauort: Fensterbänke Hofseite Massivfassade 1. - 6. OG'
Menge: 12,000 m
Leistungsbereichkatalog: 022
DIN276-1_08: 334
DIN276_18: 334

**6.6.220 Außenfensterbank Alu D 2mm B 260mm L 885 mm**
*** wie Position 6.6.210
jedoch

Länge ca. 885 mm
Menge: 5,500 m
Leistungsbereichkatalog: 022
DIN276-1_08: 334
DIN276_18: 335

**6.6.230 Leibungsbekleidung Sturz Alu D 2mm B 250mm L 2000 mm**
*** gemäß Ausführungsbeschreibung 5
Leibungsbekleidung im Sturzbereich aus Aluminium DIN EN 485 und DIN EN 507, Oberfläche anodisch oxidiert DIN 17611, Dicke 2 mm, E6 (gebeizt), Farbton C - 31 leichtbronze, Auskragung 250 mm,
Länge 2000 mm, mit seitlichen Abschlüssen, verdeckt befestigen,

Ausführung gemäß Zeichnung und Einzelbeschreibung,
Zeichnungs-Nr D10117STRXX00A300_DF855

mit vorderer Abkantung, Rückkantung und Aufkantung und zusätzlicher hinterer doppelter Abkantung, Höhe äußere Profilebene ca. 25 mm, mit Rücksprung bis hinter die Brandsperren geführt,
Rückkantung Tiefe ca. 50 mm, Aufkantung 25 mm,
Profilabwicklung ca. 355 mm, durchlaufend,
über Unterkonstruktion und Aufkantung der Rückkantung verschraubt,  Außen unterseitig über angepresste Profilnut in Unterkonstruktion eingehangen, an den Enden seitlich unter vertikale Fensterlisenen geführt,
mit Kurzstücken als Unterkonstruktion, Blechdicke 3 mm
Mehrteilig, Kurzstücke jeweils ca. 150 mm lang, mind. 3x pro Regelelementachsraster von 2.700 mm, mit Aluminiumrahmen des Fensters verschraubt

Einbauort: Sturzbekleidung Hofseite 1. - 6. OG
Menge: 12,000 m
Leistungsbereichkatalog: 022
DIN276-1_08: 334
DIN276_18: 335

**6.6.240 Leibungsbekleidung Sturz Alu D 2mm B 250mm L 885 mm**
*** wie Position 6.6.230
jedoch

Länge ca. 885 mm
Menge: 5,500 m
Leistungsbereichkatalog: 022
DIN276-1_08: 334
DIN276_18: 335

**6.6.250 Leibungsbekleidung seitlich Alu D 2mm B 250mm L 2350 mm**
*** gemäß Ausführungsbeschreibung 5
Leibungsbekleidung seitlich der Fensterelemente aus Aluminium DIN EN 485 und DIN EN 507, Oberfläche anodisch oxidiert DIN 17611, Dicke 2 mm, E6 (gebeizt), Farbton C - 31 leichtbronze, Auskragung 250 mm,
ca. Länge 2350 mm, verdeckt befestigen,

Ausführung gemäß Zeichnung und Einzelbeschreibung,
Zeichnungs-Nr D10117STROG02A300_DF812
mit vorderer Abkantung, Rückkantung und Aufkantung und zusätzlicher hinterer doppelter Abkantung, Breite äußere Profilebene ca. 25 mm, mit Rücksprung bis
hinter die PV-Elemente ausgebildet
Rückkantung Tiefe ca. 50 mm, Abkantung 35 mm,
Profilabwicklung ca. 350 mm, durchlaufend,
über Unterkonstruktion und Abkantung der Rückkantung verschraubt,  Außen unterseitig über angepresste Profilnut in Unterkonstruktion eingehangen,
mit Kurzstücken als Unterkonstruktion, Blechdicke 3 mm
Mehrteilig, Kurzstücke jeweils ca. 150 mm lang, mind. 3x pro Elementhöhe, mit Aluminiumfensterrahmen verschraubt

Einbauort: seitliche Leibungsbekleidung Fenster Hofseite 1.-6.OG
Menge: 56,400 m
Leistungsbereichkatalog: 022
DIN276-1_08: 334
DIN276_18: 335

**6.6.260 Randlisene seitlich Alu D 2mm B 260mm L 3350 mm**
*** gemäß Ausführungsbeschreibung 5
Randlisene seitlich der Fassadenbekleidung im Anschluss an Nachbarbebauung aus Aluminium DIN EN 485 und DIN EN 507, Oberfläche beschichtet Dicke 2 mm, Farbton RAL 7048, perlmausgrau, Auskragung 250 mm,
Regellänge ca. 3350 mm, verdeckt befestigen,

Ausführung gemäß Zeichnung und Einzelbeschreibung,
Zeichnungs-Nr D10117STRDG01A300_DF862 - DT04
mit vorderer Abkantung, Rückkantung und Aufkantung und zusätzlicher hinterer doppelter Abkantung, Breite äußere Profilebene ca. 25 mm, mit Rücksprung bis
hinter die Faserzement-Elemente ausgebildet
Rückkantung Tiefe ca. 50 mm, Abkantung 35 mm,
Profilabwicklung ca. 350 mm, durchlaufend,
über Unterkonstruktion und Abkantung der Rückkantung verschraubt,  Außen unterseitig über angepresste Profilnut in Unterkonstruktion eingehangen,

einschl. Unterkonstruktion in Dämmebene mit Luftraum, Abstand zwischen Rohbau und Rückseite Fassadenbekleidung 490 mm, an Rohbau mit therm. Trennlag verdübelt,

einschl. Anordnung einer vertikalen Brandsperre über die gesamte Elementlänge aus Stahl niro d 200, Zuschnitt ca. 250 mm, 1fach gekantet

Elementstöße der Leibungsbekleidung mit Einschieblingen gestoßen als Haarfuge, Brandsperre mit Überlappung, In den Anschlussbereichen unterschiedliche Einzellängen

Einbauort: seitliche Leibungsbekleidung Hofseite Achse K1 1.-6.OG
Menge: 22,150 m
Leistungsbereichkatalog: 022
DIN276-1_08: 334
DIN276_18: 335

**6.6.270 Bekleidung Fuge Alu D 2mm B 180mm L 3350 mm**
*** gemäß Ausführungsbeschreibung 5
Bekleidung der Fuge zwischen den Brandwänden im Anschluss an die Nachbarbebauung aus Aluminium DIN EN 485 und DIN EN 507, Oberfläche beschichtet, Dicke 2 mm, Farbton RAL 7048 perlmausgrau
Regellänge ca. 3350 mm, verdeckt befestigen,

Fugenbreite ca. 180 mm

Ausführung gemäß Zeichnung und Einzelbeschreibung,
Zeichnungs-Nr D10117STRDG01A300_DF862 - DT04
bestehend aus:
2-teilige Unterkonstruktion als verdeckte Fugenabdeckung, 1. Teil als Blechwinkel 1fach gekantet Zuschnitt ca. 160 mm an Leibungsbekleidung der Vorposition verschraubt, 2. Teil als Blechwinkel, 1 fach gekantet Zuschnitt ca. 140 mm, mit Langloch am 1. Teil verschraubt, zwischen Bestandsrohbau und Blechwinkel Fugendichtband, komprimierbar

Ausstopfen der Hohlräume zur bauseitigen Trennfugendämmung als Wärmedämmung aus Mineralwolle MW DIN EN 13162, Bemessungswert der Wärmeleitfähigkeit max. 0,031 W/(mK), Nennwert der Wärmeleitfähigkeit max. 0,030 W/(mK), Schmelzpunkt größer 1000 Grad C, DIN 4102-17, Brandverhaltensklasse DIN EN 13501-1 A1 (nichtbrennbar), Breite 180 mm, Tiefe bis 200 mm

diffusionsoffene Abdichtungsfolien als Fassadenbahn nach DIN EN 13859-2 Unterdeck- und Unterspannbahnen für Wände; sd kleiner/gleich 0,5 m, aus Folie und folienkaschierter Vliesbahn,  Brandverhaltensklasse DIN EN 13501-1 E (normalentflammbar), UV- beständig, Feuchtigkeitsbeständig, schlagregendicht auf Unterkonstruktion und Rohbau der Nachbarbrandwand geführt und verklebt

Unterkonstruktion zum Einhängen der Alukassetten als Agraffenkonstruktion, als Winkel an vorbeschriebener Unterkonstruktion befestigt

Aluminiumblechkassette wie oben beschrieben, Zuschnitt ca. 220 mm, u-förmig gekantet, in Unterkonstruktion eingehängt und verdeckt befestigt, durchlaufend,

Elementstöße der Leibungsbekleidung hinterlegt,
In den Anschlussbereichen unterschiedliche Einzellängen

Einbauort: seitliche Leibungsbekleidung Hofseite Achse K1 1.-6.OG
Menge: 22,150 m
Leistungsbereichkatalog: 022
DIN276-1_08: 334
DIN276_18: 335

**6.6.280 Randlisene seitlich Alu D 2mm B 100mm L 3350 mm**
*** gemäß Ausführungsbeschreibung 5
Randlisene seitlich der Fassadenbekleidung im Anschluss an Nachbarbebauung aus Aluminium DIN EN 485 und DIN EN 507, Oberfläche beschichtet, Dicke 2 mm, RAL 7048, perlmausgrau, Auskragung 100 mm,
Regellänge ca. 3350 mm, verdeckt befestigen,

Ausführung gemäß Zeichnung und Einzelbeschreibung,
Zeichnungs-Nr D10117STRDG01A300_DF866 - DT08
als geschlossenes Profil als Strangpressprofil,  Ansichtsbreite 25 mm, Tiefe 100 mm durchlaufend, über Unterkonstruktion verdeckt verschraubt,

einschl. Unterkonstruktion im Luftraum der angrenzenden Fassadenbekleidung, an Unterkonstruktion der Fassadenbekleidung aus Faserzementplatten befestigt, Unterkonstruktion als durchlaufendes Winkelblech Zuschnitt ca. 120 mm

einschl. Anordnung einer vertikalen Brandsperre über die gesamte Elementlänge aus Stahl niro d 2 mm, Zuschnitt ca. 130 mm, 1fach gekantet

Elementstöße der Leibungsbekleidung mit Einschieblingen gestoßen als Haarfuge, Brandsperre mit Überlappung, In den Anschlussbereichen unterschiedliche Einzellängen

Einbauort: seitliche Leibungsbekleidung Hofseite Achse K7/KE 1.-6.OG
Menge: 22,150 m
Leistungsbereichkatalog: 022
DIN276-1_08: 334
DIN276_18: 335

**6.6.290 Bekleidung Fuge Alu D 2mm B 80mm L 3350 mm**
*** gemäß Ausführungsbeschreibung 5
Bekleidung der Fuge zwischen den Brandwänden im Anschluss an die Nachbarbebauung aus Aluminium DIN EN 485 und DIN EN 507, Oberfläche beschichtet, Dicke 2 mm, RAL 7048, perlmausgrau
Regellänge ca. 3350 mm, verdeckt befestigen,

sichtbare Fugenbreite ca. 80 mm

Ausführung gemäß Zeichnung und Einzelbeschreibung,
Zeichnungs-Nr D10117STRDG01A300_DF863 - DT08
bestehend aus:
2-teilige Unterkonstruktion als verdeckte Fugenabdeckung, 1. Teil als Blechwinkel 1fach gekantet Zuschnitt ca. 130 mm mit dem 2. Teil als Blechwinkel verschraubt, 1 fach gekantet Zuschnitt ca. 120 mm, mit Langloch am 1. Teil verschraubt, zwischen Bestandsrohbau und Blechwinkel Fugendichtband, komprimierbar, beide teile mit Winkelkonsolen an Rohbau aus Beton verdübelt einschl. thermischer Trennlage, Abstand Rohbau bis Hinterkante Blech 150 mm

Ausstopfen der Hohlräume zur bauseitigen Trennfugendämmung als Wärmedämmung aus Mineralwolle MW DIN EN 13162, Bemessungswert der Wärmeleitfähigkeit max. 0,031 W/(mK), Nennwert der Wärmeleitfähigkeit max. 0,030 W/(mK), Schmelzpunkt größer 1000 Grad C, DIN 4102-17, Brandverhaltensklasse DIN EN 13501-1 A1 (nichtbrennbar), Breite 250 mm, Tiefe bis 120 mm

diffusionsoffene Abdichtungsfolien als Fassadenbahn nach DIN EN 13859-2 Unterdeck- und Unterspannbahnen für Wände; sd kleiner/gleich 0,5 m, aus Folie und folienkaschierter Vliesbahn,  Brandverhaltensklasse DIN EN 13501-1 E (normalentflammbar), UV- beständig, Feuchtigkeitsbeständig, schlagregendicht auf Unterkonstruktion und Rohbau der Nachbarbrandwand geführt und verklebt

Unterkonstruktion zum Einhängen der Alukassetten als Agraffenkonstruktion, als Winkel an vorbeschriebener Unterkonstruktion bzw. Lisene  befestigt

Aluminiumblechkassette wie oben beschrieben, Zuschnitt ca. 140 mm, u-förmig gekantet, in Unterkonstruktion eingehängt und verdeckt befestigt, durchlaufend,

Elementstöße der Leibungsbekleidung hinterlegt,
In den Anschlussbereichen unterschiedliche Einzellängen

Einbauort: seitliche Leibungsbekleidung Hofseite Achse K7/KE 1.-6.OG
Menge: 22,150 m
Leistungsbereichkatalog: 022
DIN276-1_08: 334
DIN276_18: 335

**6.6.300 Brandsperre horizontal Stahl niro D 2mm Zuschnitt-2teilig**
*** gemäß Ausführungsbeschreibung 5
Brandsperre auf jeder 2. Etagenebene durchlaufend, für vorgehängte hinterlüftete Außenwandbekleidung, horizontal, aus nichtrostendem Stahl, Dicke mind. 2 mm,  2teilig,  Teil1 Zuschnittbreite über 100 bis 120 mm, Z-förmig gekantet als Wandhalter in der Dämmebene an Holztafelelement verschraubt, Teil2 Zuschnittbreite über 100 bis 120 mm,3fachgekantet. als Blech durchlaufend in der Luftschicht an Wandhalter und Wandbekleidung verschraubt,

in Mineralwolle, Schmelzpunkt größer 1000 Grad C, DIN 4102-17, max. Dicke der Hinterlüftung über 70 bis 80 mm, einschl. systembedingter Befestigungsmittel, mind. im Abstand von 60 cm,

Ausführung gemäß Zeichnung,
Zeichnungs-Nr D10117STROG02A300_DF816

Einbauort: 1.-6.OG Bereich Holztafelelemente
Menge: 54,000 m
Leistungsbereichkatalog: 038
DIN276-1_08: 335
DIN276_18: 335

**6.6.310 Brandsperre horizontal Stahl niro D 1mm Zuschnitt-B 450-500mm**
Brandsperre auf jeder 2. Etagenebene durchlaufend, für vorgehängte hinterlüftete Außenwandbekleidung, horizontal, aus nichtrostendem Stahl, Dicke mind. 2 mm, Zuschnittbreite über 450 bis 500 mm, max. Dicke der Hinterlüftung über 140 bis 150 mm, einschl. systembedingter Befestigungsmittel, mind. im Abstand von 60 cm, einschl. Unterkonstruktion
Menge: 38,000 m
Leistungsbereichkatalog: 038
DIN276-1_08: 335
DIN276_18: 335

**6.6.320 Brandsperre horizontal Stahl niro D 1mm Zuschnitt-B 50-75 mm**
Brandsperre auf jeder 2.Etagenebene durchlaufend, für vorgehängte hinterlüftete Außenwandbekleidung, horizontal, aus nichtrostendem Stahl, Dicke mind. 2 mm, Zuschnittbreite über 50-75 mm, max. Dicke der Hinterlüftung  65 mm, einschl. systembedingter Befestigungsmittel, mind. im Abstand von 60 cm, einschl. Unterkonstruktion
Menge: 24,000 m
Leistungsbereichkatalog: 038
DIN276-1_08: 335
DIN276_18: 335

**6.6.330 Brandsperre vertikal Stahl niro D 1mm Zuschnitt-B 450-500mm**
Brandsperre, für vorgehängte hinterlüftete Außenwandbekleidung, vertikal, aus nichtrostendem Stahl, Dicke mind. 2 mm, Zuschnittbreite über 450 bis 500 mm, max. Dicke der Hinterlüftung über 140 bis 150 mm, einschl. systembedingter Befestigungsmittel, mind. im Abstand von 60 cm, einschl. Unterkonstruktion
Menge: 2,000 m
Leistungsbereichkatalog: 038
DIN276-1_08: 335
DIN276_18: 335

**6.6.340 Eckausbildung Brandsperre >90°**
Eckausbildung der Brandsperre als >90° Außenecke
Menge: 3,000 St
DIN276_18: 335

**6.6.350 Aussparung und Anschluss Brandschott Kabelkanal**
Aussparung der Brandsperre zur Durchführung der Kabelkanäle der PV-Anlage, Kabelkanal ca. 60x60 mm, Aussparung ca. 100-120 mm mit mehrteiligen Stahlblechmanschette ummantelt und angeschlossen an Fallrohr, einschl. Ausstopfen des Kabelkanals mit Mineralwolle >1000 ° C über eine Höhe von 100 mm

Ausführung gemäß Zeichnung,
Zeichnungs-Nr D10117STROG02A300_DF815
Menge: 31,000 St
DIN276_18: 335

**6.6.360 Einbauen Verankerungsvorr.dauerhaft Standgerüst 3kN/m2 Tragkonstruktion Holz**
STLB-Bau 2025-10 001
Einbauen nach vorgegebenem Ankerplan von dauerhafter Verankerungsvorrichtung DIN 4426, geeignet für die Verankerung von Standgerüsten, Lastklasse 4 (3 kN/m2), Befestigung in der Tragkonstruktion der Fassade aus Holz, Abstand zwischen Fassadenfläche und tragendem Untergrund über 100 bis 130 mm, Ausführung gemäß Zeichnung und Einzelbeschreibung,
Zeichnungs-Nr 'D10117STROG02A300_DF812'

Einzelbeschreibungs-Nr '1: als Edelstahlsonderkonstruktion, mehrteilig mit Grundplatte als Winkelkonsole mit Aufnahmekörper zum Einstecken wiederverwendbarer Laschen, Edelstahl 1.4571, mit Einstecklaschen aus verzinkten Stahl, jeder Dauergerüstanker für 10 m² Gerüstfläche ausgelegt, Einbaulage auf Fugenlage der Faserzement- Elemente  abgestimmt, und mit Holz- Rahmenkonstruktionen verschraubt'
Menge: 49,000 St
Leistungsbereichkatalog: 001
DIN276-1_08: 392
DIN276_18: 335

**6.6.370 Einbauen Verankerungsvorr.dauerhaft Standgerüst 3kN/m2 Tragkonstruktion Stahl**
Einbauen nach vorgegebenem Ankerplan von dauerhafter Verankerungsvorrichtung DIN 4426, geeignet für die Verankerung von Standgerüsten, Lastklasse 4 (3 kN/m2), Befestigung in der Tragkonstruktion der Fassade aus Stahl, Abstand zwischen Fassadenfläche und tragendem Untergrund über 50 bis 100 mm, Ausführung gemäß Einzelbeschreibung,

Einzelbeschreibungs-Nr 1: als Edelstahlsonderkonstruktion, mehrteilig mit Grundplatte als Winkelkonsole mit Aufnahmekörper zum Einstecken wiederverwendbarer Laschen, Edelstahl 1.4571, mit Einstecklaschen aus verzinkten Stahl, jeder Dauergerüstanker für 10 m² Gerüstfläche ausgelegt, Einbaulage auf Fugenlage der Faserzement- Elemente  abgestimmt, und mit Stahlprofil. Rahmenkonstruktionen verschraubt
Menge: 18,000 St
Leistungsbereichkatalog: 001
DIN276-1_08: 392
DIN276_18: 335

**6.6.380 Einbauen Verankerungsvorr.dauerhaft Standgerüst 3kN/m2 Tragkonstruktion Beton**
Einbauen nach vorgegebenem Ankerplan von dauerhafter Verankerungsvorrichtung DIN 4426, geeignet für die Verankerung von Standgerüsten, Lastklasse 4 (3 kN/m2), Befestigung in der Tragkonstruktion der Fassade aus Stahl, Abstand zwischen Fassadenfläche und tragendem Untergrund über 500-550 mm, Ausführung gemäß Einzelbeschreibung,

Einzelbeschreibungs-Nr 1: als Edelstahlsonderkonstruktion, mehrteilig mit Grundplatte als Winkelkonsole mit Aufnahmekörper zum Einstecken wiederverwendbarer Laschen, Edelstahl 1.4571, mit Einstecklaschen aus verzinkten Stahl, jeder Dauergerüstanker für 10 m² Gerüstfläche ausgelegt, Einbaulage auf Fugenlage der Faserzement- Elemente  abgestimmt, und mit Stahlbetonfassade verschraubt
Menge: 28,000 St
Leistungsbereichkatalog: 001
DIN276-1_08: 392
DIN276_18: 335

**6.6.390 UK Alu hinterlüft. Außenwandbekl. Außenwand Abst. 120-140mm**
*** gemäß Ausführungsbeschreibung 5
Unterkonstruktion für vorgehängte hinterlüftete Fassade aus Tragprofilen und Wandhaltern, Wandhalter aus Aluminium gem. AB 5.1, beschichtet, in Dämmebene 60 mm integriert, Traglattung/-profil horizontal als LM-Profil gem. AB 5.1 beschichtet, Brandverhaltensklasse DIN EN 13501-1 A2 -s1, d0 (nichtbrennbar), Profile aus Aluminium,

Verankerung der Unterkonstruktion in Holzkonstruktion, justierbar, zwängungsfrei, den Formaten und der Befestigungsart der Bekleidungselemente entsprechend, mit thermischen Trennelementen, Dicke 6 mm, für vorgehängte hinterlüftete Außenwandbekleidung DIN 18516-1, für großformatige Bekleidungselemente aus Faserzementplatten mit Hinterschnittankern an Außenwand,

Abstand der Vorderseite der Bekleidungselemente zum Verankerungsgrund an der Außenwand über 120 bis 140 mm, verankern und ausrichten der Unterkonstruktion auf der Wandoberfläche entsprechend Genauigkeitsanforderung an die Ebenheit der Bekleidungsfläche, mit Grenzwerten für Ebenheitsabweichungen mit erhöhten Anforderungen DIN 18202 Ausgabe 2019-07 Tabelle 3 Zeile 7, mit besonderen Brandschutzanforderungen an die Verankerungselemente,
Ausführung gemäß Zeichnung,
Zeichnungs-Nr D10117STRXX00A300_DF850

als mehrteiliges Agraffensystem zur Lagerung der Glasfaserbetontafeln ausgelegt, Profildimension nach statischem Erfordernis, Abrechnungsfläche gemäß VOB/C (ATV DIN 18351) unter Berücksichtigung der Abzugsflächen,
Menge: 230,000 m2
Leistungsbereichkatalog: 038
DIN276-1_08: 335
DIN276_18: 335

**6.6.400 UK Alu hinterlüft. Außenwandbekl. Außenwand Abst. 60-80mm**
*** wie Position 6.6.390
jedoch

ohne Dämmung

Verankerung der Unterkonstruktion in Metallkonstruktion der Trockenbauaußenwand mit Zementbauplatten bekleidet

Abstand der Vorderseite der Bekleidungselemente zum Verankerungsgrund an der Außenwand über 60-80 mm
Menge: 170,000 m2
Leistungsbereichkatalog: 038
DIN276-1_08: 335
DIN276_18: 335

**6.6.410 UK Alu hinterlüft. Außenwandbekl. Außenwand Abst. 300 mm**
*** wie Position 6.6.390
jedoch

Dämmungsdicke 200 mm, Hinterlüftung 90 mm

Verankerung der Unterkonstruktion in Stahlbetonbauteile

Abstand der Vorderseite der Bekleidungselemente zum Verankerungsgrund an der Außenwand über 300 mm
Menge: 18,000 m2
Leistungsbereichkatalog: 038
DIN276-1_08: 335
DIN276_18: 335

**6.6.420 UK Alu hinterlüft. Außenwandbekl. Außenwand Abst. 500 mm**
*** wie Position 6.6.390
jedoch

Dämmungsdicke 340 - 390 mm, Hinterlüftung 110-150 mm

Verankerung der Unterkonstruktion in Stahlbetonbauteile

Abstand der Vorderseite der Bekleidungselemente zum Verankerungsgrund an der Außenwand über 500 mm
Menge: 255,000 m2
Leistungsbereichkatalog: 038
DIN276-1_08: 335
DIN276_18: 335

**6.6.430 UK Alu Innenecke >90°**
Eckausbildung der horizontalen Tragprofile der Unterkonstruktion für vorgehängte hinterlüftete Fassade aus Tragprofilen und Wandhaltern, Profile aus Aluminium, als Innenecke >90°

Verbindung der Profile über Verbindungswinkel

Abrechnung über lfdm Ecke

Einbauort : Gebäudeecke Achse K5
Menge: 45,000 m
DIN276_18: 335

**6.6.440 VHF Faserzementtafel Kat.A Kl.4 Außenwand D 10mm L 2370 mm B 900 mm**
*** Bezugsbeschreibung
STLB-Bau 2025-10 038
Vorgehängte hinterlüftete Außenwandbekleidung aus großformatigen Faserzementtafeln DIN EN 12467, Kategorie A, Klasse 4, an Außenwand, Ausführung vertikal, Dicke 10 mm, Brandverhaltensklasse DIN EN 13501-1 A2 -s1, d0 (nichtbrennbar), Oberfläche geschliffen, eingefärbt und hydrophobiert, Sonderfarbton, mit Grenzwerten für Ebenheitsabweichungen mit erhöhten Anforderungen DIN 18202 Ausgabe 2019-07 Tabelle 3 Zeile 7, Kanten scharfkantig, Ecken scharfkantig, für Außenanwendung,
Länge Einzelelement '2370' mm,

Breite Einzelelement '900' mm,
auf vorh. Unterkonstruktion verdeckt befestigen, mit Hinterschnittankern, Fugen offen, Breite 10 mm, Ausführung gemäß Zeichnung,
Zeichnungs-Nr 'D10117STRXX00A300_AN013'
Menge: 167,000 m2
Leistungsbereichkatalog: 038
DIN276-1_08: 335
DIN276_18: 335

**6.6.450 VHF Faserzementtafel Kat.A Kl.4 Außenwand D 10mm L 2370 mm B 760 mm**
*** wie Position 6.6.440
jedoch

Länge Einzelelement 2370 mm,
Breite Einzelelement 760 mm
Menge: 10,807 m2
Leistungsbereichkatalog: 038
DIN276-1_08: 335
DIN276_18: 335

**6.6.460 VHF Faserzementtafel Kat.A Kl.4 Außenwand D 10mm L 2370 mm B 710 mm**
*** wie Position 6.6.440
jedoch

Länge Einzelelement 2370 mm,
Breite Einzelelement 710 mm
Menge: 10,054 m2
Leistungsbereichkatalog: 038
DIN276-1_08: 335
DIN276_18: 335

**6.6.470 VHF Faserzementtafel Kat.A Kl.4 Außenwand D 10mm L 2370 mm B 630 mm**
*** wie Position 6.6.440
jedoch

Länge Einzelelement 2370 mm,
Breite Einzelelement 630 mm
Menge: 44,793 m2
Leistungsbereichkatalog: 038
DIN276-1_08: 335
DIN276_18: 335

**6.6.480 VHF Faserzementtafel Kat.A Kl.4 Außenwand D 10mm L 2370 mm B 870 mm**
*** wie Position 6.6.440
jedoch

Länge Einzelelement 2370 mm,
Breite Einzelelement 870 mm
Menge: 10,310 m2
Leistungsbereichkatalog: 038
DIN276-1_08: 335
DIN276_18: 335

**6.6.490 VHF Faserzementtafel Kat.A Kl.4 Außenwand D 10mm L 2370 mm B 110 mm**
*** wie Position 6.6.440
jedoch

Länge Einzelelement 2370 mm,
Breite Einzelelement 110 mm
Menge: 1,304 m2
Leistungsbereichkatalog: 038
DIN276-1_08: 335
DIN276_18: 335

**6.6.500 VHF Faserzementtafel Kat.A Kl.4 Außenwand D 10mm L 2370 mm B 930 mm**
*** wie Position 6.6.440
jedoch

Länge Einzelelement 2370 mm,
Breite Einzelelement 930 mm
Menge: 13,225 m2
Leistungsbereichkatalog: 038
DIN276-1_08: 335
DIN276_18: 335

**6.6.510 VHF Faserzementtafel Kat.A Kl.4 Außenwand D 10mm L 2370 mm B 320 mm**
*** wie Position 6.6.440
jedoch

Länge Einzelelement 2370 mm,
Breite Einzelelement 930 mm
Menge: 4,550 m2
Leistungsbereichkatalog: 038
DIN276-1_08: 335
DIN276_18: 335

**6.6.520 VHF Faserzementtafel Kat.A Kl.4 Außenwand D 10mm L 2370 mm B 1050 mm**
*** wie Position 6.6.440
jedoch

Länge Einzelelement 2370 mm,
Breite Einzelelement 1050 mm
Menge: 29,862 m2
Leistungsbereichkatalog: 038
DIN276-1_08: 335
DIN276_18: 335

**6.6.530 VHF Faserzementtafel Kat.A Kl.4 Außenwand D 10mm L 2370 mm B 790 mm**
*** wie Position 6.6.440
jedoch

Länge Einzelelement 2370 mm,
Breite Einzelelement 790 mm
Menge: 11,234 m2
Leistungsbereichkatalog: 038
DIN276-1_08: 335
DIN276_18: 335

**6.6.540 VHF Faserzementtafel Kat.A Kl.4 Außenwand D 10mm L 2460 mm B 850 mm**
*** wie Position 6.6.440
jedoch

Länge Einzelelement 2460 mm,
Breite Einzelelement 850 mm

Einbau querformatig
Menge: 2,091 m2
Leistungsbereichkatalog: 038
DIN276-1_08: 335
DIN276_18: 335

**6.6.550 VHF Faserzementtafel Kat.A Kl.4 Außenwand D 10mm L 2560 mm B 850 mm**
*** wie Position 6.6.440
jedoch

Länge Einzelelement 2560 mm,
Breite Einzelelement 850 mm

Einbau querformatig
Menge: 4,352 m2
Leistungsbereichkatalog: 038
DIN276-1_08: 335
DIN276_18: 335

**6.6.560 VHF Faserzementtafel Kat.A Kl.4 Außenwand D 10mm L 2700 mm B 850 mm**
*** wie Position 6.6.440
jedoch

Länge Einzelelement 2700 mm,
Breite Einzelelement 850 mm

Einbau querformatig
Menge: 16,065 m2
Leistungsbereichkatalog: 038
DIN276-1_08: 335
DIN276_18: 335

**6.6.570 VHF Faserzementtafel Kat.A Kl.4 Außenwand D 10mm L 2510 mm B 850 mm**
*** wie Position 6.6.440
jedoch

Länge Einzelelement 2510 mm,
Breite Einzelelement 850 mm

Einbau querformatig
Menge: 2,134 m2
Leistungsbereichkatalog: 038
DIN276-1_08: 335
DIN276_18: 335

**6.6.580 VHF Faserzementtafel Kat.A Kl.4 Außenwand D 10mm L 2920 mm B 850 mm**
*** wie Position 6.6.440
jedoch

Länge Einzelelement 2920 mm,
Breite Einzelelement 850 mm

Einbau querformatig
Menge: 2,482 m2
Leistungsbereichkatalog: 038
DIN276-1_08: 335
DIN276_18: 335

**6.6.590 VHF Faserzementtafel Kat.A Kl.4 Außenwand D 10mm L 320 mm B 850 mm**
*** wie Position 6.6.440
jedoch

Länge Einzelelement 320 mm,
Breite Einzelelement 850 mm

Einbau querformatig
Menge: 0,272 m2
Leistungsbereichkatalog: 038
DIN276-1_08: 335
DIN276_18: 335

**6.6.600 VHF Faserzementtafel Kat.A Kl.4 Außenwand D 10mm L 2850 mm B 850 mm**
*** wie Position 6.6.440
jedoch

Länge Einzelelement 2850 mm,
Breite Einzelelement 850 mm

Einbau querformatig
Menge: 2,423 m2
Leistungsbereichkatalog: 038
DIN276-1_08: 335
DIN276_18: 335

**6.6.610 VHF Faserzementtafel Kat.A Kl.4 Außenwand D 10mm L 2070 mm B 850 mm**
*** wie Position 6.6.440
jedoch

Länge Einzelelement 2070 mm,
Breite Einzelelement 850 mm

Einbau querformatig
Menge: 1,760 m2
Leistungsbereichkatalog: 038
DIN276-1_08: 335
DIN276_18: 335

**6.6.620 VHF Faserzementtafel Kat.A Kl.4 Außenwand D 10mm L 1060 mm B 850 mm**
*** wie Position 6.6.440
jedoch

Länge Einzelelement 1060 mm,
Breite Einzelelement 850 mm

Einbau querformatig
Menge: 0,901 m2
Leistungsbereichkatalog: 038
DIN276-1_08: 335
DIN276_18: 335

**6.6.630 VHF Faserzementtafel Kat.A Kl.4 Außenwand D 10mm L 2460 mm B 880 mm**
*** wie Position 6.6.440
jedoch

Länge Einzelelement 2460 mm,
Breite Einzelelement 880 mm

Einbau querformatig
Menge: 2,165 m2
Leistungsbereichkatalog: 038
DIN276-1_08: 335
DIN276_18: 335

**6.6.640 VHF Faserzementtafel Kat.A Kl.4 Außenwand D 10mm L 2560 mm B 880 mm**
*** wie Position 6.6.440
jedoch

Länge Einzelelement 2560 mm,
Breite Einzelelement 880 mm

Einbau querformatig
Menge: 4,506 m2
Leistungsbereichkatalog: 038
DIN276-1_08: 335
DIN276_18: 335

**6.6.650 VHF Faserzementtafel Kat.A Kl.4 Außenwand D 10mm L 2700 mm B 880 mm**
*** wie Position 6.6.440
jedoch

Länge Einzelelement 2700 mm,
Breite Einzelelement 880 mm

Einbau querformatig
Menge: 16,632 m2
Leistungsbereichkatalog: 038
DIN276-1_08: 335
DIN276_18: 335

**6.6.660 VHF Faserzementtafel Kat.A Kl.4 Außenwand D 10mm L 2510 mm B 880 mm**
*** wie Position 6.6.440
jedoch

Länge Einzelelement 2510 mm,
Breite Einzelelement 880 mm

Einbau querformatig
Menge: 2,209 m2
Leistungsbereichkatalog: 038
DIN276-1_08: 335
DIN276_18: 335

**6.6.670 VHF Faserzementtafel Kat.A Kl.4 Außenwand D 10mm L 2920 mm B 880 mm**
*** wie Position 6.6.440
jedoch

Länge Einzelelement 2920 mm,
Breite Einzelelement 880 mm

Einbau querformatig
Menge: 2,570 m2
Leistungsbereichkatalog: 038
DIN276-1_08: 335
DIN276_18: 335

**6.6.680 VHF Faserzementtafel Kat.A Kl.4 Außenwand D 10mm L 320 mm B 880 mm**
*** wie Position 6.6.440
jedoch

Länge Einzelelement 320 mm,
Breite Einzelelement 880 mm

Einbau querformatig
Menge: 0,282 m2
Leistungsbereichkatalog: 038
DIN276-1_08: 335
DIN276_18: 335

**6.6.690 VHF Faserzementtafel Kat.A Kl.4 Außenwand D 10mm L 2850 mm B 880 mm**
*** wie Position 6.6.440
jedoch

Länge Einzelelement 2850 mm,
Breite Einzelelement 880 mm

Einbau querformatig
Menge: 2,508 m2
Leistungsbereichkatalog: 038
DIN276-1_08: 335
DIN276_18: 335

**6.6.700 VHF Faserzementtafel Kat.A Kl.4 Außenwand D 10mm L 2070 mm B 880 mm**
*** wie Position 6.6.440
jedoch

Länge Einzelelement 2070 mm,
Breite Einzelelement 880 mm

Einbau querformatig
Menge: 1,822 m2
Leistungsbereichkatalog: 038
DIN276-1_08: 335
DIN276_18: 335

**6.6.710 VHF Faserzementtafel Kat.A Kl.4 Außenwand D 10mm L 1060 mm B 880 mm**
*** wie Position 6.6.440
jedoch

Länge Einzelelement 1060 mm,
Breite Einzelelement 880 mm

Einbau querformatig
Menge: 0,933 m2
Leistungsbereichkatalog: 038
DIN276-1_08: 335
DIN276_18: 335

**6.6.720 VHF Faserzementtafel Kat.A Kl.4 Außenwand D 10mm L 2460 mm B 980 mm**
*** wie Position 6.6.440
jedoch

Länge Einzelelement 2460 mm,
Breite Einzelelement 980 mm

Einbau querformatig
Menge: 14,465 m2
Leistungsbereichkatalog: 038
DIN276-1_08: 335
DIN276_18: 335

**6.6.730 VHF Faserzementtafel Kat.A Kl.4 Außenwand D 10mm L 2560 mm B 980 mm**
*** wie Position 6.6.440
jedoch

Länge Einzelelement 2560 mm,
Breite Einzelelement 980 mm

Einbau querformatig
Menge: 30,576 m2
Leistungsbereichkatalog: 038
DIN276-1_08: 335
DIN276_18: 335

**6.6.740 VHF Faserzementtafel Kat.A Kl.4 Außenwand D 10mm L 2700 mm B 980 mm**
*** wie Position 6.6.440
jedoch

Länge Einzelelement 2700 mm,
Breite Einzelelement 980 mm

Einbau querformatig
Menge: 111,132 m2
Leistungsbereichkatalog: 038
DIN276-1_08: 335
DIN276_18: 335

**6.6.750 VHF Faserzementtafel Kat.A Kl.4 Außenwand D 10mm L 2510 mm B 980 mm**
*** wie Position 6.6.440
jedoch

Länge Einzelelement 2510 mm,
Breite Einzelelement 980 mm

Einbau querformatig
Menge: 14,759 m2
Leistungsbereichkatalog: 038
DIN276-1_08: 335
DIN276_18: 335

**6.6.760 VHF Faserzementtafel Kat.A Kl.4 Außenwand D 10mm L 2920 mm B 980 mm**
*** wie Position 6.6.440
jedoch

Länge Einzelelement 2920 mm,
Breite Einzelelement 980 mm

Einbau querformatig
Menge: 17,170 m2
Leistungsbereichkatalog: 038
DIN276-1_08: 335
DIN276_18: 335

**6.6.770 VHF Faserzementtafel Kat.A Kl.4 Außenwand D 10mm L 320 mm B 980 mm**
*** wie Position 6.6.440
jedoch

Länge Einzelelement 320 mm,
Breite Einzelelement 980 mm

Einbau querformatig
Menge: 1,882 m2
Leistungsbereichkatalog: 038
DIN276-1_08: 335
DIN276_18: 335

**6.6.780 VHF Faserzementtafel Kat.A Kl.4 Außenwand D 10mm L 2850 mm B 980 mm**
*** wie Position 6.6.440
jedoch

Länge Einzelelement 2850 mm,
Breite Einzelelement 980 mm

Einbau querformatig
Menge: 16,758 m2
Leistungsbereichkatalog: 038
DIN276-1_08: 335
DIN276_18: 335

**6.6.790 VHF Faserzementtafel Kat.A Kl.4 Außenwand D 10mm L 2070 mm B 980 mm**
*** wie Position 6.6.440
jedoch

Länge Einzelelement 2070 mm,
Breite Einzelelement 980 mm

Einbau querformatig
Menge: 12,172 m2
Leistungsbereichkatalog: 038
DIN276-1_08: 335
DIN276_18: 335

**6.6.800 VHF Faserzementtafel Kat.A Kl.4 Außenwand D 10mm L 1060 mm B 980 mm**
*** wie Position 6.6.440
jedoch

Länge Einzelelement 1060 mm,
Breite Einzelelement 980 mm

Einbau querformatig
Menge: 6,233 m2
Leistungsbereichkatalog: 038
DIN276-1_08: 335
DIN276_18: 335

**6.6.810 VHF Faserzementtafel Kat.A Kl.4 Außenwand D 10mm L 2290 - 3060 mm B 850 mm trapezförmig**
*** wie Position 6.6.440
jedoch

trapezförmiger Zuschnitt
Länge Einzelelement 2290-3060 mm,
Breite Einzelelement 850 mm

Einbau querformatig
Menge: 2,274 m2
Leistungsbereichkatalog: 038
DIN276-1_08: 335
DIN276_18: 335

**6.6.820 VHF Faserzementtafel Kat.A Kl.4 Außenwand D 10mm L 1325-2305 mm B 980 mm trapezförmig**
*** wie Position 6.6.440
jedoch

trapezförmiger Zuschnitt
Länge Einzelelement 1325 - 2305 mm,
Breite Einzelelement 980 mm

Einbau querformatig
Menge: 1,779 m2
Leistungsbereichkatalog: 038
DIN276-1_08: 335
DIN276_18: 335

**6.6.830 Innenecke**
STLB-Bau 2025-10 038
Innenecke, mit Plattenstumpfstoß, hinterlegtes Eckfugenprofil.
Menge: 41,000 m
Leistungsbereichkatalog: 038
DIN276-1_08: 335
DIN276_18: 335

**6.6.840 Blechverkleidung Fuge zur Natursteinfassade Alu D 3mm B 300mm**
*** gemäß Ausführungsbeschreibung 5
Blechverkleidung als unterer Abschluss zwischen PV-Fassade und bauseitiger Natursteinfassade aus Aluminium DIN EN 485 und DIN EN 507, Oberfläche pulverbeschichtet Dicke 3 mm, Farbton RAL7048, perlmausgrau,
Ansichtsbreite gesamt 300 mm, mehrteilig, verdeckt befestigen,

Ausführung gemäß Zeichnung und Einzelbeschreibung,
Zeichnungs-Nr D10117STROG02A300_DF819

bestehend aus
oberer Fugenrand mehrteilig, ca. 30 mm gegenüber der Ebene PV-Elemente auskragend, Höhe Ansichtsfläche ca. 40 mm, oben mit Neigung nach außen, durchlaufend, Stöße mit LM-Stoßbleche hinterlegt, verdeckt mit Unterkonstruktion verschraubt

Unterer Fugenrand, ca. 30 mm gegenüber der Ebene PV-Elemente auskragend, Höhe Ansichtsfläche ca. 40 mm, oben mit Neigung nach außen, durchlaufend, Stöße mit LM-Stoßbleche hinterlegt, verdeckt mit Unterkonstruktion verschraubt

Sichtblech im Fugengrund, ca. 70 mm gegenüber des oberen und unteren Fugengrunds eingerückt, durchlaufend im Regelfall über ein Fassadenachsraster von 2.700 mm, Stöße mit LM-Stoßbleche hinterlegt, verdeckt und reversibel befestigt
über Klipsprofile

Unterkonstruktion, Blechdicke 3 mm, Mehrteilig, Kurzstücke jeweils ca. 150 mm lang, Tiefe Luftraum und Dämmung ca. 270 mm, an Betonaußenwand verdübelt mit thermischer Trennlage

Einbauort: unterer Abschluss  Faserzementfassade
Menge: 38,500 m
Leistungsbereichkatalog: 022
DIN276-1_08: 334
DIN276_18: 335

**6.6.850 Eckausbildung 120 ° Blechverkleidung**
Eckausbildung als 120 °Außenecke der Blechverkleidung des unteren Abschlusses als Formstücke
Menge: 2,000 St
DIN276_18: 335

#### Abschnitt 6.7 Attikaabdeckungen

**6.7.10 Wärmedämmung hinterlüft.Fassade MW 0,032W/(mK) D 100mm WAB Beton**
*** Bezugsbeschreibung
STLB-Bau 2025-10 038
Wärmedämmung für vorgehängte hinterlüftete Außenwandbekleidung an Außenwand, aus Mineralwolle MW DIN EN 13162, Bemessungswert der Wärmeleitfähigkeit max. 0,032 W/(mK), Nennwert der Wärmeleitfähigkeit max. 0,031 W/(mK), Brandverhaltensklasse DIN EN 13501-1 A1 (nichtbrennbar), Dicke 100 mm, als Platten, mit außenseitiger Kaschierung mit schwarzem Glasvlies, Anwendungsgebiet DIN 4108-10 WAB, Befestigung mechanisch mit Dämmstoffhaltern, mit besonderen Brandschutzanforderungen an die Dämmstoffhalter, Verankerung der Unterkonstruktion in Normalbeton, Ausführung gemäß Zeichnung und Einzelbeschreibung,
Zeichnungs-Nr 'D10117STRDG00A300_DF853 - Attika 01'

Einzelbeschreibungs-Nr '1: an der Attikainnenseite, Höhe ca. 550 mm'
Menge: 28,000 m2
Leistungsbereichkatalog: 038
DIN276-1_08: 335
DIN276_18: 363

**6.7.20 Wärmedämmung hinterlüft.Fassade MW 0,032W/(mK) D 100mm WAB Holz**
*** wie Position 6.7.10
jedoch

Verankerung der Unterkonstruktion in Brettsperrholz,
Ausführung gemäß Zeichnung,
Zeichnungs-Nr D10117STRDG00A300_DF853 - Attika 02 u. 04
Menge: 18,500 m2
Leistungsbereichkatalog: 038
DIN276-1_08: 335
DIN276_18: 363

**6.7.30 Wärmedämmung hinterlüft.Fassade MW 0,032W/(mK) D 100mm WAB Beton**
*** wie Position 6.7.10
jedoch

Höhe jedoch 0,35 m
Menge: 0,245 m2
Leistungsbereichkatalog: 038
DIN276-1_08: 335
DIN276_18: 363

**6.7.40 Wärmedämmung hinterlüft.Fassade MW 0,032W/(mK) D 100mm WAB Beton**
*** wie Position 6.7.10
jedoch

Höhe jedoch 1,30 m
Menge: 1,820 m2
Leistungsbereichkatalog: 038
DIN276-1_08: 335
DIN276_18: 363

**6.7.50 Wärmedämmung hinterlüft.Fassade MW 0,032W/(mK) D 100mm WAB Beton**
*** wie Position 6.7.10
jedoch

Höhe jedoch 0,575 m im Bereich der Mansarde
Menge: 2,530 m2
Leistungsbereichkatalog: 038
DIN276-1_08: 335
DIN276_18: 363

**6.7.60 UK Alu hinterlüft. Außenwandbekl. Attika Abst. 160-180mm Beton**
*** Bezugsbeschreibung
STLB-Bau 2025-10 038
Unterkonstruktion für vorgehängte hinterlüftete Fassade aus Tragprofilen und Wandhaltern, Wandhalter aus nichtrostendem Stahl, Traglattung/-profil horizontal, Brandverhaltensklasse DIN EN 13501-1 A2 -s1, d0 (nichtbrennbar), Profile aus Aluminium, Verankerung der Unterkonstruktion in Normalbeton, justierbar, zwängungsfrei, den Formaten und der Befestigungsart der Bekleidungselemente entsprechend, mit thermischen Trennelementen, Dicke 6 mm, für vorgehängte hinterlüftete Außenwandbekleidung DIN 18516-1, für großformatige Bekleidungselemente aus Kassetten aus Aluminiumtafeln, an Attika, Abstand der Vorderseite der Bekleidungselemente zum Verankerungsgrund an der Außenwand über 160 bis 180 mm, verankern und ausrichten der Unterkonstruktion auf der Wandoberfläche entsprechend Genauigkeitsanforderung an die Ebenheit der Bekleidungsfläche, mit Grenzwerten für Ebenheitsabweichungen mit erhöhten Anforderungen DIN 18202 Ausgabe 2019-07 Tabelle 3 Zeile 7, mit besonderen Brandschutzanforderungen an die Verankerungselemente, Ausführung gemäß Zeichnung und Einzelbeschreibung,
Zeichnungs-Nr 'D10117STRDG00A300_DF853 - Attika 01 und D10117STRDG01A300_DF860'

Einzelbeschreibungs-Nr '1: an der Attikainnenseite, Höhe ca. 350 - 1150 mm'
Menge: 36,550 m2
Leistungsbereichkatalog: 038
DIN276-1_08: 335
DIN276_18: 363

**6.7.70 UK Alu hinterlüft. Außenwandbekl. Attika Abst. 160-180mm Holz**
*** wie Position 6.7.60
jedoch

Verankerung der Unterkonstruktion in Brettsperrholz

Ausführung gemäß Zeichnung
Zeichnungs-Nr D10117STRDG00A300_DF853 - Attika 02 u. 04
Menge: 22,000 m2
Leistungsbereichkatalog: 038
DIN276-1_08: 335
DIN276_18: 363

**6.7.80 VHF Kassette Alu-Tafel Attika D 3mm L 1350 mm B 650 mm**
*** Bezugsbeschreibung
Vorgehängte hinterlüftete Außenwandbekleidung aus großformatigen Kassetten aus Aluminiumtafeln DIN EN 485-1, an Attika, Dicke 3 mm, Brandverhaltensklasse DIN EN 13501-1 A2 -s1, d0 (nichtbrennbar), Oberfläche beschichtet, gemäß Ausführungsbeschreibung 5 AB 5.6,Farbton RAL 7048 perlmausgrau, Kanten scharfkantig, Ecken scharfkantig, für Außenanwendung,
Länge Regelelement ca 1350 mm,
Höhe Regelelement ca. 650 mm
einschl. Passelementen in Abschlussbereichen und Eckausbildungen
auf vorh. Unterkonstruktion verdeckt befestigen, Fugen hinterlegt, einschl. Fugenausbildungen, Breite 2 mm,

oberer Abschluss hinter separat beschriebener Attikaabdeckung in Rückkantung verschraubt, unterer Abschluss mit Rückkantung ca. 50 mm und Tropfkante, oberer und unterer Abschluss mit Insektenschutz hinterlegt

Ausführung gemäß Zeichnung und Einzelbeschreibung,
Zeichnungs-Nr D10117STRDG00A300_DF853 - Attika 01 u
an der Attikainnenseite
Menge: 54,250 m2
Leistungsbereichkatalog: 038
DIN276-1_08: 339
DIN276_18: 363

**6.7.90 VHF Kassette Alu-Tafel Attika D 3mm L 700 mm B 350 mm**
*** wie Position 6.7.80
jedoch

Länge Regelelement ca 700 mm,
Höhe Regelelement ca. 350 mm

Ausführung gemäß Zeichnung und Einzelbeschreibung,
Zeichnungs-Nr D10117STRDG01A300_DF860

an der Attikainnenseite
Menge: 0,245 m2
Leistungsbereichkatalog: 038
DIN276-1_08: 339
DIN276_18: 363

**6.7.100 VHF Kassette Alu-Tafel Attika D 3mm L 1350 mm B 1150 mm**
*** wie Position 6.7.80
jedoch

Länge Regelelement ca 1350 mm,
Höhe Regelelement ca. 1150 mm

Ausführung gemäß Zeichnung und Einzelbeschreibung,
Zeichnungs-Nr D10117STRDG01A300_DF860

an der Attikainnenseite
Menge: 1,820 m2
Leistungsbereichkatalog: 038
DIN276-1_08: 339
DIN276_18: 363

**6.7.110 VHF Kassette Alu-Tafel Attika D 3mm L 1350 mm B 470 mm**
*** wie Position 6.7.80
jedoch

Länge Regelelement ca 1350 mm,
Höhe Regelelement ca. 470 mm

im Bereich des Mansarddaches

Ausführung gemäß Zeichnung und Einzelbeschreibung,
Zeichnungs-Nr D10117STRDG01A300_DF862 - DT01

an der Attikainnenseite
Menge: 2,530 m2
Leistungsbereichkatalog: 038
DIN276-1_08: 339
DIN276_18: 363

**6.7.120 Außenecke**
STLB-Bau 2025-10 038
Außenecke, mit Plattenstumpfstoß, hinterlegtes Eckfugenprofil, Ausführung gemäß Einzelbeschreibung,
Einzelbeschreibungs-Nr '1: stumpfwinklig einschließlich Anpassen der Dämmung und der Unterkonstruktion'
Menge: 1,300 m
Leistungsbereichkatalog: 038
DIN276-1_08: 335
DIN276_18: 363

**6.7.130 Außenecke**
STLB-Bau 2025-10 038
Außenecke, mit Plattenstumpfstoß, hinterlegtes Eckfugenprofil, Ausführung gemäß Einzelbeschreibung,
Einzelbeschreibungs-Nr '1: rechtwinklig einschließlich Anpassen der Dämmung und der Unterkonstruktion'
Menge: 1,950 m
Leistungsbereichkatalog: 038
DIN276-1_08: 335
DIN276_18: 363

**6.7.140 Innenecke**
STLB-Bau 2025-10 038
Innenecke, mit Plattenstumpfstoß, hinterlegtes Eckfugenprofil, Ausführung gemäß Einzelbeschreibung,
Einzelbeschreibungs-Nr '1: stumpfwinklig einschließlich Anpassen der Dämmung und der Unterkonstruktion'
Menge: 0,650 m
Leistungsbereichkatalog: 038
DIN276-1_08: 335
DIN276_18: 363

**6.7.150 Innenecke**
STLB-Bau 2025-10 038
Innenecke, mit Plattenstumpfstoß, hinterlegtes Eckfugenprofil, Ausführung gemäß Einzelbeschreibung,
Einzelbeschreibungs-Nr '1: rechtwinklig einschließlich Anpassen der Dämmung und der Unterkonstruktion'
Menge: 3,250 m
Leistungsbereichkatalog: 038
DIN276-1_08: 335
DIN276_18: 363

**6.7.160 Ausschnitt Kassette Alu-Tafel D 3 mm rechteckig L 0,2-0,5m B bis 0,2m**
STLB-Bau 2025-10 038
Ausschnitt in Außenwandbekleidung aus Kassetten aus Aluminiumtafeln,
Dicke '3' mm,
rechteckig, Länge über 0,2 bis 0,5 m, Breite bis 0,2 m, Ausführung gemäß Einzelbeschreibung,
Einzelbeschreibungs-Nr '1: einschließlich Rückkantung, Aussparung für bauseitige Geländerkonsole'
Menge: 50,000 St
Leistungsbereichkatalog: 038
DIN276-1_08: 335
DIN276_18: 335

**6.7.170 Attikakrone Beton Dämmung, Unterkonstruktion Dichtbahn B 525 mm**
Oberer Randabschluss, wärmegedämmt, der Attikakrone aus Beton

Breite der Rohbauattika 220 mm
Breite der zu bekleidenden Fläche 525 mm

bestehend aus
Wärmedämmung aus Mineralwolle MW DIN EN 13162, Anwendungsgebiet DIN 4108-10 DAA, Bemessungswert der Wärmeleitfähigkeit max. 0,038 W/(mK), Nennwert der Wärmeleitfähigkeit max. 0,037 W/(mK), Baustoffklasse DIN 4102-1 A1/A2 (nichtbrennbar), Dicke 100 mm, einseitig kaschiert

20 mm Faserzementplatte als druckfeste Unterlage, Montage auf der Dämmung mittels geeigneter Distanz-Unterkonstruktion, Höhe Distanzkonstruktion 100 mm auf Betonattika befestigt

Verlegung einer EPDM-Bahn als Feuchtigkeitssperre über der Faserzementplatte, vollflächig verklebt, seitlich überlappend auf die vertikalen Dämmungen geführt und verklebt, diffusionsoffen, sd<=0,5
Menge: 25,000 m
Leistungsbereichkatalog: 021
DIN276-1_08: 363
DIN276_18: 363

**6.7.180 Attikakrone Beton Dämmung, Unterkonstruktion Dichtbahn B 630 mm**
Oberer Randabschluss, wärmegedämmt, der Attikakrone aus Beton

Breite der Rohbauattika 220 mm
Breite der zu bekleidenden Fläche 630 mm

bestehend aus
Wärmedämmung aus Mineralwolle MW DIN EN 13162, Anwendungsgebiet DIN 4108-10 DAA, Bemessungswert der Wärmeleitfähigkeit max. 0,038 W/(mK), Nennwert der Wärmeleitfähigkeit max. 0,037 W/(mK), Baustoffklasse DIN 4102-1 A1/A2 (nichtbrennbar), Dicke 100 mm, einseitig kaschiert

20 mm Faserzementplatte als druckfeste Unterlage, Montage auf der Dämmung mittels geeigneter Distanz-Unterkonstruktion, Höhe Distanzkonstruktion 100 mm auf Betonattika befestigt

Verlegung einer EPDM-Bahn als Feuchtigkeitssperre über der Faserzementplatte, vollflächig verklebt, seitlich überlappend auf die vertikalen Dämmungen geführt und verklebt, diffusionsoffen, sd<=0,5
Menge: 2,800 m
Leistungsbereichkatalog: 021
DIN276-1_08: 363
DIN276_18: 363

**6.7.190 Attikakrone Holz Dämmung, Unterkonstruktion Dichtbahn B 380 mm**
Oberer Randabschluss, wärmegedämmt, der Attikakrone aus Brettsperrholz

Breite der Rohbauattika 220 mm
Breite der zu bekleidenden Fläche 380 mm

bestehend aus
Wärmedämmung aus Mineralwolle MW DIN EN 13162, Anwendungsgebiet DIN 4108-10 DAA, Bemessungswert der Wärmeleitfähigkeit max. 0,038 W/(mK), Nennwert der Wärmeleitfähigkeit max. 0,037 W/(mK), Baustoffklasse DIN 4102-1 A1/A2 (nichtbrennbar), Dicke 100 mm, einseitig kaschiert

20 mm Faserzementplatte als druckfeste Unterlage, Montage auf der Dämmung mittels geeigneter Distanz-Unterkonstruktion, Höhe Distanzkonstruktion 100 mm auf Holzattika befestigt

Verlegung einer EPDM-Bahn als Feuchtigkeitssperre über der Faserzementplatte, vollflächig verklebt, seitlich überlappend auf die vertikalen Dämmungen geführt und verklebt, diffusionsoffen, sd<=0,5
Menge: 33,000 m
Leistungsbereichkatalog: 021
DIN276-1_08: 363
DIN276_18: 363

**6.7.200 Attikakrone Beton, Dämmung, Unterkonstruktion Stahlblech B 340 mm Brandwand**
Oberer Randabschluss, wärmegedämmt, der Attikakrone aus Beton im Bereich der Brandwand in Achse K7

Breite der Rohbauattika 340 mm
Breite der zu bekleidenden Fläche 440 mm

bestehend aus
Wärmedämmung aus Mineralwolle MW DIN EN 13162, Anwendungsgebiet DIN 4108-10 DAA, Bemessungswert der Wärmeleitfähigkeit max. 0,038 W/(mK), Nennwert der Wärmeleitfähigkeit max. 0,037 W/(mK), Baustoffklasse DIN 4102-1 A1/A2 (nichtbrennbar), Dicke 100 mm, einseitig kaschiert

verzinktes Stahlblech, einfach gekantet Zuschnitt 480 mm, d2 mm, auf Attika verdübelt zur Aufnahme der bauseitigen Dampfsperre

20 mm Faserzementplatte als druckfeste Unterlage, Montage auf der Dämmung mittels geeigneter Distanz-Unterkonstruktion, Höhe Distanzkonstruktion 100 mm auf Betonattika befestigt

Verlegung einer EPDM-Bahn als Feuchtigkeitssperre über der Faserzementplatte, vollflächig verklebt, seitlich überlappend auf die vertikalen Dämmungen geführt und verklebt, diffusionsoffen, sd<=0,5

Ausführung gemäß Zeichnung,
Zeichnungs-Nr 'D10117STRDG01A300_DF863 - DT 06 und DF862 - DT 01+02'
Menge: 32,500 m
Leistungsbereichkatalog: 021
DIN276-1_08: 363
DIN276_18: 363

**6.7.210 Abdichtungsfolie/ Unterspannbahn Fassade, Diffusionsoffen**
Abdichtungsfolien/ Unterspannbahn der Vorgehängten hinterlüfteten Fassade als Fassadenbahn nach DIN EN 13859-2 Unterdeck- und Unterspannbahnen für Wände; sd kleiner/gleich 0,5 m, aus Folie und folienkaschierter Vliesbahn,  Brandverhaltensklasse DIN EN 13501-1 E (normalentflammbar), UV- beständig, Feuchtigkeitsbeständig, schlagregendicht, auf Wärmedämmung aus Mineralwolle, vollflächig verlegen und befestigen, auf harten Oberflächen (Beton/ Zementbauplatten) wird die geklebt und vor der Dämmung wird die Folie zwischen den mehrteiligen Unterkonstruktion eingeklemmt
Stöße untereinander dicht verklebt

als oberer Abschluss der Attika in Anbindung an die Fassadenbekleidungen
Menge: 89,100 m2
Leistungsbereichkatalog: 020
DIN276-1_08: 363
DIN276_18: 363

**6.7.220 Attikaabdeck. Alu D 3mm Zuschnitt-B 930mm 4xgekantet Sicherheitsabdeck**
*** Bezugsbeschreibung
Attikaabdeckung aus Aluminium DIN EN 485 und DIN EN 507, Dicke 3 mm, Zuschnittbreite ca. 930 mm, 4 x gekantet, einschl. Tropfkante als Falz, beidseitig, Oberfläche beschichtet, gemäß Ausführungsbeschreibung 5 AB 5.6, Farbton nach RAL 7048 perlmausgrau, Kanten scharfkantig, Ecken scharfkantig, für Außenanwendung,
Länge Regelelement ca 1350 mm,
einschl. Passelementen in Abschlussbereichen und Eckausbildungen, Nahtausbildung gestoßen und hinterlegt, verdeckt befestigen mit Unterkonstruktion aus Aluminium, Höhe  UK zwischen 100 und 130 mm, Untergrund Zementbauplatte, mit Gefälle, einschl. Sicherheitsabdeckung zum Schutz des darunter liegenden Bauteils,  bitumenverträglich, Dicke 1,2 mm.

Ausführung gemäß Zeichnung,
Zeichnungs-Nr 'D10117STRDG00A300_DF853 - Attika 01'
Menge: 25,000 m
Leistungsbereichkatalog: 022
DIN276-1_08: 335
DIN276_18: 363

**6.7.230 Attikaabdeck. Alu D 3mm Zuschnitt-B 775mm 4xgekantet Sicherheitsabdeck**
*** wie Position 6.7.220
jedoch

Zuschnittbreite ca. 775 mm,

Ausführung gemäß Zeichnung,
Zeichnungs-Nr 'D10117STRDG00A300_DF853 - Attika 02+04'
Menge: 35,800 m
Leistungsbereichkatalog: 022
DIN276-1_08: 335
DIN276_18: 363

**6.7.240 Attikaabdeck. Alu D 3mm Zuschnitt-B 600mm 4xgekantet Sicherheitsabdeck**
Attikaabdeckung aus Aluminium DIN EN 485 und DIN EN 507, Dicke 3 mm, Zuschnittbreite ca. 600 mm, 4 x gekantet, einschl. Tropfkante als Falz, einseitig, Aufkantung mit Rückkantung, einseitig, Oberfläche beschichtet, gemäß Ausführungsbeschreibung 5 AB 5.6, Farbton nach RAL 7048 perlmausgrau, Kanten scharfkantig, Ecken scharfkantig, für Außenanwendung,
Länge Regelelement ca 1350 mm,
einschl. Passelementen in Abschlussbereichen und Eckausbildungen, Nahtausbildung gestoßen und hinterlegt, verdeckt befestigen mit Unterkonstruktion aus Aluminium, Höhe  UK zwischen 10 und 110 mm, Untergrund Zementbauplatte/ Betonattika, mit Gefälle, einschl. Sicherheitsabdeckung zum Schutz des darunter liegenden Bauteils,  bitumenverträglich, Dicke 1,2 mm.

Ausführung gemäß Zeichnung,
Zeichnungs-Nr 'D10117STRDG00A300_DF853 - Attika 03'
Menge: 2,800 m
Leistungsbereichkatalog: 022
DIN276-1_08: 335
DIN276_18: 363

**6.7.250 Attikaabdeck. Alu D 3mm Zuschnitt-B 930mm 4xgekantet Sicherheitsabdeck**
*** Bezugsbeschreibung
Attikaabdeckung aus Aluminium DIN EN 485 und DIN EN 507, Dicke 3 mm, Zuschnittbreite ca. 930 mm, 4 x gekantet, einschl. Tropfkante als Falz, beidseitig, Oberfläche beschichtet, gemäß Ausführungsbeschreibung 5 AB 5.6, Farbton nach RAL 7048 perlmausgrau, Kanten scharfkantig, Ecken scharfkantig, für Außenanwendung,
Länge Regelelement ca 1350 mm,
einschl. Passelementen in Abschlussbereichen und Eckausbildungen, Nahtausbildung gestoßen und hinterlegt, verdeckt befestigen mit Unterkonstruktion aus Aluminium, Höhe  UK zwischen 100 und 130 mm, Untergrund Zementbauplatte, mit Gefälle, einschl. Sicherheitsabdeckung zum Schutz des darunter liegenden Bauteils,  bitumenverträglich, Dicke 1,2 mm.

Ausführung gemäß Zeichnung,
Zeichnungs-Nr 'D10117STRDG01A300_DF863 - DT-06
Menge: 13,000 m
Leistungsbereichkatalog: 022
DIN276-1_08: 335
DIN276_18: 363

**6.7.260 Attikaabdeck. Alu D 3mm Zuschnitt-B 930mm 4xgekantet Sicherheitsabdeck**
*** wie Position 6.7.250
jedoch

einseitig anstatt Abkantung eine Aufkantung zum Anschluss an Attika des Nachbargebäudes

Ausführung gemäß Zeichnung,
Zeichnungs-Nr 'D10117STRDG01A300_DF863 - DT-05
Menge: 2,000 m
Leistungsbereichkatalog: 022
DIN276-1_08: 335
DIN276_18: 363

**6.7.270 Attikaabdeck. Alu D 3mm Zuschnitt-B 930mm 4xgekantet Sicherheitsabdeck**
*** Bezugsbeschreibung
Attikaabdeckung aus Aluminium DIN EN 485 und DIN EN 507, Dicke 3 mm, Zuschnittbreite ca. 930 mm, 4 x gekantet, einschl. Tropfkante als Falz, beidseitig, Oberfläche beschichtet, gemäß Ausführungsbeschreibung 5 AB 5.6, Farbton 7048 nach RAL perlmausgrau, Kanten scharfkantig, Ecken scharfkantig, für Außenanwendung,
Länge Regelelement ca 1350 mm,
einschl. Passelementen in Abschlussbereichen und Eckausbildungen, Nahtausbildung gestoßen und hinterlegt, verdeckt befestigen mit Unterkonstruktion aus Aluminium, Höhe  UK zwischen 100 und 130 mm, Untergrund Zementbauplatte, mit Gefälle, einschl. Sicherheitsabdeckung zum Schutz des darunter liegenden Bauteils,  bitumenverträglich, Dicke 1,2 mm.

Ausführung gemäß Zeichnung,
Zeichnungs-Nr 'D10117STRDG01A300_DF862 - DT-01
Menge: 4,500 m
Leistungsbereichkatalog: 022
DIN276-1_08: 335
DIN276_18: 363

**6.7.280 Attikaabdeck. Alu D 3mm Zuschnitt-B 930mm 4xgekantet Sicherheitsabdeck**
*** wie Position 6.7.270
jedoch

einseitig anstatt Abkantung eine Aufkantung zum Anschluss an Attika des Nachbargebäudes

Ausführung gemäß Zeichnung,
Zeichnungs-Nr 'D10117STRDG01A300_DF862 - DT-02
Menge: 13,000 m
Leistungsbereichkatalog: 022
DIN276-1_08: 335
DIN276_18: 363

**6.7.290 Ecke vorgefertigt Alu D 3mm Zuschnitt-B 930-730 mm Attikaabdeck.**
Außenecke, vorgefertigt, aus Aluminium, Dicke 3 mm, Zuschnittbreite730 - 900 mm, zur Attikaabdeckung, Winkel über 90 Grad, Nahtausbildung geschweißt, am Übergang unterschiedlicher Breiten der Attikaabdeckungen
Menge: 2,000 St
Leistungsbereichkatalog: 022
DIN276-1_08: 335
DIN276_18: 363

**6.7.300 Ecke vorgefertigt Alu D 3mm Zuschnitt-B 730 mm Attikaabdeck.**
Außenecke, vorgefertigt, aus Aluminium, Dicke 3 mm, Zuschnittbreite730 mm, zur Attikaabdeckung, Winkel über 90 Grad, Nahtausbildung geschweißt
Menge: 1,000 St
Leistungsbereichkatalog: 022
DIN276-1_08: 335
DIN276_18: 363

**6.7.310 Ecke vorgefertigt Alu D 3mm Zuschnitt-B 930-730 mm Attikaabdeck.**
Außenecke, vorgefertigt, aus Aluminium, Dicke 3 mm, Zuschnittbreite730 - 900 mm, zur Attikaabdeckung, Winkel 90 Grad, Nahtausbildung geschweißt, am Übergang unterschiedlicher Breiten der Attikaabdeckungen
Menge: 1,000 St
Leistungsbereichkatalog: 022
DIN276-1_08: 335
DIN276_18: 363

**6.7.320 Übergang Alu D 3mm Zuschnitt-B 930-730 mm Attikaabdeck.**
Übergang von Attikaabdeckungen unterschiedlicher Breite, vorgefertigt, aus Aluminium, Dicke 3 mm, Zuschnittbreite730 - 900 mm, zur Attikaabdeckung, Nahtausbildung geschweißt, Versprung Dachseitig
Menge: 1,000 St
Leistungsbereichkatalog: 022
DIN276-1_08: 335
DIN276_18: 363

**6.7.330 Traufstreifen Alu D 1mm Zuschnitt-B 200mm 3xgekantet**
Traufstreifen als Tropfblech aus Aluminium DIN EN 485 und DIN EN 507, Dicke 1 mm, beschichtet, Zuschnittbreite 200 mm, Nahtausbildung genietet mit Dichteinlage, 3 x gekantet, einschl. Tropfkante als Schenkel, verdeckt befestigen mit Haften und Vorstoßblechen, geschraubt, Untergrund Dämmklotz Ausführung gemäß Zeichnung und Einzelbeschreibung,
Zeichnungs-Nr D10117STRDG01A300_DF863 - DT-06
Einzelbeschreibungs-Nr als unterer Abschluss der Fassadenbekleidung zur Attika der Nachbarbrandwand, Oberfläche beschichtet, gemäß Ausführungsbeschreibung 5 AB 5.6, Farbton nach RAL 7048 perlmausgrau, einschl. Dämmklotz, schraubbar an Stahlbetonwand befestigt, D 100 mm
Menge: 9,700 m
Leistungsbereichkatalog: 022
DIN276-1_08: 363
DIN276_18: 363

**6.7.340 Anschluss Wandanschlussprofil Alu D 3mm Zuschnitt-B 400mm 2xgekantet**
STLB-Bau 2025-10 022
Anschluss, zum Wandanschlussprofil, aus Aluminium, Dicke 3 mm, Zuschnittbreite 400 mm, 2 x gekantet, Nahtausbildung geschweißt, Ausführung gemäß Zeichnung und Einzelbeschreibung,
Zeichnungs-Nr 'D10117STRDG01A300_DF863 - DT-06'

Einzelbeschreibungs-Nr 'einschl. Trennschicht aus Kunststoffbahnen, diffusionsoffen, schlagregendicht, punkt- oder streifenweise kalt kleben, Nahtüberdeckung vollflächig kleben, Breite der Trennschicht über 80 bis 90 cm, befestigt auf Attikabestandsgebäude aus Beton einschl. Spachtelung des Untergrundes, B 300 mm und auf Leitblech im Bereich geneigter Bestandsattika, Oberfläche beschichtet, gemäß Ausführungsbeschreibung 5 AB 5.6, Farbton nach RAL 7048 perlmausgrau,'
Menge: 9,700 m
Leistungsbereichkatalog: 022
DIN276-1_08: 363
DIN276_18: 363

**6.7.350 Gesimsabdeck. Alu D 3mm Zuschnitt-B 600mm 4xgekantet Sicherheitsabdeck. PVC-P-BV**
STLB-Bau 2025-10 022
Gesimsabdeckung aus Aluminium DIN EN 485 und DIN EN 507, Dicke 3 mm, beschichtet, Zuschnittbreite 600 mm, 4 x gekantet, einschl. Tropfkante als Falz, einseitig, Nahtausbildung gestoßen und hinterlegt, verdeckt befestigen mit Vorstoßblechen, Untergrund Normalbeton, mit Gefälle, einschl. Sicherheitsabdeckung zum Schutz des darunter liegenden Bauteils aus Polyvinylchlorid (PVC-P) DIN EN 13956, bitumenverträglich, Dicke 1,2 mm, Ausführung gemäß Zeichnung und Einzelbeschreibung,
Zeichnungs-Nr 'D10117STRDG01A300_DF863 - DT-06'

Einzelbeschreibungs-Nr 'einschl. Unterkonstruktion als Bügelkonstruktion Höhe ca. 40 mm, einseitig mit Auf- und Rückkantung an Außenwand angeschlossen einschl. hinterlegten Dichtband, Oberfläche beschichtet, gemäß Ausführungsbeschreibung 5 AB 5.6, Farbton nach RAL 7048 perlmausgrau,'
Menge: 9,700 m
Leistungsbereichkatalog: 022
DIN276-1_08: 335
DIN276_18: 335

**6.7.360 Attikaabdeck. Alu D 3mm Zuschnitt-B 500mm 5xgekantet Sicherheitsabdeck. PVC-P-BV**
STLB-Bau 2025-10 022
Attikaabdeckung aus Aluminium DIN EN 485 und DIN EN 507, Dicke 3 mm, beschichtet, Zuschnittbreite 500 mm, 5 x gekantet, einschl. Tropfkante als Falz, beidseitig, Nahtausbildung gestoßen und hinterlegt, verdeckt befestigen mit Vorstoßblechen, Untergrund Normalbeton, mit Gefälle, einschl. Sicherheitsabdeckung zum Schutz des darunter liegenden Bauteils aus Polyvinylchlorid (PVC-P) DIN EN 13956, bitumenverträglich, Dicke 1,2 mm, Ausführung gemäß Zeichnung und Einzelbeschreibung,
Zeichnungs-Nr 'D10117STRDG01A300_DF863 - DT-05'

Einzelbeschreibungs-Nr 'einschl. Unterkonstruktion als Bügelkonstruktion Höhe ca. 40 mm, Oberfläche beschichtet, gemäß Ausführungsbeschreibung 5 AB 5.6, Farbton nach RAL 7048, perlmausgrau,'
Menge: 1,800 m
Leistungsbereichkatalog: 022
DIN276-1_08: 335
DIN276_18: 335

**6.7.370 Eckausbildungen Traufstreifen, Gesimsabdeckungen**
Eckausbildungen des Traufstreifen und der Gesimsabdeckungen bzw. Attikaabdeckungen im Bereich der Änderungen der Dachneigungen bzw. dem Übergang zur Fassadenbekleidung als geschlossene Ecken in unterschiedlichen Gradzahlen
Menge: 6,000 St
DIN276_18: 363

**6.7.380 Anschluss Wandanschlussprofil Alu D 3mm Zuschnitt-B 400mm 2xgekantet**
STLB-Bau 2025-10 022
Anschluss, zum Wandanschlussprofil, aus Aluminium, Dicke 3 mm, Zuschnittbreite 400 mm, 2 x gekantet, Nahtausbildung geschweißt, Ausführung gemäß Zeichnung und Einzelbeschreibung,
Zeichnungs-Nr 'D10117STRDG01A300_DF862 - DT-01'

Einzelbeschreibungs-Nr 'einschl. Trennschicht aus Kunststoffbahnen, diffusionsoffen, schlagregendicht, punkt- oder streifenweise kalt kleben, Nahtüberdeckung vollflächig kleben, Breite der Trennschicht über 80 bis 90 cm, befestigt auf Attikabestandsgebäude aus Beton einschl. Spachtelung des Untergrundes, B 300 mm und auf Leitblech im Bereich geneigter Bestandsattika im Bereich Mansarddach,Oberfläche beschichtet, gemäß Ausführungsbeschreibung 5 AB 5.6, Farbton nach RAL 7048 perlmausgrau,'
Menge: 4,200 m
Leistungsbereichkatalog: 022
DIN276-1_08: 363
DIN276_18: 363

**6.7.390 Anschluss Mauerabdeckungsprofil Stahl verz D 1,2mm Zuschnitt-B 720mm 1xgekantet**
Anschluss, zum Mauerabdeckungsprofil, aus verzinktem Stahl, Dicke 1,2 mm, Zuschnittbreite 720 mm, 1 x gekantet, Ausführung gemäß Zeichnung und Einzelbeschreibung,
Zeichnungs-Nr D10117STRDG01A300_DF862 - DT-02
Einzelbeschreibungs-Nr einschl. untergelegter Dämmklotz, D 20 mm zum Abdecken des Überganges zwischen Neubau und Bestandsbau, Breite des Dämmklotz ca. 300 mm, befestigt auf Attika aus Beton einschl. Spachtelung des Untergrundes, B 300 mm
Menge: 13,000 m
Leistungsbereichkatalog: 022
DIN276-1_08: 335
DIN276_18: 335

**6.7.400 Gesimsabdeck. Alu D 3mm Zuschnitt-B 600mm 4xgekantet Sicherheitsabdeck. PVC-P-BV**
STLB-Bau 2025-10 022
Gesimsabdeckung aus Aluminium DIN EN 485 und DIN EN 507, Dicke 3 mm, beschichtet, Zuschnittbreite 600 mm, 4 x gekantet, einschl. Tropfkante als Falz, einseitig, Nahtausbildung gestoßen und hinterlegt, verdeckt befestigen mit Vorstoßblechen, Untergrund Normalbeton, mit Gefälle, einschl. Sicherheitsabdeckung zum Schutz des darunter liegenden Bauteils aus Polyvinylchlorid (PVC-P) DIN EN 13956, bitumenverträglich, Dicke 1,2 mm, Ausführung gemäß Zeichnung und Einzelbeschreibung,
Zeichnungs-Nr 'D10117STRDG01A300_DF862 - DT-01'

Einzelbeschreibungs-Nr 'einschl. Unterkonstruktion als Bügelkonstruktion Höhe ca. 40 mm, einseitig mit Auf- und Rückkantung an Außenwand angeschlossen einschl. hinterlegten Dichtband, im Bereich Mansarddach, Oberfläche beschichtet, gemäß Ausführungsbeschreibung 5 AB 5.6, Farbton nach RAL 7048 perlmausgrau,'
Menge: 4,200 m
Leistungsbereichkatalog: 022
DIN276-1_08: 335
DIN276_18: 335

**6.7.410 Attikaabdeck. Alu D 3mm Zuschnitt-B 600mm 4xgekantet Sicherheitsabdeck. PVC-P-BV**
STLB-Bau 2025-10 022
Attikaabdeckung aus Aluminium DIN EN 485 und DIN EN 507, Dicke 3 mm, beschichtet, Zuschnittbreite 600 mm, 4 x gekantet, einschl. Tropfkante als Falz, beidseitig, Nahtausbildung gestoßen und hinterlegt, verdeckt befestigen mit Vorstoßblechen, Untergrund Normalbeton, mit Gefälle, einschl. Sicherheitsabdeckung zum Schutz des darunter liegenden Bauteils aus Polyvinylchlorid (PVC-P) DIN EN 13956, bitumenverträglich, Dicke 1,2 mm, Ausführung gemäß Zeichnung und Einzelbeschreibung,
Zeichnungs-Nr 'D10117STRDG01A300_DF862 - DT-02'

Einzelbeschreibungs-Nr 'einschl. Unterkonstruktion als Bügelkonstruktion Höhe ca. 40 mm, Oberfläche beschichtet, gemäß Ausführungsbeschreibung 5 AB 5.6, Farbton nach RAL 7048 perlmausgrau,'
Menge: 13,000 m
Leistungsbereichkatalog: 022
DIN276-1_08: 335
DIN276_18: 335

**6.7.420 Eckausbildungen Traufstreifen, Gesimsabdeckungen**
Eckausbildungen des Traufstreifen und der Gesimsabdeckungen bzw. Attikaabdeckungenim Bereich der Änderungen der Dachneigungen bzw. dem Übergang zur Fassadenbekleidung als geschlossene Ecken in unterschiedlichen Gradzahlen
Menge: 4,000 St
DIN276_18: 363

**6.7.430 1-teilige Tragkonsolen f. baus. Absturzsicher. Stahlblech S235 Einzelm. 3,0 kg/St Detail DM804 Dach ü. 6.OG**
*** Bezugsbeschreibung
1-teilige Tragkonsolen für bauseitige Absturzsicherungen,
als Verankerungskonstruktion aus Stahlblech D 10mm aus S235 DIN EN 10025-2, Werkstoff-Nr 1.0117 (Blech), als Schweißkonstruktion,

Einzelmasse Stahl 3,0 kg/St,

bestehend aus einem teilweise sichtbaren Konsolteil:
T-Schweißstück aus Platte 110/100/10mm 4-fach gelocht D 15mm und Anschweißlasche 250/100/10mm 2-fach gelocht D 15mm,
mit je 4-facher Bolzenverankerung niro M10 in der tragenden Stahlbetonattika einschl. der Bohrungen kraftschlüssig mit zugelassenem Systemankerbolzen herstellen, einschl. thermischer Trennung aus hochkristallinen thermoplastischen Kunststoff in D bis 20mm (Toleranzausgleich),

komplett feuerverzinkt C3/VH und zusätzlich die sichtbare Anschweißlasche pulverbeschichtet als Duplex-Beschichtung in Werkstattbeschichtung im Farbton RAL 7048,

Ausführung gemäß Zeichnung,
Zeichnungs-Nr
DM 800 Übersichtsplan Schlosser Dach
DM 804 Detail Absturzsicherung / Attikabefestigung / Regeldetail -Anschlüsse,

Einbauort:
planmäßig in den Attika-Achsabständen bis 1350mm,
im BTB Rückseite gemäß o.g. Übersichtsplan DM800 (rote Linie für Detail DM804) gemäß Detailzuordnungskästchen im Übersichtsplan DM800 - Hinweis: Die genannten Detailpläne gelten nur für die Konsolausbildung.
Menge: 29,000 St
Leistungsbereichkatalog: 017
DIN276-1_08: 333
DIN276_18: 369

**6.7.440 1-teilige Tragkonsolen f. baus. Absturzsicher. Stahlblech S235 Einzelm. 3,0 kg/St Detail DM805 Dach ü. 6.OG**
*** wie Position 6.7.430
jedoch,
hier gemäß Detail DM 805 mit je 4-facher Bolzenverankerung niro M10 in der tragenden Brettschicht- bzw. Massivholzattika einschl. der Bohrungen kraftschlüssig mit zugelassenem Systemankerbolzen herstellen,
und hier keine thermische Trennung erforderlich, daher Größe der Anschweißlasche 260/100/10mm,

Einbauort:
planmäßig in den Attika-Achsabständen bis 1350mm,
im BTB Straßenseite gemäß o.g. Übersichtsplan DM800 (blaue Linie für Detail DM805)  Hinweis: Die genannten Detailpläne gelten nur für die Konsolausbildung.
Menge: 55,000 St
DIN276_18: 369

**6.7.450 1-teilige Tragkonsolen f. baus. Absturzsicher. Stahlbl. S235 Einzelm. 4,1 kg/St Detail DM808 T-Stütze Dach ü. 6.OG**
1-teilige Tragkonsolen für bauseitige Absturzsicherungen,
als Verankerungskonstruktion aus Stahlblech D 10mm aus S235 DIN EN 10025-2, Werkstoff-Nr 1.0117 (Blech), als Schweißkonstruktion,

Einzelmasse Stahl 4,1 kg/St,

bestehend aus einem teilweise sichtbaren Konsolteil, stehend als T-Stütze auf der Attika angeordnet:
T-Schweißstück aus Fußplatte 300/100/10mm 4-fach gelocht D 15mm und stehende Anschweißlasche 210/100/10mm 2-fach gelocht D 15mm,
mit je 4-facher Bolzenverankerung niro M10 in der Oberseite der tragenden Stahlbetonattika einschl. der Bohrungen kraftschlüssig mit zugelassenem Systemankerbolzen herstellen, einschl. thermischer Trennung aus hochkristallinen thermoplastischen Kunststoff in D bis 20mm (Toleranzausgleich),

komplett feuerverzinkt C3/VH und zusätzlich die sichtbare Anschweißlasche pulverbeschichtet als Duplex-Beschichtung in Werkstattbeschichtung im Farbton RAL 7048,

Ausführung gemäß Zeichnung,
Zeichnungs-Nr
DM 800 Übersichtsplan Schlosser Dach
DM 808 Detail Absturzsicherung / Attikabefestigung auf Montagefüße,

Einbauort:
planmäßig in den Attika-Achsabständen bis 1350mm,
im BTB Rückseite gemäß o.g. Übersichtsplan DM800 (ohne Linie für Detail DM808) gemäß Detailzuordnungskästchen im Übersichtsplan DM800  Hinweis: Die genannten Detailpläne gelten nur für die Konsolausbildung.
Menge: 10,000 St
Leistungsbereichkatalog: 017
DIN276-1_08: 333
DIN276_18: 369

**6.7.460 1-teilige Tragkons. f. baus. Übersteigschutz Stahlbl. S235 Einzelm. 5,3 kg/St Det. DM809 Montagefuß Dach ü. 6.OG**
1-teilige Tragkonsolen für bauseitigen Übersteigschutz, als Verankerungskonstruktion/Montagefuß aus Stahlblech D 10mm, Stahl-Hohlprofil 150/60mm und Stahl-U-Profil 150/60mm aus S235 DIN EN 10025-2, Werkstoff-Nr 1.0114 (Profil) und 1.0117 (Blech), als Schweißkonstruktion,

Einzelmasse Stahl 5,3 kg/St,

bestehend aus einem teilweise sichtbaren Montagefuß, stehend auf der Attika angeordnet:
Fußplatte 200/200/10mm 4-fach gelocht D 15mm und stehende Anschweiß-Hohlprofil 150/60mm L 240mm,  Anschweiß-U-Profil 150/60mm L 200mm, 4-fach gelocht D 15mm und Einschweißblech 140/65/5mm, Hohlprofil innen gedämmt A1 Mineralwolle,
mit je 4-facher Bolzenverankerung niro M10 in der Oberseite der tragenden Stahlbetonattika einschl. der Bohrungen kraftschlüssig mit zugelassenem Systemankerbolzen herstellen, einschl. thermischer Trennung aus hochkristallinen thermoplastischen Kunststoff in D bis 20mm (Toleranzausgleich),

komplett feuerverzinkt C3/VH und zusätzlich das sichtbare Oberteil pulverbeschichtet als Duplex-Beschichtung in Werkstattbeschichtung im Farbton RAL 7048,

Ausführung gemäß Zeichnung,
Zeichnungs-Nr
DM 811 Übersichtsplan Übersteigschutz
DM 812 Detail Übergang Übersteigschutz

Einbauort:
planmäßig in den Attika-Achsabständen bis 1350mm,
im BTB neben den beiden Nachbargebäuden gemäß Übersichtsplan DM811gemäß Detailzuordnungskästchen
Hinweis: Die genannten Detailpläne gelten nur für die Konsolausbildung.
Menge: 25,000 St
DIN276_18: 369

#### Abschnitt 6.8 Installationsarbeiten PV

*Hinweis: LEISTUNGSSCHNITTSTELLE*
LEISTUNGSSCHNITTSTELLE

Schnittstelle zu den PV-Modulen:

AN Fassade: Lieferung und Montage der PV-Module einschließlich des elektrischen Anschlusses der Module. Lieferung und Montage der erforderlichen Kabelkanäle bzw. Kabeltrassen an der Fassade. Verlegung sowie fachgerechte Befestigung sämtlicher PV-Kabel innerhalb der durch den AN gelieferten und montierten Kabelkanäle.

Die Koordination der Leitungsführung der PV-Kabel auf dem Dach bis zum Wechselrichter liegt vollständig im Verantwortungsbereich des AN Fassade. Der AN hat die Leitungsführung gemäß Planung zu koordinieren und sicherzustellen, dass die PV-Kabel fachgerecht, funktionsfähig und anschlussbereit bis zum Wechselrichter geführt werden.

Schnittstelle zum Potentialausgleich

Übergabepunkt des Potentialausgleichs an der Attika. Der Anschluss der PV-Anlage an den Potentialausgleich erfolgt an diesem Übergabepunkt gemäß Planung. Die Herstellung und Bereitstellung des Potentialausgleichs bis zum Übergabepunkt an der Attika ist durch AN Fassade.

**6.8.10 Wechselrichter 4 kW**
Technische Anforderungen
AC‑Nennleistung: ≥ 4,0 kW bei 400 V, dreiphasig
DC‑Generatorleistung: ≥ 8,0 kW
MPP‑Tracker: mind. 2,
unabhängig DC‑Eingänge: ≥ 2
Max. DC‑Eingangsspannung: ≥ 580 V
MPP‑Spannungsbereich: 175 - 800 V
Max. Eingangsstrom je Tracker: ≥ 12 A
Max. Kurzschlussstrom: ≥ 18 A
Europäischer Wirkungsgrad: ≥ 97 %

Schutzfunktionen
Netz‑ und Anlagenschutz nach VDE‑AR‑N 4105
Überspannungsschutz DC/AC Typ II
Schutzart IP65, Außeneinsatz geeignet
Temperatur‑ und Leistungsderating
Kommunikation
LAN /WLAN/ RS485 Unterstützung gängiger Monitoring‑Protokolle

Hersteller/ Typ:
'....................................................'
vom Bieter einzutragen

komplett mit erforderlichem Zubehör liefern und betriebsfertig montieren.
Menge: 1,000 St
DIN276_18: 442

**6.8.20 Wechselrichter 6 kW**
Technische Anforderungen
AC‑Leistung: ≥ 6,0 kW, dreiphasig 400 V
DC‑Generatorleistung: ≥ 9 kW
MPP‑Tracker: 2,
unabhängig DC‑Eingänge: ≥ 2 Max.
DC‑Spannung: ≥ 1.000 V
MPP‑Spannungsbereich: 260-800 V
Max. Eingangsstrom je MPPT: ≥ 12 A Max.
Kurzschlussstrom: ≥ 18 A
Europäischer Wirkungsgrad: ≥ 97.6 %
Schutz / Sicherheit
Überspannungsschutz Typ II
Automatische Netztrennung nach VDE‑AR‑N 4105
Schutzart IP65
 Kommunikation
LAN / WLAN / RS485

Hersteller/ Typ:
'....................................................'
vom Bieter einzutragen

komplett mit erforderlichem Zubehör liefern und betriebsfertig montieren.
Menge: 1,000 St
DIN276_18: 442

**6.8.30 Wechselrichter 8 kW**
Technische Anforderungen
AC‑Leistung: ≥ 8,0 kW, dreiphasig 400 V
DC‑Generatorleistung: ≥ 15,0 kW
MPP‑Tracker: 2,
unabhängig DC‑Eingänge: ≥ 2 Max.
DC‑Spannung: ≥ 1.000 V
MPP‑Spannung: 260 -800 V
Max. Eingangsstrom A MPPT: ≥ 20 A
Max. Eingangsstrom B MPPT: ≥ 12A
Max. Kurzschlussstrom Eingang A: ≥ 30 A
Max. Kurzschlussstrom Eingang B: ≥ 18 A
Europäischer Wirkungsgrad: ≥ 98 %
Schutzfunktionen
Überspannungsschutz AC/DC Typ II
Netz- und Anlagenschutz gemäß VDE‑AR‑N 4105
Schutzklasse IP65
Kommunikation
LAN /WLAN/ RS485 Unterstützung gängiger Monitoring‑Protokolle

Hersteller/ Typ
'....................................................'
vom Bieter einzutragen

komplett mit erforderlichem Zubehör liefern und betriebsfertig montieren.
Menge: 5,000 St
DIN276_18: 442

**6.8.40 Wechselrichter 10 kW**
Technische Anforderungen
AC‑Leistung: ≥ 10,0 kW, dreiphasig 400 V
DC‑Generatorleistung: ≥ 15,0 kW
MPP‑Tracker: 2,
unabhängig DC‑Eingänge: ≥ 2 Max.
DC‑Spannung: ≥ 1.000 V
MPP‑Spannung: 320 -800 V
Max. Eingangsstrom A MPPT: ≥ 20 A
Max. Eingangsstrom B MPPT: ≥ 12A
Max. Kurzschlussstrom Eingang A: ≥ 30 A
Max. Kurzschlussstrom Eingang B: ≥ 18 A
Europäischer Wirkungsgrad: ≥ 98 %
Schutzfunktionen
Überspannungsschutz AC/DC Typ II
Netz- und Anlagenschutz gemäß VDE‑AR‑N 4105
Schutzklasse IP65
Kommunikation
LAN /WLAN/ RS485 Unterstützung gängiger Monitoring‑Protokolle

Hersteller/ Typ
'....................................................'
vom Bieter einzutragen

komplett mit erforderlichem Zubehör liefern und betriebsfertig montieren.
Menge: 1,000 St
DIN276_18: 442

**6.8.50 Wechselrichter 12 kW**
Technische Anforderungen
AC‑Leistung: ≥ 12,0 kW, dreiphasig 400 V
DC‑Generatorleistung: ≥ 18,0 kW
MPP‑Tracker: 3,
unabhängig DC‑Eingänge: ≥ 2 Max.
Max. Eingangsspannung: ≥ 1000 V
MPP‑Spannung: 150 - 1.000 V
MPP-Spannungsbereich bei Nennleistung: 210 – 800 V
Max. Eingangsstrom je MPPT: ≥ 24 A
Max. Kurzschlussstrom: ≥ 37,5 A
Europäischer Wirkungsgrad: ≥ 97,6 %
Schutzfunktionen
Überspannungsschutz AC/DC Typ II
Netz- und Anlagenschutz gemäß VDE‑AR‑N 4105
Schutzklasse IP65
Kommunikation
LAN /WLAN/ RS485 Unterstützung gängiger Monitoring‑Protokolle

Hersteller/ Typ
'....................................................'
vom Bieter einzutragen

komplett mit erforderlichem Zubehör liefern und betriebsfertig montieren.
Menge: 7,000 St
DIN276_18: 442

**6.8.60 Wechselrichterunterstand**
Schutzgehäuse für PV‑Wechselrichter zur Außenaufstellung
Ausführung aus witterungsbeständigem Aluminium
Belüftete Seiten durch Lochblech zur Luftzirkulation
Großzügiger Innenraum für größere Komponenten
Außenabmessungen mind. 1.170 × 700 × 1.200 mm (B×T×H)
Vormontierte Ausführung, inkl. Kabelkanal
Geeignet zum Schutz vor Witterung und mechanischen Einflüssen
Inklusive Betonsockel zur Aufstellung
Hinweis: Abstimmung mit AN PV-Dach erforderlich

Hersteller/ Typ
'....................................................'
vom Bieter einzutragen

komplett mit erforderlichem Zubehör liefern und betriebsfertig montieren.
Menge: 8,000 St
DIN276_18: 442

**6.8.70 Steuereinheit zur zentralen Ansteuerung von PV-Schalteinheiten, 230 V AC, IP67**
Steuereinheit zur zentralen Ansteuerung von PV-Schalteinheiten, 230 V AC, IP67
Dient zur netzseitigen Ansteuerung und Abschaltung über Steuerleitung oder potentialfreien Kontakt von einer oder mehreren Schalteinheiten für PV-Strings.(Siehe Pos. 1.1.70 bis 1.1.90) LED-Anzeige zur Auswertung des Steuersignals und des Überspannungsschutzes Verriegelbarer Drehknopf zum Ein-/Ausschalten der gesamten PV-Anlage „AUS“-Position verriegelbar und absperrbar Anschluss externer Not-Aus- oder Schlüsselschalter möglich Ausgabe des Anlagenzustands (AN/AUS) über potentialfreien Kontakt Versorgungsspannung: 230 V AC
Standort: 6.OG Technikraum Schutzart: IP67
Zulässige Umgebungstemperatur: –10 °C bis +45 °C

Hersteller/ Typ:
'Q3 Energie GmbH & Co. KG; Typ QFire Steuerbox'
oder gleichwertig

Hersteller/ Typ '....................................................'

vom Bieter einzutragen

komplett mit erforderlichem Zubehör liefern und betriebsfertig montieren.
Menge: 3,000 St
DIN276_18: 442

**6.8.80 Ferngesteuerte Schalteinheit für 6 PV-Strings, 1500 V / 6×20 A**
Ferngesteuerte Schalteinheit zur Abschaltung von Sechs PV-Strings gemäß DIN EN 60947-3:2020.
Gesamtschaltvermögen:
120 A DC (20 A je String)
Maximale Stringspannung: 1.500 V DC bei bis zu 20 A Isc je String Vier Eingänge (6× + / 6× –), vier Ausgänge (6× + / 6× –) Anschluss über EVO2 Steckverbinder (Ein- und Ausgang) Steuerleitung (5× 1,5 mm²) bauseits,
 Anschluss über beiliegenden Stecker 4 Montageohren beiliegend
Gesteuert von einer Steuerbox (Siehe Pos. 1.1.60 ) Gehäuse: Polycarbonat, UV- und witterungsbeständig, IP66/67, IK08 Abmessung: 300 × 400 mm
Zur Montage im witterungsgeschützten Außenbereich geeignet

Hersteller/ Typ:
'Q3 Energie GmbH & Co. KG, Typ QFire BIG 4'
oder gleichwertigHersteller/ Typ '....................................................'
vom Bieter einzutragen

komplett mit erforderlichem Zubehör liefern und betriebsfertig montieren.
Menge: 1,000 St
DIN276_18: 442

**6.8.90 Ferngesteuerte Schalteinheit für 14 PV-Strings, 1500 V / 14×20 A**
Ferngesteuerte Schalteinheit zur Abschaltung von Vierzehen PV-Strings gemäß DIN EN 60947-3:2020.
Gesamtschaltvermögen:
280 A DC (20 A je String)
Maximale Stringspannung: 1.500 V DC bei bis zu 20 A Isc je String Zwölf Eingänge (14× + / 14× –), zwölf Ausgänge (14× + / 14× –)
Anschluss über EVO2 Steckverbinder (Ein- und Ausgang) Steuerleitung (5× 1,5 mm²) bauseits,
Anschluss über beiliegenden Stecker 4 Montageohren beiliegend
Gesteuert von einer Steuerbox (Siehe Pos. 1.1.60  ) Gehäuse: Polycarbonat, UV- und witterungsbeständig, IP66/67, IK08 Abmessung: 400 × 600 mm
Zur Montage im witterungsgeschützten Außenbereich geeignet

Hersteller/ Typ:
'Q3 Energie GmbH & Co. KG; Typ Qfire BIG 12'
oder gleichwertig

Hersteller/ Typ:
'....................................................'
vom Bieter einzutragen

komplett mit erforderlichem Zubehör liefern und betriebsfertig montieren.
Menge: 1,000 St
DIN276_18: 442

**6.8.100 Ferngesteuerte Schalteinheit für 20 PV-Strings, 1500 V / 20×20 A**
Ferngesteuerte Schalteinheit zur Abschaltung von 20 Strängen (Strings) einer Photovoltaikanlage gemäß DIN EN 60947-3:2020. Geeignet für den Einsatz in Großanlagen.
Gesteuert von einer Steuerbox (Siehe Pos. 1.1.60 ) Eingänge (20× + / 20× –) Ausgänge (20× + / 20× –) Gesamtschaltvermögen: max. 400 A DC (20 A je String) Maximale Stringspannung: 1.500 V DC, Isc bis 20 A pro String Schaltung erfolgt ferngesteuert über bauseitige Steuerleitung (5× 1,5 mm²)
Anschluss über beiliegenden Steckkontakt Stringanschlüsse: EVO2 (Ein- und Ausgang) 4 Stück Befestigungslöcher vorhanden
Gehäuse: Material: pulverbeschichtetes Stahlblech
Schutzart: IP66, geeignet für die Montage im witterungsgeschützten Außenbereich
Abmessungen: 600 × 600 mm

Hersteller/ Typ:
'Q3 Energie GmbH & Co. KG; Typ QFire BIG 18'
oder gleichwertig

Hersteller Typ
'....................................................'
vom Bieter einzutragen

komplett mit erforderlichem Zubehör liefern und betriebsfertig montieren.
Menge: 1,000 St
DIN276_18: 442

**6.8.110 PV Überspannungsschutz Typ 1+2, 1500 V DC, 40 kA, LED + Fernmeldekontakt**
PV-Überspannungsschutz 1500 V DC Typ 1+2 zur Integration in PV-Schaltboxen (Siehe Pos. 1.1.70 bis 1.1.90)
Normen: IEC 61643-31:2018, EN 50539-11:2013+A1:2014, CE-konform
Maximale Betriebsspannung: 1.500 V DC
Nominaler Ableitstrom In (8/20 µs): 20 kA Impuls-Ableitstrom Iimp (10/350 µs): 6,25 kA
Gesamtableitstrom (10/350 µs): 12,5 kA
Gesamtableitstrom (8/20 µs): 40 kA
Maximaler Ableitstrom Imax: 40 kA
Reaktionszeit tA: < 25 ns
Ableitpfade: DC+ → PE, DC– → PE, DC+ → DC– Statusanzeige über LED (grün/rot)
Fernmeldekontakt zur Fernauswertung Bereits integriert und fertig verdrahtet in einer Abschaltvorrichtung für PV Strings Anschluss PE bauseits

Hersteller/ Typ
'....................................................'
vom Bieter einzutragen

komplett mit erforderlichem Zubehör liefern und betriebsfertig montieren.
Menge: 3,000 St
DIN276_18: 442

**6.8.120 Sicherung + Sicherungshalter für PV-Sicherungen, Pluspol, 1.500 V DC, bis 32 A**
Sicherungshalter zur Aufnahme von PV-DC-Sicherungen (z. B. 10,3×85 mm),
geeignet für Spannungen bis 1.500 V DC und bis 32 A
Zur Integration im Pluspol einer PV-Schalteinheit (Siehe Pos. 1.1.70 bis 1.1.90)
Bereits vormontiert und verdrahtet
Einsatz in Plusleitung zur Absicherung einzelner Strings

Hersteller/ Typ
'....................................................'
vom Bieter einzutragen

komplett mit erforderlichem Zubehör liefern und betriebsfertig montieren.
Menge: 40,000 St
DIN276_18: 442

**6.8.130 Sicherung + Sicherungshalter für PV-Sicherungen, Minuspol, 1.500 V DC, bis 32 A**
Sicherungshalter zur Aufnahme von PV-DC-Sicherungen (z. B. 10,3×85 mm),
geeignet für Spannungen bis 1.500 V DC und bis 32 A Zur Integration im Minuspol einer PV-Schalteinheit (Siehe Pos. 1.1.70 bis 1.1.90)
Bereits vormontiert und verdrahtet
Einsatz in Minusleitung zur Absicherung einzelner Strings

Hersteller/ Typ
'....................................................'
vom Bieter einzutragen

komplett mit erforderlichem Zubehör liefern und betriebsfertig montieren.
Menge: 40,000 St
DIN276_18: 442

**6.8.140 Schutzgerät für Steuerleitung**
Schutzgerät zur Dämpfung transienter Spannungsspitzen auf der 5-adrigen Steuerleitung
Einsatz in Schalteinheiten (Siehe Pos. 1.1.70 bis 1.1.90) als auch in Steuereinheit (Siehe Pos. 1.1.60)
Schutzwirkung ähnlich T1 & T2 durch geeignete interne Komponenten Kein Fernmeldekontakt Vollständig integriert und verdrahtet – keine externe Montage erforderlich

Hersteller/ Typ
'....................................................'
vom Bieter einzutragen

komplett mit erforderlichem Zubehör liefern und betriebsfertig montieren.
Menge: 1,000 St
DIN276_18: 442

**6.8.150 PV-Feuerwehrschalter**
Feuerwehrschalter zur Abschaltung von Photovoltaikanlagen im Gefahren- bzw. Brandfall bzw. zur Unterbrechung des potentialfreien Steuerkreises der Steuereinheit (Pos. 1.1.60)  Betätigung: Drehbetätiger, rastend
Farbe Betätiger: Gemäß Feuerwehr Berlin
Einbaumaß: ca. 22,5 mm oder gemäß Feuerwehr Berlin  Kontakte: 1 Öffner und 1 Schließer
 Anschlussart: Schraubanschluss oder gleichwertig
Schutzart Bedienseite: mindestens IP65
Mechanischer Schutz gegen unbeabsichtigtes Betätigen  Geeignet für PV-Anwendungen (DC-Stromkreise)
Ausführung gemäß DIN EN / VDE, CE-konform.

Standort: Integration in FIBS Erdgeschoss

Hersteller/ Typ
'....................................................'
vom Bieter einzutragen

komplett mit erforderlichem Zubehör liefern und betriebsfertig montieren.
Menge: 1,000 St
DIN276_18: 442

**6.8.160 DC-Verkabelung 6 mm²**
Verwendung von PV-Leitungen mit Kennzeichnung H1Z2Z2-K Witterungs-/ UV-beständig nach EN 50618/ VDE 0283-618
Temperaturbeständigkeit mindestens von -40 °C bis 90 °C
Halogenfrei nach IEC 60754-1
Flammwidrigkeit nach IEC 60332-1-2
Ozonbeständigkeit nach EN 50396
Säuren- und Laugenbeständigkeit gemäß EN 60811-2-1
Inklusive Befestigung an einer vorhandener Kabeltrasse

komplett mit erforderlichem Zubehör liefern und betriebsfertig montieren.
Menge: 6000,000 m
DIN276_18: 442

**6.8.170 Steuerkabel NYY-J 5x1,5 mm²**
Erdkabel für feste Verlegung Verlegung im Innen und Außenbereich, im Erdreich ohne zusätzlichen, angemessenen Untergrundschutz nach VDE-PVC-Erdkabel-Norm HD603/VDE0276-603-Teil 3-G. Flammwidrig nach IEC 60332-1-2
NYY-J 5 x 1,5, Cu-Zahl 72
Einsatz als Steuer- und Signalleitung zur Anbindung von Steuereinheit und Schalteinheiten der PV-Anlage.

komplett mit erforderlichem Zubehör liefern und betriebsfertig montieren.
Menge: 1000,000 m
DIN276_18: 442

**6.8.180 Installationskabel NHXHM-J 3 x 2,5 mm² Stromversorgung Steuereinheit**
NHXMH‑J 3×2,5 mm², halogenfreie Installationsleitung, verbesserte Brandkennwerte
zur festen Verlegung auf Kabeltragsystemen, in Rohren, Sammelhaltern, auf/im/unter Putz gemäß DIN VDE 0250‑214; halogenfrei, geringe Rauchentwicklung, verminderte Brandfortleitung nach EN 60332‑3‑24; Cu‑Zahl 72

komplett mit erforderlichem Zubehör liefern und betriebsfertig montieren.
Menge: 30,000 m
DIN276_18: 442

**6.8.190 Erdkabel NYY-J 3 x 2,5 mm² Stromversorgung ferngesteuerte Schalteinheiten**
Erdkabel für feste Verlegung Verlegung im Innen und Außenbereich, im Erdreich ohne zusätzlichen, angemessenen Untergrundschutz nach VDE-PVC-Erdkabel-Norm HD603/VDE0276-603-Teil 3-G. Flammwidrig nach IEC 60332-1-2 NYY-J 3 x 2,5, Cu-Zahl 72
Dient zur Versorgung von Schalteinheiten (Siehe Pos. 6.8.70 bis 6.8.90)

komplett mit erforderlichem Zubehör liefern und betriebsfertig montieren.
Menge: 200,000 m
DIN276_18: 442

**6.8.200 Halogenfreie Steuerleitung 2×0,5 mm² zur Anbindung des Not‑Aus‑Tasters an die Steuereinheit**
halogenfreie Steuerleitung zur Anbindung des Not‑Aus‑Tasters
(Pos. 1.1.140) an die Steuereinheit (Pos 1.1.60)
Anforderungen an die Leitung:  Leiterquerschnitt 2×0,5 mm² Halogenfreie Sicherheitstechnik‑Leitung
Funktionserhalt 30 Minuten (E30) nach DIN 4102‑12 Funktionserhalt abhängig vom geprüften und bauaufsichtlich zugelassenen Verlegesystem, Entspricht den Eigenschaften halogenfreier Leitungen mit  Geringe Rauchentwicklung nach EN 61034 Keine korrosiven Brandgase nach EN 50267 Zulässige Verlegung: auf, im und unter Putz, in Rohren, in Rettungswegen

komplett mit erforderlichem Zubehör liefern und betriebsfertig montieren.
Menge: 300,000 m
DIN276_18: 442

**6.8.210 Potentialausgleichskabel NYY 1 x 6 mm²**
Kunststoffkabel NYY 1 x 6 re Verlegeart als Potentialausgleichsleitung an die zu erdenden Geräte verlegen, inkl. Anschlussmaterial

komplett mit erforderlichem Zubehör liefern und betriebsfertig montieren.
Menge: 100,000 m
DIN276_18: 442

**6.8.220 Potentialausgleichskabel NYY 1 x 10 mm²**
Kunststoffkabel NYY 1 x 10 re Verlegeart als Potentialausgleichsleitung an die zu erdenden Geräte verlegen, inkl. Anschlussmaterial

komplett mit erforderlichem Zubehör liefern und betriebsfertig montieren.
Menge: 50,000 m
DIN276_18: 442

**6.8.230 Inbetriebnahme und Dokumentation**
*** Pauschalposition
Folgende Unterlagen sind dem Auftraggeber gemäß DIN EN 62446-1 (VDE 0126-23-1) spätestens nach der Inbetriebnahme auszuhändigen:
Anlagenkonfiguration und Anlagenschema • Datenblätter Wechselrichter
Elektrischer Prinzipschaltplan mit Detailangaben
Betriebs- und Wartungsangaben
Protokoll der Inbetriebnahmeprüfung
Netzanschlussprotokoll Errichter / Netzbetreiber
Meldung im Markstammdatenregister Abnahme-/Übergabeprotokoll Betreiber / Errichter
Menge: 1,000 psch
DIN276_18: 442

**6.8.240 Einweisung des Betriebspersonals**
*** Pauschalposition
Fachgerechte Einweisung des vom Auftraggeber benannten Personals in Bedienung, Überwachung und sicherheitsrelevante Funktionen der Photovoltaikanlage nach Inbetriebnahme, einschließlich Dokumentation.
Menge: 1,000 psch
DIN276_18: 442

**6.8.250 Abstimmung mit dem Netzbetreiber**
*** Pauschalposition
Technische Abstimmung mit dem zuständigen Netzbetreiber, inklusive Koordination von Anmeldungen, Nachweisen und Inbetriebsetzungsunterlagen sowie Teilnahme an erforderlichen Terminen.
Menge: 1,000 psch
DIN276_18: 442

### Bereich 7 Dokumentation

#### Abschnitt 7.1 Dokumentation

**7.1.10 Dokumentation**
*** Pauschalposition
Dokumentation unter Zugrundelegung der allgemeinen Anhangs „Kennzeichnungs-, Strukturierungs- und CAD- Vorgaben“ und des gewerkespezifischen Anhangs „Inhalt und
Umfang der Dokumentationsunterlagen - Kostengruppe 300ff allgemein“ bzw. des gewerkespezifischen Anhangs „Technische Bauteile Gebäude für wartungs- und instandhaltungsrelevante technische Anlagen- und Bauteile der Hochbaugewerke“.

Die Anforderungen an die vom AN zu erstellende Dokumentation zu Art und Umfang der Kennzeichnung, zur Anwendung des AKS sowie zu CAD- Vorgaben werden nach
Auftragserteilung entsprechend der Kapitel 1, 2 und 3 und den zugehörigen Anhängen und Formatvorlagen in Kapitel 6 der Dokumentationsrichtlinie 02/2008 des BBR konkretisiert.

Die vollständige Dokumentationsrichtlinie kann im Internet unter „www.bbr.bund.de“ im Menü unter Service/Baufachliche Regelungen/Dokumentationsrichtlinie des BBR/DRL 02/2008
eingesehen und als PDF-Datei heruntergeladen werden.

Umfang und Format:
Sämtliche Zeichnungen und Unterlagen sind in Papierform farbig 3-fach sowie 3-fach als PDF-Datei (auf CD bzw. USB-Stick) zu übergeben. Unterlagen, die vom AN selbst erstellt
wurden, sind zusätzlich in einem Austauschformat (z.B. dwg/dxf, xlsx, docx) zu übergeben.

Der Dokumentationsschein ist zu verwenden.

Die Dokumentation ist parallel zur Ausführung der Bauleistung zu erstellen und fortzuschreiben.

Bis spätestens 30 Tage vor (Teil-) Abnahme der Bauleistung ist die Bestandsdokumentation komplett vom Auftragnehmer an den Auftraggeber zur Prüfung zu übergeben. Ggf. sind die
Unterlagen gemäß Prüfanmerkungen zu überarbeiten und erneut zur Prüfung vorzulegen.

Die Unterlagen zur Abnahme gemäß den gewerkespezifischen Anhängen Hochbau sind spätestens am Tag der Abnahme zu übergeben.

Für fertiggestellte Bauteile/-bereiche, die in Nutzung/Betrieb genommen werden können, hat der Auftragnehmer 10 Tage nach Aufforderung durch den Auftraggeber diesen Teil der
Dokumentation zu übergeben.

Hinweis:
Diese Position beinhaltet auch Grund- und Nebenleistungen nach der VOB/ Teil C, die bei der Bildung des EP entsprechend zu berücksichtigen sind.
Menge: 1,000 psch
DIN276_18: 399

**7.1.20 Dokumentation nach BNB**
*** Pauschalposition
Dokumentation nach BNB
Zuarbeit für das Erstellen einer Dokumentation über die ausgeführten, in diesem Leistungsverzeichnis beschriebenen Leistungen, zur Einreichung an die Zertifizierungsstelle der BNB-Prüfung.

Zusammenstellung der vorbeschriebenen Baudokumentation für den Gewährleistungsverfolg und die Gebäudeerhaltung
wie vorbeschrieben, ergänzt um die besondere Bauteil-, Prozess- und Materialdokumentation nach den Vorgaben und Formblättern/Tabellen der BNB-Zertifizierungsstelle.

Die Zuarbeit zur AG-seitigen Dokumentation ist parallel zur Ausführung der Bauleistung zu erstellen und fortzuschreiben.
Dies betrifft die Berücksichtigung der BNB-Kriterien bei der Materialauswahl und die Übergabe der entsprechenden Produktdatenblätter zur Prüfung - rechtzeitig vor Ausführung!

Die Dokumentationsunterlagen sind spätestens 6 KW vor den VOB-Abnahmen der Leistungen der OÜ des AG zu übergeben.

Umfang und Format:
In Papierform farbig 3-fach, zusätzlich als Dateien in einem Austauschformat (digital).
Menge: 1,000 psch
DIN276_18: 399

### Bereich 8 Stundenlohnarbeiten

#### Abschnitt 8.1 Stundenlohnarbeiten

**8.1.10 Polier/-in sämtliche Kosten/Zuschläge**
STLB-Bau 2025-04 091
Stundenlohnarbeiten durch Polier/-in
der Verrechnungssatz für die jeweilige Arbeitskraft umfasst sämtliche Aufwendungen wie Lohn- und Gehaltskosten, Lohn- und Gehaltsnebenkosten, Zuschläge, lohngebundene und lohnabhängige Kosten, sonstige Sozialkosten, Gemeinkosten, Wagnis und Gewinn.
Menge: 10,000 h
Leistungsbereichkatalog: 091
DIN276-1_08: 399
DIN276_18: 399

**8.1.20 Vorarbeiter/-in sämtliche Kosten/Zuschläge**
STLB-Bau 2025-04 091
Stundenlohnarbeiten durch Vorarbeiter/-in
der Verrechnungssatz für die jeweilige Arbeitskraft umfasst sämtliche Aufwendungen wie Lohn- und Gehaltskosten, Lohn- und Gehaltsnebenkosten, Zuschläge, lohngebundene und lohnabhängige Kosten, sonstige Sozialkosten, Gemeinkosten, Wagnis und Gewinn.
Menge: 10,000 h
Leistungsbereichkatalog: 091
DIN276-1_08: 399
DIN276_18: 399

**8.1.30 Facharbeiter/-in sämtliche Kosten/Zuschläge**
STLB-Bau 2025-04 091
Stundenlohnarbeiten durch Facharbeiter/-in
der Verrechnungssatz für die jeweilige Arbeitskraft umfasst sämtliche Aufwendungen wie Lohn- und Gehaltskosten, Lohn- und Gehaltsnebenkosten, Zuschläge, lohngebundene und lohnabhängige Kosten, sonstige Sozialkosten, Gemeinkosten, Wagnis und Gewinn.
Menge: 20,000 h
Leistungsbereichkatalog: 091
DIN276-1_08: 399
DIN276_18: 399

**8.1.40 Bauhelfer/-in sämtliche Kosten/Zuschläge**
STLB-Bau 2025-04 091
Stundenlohnarbeiten durch Bauhelfer/-in
der Verrechnungssatz für die jeweilige Arbeitskraft umfasst sämtliche Aufwendungen wie Lohn- und Gehaltskosten, Lohn- und Gehaltsnebenkosten, Zuschläge, lohngebundene und lohnabhängige Kosten, sonstige Sozialkosten, Gemeinkosten, Wagnis und Gewinn.
Menge: 10,000 h
Leistungsbereichkatalog: 091
DIN276-1_08: 399
DIN276_18: 399
